# Erweiterungsbau
Angebotsaufforderung (GAEB DA XML 3.3, DA83)
Projekt: 05886
Währung: EUR
Bieterkommentare zugelassen: ja
Vergabeart: Offenes Verfahren
Auftraggeber: BBR Dienstsitz Berlin, Bundesamt für Bauwesen und Raumordnung, Straße des 17. Juni 112, 10623 Berlin, D, Telefon 030-18 401 0; Vergabenummer: 1348-26
Erstellt mit: GXML Toolbox V3.3 R20230829, iTWO_64 V25.0.772, 02.07.2026

## ALLGEMEINE VORBEMERKUNGEN
ALLGEMEINE VORBEMERKUNGEN

1. Abkürzungsverzeichnis

AG:  Auftraggeber
AGH:  Abgeordnetenhaus
AKS:  Anlagenkennzeichnungssystem
AN:  Auftragnehmer
AT:  Arbeitstage
BBR:  Bundesamt für Bauwesen und
  Raumordnung
BE:  Baustelleneinrichtung
BEW:  Berliner Energie und Wärme GmbH
BMUKN:  Bundesministerium für Umwelt,
  Klimaschutz, Naturschutz und nukleare
  Sicherheit
BlmA:  Bundesanstalt für Immobilienaufgaben
BNB:  Bewertungssystem Nachhaltiges Bauen
BR:  Bundesrat
BRA:  Bundesrat, Anbau mit Besucherzentrum
BWS:  Bemessungswasserstand
COC:  Chain of Custody (COC: Produkt-,
  Überwachungs- oder Handelskette)
DHHN:  Deutsches Haupthöhennetz
FSC:  Forest Stewardship Council (FSC:
  System zur Zertifizierung nachhaltiger
  Forstwirtschaft)
GefStoffV:  Gefahrstoffverordnung
i. d. R.:  in der Regel
LDL:  Logistikdienstleister
LV:  Leistungsverzeichnis
LOG:  Lieferverkehrssteuerung/Logistik
MGB:  Martin-Gropius-Bau, Müllgroßbehälter
NHN:  Normalhöhennull
NU:  Nachunternehmer
OÜ:  Objektüberwachung
ÖPNV:  Öffentlicher Personennahverkehr
PEFC:  Program for the Endorsement of Forest
  Certification Schemes (PEFC:
  Zertifizierungssystem für nachhaltige
  Waldbewirtschaftung)
PKMS:  Projekt-Kommunikations-Management-
  System
SDL:  Sicherheitsdienstleister
SiGeKo:  Sicherheits- und
  Gesundheitsschutzkoordinator
TDK:  Turmdrehkran
VOB:  Vergabe- und Vertragsordnung für
  Bauleistungen
WBVB:  Weitere Besondere Vertragsbedingungen
WMP:  Werk- und Montageplanung
zeHGW:  zu erwartender höchster
  Grundwasserstand
zeMHGW:  zu erwartender mittlerer höchster
  Grundwasserstand
ZUKO:  Zugangskontrolle

Mögliche kombinierte Abrechnungseinheiten:

ma:  Meter x Jahre
md:  Meter x Tage
mh:  Meter x Stunde
mMt:  Meter x Monate
mWo:  Meter x Wochen
m²d:  Quadratmeter x Tage
m²Mt:  Quadratmeter x Monate
m²Wo:  Quadratmeter x Wochen
m³Mt:  Kubikmeter x Monate
m³Wo:  Kubikmeter x Wochen
St:  Stück
h:  Stunde
Std:  Stück x Tage
Sth:  Stück x Stunden
StMt:  Stück x Monate
StWo:  Stück x Wochen
td:  Tonne x Tage
tMt:  Tonne x Monate

2. Projektbeschreibung
Die Bundesanstalt für Immobilienaufgaben (BImA) als Bauherrin, vertreten durch das Bundesamt für Bauwesen und Raumordnung (BBR) plant die Errichtung eines Erweiterungsbaus des Bundesministeriums für Umwelt, Klimaschutz, Naturschutz und nukleare Sicherheit (BMUKN) in Berlin-Mitte.

Bei dem zu bebauenden Grundstück handelt es sich um ein bundeseigenes Grundstück mit einer Gesamtfläche von 12.527 m². Es wird im Norden durch die Erna-Berger-Straße, im Westen durch das Bestandsgebäude des BMUKN, der BEW-Kälteerzeugungsanlage und der Stresemannstraße, im Süden durch die Niederkirchnerstraße und im Osten durch das Berliner Abgeordnetenhaus begrenzt.

Die Berliner S-Bahn verläuft in einem Tunnel unterhalb der Stresemannstraße parallel zum Bauteil B. Die Baugrube und das Untergeschoss wurden dementsprechend geplant, d.h. ohne Eingriff in den öffentlichen Straßenraum. Durch den Bestand des Nord-Süd-S-Bahn-Tunnels ist die Befahrbarkeit der Stresemannstraße mit Schwertransportern begrenzt; gleiches gilt sinngemäß auch für das Aufstellen von mobilen Kränen auf Straßenniveau oberhalb des Tunnels.

Das zu errichtende Gebäude hat eine BGF von 53.115 m², davon 7.240 m² unterirdisch und 45.875 m² oberirdisch.
Der Neubau verfügt über ein Untergeschoss, Erdgeschoss und sechs Obergeschosse.

Der Erweiterungsbau des BMUKN besteht aus zwei Gebäuden, Bauteil A und Bauteil B, welche über eine Brücke miteinander verbunden sind. Eine weitere Brücke dient als Übergang vom Bauteil A zum Bestandsgebäude des BMUKN.

Anschrift: Stresemannstr./Erna-Berger-Str., 10117 Berlin

Neben der vorrangigen Verwaltungsnutzung des Erweiterungsbaus durch das BMUKN sind außerdem Büroflächen für die Nutzung durch weitere Bundesministerien und für das Abgeordnetenhaus von Berlin, sowie Bereiche für das Facility Management der BImA vorgesehen.

3. Parallel laufende Baumaßnahmen
BRA - Bundesrat, Anbau mit Besucherzentrum:
Auf dem Grundstück Leipziger Straße 2 in Berlin-Mitte wird an das bestehende Bundesratsgebäude ein Anbau mit Besucherzentrum realisiert.

Die Verkehrsführung auf der Baustelle BMUKN erfolgt zum Teil unter gemeinsamer Nutzung mit dem BV BRA und ist je Bauphase verschieden. Sie ist gemeinsam mit der Baumaßnahme Bundesrat Anbau abgestimmt worden (siehe Baulogistikhandbuch).

4. Schnittstelle zu anderen Gewerken
Aufgrund der Größe und Komplexität des Bauvorhabens sind die nachfolgend benannten Schnittstellen zu anderen Gewerken mit besonderem Augenmerk zu betrachten:

Rohbauarbeiten:
Die Rohbauarbeiten sind bis auf Restleistungen im Gebäude zum Beginn auf der Baustelle abgeschlossen.

Holzbauarbeiten
Die Holzbauarbeiten sind bis auf Restleistungen zum Beginn auf der Baustelle abgeschlossen.
Dacharbeiten:
Die Dacharbeiten laufen teilweise parallel und haben im Bereich der Dachoberlichter direkte Schnittstellen zu den Bauteilen des AN Fassade.

Baustelleneinrichtung:
Die Anpassung der bauseitigen Baustelleneinrichtung an den entsprechenden Bautenstand und die hiermit in Verbindung stehenden Abhängigkeiten erfolgt fortlaufend.

Baulogistik:
Die Schnittstelle zur Baulogistik besteht im Containermanagement, der Logistik der Bauabfallentsorgung, der Lieferverkehrssteuerung, dem Flächenmanagement sowie der Etagenlogistik.

Stahlbauarbeiten:
Die Stahlbauarbeiten (Brücken) beginnen parallel mit hier ausgeschriebenen Arbeiten. Es kommt daher zu Parallelitäten zwischen den Arbeiten des AN Holzbau/ Fassade und des AN Stahlbau.

Fassade Aluminium und Holz-Aluminium
Die Auftragnehmer der anderer Fenster- und Türelemente in den Obergeschossen und im Erdgeschoss werden parallel tätig sein. Im Bereich der Anschlusspunkte der Pfosten-Riegelfassaden kommt es zu Berührungspunkten.

Gerüstbauarbeiten:
Die Gebäude sind eingerüstet

5. Baulogistikhandbuch
Das vorliegende Baulogistikhandbuch ist für alle am Bau Projektbeteiligten bestimmt und wird zusammen mit der Baustellenordnung Vertragsbestandteil sämtlicher Bau- und Lieferverträge.

Bei der Einbindung von Nachunternehmern (NU) ist der Auftragnehmer (AN) dazu verpflichtet, die Logistikbedingungen weiterzugeben. Die Weitergabe der Logistikbedingungen ist dem Logistikdienstleister (LDL) mit Benennung des NU anzuzeigen.

Ein die Logistik betreffender Ansprechpartner ist durch jeden AN schriftlich, mit Unterschrift, dem LDL zu benennen.

Der AN und deren NU sind verpflichtet den Erhalt und die Kenntnisnahme der Logistikbedingungen schriftlich, mit Unterschrift und Stempel, dem LDL zu bestätigen.

6. Regelarbeitszeiten des Bauvorhabens
Für die Arbeitszeiten auf der Baustelle gelten grundsätzlich die gesetzlichen Vorschriften. Die Arbeit an Sonn- und Feiertagen ist zunächst nicht vorgesehen. Die Arbeitszeit ist darüber hinaus grundsätzlich mit der Objektüberwachung abzustimmen.

Die Öffnungszeiten der Zugangskontrollstellen sind wie folgt festgelegt:

- Montag bis Freitag, 7:00 Uhr bis 18:00 Uhr

Außerhalb dieser Baustellenöffnungszeiten ist das Arbeiten und Betreten der Baustelle nur in besonders begründeten Fällen mit einer schriftlichen Antragstellung durch den betreffenden AN mit zwei Wochen Vorlauf und schriftlicher Genehmigung des AG möglich. Samstagsarbeit ist auf Antrag möglich.

Einschränkungen für lärmintensive Arbeiten bestehen während der Plenarsitzung des Abgeordnetenhaus Berlin (AGH) und des Bundesrates (BR), sowie während der Ausschusswoche des BR.

- siehe auch Baulogistikhandbuch, Pkt. 1.4 -

7. Zugang und Sicherheitsüberprüfung
7.1 Verkehrsführung
- siehe Baulogistikhandbuch, Pkt. 2.1 -
7.2 Verkehrsführung in den Bauphasen
- siehe Baulogistikhandbuch, Pkt. 2.2 -

7.3 Zutritt und Zugangskontrollen
Für den Zugang zur Baustelle sind Zugangskontrollstellen an den Eingängen eingerichtet worden. Aufgrund der erhöhten Sicherheitsstufe des Bundesrates und des BMUKN erfolgt für die Mitarbeiter eine Sicherheitsüberprüfung durch das BKA über
ein Antragsformular, welches mit einer Vorlaufzeit von 1 Woche beim Logistikdienstleister des BV BRA eingereicht wird.

Der Personenzugang und die Baustellenausweiserstellung befinden sich mit Beginn der Arbeiten in der Zugangskontrollstelle an der Niederkirchnerstraße, Tor 1. Ein zusätzliches Drehkreuz für Personen mit Baustellenausweis befindet sich an der Zugangskontrollstelle in der Erna-Berger-Straße, Tor 2. Mit Beginn der Rohbauarbeiten werden weitere Zugangskontrollstellen eingerichtet.

Das Betreten der Baustelle ist nur über den Zugangskontrollstellen oder die aufgestellten Drehkreuze erlaubt.

Angaben durch die beteiligten Auftragnehmer:
Der AN und von ihm mit der Durchführung von Bauleistungen beauftragte NU sowie deren beauftragte Folgeunternehmen haben der OÜ eine Liste der vorgesehenen Arbeitnehmer vor Antritt der Tätigkeiten (mindestens 10 AT im Voraus) zu übergeben. Jedes Unternehmen hat eine eigene Personalliste auszufüllen. Nachunternehmer müssen getrennt gemeldet werden. Das Unternehmen bestätigt mit der Unterschrift auf der Anmeldung, dass alle Personen, welche auf dem Bauvorhaben eingesetzt werden, ordnungsgemäß bei dem Antragsteller angestellt sind. Neue Arbeitnehmer sind nachzumelden. Arbeitnehmer, die nicht mehr auf der Baustelle tätig sind, müssen unverzüglich abgemeldet werden.

Gemäß Baustellenordnung ist das Tragen von Arbeitsschutzschuhen (S3), Schutzhelmen und Warnwesten auf der gesamten Baustelle Pflicht.
Zur Unterscheidung der Baustellenmitarbeiter sind durch das BV BRA gelbe Warnwesten und durch das BV BMU_ERW Warnwesten in der Farbe Orange zu tragen.

- siehe auch Baulogistikhandbuch, Pkt. 2.3 -

7.4 Baustellenausweis
Die Baustelle kann nur mit einem gültigen Baustellenausweis betreten oder verlassen werden. Der Baustellenausweis ist während des Aufenthalts auf der Baustelle ständig mitzuführen und bei Kontrollen dem SDL vorzuzeigen. Der Baustellenausweis wird nach Abgabe der erforderlichen Unterlagen in der Zugangskontrolle erstellt und übergeben.

Der AN hat zusätzlich alle notwendigen Unterlagen seiner Arbeitnehmer in Kopie zur Verfügung zu stellen. Die Kopien werden zum Nachweis der korrekten Anmeldung vom SDL aufbewahrt. Zur Beantragung eines Baustellenausweises ist eine Firmenzugehörigkeit zu einem befugten Unternehmen nachzuweisen (Anlagen 9 und 10 des Baulogistikhandbuches).

Folgende Unterlagen sind einzureichen/vorzulegen:

- Kopie Ausweis (Personalausweis oder Reisepass)
- Aufenthalts- und Arbeitserlaubnis (wenn erforderlich)
- Sozialversicherungsnachweis (Sozialversicherungsausweis oder Krankenversichertenkarte)

Mit der Erstellung des Ausweises erfasst der SDL folgende Daten:

- Name
- Vorname
- Firmenname
- Auftraggeber
- Sozialversicherungsnummer o. ä.

Im Rahmen des Gesamtkonzeptes kann es notwendig sein, dass weitere Daten erfasst werden müssen. In jedem Fall erfolgt die Einhaltung des Bundesdatenschutzgesetzes.
Die Erstausstellung der Baustellenausweise je Arbeitnehmer sind für den AN kostenfrei.

- siehe auch Baulogistikhandbuch, Pkt. 2.4 -

7.5 Besucherausweis
- siehe Baulogistikhandbuch, Pkt. 2.5 -

7.6 Ausweisverlust/Nutzung
- siehe Baulogistikhandbuch, Pkt. 2.6 -

7.7 Bewachung
- siehe Baulogistikhandbuch, Pkt. 2.7 -

8. Lieferverkehrssteuerung

8.1 Online-Avisierungssystem
Für die Lieferverkehrssteuerung wird ein Online-Avisierungssystem, eine internetbasierende Plattform, durch den LDL ab der Phase Rohbau bereitgestellt. Die genauere Beschreibung ist der Anlage 4 des Baulogistikhandbuches - Online-Avisierung zu entnehmen.

Der AN hat die Möglichkeit, sich über das System bezüglich der eigenen Avisierungen zu informieren. Es liegt in der Verantwortung des beauftragten AN alle NUs oder Beteiligte über durch sie selbst veranlasste Avisierungsvorgänge zu informieren, um einen reibungslosen Ablauf zu gewährleisten.

- siehe auch Baulogistikhandbuch, Pkt. 3.1 -

8.2 Anmeldung von Baustellentransporten
Es wird darauf hingewiesen, dass aufgrund der begrenzt zur Verfügung stehenden Lagerflächen, eine genaue Planung der Transport- und Anlieferverkehre unabdingbar ist. Hierfür wird die Nutzung eines Avisierungstools erforderlich.

- siehe auch Baulogistikhandbuch, Pkt. 3.2 -

8.3 Voraussetzung für die Anfahrt/Einfahrt zur Baustraße
Für die Einfahrt auf das Baustellengelände muss der AN bzw. der von ihm beauftragte Transportunternehmer im Besitz einer vom SDL/LDL bestätigten Avisierung sein.

Die Einfahrtreihenfolge bzw. die Bestätigung der Transporte wird unter Beachtung der Priorität des Transportes und der aktuellen Situation auf der Baustelle durch den SDL/LDL festgelegt.

- siehe auch Baulogistikhandbuch, Pkt. 3.3 -

8.4 Verkehrsüberwachung und Kontrollen
- siehe Baulogistikhandbuch, Pkt. 3.4 -

8.5 Stapler- und Hubwagennutzung
Zum Entladen und Transportieren von palettiertem Material bis zu 1 t/Palette werden seitens des LDL ein Stapler und 3 Hubwagen vorgehalten. Die Staplernutzung wird mit der
Transportanmeldung über das Onlineavisierungssystem beim zuständigen LDL angemeldet. Dieser benennt für die Bedienung einen eingewiesenen Staplerführer. Der Staplerführer ist für das Entladen des Materials verantwortlich.

Der Weitertransport von der Umschlagfläche zur Lagerfläche/zum Verbringungsort ist Sache des AN. Hierfür kann der Transport per Stapler über ein Formular (Anlage 7 des Baulogistikhandbuches - Staplernutzung) angemeldet werden.

Ist die Nutzung des Staplers zum gewünschten Zeitpunkt nicht möglich oder der Stapler nicht verfügbar, werden dem AN seitens des LDL Alternativen angeboten. Aus der zeitlichen Verschiebung kann der AN keine Behinderungen oder sonstige Forderungen gegenüber dem LDL geltend machen.

Die Verrechnung der Staplernutzung erfolgt direkt über den LDL 25 €/0,15 h netto.

Die Verrechnung der Hubwagennutzung erfolgt direkt über den LDL 10 €/4 h netto.

- siehe auch Baulogistikhandbuch, Pkt. 3.5 -

9. Baustellenverkehr
- siehe Baulogistikhandbuch, Pkt. 4 -

10. Flächenmanagement

10.1 Materialmengen
Der AN hat die Materialien entsprechend dem Baufortschritt anzuliefern und zu verbauen.

- siehe auch Baulogistikhandbuch, Pkt. 5.1 -

10.2 Zwischenlagerung von Materiallieferungen
Die Zwischenlagerung von Materiallieferungen hat nur auf den vom LDL zugewiesenen Lagerflächen oder in den Arbeitsbereichen des AN zu erfolgen.

Hinweis:
Beachtung der Traglasten in und außerhalb des Gebäudes in Abstimmung mit der OÜ!

Baustraßen und Entladezonen dürfen nicht als Lagerflächen genutzt werden.

Schüttgüter dürfen ausschließlich nur in Silos, Containern o.ä. auf den zugewiesenen Flächen gelagert werden.

Zur Vermeidung einer Ansammlung von Brandlasten im Baukörper ist der AN verpflichtet, Pfandpaletten nur in der ihm zugewiesenen Fläche außerhalb des Gebäudes bis zu einer
Maximalmenge von 1 m³ zu lagern. Der AN ist verpflichtet den Abtransport seiner Pfandpaletten im Rahmen eines Abtransportes über die Lieferverkehrssteuerung zu organisieren. Die Flucht- und Rettungswege sind stets freizuhalten. Hier kann der LDL ohne gesonderte Aufforderung oder Fristsetzung die Beräumung zu Lasten des AN veranlassen.

- siehe auch Baulogistikhandbuch, Pkt. 5.2 -

10.3 Permanente Logistikflächen
Mit permanenten Logistikflächen werden die Lagerflächen innerhalb der Baustelle bezeichnet, die den am Bauvorhaben beteiligten Unternehmen nicht direkt zur Verfügung stehen, wie z.B. Baustraßen, Containerstellflächen, etc. Die temporäre Nutzung der Flächen kann jedoch bei dem LDL beantragt werden. Die Übergabe dieser Flächen ist immer an ein direktes Ereignis gebunden und zeitlich begrenzt. Eine dauerhafte Nutzung dieser Flächen ist somit ausgeschlossen. Erfolgt die Beräumung der Flächen nicht innerhalb des vorgegebenen Zeitfensters ist die OÜ bzw. der LDL berechtigt, die Beräumung der Fläche zu veranlassen.

- siehe auch Baulogistikhandbuch, Pkt. 5.3 -

10.4 Lagerflächen
Mit Lagerflächen werden die Flächen bezeichnet, die den am Bauvorhaben beteiligten Unternehmen direkt zur Verfügung gestellt werden können. In begründeten Fällen kann
das Recht auf Nutzung der überlassenen Lagerfläche entzogen werden. In diesem Fall ist die Lagerfläche nach Aufforderung durch den LDL zu beräumen.

Lagerflächen werden in den Bauphasen je nach Flächenverfügbarkeit auf der Baustelle eingerichtet. Aufgrund der geböschten Baugrube kann während dieser Bauphase nur wenig Lagerfläche zur Verfügung gestellt werden. Erst nach Verfüllung der Baugrube stehen weitere Lagerflächen zur Verfügung. Des Weiteren können Lagerflächen in der Phase
Ausbau in Bereichen des Erdgeschosses eingerichtet werden. Die Zuweisung erfolgt über den LDL.

Bis einschließlich der Phase 5.2 stehen Umschlag- und Lagerflächen im Bereich des BV BMU_ERW dem BV BRA zur Verfügung. Diese sind für das BV BRA freizuhalten und die
Zugänglichkeit zu gewährleisten.

Generell können Materialanlieferungen nur in solchem Umfang vorgenommen werden, wie es die abgestimmten Lagermöglichkeiten vor Ort in den vorgegebenen Bereichen zulassen und soweit die Materialien unverzüglich verarbeitet werden können.

Anmeldung von Lagerflächen
Die Beantragung von Flächen erfolgt über Abstimmung mit der OÜ (Größe der Fläche) und direkter Vorortbegehung mit dem zuständigen LDL (Verortung auf dem Baufeld).

- siehe auch Baulogistikhandbuch, Pkt. 5.4 -

10.5 Gefahrstofflagerung
Der LDL richtet bei Bedarf im Rahmen der Baustelleneinrichtung ein Gefahrstofflager ein.
Bevor Gefahrstoffe eingesetzt werden, ist zu prüfen, ob entsprechende Ersatzstoffe bei gleicher Qualitätsanforderung zum Einsatz kommen können. Diese Prüfungen sind dem
SiGeKo auf Verlangen vorzulegen. Beim Umgang mit Gefahrstoffen sind die Betriebsanweisungen auf der Baustelle vorzuhalten. Der Umgang und die Lagerung von Gefahrstoffen sind gemäß den Angaben aus den Sicherheitsdatenblättern vorzunehmen und mit dem SiGeKo abzustimmen. Beim Umfüllen von Originalgebinden in andere Behälter müssen diese wie die Originalgebinde gekennzeichnet sein. Das
Sicherheitsdatenblatt muss immer zur Verfügung stehen und bei einem evtl. Unfall dem/der Verunfallten mitgegeben werden.

- siehe auch Baulogistikhandbuch, Pkt. 5.5 -

11. Etagenlogistik (Bauaufzüge, Transportbühnen, Krane)
Durch den AN Rohbau werden Kräne gemäß Baulogistikhandbuch errichtet. Diese können zur Montage des Holz- und Stahlbaus in Abstimmung mit dem Rohbauer verwendet werden. Eine ununterbrochene Nutzung der Kräne ist aber insbesondere in den Phasen der Überschneidung der Ausführung mit dem Rohbau nicht möglich. Sondermontagen siehe LV

- siehe auch Baulogistikhandbuch, Pkt. 6 -

12. Entsorgungs- und Reinigungslogistik

12.1 Entsorgung
Der LDL übernimmt mit Beginn der Rohbauarbeiten eine übergeordnete Entsorgungs- und Reinigungslogistik.

Folgende Baustellenabfälle, die aus der Bautätigkeit des AN stammen sind über den AG zu entsorgen:

- Bauschutt recyclebar, Kantenlänge < 0,8 m
- Holz AI, AII, AIII
- Gipsabfälle (Gipsbauelementen, Gipskartonplatten)
- Gemischte Baustellenabfälle, ohne mineralische Abfälle (z.B. Gips, Beton)
- Papier, Pappe, Kartonagen (sauber)
- Folie (sortenrein, sauber)
- Metalle aller Art
- Mineralwolle nicht kontaminiert (KMF)
- EPS (Expandierter Polystyrolschaum)/XPS (Extrudierter Polystyrolschaum)
- Bitumengemische, Dachpappe teerfrei

Die Entsorgung wird unter Berücksichtigung der öffentlich-rechtlichen Bestimmungen nach dem Kreislaufwirtschafts- und Abfallgesetz durchgeführt.

Der AN ist verpflichtet, für die oben genannten, auf dem Baustellengelände anfallenden Baustellenabfälle und Verpackungsmaterialien die Entsorgungsleistungen des AG in Anspruch zu nehmen. Die Einbindung eigener Entsorgungsunternehmen ist aufgrund der beengten Platzverhältnisse der Baustelle untersagt. Das Mitbringen von Baustellenabfällen, welche nicht durch eine Bautätigkeit vor Ort angefallen sind, ist verboten.

Die Entsorgung von Sonderabfällen zählt nicht zum geschuldeten Leistungsumfang des AG. Sonderabfälle sind solche Abfälle, die nicht mit dem normalen Baustellenabfall (siehe vorgenannte Aufzählung) entsorgt werden können und/oder von denen eine Gefahr für die Umwelt oder für die Öffentlichkeit ausgeht. Eine konkrete Zuordnung von Sonderabfällen ist der Anlage 5 des Baulogistikhandbuches - Abfalldeklarierung, zu entnehmen.

- siehe auch Baulogistikhandbuch, Pkt. 7.1 -

12.2 Abfälle aus Rückbauarbeiten/gemischte nicht sortierte Baustellenabfälle
Die Entsorgungsleistung von Baustellenabfällen aus:

- Schlechtleistungen (z.B. Rückbau aufgrund mangelhafter Leistung)
- Materialfehllieferungen oder zu viel bestelltem Material, welches nicht abgeholt wird
- Material, das aufgrund von Witterungsschäden zu Abfall deklariert wird sowie
- Baumischabfall aus Rückbauarbeiten

zählen nicht zu dem geschuldeten Leistungsumfang des AG und des LDL.

- siehe auch Baulogistikhandbuch, Pkt. 7.2 -

12.3 Entsorgungsprinzip
Alle beauftragten AN ab Bauphase Rohbau führen vor Beginn ihrer Arbeiten mit dem Entsorgungsdienstleister ein Beratungsgespräch. In diesem wird mit dem benannten Ansprechpartner des jeweiligen Unternehmens, siehe Anlage 1 des Baulogistikhandbuches - Ablauf, Abfallfraktionen,
gewünschte Behälter und Sonderwünsche besprochen.

Der Entsorgungsdienstleister stellt den Gewerken am Wertstoffhof geeignete rollbare Müllgroßbehälter für die getrennte Entsorgung bereit. Für den Transport der fraktionierten Abfälle bis zur Übergabe am Wertstoffhof sowie für die Reinigung des Arbeitsplatzes ist das verursachende Gewerk verantwortlich.

Leistungen des LDL:

- Einrichten und Betreiben von einem zentralen Wertstoffhof im Bereich der BE, westlich der NEA
- Bereitstellung von MGB mit einem Fassungsvermögen von 660 - 770 Litern mit einer Nutzlast von über 1,0 t
- Transport der angefallenen Baustellenabfälle ab Übergabepunkt (Wertstoffhof) zur Verwertung und Entsorgung
- Endsortierung und Entsorgung der Abfallfraktionen im Wertstoffhof
- Abfalldokumentationen gemäß den gesetzlichen Bestimmungen

Leistungen und Pflichten des AN:

- tägliche Reinigung der Arbeitsbereiche sowie zugewiesenen Flächen
- tägliche Abfallsammlung und täglicher Abfalltransport aus den Arbeitsbereichen bis hin zum Wertstoffhof
- sortenreine Befüllung der MGB nach Abfallfraktionen
- Schutz von Material und Werkzeug durch erkennbare räumliche Trennung zu Abfällen
- Beseitigung von anhaftenden Verschmutzungen
- Sammlung, Transport und Abholung von Paletten und kabelfreien Kabeltrommeln auf Pfandbasis
- Freihaltung von Flucht- und Rettungswegen sowie Logistikwegen
- Entsorgung und Beräumung von Abfällen aus Rückbauarbeiten

Abrechnung:
Die anfallenden Entsorgungsleistungen von Abfällen aus dem Bereich des AN entsprechend dem Punkt 4.1.11 und 4.1.12 DIN 18299, die normalerweise Nebenleistungen gemäß VOB C sind, erfolgen durch den AG. Dies ist bei der Kalkulation des
AN zu berücksichtigen. Zur Orientierung und Ermittlung des Anteils dieser Leistung an der Gesamtleistung sind dem Logistikhandbuch übliche Verrechnungssätze beigelegt,
siehe Anlage 6.

- siehe auch Baulogistikhandbuch, Pkt. 7.3 -

12.4 Reinigung

Reinigungspflicht des AN:

- Es besteht für alle am Bau beteiligten Unternehmen eine permanente Reinigungspflicht. Dies bedeutet, dass entstehender Abfall arbeitstäglich zu beräumen und der Arbeitsplatz besenrein zu hinterlassen ist.
- Der Abfall ist vom AN direkt nach der Entstehung von den MGB in die Abfallsammelstellen zu füllen. Der AN trägt die Verantwortung für den in seinem Arbeitsbereich gefundenen Abfall bzw. Verunreinigungen. Es ist daher unerlässlich von anderen Unternehmen zu verlangen, den Arbeitsbereich besenrein zu hinterlassen. Kommen diese der Pflicht nicht nach, ist es angeraten, unverzüglich den LDL zu informieren.
- Die Reinigungspflicht erstreckt sich auch auf Hohlräume. Der LDL kann in diesem Zusammenhang jederzeit verlangen, vor dem Verschluss die Hohlräume kontrollieren zu lassen. Die Kosten der Reinigung gehen jeweils zu Lasten dessen, der als letzter den Hohlraum geöffnet oder geschlossen hat bzw. hier als letzter tätig war.
- Das Abstellen von Abfall und Verpackungen im Treppenhaus ist grundsätzlich verboten (Fluchtweg).

Überwachung der Reinigungspflicht
Die LDL führt täglich Rundgänge zur Überwachung der durchgeführten Reinigungen durch. Bei Nichteinhaltung der Reinigungspflicht, werden Mängelberichte erstellt. Diese
werden unter Hinweis auf Art und Ort des Mangels dokumentiert. Der LDL wird, wenn möglich, den Verursacher namentlich bezeichnen. Ein Exemplar des Mängelberichts wird
der OÜ zur Weiterleitung an den Verursacher ausgehändigt. Ein Dokument verbleibt beim LDL als Beleg, der bei evtl. erforderlichen Ersatzvornahmen Grundlage einer Abrechnung
wird.

Binnen 12 Stunden nach der Erstellung des Mängelberichtes ist der Mangel seitens des AN vollständig abzustellen. Dies bedeutet, dass die bezeichnete Fläche und somit der ganze Arbeitsbereich in besenreinen Zustand zu versetzen ist.

Bei Gefahr im Verzug, z.B. bei Versperrung von Fluchtwegen oder Logistikwegen wird ohne Vorankündigung und Frist zu Lasten des im direkten Vertragsverhältnis zum AG stehenden Unternehmens der Missstand beseitigt.

Ersatzvornahme
Wird der Mangel nicht in der vorgeschriebenen Zeit beräumt und gereinigt, wird der Entsorgungsdienstleister den beanstandeten Arbeitsbereich vollständig reinigen und nach
der Preisliste des Baulogistikhandbuches (Anlage 3) zu Lasten des Verantwortlichen abrechnen.

Sorgfaltspflicht des AN
Das Rauchen und Essen in den Gebäuden ist außerhalb der dafür ausgewiesenen Flächen verboten; erlaubt ist das Trinken alkoholfreier Getränke. Die Einhaltung der Sauberkeit ist vom AN durchzusetzen und wird vom LDL überwacht.

Sollte es zu Fäkalienverschmutzungen im Gebäude oder der Baustelleneinrichtung kommen, wird der Verursacher umgehend unwiderruflich von der Baustelle verwiesen und hat
zusätzlich zu seiner Schadenersatzpflicht eine Strafe pro Vorfall zu tragen.

- siehe auch Baulogistikhandbuch, Pkt. 7.4 -

13. Baustromverteilung- und Versorgung

13.1 Allgemein
Durch den AG oder dessen beauftragtes Unternehmen wird eine gewerkübergreifende Baustromverteilung und -versorgung nach Konzept eingerichtet und vorgehalten. Alle Kosten der Baustromversorgung (Bereitstellung/Verbrauch) werden durch den AG getragen.

- siehe auch Baulogistikhandbuch, Pkt. 8.1 -

13.2 Bauseitige Leistungen
Leistungen im Rahmen der Baustromverteilung sind:
Bereitstellung Trafostation und entsprechender Haupt- und Unterverteilungsstationen für Kleinverbraucher inkl. Stromlieferung wie folgt:

- Trafokompaktstationen bauseits (Erna-Berger-Straße)
- Hauptverteiler ebenerdig, außerhalb des Gebäudes
- Unterverteiler oder Kleinverteiler im Gebäude je Bauteil
- Antransport, Montage und Vorhaltung der gesamten Anlage
- Netzbetreiberkosten
- tägliche FI-Prüfung der Baustromverteiler
- monatliche Sicherheitsüberprüfung der Baustromversorgung
- Baustromelektriker, Notfall- und Bereitschaftsdienst im Störfall
- Beleuchtung der Treppenhäuser, Flure und Fluchtwege
Leistungen im Rahmen der Baustromversorgung sind:

- flexible Bereitstellung von Mengen und Leistungen entsprechend den Abnahmeverhältnissen der Baustelle
- Versorgungssicherheit auf der Basis der netztechnischen Bedingungen des örtlichen Netzbetreibers als Energieversorger
- Vorhaltung, Unterhaltung und laufende Überprüfung der zentralen Messeinrichtung

- siehe auch Baulogistikhandbuch, Pkt. 8.2 -

13.3 Leistungen und Pflichten des AN
- Für die notwendige Versorgung von Großverbräuchen, wie Krananlagen etc., sind die erforderlichen Kabel durch den AN selbst zu verlegen und beidseitig anzuschließen. Entsprechende Abgänge werden in den Hauptverteilungen durch den AG zur Verfügung gestellt.
- Für die notwendige Bereitstellung von Baustrom in seinen Arbeitsbereichen ab Unterverteilerstation hat der AN selbst zu sorgen. Gültige Arbeitsschutz- und Sicherheitsrichtlinien sind zwingend einzuhalten.
- Es sind nur Baustromkabel und -anschlüsse mit geprüfter Sicherheit zu verwenden. Es sind nur Kabel mit aktuellem Prüfdatum oder lesbarem Herstellerdatum zu verwenden.
- Es sind alle Kabelverbindungen in Wandhalterungen zu verlegen. Das Herumliegen von Kabel auf dem Boden ist verboten.
- Es sind nur geprüfte und zugelassene Geräte mit Schutzart IP 43/44 oder besser IP 65 zu verwenden; Kabeltrommeln müssen mindestens Schutzart H07 aufweisen.
- Es dürfen keine Kaskadenschaltungen (z.B. 32 A auf 16 A) vorgenommen werden.
- Der AN hat auf eine direkte Verbindung Arbeitsgerät- Kabel- Baustromverteilung zu achten.
- Der AN nutzt den jeweils nächstliegenden Baustromverteiler.
- Baustromverteilungen sind vom AN witterungsbedingt verschlossen zu halten.
- Kabelzuführungen werden vom AN immer unterhalb des Kastens und nicht durch die Tür (Quetschgefahr) durchgeführt.
- Der AN hat dafür Sorge zu tragen, dass kein Material auf die verlegten Kabel abgelegt wird.

Jeder Erst-Nutzer (AN) eines Baustromverteilers hat arbeitstäglich, bevor ein Verbraucher eingesteckt wird, die Prüftaste des/der RCD’s zu betätigen. Bei einwandfreier Funktion ist der RCD anschließend wieder einzuschalten. Die Prüfung ist in das anhängende Prüfbuch mit „Firma, Name, Datum, Uhrzeit und Unterschrift“ einzutragen. Störungen sind der OÜ unverzüglich zu melden. Der Verteiler darf bei vorliegender Störung nicht mehr benutzt werden. Sollte die Prüfung durch den/die Nutzer nicht durchgeführt worden
sein, werden alle an den Verteiler angeschlossenen Verbraucher abgezogen. Schäden, die dadurch entstehen, gehen zu Lasten des AN bzw. Nutzers.

- siehe auch Baulogistikhandbuch, Pkt. 8.3 -

14. Bauwasserversorgung

14.1 Allgemein
Durch ein vom AG beauftragten AN wird eine gewerkübergreifende Bauwasserversorgung eingerichtet und vorgehalten. Die Kosten der Bauwasserversorgung (Bereitstellung/Verbrauch) werden durch den AG übernommen.

- siehe auch Baulogistikhandbuch, Pkt. 9.1 -

14.2 Bauseitige Leistungen
Leistungen im Rahmen der Bauwasserversorgung und Abwasserentsorgung sind:

- Bereitstellung von Bauwasseranschlüssen und Bauwasser im Bereich der Baustelleneinrichtungsflächen, ebenerdig außerhalb des Gebäudes
- Bauwasserlieferung

- siehe auch Baulogistikhandbuch, Pkt. 9.2 -

14.3 Leistungen und Pflichten des AN
Für die notwendige Bereitstellung von Bauwasser in seinen Arbeitsbereichen hat der AN ab den Übergabepunkten des AG selbst zu sorgen. Für Schäden, die aufgrund von Undichtigkeiten etc. der von ihm eingesetzten Schläuche und Anschlüsse entstehen, haftet der AN.

- siehe auch Baulogistikhandbuch, Pkt. 9.2 -

15. Straßenreinigung
Jegliche Beschädigungen und Verschmutzungen von öffentlichen oder privaten Straßen durch Baustellenverkehre oder Lieferanten sind zu vermeiden bzw. unverzüglich zu beseitigen.

Der AN ist für die Reinigung der Baustraßen und der öffentlichen Straßen verantwortlich insofern er der Verursacher ist. Verunreinigungen insbesondere des öffentlichen Straßenlandes sind umgehend zu beseitigen. Hierzu kann der AN auch durch den AG aufgefordert werden. Führt der AN eine erforderliche Reinigung auch nach Aufforderung nicht durch, wird diese zu Lasten des AN ohne weitere
Aufforderung durch den AG veranlasst.

- siehe auch Baulogistikhandbuch, Pkt. 10 -

16. Winterdienst
Der Winterdienst wird durch den AG auf den Baustraßen, Zuwegungen zum Baukörper, den Containeranlagen und den anliegenden öffentlichen Gehwegen organisiert und vorgehalten. Alle weiteren erforderlichen Leistungen zur Schaffung winterfester Arbeitsplätze, einschließlich der Räum- und Streuarbeiten sowie die Beheizung in den Arbeitsbereichen der jeweiligen AN/NU, liegen in deren alleiniger Verantwortung.

- siehe auch Baulogistikhandbuch, Pkt. 11 -

17. Verwaltung Containeranlagen

17.1 Tagesunterkünfte und Bürocontainer
Durch den AG wird eine begrenzte Anzahl an ausgestatteten Aufenthalts- und Umkleideräumen für das Baustellenpersonal (Standardcontainer ca. 2,50 x 6,00 m) kostenfrei zur Verfügung gestellt.

Die Container auf der Baustelle dienen nur dem unmittelbaren Personal vor Ort als Büro und Tagesunterkunft.

Die LDL prüft die Verfügbarkeit von Containerräumen nach Anmeldung des Bedarfs durch den AN und verwaltet die vergebenen Container vom Einzug bis zu dessen Auszug.

Für die Bauleitungen der jeweiligen AN werden auf Anfrage Bürocontainer in geringer Anzahl zur Verfügung gestellt. Die Vergabe der Container kann nur nach Verfügbarkeit erfolgen.

Das Aufstellen von eigenen Containern vonseiten des AN ist untersagt.

Der Abschluss von Telefon- und DSL-Dienstleistungsverträgen ist Sache des AN.

In Zeiten, in denen Tagesunterkünfte und Bürocontainer nicht besetzt sind, sind Türen und Fenster geschlossen zu halten. Mitgebrachte, eigene elektrische Geräte(z.B. Wasserkocher, Kaffeemaschinen o.Ä.) dürfen nur betrieben werden, wenn sie ein gültiges VDE-Prüfzeichen sowie eine Prüfplakette tragen, die eine Prüfung nach DGUV Vorschrift 3 nachweist. Die Prüfung ist entsprechend den geltenden Prüfvorschriften regelmäßig zu wiederholen.. Bei Verlassen der Container sind alle elektrischen Geräte von der Netzspannung zu trennen sowie Beleuchtungen auszuschalten.

Veränderungen an Containern sind nicht gestattet bzw. müssen vom Betreiber genehmigt werden.

Übernachtungen/Schlafräume auf dem Baugrundstück und auf den BE-Flächen sind nicht zulässig.

- siehe auch Baulogistikhandbuch, Pkt. 12.1 -

17.2 Magazin- und Materialcontainer
Durch den AG wird ab der Phase Rohbau eine begrenzte Anzahl an Materialcontainern kostenfrei zur Verfügung gestellt.

Die Aufstellung AN-eigener oder über das Betreibermodell angemieteten Magazin- und Materialcontainer kann nur auf den durch den LDL zugewiesenen Flächen ab der Phase Rohbau innerhalb des Baufeldes erfolgen. Während der Phase Baugrube kann der AN eigenständig die Magazincontainer innerhalb des Baufeldes verorten.

Die ersatzweise Vergabe verschließbarer Räume kann in Einzelfällen durch die OÜ erfolgen. Ein Anspruch des AN auf die Bereitstellung verschließbarer Räume besteht nicht.

Die Lagerung von Gefahrstoffen gemäß Gefahrstoffverordnung (GefStoffV) in den Magazin- und Materialcontainern bzw. Räumen ist grundsätzlich nur mit ausdrücklicher Genehmigung der OÜ bzw. des SiGeKo zulässig. Die Einhaltung der einschlägigen Vorschriften ist Sache des AN/NU. Darüber hinaus sind die Regelungen im Sicherheits- und Gesundheitsschutzplan sowie der Baustellenordnung zu beachten.

- siehe auch Baulogistikhandbuch, Pkt. 12.2 -

17.3 Bedarfsanmeldung
Auf Basis des Baufristenplanes hat der AN sein Personaleinsatzkonzept vorzulegen. Auf dieser Grundlage ist der Containerbedarf spätestens 4 Wochen nach Auftragsvergabe beim AG und LDL anzumelden und im Einzelnen durch die Kapazitätsplanung nachvollziehbar darzustellen.

Büro- und Tagesunterkunftscontainer werden nachfolgendem Berechnungsschlüssel gestellt:

- Die Belegung eines Tagesunterkunftscontainers ist mit gleichzeitig bis zu 8 Personen des Baustellenpersonals vorgesehen. Soweit der AN keinen kompletten Container belegt, kann der AG anordnen, dass die Nutzung gemeinsam mit anderen AN erfolgt.
- Einzelbürocontainer sind mit mindestens 2 Personen zu besetzen, Doppelbürocontainer mit mindestens 3 Personen. Sollte allein aus innerbetrieblichen Gründen des AN ein Mehrbedarf an Containern bestehen, so hat der AN für die Deckung des Bedarfs eigenverantwortlich und auf eigene Kosten zu sorgen. In diesen Fällen hat der AN auch keinen Anspruch auf Zuteilung weiterer Container oder Flächen innerhalb des Baufeldes für die Aufstellung eigener Container.
- Der AN hat ebenso keinen Anspruch auf Zuweisung bestimmter und/oder benachbarter Container. Aufgrund der sich in Abhängigkeit des Baufortschritts verändernden Personalstärke auf der Baustelle, können dem AN während des Ausführungszeitraumes auch andere und/oder anzahlmäßig mehr/weniger Container zugewiesen werden.
- Mitarbeiter, welche zeitweise bzw. nicht mehr auf der Baustelle tätig sind, sind umgehend dem LDL mitzuteilen, um die Containerbelegung neu vergeben zu können.

- siehe auch Baulogistikhandbuch, Pkt. 12.3 -

17.4 Vergabe und Rücknahme/Reinigung
Die Zuweisung der Container erfolgt durch den LDL. Der Bezug und die Räumung der Container haben sukzessive an den tatsächlichen Bedarf angepasst zu erfolgen.

Die Räume werden möbliert durch den LDL übergeben. Die Übergabe/Zustandsfeststellung wird in einem Protokoll dokumentiert. Umbauten jeglicher Art an den bereitgestellten
Containern durch die AN sind nicht zulässig. Die Kosten für Verlust oder die Beseitigung von Beschädigungen, die aus unsachgemäßer Nutzung resultieren, sind vom AN zu tragen. Eine Zweckentfremdung der Tagesunterkünfte jeglicher Art (z.B. Nachtlager, Wohnunterkunft etc.) ist nicht gestattet.

Die regelmäßige Reinigung der gesamten Containeranlage erfolgt vonseiten des AG.

Dem AG oder seinen Vertretern ist zum Zwecke der Kontrolle auf Ordnung und Sicherheit auf Verlangen jederzeit im Beisein des AN Zutritt zu den Unterkünften zu gewähren.

Sämtliche Container sind an den Zugangstüren zu beschriften (Name und Anschrift AN, Ansprechpartner und Telefonnummer).

Für die Einhaltung der einschlägigen Brandschutzvorschriften, Arbeitsstättenrichtlinien und sonstiger Vorschriften in den von ihm genutzten Einrichtungen, ist allein der AN verantwortlich. Eine Bewachung der Container durch den Sicherheitsdienst/SDL erfolgt nicht. Für Einbruchdiebstähle und Beschädigungen an Einrichtungen und Ausrüstungen
haftet der AG nicht.

- siehe auch Baulogistikhandbuch, Pkt. 12.4 -

17.5 Sanitär- und Sanitätscontainer
Der AG stellt Sanitärcontainer auf der Baustelle zur Verfügung.

Die Einrichtung einer medizinischen Notfallversorgung zur Ersten Hilfe (Sanitätscontainer o.ä.) erfolgt durch den AG.

- siehe auch Baulogistikhandbuch, Pkt. 12.5  -

18. SiGeKo/Baustellenordnung
Der SiGeKo ist durch den AG beauftragt. Die vom SiGeKo erstellte Baustellenordnung ist durch den AN zu unterschreiben und wird Vertragsbestandteil. Die Belehrung der eigenen Mitarbeiter ist durch den AN vor Beginn der Arbeiten und später im monatlichen Turnus durchzuführen und gegenüber dem SiGeKo nachzuweisen.
Bei Bedarf hat der AN an einem wöchentlichen Rundgang mit dem SiGeKo teilzunehmen.
Die Arbeitsschutzmaßnahmen sowie der vom SiGeKo aufgestellte Sicherheits- und Gesundheitsschutzplan sind einzuhalten.

Die Gerüstbreite ist so herzustellen, dass in allen Bauzuständen (also auch bei temporärer Materiallagerung) stets eine Öffnungsbreite auf dem Gerüst von min. 20 cm gewährleistet werden kann. Andernfalls kann ein Gerüst nicht mehr als Arbeitsgerüst, sondern nur noch als Schutzgerüst angesehen werden.

Die sanitären Anlagen müssen gemäß der Arbeitsstättenverordnung (und unter möglicherweise geltenden COVID-Restriktionen) stets der auf dem Baufeld anwesenden Personenzahl entsprechend ausgelegt sein. Eine stetige Überprüfung ist dabei ebenso sicherzustellen, wie die ggf. notwendigen Anpassungen unbedingt rechtzeitig zu veranlassen sind.

19. Firmen-Projekthandbuch
Das Firmen-Projekthandbuch (FPHB) gibt einen Überblick über die Projektstrukturen sowie darüber, wie bzw. in welchen Unterlagen die wesentlichen ablauforganisatorischen Prozesse geregelt sind. Die Regelungen der VOB bleiben davon unberührt und sind weiterhin verbindlich anzuwenden.

20. Projektkommunikations- und Managementsystem (PKMS)

Die Umsetzung der Vorgaben hinsichtlich der Nutzung des PKMS sind in die Einheitspreise einzukalkulieren und werden nicht gesondert vergütet.

20.1 Zweck des PKMS
Die Bauherrenschaft (BImA/BBR) hat als internetbasiertes Projektkommunikationssystem (PKMS), den Projektraum CDE ENTERPRISE, des Anbieters Thinkproject! als digitale Lösung zur Verwaltung von projektbezogenen Informationen eingeführt. Über die bloße Bereitstellung hinaus werden Transaktionen  nachvollziehbar und die Informationen mittels Metadaten kategorisierbar. Neben der hohen Effizienz eines zentralen Datenraums, der sämtliche Projektinformationen enthält, wird dadurch eine gemeinschaftliche Arbeitskultur gefördert.

Ziel des PKMS ist es, einen fokussierten, kontinuierlichen Kommunikationsfluss sicherzustellen, der die effektive Zusammenarbeit aller Projektbeteiligten, eine vollständige Projektkommunikation, sowie eine Projektdokumentation ermöglicht.

Neue Pläne und Dokumente werden durch die Planungsbeteiligten in das System eingestellt. Mit Upload einer
oder mehrerer Dateien ist es zwingend erforderlich, eine Benachrichtigung per E-Mail an die Projektbeteiligten
zu versenden.

Über das PKMS sollen nur mit der PL BBR und der PS abgestimmte Dokumente eingestellt werden. Das PKMS dient in erster Linie nicht dazu, Arbeitsstände zwischen den Projektbeteiligten abzustimmen. Die PS stellt
außerdem alle relevanten Unterlagen über das PKMS zur Verfügung.

20.2 Zugang zum PKMS
Die Anmeldung eines Zugangs zum PKMS erfolgt durch alle Projektbeteiligten selbst mit dem entsprechenden Anmeldebogen. Alle Projektbeteiligten erhalten individuelle Zugänge (Name, Passwort) für den Projektraum.

Der Zugang zum PKMS erfolgt über einen Link.

20.3 Zugriffsrechte und Dokumentationsstruktur
Die Betreuung des PKMS erfolgt vorrangig durch die Projektsteuerung. Der Aufbau des PKMS entspricht hinsichtlich Struktur und Berechtigungen der Projektorganisation und den Vorgaben der Projektleitung. Notwendige Anpassungen des PKMS bezüglich der Dateistruktur sind bei der Projektsteuerung anzufragen.

Für planungsrelevante Unterlagen sind Dateinamenskonventionen vorgegeben, die durch die
Planungsbeteiligten einzuhalten sind. Dies beinhaltet sowohl die Bezeichnung von Dokumenten, als auch die Bezeichnung der Pläne und Modelldateien nach vorgegebenem Modellnummernschema in Umsetzung des
AKS - Allgemeinen Kennzeichnungssystems der Dokumentationsrichtlinie des BBR. Die Benennung von
Plänen und Modelldaten erfolgt einheitlich gemäß Kapitel 2 der DRL. Die DRL kann unter folgendem Link
abgerufen werden:

https://www.bbr.bund.de/BBR/DE/Service/Baufachliche-Regelungen/Dokurichtlinien/DRL_02-2008/_Standardartikel_DRL_02-2008.html?nn=2558448

Die Benennung von Dokumenten erfolgt einheitlich entsprechend der nachfolgenden Bezeichnung:

Bsp.: 200311_BMU_ERW_[Kürzel Erstellende: z.B. BBR oder HI]_Dokumentenname

20.4 Mängel- und Restleistungen
Zur Abarbeitung sämtlicher, zukünftig erfasster Mängel- und Restleistungspunkte wird als Kommunikationsplattform zwischen dem AN und der OÜ die internetbasierte Anwendung Planradar festgelegt. Dazu erfolgt vor Ausführungsbeginn des AN eine individuelle Einladung inkl. Kurzeinweisung durch die OÜ.

## ALLGEMEINE BAUBESCHREIBUNG
ALLGEMEINE BAUBESCHREIBUNG

1. Baukörper, Geschosse, Maße
Der Erweiterungsbau des BMUKN besteht aus zwei Gebäuden, Bauteil A und Bauteil B, welche über eine Brücke miteinander verbunden sind. Eine weitere Brücke dient als Übergang vom Bauteil A zum Bestandsgebäude des BMUKN.

Der Erweiterungsbau verfügt über ein Untergeschoss, Erdgeschoss und sechs Obergeschosse. Der Bau gliedert sich in folgende Gebäudeteile:

- Bauteil A erstreckt sich zwischen der nördlichen Erna-Berger-Straße und der südlichen Niederkirchnerstraße.

- Bauteil B schließt den Blockrand an der Stresemannstraße im Südwesten und der Niederkirchnerstraße im Süden und ist vom Nachbargebäude (Energiezentrale der BEW
  AG) und im Bereich der Brückenanbindung an Bauteil A durch eine Brandwand getrennt.

- Brücke Süd verbindet die Bauteile A und B parallel zur Niederkirchnerstraße im 2. bis 6.OG. Darunter verläuft die notwendige Zufahrt zum BEW-Gebäude und für die Feuerwehr.

- Die Brücke Nord verbindet Bauteil A (2.OG) mit dem Bestandsgebäude des BMUKN (2.OG).

- Bauteil A ist mit einer Vollunterkellerung, Bauteil B mit einer Teilunterkellerung geplant.

Das Fußbodenniveau des Erdgeschosses (OKFF) ist mit einer Höhe von +34,70 m ü. NHN (DHHN2016) = 0,00 m festgelegt.
Die Regelgeschosshöhen des Gebäudes betragen von OK Rohfußboden zu OK Rohdecke im Untergeschoss 3,82/4,42/4,17 und 5,22m, im Erdgeschoss 4,37 m und in den Obergeschossen 3,35m.

Die Gebäudehöhen der Bauteile sind wie folgt geplant:

- Bauteil A: OK Attika +25,40 m ü. OKFF EG
- Bauteil B: OK Attika +25,79 m ü. OKFF EG

2. Eingänge, Erschließung
Der Erweiterungsbau verfügt über einen öffentlichen Eingang an der Niederkirchnerstraße, einen Eingang an der Erna-Berger-Straße, vorrangig für die Nutzer des Gebäudes, und einen dritten Eingang im Osten für die Beschäftigten des Abgeordnetenhauses. Das Untergeschoss wird über eine PKW- und Fahrradrampe von der Erna-Berger-Straße aus erschlossen.

Die Eingangsbereiche Nord und Süd werden durch eine Magistrale im Erdgeschoss verbunden, die als zentraler
horizontaler Verteiler des Gebäudes dient. An ihr liegen die vertikalen Erschließungskerne inklusive des Atriums als Zugänge zu den Büroetagen sowie den gemeinschaftlichen Nutzungen wie Kantine, Konferenzbereich mit Sitzungssaal, Ausstellungsflächen, Bibliothek etc.

3. Nutzungen
Das Untergeschoss beherbergt vorrangig Technik-, Lager-, Archiv- und Umkleideräume sowie Stellplätze für Fahrräder und PKW.

Im Erdgeschoss befinden sich überwiegend Nutzflächen für eine hausinterne Bibliothek, eine öffentlich zugängliche Kantine mit dazugehöriger Küche, ein Ausgabenbereich und ein zweigeschossiger Gastraum, Veranstaltungs-, Videokonferenz-, Schulungs- und Besprechungsräume, eine Magistrale sowie Erschließungs- und Lagerflächen.

Die Regelgeschosse des 1. bis 6. Obergeschosses sind für die Büronutzung, inkl. aller hierfür erforderlichen Ergänzungsfunktionen, ausgelegt.

Auf dem Dach über dem 6. Obergeschoss befinden sich größtenteils PV-Anlagen und Gartenflächen, die über einen Weg entlang der östlichen Seite miteinander verbunden und durch die Erschließungskerne im Norden und im Süden erreichbar sind.

4. Tragkonstruktion
Der Erweiterungsbau wird als fugenloses Stahlbetonskelett in Ortbeton mit Flachdecken und Stützen, den Innenwänden der Aufzugs- und Treppenhauskerne und einzelnen Wandscheiben im Außenwandbereich errichtet. Das Stahlbetontragwerk wird durch Decken und eine tragende Stützen-Riegel-Fassade in Holz ergänzt.

5. Gründung/Außenwände, Untergeschoss
Sohle und Außenwände des Untergeschosses werden als druckwasserdichte WU-Beton-Konstruktion in monolithischer wasserundurchlässiger Bauweise ("WU-Wanne"), in Kombination mit dem Einsatz eines Frischbetonverbundsystems, hergestellt.

Die Gründung im Bauteil A wird auf einer elastisch gegründeten Bodenplatte und im Bauteil B mit einer Pfahlgründung umgesetzt. Ergänzend dazu sind im Bauteil A (Nord-West-Giebel und Süd-Giebel) lokale Tiefgründungen mittels Pfahlgründung bzw. Schlitzwand vorgesehen.

6. Außenwände, Fassaden
Die Fassade des Erdgeschosses ist sowohl im Bauteil A als auch im Bauteil B mit Naturstein bekleidet. Der Wandaufbau ist massiv. Am Nord- und Südeingang des Bauteils A ersetzt eine Pfosten-Riegel-Fassade mit vollverglaster Vorhangfassade die Natursteinbekleidung. Diese reicht an der Südfassade bis in das 1.OG.

Die Fassade im Bereich der Obergeschosse des Bauteils A besteht aus einer vorgehängten Elementfassade mit Fenstern (Öffnungs- und Lüftungsflügel), Brüstungspaneelen, vorgesetzten Gesims- und Sonnenschutzkonstruktionen und teilweiser PV-Modul-Bekleidung.

Die Fassade im Bereich der Obergeschosse des Bauteils B besteht aus einer vorgehängten Lochfassade in Holzrahmen-Bauweise mit Fenstern (Öffnungs- und Lüftungsflügel) und PV-Modul-Bekleidung.

7. Innenwände
Die Gebäude erhalten tragende Wände und Stützen aus Stahlbeton. Nichttragende Wände sind als Trockenbau- und Mauerwerkswände vorgesehen.

8. Decken
Die Deckenkonstruktionen über dem Untergeschoss sowie dem Erdgeschoss sind als Flachdecken aus Stahlbeton vorgesehen. In diesen Decken befinden sich mitunter auch einbetonierte haustechnische Installationen.

Der Einsatz der Holzbauweise im Tragwerk konzentriert sich auf die Obergeschosse und hier insbesondere auf die Deckenbereiche mit Büronutzung und büroähnlicher Nutzung entlang der Fassaden sowie auf die Fassadenstützen.
In den Mittelzonen der Obergeschosse sind Flachdecken in Stahlbetonbauweise auf Stahlbetonstützen geplant. Die Stahlbetondecken werden in den 3-hüftigen Bereichen auch über die Flurbereiche gezogen.

Bodenbeläge und Deckenbekleidungen variieren entsprechend der Nutzungsanforderungen der Räume.

Die zulässige Nutzlast der Bodenplatte sowie der Stahlbetondecken beträgt 5 kN/m2, im Bereich der Holzdecken beträgt diese 3 kN/m2. In Teilbereichen sind in Abhängigkeit der geplanten Nutzung davon abweichende Nutzlasten geplant.

9. Dächer
Die Dächer sind als gefällelose Warmdächer geplant. Der Dachaufbau beinhaltet eine Regenwasser-Retentionsschicht und ist extensiv und in Teilflächen intensiv begrünt. In Teilbereichen ist die Dachfläche mit Photovoltaik-Paneelen ausgestattet.

## BNB-ZERTIFIZIERUNG
BNB-ZERTIFIZIERUNG

1. Allgemeine Vorbemerkungen
Für o.g. Gebäude wird eine BNB-Zertifizierung, sowie eine Zertifizierung der Außenanlagen, angestrebt.
Dies bedingt hohe ökologische Anforderungen an die verwendeten Materialien sowie an den Bauprozess.

Es dürfen nur Materialien verwendet werden, die hinsichtlich Gewinnung, Transport, Verarbeitung, Nutzung und Entsorgung eine hohe Gesundheits- und Umweltverträglichkeit aufweisen. Des Weiteren sind Materialien und Produkte vorzuziehen, die eine hohe Dauerhaftigkeit aufweisen und gut recycelt werden können. Nutz-Oberflächen sollen leicht zu reinigen sein. Baubiologische Anforderungen werden im Folgenden detailliert aufgeführt.

Schadstoffarme Bauprodukte
Zur Sicherstellung einer hohen Innenraumluftqualität sind ein maximaler VOC-Gehalt in der Raumluft von 300 µg/m³ und ein maximaler Formaldehydgehalt von 30 µg/m³ in allen ständigen Arbeitsräumen einzuhalten. Bei allen im Innenraum eingesetzten Produkten ist auf geringstmögliche VOC- und Formaldehydemissionen zu achten. Die ordnungsgemäße Umsetzung wird während des Bauprozesses durch die Objektüberwachung geprüft und durch eine abschließende Raumluftmessung validiert.

Es gelten die in Anlage 01 "Materialanforderungen" (Stand: 29.08.2017) aufgeführten Anforderungen im Qualitätsniveau 5 (Kriterium 1.1.6). Inbegriffen sind hier auch die Anforderungen an die Außenanlagen unter Abschnitt 15 "Bauteile und Materialien in Außen-anlagen". Diese gelten für alle Positionen des Leistungsverzeichnisses

Holz, Holzprodukte und Holzwerkstoffe
Alle verbauten Hölzer, Holzprodukte und Holzwerkstoffe müssen zu 100% aus nachhaltiger Forstwirtschaft stammen. Der Nachweis erfolgt durch Vorlage eines FSC- oder PEFC-CoC-Handelszertifikates (Chain of Custody). Aus den einzureichenden Lieferscheinen muss eindeutig die FSC- bzw. PEFC-Zertifizierung der betreffenden Positionen hervorgehen zzgl. der Angabe des Prozentsatzes der Zertifizierung. Der Registrierungs-code des Lieferanten-Zertifikats muss ebenfalls enthalten sein. Holzart und Herkunft des Holzes sind auszuweisen.
Alle verbauten Hölzer, Holzprodukte und Holzwerkstoffe tropischer, subtropischer und borealer Herkunft müssen zu 100 % aus nachhaltiger Forstwirtschaft stammen. Der Nachweis erfolgt dabei durch Vorlage eines FSC-Handelszertifikates (Chain of Custody). Aus den Lieferscheinen muss eindeutig die FSC -Zertifizierung der betreffenden Positionen hervorgehen, zzgl. der Angabe des Prozentsatzes der Zertifizierung. Der Registrierungscode des Lieferanten-Zertifikats muss ebenfalls enthalten sein. Holzart und Herkunft des Holzes sind auszuweisen.
Grundsätzlich sind mitteleuropäische Hölzer mit kurzen Transportwegen zu bevorzugen.

Halogenfreie Produkte
Baustoffe, die Stoffe (wie Halogene) enthalten, die im Brandfall zu ätzenden oder zersetzenden Rauchgasen führen, dürfen im Brandlastbereich nicht eingesetzt werden.
Hierbei relevant sind nur Aufenthaltsbereiche. Technikräume, Abstellräume, Tiefgaragen o.ä. sind nicht zu berücksichtigen.
Einzuhalten ist diese Anforderung für raumseitige Oberflächen (anfassbar), nicht rauchdicht abgeschlossene Decken sowie Wand- und Bodenkonstruktionen (wie z.B. Akustik-segel, revisionierbare Doppelbodentrassen, Wandbeläge, Wandbeschichtungen, Bodenbeläge, lackierte Oberflächen, Fenster, Türen, Deckenelemente, Deckensysteme, Dämm-stoffe, Leitungen, Kabel und Kabelkanäle) in Aufenthaltsräumen und im Bereich von Fluchtwegen.

Zur Minimierung der Brandgasgefahr sind ausschließlich Bauprodukte zulässig, die im Brandfall keine der folgenden Stoffe freisetzen oder verursachen:

- Chlorwasserstoff (HCl), betrifft bspw. PVC-Produkte,
- Bromwasserstoff (HBr), betrifft bspw. bromierte Flammschutzmittel in Polystyrol-Dämmstoffen
- Fluorwasserstoff (HF), betrifft bspw. PTFE- Produkte wie Kabel oder Membrane.

Demnach sind Baustoffe, die die Halogene Chlor, Fluor oder Brom enthalten, nicht zulässig

2. Produktdeklarationspflicht

Der Auftragnehmer hat kurzfristig nach Auftragsvergabe alle zur Verwendung vorgesehenen Materialien, Produkte, Neben- und Hilfsprodukte sowie Bauelemente hinsichtlich ihrer Inhaltsstoffe bzw. Eigenschaften zu deklarieren.
Hierzu ist die Anlage 02 "Deklarationstabellen" in digitaler Form (Excel-Dateiformat) auszufüllen und die zugehörigen technischen Datenblätter und Sicherheitsdatenblätter gemäß 1907/2006/EG (ebenfalls in digitaler Form) zuzuordnen und beizulegen.

Dabei sind folgende Angaben zum Produkt zu machen:
- Leistungsbereich / LV-Pos.-Nr.
- Menge / Flächenangabe
- Angabe zum Untergrund / Einbausituation / Bauteilname / Einbauort
- Produktgruppe / Produktbezeichnung / Produktfunktion / Anwendungsfall
- Produkt- / Handelsname / Hersteller
- Aktuelle Nachweisdokumente mit Angabe des Dokumentdatums, sowie der Versionsnummer.

Dabei gilt zusätzlich Folgendes zu beachten:

- Es sind alle Produkte zu deklarieren, die in Anlage 01 "Materialanforderungen" aufgeführt sind.
- Bauprodukte der TGA wie z. B. Leuchten, Schaltzentralen, Ventilatoren etc. sind nur als gesamtes Produkt und nicht hinsichtlich Ihrer Einzelmaterialien (Kunststoffe, Metalle, Leuchtmittel etc.) zu deklarieren
- Nicht erforderlich ist die Deklaration von Befestigungsmitteln wie z. B. Dübeln, Schrauben, Nägeln etc.
- Unkonfektionierte Rohmaterialien wie Sand, Kies, Stahl usw. müssen nicht deklariert werden.
- Bei der Verwendung vorgefertigter Bauelemente (z.B. Sanitärständersysteme, Fenster und Türen usw.) sind diese durch Angaben und Technische Merkblätter des Herstellers zu deklarieren.

Die Deklaration ist dem Auftraggeber oder dem von ihm benannten Baustoffberater in digitaler Form zur Prüfung einzureichen.
Der Einbau aller relevanten Materialien darf erst erfolgen, wenn die Freigabe durch den Baustoffberater erteilt wurde (Freigabetabelle nach Produktprüfung).

Darüber hinaus sind alle verbauten Hölzer, Holzprodukte und Holzwerkstoffe hinsichtlich ihrer Zertifizierung (FSC / PEFC) mit exakter Produktbezeichnung, Herstellerangabe, Produktfunktion, Holzart, Herkunft und Angabe des zugehörigen Zertifikates zu deklarieren. Hierzu ist in der Anlage 02 "Deklarationstabellen" der Excel-Datei unter dem Reiter "Holzdeklaration" alle Hölzer, Holzprodukte und Holzwerkstoffe vollständig auszufüllen und die entsprechenden Zertifikate beizulegen. Die Lieferscheine sind dem Baustoffberater zum Nachweis nachzureichen, die PEFC oder FSC Zertifizierung muss in den einzelnen Positionen ausgewiesen sein.

Ebenso sind alle verbauten Natursteine und Natursteinprodukte hinsichtlich ihrer Herkunft mit exakter Produktbezeichnung, Herstellerangabe, Produktfunktion, Herkunft und Entfernung zur Baustelle zu deklarieren. Hierzu ist das Tabellenblatt "Natursteindeklaration" der Anlage 02 "Deklarationstabellen" vollständig auszufüllen und die entsprechenden Nachweise beizulegen. Bei der Auswahl der Natursteine und Natursteinprodukte ist zu berücksichtigen, dass die mittlere Entfernung zwischen Herkunftsort und Baustelle max. 500km beträgt.

Der Auftragnehmer ist dazu verpflichtet, bei der Produktwahl alle in der Ausschreibung geforderten Eigenschaften zu berücksichtigen. Weicht ein Produkt von den Vorgaben der Ausschreibung ab, so ist dies kostenneutral zu ersetzen

Für die BNB-Zertifizierung muss ein Nachweis über die tatsächlich verwendeten Bauprodukte erbracht werden. Dies gilt auch für den Einsatz der Produkte im Werk. Daher muss eine Fotodokumentation durch den AN vor Anlieferung der fertigen Bauteile an den AG übermittelt werden. Hierzu ist die Anlage 04 „Fotodokumentation_Werksfertigung“ in digitaler Form (Word-Dateiformat) auszufüllen. Wir verweisen an dieser stelle nochmals auf die Produktdeklarationspflicht, die dem Einsatz der Bauprodukte vorangehen muss. Sie dürfen nur jene Produkte einsetzen, die das Qualitätsniveau 5 nach BNB 1.1.6 einhalten, die durch den BNB-Koordinator geprüft und freigegeben wurden. Eine Freigabeliste nach der Prüfung wird Ihnen zur Verfügung gestellt.

Folgende Reihenfolge der Abläufe gilt es einzuhalten: Submission, Produktdeklaration, Fertigung nach Freigabe der Produkte, Gleichzeitige Fotodokumentation der Produkte, Übermittlung der Fotodoku an den AG, Lieferung zur Baustelle + Einbau.

Anlagen:
Anlage 01 Materialanforderungen
Anlage 02 Deklarationstabellen:
  Tabellenblatt "Produktdeklaration"
  Tabellenblatt "Holzdeklaration"
Anlage 04 Fotodokumentation Werksfertigung

Ausnahmen
Ist aus technischen und funktionalen Gründen in Ermangelung eines funktional gleichwertigen Produktes, dass die Anforderungen erfüllt, eine der genannten Produktanforderungen nicht umsetzbar, werden Ausnahmen von den Anforderungen zugelassen.

Die abweichende Produktverwendung muss vorab gegenüber dem Auftraggeber schriftlich begründet und unter Angabe des Produktes, der technischen Verwendung und der eingesetzten Menge dokumentiert werden. Produktausnahmen aus rein ästhetischen oder rein auf die Baugeschwindigkeit bezogenen Gründen fallen nicht unter die Ausnahmeregelung.
Verbindlichkeit
Die genannten Produkte sind verbindlich. Änderungen auch bei Nebenprodukten während der Ausführung sind rechtzeitig anzukündigen und bedürfen der Zustimmung des Auftrag-gebers. Bei Abweichungen gilt die VOB/B §4 Pkt.6.

Weichen während der Ausführung vorgefundene Materialien oder Produkte erkennbar von der Produktdeklaration oder von den geforderten Produkteigenschaften oder Zertifizierungen in der zugrundeliegenden Ausschreibung ab, ist der Auftragnehmer zu einem sofortigen, für den Bauherren kostenneutralen Austausch verpflichtet. Dies gilt auch dann, wenn die abweichenden Produkte aus allein technischer Sicht geeignet sind.
Der Auftraggeber behält sich vor, die vertragsgemäße Umsetzung der Anforderungen, z.B. durch Bauprodukt- und Raumluftproben, stichprobenartig während der Bauausführung zu überprüfen.
Pflicht zur Weitergabe
Vom AN beauftragte Nachunternehmen sind ebenso zur Einhaltung der vorgenannten Produktanforderungen verpflichtet, der AN ist hierfür gegenüber dem AG verantwortlich.

3. Anforderungen an die Baustelle

Baustelleneinrichtung

- Bei der Baustelleneinrichtung sind die Vorgaben des Baustelleneinrichtungsplans zu berücksichtigen. Der Schutz der Anrainer ist dabei zu beachten.
- Natürliche Flächen sowie Vegetationsflächen, in die baulich nicht eingegriffen wird, dürfen nicht für den Bauprozess als Lager- oder Rangierfläche genutzt werden. Sollte dies jedoch unumgänglich sein, sind die Flächen durch entsprechende Maßnahmen vor Verunreinigung und Beschädigung zu schützen.
- Die am Bauprozess Beteiligten sind durch die ausführenden Firmen hinsichtlich des Baustelleneinrichtungsplans und der Aufstell- und Lagerflächen gezielt einzuweisen. Die Einhaltung der Vorgaben (Aufstellung / Einrichtung und die korrekte Benutzung der Flächen) wird durch die Bauleitung überprüft.

Bodenschutz
- Schädigende mechanische Einflüsse auf den Boden, die aus der Bodenbearbeitung resultieren  wie z.B. unnötige Verdichtungen oder Vermischung unterschiedlicher Bodenschichten sowie Bodenarbeiten im ungeeigneten (z.B. nassen) Zustand  sind zu vermeiden. Der Boden ist davor zu schützen.
- Der Boden darf nicht durch chemische Verunreinigungen kontaminiert werden.
- Stoffe, die mit den nachfolgend aufgeführten R-Sätzen gekennzeichnet sind, dürfen nicht in Kontakt mit Boden und Umwelt kommen:
- R 50 sehr giftig für Wasserorganismen
- R 51 giftig für Wasserorganismen
- R 52 schädlich für Wasserorganismen
- R 53 kann in Gewässer längerfristig schädliche Wirkung haben
- R 54 giftig für Pflanzen
- R 55 giftig für Tiere
- R 56 giftig für Bodenorganismen
- R 57 giftig für Bienen
- R58 kann längerfristig schädliche Wirkung auf die Umwelt haben
- R 59 gefährlich für die Ozonschicht
- Kontaminierte Böden, falls vorhanden, sind getrennt zu behandeln.
- Die Bundes-Bodenschutz- und Altlastenverordnung ist einzuhalten.
- Das Verschlämmen des Bodens durch Reinigungswasser, z.B. von Betonmischern, Farbgefäßen und ähnlichem ist zu vermeiden.

Schutz erhaltenswerter Vegetation
- Die vorhandene Vegetation ist zu schützen.
- Die Vorgaben der DIN 18920 "Vegetationstechnik im Landschaftsbau - Schutz von Bäumen, Pflanzenbeständen und Vegetationsflächen bei Baumaßnahmen" bzw. "Richtlinie für die Anlage von Straßen, Teil Landschaftspflege, Abschnitt 4: Schutz von Bäumen, Vegetationsbeständen und Tieren bei Baumaßnahmen" (RAS-LP 4) sind einzuhalten.
- Durchführung von Baumschutz auf der Baustelle gemäß "Arbeitskreis Stadtbäume" (siehe Anlage 03_Baumschutz_Baustelle)

Abfalltrennung
- Erfüllung der gesetzlichen Mindestvorschriften des Kreislaufwirtschaftsgesetzes
- Nachweisliche Trennung der Abfälle in mineralische Abfälle, Wertstoffe, gemischte Baustellenabfälle, Problemabfälle und asbesthaltige Abfälle
- Schulung der am Bauprozess Beteiligten bezüglich der Abfallvermeidung und -trennung durch die ausführenden Firmen

Erdaushub
- Bei Bodenarbeiten sind Ober- und Unterboden zu trennen, sachgerecht zwischenzulagern und zu rekultivieren.
- Für die Zwischenlagerung sind Bodenmieten locker zu schütten, sie dürfen nicht befahren werden. Oberbodenmieten dürfen max. 2 m hoch geschüttet werden, Unterbodenmieten max. 4 m.
- Mindestens 80% des unbelasteten und durch den Bauprozess verursachten Erdaushubs ist nachweislich auf dem Grundstück wiederzuverwenden.
- Erdaushub, der nicht auf dem Baugrundstück wieder eingebaut werden kann, ist abzutransportieren und einer fachgerechten, ordnungsgemäßen Entsorgung zuzuführen. Dabei ist der Oberboden, sofern unbelastet, zur späteren Wiederverwendung zwischenzulagern.

Lärmschutz
- Einhaltung der Bundes- und Landes-Immissionsschutzgesetze inkl. der zugehörigen Verordnungen und Vorschriften zum Schutz gegen Baulärm
- Einhaltung der Bundes- und Landes-Immissionsschutzgesetze inkl. der zugehörigen Verordnungen und Vorschriften zum Schutz gegen Baulärm
- Einhaltung der allgemeinen Verwaltungsvorschrift zum Schutz gegen Baulärm - Geräuschimmissionen - vom 19. August 1970, AVV Baulärm.
- Immissionsrichtwerte nach AVV Baulärm, Nr. 3.1.1, tagsüber 07:00 Uhr bis 20:00 Uhr 65 dB (A), nachts 50 dB (A)
- Für sämtliche Arbeiten auf der Baustelle dürfen nur Baumaschinen eingesetzt werden, die den Lärmschutzanforderungen des RAL-UZ 53 entsprechen.
- Abweichungen durch spezielle Sondermaschinen sind dem AG anzukündigen und zu begründen.

Staubschutz
- Erfüllung der gesetzlichen Anforderungen
- möglichst vollständige Erfassung und gefahrlose Entsorgung von Stäuben an der Entstehungsstelle
- Verwendung von Maschinen und Geräten mit einer wirksamen Absaugung
- Anwendung von Feucht- und Nassverfahren oder saugenden Verfahren zur Beseitigung von Staub
- Verwendung von Einrichtungen zum Abscheiden und Erfassen von Stäuben, die dem Stand der Technik entsprechen
- regelmäßige Wartung und Prüfung der Einrichtungen
- Verhinderung der Ausbreitung des Staubes auf unbelastete Arbeitsbereiche soweit technisch möglich
- Vermeidung von Ablagerungen

## BAULÄRM-MINIMIERUNGSKONZEPT
BAULÄRM-MINIMIERUNGSKONZEPT

Über die Hinweise zur Lärmarmut der Baustelle gem. BNB-Zertifizierung hinaus besteht für das Projekt ein umfangreiches Lärmminderungskonzept. Dieses Konzept beinhaltet diverse Einschränkungen in der Abwicklung des Projektes. Ziel dessen ist der uneingeschränkte Geschäftsbetrieb, sowie die geringstmögliche Beeinflussung aller Nachbarn durch Lärm- und Erschütterungsbelästigungen aus dem Baubetrieb.

Danach sind Einschränkungen der Bautätigkeit in der zeitlichen Abwicklung vorgesehen. Diese Einschränkungen sind im Bauablaufplan zu berücksichtigen. Für die Kalkulation sind diese Randbedingungen zu berücksichtigen.

Bei der Preisbildung der Leistungsansätze sind die Bedingungen für geräuschintensive Tätigkeiten in den WBVB zum Punkt „Bauzeitunterbrechungen“ zu beachten.

Des Weiteren sind die Arbeiten mit geräuscharmer Arbeitsweise auszuführen. Diese sind exemplarisch:

- Säge- statt Stemmarbeiten, soweit technisch umsetzbar
- lärmarmer Ersatz von akustischen Rückfahrwarnern (Rückfahrkameras etc.)
- Sprechfunk statt Hupsignale
- Abschalten von motorbetriebenen Geräten im Leerlauf
- Verwendung lärmarmer Sägeblätter mit einer Schallpegelminderung um ca. 13 dB(A) im Leerlaufbetrieb der Säge und um ca. 11 dB(A) beim Sägen von Holzplatten

Der AN ist verpflichtet, ausschließlich Baugeräte bzw. -maschinen einzusetzen, deren zulässiger Schalleistungspegel der Stufe II gem. Artikel 12 der EU-Richtlinie 2000/14/EG vom 08.05.2000 entspricht. Das Projekt wird hinsichtlich der Erschütterungen bauseits messtechnisch begleitet.

Mit dem Baufristenplan des AN ist ein Geräteeinsatzplan mit Darstellung der jeweiligen Lärmemissionen einzureichen.

## GEGENSTAND DER AUSSCHREIBUNG
Gegenstand der Ausschreibung

Gegenstand dieses Leistungsverzeichnisses ist die Errichtung technischer Anlagen der Kostengruppe 450.
Eine Einzelbeschreibung der Anlagen finden sich in den Titeln dieses LV´s wieder.
Die in dem LV beschriebenen Anlagen werden zum Überblick im folgenden aufgeführt:

BOS Objektfunkversorgung
Sicherstellung der zuverlässigen Funkkommunikation für Behörden und Organisationen mit Sicherheitsaufgaben (BOS) innerhalb des Gebäudes.

Tür- und Gegensprechanlage
IP-basierte Kommunikationsanlage zur Türkommunikation und Verbindung zwischen Pforten und Sicherheitszentrale.

Beh. Notrufanlage
Einrichtung von Notrufeinrichtungen innerhalb der Behinderten WC´s zur schnellen Alarmierung.

Zeiterfassungsanlagen
Systeme zur elektronischen Erfassung und Verwaltung von Arbeitszeiten der Mitarbeiter.

Sprachalarmanlage (SAA)
Anlage zur akustischen Alarmierung und Durchsagen im Gebäude bei Gefahrenlagen.

SAT-Anlage
Satellitenempfangsanlage zur Versorgung mit TV- und Rundfunkprogrammen.

Brandmeldeanlage
Automatisches System zur frühzeitigen Erkennung von Bränden und Auslösung von Alarmen.

Einbruchmeldeanlage Gebäude und VS-Registratur
Überwachungssysteme zur Erkennung unbefugter Zugriffe und Schutz sensibler Bereiche.

Überfallmeldeanlage
Diskrete Alarmierungseinrichtungen zur schnellen Meldung von Überfällen.

Zutrittskontrollanlage
Elektronische Steuerung und Überwachung von Zugangsberechtigungen an definierten Zutrittspunkten.

Elektronisches Schließsystem
Vernetztes Schließsystem mit elektronischen Schlüsseln und Ausweislesern zur flexiblen Zutrittssteuerung.

Mechanisches Schließsystem
Klassische Schließtechnik mit mechanischen Schlüsseln zur Absicherung von Bereichen.

Videoüberwachungsanlage
IP-basiertes System zur visuellen Überwachung und Dokumentation von sicherheitsrelevanten Bereichen.

Personen- und Gepäckkontrolle
Einrichtungen zur Kontrolle und Prüfung von Personen, Gepäck und Post.

Gefahrenmanagementsystem
Integriertes System zur Erfassung, Auswertung und Steuerung von sicherheitsrelevanten Ereignissen.

Ausstattung Sicherheitszentrale, Leitstellentische
Ergonomische und funktionale Einrichtung der Sicherheitszentrale mit moderner Leitstellentechnik.

OT-Sicherheitsnetzwerk
Spezielles Netzwerk zur sicheren Übertragung von sicherheitsrelevanten Daten und Steuerungen sicherheitstechnischer Anlagen.

Passive Datennetze
Verkabelung und Infrastruktur für die Datenübertragung ohne aktive Komponenten.

Kabel und Leitungen für elektro-, sicherheits- und informationstechnische Anlagen
Auswahl und Verlegung von geeigneten Kabeln und Leitungen für alle technischen Systeme.

Installationsmaterial und Verlegesysteme
Verwendung von normgerechtem Material und Systemen zur sicheren und ordnungsgemäßen Installation.

Brandschutz
Maßnahmen und Systeme zur Verhinderung und Begrenzung von Bränden.

Überspannungsschutz
Schutzmaßnahmen zur Vermeidung von Schäden durch elektrische Überspannungen.

Systemübergreifende Dienstleistungen
Koordination, Integration und Abstimmung aller technischen Systeme und Gewerke.

Dokumentation
Erstellung umfassender Planungs-, Ausführungs- und Betriebsunterlagen.

Inbetriebnahmemanagement – Leistungselemente M&P
Planung und Durchführung der systematischen Prüfung und Übergabe der technischen Anlagen
Die technische Umsetzung soll darauf ausgerichtet sein, ein sicheres, funktionales und zukunftsfähiges Arbeitsumfeld zu schaffen, welches den Anforderungen eines modernen Verwaltungsgebäudes entspricht.

Sicherheits- und Kalkulationshinweis, Herkunft von Erzeugnissen:
Es dürfen ausschließlich Komponenten aus Ländern angeboten und verwendet werden, die nicht auf der Liste von Staaten mit besonderen Sicherheitsrisiken stehen, veröffentlicht vom Bundesministerium des Innern und für Heimat ÖSII5-54001/10#3.
In Bezug auf die ausgeschriebenen Komponenten bezieht sich diese Festlegung auf das eigentliche Produkt (z.B. Systemkomponenten, Switches, Kameras, etc.). Da es sich in vielen Fällen nicht vermeiden lässt, dass die innerhalb dieser Komponenten verwendeten elektronischen Bauteile, aus Ländern der Staatenliste stammen (z.B. China), muss bei den sicherheitsrelevanten Systemen unter Umständen eine weitergehende Prüfung erfolgen. Die für die Prüfung erforderlichen Unterlagen zur Herkunft der Erzeugnisse und verwendeten Bauteile sind durch den Auftragnehmer im Rahmen der Werk- und Montageplanung bei Bedarf und auf Anforderung zur Freigabe einzureichen.

## GRUNDLAGEN UND VORSCHRIFTEN
Grundlagen und Vorschriften

Die nachfolgend ausgeschriebenen Leistungen liegen im Geltungsbereich der DIN 18382.
Die Errichtung der Anlagen erfolgt entsprechend der anerkannten Regeln der Technik, DIN, EN- und VDE Normen sowie der AMEV-Vorschriften.

Ergänzend wird für die Ausführung innerhalb der Titel auf die Einhaltung der anlagenspezifischen Regelwerke verwiesen. Diese gelten uneingeschränkt in der jeweils aktuellen, gültigen Fassung zum Zeitpunkt der Anlageninbetriebnahme, inkl. der jeweils anzuwendenden Normkorrekturen und enthaltenen Normverweise.

## ATV DIN 18382 - ANGABEN ZUR BAUSTELLE
Elektro-, Sicherheits- und Informationstechnische Anlagen - ATV DIN 18382 - Angaben zur Baustelle

0.1 Übergeordnete Informationen zur Baustelle

0.1.1 Art und Lage der technischen Anlagen der beteiligten Leistungsbereiche

Siehe Systembeschreibungen in den jeweiligen Titeln.

0.1.2 Art und Lage sowie Bedingungen für das Überlassen von Anschlüssen und Einrichtungen der Telekommunikation zur Datenfernübertragung

Es sind keine Einrichtung der Telekommunikation zur Datenfernübertragung vorgesehen.

0.1.3 Art, Lage, Maße und Ausbildung sowie Termine des Auf- und Abbaus von bauseitigen Gerüsten

Es sind keine bauseitigen Gerüste zur Nutzung durch den AN vorgesehen.

0.1.4 Art und Umfang der Transportwege für alle größeren Anlagenteile auf der Baustelle und im Gebäude

Für den Umbau der Zentraltechnik ist ein Transport über die Treppenhäuser und Fußwege zu kalkulieren.

## ATV DIN 18382 - ANGABEN ZUR AUSFÜHRUNG
Elektro-, Sicherheits- und Informationstechnische Anlagen - ATV DIN 18382 - Angaben zur Ausführung

0.2.1 Bauseitiges Beistellen von Gerüsten, Hebebühnen und dergleichen.

Es sind keine bauseitigen Gerüste zur Nutzung durch den AN vorgesehen.
Zeitweise stehen, abhängig vom Bauablauf, die Fassadengerüste für Installationsarbeiten zur Verfügung.

0.2.2 Bauart des Gebäudes, z. B. Art der Wandbausteine, Holz, Stahl oder Stahlbetonskelett, Außenputz, Dacheindeckung, sowie Dicke der Wände und Decken.

Holzhybridbauweise (siehe Baubeschreibung)

0.2.3 Anzahl, Art und Umfang der vom Auftraggeber beigestellten Planungsunterlagen einschließlich Schnittstellenliste.

Folgende Unterlagen werden nach Beauftragung an den AN übergeben.

- Grundrisspläne
- Lagepläne
- Anlagenschemen je Anlage
- Brandfallmatrix
- Anlagenliste
- SAA-Lautsprecherberechnung
- Kameraliste
- Videodatenberechnung
- Türliste
- Fensterliste
- Patchliste
- IFC-Datei
- Durchbruchpläne
- Schrankansichten
- Detail Kameramast
- Lastenheft für sicherheitstechnische Systeme (Details und Konfigurationsvorgaben)
- Brandschutzkonzept
- BMA Konzept DIN 14675
- SAA Konzept DIN 14675
- Leitdetails Objektplanung
- Deckenspiegel Objektplanung
- Türtypicals Objektplanung
- Beschreibungen Inbetriebnahmemanagement und Vollprobetests

0.2.4 Vorgaben für den Austausch von digitalisierten Daten und Dokumenten.

Siehe "Allgemeine Vorbemerkungen".

0.2.5 Art und Umfang der brandschutztechnischen Anforderungen, auch negative Anforderungen.

Siehe "Allgemeine Vorbemerkungen".

0.2.6 Art und Umfang technischer Daten der Netze und Anlagen.

Siehe Vorbemerkungen, Ausführungsbeschreibungen und Einzelpositionen in den jeweiligen Titeln.

0.2.7 Anschlussstellen und Anschlussbedingungen der Netze und Anlagen.

Die Anschlussstellen wurden im Planungsprozess definiert und sind im Rahmen der Werk- und Montageplanung sind die planerisch ermittelten Angaben zu den Anschlussstellen, die Anschlusswerte und die Leistungsberechnung zu konkretisieren und fortzuschreiben.

0.2.8 Betriebsstätten, Räume und Anlagen besonderer Art und Nutzung, für die besondere Bestimmungen bestehen.

Siehe allgemeine Baubeschreibung. Ergänzend gibt es, bezogen auf die Leistungen der KG 450, folgende Bereiche für die besondere Bestimmungen bestehen:

- NdBA Räume (Anschlussräuem Netze des Bundes) Ausführung nach BSI
- VS-Registratur Ausführung nach BSI
- Abhörgeschützte Bereiche nach BSI TL-L11
- Abstrahlgeschützter Bereich nach BSI TL-L13 (Abstrahlschutzmaßnahmen bauseits)

0.2.9 Lage und Ausführung der Schalt- und Verteileranlagen.

Siehe Baustelleneinrichtungsplan.

0.2.10 Anschlussstellen und Anschlusswerte, Bedingungen für elektrische Betriebsmittel.

Siehe Baustelleneinrichtungsplan.

0.2.11 Art und Umfang von Überspannungsschutzmaßnahmen.

Überspannungsschutzmaßnahmen siehe Einzelpositionen im LV. Überspannungsschutz an LWL-Strecken des OT-Netzes sind nicht erforderlich.

0.2.12 Anzahl, Art, Lage, Maße und Ausführung von Kabeln, Leitungen, Verlegesystemen und Komponenten sowie Art ihrer Verlegung und Montage.

Die Lieferung und Ausführung der Haupttrassen (Kabelbühnen und Unterflurkanäle) ist nicht Bestandteil dieses Leistungsverzeichnisses und wird bauseitig durch das Gewerk Starkstrom erstellt.

Sind in der Einzelposition keine anderslautenden Montagehöhen angegeben, so ist für die Betriebsmittelmontage und die Leitungsverlegung mit folgenden, übergeordneten Angaben zu kalkulieren:

Untergeschoss (UG):
- Geschosshöhe: ca. 3,50 m
- Haupttrassierung: im Doppelboden
- Deckeninstallation: über Sammelhalterungen an Rohdecke

Erdgeschoss (EG):
- Geschosshöhe: ca. 3,90 m
- Haupttrassierung: in Zwischendecke, im Veranstaltungsbereich Unterflurkanäle
- Deckeninstallation: über Trasse in Zwischendecke
- Besonderheit: Das Foyer erstreckt sich über 2 Etagen, Installation mittels ausgeschriebener Hubarbeitsbühnen.

01.-06. Obergeschoss (OG):
- Geschosshöhe: ca. 2,80 m
- Haupttrassierung: Zur Anbindung der Büroarbeitsplätze verläuft auf der Fassadeninnenseite ein Technikkanal in dem je eine Stark- und Schwachstromtrasse enthalten ist. Die Technikkanäle sind für die Leitungsverlegung frei zugänglich. Die Anbindung von den Technikräumen zu den Technikkanälen erfolgt über Unterflurkanäle.
- Deckeninstallation: über Trasse in Zwischendecke

Übergeordnet für alle Etagen:

- Installation in den Untergeschossen (Technikbereiche, Tiefgarage) auf Putz in ausgeschriebenen Leerrohren
- Installation in den Treppenhauskernen in bauseitigen Beton-Leerrohrsystemen (Leistung KG 440)

Außenbereich:
- Bauseits gestellte Haupttrassierung (Leerrohrsystem)
- Verlegung vom sog. "letzten Meter"  mittels Leerrohr in bauseits erstellten Kabelgraben

0.2.13 Anzahl, Art, Lage und Ausführung der Schwingungsdämpfung von Komponenten.

Nicht zutreffend für die ausgeschriebene Leistung.

0.2.14 Art des Montageuntergrundes.

Siehe Einzelpositionen und Baubeschreibung.

0.2.15 Anzahl, Art und Umfang der Montage- und Werkplanung nach der Richtlinie VDI 6026 Blatt 1 „Dokumentation in der Technischen Gebäudeausrüstung — Inhalte und Beschaffenheit von Planungs-, Ausführungs- und Revisionsunterlagen“.

Ergänzend zu der Werk- und Montageplanung wird auf die Erstellung des Pflichtenheftes verwiesen.

0.2.16 Angabe von Maßstäben für Detailpläne.

Nicht zutreffend für die ausgeschriebene Leistung.

0.2.17 Anzahl, Art und Maße von Mustern. Ort der Anbringung.

Im Rahmen der Werk- und Montageplanung sind die Fabrikate und Typen der vorgesehenen Komponenten zu benennen und Datenblätter einzureichen. Auf Anforderung sind Fotos und Ansichten beizustellen.
Ausführungsdetails (genauer Typ, Farbe, Anordnung) von sichtbaren Komponenten wie z.B. Türsprechstellen, Kameras, Ausweisleser sowie der Leitstellenaustattung etc. sind unter Betrachtung der Leitdetails mit der Fachplanung und der Objektplanung abzustimmen.

0.2.18 Prüfanforderungen, soweit diese von DIN EN-, VDE- und IEC-Normen und Bestimmungen abweichen.

Abweichungen sind, nach Erfordernis, in den Vorbemerkungen der jeweiligen Gewerketitel aufgeführt.

0.2.19 Anzahl, Art und Umfang der geforderten Messungen, z. B. Beleuchtungsstärke, Schallpegel, Sprachverständlichkeit.

Siehe vorherigen Punkt.

0.2.20 Art und Umfang der Einweisungen.

Einweisung für alle Systeme gemäß VOB, darüber hinausgehen sind die technischen Einweisungen im Rahmen der zusätzlich ausgeschriebenen Schulungen zu berücksichtigen.

0.2.21 Anzahl, Art und Umfang der Revisionsunterlagen / Dokumentationen.

Inhalt und Beschaffenheit der Revisionsunterlagen ist den Leistungspositionen des LV's zu entnehmen.

0.2.22 In einem besonderen Instandhaltungsvertrag festzulegende Anforderungen an Art und Umfang der vom Auftragnehmer anzubietenden Instandhaltung während der Dauer der Verjährungsfrist für die Mängelansprüche.

Siehe separate Angebotsaufforderung zur Instandhaltung.

0.2.23 Angabe, ob ein Instandhaltungsvertrag über den Ablauf der Verjährungsfrist hinaus mit angeboten werden soll.

Siehe separate Angebotsaufforderung zur Instandhaltung.

0.2.24 Vorgaben, die aus den Sachverständigengutachten resultieren.

Nicht zutreffend für die ausgeschriebene Leistung.

## 1348-26 Schwachstromanlagen -DIN18382-VE 405.01
Datum: 02.07.2026

*Hinweis: HINWEISTEXT BAUABFÄLLE*
1. Verpackungsabfall, überschüssiges Baumaterial, Baustellenabfälle

Anfallendes Verpackungsmaterial und überschüssiges Baumaterial bleibt Eigentum des Auftragnehmers und ist ordnungsgemäß in eigener Regie gemäß den Anforderungen der Gewerbeabfallverordnung (GewAbfV) zu einer Verwertung zu entsorgen.

Verpackungsmaterial, überschüssiges Baumaterial und Baustellenabfälle des Auftragnehmers sind auf der Baustelle in gesonderte verschließbaren Containern zu sammeln. Das Verbringen oben genannter Abfälle in die Sammelbehälter für Bauabfälle des Auftraggebers ist untersagt. Gefüllte Container sind ohne Aufforderung und unverzüglich abzufahren.

Die Zwischenlagerung auf dem Gelände darf nur nach Genehmigung durch die Bauleitung und nur in geschlossenen Containern erfolgen.

Die anfallenden Kosten für das Aufstellen, Vorhalten und Entsorgen der Container ist eine Nebenleistung und in die Einheitspreise einzurechnen.

2. Alle Abfallarten

Es ist das Kreislaufwirtschaftsgesetz vom 24.02.2012 und in Kraft gesetzt am 01.06.2012, in der jeweils gültigen Fassung, mit allen Rechtsgrundlagen, Verordnungen und Merkblättern zur Vermeidung, Wiederverwendung, Recycling, Verwertung und Beseitigung von Abfällen anzuwenden.

Daneben ist das gültige Berliner Landesabfallrecht bei der Entsorgung zugrunde zu legen.

Die Regelungen und Erläuterungen zum Landesabfallrecht und zum behördlichen Vollzug in Berlin sind in der jeweils aktuellen Fassung zu beachten:

- Merkblatt 1 „Bauherrenpflichten im Land Berlin - Anforderungen der Abfallwirtschaftsbehörde“ von der Senatsverwaltung für Umwelt / Abfallbehörde (vgl. letzte Aktualisierung 11/21)

- Merkblatt 2 „Hinweise zur Entsorgung von Gefährlichen Abfällen, die bei Baumaßnahmen im Land Berlin anfallen“ von der Senatsverwaltung für Umwelt / Abfallbehörde (vgl. letzte Aktualisierung 07/23)

- Merkblatt3 „Hinweise zum Umgang mit asbesthaltigen Bauabfällen“ (vgl. letzte Aktualisierung 01/25)

- Merkblatt 4 „Hinweise zur Entsorgung von mineralischen Bauabfällen, die bei den Baumaßnahmen im Lande Berlin anfallen“ von der Senatsverwaltung für Umwelt / Abfallbehörde (vgl. letzte Aktualisierung 09/24)

Die Deklarationsanalytik und die verbindliche Abfalldeklaration erfolgen grundsätzlich über den Auftraggeber und seinen hierfür Bevollmächtigten.

Eigenständig durch den Auftragnehmer genommene Proben und Analysen werden grundsätzlich nicht anerkannt.

Jeder auf der Baustelle anfallende Abfall ist je Abfallschlüsselnummer getrennt in verschließbaren Containern zu sammeln. Von der Regelung der artenspezifischen Trennung der Bauabfälle kann nur abgewichen werden, wenn der Auftraggeber in einer entsprechenden Position des Leistungsverzeichnisses festlegt hat, dass die Entsorgung der gemischten Bau- und Abbruchabfälle über eine Abfallsortieranlage oder der mineralischen Gemische über eine Abfallaufbereitungsanlage oder direkt zur Deponierung zu erfolgen hat.

Gefüllte Container sind unverzüglich abzufahren.
Vor dem Abtransport der Bauabfälle ist die abzurechnende Menge durch Unterschrift/Signatur der Objektüberwachung auf dem Übernahmeschein/Begleitschein zu bestätigen.

Grundsätzlich sind in die Abbruch- und Entsorgungspositionen folgende Punkte einzukalkulieren, wenn es keine besonderen Leistungen nach der VOB sind:

- Aufschütten der Haufwerke
- Transport der Abfälle zum Container bzw. zur Haufwerksfläche
- sortenreine Demontage
- Kosten für das jeweilige Nachweisverfahren

Die Entsorgungskosten werden bei einem Einzelentsorgungsnachweis für gefährlichen Abfall zur Beseitigung bzw. zur Verwertung unmittelbar vom AG an den Deponiebetreiber bzw. an die Verwertungs-/Behandlungsanlage gezahlt und in der Regel vorab gesondert ausgeschrieben.

Die Entsorgungsgebühren der SBB bei Einzelentsorgungsnachweisen werden ebenfalls vom Auftraggeber direkt übernommen.

Bei allen weiteren Entsorgungs- bzw. Verwertungspositionen sind die Deponie- bzw. Annahmegebühren in die Entsorgungspositionen einzukalkulieren.

Der Nachweis über die erfolgte Verwertung/Beseitigung ist der Objektüberwachung unverzüglich und unaufgefordert zuzuleiten.

Grundlage für die Abrechnung bilden die ordnungsgemäß ausgefüllten Nachweisbelege, das Aufmaß und die Belege der Annahmestelle über die erfolgte Verwertung/Beseitigung (Wiegeschein und Eintrag der Annahmestelle auf dem Übernahmeschein/Begleitschein). Die Übernahmescheine in Papierform sind durch den AN bereitzustellen und einzukalkulieren.

Allgemeiner Hinweis:

In Abhängigkeit von den bei der Durchführung der Baumaßnahme anfallenden Abfallarten werden nachfolgende Vorbemerkungen ganz oder in Teilen Vertragsbestandteil:

a) (Nicht gefährlicher) Abfall

Bei der Entsorgung nicht gefährlicher mineralischer Bauabfälle ist die in § 6 KrWG geregelte fünfstufige Abfallhierarchie zu beachten, mit der eine grundsätzliche Rangfolge für Maßnahmen der Vermeidung von Abfällen sowie der Vorbereitung zur Wiederverwendung, des Recyclings, der sonstigen (insbesondere energetischen) Verwertung und der Beseitigung von Abfällen festgelegt ist. In diesem Sinne sind die Ziele der ErsatzbaustoffV durch eine bestmögliche Verwertung von mineralischen Abfällen zu gewährleisten. Die vom Auftragnehmer vorgesehen Entsorgungsanlagen sind in tabellarischer Form je Abfallschlüssel und Fraktion spätestens zur Anlaufberatung der Objektüberwachung vorzulegen.

Für den Transport der nicht gefährlichen Abfälle ist eine gültige Anzeige von Sammlern, Beförderern, Händlern und Maklern von Abfällen an die zuständige Behörde erforderlich. Diese ist nach Aufforderung der Vergabestelle unverzüglich vorzulegen, jedoch spätestens vor Auftragserteilung. Die Fahrzeuge sind während des Transportes von nicht gefährlichen Abfällen auf öffentlichen Straßen mit der Warntafel „A“ zu kennzeichnen.

Ein vereinfachter Entsorgungsnachweis im Sinne der Verordnung über Verwertungs- und Beseitigungsnachweise ist für die Entsorgung von nicht gefährlichem Abfall in der Regel nicht erforderlich, sofern dieser nicht von der Objektüberwachung oder vom Entsorger für spezielle Fraktionen gefordert wird

Als Beleg über die Abfuhr und die Annahme des nicht gefährlichen Abfalls ist das Übernahmescheinformular in Papierform als rechnungsbegründende Unterlage zu verwenden, auszufüllen und vor Abfahrt durch die Objektüberwachung gegenzeichnen zu lassen.
Bei Abrechnung von mineralischen Abfällen nach Materialklassen (z. B. gemäß ErsatzbaustoffV: RC1, RC2, RC3 oder BMF 1, BMF 2, BMF3 etc.) sind diese oder die entsprechenden LV-Positionen im Feld Vermerke zu notieren. Daneben ist im Feld Vermerke die Anfallstelle (Ort der Baustelle) zu vermerken.

Alternativ können nach Prüfung eines vom Auftragnehmer vorzulegenden Musters und Freigabe seitens des Objektüberwachung im Einzelfall geeignete vergleichbare Dokumente wie Wiegescheine oder Lieferscheine zur Dokumentation und als rechnungsbegründende Unterlage verwendet werden.

Auf diesen Dokumenten müssen folgende Angaben enthalten sein

- Name und Anschrift des Abfallerzeugers
- Anfallstelle
- Abfallart, Abfallschlüssel und Abfallmenge, Materialklasse
- Name und Anschrift des Transporteurs
- Name und Anschrift der Verwertungs-/Beseitigungsanlage
.
Der Auftragnehmer ist für die sortengerechte Demontage und die fachtechnisch richtige Verwertung aller recyclingfähigen nicht gefährlichen Abfälle in zugelassenen Entsorgungsanlagen gemäß den Regelungen der Gewerbeabfallverordnung (GewAbfV) verantwortlich, sofern der Auftraggeber als Abfallerzeuger der Abfälle gilt.

Sollten im Bauverlauf zusätzliche aus technischen oder wirtschaftlichen Gründen nicht vermeidbare Gemische bezüglich gemischtem Bauschutt (AVV 170107) und gemischten Baustellenabfällen (AVV 170904) anfallen, sind diese vom Auftragnehmer gemäß den Anforderungen der Gewerbeabfallverordnung zu begründen und zu dokumentieren.

Vom Auftragnehmer ist eine Dokumentation der Erfassung und Entsorgung von Bau- und Abbruchabfällen nach § 8 Abs. 3 GewAbfV nach Abschluss der Entsorgungsvorgänge vorzulegen.

b) Gefährlicher Abfall

Gefährlicher Abfall zur Beseitigung unterliegt der Andienungspflicht bzw. gefährlicher Abfall zur Verwertung der Anzeigepflicht an die Sonderabfallgesellschaft Brandenburg Berlin (SBB).

Das Merkblatt 2 „Hinweise zur Entsorgung von gefährlichen Abfällen, die bei Baumaßnahmen im Land Berlin anfallen“ von der Senatsverwaltung für Umwelt / Abfallbehörde ist in der jeweils aktuellen Fassung (vgl. letzte Aktualisierung 07/23) zu beachten.

Für den Transport der Abfälle ist eine gültige Transportgenehmigung bzw. Erlaubnis für Sammler, Beförderer, Händler und Makler von gefährlichen Abfällen oder eine Anzeige von Sammlern, Beförderern, Händlern und Maklern von Abfällen erforderlich. Diese ist nach Aufforderung der Vergabestelle unverzüglich vorzulegen, jedoch spätestens vor Auftragserteilung. Die Fahrzeuge sind während des Transportes von gefährlichen Abfällen auf öffentlichen Straßen mit der Warntafel „A“ zu kennzeichnen.

Grundlage des Nachweisverfahrens bildet die Verordnung über Verwertungs- und Beseitigungsnachweise (Nachweisverordnung) vom 20.10.2006, in Kraft gesetzt am 01.02.2007. Ab dem 01.04.2010 ist das elektronische Nachweisverfahren bei den gefährlichen Abfällen anzuwenden.

Im BBR wird für die Online-Dienste das Software-Programm „ZEDAL“ von der ZEDAL AG in Recklinghausen eingesetzt.

Die Entsorgung gefährlicher Abfälle erfolgt über Einzelentsorgungsnachweise.

Nur in Ausnahmefällen ist nach vorheriger Beantragung und Freigabe seitens des BBR Abfallbeauftragten eine Entsorgung über Sammelentsorgungsnachweise zulässig.

Bei einer Entsorgung der gefährlichen Abfälle über einen Sammelentsorgungsnachweis sind ein gültiger Sammelentsorgungsnachweis und ein Zuweisungsbescheid notwendig. Diese sind ohne Aufforderung der Objektüberwachung unverzüglich vorzulegen, jedoch spätestens zur Anlaufberatung.

Als Beleg der Entsorgung ist bei Sammelentsorgung der Übernahmeschein in Papierform oder Digital zu verwenden. Der Übernahmeschein ist vor Abfuhr vom Einsammler zur Unterschrift bzw. Signatur an den Beauftragten des AG zu übersenden.

Der Auftragnehmer hat neben dem Übernahmeschein eine Kopie des dazugehörigen Begleitscheins aus dem elektronischen Register des Einsammlers bei der Abrechnung als rechnungsbegründende Unterlage zu übergeben.

Bei Entsorgung von gefährlichen Abfällen über ein freiwilliges oder gesetzlich vorgeschriebenes Rücknahmesystem ist die Zulässigkeit der vorgesehenen Annahmestelle vom Auftragnehmer vorab zu belegen.

Es ist ein baustellenbezogener Verbleibsnachweis gemäß den Anforderungen der gesetzlichen Regelungen bzw. der individuellen genehmigungsrechtlichen Anforderungen als rechnungsbegründende Unterlage vorzulegen.

### 1 Baustelleneinrichtung

#### 1.1 Arbeitsgerüste und Hubsteiger

**1.1.10 fahrbares Gerüst 1,5kN/m² H 2,5m**
fahrbares Gerüst 1,5kN/m² H 2,5m

Systemgerüst DIN EN 12810-1, Lastklasse 2 (1,5 kN/m2), Höhe der obersten Gerüstlage 2,5 m.

Die Abrechnung erfolgt auf Grundlage von Wocheneinheiten.
Menge: 450,000 St

**1.1.20 fahrbares Gerüst 1,5kN/m² H 5m**
fahrbares Gerüst 1,5kN/m² H 5m

Systemgerüst DIN EN 12810-1, Lastklasse 2 (1,5 kN/m2), Höhe der obersten Gerüstlage 5 m.

Die Abrechnung erfolgt auf Grundlage von Wocheneinheiten.
Menge: 48,000 St

**1.1.30 1-Personen Hubsteiger, elektrisch fahrbar**
1-Personen Hubsteiger, elektrisch fahrbar

Lieferung einer 1-Personen Vertikalmast-Arbeitsbühne mit elektrischen Antrieb.
-Arbeitshöhe bis 7,5m
-maximal zulässiges Maschinengewicht 800kg
-Maschinenhöhe im eingefahrenen Zustand maximal 2m
-geeignet für den Innenbereich
-mit Rollen, die für empfindliche Böden geeignet sind

Inkl. Lieferung und Abtransport

Die Abrechnung erfolgt auf Grundlage von Wocheneinheiten.
Menge: 48,000 St

**1.1.40 2-Personen Scherenbühne, elektrisch fahrbar**
2-Personen Scherenbühne, elektrisch fahrbar

Lieferung einer 2-Personen Scherenbühne mit elektrischen Antrieb.
-Arbeitshöhe bis 7,5m
-maximal zulässiges Maschinengewicht 1500kg
-Maschinenhöhe im eingefahrenen Zustand inkl. Geländer maximal 2m
-geeignet für den Innenbereich
-mit Rollen, die für empfindliche Böden geeignet sind

Inkl. Lieferung und Abtransport

Die Abrechnung erfolgt auf Grundlage von Wocheneinheiten.
Menge: 48,000 St

**1.1.50 Teleskophubsteiger für Außenbereich, fahrbar**
Teleskophubsteiger für Außenbereich, fahrbar

Lieferung eines Teleskophubsteigers mit elektrischen Antrieb.
Arbeitshöhe: Mindestens 8 Meter.
Tragfähigkeit: Geeignet für eine maximale Nutzlast von mind. 200 kg.
Untergrundkompatibilität: Einsatzfähig auf verschiedenen Untergründen (z. B. Asphalt, Beton, Pflastersteine, befestigte und unbefestigte Untergründe).
Ausgestattet mit entsprechenden Geländereifen und Stützen zur Stabilisierung.
Höhenausgleich für unebene Flächen.
Antrieb: Elektromotor oder Dieselantrieb, je nach Einsatzanforderung.
Witterungsbeständigkeit: Geeignet für den Außenbereich, auch bei widrigen Wetterbedingungen (z. B. Regen, Wind bis max. 12,5 m/s – je nach Sicherheitsrichtlinien).

Inkl. Lieferung und Abtransport

Die Abrechnung erfolgt auf Grundlage von Wocheneinheiten.
Menge: 20,000 St

### 2 entfällt

### 3 KG 451 - Telekommunikationsanlagen - BOS Objektfunkversorgung

*Hinweis: Allgemeine Vorbemerkungen BOS Objektfunkversorgung*
Allgemeine Vorbemerkungen BOS Objektfunkversorgung
Die nachfolgenden Anforderungen sind bei der Ausführung zu beachten. Sich aus diesen Anforderungen ergebende Leistungen sind in den Angebotspreis einzurechnen und werden nicht gesondert vergütet.

Systembeschreibung
Vor dem Hintergrund, die Behörden und Organisationen mit Sicherheitsaufgaben (BOS) mit einem bundesweit einheitlichen digitalen Sprech- und Datenfunksystem (Digitalfunk BOS) auszustatten, muss der BOS-Digitalfunk nicht nur im Freien verfügbar sein, sondern auch innerhalb von Objekten muss eine reibungslose Kommunikation für die Einsatzkräfte gewährleistet sein. Das Gebäude ist mit einer flächendeckenden BOS-Objektfunkanlage auszustatten.
Spezielle technische und taktische Anforderungen an die Objektfunkanlage sind mit der Feuerwehr unter Beteiligung der zuständigen Landesstelle Digitalfunk BOS Berlin (Autorisierte Stelle = AS) abgestimmt.
Die Errichtung einer digitalen BOS-Objektfunkanlage unterliegt grundsätzlich dem bereits erfolgtem Anzeigeverfahren für Objektfunkanlagen der BDBOS.

Das Funksignal wird über eine LWL-Anbindung von einer nahe gelegenen Basisstation in das Gebäude geleitet. Die Signalverteilung innerhalb des Gebäudes erfolgt über eine Optische Master Unit und ein dediziertes Glasfasernetz. In den Geschossen wird das Signal von mehreren Remote Units wieder in ein hochfrequentes Funksignal gewandelt und über ein verteiltes Antennensystem gleichmäßig abgestrahlt. Das Antennensystem besteht überwiegend aus Strahlerkabeln, die überwiegend in der Zwischendecke untergebracht werden. In den öffentlichen und Bürobereichen wird weitgehend auf sichtbare Antennen verzichtet.

Materialanforderungen/ Schadstoffe
Für die Auswahl der Materialien gelten die Anforderungen des BNB-System in der Qualitätsstufe 5 (siehe auch
Vorbemerkungen BNB - Zertifizierung einschl. Anlagen am Anfang des LVs).
Insbesondere sind folgende Vorgaben für die Bauprodukte des Gewerks Telekommunikationsanlagen -
BOS Objektfunkversorgung zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften BOS-Objektfunkversorgung
Ergänzend wird für die Ausführung der BOS-Objektfunkversorgung an dieser Stelle auf die Einhaltung der folgenden Regelwerke verwiesen. Diese gelten uneingeschränkt inkl. der jeweils anzuwendenden Normkorrekturen und enthaltenen Normverweise.

DIN 14024-1:2021-12 | Teil 1: Aufbau und Betrieb digitaler BOS-Objektfunkanlagen

DIN 14024-2:2024-02 | Teil 2: Anforderungen an die Fachfirma und Fachkräfte

Leitfaden zur Planung und Realisierung von Objektversorgungen (L-OV) der Bundesanstalt für den Digitalfunk der Behörden und Organisationen mit Sicherheitsaufgaben (BDBOS).

Vorgaben für Planer und Errichter von digitalen BOS-Objektfunkanlagen (Länder)

Merkblatt Objektfunkversorgung BOS-Digitalfunk Berlin (Berliner Feuerwehr)

jeweils in der aktuell gültigen Version.

#### 3.1 Zentralentechnik

**3.1.10 Funkschrank 2200 inkl. USV für TMO Repeater, Master Unit, Remote Unit 1**
Funkschrank 2200 inkl. USV für TMO Repeater, Master Unit, Remote Unit 1

19“-Schrank (bis 42 HE) (ca. BxHxT: 800x2200x600 mm) mit Schwenkrahmen zzgl. Sockelhöhe 100mm und Dachlüfterhöhe ca. 50 mm zum Einbau von TMO Repeater, OMU Subrack, RU 1, Netzeinspeisung, USV, Akkusatz und Anschlusstechnik.
Der Standschrank beinhaltet die Systemverkabelung und ist zur Aufnahme der Systemtechnikbaugruppen inklusive einem LWL-Patchfeld vorbereitet. Aufnahme der 19“-Baugruppen über eingehängte Bleche am Schwenkrahmen zur Gewichtsableitung der Baugruppen. Aufnahme der USV-Akkus.
Weitere Ausstattungsmerkmale: frontseitige Glas- oder Gittertür, Schranklüftung mit Thermostat, Schloss für PZ, Kabelführungskomponenten, Netzverteilung.

Unterbrechungsfreie Stromversorgung für 230 V Zuführung
Netzteile zur Ladung der USV Batterien über 230 V Zuführung. Störungsmeldung bei Ausfall eines Netzteiles. Systembus-Interface zur Konfiguration von Ladeentspannung, Ladeströme, Unterspannungsschwelle, Batteriekreisunterbrechung, Zyklischer Batterietest (Minutenzyklus).

Technische Mindestanforderungen je Netzteil:
- Ladekennlinie: I/U DIN 41773-1
- Eingangsspannungsbereich: 230 V AC -15/+10%
- Eingangsfrequenz: 47-63 Hz
- Ausgangsspannung: 12 VDC
- Ausgangsnennstrom: 20 A
- Wirkungsgrad: 88,8 %

USV Akku Einheit zum Notstrombetrieb der Anlagentechnik mit einer Überbrückungszeit von mindestens 12 Stunden bei Volllastbetrieb, bestehend mindestens aus:

Mindestens 4 Stück AGM Akku 12 V / 60 oder 90 Ah
- Absorbent Glass Mat (AGM)-Technologie
- effiziente Gas-Rekombination von bis zu 99 %
- wartungsfrei (kein Wasser nachfüllen)
- verschlossen, ventilreguliert (VRLA)
- geringe Selbstentladung, ca. 3 % pro Monat
- Lebensdauer: 10 Jahre

Eine Energiebilanz mit Nachweis und Berechnung der geforderten Notstromversorgung ist dem Angebot beizulegen.

Montageplatte nach DIN14024
Klemmleisten-Anschlussfeld für sämtliche ein- und ausgehende Verkabelungen, Schnittstellenübergabe für FGB und BMA inklusive Einbau und Verkabelung bestehend aus: Klemmstellenübergabe und Systemverkabelung, Benutzerebenen für Admin / Service / User, WEB-Visualisierung via LAN-Anbindung, FGB Bedienoberfläche in Echtzeit, Alarmhistorie: 100 Alarme mit Zeitstempel und Text, einstellbare Anlagentimings, I/O Belegung der SPS in Echtzeit, Anzeigetafelwechsel per Button, getrennte Sicherungsautomaten für Stromversorgungszuführungen, Servicesteckdose.

Erweiterte Messschnittstelle nach DIN14024 inklusive Einbau und Verkabelung bestehend aus: 2x 15 dB Messtapper, 2x N-Abschlusswiderstand 1W, Zugriff frontseitig auf 2x 1HE Blende mit LED und Schalter.

HF Richtkoppler zur Erweiterung auf zwei HF Ausgänge inklusive Einbau und Verkabelung. Leistungsmerkmale: Durchgangsdämpfung: 3 dB, Entkopplung: > 25 dB, Leistung: max. 10 Watt, Frequenzbereich: 100 MHz bis 520 MHz.
Menge: 1,000 St

**3.1.20 TETRA TMO Anbinde-Repeater, kanalselektiv**
TETRA TMO Anbinde-Repeater, kanalselektiv

Anbinderepeater für die Frequenznutzung des digitalen 70cm-TETRA-Bandes der Behörden und Organisationen (BOS) in der Betriebsart Trunked Mode Operation (TMO).
Dauerhafte Kabelweg- und Systemüberwachung mit entsprechender Fehlerausgabe. Auskoppelung der HF-Signale an die Gebäudeinfrastruktur über passive Divider. Die Funkanlage besteht aus mehreren Baugruppen, die in einem 24 HE Standschrank untergebracht sind.

Mindestmerkmale:
Frequenzbereich:
Subband A:  380 MHz bis 385 MHz/390 MHz bis 395 MHz (UL/DL)
Subband B:  385 MHz bis 386,5 MHz/395 MHz bis 396,5 MHz (UL/DL)
Duplexabstand und Modulationsart nach ETSI EN 300 396-2
Automatische Überwachung der Anlage
Digitale Status- und Störmeldeausgabe mittels LED-Anzeige, Relaiskontakt, GSM Modem und SW-Anbindung möglich.
Programmierbare Ausgangsleistung
Potentialfreie Ausgabe einer Sammelstörung

Filtereinstellungen und Funktionen können Software-basiert im laufenden Betrieb gewechselt werden.
Automatische kanal- und bandselektive Kontrolle der Verstärkung je Betreiber und BOS Applikationen.
QoS Messungen und Statistiken, darunter Eingangs- und Ausgangsmessungen
von Kanalleistung/RSSI.
Fernüberwachung mittels SNMP oder SMS über Funkmodem.
Uneingeschränkte Integration in das nachfolgend aufgeführte optische Verteilsystem.
Erweiterte Netzwerk-Sicherheitseigenschaften durch openVPN, SNMPv3, HTTPS Firewall Schutz und aktuelle Software Komponenten.

Schnittstelle zum BOS-Netz: HF-Anbindung über LWL.

Einbau in Systemschrank  inkl. Halterung und sämtlichen Anschlusskabeln.
Menge: 1,000 St

**3.1.30 Optische Master Unit 19-Zoll Einbauvariante / 48 V – Version**
Optische Master Unit 19-Zoll Einbauvariante / 48 V – Version

Die optische Master Unit (OMU) ist vorbereitet zur Aufnahme aller benötigten optischen Einheiten. Sie ist pro Remote Unit mit einer optischen Einheit bestückt. Sie ist in den vorgenannten Funkschrank zu integrieren.
Externe Alarme, wie z.B. Netzausfall, können am optischen Master und an der Remote Unit beschaltet werden. Externe und interne Störmeldungen/Alarme werden über eine Web-Oberfläche angezeigt. Zusätzlich müssen Alarmmeldungen über mindestens 8 potentialfreie Alarmausgänge (z.B. Summenalarm,  Temperaturalarm, LWL-Uplink/Downlink) frei konfiguriert werden.

Mindestanforderungen:
Optische Anschlüsse
Aufnahme von bis zu 2 Netzteilen zur redundanten Spannungsversorgung der optischen Einheiten
2 Stück Ethernet Port: Einmal für die Integration in ein SNMP-basiertes Überwachungssystem. Der zweite Ethernet Port dient zum gleichzeitigen, lokalen Anschluss eines PC. Über einen aus diesem PC installierten Webbrowser wird das HTML-basierte WEB-Interface angesteuert und ausgewertet.
Lieferleistung 1 Stück Basisrack (inkl. Controller) und ausreichend Erweiterungs-Subracks inkl. Koppelnetz und Duplexweiche zur HF-Verteilung innerhalb der OMU Einheiten
Integrierte Dämpfungsregler, getrennt für Up- und Downlink je Remote Unit, Dämpfung zwischen 8 und 18dB regelbar
Inklusive Aufschaltung der Sammelstörmeldung auf das GMS der Sicherheitszentrale.

Netzteil zur konstanten Spannungsversorgung der OMU mindestens bestehend aus DC/DC Spannungswandler, Eingangsspannungsbereich: 48 VDC, Eingangsstrom: min. 1,3 A, Ausgangsspannung: 28 VDC, geeignet für Redundanzbetrieb, LED Anzeige für Power und Alarm.

HF Koppelnetz zur Zusammenschaltung der einzelnen Funksysteme unter Berücksichtigung der zum störungsfreien Betrieb notwendigen Entkopplungen.

Lokaleinspeisung für die lokale HF Versorgung am Standort der OMU.

Einbau in Systemschrank inkl. Halterung und sämtlichen Anschlusskabeln.
Menge: 1,000 St

**3.1.40 Optischer Transceiver zur Bestückung der OMU / RU**
Optischer Transceiver zur Bestückung der OMU / RU

Optischer Transceiver verwendbar im Frequenzbereich BOS-TETRA.
RX-Uplink-Dynamik bei gleichzeitigem Empfang von zwei Funksignalen (RX-Pegelabstand) von > 60 dB
Baugruppeneinheit zum Betrieb in OMU Baugruppenträger
Leistungsaufnahme ca. 6 Watt
WDM Multiplexer für Downlink/Uplink-Betrieb auf einer LWL
Optische Ausgangsleistung 4dBo ± 2dBo
HF Ein- und Ausgangsleistung: -10dBm / < -15dBm
Menge: 32,000 St

**3.1.50 Funkschrank 1200 inkl. USV für Remote Unit**
Funkschrank 1200 inkl. USV für Remote Unit

19“-Schrank (bis 24 HE) (ca. BxHxT: 600x1200x600 mm) zzgl. Sockelhöhe 100mm und Dachlüfterhöhe ca. 50 mm zum Einbau von RU, Netzeinspeisung, USV-Netzteil, Akkusatz und Anschlusstechnik.
Der Standschrank beinhaltet die Systemverkabelung und ist zur Aufnahme der Systemtechnikbaugruppen vorbereitet. Aufnahme der 19“-Baugruppen über eingehängte Bleche (L-Schienen) zur Gewichtsableitung der Baugruppen. Aufnahme der USV-Akkus.
Weitere Ausstattungsmerkmale: frontseitige Glas- oder Gittertür, Schranklüftung mit Thermostat, Schloss für PZ, Kabelführungskomponenten, Netzverteilung.

Unterbrechungsfreie Stromversorgung für 230 V Zuführung
Netzteile zur Ladung der USV Batterien über 230 V Zuführung. Störungsmeldung bei Ausfall eines Netzteiles. Systembus-Interface zur Konfiguration von Ladeentspannung, Ladeströme, Unterspannungsschwelle, Batteriekreisunterbrechung, Zyklischer Batterietest (Minutenzyklus).

Technische Mindestanforderungen je Netzteil:
- Ladekennlinie: I/U DIN 41773-1
- Eingangsspannungsbereich: 230 V AC -15/+10%
- Eingangsfrequenz: 47-63 Hz
- Ausgangsspannung: 12 VDC
- Ausgangsnennstrom: 20 A
- Wirkungsgrad: 88,8 %

USV Akku Einheit zum Notstrombetrieb der Anlagentechnik mit einer Überbrückungszeit von mindestens 12 Stunden bei Volllastbetrieb, bestehend mindestens aus:

Mindestens 4 Stück AGM Akku 12 V / 60 oder 90 Ah
- Absorbent Glass Mat (AGM)-Technologie
- effiziente Gas-Rekombination von bis zu 99 %
- wartungsfrei (kein Wasser nachfüllen)
- verschlossen, ventilreguliert (VRLA)
- geringe Selbstentladung, ca. 3 % pro Monat
- Lebensdauer: 10 Jahre

Eine Energiebilanz mit Nachweis und Berechnung der geforderten Notstromversorgung ist dem Angebot beizulegen.

Montageplatte nach DIN14024
Klemmleisten-Anschlussfeld für sämtliche ein- und ausgehende Verkabelungen, Schnittstellenübergabe für FGB und BMA inklusive Einbau und Verkabelung bestehend aus: Klemmstellenübergabe und Systemverkabelung, Benutzerebenen für Admin / Service / User, WEB-Visualisierung via LAN-Anbindung, FGB Bedienoberfläche in Echtzeit, Alarmhistorie: 100 Alarme mit Zeitstempel und Text, einstellbare Anlagentimings, I/O Belegung der SPS in Echtzeit, Anzeigetafelwechsel per Button, getrennte Sicherungsautomaten für Stromversorgungszuführungen, Servicesteckdose.

Messschnittstelle nach DIN14024 inklusive Einbau und Verkabelung bestehend aus: 15 dB Messtapper, N-Abschlusswiderstand 1W, Zugriff frontseitig auf 1HE Blende.

HF Richtkoppler zur Erweiterung auf zwei HF Ausgänge inklusive Einbau und Verkabelung. Leistungsmerkmale: Durchgangsdämpfung: 3 dB, Entkopplung: > 25 dB, Leistung: max. 10 Watt, Frequenzbereich: 100 MHz bis 520 MHz.

Die Datenblätter der eingesetzten Produkte sind dem Angebot zwingend beizulegen.
Menge: 15,000 St

**3.1.60 TMOa Remote Unit (380-386,5 / 390-396,5 MHz)**
TMOa Remote Unit (380-386,5 / 390-396,5 MHz)

Bandselektiver, Glasfaser gespeister Verstärker für BOS TETRA Kanal OV-A oder OV-R. Maximal zulässige optische Dämpfung 10dB opt. Ausgangsleistung max. 10 Watt (+40 dBm).

Aufbau im 19“-Baugruppenträger inklusive Netzteil, Sendeeinheit, Überwachungseinheit.
4x Externe Alarmeingänge, 4x Externe Alarmausgänge
Optischer Anschluss
Anbindung der Remote Unit an die optische Master Unit über eine LWL.
Überwachung des Sendepegels am HF-Ausgang
Störmeldeweiterleitung an OMU über LWL, kompatibel zu der eingesetzten Überwachungstechnik der zuständigen autorisierten Stelle.
Sendeleistung in Abhängigkeit der Anzahl der HF-Träger.
Überwachung von Spannungsstehwellenverhältnis (VSWR Voltage Standing Wave Ratio) und Sendeleistung.
Antennen Koppelnetz zur Anschaltung der Remote Unit an das verteilte Antennensystem.

Rack-Version zum Einbau in vorgenannten 19-Zoll Systemschrank oder Anbauversion zum Einbau in ein Wandgehäuse. Inkl. Halterungen und sämtlicher Anschlusskabel.
Menge: 16,000 St

**3.1.70 Patchkabel LWL L 5 m LC 2.Seite LC**
STLB-Bau 2025-10 061
Patchkabel, LWL, Einmodenfaser OS 2, DIN EN 50173-1 (VDE 0800-173-1), 2 E 9/125, halogenfrei,
Länge Kabel '5' m, mit Steckgesicht LC-Stecker, Kontakte mit APC 8 Grad, 2. Seite mit LC-Stecker, Kontakte mit APC 8 Grad.
Menge: 16,000 St
Leistungsbereichkatalog: 061

#### 3.2 Feldgeräte

**3.2.10 7/8 Zoll Schlitzbandkabel, koaxial, 50 Ohm, 30-980MHz, schwarz**
7/8 Zoll Schlitzbandkabel, koaxial, 50 Ohm, 30-980MHz, schwarz

maximale Längsdämpfung von -2,7 dB / 100 m bei 400 MHz
maximale Auskoppeldämpfung von -59 dB bei 400 MHz im Abstand von 2 m, bei 95 % Wahrscheinlichkeit (C95 nach IEC 61196-4)
Kabel, Klemme und Rundsockel halogenfrei und schwer entflammbar.

Fachgerechte Verlegung unter Berücksichtigung des vorgegebenen Biegeradius in Teillängen inklusive Klemmen mit 80mm Abstandshalter mit Rundsockel. Jede vierte (!) Klemme mit Metallschelle. Montage mit brandschutztechnisch zugelassenen Befestigungsmitteln. Klemmenabstand 100cm. 90 Minuten Funktionserhalt im Brandfall.

Verlegung in Teillängen an Decken, Wände oder Kabeltrassen.
Menge: 5400,000 m

**3.2.20 7/8 Zoll Antennenkabel, koaxial, 50 Ohm**
7/8 Zoll Antennenkabel, koaxial, 50 Ohm

maximale Längsdämpfung von -3,4 dB / 100 m bei 400 MHz
Kabel halogenfrei und schwer entflammbar.

Fachgerechte Verlegung unter Berücksichtigung des vorgegebenen Biegeradius in Teillängen an Decken, Wände oder Kabeltrassen.
Menge: 100,000 m

**3.2.30 1/2 Zoll Antennenkabel, koaxial, 50 Ohm**
1/2 Zoll Antennenkabel, koaxial, 50 Ohm

maximale Längsdämpfung von -6,85 dB / 100 m bei 400 MHz
Kabel halogenfrei und schwer entflammbar.

Fachgerechte Verlegung unter Berücksichtigung des vorgegebenen Biegeradius in Teillängen an Decken, Wände oder Kabeltrassen.
Menge: 500,000 m

**3.2.40 1/2 Zoll Antennenkabel, koaxial, 50 ohm, hochflexibel**
1/2 Zoll Antennenkabel, koaxial, 50 ohm, hochflexibel

Technische Mindestanforderungen:

Impedanz: 50 Ohm ± 1 Ohm
Innenleiter: Aluminium Draht mit Kupferbeschichtung, Durchmesser 4,8 mm
Dielektrikum: Polyethylen-Schaum, Durchmesser 11,3 mm
Abschirmung: ringförmig gewelltes Kupfer, Durchmesser 13,8 mm
Außenmantel: Polyethylen schwarz, UV-stabilisiert, Durchmesser 16,2mm
Verkürzungsfaktor: 0,88
Kapazität: 76 pF/m
Induktivität: 0,19 µH/m
DC-Widerstand Innenleiter: 0,157 Ohm / 100 m
DC-Widerstand Außenleiter: 0,27 Ohm / 100 m
Spannungsfestigkeit: 1,95 kV
Verlegeradius (einmalig): 70 mm
Biegeradius (mehrmalig): 125 mm
Biegemoment: 6,5 Nm
Zugfestigkeit: 1100 N
Druckfestigkeit: 20,4 N/mm
maximaler Schellenabstand: 1 m
empfohlener Schellenabstand: 0,6 m
Betriebstemperatur: -50°C bis +85°C
Gewicht: ca. 22,5 kg / 100 m
Frequenz - Dämpfung (bei 20°C) - max. Belastbarkeit (bei 40°C):
300 MHz 3,81 dB/100m 2,23 kW
400 MHz 4,43 dB/100m 1,92 kW
Erfüllt die Anforderungen nach IEC 60754-1 + IEC 60754-2.

Fachgerechte Verlegung unter Berücksichtigung des vorgegebenen Biegeradius in Teillängen an Decken, Wände oder Kabeltrassen.
Menge: 50,000 m

**3.2.50 1/2 Zoll Jumperkabel, koaxial, 50 Ohm, Länge 1 m**
1/2 Zoll Jumperkabel, koaxial, 50 Ohm, Länge 1 m
beidseitig fertig montiert mit N-Male Stecker
Menge: 60,000 St

**3.2.60 TETRA Antenne für den Innenbereich, omnidirektional**
TETRA Antenne für den Innenbereich, omnidirektional

Omnidirektionaler Strahler für Deckenmontage, vertikale Polarisation,
Gewinn von etwa 2,0 dBi.

inklusive Steckverbinder zum Anschluss der HF-Leitung
Menge: 5,000 St

**3.2.70 HF-Koppler / Splitter**
HF-Koppler / Splitter

zum Aufteilen der Leistung in zwei bzw. Zusammenführen der Leistung aus zwei DAS Segmenten. Nicht beschalteter Port des Kopplers muss mit Abschlusswiderstand versehen sein (integriert oder extern).

inklusive Steckverbinder zum Anschluss sämtlicher Leitungen
Menge: 60,000 St

**3.2.80 HF Signalverteiler mit 10 dB Auskopplung (Power Tapper)**
HF Signalverteiler mit 10 dB Auskopplung (Power Tapper)

zum Aus-/Einkoppeln der Signale einer Antenne in eine Leckkabelschleife. Signale werden aus beiden / in beide Richtungen von / zu einer Antenne übertragen. Aus-/Einkoppeln im Verhältnis von 1:10 der durchgeführten Leistung (10 dB Tapper)
Menge: 10,000 St

**3.2.90 Erdungsset für HF Verteiler / Koppler / Splitter**
Menge: 20,000 St

**3.2.100 HF-Stecker / Kuppler für 7/8 Zoll Strahlerkabel**
Menge: 60,000 St

**3.2.110 HF-Stecker / Kuppler für 1/2 Zoll Koaxialkabel**
Menge: 60,000 St

#### 3.3 Dienstleistungen (inkl. Funkfeldmessung, Einrichtung, etc.)

**3.3.10 Mitwirkung bei dem Anzeigeverfahren für Objektfunkanlagen der BDBOS**
*** Pauschalposition
Mitwirkung bei dem Anzeigeverfahren für Objektfunkanlagen der BDBOS

Übernahme der Bearbeitung ab Anzeige Punkt 4 inklusive Erstellen der geforderten, anteiligen Planungsunterlagen und Teilnahme an der funktionalen Abnahme mit der zuständigen Landesstelle.

Umfang der zu erstellenden Planungsunterlagen laut Vorgaben für Planer und Errichter von digitalen TETRA BOS-Objektfunkanlagen. Darin sind unter anderem enthalten:

Messungen laut MA-OV, Liste aller Freifeldübergänge, Linkbilanz, Pegelplan, Handover-Planung, Laufzeitberechnung, Redundanzkonzept, Berechnung der Desensibilisierung der Anbinde-Basisstation und weitere.

Detaillierte Informationen sind den "Vorgaben für Planer und Errichter von digitalen TETRA BOS-Objektfunkanlagen" und dem "Leitfaden Objektversorgungen" zu entnehmen.
Menge: 1,000 psch

**3.3.20 Inbetriebnahmeleistungen TMO Repeater, OMU <-> Remote Units**
*** Pauschalposition
Inbetriebnahmeleistungen TMO Repeater, OMU <-> Remote Units

bestehend aus:
- Programmierarbeiten TMO Repeater / OMU / Remote Units
- Einpegeln der LWL-Leitungen
- Leistungseinstellung der Remote Units
- Funktionsprüfung
- Inbetriebnahmeprotokoll
Menge: 1,000 psch

**3.3.30 Versorgungsmessungen zum Nachweis der Funktion**
*** Pauschalposition
Versorgungsmessungen zum Nachweis der Funktion

Finaler Nachweis für die anfordernde BOS einer den Vorgaben entsprechen-den Funkversorgung. Die Messungen sind mit einem Messgerät mit Dokumentationsmöglichkeit durchzuführen und wie in dem Leitfaden "Vorgaben für Planer und Errichter von digitalen TETRA BOS-Objektfunkanlagen" beschrieben zu dokumentieren. Die Messfiles sowie die leeren verwendeten Gebäude-Grundrisspläne sind im Original auf dem Datenträger zusammen mit der Planung bereitzustellen.

Bei der Messung ist das Gebäude kontinuierlich langsam zu begehen, wobei die Messwerte zu erfassen sind. Es ist dabei mindestens ein Messpunkt je Raum (Raummitte) und je 5 Meter Laufweg aufzuzeichnen.
Es gelten folgende ergänzende Grundsätze:
- Farbgebung der Messpunkte nach Vorgabe
- Die Messpunkte sind so zu wählen (auch Größe der Karte), dass alle Mess-werte lesbar und der Position zuzuordnen sind
- In bzw. an den farbigen Messpunkten müssen die Pegelwerte in dBm einge-tragen werden.
Menge: 1,000 psch

**3.3.40 Stundenlohnarbeiten durch Systemintegrator/-in BOS-Objektfunkanlage der Verrechnungssatz für die jeweilige Arbeitskraft umfasst sämtliche Aufwendungen wie Lohn- und Gehaltskosten, Lohn- und Gehaltsnebenkosten, Zuschläge, lohngebundene und lohnabhängige Kosten, sonstige Sozialkosten, Gemeinkosten, Wagnis und Gewinn.**
Menge: 20,000 h

#### 3.4 Dokumentation

**3.4.10 Revisionsunterlagen BOS-Objektfunkanlage**
*** Pauschalposition
Revisionsunterlagen BOS-Objektfunkanlage

Der Umfang der Revisionsunterlagen geht über die Nebenleistung der VOB hinaus. In dieser Position sind die zusätzlichen Anforderungen zu kalkulieren. Die Dokumentation gibt den tatsächlich gebauten Zustand wieder.

Die Dokumentation der Anlage muss mindestens das Folgende beinhalten:
- Vorgaben und Anforderungen aus den Regelwerken:
1. Vorgaben für Planer und Errichter von digitalen TETRA BOS-Objektfunkanlagen
2. Leitfaden zur Planung und Realisierung von Objektversorgungen (L-OV)
3. DIN 14024-1 Digitale BOS-Objektfunkanlagen – Teil 1: Aufbau und Betrieb
- Grundrisspläne / Installationspläne mit allen Anlagenteilen und Nummerierung
- Anlagenschema / Kabelspinne mit allen Anlagenteilen, Nummerierung und Leitungen
- Übersichtsschaltplan/Blockdiagramm
- Liste der Anlagenteile, gegliedert nach Typ und Anzahl
- Inbetriebnahmeprotokoll
- Administrator- und Benutzerkennwörter
- Verteilerpläne mit Angabe der Kabelbelegungen
- Adresslisten
- Bedienungsanleitung
- Datenblätter/Zertifikate/Konformitätserklärung sämtlicher, eingesetzter
  Produkte
- Montageanleitung sämtlicher, eingesetzter Produkte
- Instandhaltungsanleitungen/Instandhaltungshinweise
- Betriebsbuch
- Facherrichterbescheinigung
- Abnahmeprotokoll mit allen Anlagen und Mängelfreimeldung
- Liste der beteiligten Firmen mit Adresse, Telefonnummer und Ansprechpartner
- projektspezifische Programme und Daten auf Datenträger
- Schulungsprotokoll
- Einweisungsprotokoll
Menge: 1,000 psch

### 4 KG 452 - Such- und Signalanlagen - Tür- und Gegensprechanlage

*Hinweis: Allgemeine Vorbemerkungen Tür- und Gegensprechanlage*
Allgemeine Vorbemerkungen Tür - und Gegensprechanlage
Die nachfolgenden Anforderungen sind bei der Ausführung zu beachten. Sich aus diesen Anforderungen ergebende Leistungen sind in den Angebotspreis einzurechnen und werden nicht gesondert vergütet.

Systembeschreibung
Zur Türkommunikation und Kommunikation zwischen den Pforten und der Sicherheitszentrale ist der Aufbau einer Türsprech- und Kommunikationsanlage vorgesehen. Diese besteht aus einem IP-Sicherheits-Kommunikations-Server (Gegensprechzentrale), Tischsprechstellen und Türsprechstellen.

Alle Türsprechstellen sind als barrierefreie IP-Video-Sprechstelle mit integrierter Portraitkamera und integrierten Induktionsschleifensystem geplant.
Die anzubietenden Sprechstellen müssen über herausragende Audioeigenschaften verfügen. Die Türsprechstellen müssen über ein echtes Vollduplex mit aktiver Echounterdrückung verfügen, durch dass eine zeitgleiche Kommunikation mit Herausfilterung von Umgebungsgeräuschen sichergestellt ist. Des Weiteren müssen die Sprechstellen über eine Funktion verfügen, welche die Lautstärke zur besseren Verständlichkeit automatisch an den Umgebungsgeräuschpegel anpasst.

Die Kommunikation der Türsprechstellen erfolgt über das OT-Sicherheitsnetzwerk der Liegenschaft. Hierdurch wird sichergestellt, dass Türrufe von Sprechstellen je nach Erfordernis an unterschiedlichen Stellen (Pforten, Sicherheitszentrale) signalisiert und angenommen werden können. Des Weiteren sind Rufe zwischen den einzelnen Tischsprechstellen möglich.

Zur Verknüpfung von Türrufen mit Video-Live-Bildern zugeordneter Kameras, erfolgt eine Kopplung der Sprechanlage mit dem Gefahrenmanagementsystem.

An den Zugängen zu den zentralen Server- und Netzwerkräumen sind einfache Klingelanlagen, bestehend aus Klingeltaster, Netzteil und Klingel berücksichtigt.

Materialanforderungen/ Schadstoffe
Für die Auswahl der Materialien gelten die Anforderungen des BNB-System in der Qualitätsstufe 5 (siehe auch
Vorbemerkungen BNB - Zertifizierung einschl. Anlagen am Anfang des LVs).
Insbesondere sind folgende Vorgaben für die Bauprodukte des Gewerks Such- und Signalanlagen - Tür-
und Gegensprechanlage zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften Tür - und Gegensprechanlage
Ergänzend wird für die Ausführung der Tür - und Gegensprechanlage an dieser Stelle auf die Einhaltung der folgenden Regelwerke verwiesen. Diese gelten uneingeschränkt inkl. der jeweils anzuwendenden Normkorrekturen und enthaltenen Normverweise.

- DIN EN IEC 62820-3-1 (VDE 0830-91-3-1) - Gebäude-Sprechanlagen Teil 3-1: Generelle Anwendungsrichtlinien

- DIN EN 62820-1-1 / 1-2 Gebäude-Sprechanlagen Teil 1-1: Generelle Systemanforderungen

#### 4.1 Zentralentechnik

**4.1.10 Gegensprechzentrale 60Teilnehmer digital**
Gegensprechzentrale einschl. Stromversorgung ausgebaut zur Aufnahme von mind. 60 Teilnehmeranschlüssen, verdrahtet auf Patchfeld, Montage in 19-Zoll-Schrank, Übertragung digital, Steckplätze zur Aufnahme von Schnittstellen-Karten, für Video, für Ela, für Datenübertragung, für Ein- und Ausgänge, für Vernetzung, mit 8 Verbindungskanälen intern, Zentrale frei parametrierbar, mit IP-Schnittstelle zur Parametrierung.
Menge: 1,000 St

**4.1.20 Schnittstelle GMS**
IP-Schnittstelle zur bidirektionalen Kommunikation (Daten / Sprache) über das OT-Sicherheitsnetzwerk zu angebotenem Gefahrenmanagementsystem. Beinhaltet die Lieferung, Installation und Konfiguration einer multifunktionalen IP-Schnittstelle zur Integration der Tür- und Gegensprechanlage in das Gefahrenmanagementsystem (GMS) sowie zur Anbindung an die ELA/SAA.
Leistungsumfang:
Übertragung der Live-Bilder der Portraitkameras aus den Türsprechstellen in das GMS (via ONVIF/RTSP). Automatische Aufschaltung des Videostreams bei Rufauslösung am Arbeitsplatz.
Bidirektionale Sprachverbindung zwischen Türstationen und GMS-Bedienplätzen sowie Tischsprechstellen.
Konfiguration der Tischsprechstellen als vollwertige Einsprechstellen für die ELA/SAA. Ermöglichung von gezielten Durchsagen in definierte Zonen oder das gesamte Gebäude direkt über das Intercom-System.
Schnittstellen-Management: Implementierung notwendiger Gateways oder Protokollwandler (z. B. SIP, VoIP, AES67) zur Gewährleistung der Priorisierung und Übertragungssicherheit. Konfiguration entsprechend Festlegungen im Pflichtenheft.
Vollständiger Funktionstest der Schnittstelle sowie der Schnittstellenpriorisierung inkl. Protokollierung.
Menge: 1,000 St

#### 4.2 Feldgeräte

**4.2.10 IP-Video-Sprechstelle Wandausführung barrierefrei Induktionsschleifensystem Innen uP**
IP-Video-Sprechstelle als Nebensprechstelle, in Wandausführung, unter Putz einschl. Einbaukasten und sämtlichen für den Betrieb erforderlichem Zubehör, mit Gesprächsführung durch Freisprechen im Vollduplex, mit integriertem IEC 60118-4 konformen Induktionsschleifensystem, Edelstahl-Frontplatte, mit großer gut erkennbarer Ruftaste, Echounterdrückung, Hintergrundgeräuschunterdrückung, dynamische Lautstärkeanpassung, verschlüsselte Kommunikation, Videoauflösung mind. 1280x960 Pixel, mind. 3 Videostreams H.264.
Menge: 18,000 St

**4.2.20 IP-Video-Sprechstelle Wandausführung barrierefrei Induktionsschleifensystem Innen aP**
IP-Video-Sprechstelle als Nebensprechstelle, in Wandausführung, auf Putz einschl. Gehäuse und sämtlichen für den Betrieb erforderlichem Zubehör, mit Gesprächsführung durch Freisprechen im Vollduplex, mit integriertem IEC 60118-4 konformen Induktionsschleifensystem, Edelstahl-Frontplatte, mit großer gut erkennbarer Ruftaste, Echounterdrückung, Hintergrundgeräuschunterdrückung, dynamische Lautstärkeanpassung, verschlüsselte Kommunikation, Videoauflösung mind. 1280x960 Pixel, mind. 3 Videostreams H.264.
Menge: 1,000 St

**4.2.30 IP-Video-Sprechstelle Wandausführung barrierefrei Induktionsschleifensystem Außen uP, IP66, IK09**
IP-Video-Sprechstelle als Nebensprechstelle für den Außenbereich, Schutzarten mind. IP66, IK09, in Wandausführung, unter Putz einschl. Einbaukasten und sämtlichen für den Betrieb erforderlichem Zubehör, mit Gesprächsführung durch Freisprechen im Vollduplex, mit integriertem IEC 60118-4 konformen Induktionsschleifensystem, Edelstahl-Frontplatte, mit großer gut erkennbarer Ruftaste, Echounterdrückung, Hintergrundgeräuschunterdrückung, dynamische Lautstärkeanpassung, verschlüsselte Kommunikation, Videoauflösung mind. 1280x960 Pixel, mind. 3 Videostreams H.264.
Menge: 20,000 St

**4.2.40 Sprechstellenintegration in bauseitige Zaunanlage / Blende**
Integration der IP-Videosprechstelle uP in bauseitige Zaunanlage / Blende / Panel, Bereitstellung der Einbaudetails, Abstimmung der Einbauvorschriften mit dem AN der Zaunanlage im Rahmen der Werk- und Montageplanung, gemeinsame Integration der Anschlüsse und Einbau der Sprechstelle mit dem Lieferanten der Zaunanlage.
Menge: 13,000 St

**4.2.50 IP-Video-Sprechstelle Wandausführung barrierefrei Induktionsschleifensystem Außen aP, IP66, IK09**
IP-Video-Sprechstelle als Nebensprechstelle für den Außenbreich, Schutzarten mind. IP66, IK09, in Wandausführung, auf Putz einschl. Gehäuse und sämtlichen für den Betrieb erforderlichem Zubehör, mit Gesprächsführung durch Freisprechen im Vollduplex, mit integriertem IEC 60118-4 konformen Induktionsschleifensystem, Edelstahl-Frontplatte, mit großer gut erkennbarer Ruftaste, Echounterdrückung, Hintergrundgeräuschunterdrückung, dynamische Lautstärkeanpassung, verschlüsselte Kommunikation, Videoauflösung mind. 1280x960 Pixel, mind. 3 Videostreams H.264.
Menge: 1,000 St

**4.2.60 IP-Video-Sprechstelle Stelen-Einbau barrierefrei Induktionsschleifensystem Außen IP66, IK09**
IP-Video-Sprechstelle als Nebensprechstelle für den Außenbreich, Schutzarten mind. IP66, IK09, zum Einbau in bauseitige Stele, unter Putz einschl. Einbaukasten und sämtlichen für den Betrieb erforderlichem Zubehör, mit Gesprächsführung durch Freisprechen im Vollduplex, mit integriertem IEC 60118-4 konformen Induktionsschleifensystem, Edelstahl-Frontplatte, mit großer gut erkennbarer Ruftaste, Echounterdrückung, Hintergrundgeräuschunterdrückung, dynamische Lautstärkeanpassung, verschlüsselte Kommunikation, Videoauflösung mind. 1280x960 Pixel, mind. 3 Videostreams H.264.
Menge: 3,000 St

**4.2.70 Sprechstellenintegration in bauseitige Stele**
Integration der IP-Videosprechstellen in bauseitige Stele, Bereitstellung der Einbaudetails, Abstimmung der Einbauvorschriften mit dem AN der Stele im Rahmen der Werk- und Montageplanung, gemeinsame Integration der Anschlüsse und Einbau der Sprechstelle mit dem Lieferanten der Stele.
Menge: 3,000 St

**4.2.80 Etagenpl Front Alu silber eloxiert 1Ruftaste 8+12+24VAC**
STLB-Bau 2025-10 053
Etagenplatte, beleuchtbar, mit Namensschildern, Frontplatte aus Aluminium, silber eloxiert, mit einer Ruftaste, mit Lichttaste, Bemessungsbetriebsspannung 8, 12, 24 V AC, für Aufputzmontage mit Rahmen.
Menge: 6,000 St
Leistungsbereichkatalog: 053

**4.2.90 Läutewerk Gehäuse Kunststoff 8+12+24VAC 85dB(A)**
STLB-Bau 2025-10 053
Läutewerk, Doppelklang, Gehäuse aus Kunststoff, Bemessungsbetriebsspannung 8, 12, 24 V AC, Lautstärke mind. 85 dB(A), für Aufputzmontage mit Rahmen.
Menge: 6,000 St
Leistungsbereichkatalog: 053

**4.2.100 Klingeltransformator Eingang 230VAC Ausgang 12VAC 1A**
STLB-Bau 2025-10 053
Klingeltransformator DIN EN 61558-2-8 (VDE 0570-2-8), Maße DIN 43880, kurzschlussfest, Bemessungseingangsspannung 230 V AC, Bemessungsausgangsspannung 12 V AC, mit Schalter, Bemessungsstrom 1 A, für Montage auf Tragschiene DIN EN 60715 (VDE 0660-520).
Menge: 6,000 St
Leistungsbereichkatalog: 053

#### 4.3 Bedieneinrichtung / Serviceschnittstelle

**4.3.10 IP-Sprechstelle Tischausführung**
STLB-Bau 2025-10 060
IP-Sprechstelle als Hauptsprechstelle, in Tischausführung, mit Gesprächsführung durch Freisprechen und Handhörer, mit Display mind. 4-zeilig, alphanumerisch, Tastatur numerisch einschl. Sonderzeichen, mit mind. 8 freiprogrammierbaren Mehrfunktionstasten, mit bedienergeführtem Display, interaktive Benutzerführung zur Nutzung der Leistungsmerkmale, Stecker RJ 45 8-polig, Verbindungsleitung mind. 2 m.
Menge: 4,000 St
Leistungsbereichkatalog: 060

**4.3.20 IP-Sprechstelle Tischausführung**
STLB-Bau 2025-10 060
IP-Sprechstelle als Hauptsprechstelle, in Tischausführung, mit Gesprächsführung durch Freisprechen, Tastatur numerisch einschl. Sonderzeichen, mit mind. 8 freiprogrammierbaren Mehrfunktionstasten, mit Beschriftungsfeld, Stecker RJ 45 8-polig, Verbindungsleitung mind. 2 m.
Menge: 5,000 St
Leistungsbereichkatalog: 060

**4.3.30 Tastenmodul mit 12 Zielwahltasten**
Tastenmodul mit 12 frei konfigurierbaren Zielwahltasten zur Erweiterung der Tisch- und Leitstandsprechstellen, kompatibel und systemzugehörig zu angebotenem System.
Menge: 9,000 St

#### 4.4 Dienstleistungen

**4.4.10 Parametrierung und Inbetriebnahme**
Die Position beinhaltet die kundenspezifische und betriebsfertige Parametrierung und Inbetriebnahme der angebotenen Tür- und Gegensprechanlage einschl. Integration der angebotenen Sprechstellen und Bedieneinrichtungen sowie Konfiguration der Schnittstellen entsprechend der Festlegungen im Pflichtenheft.
Menge: 1,000 St

**4.4.20 Nutzerschulung Tür- und Gegensprechanlage**
Nutzerschulung Tür- und Gegensprechanlage
Durchführung einer Schulung des Bedienpersonals als Workshop am betriebsfertigen System.
Nach Fertigstellung sind alle Funktionen und Bedienschritte am betriebsfertigen
System zu schulen.
Jeder Teilnehmer erhält aussagekräftige Schulungsunterlagen.
Hierbei muss es sich um eine projektspezifische Schulungsunterlage handeln.
Es dürfen ausschließlich die im System eingerichteten Funktionen dargestellt und beschrieben sein. Die Schulungsunterlagen müssen dazu geeignet sein, im späteren Betrieb als Nachschlagewerk zur Bedienung des Systems
verwendet zu werden. Die Schulungsunterlagen sind spätestens 1 Woche vor dem Schulungstermin der Bauleitung zur Durchsicht und Freigabe zu übergeben. Die Schulung darf nur mit freigegeben Unterlagen erfolgen.
Die Erstellung der Schulungsunterlagen ist in die Angebotspreise mit einzukalkulieren.
An der Schulung nehmen bis zu drei Personen des Nutzers teil.
Schulungsdauer ca. 4 Stunden / Workshop.
Menge: 2,000 St

**4.4.30 Stundenlohnarbeiten durch Systemintegrator/-in Tür- und Gegensprechanlagen der Verrechnungssatz für die jeweilige Arbeitskraft umfasst sämtliche Aufwendungen wie Lohn- und Gehaltskosten, Lohn- und Gehaltsnebenkosten, Zuschläge, lohngebundene und lohnabhängige Kosten, sonstige Sozialkosten, Gemeinkosten, Wagnis und Gewinn.**
Menge: 20,000 h

#### 4.5 Dokumentation

**4.5.10 Revisionsunterlagen Tür- und Gegensprechanlagen**
*** Pauschalposition
Revisionsunterlagen Tür- und Gegensprechanlagen

Der Umfang der Revisionsunterlagen geht über die Nebenleistung der VOB hinaus. In dieser Position sind die zusätzlichen Anforderungen zu kalkulieren. Die Dokumentation gibt den tatsächlich gebauten Zustand wieder.

Die Dokumentation der Anlage muss mindestens das Folgende beinhalten:
- Grundrisspläne / Installationspläne mit allen Anlagenteilen und Nummerierung
- Anlagenschema / Kabelspinne mit allen Anlagenteilen, Nummerierung und
  Leitungen
- Übersichtsschaltplan/Blockdiagramm
- Liste der Anlagenteile, gegliedert nach Typ und Anzahl
- Inbetriebnahmeprotokoll
- Administrator- und Benutzerkennwörter
 Verteilerpläne mit Angabe der Kabelbelegungen
- Adresslisten
- Bedienungsanleitung
- Datenblätter/Zertifikate/Konformitätserklärung sämtlicher, eingesetzter
  Produkte
- Montageanleitung sämtlicher, eingesetzter Produkte
- Instandhaltungsanleitungen/Instandhaltungshinweise
- Facherrichterbescheinigung
- Abnahmeprotokoll mit allen Anlagen und Mängelfreimeldung
- Liste der beteiligten Firmen mit Adresse, Telefonnummer und Ansprechpartner
- projektspezifische Programme und Daten auf Datenträger
- Schulungsprotokoll
- Einweisungsprotokoll
Menge: 1,000 psch

### 5 KG 452 - Such- und Signalanlagen - Beh. Notrufanlage

*Hinweis: Allgemeine Vorbemerkungen Beh. Notrufanlage*
Allgemeine Vorbemerkungen Beh. Notrufanlage
Die nachfolgenden Anforderungen sind bei der Ausführung
zu beachten. Sich aus diesen Anforderungen ergebende Leistungen sind in den Angebotspreis einzurechnen und
werden nicht gesondert vergütet.

Systembeschreibung
Die Behindertentoilette wird mit einer Notrufanlage mit Lichtsignal und akustischer Signalisierung ausgerüstet. Die Auslösung erfolgt über zwei Zugtaster. Die Quittierung des Notrufes erfolgt vor Ort durch einen Rückstelltaster. Notruf und Störung müssen als potentialfreie Kontakte auf das Gefahrenmangementsystem übergeben werden. Die Anlage muss akkugepuffert ausgeführt werden, damit im Falle eines Netzausfalls auch eine Notrufmeldung möglich ist.

Materialanforderungen/ Schadstoffe
Für die Auswahl der Materialien gelten die Anforderungen des BNB-System in der Qualitätsstufe 5 (siehe auch
Vorbemerkungen BNB - Zertifizierung einschl. Anlagen am Anfang des LVs).
Insbesondere sind folgende Vorgaben für die Bauprodukte des Gewerks Such- und Signalanlagen - Beh.
Notrufanlage zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften Beh. Notrufanlage
Ergänzend wird für die Ausführung der Beh. Notrufanlage an dieser Stelle auf die Einhaltung der folgenden Regelwerke verwiesen. Diese gelten uneingeschränkt inkl. der jeweils anzuwendenden Normkorrekturen und enthaltenen Normverweise.

- DIN VDE 0834 Rufanlagen

- DIN 18040-1 Barrierefreies Bauen öffentlich zugängliche Gebäude

#### 5.1 Zentralentechnik

**5.1.10 Notrufeinr. barrierefrei-WC Stromquelle**
Notrufeinrichtung Behinderten-WC als Kompakt-Set uP-Ausführung, bestehend aus 1-Kammer-Signalleuchte rot über Zugangstür zum Behinderten WC, 2 Stück Zugtaster, Abstelltaster, Meldeeinheit und Netzteil, einschl. Stromquelle für Sicherheitszwecke DIN VDE 0100-560 (VDE 0100-560), Weiterleitung Störung und Notruf mittel überwachter potentialfreier Kontakte an das Gefahrenmanagementsystem.
Menge: 38,000 St

#### 5.2 Dienstleistungen

**5.2.10 Stundenlohnarbeiten durch Systemintegrator/-in Tür- und Beh. Notrufanlage der Verrechnungssatz für die jeweilige Arbeitskraft umfasst sämtliche Aufwendungen wie Lohn- und Gehaltskosten, Lohn- und Gehaltsnebenkosten, Zuschläge, lohngebundene und lohnabhängige Kosten, sonstige Sozialkosten, Gemeinkosten, Wagnis und Gewinn.**
Menge: 20,000 h

#### 5.3 Dokumentation

**5.3.10 Revisionsunterlagen Behinderten-Notrufanlage**
*** Pauschalposition
Revisionsunterlagen Behinderten-Notrufanlage

Der Umfang der Revisionsunterlagen geht über die Nebenleistung der VOB hinaus. In dieser Position sind die zusätzlichen Anforderungen zu kalkulieren. Die Dokumentation gibt den tatsächlich gebauten Zustand wieder.

Die Dokumentation der Anlage muss mindestens das Folgende beinhalten:
- Grundrisspläne / Installationspläne mit allen Anlagenteilen und Nummerierung
- Anlagenschema / Kabelspinne mit allen Anlagenteilen, Nummerierung und
  Leitungen
- Übersichtsschaltplan/Blockdiagramm
- Liste der Anlagenteile, gegliedert nach Typ und Anzahl
- Inbetriebnahmeprotokoll
- Administrator- und Benutzerkennwörter
- Verteilerpläne mit Angabe der Kabelbelegungen
- Adresslisten
- Bedienungsanleitung
- Datenblätter/Zertifikate/Konformitätserklärung sämtlicher, eingesetzter
  Produkte
- Montageanleitung sämtlicher, eingesetzter Produkte
- Instandhaltungsanleitungen/Instandhaltungshinweise
- Facherrichterbescheinigung
- Abnahmeprotokoll mit allen Anlagen und Mängelfreimeldung
- Liste der beteiligten Firmen mit Adresse, Telefonnummer und Ansprechpartner
- projektspezifische Programme und Daten auf Datenträger
- Schulungsprotokoll
- Einweisungsprotokoll
Menge: 1,000 psch

### 6 KG 453 - Zeitdienstanlagen - Zeiterfassungsanlagen

*Hinweis: Allgemeine Vorbemerkungen Zeiterfassungsanlage*
Allgemeine Vorbemerkungen Zeiterfassungsanlage
Die nachfolgenden Anforderungen sind bei der Ausführung zu beachten. Sich aus diesen Anforderungen ergebende Leistungen sind in den Angebotspreis einzurechnen und werden nicht gesondert vergütet.

Systembeschreibung
Zur Arbeitszeiterfassung sind Zeiterfassungsterminals in den Haupteingängen des Gebäudes und den Zugängen von der Tiefgarage vorgesehen.

Materialanforderungen/ Schadstoffe
Für die Auswahl der Materialien gelten die Anforderungen des BNB-System in der Qualitätsstufe 5 (siehe auch
Vorbemerkungen BNB - Zertifizierung einschl. Anlagen am Anfang des LVs).
Insbesondere sind folgende Vorgaben für die Bauprodukte des Gewerks Zeitdienstanlagen - Zeiterfassungsanlage zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

#### 6.1 Zentralentechnik

**6.1.10 Server Zeiterfassungs-SW MS Windows 11 19Zoll-Gehäuse KVM-Schnittstelle 2xUSB**
STLB-Bau 2025-10 064
Server als PC mit grafischer Benutzeroberfläche, geeignet für den Betrieb der Zeiterfassungs-Software, mit Betriebssystem MS Windows 11, mit den für Zeiterfassungs-Software auf Betriebssystemebene erforderlichen Client-Lizenzen, 19-Zoll-Gehäuse mit KVM-Schnittstelle, Schnittstellen über USB, Anzahl USB-Schnittstellen: mind. 2 St, mit LAN-Ethernet-Schnittstelle, Spiegelung aller Dateien auf redundante Festplatte (RAID), ohne Betriebsunterbrechung bei Ausfall einer Festplatte, mit Meldung.
Menge: 1,000 St
Leistungsbereichkatalog: 064

**6.1.20 19"-Zeitserver**
19"-Zeitserver zur Synchronisation von Netzwerken und Geräten.

Formfaktor: 19"-Rackmontage, Zeitquellen: GPS, DCF77 oder vergleichbare Quellen zur Sicherstellung höchster Genauigkeit, Protokolle: Unterstützung von NTP und PTP zur Zeitübertragung, Schnittstelle mindestens 2x Ethernet (RJ45), optional weitere Netzwerk- oder serielle Schnittstellen, interne Zeitbasis bei Signalverlust, Management: Web-basierte Benutzeroberfläche oder SNMP für Konfiguration und Überwachung.
Menge: 1,000 St

#### 6.2 Feldgeräte

**6.2.10 Zeiterfassungs-Terminal Leser**
STLB-Bau 2025-10 064
Zeiterfassungs-Terminal mit integriertem passiven kontaktlosen Chipkartenleser (Transponderleser), Erfassungsbereich bei ID-1-Karten mind. 5 mm und max. 40 mm, mit Tastatur mit mind. 10 Tasten, Lesequittierung akustisch und optisch, mit grafischem Display, farbig, mind. 640 x 480 Pixel, mit Anzeige für Karte gültig/ungültig, mit Anzeige für Berechtigung ja/nein, Anzeige teilnehmerbezogener Nachrichten mit mind. 32 alphanumerischen Zeichen, für mind. 5000 Teilnehmer, mit Gehäuse für Aufputzmontage, mit Überwachungskontakt gegen Sabotage, Anschluss an den Rechner über Ethernet, Terminal permanent mit dem Zeiterfassungssystem verbunden, Speicherung von mind. 3000 Buchungen bei Ausfall der Verbindung, mit automatischer Wiederaufnahme des Datenaustausches und Hochladen der gespeicherten Buchungen nach Verbindungsaufbau, Datenerhalt über mind. 7 Tage bei Ausfall der Energieversorgung, automatischer Anlauf sämtlicher Funktionen bei Wiederkehr der Energieversorgung.
Menge: 16,000 St
Leistungsbereichkatalog: 064

#### 6.3 Software / Lizenzen

**6.3.10 Lizenz Datenbank Zeiterfassungs-Software**
STLB-Bau 2025-10 064
Lizenz für Datenbank, geeignet für Zeiterfassungs-Software.
Menge: 1,000 St
Leistungsbereichkatalog: 064

**6.3.20 Schnittstelle Personalwirtschaftssystem**
Bidirektionale Schnittstelle zur Entgeltabrechnung / Personalwirtschaftssystem.
Einrichtung und Testlauf einer standardisierten Schnittstelle zur Anbindung des Zeiterfassungssystems an das bauseitige Zielsystem der Personalabrechnung Fabrikat "PVSplus".
Datentransfer: Echtzeit-Übertragung von Zeitereignissen (Infotyp 2011) via REST-API.
Prüfung der Buchungen gegen Stammdaten (Personalnummer-Validierung) in Echtzeit.
Automatischer Import und Synchronisierung von Mitarbeiterdaten aus dem Zielsystem zur Initialisierung der Zeiterfassung.
Zentrales Monitoring zur Überwachung des Datenaustauschs und Anzeige von Ablehnungen (z.B. bei fehlerhaften Personalnummern).
DSGVO-Konformität: Verschlüsselte Übertragung (HTTPS) und Protokollierung der Datenzugriffe gemäß aktueller Datenschutzbestimmungen.
Einschl. zeitlich unbegrenzter Lizensierung.
Menge: 1,000 St

#### 6.4 Dienstleistungen

**6.4.10 Inbetriebnahme Zeiterfassungssystem**
STLB-Bau 2025-10 064
Inbetriebnahme aller Hard- und Software-Komponenten des Zeiterfassungssystems, Einpflegen von Stammdaten und Einrichten von Profilen und Konten werden gesondert vergütet.
Menge: 1,000 St
Leistungsbereichkatalog: 064

**6.4.20 Parametrierung Zeiterfassungssystem**
STLB-Bau 2025-10 064
Parametrierung von Funktionen und Anlagenteilen des Zeiterfassungssystems, mit Stammdateneingabe und Sicherung einschl. aller Zuordnungen, ohne biometrische Daten: zur jeweils freien Konfiguration von
- 100 Benutzer-Stammdatensätzen, mit je 20 Datenfeldern, Benutzer-Stammdatensätze werden vom AG gestellt als Datentabelle in elektronischer Form,
- mind. 20 Drucklisten für eine frei wählbare Anzahl von Teilnehmern nach frei wählbaren Datensatzkriterien.
Menge: 1,000 St
Leistungsbereichkatalog: 064

**6.4.30 Nutzerschulung Zeiterfassungsanlage**
Nutzerschulung Zeiterfassungsanlage
Durchführung einer Schulung des Bedienpersonals als Workshop am betriebsfertigen System.
Nach Fertigstellung sind alle Funktionen und Bedienschritte am betriebsfertigen
System zu schulen.
Jeder Teilnehmer erhält aussagekräftige Schulungsunterlagen.
Hierbei muss es sich um eine projektspezifische Schulungsunterlage handeln.
Es dürfen ausschließlich die im System eingerichteten Funktionen dargestellt und beschrieben sein. Die Schulungsunterlagen müssen dazu geeignet sein, im späteren Betrieb als Nachschlagewerk zur Bedienung des Systems
verwendet zu werden. Die Schulungsunterlagen sind spätestens 1 Woche vor dem Schulungstermin der Bauleitung zur Durchsicht und Freigabe zu übergeben. Die Schulung darf nur mit freigegeben Unterlagen erfolgen.
Die Erstellung der Schulungsunterlagen ist in die Angebotspreise mit einzukalkulieren.
An der Schulung nehmen bis zu drei Personen des Nutzers teil.
Schulungsdauer ca. 4 Stunden / Workshop.
Menge: 1,000 St

**6.4.40 Inbetriebnahme und Parametrierung Zeitserver**
Inbetriebnahme aller Hard- und Software-Komponenten des Zeitservers einschl. Integration in OT-Sicherheitsnetzwerk entsprechend der Festlegungen im Pflichtenheft.
Menge: 1,000 St

**6.4.50 Stundenlohnarbeiten durch Systemintegrator/-in Zeiterfassungsanlage der Verrechnungssatz für die jeweilige Arbeitskraft umfasst sämtliche Aufwendungen wie Lohn- und Gehaltskosten, Lohn- und Gehaltsnebenkosten, Zuschläge, lohngebundene und lohnabhängige Kosten, sonstige Sozialkosten, Gemeinkosten, Wagnis und Gewinn.**
Menge: 20,000 h

#### 6.5 Dokumentation

**6.5.10 Revisionsunterlagen Zeiterfassungsanlage**
*** Pauschalposition
Revisionsunterlagen Zeiterfassungsanlage

Der Umfang der Revisionsunterlagen geht über die Nebenleistung der VOB hinaus. In dieser Position sind die zusätzlichen Anforderungen zu kalkulieren. Die Dokumentation gibt den tatsächlich gebauten Zustand wieder.

Die Dokumentation der Anlage muss mindestens das Folgende beinhalten:
- Grundrisspläne / Installationspläne mit allen Anlagenteilen und Nummerierung
- Anlagenschema / Kabelspinne mit allen Anlagenteilen, Nummerierung und
  Leitungen
- Übersichtsschaltplan/Blockdiagramm
- Liste der Anlagenteile, gegliedert nach Typ und Anzahl
- Inbetriebnahmeprotokoll
- Administrator- und Benutzerkennwörter
- Adresslisten
- Verteilerpläne mit Angabe der Kabelbelegungen
- Bedienungsanleitung
- Datenblätter/Zertifikate/Konformitätserklärung sämtlicher, eingesetzter
  Produkte
- Montageanleitung sämtlicher, eingesetzter Produkte
- Instandhaltungsanleitungen/Instandhaltungshinweise
- Facherrichterbescheinigung
- Abnahmeprotokoll mit allen Anlagen und Mängelfreimeldung
- Liste der beteiligten Firmen mit Adresse, Telefonnummer und Ansprechpartner
- projektspezifische Programme und Daten auf Datenträger
- Schulungsprotokoll
- Einweisungsprotokoll
Menge: 1,000 psch

### 7 KG 454 - Elektroakustische Anlagen - Sprachalarmanlage (SAA)

*Hinweis: Allgemeine Vorbemerkungen Sprachalarmanlage*
Allgemeine Vorbemerkungen Sprachalarmanlage
Die nachfolgenden Anforderungen sind bei der Ausführung zu beachten. Sich aus diesen Anforderungen ergebende Leistungen sind in den Angebotspreis einzurechnen und werden nicht gesondert vergütet.

Systembeschreibung
Die Anlage wird in Notfallsituationen (z.B. Brandfall) eingesetzt, um Personen, die sich in einem Bereich innerhalb oder außerhalb des Gebäudes aufhalten, zu veranlassen, diesen Bereich schnell und geordnet zu räumen. Die Warnung erfolgt unter Zuhilfenahme von Lautsprechern zur Übertragung von Sprachdurchsagen sowie Aufmerksamkeits- und Warnsignalen. Für die SAA werden Lautsprecher flächendeckend in allen Bereichen vorgesehen, in denen sich Menschen aufhalten könnten. Einsprechstellen sind in Pforte 1 und 2, der Sicherheitszentrale sowie in dem Feuerwehr-Informations- und Bediensystem (FIBS) vorgesehen. Die SAA wird bei Stromausfall unterbrechungsfrei über eine Pufferbatterie und die Netzersatzanlage (NEA) versorgt. Das Audiosignal kann auch digital über das Kommunikationsnetz übertragen werden. Die Rufzonen werden entsprechend der Nutzungseinheiten festgelegt. Die Anlage kann auch für allgemeine Durchsagen z.B. für Organisationszwecke genutzt werden. Eine Anbindung an das Gefahrenmanagementsystem und die AV-Medientechnik, z.B. zur Abschaltung anderer Beschallungssysteme, ist vorgesehen.

Materialanforderungen/ Schadstoffe
Für die Auswahl der Materialien gelten die Anforderungen des BNB-System in der Qualitätsstufe 5 (siehe auch
Vorbemerkungen BNB - Zertifizierung einschl. Anlagen am Anfang des LVs).
Insbesondere sind folgende Vorgaben für die Bauprodukte des Gewerks Elektroakustische Anlagen - Sprachalarmanlage zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften Sprachalarmanlage
Ergänzend wird für die Ausführung der Sprachalarmanlage an dieser Stelle auf die Einhaltung der folgenden Regelwerke verwiesen. Diese gelten uneingeschränkt inkl. der jeweils anzuwendenden Normkorrekturen und enthaltenen Normverweise.

- DIN 14675-1 Brandmeldeanlagen - Teil 1: Aufbau und Betrieb

- DIN 14675-1 Brandmeldeanlagen - Teil 2: Anforderungen an die Fachfirma

- DIN VDE 0833-4 (VDE 0833-4):2007-09 Gefahrenmeldeanlagen für Brand, Einbruch und Überfall – Festlegungen für Anlagen zur Sprachalarmierung im Brandfall

- ZVEI Merkblatt 33001:2010:12 Verkabelung von Sprachalarmanlagen (SAA) auf Basis der DIN VDE 0833-4 unter Berücksichtigung der Muster-Leitungsanlagenrichtlinie (MLAR)

- ZVEI Merkblatt 33004:2019-06 Elektroakustische Alarmierungseinrichtungen. Erläuterungen und Ergänzungen zu Normen, rechtlichen Grundlagen und technischen Regeln.

#### 7.1 Zentralentechnik

**7.1.10 IP-Systemcontroller für Beschallungs- und Sprachalarmierungsanlagen**
IP-Systemcontroller für Beschallungs- und Sprachalarmierungsanlagen

Systemcontroller mit integriertem 5-Port Switch (RSTP) zur Steuerung von bis zu 250 Systemteilnehmern und für mehr als 500 Lautsprecherzonen. Gleichzeitige Wiedergabe von über 100 Audiokanälen in Abhängigkeit der verwendeten Netzwerkstruktur und deren Geschwindigkeiten.
Eingangsseitig verfügt der Systemcontroller über bis zu 120 digitale Audiokanäle. Ausgangsseitig stehen 8 digitale Ausgangskanäle zur Verfügung.
Der integrierte 32 GB Sprachspeicher bietet eine Kapazität von 90 Minuten und die gleichzeitige Wiedergabe von bis zu 8 Nachrichten / Durchsagen.
Sichere Übertragung durch AES128 (Audio) und TLS (Steuerdaten) Verschlüsselungen.
Zwei redundante Netzwerkanschlüsse (RJ45) und 2 redundante Eingänge zur Spannungsversorgung. Interne Echtzeituhr für zeitgesteuerte Ansagen und Zeitstempel.
Unterstützung von Network Time Protocol (NTP) und Direct Stream Transfer (DST). Interner Protokollspeicher für über 3.000 Ereignisse. Integrierter Webserver für Konfiguration und Management. Audio over IP über OMNEO-Standard (Dante und AES67 kompatibel). Sichere TCP/IP Schnittstelle über Open Interface zur Anbindung Drittanbieter-Geräte, Fernsteuerung und Diagnose.
Zertifizierung nach EN54-16.
Technische Mindestanforderungen:
Eingangsspannung:  24 bis 48 V DC
Stromaufnahme:  ca. 5,9 Watt @24 V
Wärmeverlust:  ca. 27KJ/h bzw. 26 Btu/h @24V
Schutzklasse:  min. IP30
Ethernet:  100BASE.TX, 1000BASE.T
Ports / Protokoll:  5 / TCP/IP
Netzwerk Audio Latenz:  max. 10 ms
Betriebstemperatur:  -5 bis +50 Grad Celsius
Abmessungen:  ca. 483 x 44 x 400 mm
19"-Gehäusegröße:  ca. 1 HE
Gewicht:  ca. 5,8 kg
Menge: 2,000 St

**7.1.20 IP-Systemleistungsverstärker 4-Kanal 600W**
IP-Systemleistungsverstärker 4-Kanal 600W

4-Kanal Leistungsverstärker (trafolos) mit flexibler 600W Gesamtausgangsleistung für 70V- und 100V-Lautsprechersysteme zum Einsatz in Beschallungs-
und Sprachalarmierungsanlagen. Pro Ausgang 2 Lautsprecherstromkreise der gleichen Zone anschließbar, insgesamt 8 Lautsprecherstromkreise (4 A/B-Ausgänge). DSP für alle Ausgänge inklusive Equalizer-, Limiter- und Delay-Einstellungen. Überwachung der Ausgänge auf Erdschluss, Kurzschluss und über optionale EOL-Module auf Drahtbruch. Integrierte Havarieverstärker. Zwei redundante Netzwerkanschlüsse und zwei redundante Eingänge zur Spannungsversorgung. Sichere Übertragung durch AES128 (Audio) und TLS (Steuerdaten) Verschlüsselungen. Audio over IP über OMNEO-Standard (Dante und AES67 kompatibel). Ein analoger Audioeingang als BackUp "Lifeline-Input" bei Netzwerkausfall zur Erhöhung der Ausfallsicherheit.
Zertifizierung nach EN54-16.
Technische Mindestanforderungen:
Eingangsspannung:  48 V DC
Stromaufnahme Standby:  32 W
max. Stromaufnahme:  220 Watt
Wärmeabgabe:  360 KJ/h bzw. 341 Btu/h
Schutzklasse:  IP30
Ethernet:  100BASE.TX, 1000BASE.T
Protokoll:  TCP/IP
Signal-Rausch-Abstand (100V):  >110dB
Signalverarbeitung pro Kanal
Equalizer:  7-Band parametrisch
Pegelkontrolle:  0 bis -60dB, Auflösung 1dB
Audio Delay:  0 bis 60s, Auflösung 1ms
RMS level limiter:  Clip level -6dB
Betriebstemperatur:  -5 bis +50 Grad Celsius
Abmessungen:  ca. 483 x 44 x 400 mm
Gewicht:  ca. 8,1 kg
Menge: 36,000 St

**7.1.30 Multifunktions-Energieversorgung und Ladegerät**
Multifunktions-Energieversorgung und Ladegerät

für den Einsatz in Beschallungs- und Sprachalarmierungsanlagen mit integriertem 6-Port Switch und I/O-Kontakten zur Versorgung von bis zu drei Leistungsverstärkern und einem Systemcontroller sowie den Anschluss für zwei POE-Geräte wie z.B. Sprechstellen. Alle Ausgänge sind redundant, wechselwirkungsfrei und für A/B Verkabelung ausgelegt. Die Netzersatzversorgung kann mit einer einzelnen 12V-Batterie sichergestellt werden. Die Kapazität der Batterie ergibt sich aus der benötigten Überbrückungszeit und den angeschlossenen Komponenten. Das Ladegerät ist für Batterien mit einer Kapazität von bis zu 230 Ah ausgelegt.
Der integrierte 6-Port Switch ist mit einem SFP-Port ausgestattet und ermöglicht die Anbindung an Glasfaser-Netzwerke (Singlemode und Multimode). Der Switch unterstützt RSTP und die digitale Audio-Übertragung von OMNEO / Dante. Statusanzeigen über farbige LED auf der Frontseite.
Zertifizierung nach EN54-4 und EN54-16.
Technische Mindestanforderungen:
Netz-Eingangsspannung:  230 V
Batterie-Eingangsspannung:  12 V
DC-Ausgang:  3 x 48V für Systemleistungsverstärker
  1 x 24V für Systemcontroller
Kontrollein-/ausgänge:  8 / 8 frei programmierbar
Ethernet:  100BASE.TX, 1000BASE.T
Protokoll, Redundanz:  TCP/IP, RSTP
Audio/Kontroll Protokoll:  OMNEO
Netzwerk Audio Latenz:  10 ms
Audio-Verschlüsselung:  AES128
Steuerdaten Sicherheit:  TLS
Ausgang POE 1-2:  48V / 12,95 W
Datenanschlüsse:  5 x RJ45-Port
  1 x SFP-Port
Batteriekapazitäten:  230/180/140/100 Ah
Schutzklasse:  min. IP30
Betriebstemperatur:  -5 bis +50 Grad Celsius
Abmessungen:  ca. 483 x 88 x 400 mm
Gewicht:  ca. 11,8 kg (ohne Batterie)
Menge: 13,000 St

**7.1.40 Batterie 12 Volt, 150 Amperestunden**
Batterie 12 Volt, 150 Amperestunden

passend zu vorgenanntem Ladegerät.
LxBxH: ca. 438 mm x 171 mm x 240 mm, ca. 45 kg,
inkl. Batteriekabel und Batteriesicherung 125A,
geladen und geprüft.
Menge: 13,000 St

**7.1.50 Digitales Audio-Interface Modul**
Digitales Audio-Interface Modul

Audio-Interfacemodul zum Empfang / Senden von Befehlen von / an externe Steuerungen. Datenkommunikation über OMNEO mit zwei Ethernet-Ports für eine redundante Netzwerkverbindung, die RSTP und eine Durchschleifverkabelung (Loop-through) unterstützt. Power-over-Ethernet (PoE) Versorgung über eine oder beide Netzwerkverbindungen. DIN-Hutschienengehäuse mit abnehmbaren Klemmenblöcken zum Anschluss von 2 konfigurierbaren MehrzweckSteuerungseingängen mit Verbindungsüberwachung, 2 spannungsfreien, einpoligen Umschaltrelaiskontakten (SPDT).
Im analogen Betriebsmodus verfügt es über zwei symmetrische Audioeingänge für Mikrofon- oder Linepegel mit optionaler Phantomspeisung, sowie über zwei symmetrische Audio-Line-Ausgänge. Im digitalen Betriebsmodus unterstützt es insgesamt 2 virtuelle Audioverbindungen, von denen jede als Eingang (DANTE zu OMNEO) oder Ausgang (OMNEO zu DANTE) fungieren kann.
Das Audio-Interfacemodul muss nach EN 54-16 und ISO 7240-16 zertifiziert sein, die CE-Kennzeichnung tragen und der RoHS-Richtlinie entsprechen.

Audio-Interface Modul
2 x MIC/Line Eingänge, 2x Line-Level Ausgänge, 2 x GPI, 2 x GPO

Technische Mindestanforderungen:
Audioeingänge:  2 x Mic/Linepegel
Frequenzgang:  20 Hz – 20,000 Hz
  (+/-0,5 dB bei 0dB Verstärkung)
  (+0,5 dB/-3,0 dB bei 54 dB Verstärkung)
Signal-Rausch-Verhältnis:  114 dB (A-gewichtet bei 0 dB Verstärkung)
  91 dB (A-gewichtet bei 54 dB Verstärkung)
Eingangspegel:  -36 dBu bis +18 dBu
Eingangsimpedanz:  sym. 3.300 Ω, unsym. 2.500 Ω
Maximale Verzerrung:  < 0,01 % bei -3 dBFS/1 kHz
Audioausgänge:  2 x Linepegel
Frequenzgang:  20 Hz – 20,000 Hz
  (+/-0,5 dB, beide max. Ausgangspegel)
Signal-Rausch-Verhältnis:  111 dB (A-gewichtet, Ausgangspegel +12 dBu)
  103 dB (A-gewichtet, Ausgangspegel 0 dBu)
Maximaler Ausgangspegel:  regelbar 0 dBu bis +12 dBu
Ausgangsimpedanz:  150 Ω max. (sym./unsym.)
Maximale Verzerrung:  < 0,01 % bei -3 dBFS/1 kHz
Maximaler Übersprechwert:  < -80 dB
Phantomspeisung:  +48 V/10 mA (schaltbar pro Analogeingang)
Abtastrate:  48 kHz
Signalverarbeitung pro Kanal  Master EQ 7-band
  Pegelregelung 0 bis -60 dB, stumm
  Auflösung der Pegelregelung (dB) 1 dB
  Dynamik Kompressor
Stromversorgung:  PoE IEEE 802.3afKlasse 3
Nennspannung:  48 VDC (Eingang)
Eingangsspannung:  37 – 57 VDC (Toleranz)
Stromverbrauch:  5,7W (Evakuierung), max. 7,0 W
Netzwerkinterface.  2 x Ethernet-Typ 100BASE-TX; 1000BASE-T
  Ethernet-Protokoll TCP/IP; Redundanz RSTP
Steuerungsprotokoll.  OMNEO (OCA/AES70), Dante, Sicherheit TLS
Steuerungseingänge:  2 x Schließkontakt, Überwachung über Widerstandsmessung, Kabelfehlererkennung, max. 24 V
Steuerungsausgänge:  2 x Kontaktumschaltung (Relais SPDT), galvanische Trennung, max. 24 V, 1 A
Überwachung:  Steuerungseingangsanschlüsse, Controller Watchdog, Netzwerkverbindung, PoE Spannung.
Pilotton:  Erzeugung (Ausgänge), Erkennung (Eingänge)
Pilottonfrequenz:  18 kHz ‒ 21 kHz
Pilottonpegel:  -10 dBFS ‒ -30 dBFS
Zuverlässigkeit:  Mittlere störungsfreie Zeit (MTBF) 1.700.000 h
Betriebstemperatur:  5 °C – 50 °C
Relative Feuchtigkeit:  nicht kondensierend 5% – 95%
Abmessungen:  ca. (H x B x T) 131 mm x 55 mm x 114 mm
Schutzart:  IP30
Gewicht:  ca. 460 g
Menge: 2,000 St

**7.1.60 Managed Ethernet-Switch 16x SFP+ Port für Audio- und Sicherheitsanwendungen**
Managed Ethernet-Switch 16x SFP+ Port für Audio- und Sicherheitsanwendungen

Kompakter, managebarer 16-Port Ethernet-Switch mit 8 Gigabit Kupfer RJ45-Ports inkl. POE Unterstützung und 2 SFP-Ports für Singlemode oder Multimode-Glasfaser Anbindungen. Der Switch ist softwareseitig optimiert und vorkonfiguriert für den Einsatz in Beschallungs- und Sprachalarmierungsanlagen mit digitaler Audioübertragung (z.B. OMNEO, Dante oder AES67). Der Switch verfügt über zwei redundante Spannungseingänge (24-48V DC) und einen Sammelstörung-Kontaktausgang (Relais). Die Konfiguration erfolgt über Webbrowser.
Zertifizierung nach EN54-16.
Technische Mindestanforderungen:
Eingangsspannung:  24-48 V DC (2 redundante Eingänge)
Stromaufnahme (48V)  12W ohne / max. 140W mit PoE
PoE Standard:  IEEE 802.3 af/at
PoE Ausgangsleistung:  120 W gesamt, 30 W pro Port
Überwachung:  Netzteilfehler, Port Link, Fiber Link
  Fehlerrelais, Alarm LED
Statusreport:  SNMP, SMTP
Netzwerk Interface Ethernet  100BASE-TX 1000BASE-T
Ports 1-8 / 9-10:  RJ45 / RJ45-SFP combo
Konsole:  Standard: RS232, Port: RJ45
MAC Adresstabelle:  8000 Adressen
VLAN:  IEEE 802.1Q
Group:  256 (VLAN ID1-4094)
Arrange:  Port based, Q-in-Q, GVRP
Multicast:  IGMP snooping v1/v2/ v3,
  MLD snooping, IGMP immediate leave
Energy Efficient Ethernet:  IEEE 802.3az EEE
Redundanz:  IEEE 802.1D-STP, IEEE 802.1s-MSTP,
  IEEE 802.1w-RSTP
QoS (Servicequalität)
Priority queue scheduling:  SP, WRR
Class of service (CoS):  IEEE 802.1p, DiffServ (DSCP)
Rate limiting:  Ingress, Egress
Link aggregation:  IEEE 802.3ad Static, Dynamic (LACP)
Port security:  Static, Dynamic
Authentication:  IEEE 802.1X, port based
Storm control:  Broadcast, Unknown multicast,
  Unknown unicast
Management:  DHCP Client, Server
Access:  SNMP v1/v2c/v3, RMON, Telnet, SSH, HTTP(S), CLI
Software upgrade:  TFTP, HTTP (dual image)
NTP:  SNTP client
Schutzklasse:  min. IP30
Betriebstemperatur:  -40 bis +75 Grad Celsius
Abmessungen:  ca. 74 x 152 x 105 mm
Montage:  TS35 DIN Rail (EN 60715),
  Wandbefestigung
Material (Gehäuse):  Aluminium
Gewicht:  ca. 1,3 kg
Menge: 2,000 St

**7.1.70 SFP+-Transceiver, 10GBase-LRM für Multimode-62,5/125 µm-OM1- oder OM2-Glasfaser**
SFP+-Transceiver, 10GBase-LRM für Multimode-62,5/125 µm-OM1- oder OM2-Glasfaser

Glasfaser Transceiver für Multimode Glasfasernetze im Industriestandard. Kompatibel für den Einsatz mit Fast Ethernet und IEEE 802.3z Gigabit Ethernet Netzwerken. Unterstützt Duplex LC Steckverbindungen und Glasfaserleitungen bis zu 550 m Länge. Passend für die SFP+-Schnittstellen im vorgenannten Switch.

Zertifizierung nach EN54-16.

Technische Mindestanforderungen:

Spannung:  3,3 V
Stromaufnahme:  0,5 W
Geschwindigkeit:  IEEE 802.3z 1000BASE-SX
Transmitter Leistung:  -4 bis 9,5 dBm
Receiver Empfindlichkeit:  < -18 dBm
Verbindung:  Hot swappable, Locking
Steckertyp:  Dual LC
Wellenlänge:  850 nm
Glasfaserlänge:  < 550 m (50 µm) / < 220 m (62,5 µm)
Fasertyp:  Multimode
Kerngröße:  50 µm / 62,5 µm
Betriebstemperatur:  min. -40 bis +85 Grad Celsius
Abmessungen:  ca. 8,5 x 13,4 x 56,5 mm
Gewicht:  ca. 75 g
Menge: 4,000 St

**7.1.80 SFP+-Transceiver, 10GBase-T Kupfer-Verbindung für CAT6a/7-Verkabelung**
SFP+-Transceiver, 10GBase-T Kupfer-Verbindung für CAT6a/7-Verkabelung

Transceiver mit RJ45-Stecker im Industriestandard für Verbindungen bis zu 80m. Entspricht SFF 8431 4.1, SFP+ Multisource Agreement (MSA) und 10GBASE-T gemäß IEEE 802.3i.
Menge: 4,000 St

**7.1.90 Ausgangsverteiler**
Ausgangsverteiler

Komplette interne Verkabelung gemäß VDE mit getrennten Kabelkanälen für Netz, Lautsprecher und NF-/Signalleitungen, Batterieanschluss, Sprechstellenanschluss sowie Zubehör wie Leerblenden.
Ausgangsverteilerfeld mit Anschlussleisten für die Hausinstallation sowie allen ankommenden und abgehenden Leitungen.
Menge: 5,000 St

**7.1.100 Zuspielgerät für Hintergrundbeschallung**
Zuspielgerät für Hintergrundbeschallung

Internet-Radio-Player mit Unterdrückung von Kanalsprüngen oder Unterbrechungen der Musikwiedergabe. Interner Puffer für unterbrechungsfreie Musikwiedergabe und automatischen Aufbau der Audio-Streams.

Bedienung über 2,8" TFT Display sowie Frontelemente (min. ein Multifunktionsdrehgeber und 4 Taster). Stationenspeicher und Anzeige der aktuell gewählten Internet-Radiosender.

Automatische Synchronisation mit einer Datenbank mit min. 30.000 Kanälen. Auswahl aus verschiedenen Genres, Standorten, Sprachen möglich. Favoriten-Liste mit bis zu 100 Einträgen.

Technische Mindestanforderungen
Steuerung  Frontblende, RS-232
Unterstütze Datenformate  Streaming MP3, WMA, AAC
Frequenzgang (+/- 3 dB)  20 Hz - 20 kHz
Übersprechen (@ 1 kHz)  80 dB
THD+N (@ 1 kHz)  < 0.07%
Eingänge  RJ45 (Ethernet)
Ausgänge  Stereo-Line, symmetrisch
Ausgangspegel  +8 dB bis -92 dB
Display  2,8" LCD-Display
Stromversorgung  110 - 240 V AC / 50 - 60 Hz
Leistungsaufnahme  ca. 1,6 W
Betriebstemperatur  0° - 40° @ 95% Feuchtigkeit
Abmessungen  ca. 482 x 44 x 330 mm (B x H x T)
Gewicht  ca. 3,15 kg
Menge: 1,000 St

#### 7.2 Feldgeräte

**7.2.10 A/B-Linien Deckeneinbau-Lautsprecher, Metall, EN-54-24**
A/B-Linien Deckeneinbau-Lautsprecher, Metall, EN-54-24

für Sprachalarmierung, geeignet für Sprachdurchsagen und Hintergrundmusik. Kunststoffbeschichtetes Metallgehäuse mit Metalleinbaurahmen und Berührungsschutz. Geeignet für Wiedergabe von Sprache und Musik. Hochschalldurchlässige Frontabdeckung mit feiner Perforation, 2 Stück leistungsstarke und feuchtigkeitsimprägnierte Oval-Breitbandchassis, 2 Stück 100 V-Übertrager mit je: 1/1-1/2-1/4 Leistungsanpassung sowie 2 integrierte Keramikklemmen, 2 Thermosicherungen und 3 Federschnappverschlüsse. Flache Bauweise mit Schutzklasse IP 21C.

Technische Mindestanforderungen:
Nennbelastbarkeit  2 x 6/3/1,5 W
Übertragungsbereich  103 - 20.100 Hz (single)
  107 - 19.600 Hz (double)
Frequenzgang  96 - 23.300 Hz (single)
  101 - 22.900 Hz (double)
Schalldruckpegel (single/double)  85,0/89,0 dB IEC268-5, 1W/1m
Empfindlichkeit (single/double)  73,0/77,0 dB EN54-24, 1W/4m
Öffnungswinkel h/v (-6dB):  180° @ 500Hz, 1kHz, 2kHz
  150/100° @ 4kHz
Abmessungen:  ca. D 246 x H 66 mm
Deckenausschnitt:  218 mm
IP Schutzklasse:  IP21
Gewicht (netto):  ca. 1,10 kg
Temperaturfestigkeit:  -10 / +55 C°
Befestigung:  Federschnappverschluss
Anschluss:  2-polige Keramikklemme
Maximale Kabeldurchführung:  4,0 mm²
Farbe:  RAL 9016

Leistungsumfang:
Einbau in bauseits vorhandenen Lochausschnitt
Menge: 1240,000 St

**7.2.20 A/B-Linien Wandaufbau-Lautsprecher 5 Zoll, Holz, EN 54-24**
A/B-Linien Wandaufbau-Lautsprecher 5 Zoll, Holz, EN 54-24

Geeignet für Wiedergabe von Sprache und Musik. Resonanzarmes MDF-Holzgehäuse mit weißer Kunststoffbeschichtung. Hochschalldurchlässige Frontabdeckung mit feiner Perforation. 2 Stück feuchtigkeitsimprägnierte 5-Zoll Oval- Breitbandchassis mit Hochtonkegel, 2 Stück 100V-Anpassungs-Übertrager mit je:1/1-1/2-1/4 Leistungsanpassung, 2 integrierte Keramikklemmen und 2 Thermosicherungen. Die Montage erfolgt per Federverschluss an der Rückwand.

Technische Mindestanforderungen:
Nennleistung/Nennrauschleistung:  2 x 6/3/1,5 W @ 100 V
Abmessungen:  ca. 252x194x82 mm
Gewicht:  ca. 2,20 kg
Farbe nach Vorgabe des AG:  schwarz oder weiß
Übertragungsbereich IEC268-5:  227 - 14.300 Hz
Frequenzgang:  165 - 23.500 Hz
Schalldruckpegel IEC268-5:  91 dB (1W/1m)
  98,8 / 101,8 dB (Pmax./4m)
  single / double
Empfindlichkeit EN54-24:  91,6 dB (1W/1m)
Öffnungswinkel h/v (-6 dB):  175° @ 500 Hz, 180/160° @ 1 kHz
  150/135° @ 2 kHz, 105/90° @ 4 kHz
IP Schutzklasse  IP54

Leistungsumfang: Montage an Wand / Decke.
Menge: 1230,000 St

**7.2.30 Hornlautsprecher für Sprachalarmierung, Aluminiumgehäuse**
Hornlautsprecher für Sprachalarmierung, Aluminiumgehäuse

für hochwertige Sprachwiedergabe, durch Wasser- und Schmutzschutz geeignet für Außenanwendungen. Rückseite aus ABS. Vorbereitet für den Einbau von Linien- und Lautsprecherüberwachungsmodul. Keramische Klemmenbuchse, thermische Sicherung und hitzebeständige Hochtemperaturverdrahtung.

Technische Mindestanforderungen:
Max. / Nennleistung  15 / 10 W
Leistungsabgriff  10 / 5 / 2,5 / 1,25 W
Schalldruckpegel  112/102 dB SPL bei 10/1W (1 kHz, 1 m)
Effektiver Frequenzbereich  280 Hz bis 5,8 kHz (-10 dB)
Öffnungswinkel  120°/35° (bei 1/4 kHz, - 6dB)
Nenneingangsspannung  100 Volt
Nennimpedanz  1000 Ohm
Umgebungstemperatur  - 25 bis + 55 Grad
Sicherheit gem  EN 60065
Anschluss  Verschraubbare Keramikklemmen
Abmessungen  ca. B 213 x H 186 x T 310mm
Kabeldurchmesser  bis 6 mm
Montage  Verstellbarer U-Bügel aus Stahl
Sicherheit  EN 60065
Wasser- und Staubschutz  IEC 60529 IP 65
Farbe  hellgrau (RAL 7035)
Gewicht  ca. 3,6 kg
Menge: 55,000 St

**7.2.40 Zeilenlautsprecher für Sprachalarmierung, Aluminiumgehäuse**
Zeilenlautsprecher für Sprachalarmierung, Aluminiumgehäuse

Wetterfeste und ballwurfsichere Schallzeile mit Drehgelenk für Sprachalarmierung, zertifiziert gemäß EN 54-24, geeignet für Sprachdurchsagen und Hintergrundmusik bei sehr guter Tonqualität in Innen- und Außenbereichen.

Lautsprecher mit zwei 77mm Breitband-Lautsprecher-Chassis und einem 100V-Übertrager mit 4 Leistungsanpassungen. Kunststoffbeschichtete, schlagfestes Aluminium-Gehäuse in RAL 9006. Integrierte 2-polige-Keramikklemme und Thermosicherung. Feuchtigkeitsimprägnierung der Lautsprecher-Chassis. Kabelverschraubung 2 x PG9.

Technische Mindestanforderungen
Nennbelastbarkeit  10/6/3/1,5 W
Chassis  D = 77 mm
Übertragungsbereich  210 - 17.700 Hz
Frequenzgang  140 - 23.500 Hz
Schalldruckpegel  97,6 dB 1W/1m, peak
Schalldruckpegel  89,0 dB IEC268-5, 1W/1m
Empfindlichkeit  89,2 dB EN54-24, 1W/1m
Öffnungswinkel (-6dB)  h/v = 360° @ 500Hz
  h = 187°, v = 108° @ 1kHz
  h = 149°, v = 66° @ 2kHz
  h = 91°, v = 32° @ 4kHz
Anschluss  2-polige Keramikklemme
Klemmendurchmesser  4,0 mm
Kabeldurchführung  max. 12,5 mm²
Temperaturfestigkeit  -25 / +70 C°
Maße  ca. 285x100x92 mm
Gewicht (netto)  ca. 1,70 kg
Befestigung  Drehgelenk
Horizontale Anpassung  -75°...+75° (5° Stufen)
Vertikale Anpassung  -45°...+80° (5° Stufen)
IP Schutzklasse  IP66
Menge: 2,000 St

**7.2.50 End Of Line (EOL) - Linienüberwachung Modul zur Kurzschluss- und Drahtbruch-Überwachung am Ende des Lautsprecherstromkreises für den Einsatz in Sprachalarmanlagen nach DIN VDE 0833-4. Die Überwachung erfolgt über die 100V-Leitung in Kombination mit dem dazugehörigen Systemleistungsverstärker. Pilottonüberwachung mit Niedriglevel bei 25,5 kHz / 3 V RMS außerhalb des Hörbereiches. Eingebaut in rotes Universal-Kunststoffgehäuse.**
End Of Line (EOL) - Linienüberwachung
Modul zur Kurzschluss- und Drahtbruch-Überwachung am Ende des Lautsprecherstromkreises für den Einsatz in Sprachalarmanlagen nach DIN VDE 0833-4. Die Überwachung erfolgt über die 100V-Leitung in Kombination mit dem dazugehörigen Systemleistungsverstärker.
Pilottonüberwachung mit Niedriglevel bei 25,5 kHz / 3 V RMS außerhalb des Hörbereiches. Eingebaut in rotes Universal-Kunststoffgehäuse.

Technische Mindestanforderungen:
Schutzklasse:  IP30
Betriebstemperatur:  -5 bis +50 Grad Celsius
Abmessungen
Lautsprechereinbau:  ca. 78 x 60 x 16 mm
Einbau in Abzweigdose:  ca. 45 x 60 x 18 mm
Farbe (Gehäuse):  RAL 3000
Gewicht:  ca. 25
Menge: 60,000 St

**7.2.60 Montageplatte 35x35cm für Abhängung über Lochdecke**
Montageplatte 35x35cm für Abhängung über Lochdecke

nicht brennbar, für Lochdecke Erdgeschoss, inkl. Abhängkonstruktion bis 1m und zusätzlichem Montagematerial.
Menge: 300,000 St

#### 7.3 Bedieneinrichtungen

**7.3.10 IP-Netzwerk Tisch-Sprechstelle mit Touchscreen**
IP-Netzwerk Tisch-Sprechstelle mit Touchscreen

Sprechstelle zur Tischaufstellung zum Einsatz in Beschallungs- und Sprachalarmierungsanlagen. Spannungsversorgung über POE. Redundanter RJ45-Netzwerkport. Bedienung über hochauflösendes, kapazitives 4,3 Zoll Touchdisplay oder über optionale Tastaturerweiterung.
Eingesprochen wird über das Schwanenhalsmikrofon mit Hilfe der PTT-Sprechtaste. Grafische Statusmitteilungen und Bedienfunktionen über nutzerorientierte Bediensoftware.
Zertifizierung nach EN54-16.
Technische Mindestanforderungen:
Mikrofon
Nominal Eingangspegel:  81 to 96 dBSPL
Maximum Eingangspegel:  120 dBSPL
Signal-Rauschabstand (SNR):  > 96 dBA
Frequenzbereich:  200 Hz bis 14 kHz
Anzeige
Größe:  4.3"
Touch-Funktion:  kapazitiv
Farbtiefe:  24-bit
Auflösung:  480 x 272 Bildpunkte
Helligkeit:  300 cd/m2
Monitorlautsprecher
Nominal Eingangspegel:  75 dBspl +/-6 dB (500-3000 Hz, 1 m)
Verstärkungsregelung:  Mute, -40 dB bis 0 dB (1 dB Schritte)
Frequenzbereich:  500 Hz bis 3 kHz
Line Eingang
Signal-Rauschabstand (SNR):  > 96 dBA
Klirrfaktor (THD):  < 0,1%
Stromversorgung:  Power over Ethernet (PoE 1-2)
Nominal DC output voltage:  48V DC
Standard:  IEEE 802.3af (mode B)

Stromaufnahme
Sprechstelle:  5,4 W
Sprechstellenerweiterung:  1 W pro Stück
Eingangsspannungsbereich:  37 bis 57 V DC
Überwachung
Mikrofon:  Impedanz
Audio Pfad:  Pilotton
Steuerung:  Watchdog
PoE (1-2):  Spannungswert
Netzwerk Schnittstelle
Ethernet:  100BASE-TX, 1000BASE-T
Protokoll:  TCP/IP
Redundanz:  RSTP
Audio/Steuerung Protokoll:  OMNEO
Netzwerk Audio Latenz:  10 ms
Audio Daten Verschlüsselung:  AES128
Steuerdaten Sicherheit:  TLS
Ports:  2
Schutzklasse:  IP30
Betriebstemperatur:  -5 bis +50 Grad Celsius
Abmessungen:  ca. 130 x 62 x 189 mm
Material:  Kunststoff
Farbe:  RAL9017 / RAL9022HR
Gewicht:
ca. 0,9 kg '..........'

'..........'
Menge: 3,000 St

**7.3.20 Tastaturerweiterung für IP-Touch-Sprechstelle**
Tastaturerweiterung für IP-Touch-Sprechstelle

Tastatur zur Erweiterung der vorgenannten IP-Touch Sprechstelle zum Einsatz in Beschallungs- und Sprachalarmierungsanlagen. Die Spannungsversorgung erfolgt über das Basisteil der Sprechstelle. 12 Tasten mit frei programmierbaren Funktionen und Anzeigen. Leuchtring um jede Taste zur Bestätigung der Auswahl. Mehrfarbige Statusanzeigen für Zonenauswahl. Ergonomisches Tasten-
Layout mit abnehmbarer Frontabdeckung für einfache Zugänglichkeit der Beschriftungsfelder.
Zertifizierung nach EN54-16.
Technische Mindestanforderungen:
Ein-/Ausgangsverbindung:  RJ12
Anzeigen
Tasten-Auswahl-Ring:  weiß
Aktiv-Anzeige für
Alarmdurchsage:  rot
Geschäftsdurchsage:  blau
Musik:  grün
Störungsanzeige:  gelb
Steuerung:  Auswahltasten 1-12
Überwachung:  Verbindung: Link presence
  Prozessor: Watchdog
Leistungsaufnahme:  1 W
Schutzklasse:  IP30
Betriebstemperatur:  -5 bis +50 Grad Celsius
Abmessungen:  ca. 130 x 62 x 189 mm
Material:  Kunststoff
Farbe:  RAL9017 / RAL9022HR
Gewicht:  ca. 400 gr
Menge: 3,000 St

**7.3.30 Feuerwehr-Einsprechstelle zum Einbau in Feuerwehr-Informations-Zentrum**
Feuerwehr-Einsprechstelle zum Einbau in Feuerwehr-Informations-Zentrum

Feuerwehr-Einsprechstelle, in Anlehnung an DIN 14664, EN 54-16 zertifiziert für die Sprachalarmanlage.
Fehler- und Status-LED-Anzeigen, Tasten mit LED-Statusanzeige
Wandgehäuse mit Handmikrofon und Spiralkabel
Erweiterungsmodul für 5 Zonen
IP-vernetzt über OMNEO für Audio und Steuerung

Die Feuerwehr-Einsprechstelle verfügt über ein Handmikrofon mit Sprechtaste (PTT) für Alarmdurchsagen. Die seitliche Taste des Mikrofons ist nicht verriegelbar und kann auch mit Handschuhen bedient werden. Das Wandgehäuse der Feuerwehr-Einsprechstelle ist nicht entflammbar und verfügt über ein Sichtfenster. Vorbereitet für Einbau von Halbprofilzylinder nach DIN 18252. Die Tasten können zur Auswahl vordefinierter, in der Sprachalarmzentrale (SAZ) gespeicherter Alarmdurchsagen frei programmiert werden. Sobald das Handmikrofon aus der Mikrofonhalterung entnommen wird, werden laufende Durchsagen gestoppt. Durch das Betätigen der seitlichen Sprechtaste (PTT) kann eine Live-Durchsage in alle Bereiche der SAA getätigt werden.

Technische Mindestanforderungen
Mikrofon
Nenneingangspegel  89 dB SPL - 109 dB SPL konfigurierbar
Max. Eingangspegel  120 dB SPL
Signal-Rausch-Verhältnis  > 73 dBA
Eigenrauschen  < 28 dB SPL
Richtcharakteristik  Omnidirektional
Frequenzgang  500 Hz – 8,000 Hz (Rauschunterdrückung)
Abmessung  Höhe (cm) 300 cm (gedehnt)
Stromversorgung  PoE IEEE 802.3af Klasse 3
Nennspannung  48 VDC
Stromverbrauch  10 W
Überwachung  Mikrofon, Pilottonüberwachung, Sprechtaste, Controllerkontinuität, PoE (1–2)
Netzwerkinterface  Ethernet 100BASE-TX; 1000BASE-T
Ethernet-Protokoll  TCP/IP
Redundanz  RSTP
Steuerung/Audioprotokoll  OMNEO
  Latenzzeit  10 ms
  Audioverschlüsselung  AES 128
  Sicherheit  TLS
Anzahl der Ethernet-Anschlüsse  2
Zuverlässigkeit
Mittlere störungsfreie Zeit (MTBF)  643.000 Std.
Betriebstemperatur  -5 °C – 40 °C
Lagertemperatur  -10 °C – 60 °C
Abmessungen (HxBxT)  560 mm x 370 mm x 100 mm
Material  Stahl
Farbe  RAL 3000 Flammend rot
Gewicht  ca. 9.9 kg
Schutzart  IP30
Menge: 1,000 St

#### 7.4 Dienstleistungen

**7.4.10 Programmierung der Sprachalarmanlage**
Programmierung der Sprachalarmanlage

Programmierung der Sprachalarmanlage und des digitalen Audionetzwerks gemäß den Vorgaben aus den technischen Vorbemerkungen des Leistungsverzeichnisses sowie den Absprachen mit dem Fachplaner und den Herstellervorgaben.
Die Signal- und Pegelstruktur ist unter Berücksichtigung des maximal möglichen Störabstandes einzustellen. Bei der Programmierung sind alle Pegel und Filtereinstellungen entsprechend der späteren Verwendung einzustellen und zu dokumentieren. Die Lautsprechersysteme sind optimal auf den Raum anzupassen und entsprechend der raumakustischen Gegebenheiten einzustellen. Insbesondere sind Rückkopplungen im Einsatzbereich der Mikrofone auszuschließen. Die Einstellung gewährleistet einen neutralen und angenehmen Klang der Übertragung. Ausgeprägte Überhöhungen oder Auslöschungen im Frequenzgang werden nicht akzeptiert. Raummoden sind messtechnisch zu ermitteln und durch Filterkorrektur zu mindern. Raumakustische Probleme sind zu ermitteln und umgehend dem Fachplaner mitzuteilen.

Nach 6 monatigem Betrieb der Anlage ist eine Überarbeitung der Programmierung in Absprache mit dem Fachplaner, dem technischen Support und dem AG durchzuführen. Hierbei ist ein Aufwand von 2 Arbeitstagen zu kalkulieren.
Menge: 1,000 St

**7.4.20 Inbetriebsetzung, Funktionsprüfung und messtechnische Erfassung**
*** Pauschalposition
Inbetriebsetzung, Funktionsprüfung und messtechnische Erfassung

Die Inbetriebsetzung setzt voraus, dass eine komplette, vollständige und mängelfreie Montage aller Bestandteile der zuvor geplanten SAA inklusive der Schnittstellen zu anderen Gewerken erfolgt ist. Hierzu gehört insbesondere auch das Leitungsnetz mit der Ausführung sämtlicher Übertragungswege.
Vor der Inbetriebsetzung der SAA sind sämtliche Funktionen und Anlagenkonfigurationen entsprechend den Ausführungsunterlagen und den daraus hervorgehenden Funktionalitäten zu überprüfen.
Die Überprüfung schließt ein, dass sämtliche Szenarien, für die die SAA vorgesehen ist, einem Probelauf unterzogen werden. Hierzu gehört auch die gesamte Kette der Auslösung der SAA, begonnen bei der BMA. Sämtliche Betriebsarten, gespeicherte Durchsagen und Aufmerksamkeitssignale, Prioritäten und Gleichzeitigkeit (Mehrkanalbetrieb) sind, falls vorhanden, innerhalb der Überprüfung auf Übereinstimmung mit den Anforderungen aus den Ausführungsunterlagen zu prüfen.

Neben der anlagentechnischen Überprüfung sämtlicher vorgesehenen Funktionalitäten erfolgt im Rahmen der Inbetriebsetzung auch die messtechnische Erfassung der relevanten Parameter. In der Norm DIN VDE 0833-4 sind die Messverfahren explizit beschrieben. Demnach sind folgende Parameter nach der direkten Methode messtechnisch zu erfassen:
•  Störschallpegel
•  Nutzschallpegel
•  Sprachverständlichkeit

Der Funktionstest und die Messungen sind gemäß den Vorgaben der technischen Vorbemerkungen beim Fachplaner und dem AG schriftlich anzumelden.

Die Ergebnisse aller Messungen, Überprüfungen und Funktionsprüfungen sind in einem Inbetriebsetzungsprotokoll zu dokumentieren. Die Prüfung der Übereinstimmung mit der Werk- und Montageplanungs-Dokumentation sind nach DIN 14675-1 Punkt 5.6 und 7.5 vorzunehmen.
Das Inbetriebsetzungsprotokoll muss alle Angaben, wie z. B. Stromaufnahmen im Ruhezustand, Stromaufnahme bei Alarm der MG, die die größte Energiebedarfsänderung hervorruft und besondere Daten entsprechend der Herstelleranleitung enthalten. Das Protokoll ist dem Fachplaner zur Prüfung zu übergeben, und wird nach Freigabe Bestandteil der Dokumentation.
Menge: 1,000 psch

**7.4.30 Beistellen Personal Sachverständigenabnahme SAA**
Beistellen von Personal für die Sachverständigenabnahme der SAA, Vergütung des Sachverständigen durch den AG.
Menge: 32,000 h

**7.4.40 Nutzerschulung Sprachalarmanlage**
Nutzerschulung Sprachalarmanlage
Durchführung einer Schulung des Bedienpersonals als Workshop am betriebsfertigen System.
Nach Fertigstellung sind alle Funktionen und Bedienschritte am betriebsfertigen
System zu schulen.
Jeder Teilnehmer erhält aussagekräftige Schulungsunterlagen.
Hierbei muss es sich um eine projektspezifische Schulungsunterlage handeln.
Es dürfen ausschließlich die im System eingerichteten Funktionen dargestellt und beschrieben sein. Die Schulungsunterlagen müssen dazu geeignet sein, im späteren Betrieb als Nachschlagewerk zur Bedienung des Systems
verwendet zu werden. Die Schulungsunterlagen sind spätestens 1 Woche vor dem Schulungstermin der Bauleitung zur Durchsicht und Freigabe zu übergeben. Die Schulung darf nur mit freigegeben Unterlagen erfolgen.
Die Erstellung der Schulungsunterlagen ist in die Angebotspreise mit einzukalkulieren.
An der Schulung nehmen bis zu drei Personen des Nutzers teil.
Schulungsdauer ca. 4 Stunden / Workshop.
Menge: 2,000 St

**7.4.50 Stundenlohnarbeiten durch Systemintegrator/-in Sprachalarmanlage der Verrechnungssatz für die jeweilige Arbeitskraft umfasst sämtliche Aufwendungen wie Lohn- und Gehaltskosten, Lohn- und Gehaltsnebenkosten, Zuschläge, lohngebundene und lohnabhängige Kosten, sonstige Sozialkosten, Gemeinkosten, Wagnis und Gewinn.**
Menge: 20,000 h

#### 7.5 Dokumentation

**7.5.10 Revisionsunterlagen Sprachalarmanlage**
*** Pauschalposition
Revisionsunterlagen Sprachalarmanlage

Der Umfang der Revisionsunterlagen geht über die Nebenleistung der VOB hinaus. In dieser Position sind die zusätzlichen Anforderungen zu kalkulieren. Die Dokumentation gibt den tatsächlich gebauten Zustand wieder.

Die Dokumentation der Anlage muss mindestens das Folgende beinhalten:
- Grundrisspläne / Installationspläne mit allen Anlagenteilen und Nummerierung
- Anlagenschema / Kabelspinne mit allen Anlagenteilen, Nummerierung und
  Leitungen
- Übersichtsschaltplan/Blockdiagramm mit Benennungen und Nummerierung
  der Lautsprecherbereiche, Lautsprechergruppen und Lautsprecher,
  Lautsprecherplan
- Lautsprechergruppenverzeichnis mit Angaben über zugehörige Lautsprecher, die Lautsprechernummer
- Anschlussplan SAA-Zentrale mit Schnittstelle zur BMA
- Liste der Anlagenteile, gegliedert nach Typ und Anzahl
- Inbetriebnahmeprotokoll
- Prüfprotokoll der 1:1 Funktionsprüfung
- Nachweis der Sprachverständlichkeit
- Programmierprotokoll
- Administrator- und Benutzerkennwörter
- Verteilerpläne mit Angabe der Kabelbelegungen
- Adresslisten
- Bedienungsanleitung
- Datenblätter/Zertifikate/Konformitätserklärung sämtlicher, eingesetzter
  Produkte
- Montageanleitung sämtlicher, eingesetzter Produkte
- Instandhaltungsanleitungen/Instandhaltungshinweise
- Betriebsbuch
- Facherrichterbescheinigung
- Abnahmeprotokoll mit allen Anlagen und Mängelfreimeldung
- Liste der beteiligten Firmen mit Adresse, Telefonnummer und Ansprechpartner
- Schulungsprotokoll
- projektspezifische Programme und Daten auf Datenträger
- Einweisungsprotokoll
- Errichterzertifikat DIN 14675
Menge: 1,000 psch

### 8 KG 455 - Fernseh- und Antennenanlagen - SAT-Anlage

*Hinweis: Allgemeine Vorbemerkungen SAT-Anlage*
Allgemeine Vorbemerkungen SAT-Anlage
Die nachfolgenden Anforderungen sind bei der Ausführung zu beachten. Sich aus diesen Anforderungen ergebende Leistungen sind in den Angebotspreis einzurechnen und werden nicht gesondert vergütet.

Systembeschreibung
Zur Versorgung mit TV-Programmen wird eine digitale IPTV-Anlage mit Satellitenantenne auf dem Dach und Kopfstation im UG errichtet. Jegliche TV-Signale werden mit Hilfe von Haupt- und Unterverteilern über ein separates Kabelnetz und separate Datenanschlüsse in die Büros übertragen. Der Empfang von Bundestags- und Bundesratskanal (BundTV) erfolgt ebenfalls über Satellit. Bis zur Fertigstellung ist jedoch seitens BMI geplant, die Bereitstellung von BundT\/ per IP-Stream über NdB zu realisieren. Bis hier eine funktionierende Lösung gefunden wurde, bleibt vorerst die technische Empfehlung bestehen, den Empfang über die Satellitenanlage zu realisieren. Eine Rückkanaltauglichkeit im herkömmlichen Sinne wie bei BK-Netzanlagen ist in einer IPTV-Anlage nicht notwendig. Eine bidirektionale Kommunikation findet jedoch grundsätzlich systembedingt in IP-Netzen statt.

Materialanforderungen/ Schadstoffe
Für die Auswahl der Materialien gelten die Anforderungen des BNB-System in der Qualitätsstufe 5 (siehe auch
Vorbemerkungen BNB - Zertifizierung einschl. Anlagen am Anfang des LVs).
Insbesondere sind folgende Vorgaben für die Bauprodukte des Gewerks Fernseh- und Antennenanlagen - SAT-Anlage zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

#### 8.1 Zentralentechnik

**8.1.10 Multischalter 5 auf 8; 5-862 u. 4 x 950-2150 MHz; kaskadierbar; F-Anschlüsse;**
Multischalter 5 auf 8; 5-862 u. 4 x 950-2150 MHz; kaskadierbar; F-Anschlüsse;

Power Saving; integriertes Netzteil: 18 V/800 mA
Menge: 1,000 St

**8.1.20 Anschlusskabel 0,8 m; Schirmung 105 dB; Klasse A+; Profesioneller F-Stecker schraubbar**
Menge: 8,000 St

**8.1.30 UFO 19"-Series Kopfstelle 16fach-DVB-S(2) und 2fach-Multi-DVB-S(2)/-T(2)/-C-Frontend; DiSEqC 1.0; Wandelt Eingangssignale in 18 x MPTS oder 512 x SPTS; redundantes Netzteil.**
Menge: 1,000 St

**8.1.40 Koaxialkabel 75 Ohm, halogenfrei, flammwidrig, schwarz**
Koaxialkabel 75 Ohm, halogenfrei, flammwidrig, schwarz

mit Metermarkierung, erfüllt: EN 50117/Schirmungsklasse A++, Bauproduktenverordnung 305/2011 EN 50575 Brandklasse: Cca s1a,d1,a1, bleifrei, ohne Silikon, UV-beständig. Für Hausinstallation und Außenanwendung geeignet (keine Erdverlegung). Schirmdämpfung typ. 130 dB; dibkom-zertifiziertes Material Durchmesser ca. 7mm.
Menge: 100,000 m

**8.1.50 F-Kompressions-Stecker für vorgenanntes Koaxialkabel**
F-Kompressions-Stecker für vorgenanntes Koaxialkabel
Schirmungsmaß: > 120 dB (5-1000 MHz) / > 105 dB (1000-2400 MHz), Schirmklasse A+
Menge: 20,000 St

**8.1.60 Hauptverteiler Layer 3 Aggregation Switch, 48x10G SFP, 8x 100G QSFP**
Hauptverteiler Layer 3 Aggregation Switch, 48x10G SFP, 8x 100G QSFP

48-Port 10G/25G L3 Aggregation Fiber Switch mit 8x 100G Uplink

Technische Mindestanforderungen:
Switch-Klasse:  Layer-3-Aggregation
Portdichte:  56 Ports Gesamtanzahl
  48 10G/25G SFP28-Ports
  08 100G QSFP28-Ports
Management-Port:  100/1000BASE-T RJ-45-Port für Out-of-Band-IP-Management
Konsole:  RJ-45
USB:  2*
Switching-Kapazität:  4,0 Tbps
Weiterleitungsrate:  2,0 Bpps
Paketpuffer:  32 M Byte
MAC-Adresstabelle:  32K
Jumbo-Frames:  9K Byte
L3-Weiterleitungstabelle:  Max. 8K IPv4-Einträge; Max. 4K IPv6-Einträge
Routingtabelle:  Max. 12K IPv4-Einträge; Max. 1.000 IPv6-Einträge
VLAN-Routing:  Ja
IP-Schnittstelle:  256
Flash/RAM:  64 MB/8 GB
Layer-2-Multicast  IGMP-Snooping (v1, v2, v3) Fast Leave
  Timer und Priorität konfigurierbar
  Multicast-Lastverteilung über Trunk-Port
Stromversorgung:  Zwei im laufenden Betrieb austauschbare AC/DC-Netzteile
Leistungsaufnahme:  ca. 90W ohne Portverbindung
  ca. 325W alle Ports unter Volllast ohne PoE
Modularer Lüfter:  4, im laufenden Betrieb austauschbar
Abmessungen (B x T x H):  ca. 440 x 489 x 45 mm
Gewicht:  ca. 9 kg
Mitgeliefertes Zubehör:  Netzkabel, Rack-Montagesatz
Netzteil Überspannungsschutz:  Leitung-Erde 2 kV, Leitung-Leitung 1 kV
ESD-Schutz (Luft/Kontakt):  8 kV / 4 kV
Betriebstemperatur:  0 °C bis 40 °C
Luftfeuchtigkeit:  10 % bis 95 % (nicht kondensierend)
MTBF  ca. 590.000 Std. bei 25 °C
Wärmeabgabe  ca. 1.122 BTU/h
Geräuschpegel  ca. 52,5/74,5 dBA bei 25 °C (min./max.)
Menge: 1,000 St

**8.1.70 Unterverteiler Layer 3 Access Switch, 24x 1G, 4x SFP**
Unterverteiler Layer 3 Access Switch, 24x 1G, 4x SFP

24-Port GbE L3 Access Switch mit 6x 10G Uplink

Technische Mindestanforderungen:
Switch-Klasse:  Layer-3-Access
Portdichte:  30 Ports Gesamtanzahl
  24 10M/100M/1G RJ45-Ports
  02 1/2,5/5/10G RJ45-Ports
  04 10G SFP+ Ports
Switching-Kapazität:  168 Gbps
Weiterleitungsrate:  125 Mpps
Paketpuffer:  2 MByte
MAC-Adresstabelle:  32K
Jumbo-Frames:  9 KByte
L3-Weiterleitungstabelle:  Max. 2K IPv4/6-Einträge
Routingtabelle:  64
VLAN-Routing:  Ja
IP-Schnittstelle:  32
Flash/RAM:  64 MB/1 GB
Layer-2-Multicast  IGMP-Snooping (v1, v2, v3) Fast Leave
  Timer und Priorität konfigurierbar
  Multicast-Lastverteilung über Trunk-Port
Stromversorgung:  AC/DC-Netzteil (1-fach)
Leistungsaufnahme:  ca. 23W ohne Portverbindung
  ca. 54W alle Ports unter Volllast ohne PoE
Abmessungen (B x T x H):  ca. 440 x 270 x 45 mm
Gewicht:  ca. 4 kg
Mitgeliefertes Zubehör:  Netzkabel, Rack-Montagesatz
Netzteil Überspannungsschutz:  Leitung-Erde 2 kV, Leitung-Leitung 1 kV
ESD-Schutz (Luft/Kontakt):  8 kV / 6 kV
Betriebstemperatur:  -20 °C bis 50 °C
Luftfeuchtigkeit:  10 % bis 95 % (nicht kondensierend)
MTBF  ca. 298.000 Std. bei 25 °C
Wärmeabgabe  ca. 195 BTU/h
Geräuschpegel  ca. 27/50 dBA bei 25 °C (min./max.)
Menge: 41,000 St

**8.1.80 Glasfaser Transceiver Multimode 10G SFP+ (10er Pack)**
Glasfaser Transceiver Multimode 10G SFP+ (10er Pack)

Technische Mindestanforderungen:
Anschluss  Duplex LC
Wellenlänge  850 nm
Maximale Übertragungsdistanz  300m
Glasfasertyp  Multimode
Mit DDMI-Funktionen  Ja
Sendeleistungsbereich  -1 bis -8,2 dBm
Empfangsleistungsbereich  0 bis -11,1 dBm
Versorgungsspannung  3,14 - 3,46 V
Maximaler Strom  300 mA
Abmessungen (B x T x H)  ca. 14,8 x 56,5 x 11,85 mm
Packungsgröße  10er-Packung
Betriebstemperatur  0 °C bis 70 °C
MTBF:  ca. 798.275 Std. bei 25 °C
Menge: 9,000 St

#### 8.2 Feldgeräte

**8.2.10 Offset-Parabolantenne Durchmesser 120cm**
Offset-Parabolantenne Durchmesser 120cm

Bestehend aus Reflektor, Speisesystem-Halterung und wechselbarer Multifeed-Adapterplatte. Aluminium, pulverbeschichtet. Speisesystem-Halterung und Spiegel-Hinterkonstruktion aus verzinktem Stahlblech, pulverbeschichtet. Schwenkmöglichkeit der Multifeed-Adapterplatte in stabiler, korrosionsbeständiger Aluminium-Gusstechnik. Schnappkabelhalter für bis zu acht Koaxialkabel aus witterungsbeständigem Kunststoff.
Optimale elektrische Daten bei geringsten mechanischen Abmessungen durch Offset-Speisung und schwenkbare Multifeed-Adapterplatte zur Positionierung der Speisesysteme in die für Multifeed-Empfang typischen Nebenbrennpunkte. Am Tragarm können ohne zusätzliche Bauteile zwei Universal-Speisesysteme zum Empfang von 3° bis 4° (z. B. ASTRA 19,2°/23,5°) oder 6° auseinander liegenden Satelliten befestigt werden. Bei 6°-Satelliten-Abstand kann zusätzlich auch mittig ein Speisesystem montiert werden (drei Satelliten mit jeweils 3°-Abstand).

Technische Mindestanforderungen:
Farbe:  nach Vorgabe des AG
Empfangsbereich:  10,70 – 12,75 GHz
Antennengewinn:  41,50 dBi bei 10,70 – 11,70 GHz
  42,15 dBi bei 11,70 – 12,50 GHz
  42,50 dBi bei 12,50 – 12,75 GHz
Systemgüte  22,0 dB/K | 23,0 dB/K
  Speisesystem mittig;
Kreuzpolarisations-Entkopplung:  Typ. > 30 dB
Windlast:  1296 N bei 800 N/m² Staudruck
  nach EN 60728-11
Windgeschwindigkeit:  Max. zulässig 157 km/h
Einstellbereich  Elevation 5 – 50 ° | Azimut: 360 °
Halbwertsbreite:  Typ. < 1,43 ° bei Bandmitte
Mastschelle:  Spannbereich 50 – 90 mm
Gewicht:  ca. 20,0 kg
Abmessungen:  ca. B 1234 x H max. 1570 x Auslage max. 1408 mm ab Mastmitte ohne Speisesystem
Menge: 1,000 St

**8.2.20 Azimut-/Elevationshalterung für Mastdurchmesser 50-90 mm**
Azimut-/Elevationshalterung für Mastdurchmesser 50-90 mm

passend für vorgenannte Parabolantenne. Material feuerverzinktes Stahlblech und rostfreier Edelstahl. Flügelmuttern aus Zink-Druckguss. Vormastmontage der Antenne (nicht nur auf der Mastspitze) möglich, Elevation: 5° – 40°. Mit Elevations-Feineinstellung.
Menge: 1,000 St

**8.2.30 Wandhalterung für vorgenannte Parabolantenne, feuerverzinkt. Abmessungen (Ø/Armlänge/Wandabstand/Rohrhöhe): ca. 76/550/850/330 mm.**
Menge: 1,000 St

**8.2.40 Universal-Quattro-Speisesystem für vorgenannte Paranolantenne**
Universal-Quattro-Speisesystem für vorgenannte Paranolantenne

Für den Empfang von Satelliten im Ku-Band, wie z. B. ASTRA, EUTELSAT oder TürkSat. Entspricht der ASTRA-Spezifikation für Universal-SMATV-Systeme. Stromversorgung über Koaxialkabel. Multifeed-tauglich. Komplettschutz von LNB und Kabelanschlüssen im belüfteten Gehäuse, Schutzart: IP 54

Technische Mindestanforderungen:
Polarisation:  4 x (2 x horizontal und 2 x vertikal)
Eingangsfrequenz:  10,7 – 11,7 GHz | 11,7 – 12,75 GHz
Verstärkung:  > 50 dB
Ausgangsfrequenz:  950–1950 und 1100–2150 MHz
Oszillatorfrequenz (L.O.):  9,750 und 10,60 GHz
Phasenrauschen (L.O.: 10,60 GHz):  1 kHz: -50 dBc | 10 kHz: -75 dBc |
  100 kHz: -95 dBc
Polarisationsentkopplung:  Typ. 30 dB
Stromaufnahme LNB:  Typ. 150 mA
Versorgungsspannung LNB:  11,5 – 19,0 V
Ausgang/Impedanz:  4 x F-Connector/75 Ω
Gewicht:  ca. 0,8 kg
Abmessungen:  ca. 235 x 135 x 44 mm
Menge: 1,000 St

**8.2.50 Blitzstromableiter; Grobschutz für höhere Ableitströme; 5-2400 MHz; F-Anschlüsse; Fernspeisung < 60 V DC/2 A**
Blitzstromableiter; Grobschutz für höhere Ableitströme; 5-2400 MHz; F-Anschlüsse; Fernspeisung < 60 V DC/2 A

Einsetzbar nach dem Blitzschutzzonen-Konzept an den Schnittstellen LPZ 0A-1 und höher. Erfüllt Kategorie A2/C2/C3/B2/D1 gemäß EN 61643-21. Mit ÜsAg (Gas-Ableiter). Durchlass für 22-kHz- und DiSEqCTM-Signale. Für die Innenmontage inklusive 1 x Erdungsblock und 2 x F-Connector.

Technische Mindestanforderungen:
Übertragungsbereich:  0 – 2400 MHz
Durchgangsdämpfung:  0,5 dB
Umgebungstemperatur:  -40 bis +80 °C max. zul.
HF-Anschlüsse:  Eingang
Schirmungsmaß:  5 – 300 MHz > 85 dB | 300 – 470 MHz > 80 dB  470 – 1000 MHz > 75 dB
  1000 – 2400 MHz > 55 dB
Geprüfte nach EN 61643-21:  A2/C2/C3/B2/D1
Blitzstoßstrom Kategorie D1:  (10/350 µs):  Innen-/Außenleiter
Wechselstromtragfähigkeit  Kategorie A2: 10 A
Nennableitstoßstrom  (8/20 µs): Innen-/Außenleiter
Nennspannung:  60 V
Nennlaststrom:  2 A (max. zul. Fernspeisestrom)
Schutzpegel:  ≤ 700 V bei 10 kA (8/20 µs) Kategorie C2
  ≤ 600 V bei 1 kV/µs Kategorie C3
  ≤ 700 V bei 2,5 kA (10/350 µs) Kategorie D1:
  ≤ 600 V bei 6 kV (10/700 µs) Kategorie B2:
Ansprechzeit:  ≤ 100 ns
Gehäuse-Schutzart:  IP 30
Gleichstromwiderstand:  120 mΩ  (Ein-/Ausgang)
Menge: 4,000 St

#### 8.3 Überspannungsschutz

**8.3.10 Überspannungsschutz, 5-3000 MHz, F-Anschlüsse,**
Überspannungsschutz, 5-3000 MHz, F-Anschlüsse,

Schutz der Systemkomponenten in Antennen-Empfangs- und -Verteilanlagen gegen transiente Überspannungen. Reduziert Überspannungen zwischen Innen- und Außenleiter auf ungefährliche Werte. Für Sat-, BK- und terrestrische Empfangs- und Verteilanlagen. Durchlass für 22-kHz- und DiSEqCTM-Signale
Erfüllt Anforderungen gemäß EN 61643-21. Impedanz: 75 Ohm. Für die Innenmontage.

Technische Mindestanforderungen.
Übertragungsbereich:  5 – 862 MHz | 862 – 2400 MHz |
  2400 – 3000 MHz
Durchgangsdämpfung:  1,2/1,4/2,0 dB typ.
Nennimpedanz:  75 Ω.
Fernspeisespannung:  24 VDC 2A max.
Fernspeisestrom (max.) 1):  2 A
Zul. Umgebungstemperatur:  -40 bis +80 °C
Anschlüsse:  F-Buchsen
Anschlussdämpfung:  Prüfbuchse (typ.) 2): 20/20/- dB
Abmessungen:  ca. 90 x 76 x 36 mm
Menge: 4,000 St

#### 8.4 Dienstleistungen

**8.4.10 Stundenlohnarbeiten durch Systemintegrator/-in SAT-Anlage der Verrechnungssatz für die jeweilige Arbeitskraft umfasst sämtliche Aufwendungen wie Lohn- und Gehaltskosten, Lohn- und Gehaltsnebenkosten, Zuschläge, lohngebundene und lohnabhängige Kosten, sonstige Sozialkosten, Gemeinkosten, Wagnis und Gewinn.**
Menge: 20,000 h

#### 8.5 Dokumentation

**8.5.10 Revisionsunterlagen SAT-Anlage**
*** Pauschalposition
Revisionsunterlagen SAT-Anlage

Der Umfang der Revisionsunterlagen geht über die Nebenleistung der VOB hinaus. In dieser Position sind die zusätzlichen Anforderungen zu kalkulieren. Die Dokumentation gibt den tatsächlich gebauten Zustand wieder.

Die Dokumentation der Anlage muss mindestens das Folgende beinhalten:
Die Dokumentation der Anlage muss mindestens Folgendes beinhalten:
- Grundrisspläne / Installationspläne mit allen Anlagenteilen und Nummerierung
- Anlagenschema / Kabelspinne mit allen Anlagenteilen, Nummerierung und
  Leitungen
- Übersichtsschaltplan / Blockdiagramm
- Liste der Anlagenteile, gegliedert nach Typ und Anzahl
- Inbetriebnahmeprotokoll
- Administrator- und Benutzerkennwörter
- Verteilerpläne mit Angabe der Kabelbelegungen
- Adresslisten (IP, etc.)
- Funktionsbeschreibung, Bedienungsanleitung
- Sender- und Frequenzliste
- Datenblätter/Zertifikate/Konformitätserklärung sämtlicher, eingesetzter Produkte
- Montageanleitung sämtlicher, eingesetzter Produkte
- Instandhaltungsanleitungen/Instandhaltungshinweise
- Facherrichterbescheinigung
- Abnahmeprotokoll mit allen Anlagen und Mängelfreimeldung
- Liste beteiligter Firmen mit Adresse, Telefonnummer und Ansprechpartner
- projektspezifische Programme und Daten auf Datenträger
- Schulungsprotokoll
- Einweisungsprotokoll
Menge: 1,000 psch

### 9 KG 456 - Gefahrenmelde- und Alarmanlagen - Brandmeldeanlage

*Hinweis: Allgemeine Vorbemerkungen Brandmeldeanlage*
Allgemeine Vorbemerkungen Brandmeldeanlage
Die nachfolgenden Anforderungen sind bei der Ausführung zu beachten. Sich aus diesen Anforderungen ergebende Leistungen sind in den Angebotspreis einzurechnen und werden nicht gesondert vergütet.

Systembeschreibung
Für das Gebäude ist eine Brandmeldeanlage nach DIN 14675 / VDE 0833 nach Kategorie 1 „Vollschutz” erforderlich. D.h. es ist eine flächendeckende Überwachung durch automatische Melder zur Brandfrüherkennung sowie nichtautomatische Melder erforderlich.
Eine Einrichtungsüberwachung nach DIN VDE 0833-2, Anhang A (z.B. Überwachung von Serverschränken, Elektroverteilungen etc.) ist baurechtlich nicht erforderlich und daher nicht vorgesehen.

Der Aufbau der Anlage ist vor der Installation dem zuständigen Prüfsachverständigen und dem vorbeugenden Brandschutz der zuständigen Feuerwehrdienststelle in gemeinsamen Ortsterminen vorzustellen und zu erläutern. Durch bauliche Gegebenheiten entstehende Abweichungen von der DIN 14675 / DIN VDE 0833 sind vor der Installation mit der Fachbauleitung und dem Prüfsachverständigen abzustimmen und benötigen grundsätzlich die Zustimmung von AG und Prüfsachverständigen.

Materialanforderungen/ Schadstoffe
Für die Auswahl der Materialien gelten die Anforderungen des BNB-System in der Qualitätsstufe 5 (siehe auch
Vorbemerkungen BNB - Zertifizierung einschl. Anlagen am Anfang des LVs).
Insbesondere sind folgende Vorgaben für die Bauprodukte des Gewerks Gefahrenmelde- und Alarmanlagen - Brandmeldeanlage zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften Brandmeldeanlage
Ergänzend wird für die Ausführung der Brandmeldeanlage an dieser Stelle auf die Einhaltung der folgenden Regelwerke verwiesen. Diese gelten uneingeschränkt in der aktuellen Version zum Zeitpunkt der Ausführung inkl. der jeweils anzuwendenden Normkorrekturen und enthaltenen Normverweise.

- DIN 14675-1 - Brandmeldeanlagen - Teil 1: Aufbau und Betrieb

- DIN VDE 0833-1 - Gefahrenmeldeanlagen für Brand, Einbruch und Überfall Teil 1: Allgemeine Festlegungen

- DIN VDE 0833-2 - Gefahrenmeldeanlagen für Brand, Einbruch und Überfall Teil 2: Festlegungen für Brandmeldeanlagen

- Muster-Leitungsanlagenrichtlinie (MLAR)

- Technische Anschlussbedingungen der zuständigen Einsatzleitstelle (Feuerwehr) Berlin

#### 9.1 Zentralentechnik

**9.1.10 Brandmelderzentrale Ringleit. Anz 60 St Überbrückungszeit 30h**
Brandmelderzentrale DIN 14675, DIN VDE 0833-1 (VDE 0833-1), DIN VDE 0833-2 (VDE 0833-2), DIN EN 54-2, DIN EN 54-4 und DIN EN 54-13,
- ausgebaut mit Ringleitungen,
Anzahl '60,000' St,
- Energieversorgung der Signalgeber aus der Zentrale,

- ausgebaut mit Meldergruppen,
Anzahl '680,000' St,
- mit redundanter Schnittstelle zum Feuerwehr-Anzeigetableau,
- mit redundanter Schnittstelle zum Feuerwehr-Bedienfeld,
- mit Schnittstelle zum Feuerwehr-Schlüsseldepot,
- mit Schnittstelle zum Feuerwehr-Freischaltelement,
- mit Schnittstelle zu Rundumkennleuchte/Blitzleuchte für Feuerwehrzufahrt,
- mit Schnittstelle zu abgesetzter Bedien-/Anzeigeeinheit geeignet für Datenübertragung bis zu 500 m,
- mit 2 Schnittstellen zu je einer abgesetzten Anzeigeeinheit als Busschnittstelle geeignet für Datenübertragung bis zu 500 m,
- mit digitaler Registriereinheit,
- Anzeige Alarmzustände durch separates lichtemittierendes Anzeigeelement und alphanumerisches Display,
- Kontaktschnittstelle zur Ansteuerung von einer Sprachalarmzentrale DIN EN 54-16, für 8 Alarmierungsbereiche,
- Ausgang zur Ansteuerung von einer Übertragungseinrichtung für Brandmeldungen an eine zugelassene hilfeleistende Stelle,
- mit 4 potentialfreien Ausgangskontakten, einschl. Parametrierung von bis zu 20 logischen Verknüpfungen je Kontakt,
- ausgerüstet zum Anschluss an ein übergeordnetes System, Übertragung aller Erstalarmmeldungen jeder Gruppe, Störungen und Steuerungsmeldungen über integrierte Datenschnittstelle (Software),
vorh. Betriebssystem MS Windows 11,
- mit Ersatzstromversorgung, für eine Überbrückungszeit von 30 h, Alarmierungszeit mind. 0,5 h, Betriebsart TM (technische Maßnahmen) DIN VDE 0833-2 (VDE 0833-2), für Standmontage.
Menge: 1,000 St

**9.1.20 Schnittstelle Gefahrenmanagementsystem**
IP-Schnittstelle einschl. Schnittstellenlizenz und Schnittstelleneinrichtung zur bidirektionalen Datenkommunikation über das OT-Sicherheitsnetzwerk zu angebotenem Gefahrenmanagementsystem. Beinhaltet die Lieferung, Installation und Konfiguration einer softwarebasierten IP-Schnittstelle zur bidirektionalen Datenübertragung zwischen der Brandmeldeanlage (BMA) und dem übergeordneten Gefahrenmanagementsystem (GMS).
Bereitstellung des herstellerspezifischen Kommunikationstreibers (z.B. via ESPA-X, Modbus TCP, SDK oder proprietärem IP-Protokoll).
Übertragung sämtlicher relevanter Statusmeldungen (Alarm, Störung, Abschaltung, Sabotage etc.) in Echtzeit.
Konfiguration der IP-Parameter und Absicherung der Verbindung (z. B. durch Verschlüsselung oder Heartbeat-Überwachung).
Vollständiger Funktionstest der Schnittstelle sowie der Schnittstellenpriorisierung inkl. Protokollierung.
Menge: 1,000 St

#### 9.2 Feldgeräte

*Hinweis: Hinweis Ansaugrauchmelder Positionen 0150 bis 0220*
Hinweis Ansaugrauchmelder Positionen 0150 bis 0220

Die beschriebenen Ansaugrauchmelder verstehen sich inkl. vollständigem Rohrnetz und der erforderlichen Klein- und Befestigungsteile, Ansaugöffnungen und Reduzierfolien.
Zusätzliche, über die in der Leistungsposition des Ansaugrauchmelder hinausgehende Rohrstücke, Bögen und Verbindungsstücke werden über die Einzelpositionen abgerechnet.

**9.2.10 Hinweisleuchte IP54**
STLB-Bau 2025-10 063
Hinweisleuchte zur Orientierung für die Feuerwehr DIN 14675-1, Kalottenfarbe rot, Schutzart IP 54 DIN EN 60529 (VDE 0470-1), zur Montage auf vorh. Säule.
Menge: 1,000 St
Leistungsbereichkatalog: 063

**9.2.20 Anzeige-Bedien-Tableau Display alphanumerisch**
STLB-Bau 2025-10 063
Anzeige- und Bedien-Tableau, mit alphanumerischem Anzeigeelement, zur Anzeige aller Meldungen und Zustände sowie Bedienung wie an der Brandmelderzentrale, für Aufputzmontage.
Menge: 1,000 St
Leistungsbereichkatalog: 063

**9.2.30 Handfeuermelder Meldereinzelkennung AP**
STLB-Bau 2025-10 063
Handfeuermelder, DIN EN 54-11 Typ B, für Anwendung in Innenräumen, für Meldereinzelkennung, mit bidirektionalem Kurzschlussisolator DIN EN 54-17, in Aufputzausführung, mit graviertem Bezeichnungsschild, DIN 1450 als Signalisationstext, einschl. Schild Außer-Betrieb DIN VDE 0833-2 (VDE 0833-2), Schutzart IP 44 DIN EN 60529 (VDE 0470-1), Montage an Wand.
Menge: 105,000 St
Leistungsbereichkatalog: 063

**9.2.40 Mehrfachsensormelder Streulicht Wärme Meldereinzelkennung**
STLB-Bau 2025-10 063
Mehrfachsensormelder, DIN EN 54-5 und DIN EN 54-7, nach dem Streulicht- und Wärmeprinzip, einschl. Sockel für Leitungsführung Aufputz, für Meldereinzelkennung, mit bidirektionalem Kurzschlussisolator DIN EN 54-17, mit graviertem Bezeichnungsschild, DIN 1450 als Signalisationstext, Montage an Decke,
Arbeitshöhe des Montageortes bis 3,5 m über der Standfläche des hierfür erforderlichen Gerüstes.
Menge: 1950,000 St
Leistungsbereichkatalog: 063

**9.2.50 Mehrfachsensormelder Streulicht Wärme Meldereinzelkennung Signalgeber**
STLB-Bau 2025-10 063
Mehrfachsensormelder, DIN EN 54-5 und DIN EN 54-7, nach dem Streulicht- und Wärmeprinzip, einschl. Sockel für Leitungsführung Aufputz, für Meldereinzelkennung, mit bidirektionalem Kurzschlussisolator DIN EN 54-17, mit Signalgeber, akustisch, überwacht, DIN EN 54-3, Notsignal DIN 33404-3, als elektronischer Schallgeber, Energieversorgung aus der Zentrale ringbusversorgt über Busleitung, Schalldruckpegel mind. 80 dB(A), mit graviertem Bezeichnungsschild, DIN 1450 als Signalisationstext, Montage an Decke,
Arbeitshöhe des Montageortes bis 3,5 m über der Standfläche des hierfür erforderlichen Gerüstes.
Menge: 5,000 St
Leistungsbereichkatalog: 063

**9.2.60 Mehrfachsensormelder Streulicht Wärme Meldereinzelkennung Signalgeber**
STLB-Bau 2025-10 063
Mehrfachsensormelder, DIN EN 54-5 und DIN EN 54-7, nach dem Streulicht- und Wärmeprinzip, einschl. Sockel für Leitungsführung Aufputz, für Meldereinzelkennung, mit bidirektionalem Kurzschlussisolator DIN EN 54-17, mit Signalgeber, optisch und akustisch, überwacht, DIN EN 54-3, DIN EN 54-23, als elektronischer Schallgeber und Blinkleuchte, Energieversorgung aus der Zentrale ringbusversorgt über Busleitung, Schalldruckpegel mind. 80 dB(A), Durchmesser des Signalisierungsbereiches bis 7,5 m, mit graviertem Bezeichnungsschild, DIN 1450 als Signalisationstext, Montage an Decke,
Arbeitshöhe des Montageortes bis 3,5 m über der Standfläche des hierfür erforderlichen Gerüstes.
Menge: 5,000 St
Leistungsbereichkatalog: 063

**9.2.70 Mehrfachsensormelder Streulicht Wärme Meldereinzelkennung**
STLB-Bau 2025-10 063
Mehrfachsensormelder, DIN EN 54-5 und DIN EN 54-7, nach dem Streulicht- und Wärmeprinzip, einschl. Sockel für Leitungsführung Aufputz, für Meldereinzelkennung, mit bidirektionalem Kurzschlussisolator DIN EN 54-17, mit graviertem Bezeichnungsschild, DIN 1450 als Signalisationstext, Montage an Decke,
Arbeitshöhe des Montageortes über 3,5 bis 5,5 m über der Standfläche des hierfür erforderlichen Gerüstes,
Gerüst wird gesondert vergütet.
Menge: 25,000 St
Leistungsbereichkatalog: 063

**9.2.80 Mehrfachsensormelder Streulicht Wärme Meldereinzelkennung Signalgeber**
STLB-Bau 2025-10 063
Mehrfachsensormelder, DIN EN 54-5 und DIN EN 54-7, nach dem Streulicht- und Wärmeprinzip, einschl. Sockel für Leitungsführung Aufputz, für Meldereinzelkennung, mit bidirektionalem Kurzschlussisolator DIN EN 54-17, mit Signalgeber, akustisch, überwacht, DIN EN 54-3, Notsignal DIN 33404-3, als elektronischer Schallgeber, Energieversorgung aus der Zentrale ringbusversorgt über Busleitung, Schalldruckpegel mind. 80 dB(A), mit graviertem Bezeichnungsschild, DIN 1450 als Signalisationstext, Montage an Decke,
Arbeitshöhe des Montageortes über 3,5 bis 5,5 m über der Standfläche des hierfür erforderlichen Gerüstes,
Gerüst wird gesondert vergütet.
Menge: 55,000 St
Leistungsbereichkatalog: 063

**9.2.90 Mehrfachsensormelder Streulicht Wärme Meldereinzelkennung Signalgeber**
STLB-Bau 2025-10 063
Mehrfachsensormelder, DIN EN 54-5 und DIN EN 54-7, nach dem Streulicht- und Wärmeprinzip, einschl. Sockel für Leitungsführung Aufputz, für Meldereinzelkennung, mit bidirektionalem Kurzschlussisolator DIN EN 54-17, mit Signalgeber, optisch und akustisch, überwacht, DIN EN 54-3, DIN EN 54-23, als elektronischer Schallgeber und Blinkleuchte, Energieversorgung aus der Zentrale ringbusversorgt über Busleitung, Schalldruckpegel mind. 80 dB(A), Durchmesser des Signalisierungsbereiches bis 7,5 m, mit graviertem Bezeichnungsschild, DIN 1450 als Signalisationstext, Montage an Decke,
Arbeitshöhe des Montageortes über 3,5 bis 5,5 m über der Standfläche des hierfür erforderlichen Gerüstes,
Gerüst wird gesondert vergütet.
Menge: 10,000 St
Leistungsbereichkatalog: 063

**9.2.100 Mehrfachsensormelder Streulicht Wärme Meldereinzelkennung**
STLB-Bau 2025-10 063
Mehrfachsensormelder, DIN EN 54-5 und DIN EN 54-7, nach dem Streulicht- und Wärmeprinzip, einschl. Sockel für Leitungsführung Aufputz, für Meldereinzelkennung, mit bidirektionalem Kurzschlussisolator DIN EN 54-17, mit graviertem Bezeichnungsschild, DIN 1450 als Signalisationstext, Montage an Decke,
Arbeitshöhe des Montageortes über 5,5 bis 7,5 m über der Standfläche des hierfür erforderlichen Gerüstes,
Gerüst wird gesondert vergütet.
Menge: 5,000 St
Leistungsbereichkatalog: 063

**9.2.110 Mehrfachsensormelder Streulicht Wärme Meldereinzelkennung**
STLB-Bau 2025-10 063
Mehrfachsensormelder, DIN EN 54-5 und DIN EN 54-7, nach dem Streulicht- und Wärmeprinzip, einschl. Sockel für Leitungsführung Aufputz, für Meldereinzelkennung, mit bidirektionalem Kurzschlussisolator DIN EN 54-17, mit graviertem Bezeichnungsschild, DIN 1450 als Signalisationstext, Montage an Decke,
Arbeitshöhe des Montageortes über 7,5 bis 9,5 m über der Standfläche des hierfür erforderlichen Gerüstes,
Gerüst wird gesondert vergütet.
Menge: 1,000 St
Leistungsbereichkatalog: 063

**9.2.120 Mehrfachsensormelder Streulicht Wärme Meldereinzelkennung**
STLB-Bau 2025-10 063
Mehrfachsensormelder, DIN EN 54-5 und DIN EN 54-7, nach dem Streulicht- und Wärmeprinzip, einschl. Sockel für Leitungsführung Aufputz, für Meldereinzelkennung, mit bidirektionalem Kurzschlussisolator DIN EN 54-17, mit graviertem Bezeichnungsschild, DIN 1450 als Signalisationstext, Montage innerhalb von Zwischendeckenbereichen,
Arbeitshöhe des Montageortes bis 3,5 m über der Standfläche des hierfür erforderlichen Gerüstes.
Menge: 760,000 St
Leistungsbereichkatalog: 063

**9.2.130 Mehrfachsensormelder Streulicht Wärme Meldereinzelkennung**
STLB-Bau 2025-10 063
Mehrfachsensormelder, DIN EN 54-5 und DIN EN 54-7, nach dem Streulicht- und Wärmeprinzip, einschl. Sockel für Leitungsführung Aufputz, für Meldereinzelkennung, mit bidirektionalem Kurzschlussisolator DIN EN 54-17, mit graviertem Bezeichnungsschild, DIN 1450 als Signalisationstext, Montage innerhalb von Zwischendeckenbereichen,
Arbeitshöhe des Montageortes über 3,5 bis 5,5 m über der Standfläche des hierfür erforderlichen Gerüstes,
Gerüst wird gesondert vergütet.
Menge: 1,000 St
Leistungsbereichkatalog: 063

**9.2.140 Mehrfachsensormelder Streulicht Wärme Meldereinzelkennung**
STLB-Bau 2025-10 063
Mehrfachsensormelder, DIN EN 54-5 und DIN EN 54-7, nach dem Streulicht- und Wärmeprinzip, einschl. Sockel für Leitungsführung Aufputz, für Meldereinzelkennung, mit bidirektionalem Kurzschlussisolator DIN EN 54-17, mit graviertem Bezeichnungsschild, DIN 1450 als Signalisationstext, Montage innerhalb von Zwischendeckenbereichen,
Arbeitshöhe des Montageortes über 5,5 bis 7,5 m über der Standfläche des hierfür erforderlichen Gerüstes,
Gerüst wird gesondert vergütet.
Menge: 1,000 St
Leistungsbereichkatalog: 063

**9.2.150 Mehrfachsensormelder Streulicht Wärme Meldereinzelkennung**
STLB-Bau 2025-10 063
Mehrfachsensormelder, DIN EN 54-5 und DIN EN 54-7, nach dem Streulicht- und Wärmeprinzip, einschl. Sockel für Leitungsführung Aufputz, für Meldereinzelkennung, mit bidirektionalem Kurzschlussisolator DIN EN 54-17, mit graviertem Bezeichnungsschild, DIN 1450 als Signalisationstext, Montage innerhalb von Zwischendeckenbereichen,
Arbeitshöhe des Montageortes über 7,5 bis 9,5 m über der Standfläche des hierfür erforderlichen Gerüstes,
Gerüst wird gesondert vergütet.
Menge: 1,000 St
Leistungsbereichkatalog: 063

**9.2.160 Mehrfachsensormelder Streulicht Wärme Meldereinzelkennung**
STLB-Bau 2025-10 063
Mehrfachsensormelder, DIN EN 54-5 und DIN EN 54-7, nach dem Streulicht- und Wärmeprinzip, einschl. Sockel für Leitungsführung Aufputz, für Meldereinzelkennung, mit bidirektionalem Kurzschlussisolator DIN EN 54-17, mit graviertem Bezeichnungsschild, DIN 1450 als Signalisationstext, Montage in Zwischenbodenbereichen.
Menge: 90,000 St
Leistungsbereichkatalog: 063

**9.2.170 Sonderzubehör für Melder im Zwischenboden**
Sonderzubehör für Melder im Zwischenboden bestehend aus folgenden Komponenten und Leistungen
- Abstimmungen mit Bodenlieferanten zur Integration der Melderkennzeichnungsschilder in den Bodenplatten
- Übergabe der Kennzeichnungsschilder an den Bodenlieferanten zum Einbau der Schilder
- Kette für Doppelbodenplatten liefern und montieren
- Melderhalter zur Befestigung der Rauchmelder am Ständerwerk liefern und montieren
Menge: 90,000 St

**9.2.180 Wärme-Maximalmelder Temperaturauslösung 61-70GradC Meldereinzelkennung**
STLB-Bau 2025-10 063
Wärme-Maximalmelder, mit Temperaturauslösung bei 61 bis 70 Grad C, einschl. Sockel für Leitungsführung Aufputz, für Meldereinzelkennung, mit bidirektionalem Kurzschlussisolator DIN EN 54-17, Gehäuse aus Kunststoff, mit graviertem Bezeichnungsschild, DIN 1450 als Signalisationstext, Montage an Decke,
Arbeitshöhe des Montageortes bis 3,5 m über der Standfläche des hierfür erforderlichen Gerüstes.
Menge: 20,000 St
Leistungsbereichkatalog: 063

**9.2.190 Mehrfachsensormelder Streulicht Wärme Grenzwertsystem**
STLB-Bau 2025-10 063
Mehrfachsensormelder, DIN EN 54-5 und DIN EN 54-7, nach dem Streulicht- und Wärmeprinzip, einschl. Sockel für Leitungsführung Aufputz, Grenzwertmeldesystem, mit graviertem Bezeichnungsschild, DIN 1450 als Signalisationstext, Montage an Decke,
Arbeitshöhe des Montageortes bis 3,5 m über der Standfläche des hierfür erforderlichen Gerüstes.
Menge: 1,000 St
Leistungsbereichkatalog: 063

**9.2.200 Mehrfachsensormelder Streulicht Wärme Grenzwertsystem**
STLB-Bau 2025-10 063
Mehrfachsensormelder, DIN EN 54-5 und DIN EN 54-7, nach dem Streulicht- und Wärmeprinzip, einschl. Sockel für Leitungsführung Aufputz, Grenzwertmeldesystem, mit graviertem Bezeichnungsschild, DIN 1450 als Signalisationstext, Montage innerhalb von Zwischendeckenbereichen,
Arbeitshöhe des Montageortes bis 3,5 m über der Standfläche des hierfür erforderlichen Gerüstes.
Menge: 1,000 St
Leistungsbereichkatalog: 063

**9.2.210 Staubschutzkappen für Rauchmelder**
Staubschutzkappen für Rauchmelder montieren, nach Abschluss der staubenden Arbeiten demontieren und dem Betreiber übergeben. Arbeitshöhe entsprechend der Melderhöhen.
Menge: 2950,000 St

**9.2.220 Energieversorg.Brandmeldeanlage automat.Brandmeldungsfunktion**
STLB-Bau 2025-10 063
Energieversorgungseinheit DIN EN 54-4, mit Störmeldeanzeige am Gerät und Weiterleitung an die Zentrale, zur Versorgung von automatischen Brandmeldern, Überbrückungszeit wie Zentrale, Bemessungsbetriebsspannung wie Zentrale, Bemessungsbetriebsstrom 2 A, Gehäuse für Aufputzmontage.
Menge: 14,000 St
Leistungsbereichkatalog: 063

**9.2.230 Ansaugrauchmelder 2Messsysteme Meldereinzelkennung I-Form Rohrnetz-L 10-15m AP**
STLB-Bau 2025-10 063
Ansaugrauchmelder, DIN EN 54-20, mit 2 Messsystemen zur Realisierung einer Zweimeldungsabhängigkeit, Klasse C (übliche Empfindlichkeit), Geräuschentwicklung max. 35 db(A), mit 2 Alarmschwellen, für Meldereinzelkennung, mit bidirektionalem Kurzschlussisolator DIN EN 54-17, Übertragung aller Alarm- und Störmeldungen an Brandmelderzentrale, mit Luftfilter passend zum Werkstoff des Rohrsystems, mit Luftrückführung, mit halogenfreiem Ansaugrohrsystem mit allen Formstücken, Endkappen und Befestigungsmitteln aufgebaut, Rohrnetzform in I-Form, mit 8 Ansaugöffnungen, Rohrnetzlänge gesamt über 10 bis 15 m, in Aufputzausführung, mit graviertem Bezeichnungsschild, DIN 1450 als Signalisationstext, Montage der Auswerteeinheit an Wand, geeignet für Temperaturbereich 0 bis 60 Grad C,
Arbeitshöhe des Montageortes bis 3,5 m über der Standfläche des hierfür erforderlichen Gerüstes.
Menge: 1,000 St
Leistungsbereichkatalog: 063

**9.2.240 Ansaugrauchmelder 2Messsysteme Meldereinzelkennung I-Form Rohrnetz-L 15-20m AP**
STLB-Bau 2025-10 063
Ansaugrauchmelder, DIN EN 54-20, mit 2 Messsystemen zur Realisierung einer Zweimeldungsabhängigkeit, Klasse C (übliche Empfindlichkeit), Geräuschentwicklung max. 35 db(A), mit 2 Alarmschwellen, für Meldereinzelkennung, mit bidirektionalem Kurzschlussisolator DIN EN 54-17, Übertragung aller Alarm- und Störmeldungen an Brandmelderzentrale, mit Luftfilter passend zum Werkstoff des Rohrsystems, mit Luftrückführung, mit halogenfreiem Ansaugrohrsystem mit allen Formstücken, Endkappen und Befestigungsmitteln aufgebaut, Rohrnetzform in I-Form, mit 10 Ansaugöffnungen, Rohrnetzlänge gesamt über 15 bis 20 m, in Aufputzausführung, mit graviertem Bezeichnungsschild, DIN 1450 als Signalisationstext, Montage der Auswerteeinheit an Wand, geeignet für Temperaturbereich 0 bis 60 Grad C,
Arbeitshöhe des Montageortes bis 3,5 m über der Standfläche des hierfür erforderlichen Gerüstes.
Menge: 1,000 St
Leistungsbereichkatalog: 063

**9.2.250 Ansaugrauchmelder 2Messsysteme Meldereinzelkennung U-Form Rohrnetz-L 20-25m AP**
STLB-Bau 2025-10 063
Ansaugrauchmelder, DIN EN 54-20, mit 2 Messsystemen zur Realisierung einer Zweimeldungsabhängigkeit, Klasse C (übliche Empfindlichkeit), Geräuschentwicklung max. 35 db(A), mit 2 Alarmschwellen, für Meldereinzelkennung, mit bidirektionalem Kurzschlussisolator DIN EN 54-17, Übertragung aller Alarm- und Störmeldungen an Brandmelderzentrale, mit Luftfilter passend zum Werkstoff des Rohrsystems, mit Luftrückführung, mit halogenfreiem Ansaugrohrsystem mit allen Formstücken, Endkappen und Befestigungsmitteln aufgebaut, Rohrnetzform in U-Form, mit 10 Ansaugöffnungen, Rohrnetzlänge gesamt über 20 bis 25 m, in Aufputzausführung, mit graviertem Bezeichnungsschild, DIN 1450 als Signalisationstext, Montage der Auswerteeinheit an Wand, geeignet für Temperaturbereich 0 bis 60 Grad C,
Arbeitshöhe des Montageortes bis 3,5 m über der Standfläche des hierfür erforderlichen Gerüstes.
Menge: 11,000 St
Leistungsbereichkatalog: 063

**9.2.260 Rohr halogenfrei M25, passend zu angebotenem Ansaugrauchmeldesystemen Montage Decke**
Rohr halogenfrei M25, passend zu angebotenem Ansaugrauchmeldesystemen Montage Decke

- Verlegung entsprechend vorheriger Berechnung
- inkl. Erstellung der Ansaugöffnungen
- inkl. passender Ansaugreduzierfolien gemäß erstellter Berechnung
- inkl. Kennzeichnung der Ansaugöffnungen
- inkl. Muffen, Endkappen, Befestigungsschellen
- inkl. vollständiger Montage (Verklebung)

Montage an Decke
Menge: 200,000 m

**9.2.270 Rohr halogenfrei M25, passend zu angebotenem Ansaugrauchmeldesystemen Montage abgehängt**
Rohr halogenfrei M25, passend zu angebotenem Ansaugrauchmeldesystemen Montage abgehängt

- Verlegung entsprechend vorheriger Berechnung
- inkl. Erstellung der Ansaugöffnungen
- inkl. passender Ansaugreduzierfolien gemäß erstellter Berechnung
- inkl. Kennzeichnung der Ansaugöffnungen
- inkl. Muffen, Endkappen, Befestigungsschellen
- inkl. vollständiger Montage (Verklebung)

Montage abgehängt einschl. erforderlicher Deckenstiele bis 2,0 m Länge
Menge: 100,000 m

**9.2.280 Bogen 90° passend zu angebotenem Ansaugrauchmeldesystemen**
Bogen 90°, halogenfrei, passend zu angebotenem Ansaugrauchmeldesystemen, inkl. Muffen, Befestigungsschellen und vollständiger Montage
Menge: 10,000 St

**9.2.290 T-Stück passend zu angebotenem Ansaugrauchmeldesystemen**
T-Stück, halogenfrei, passend zu angebotenem Ansaugrauchmelder, inkl. Muffen, Befestigungsschellen und vollständiger Montage
Menge: 5,000 St

**9.2.300 Optischer Rauchmelder linear Meldereinzelkennung Messstrecke 20-40m AP**
STLB-Bau 2025-10 063
Linearer optischer Rauchmelder, DIN EN 54-12, Sender-, Empfängerbaugruppe mit Reflektor, für Meldereinzelkennung, mit bidirektionalem Kurzschlussisolator DIN EN 54-17, für trockene Räume, Messstrecke über 20 bis 40 m, in Aufputzausführung, mit graviertem Bezeichnungsschild, DIN 1450 als Signalisationstext, Montage an Wand,
Arbeitshöhe des Montageortes bis 3,5 m über der Standfläche des hierfür erforderlichen Gerüstes.
Menge: 5,000 St
Leistungsbereichkatalog: 063

**9.2.310 Wärme-Differentialmelder linear Widerstandssensorkabel L bis 300m Meldereinzelkennung**
STLB-Bau 2025-10 063
Linearer Wärme-Differentialmelder DIN EN 54-22, Auswerteeinheit mit einstellbarer Alarmschwelle, für Widerstandssensorkabel, für Länge Kabel/Leitung/Rohr bis 300 m, Leitung wird gesondert vergütet, für Meldereinzelkennung, mit bidirektionalem Kurzschlussisolator DIN EN 54-17, für feuchte Räume, mit graviertem Bezeichnungsschild, DIN 1450 als Signalisationstext, Montage der Auswerteeinheit an Decke,
Arbeitshöhe des Montageortes bis 3,5 m über der Standfläche des hierfür erforderlichen Gerüstes.
Menge: 2,000 St
Leistungsbereichkatalog: 063

**9.2.320 Widerstandssensorkabel**
STLB-Bau 2025-10 063
Widerstandssensorkabel, mit Schutz gegen Säuren/Basen, Montage des Sensorkabels/Fühlerrohrs im Zwischenbodenbereich.
Menge: 100,000 m
Leistungsbereichkatalog: 063

**9.2.330 Ausgabebaustein 2Ausgänge**
STLB-Bau 2025-10 063
Ausgabebaustein, Anschluss in Bustechnik, mit bidirektionalem Kurzschlussisolator, mit 2 Ausgängen, überwacht, einschl. Parametrierung von mind. 20 logischen Verknüpfungen je Ausgang/Kontakt, Energieversorgung aus der Zentrale über Busleitung, Gehäuse für Aufputzmontage.
Menge: 20,000 St
Leistungsbereichkatalog: 063

**9.2.340 Ein-/Ausgabebaustein 2Ausgänge 2Eingänge**
STLB-Bau 2025-10 063
Ein-/Ausgabebaustein, Anschluss in Bustechnik, mit bidirektionalem Kurzschlussisolator, mit 2 Ausgängen, überwacht, einschl. Parametrierung von mind. 20 logischen Verknüpfungen je Ausgang/Kontakt, mit 2 Eingängen, überwacht, einschl. Parametrierung von mind. 20 logischen Verknüpfungen je Eingang/Kontakt, Energieversorgung aus der Zentrale über Busleitung, Gehäuse für Aufputzmontage.
Menge: 40,000 St
Leistungsbereichkatalog: 063

**9.2.350 Eingabebaustein 2Eingänge**
STLB-Bau 2025-10 063
Eingabebaustein, Anschluss in Bustechnik, mit bidirektionalem Kurzschlussisolator, mit 2 Eingängen, überwacht, einschl. Parametrierung von mind. 20 logischen Verknüpfungen je Eingang/Kontakt, Energieversorgung aus der Zentrale über Busleitung, Gehäuse für Aufputzmontage.
Menge: 45,000 St
Leistungsbereichkatalog: 063

**9.2.360 Verteiler E30 Funktionserhalt 4DA AP**
STLB-Bau 2025-10 063
Verteiler, Feuerwiderstandsklasse E 30 DIN 4102-12, mit Funktionserhalt, für 4 DA, Aufputzausführung.
Menge: 55,000 St
Leistungsbereichkatalog: 063

**9.2.370 Verteiler E30 Funktionserhalt 60DA AP**
STLB-Bau 2025-10 063
Verteiler, Feuerwiderstandsklasse E 30 DIN 4102-12, mit Funktionserhalt, in löt-, schraub- und abisolierfreier Technik (LSA-Technik), für 60 DA, mit zusätzlichen Klemmen für statische Abschirmung, Aufputzausführung.
Menge: 5,000 St
Leistungsbereichkatalog: 063

**9.2.380 Verteiler 60DA AP**
STLB-Bau 2025-10 063
Verteiler, in löt-, schraub- und abisolierfreier Technik (LSA-Technik), für 60 DA, mit zusätzlichen Klemmen für statische Abschirmung, Aufputzausführung.
Menge: 5,000 St
Leistungsbereichkatalog: 063

**9.2.390 Hinweisschild BMZ**
Hinweisschild BMZ
Hinweisschild für die Feuerwehr nach DIN 4066
297 x 105 mm, 3M-Folie, selbstklebend, retroreflektierend
Menge: 3,000 St

**9.2.400 Signalgeber optisch Blinkleuchte rot 0,5Hz TypA Wandmontage Kat.W**
STLB-Bau 2025-10 063
Signalgeber, optisch, Übertragungsweg überwacht, für Alarmierungseinrichtung einer Brandmeldeanlage, DIN EN 54-23, als Blinkleuchte, Lichtfarbe rot, Blinkfrequenz 0,5 Hz, Typ A (für die Anwendung in Gebäuden), für Wandmontage, Kategorie W,
Anbauhöhe bei Wandmontage '2,4' m, quadratischer Signalisierungsbereich bis 6/6 m, Energieversorgung aus der Zentrale ringbusversorgt über Busleitung, mit bidirektionalem Kurzschlussisolator, mit Wandhalter, Auskragung bis 20 cm,
Arbeitshöhe des Montageortes bis 3,5 m über der Standfläche des hierfür erforderlichen Gerüstes.
Menge: 360,000 St
Leistungsbereichkatalog: 063

**9.2.410 Signalgeber optisch Blinkleuchte rot 0,5Hz TypA Deckenmontage Kat.C**
STLB-Bau 2025-10 063
Signalgeber, optisch, Übertragungsweg überwacht, für Alarmierungseinrichtung einer Brandmeldeanlage, DIN EN 54-23, als Blinkleuchte, Lichtfarbe rot, Blinkfrequenz 0,5 Hz, Typ A (für die Anwendung in Gebäuden), für Deckenmontage, Kategorie C, Anbauhöhe bis 3 m bei Deckenmontage, Durchmesser des Signalisierungsbereiches bis 10 m, Energieversorgung aus der Zentrale ringbusversorgt über Busleitung, mit bidirektionalem Kurzschlussisolator, mit Wandhalter, Auskragung bis 20 cm,
Arbeitshöhe des Montageortes bis 3,5 m über der Standfläche des hierfür erforderlichen Gerüstes.
Menge: 5,000 St
Leistungsbereichkatalog: 063

**9.2.420 Signalgeber optisch akustisch Schallgeber Blinkleuchte rot 0,5Hz TypA Wandmontage Kat.W**
STLB-Bau 2025-10 063
Signalgeber, optisch und akustisch, Übertragungsweg überwacht, für Alarmierungseinrichtung einer Brandmeldeanlage, DIN EN 54-3, DIN EN 54-23, als elektronischer Schallgeber und Blinkleuchte, Lichtfarbe rot, Blinkfrequenz 0,5 Hz, Typ A (für die Anwendung in Gebäuden), für Wandmontage, Kategorie W,
Anbauhöhe bei Wandmontage '2,4' m, quadratischer Signalisierungsbereich bis 6/6 m, Versorgung aus abgesetzter Energieversorgung,
Arbeitshöhe des Montageortes bis 3,5 m über der Standfläche des hierfür erforderlichen Gerüstes.
Menge: 1,000 St
Leistungsbereichkatalog: 063

#### 9.3 Bedieneinrichtung / Serviceschnittstelle

**9.3.10 Erstinformationsstelle Feuerwehr Gehäuse Stahl niro Schließzylinder UP**
STLB-Bau 2025-10 063
Erstinformationsstelle für die Feuerwehr, Kartenaufnahme für Vollausbau der Meldeanlage, Gehäuse aus nichtrostendem Stahl, einschl. Schließzylinder DIN 18252, Unterputzmontage in vorh. Nische, mit Einbauplatz für Feuerwehr-Bedienfeld, -Anzeigetableau, Gebäudefunkbedienfeld, Handfeuermelder und Brandfallmikrofon DIN VDE 0833-4 (VDE 0833-4).
Menge: 1,000 St
Leistungsbereichkatalog: 063

**9.3.20 Feuerwehr-Bedienfeld Gehäuse Stahl besch IP3X Schließzylinder**
STLB-Bau 2025-10 063
Feuerwehr-Bedienfeld DIN 14661, in vorh. Erstinformationsstelle Feuerwehr, Gehäuse aus beschichtetem Stahl, Schutzart IP 3X DIN EN 60529 (VDE 0470-1), einschl. Schließzylinder DIN 18252.
Menge: 1,000 St
Leistungsbereichkatalog: 063

**9.3.30 Feuerwehr-Anzeigetableau Gehäuse Stahl besch IP3X Schließzylinder**
STLB-Bau 2025-10 063
Feuerwehr-Anzeigetableau DIN 14662, angezeigte Texte wie in der Brandmelderzentrale, zur Erstinformation mit redundanter Ansteuerung, in vorh. Erstinformationsstelle Feuerwehr, Gehäuse aus beschichtetem Stahl, Schutzart IP 3X DIN EN 60529 (VDE 0470-1), einschl. Schließzylinder DIN 18252.
Menge: 1,000 St
Leistungsbereichkatalog: 063

**9.3.40 Gebäudefunkbedienfeld Gehäuse Stahl besch IP3X Schließzylinder**
STLB-Bau 2025-10 063
Gebäudefunkbedienfeld DIN 14663, zur Erstinformation mit redundanter Ansteuerung, in vorh. Erstinformationsstelle Feuerwehr, Gehäuse aus beschichtetem Stahl, Schutzart IP 3X DIN EN 60529 (VDE 0470-1), einschl. Schließzylinder DIN 18252.
Menge: 1,000 St
Leistungsbereichkatalog: 063

**9.3.50 Feuerwehrleiterhalterung Schließzylinder**
STLB-Bau 2025-10 063
Feuerwehr-Leiterhalterung, aus Metall, rot, einschl. Schließzylinder DIN 18252, mit 2 Schlüsseln.
Menge: 1,000 St
Leistungsbereichkatalog: 063

**9.3.60 Stehleiter Gefahrenabwehr Alu B 45cm**
STLB-Bau 2025-10 031
Stehleiter zur Gefahrenabwehr, innen, aus Aluminium,
Steighöhe '2' m, Breite der Leiter 45 cm,

Sprossenabstand '280' mm,

Sprossentiefe '80' mm, Belastbarkeit mind. 150 kg, in Feuerwehr-Leiterhalterung, Feuerwehr-Leiterhalterung wird gesondert vergütet.
Menge: 1,000 St
Leistungsbereichkatalog: 031

**9.3.70 Hebewerkzeug Metall nur liefern**
STLB-Bau 2025-10 039
Doppelbodenhebewerkzeug aus Metall, nur liefern.
Menge: 1,000 St
Leistungsbereichkatalog: 039

**9.3.80 Feuerwehr-Laufkarte DIN A3**
STLB-Bau 2025-10 063
Feuerwehr-Laufkarte DIN 14675, Format DIN A3, aus formstabiler Folie, Grundrisspläne werden im DXF-Format auf Datenträger zur Verfügung gestellt.
Menge: 680,000 St
Leistungsbereichkatalog: 063

#### 9.4 Dienstleistungen

**9.4.10 Bereinigung Pläne Vorabzug und Genehmigung Laufkarten**
Bereinigung Pläne für FW-Laufkarten, Erstellung eines Vorabzugs der FW-Laufkarten und Einreichung zur Genehmigung der Laufkarten durch die zuständige FW-Dienststelle. Inkl. ggf. erforderlicher Korrekturen der Laufkarten und erneuter Wieder-Einreichung. Abrechnung je Laufkarte.
Menge: 680,000 St

**9.4.20 Parametrierung und Inbetriebnahme**
Die Position beinhaltet die kundenspezifische und betriebsfertige Parametrierung und Inbetriebnahme der angebotenen Brandmeldeanlage einschl. Integration der angebotenen Systemkomponenten und Bedieneinrichtungen sowie Konfiguration der Schnittstellen entsprechend der Festlegungen im Pflichtenheft, der Brandfallsteuermatrix, des BMA-Konzeptes, des Brandschutzkonzeptes, der TAB FW Berlin sowie den Vorgaben der Brandschutzdienststelle.
Menge: 1,000 St

**9.4.30 Programmierg Zusatztexte**
STLB-Bau 2025-10 063
Programmierung von zusätzlichen Freitexten als Ergänzung zu Meldergruppen- und Melder-Anzeigen, zur Anzeige in Brandemelderzentrale (BMZ), bis max. 20 Zeichen, Anzahl der Texte entsprechend aller Melder und aller definierten Gruppen (z. B. Melder-, Steuergruppen), Textvorlage als elektronische Textdatei, vom AG beigestellt.
Menge: 680,000 St
Leistungsbereichkatalog: 063

**9.4.40 Beistellen Personal Abstimmung Prüfsachverständige(r) Brandmeldeanlage**
Beistellen von Personal für Vorstellung und Abstimmung der BMA-Projektierung mit dem/der Prüfsachverständigen BMA.
Menge: 15,000 h

**9.4.50 Beistellen Personal Abstimmung vorbeugender Brandschutz der FW**
Beistellen von Personal für Vorstellung und Abstimmung der BMA-Projektierung bei dem vorbeugenden Brandschutz der zuständigen FW-Dienststelle.
Menge: 10,000 h

**9.4.60 Beistellen Personal Sachverständigenabnahme Brandmeldeanlage**
STLB-Bau 2025-10 063
Beistellen von Personal für die Sachverständigenabnahme der Brandmeldeanlage, Vergütung des Sachverständigen durch gesonderten Vertrag.
Menge: 40,000 h
Leistungsbereichkatalog: 063

**9.4.70 Stundenlohnarbeiten durch Systemintegrator/-in Brandmeldeanlage der Verrechnungssatz für die jeweilige Arbeitskraft umfasst sämtliche Aufwendungen wie Lohn- und Gehaltskosten, Lohn- und Gehaltsnebenkosten, Zuschläge, lohngebundene und lohnabhängige Kosten, sonstige Sozialkosten, Gemeinkosten, Wagnis und Gewinn.**
Menge: 20,000 h

#### 9.5 Dokumentation

**9.5.10 Revisionsunterlagen Brandmeldeanlage**
*** Pauschalposition
Revisionsunterlagen Brandmeldeanlage

Der Umfang der Revisionsunterlagen geht über die Nebenleistung der VOB hinaus. In dieser Position sind die zusätzlichen Anforderungen zu kalkulieren. Die Dokumentation gibt den tatsächlich gebauten Zustand wieder.

Die Dokumentation der Anlage muss mindestens das Folgende beinhalten:
- Grundrisspläne / Installationspläne mit allen Anlagenteilen und Nummerierung
- Anlagenschema / Kabelspinne mit allen Anlagenteilen, Nummerierung und
  Leitungen
- Übersichtsschaltplan/Blockdiagramm mit Benennungen und Nummerierung
  der Meldebereiche, Meldergruppen und Melder, Meldergruppenplan
- Meldergruppenverzeichnis mit Angaben über zugehörige Melder, die Meldernummern und Meldeorte
- Anschlussplan BMZ mit Schnittstelle zur Sprachalarmanlage
- Kopie der Feuerwehrlaufkarten
- Liste der Anlagenteile, gegliedert nach Typ und Anzahl
- Inbetriebnahmeprotokoll
- Prüfprotokoll der 1:1 Funktionsprüfung
- Programmierprotokoll
- Administrator- und Benutzerkennwörter
- Adresslisten
- Verteilerpläne mit Angabe der Kabelbelegungen
- Bedienungsanleitung
- Datenblätter/Zertifikate/Konformitätserklärung sämtlicher, eingesetzter
  Produkte
- Montageanleitung sämtlicher, eingesetzter Produkte
- Instandhaltungsanleitungen/Instandhaltungshinweise
- Betriebsbuch
- Facherrichterbescheinigung
- Abnahmeprotokoll mit allen Anlagen und Mängelfreimeldung
- Liste der beteiligten Firmen mit Adresse, Telefonnummer und Ansprechpartner
- projektspezifische Programme und Daten auf Datenträger
- Schulungsprotokoll
- Einweisungsprotokoll
- Errichterzertifikat DIN 14675
Menge: 1,000 psch

### 10 KG 456 - Gefahrenmelde- und Alarmanlagen - Einbruchmeldeanlage Gebäude

*Hinweis: Allgemeine Vorbemerkungen Einbruchmeldeanlage Gebäude*
Allgemeine Vorbemerkungen Einbruchmeldeanlage Gebäude
Die nachfolgenden Anforderungen sind bei der Ausführung zu beachten. Sich aus diesen Anforderungen ergebende Leistungen sind in den Angebotspreis einzurechnen und werden nicht gesondert vergütet.

Systembeschreibung
Gemäß Sicherheitskonzept des BMU ist zur Überwachung des Gebäudes eine Einbruchmeldeanlage erforderlich.

Zentralentechnik
Die Zentrale wird als Mehrbereichszentrale im überwachten EMZ-Umschrank installiert.

Bedienung
Die Scharf- und Unscharfschaltung von Einzelbereichen erfolgt durch eine geistig-materielle Schalteinrichtung an den Zugangstüren zu den Sicherungsbereichen.
Zur Abfrage von anstehenden Meldungen und Zurücksetzen von Meldungen sich Touch-Bedienfelder vorgesehen.
Zusätzlich erfolgt eine bidirektionale Anbindung und Bedienung über das Gefahrenmanagementsystem.

Zwangsläufigkeit
Um eine versehentliche Alarmauslösung durch Öffnung von Türen im scharfgeschalteten Zustand zu verhindern, wird eine Zwangsläufigkeit vorgesehen.
Die Realisierung erfolgt, je nach Türanforderung, durch Sperrung von Ausweislesern der Zutrittskontrolle, durch elektromotorische Sperrelemente oder durch Fluchttürsicherungen nach EltVTR und DIN 13637.
Damit die Scharfschaltung der im Gebäude befindlichen separat schaltbaren Sicherungsbereiche zum Zeitpunkt der Scharfschaltung des Gebäudes sichergestellt ist, werden diese in die Zwangsläufigkeit des Hauptbereiches mit einbezogen. D.h. eine Scharfschaltung der Gebäudehülle ist nur möglich, wenn sich vorher alle anderen Sicherungsbereiche des Gebäudes im geschärften Zustand befinden.

Einzelmelderidentifikation
Alle Kontakte werden über eigene Eingänge von Buskopplern an die Einbruchmeldeanlage angeschlossen und verfügen dadurch über eine Einzelmelderidentifikation um eine schnelle und einfache Alarmverifikation und Instandhaltung sicherzustellen. Eine Alarmauslösung wird fenster- und türgenau im Managementsystem dargestellt.

Fluchtwegsicherung
Zur Sicherung von Notausgangstüren sowie zur Realisierung der Zwangsläufigkeit an Türen der Einbruchmeldeanlage werden Fluchtwegsicherungen nach EltVTR / DIN 13637, bestehend aus Fluchttürterminal, Fluchttürsteuerung und Fluchttüröffner vorgesehen. Die Fluchttürterminals im Gebäude sind als uP-Terminals, passend zum eingesetzten Schalterprogramm der Kostengruppe 440 vorzusehen.
Fluchttürterminals für den Außenbereich sind in entsprechend wettergeschützter, zertifizierter Ausführung zu berücksichtigen. Die Fluchttüröffner werden bauseitig durch die jeweiligen Türlieferanten beigestellt.

Materialanforderungen/ Schadstoffe
Für die Auswahl der Materialien gelten die Anforderungen des BNB-System in der Qualitätsstufe 5 (siehe auch
Vorbemerkungen BNB - Zertifizierung einschl. Anlagen am Anfang des LVs).
Insbesondere sind folgende Vorgaben für die Bauprodukte des Gewerks Gefahrenmelde- und Alarmanlagen - Einbruchmeldeanlage Gebäude  zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften Einbruchmeldeanlage Gebäude
Ergänzend wird für die Ausführung der Einbruchmeldeanlage an dieser Stelle auf die Einhaltung der folgenden Regelwerke verwiesen. Diese gelten uneingeschränkt inkl. der jeweils anzuwendenden Normkorrekturen und enthaltenen Normverweise.

- VDE 0833-1 - Gefahrenmeldeanlagen für Brand, Einbruch und Überfall, Teil 1: Allgemeine Festlegungen

- VDE 0833-3 - Gefahrenmeldeanlagen für Brand, Einbruch und Überfall, Teil 3: Festlegungen für Einbruch- und Überfallmeldeanlagen

- VdS Richtlinie 2311 - Einbruchmeldeanlagen, Planung und Einbau (in Anlehnung – siehe folgenden Hinweis zu den Abweichungen)

Abweichungen zu VdS Richtlinie 2311
Aufgrund von Abweichungen zu den Richtlinien der VdS Schadenverhütung ist eine VdS-Attestierung nicht möglich und auch nicht vorgesehen.
Struktur und Aufbau der Einbruchmeldeanlage muss nach VdS-Richtlinie 2311 erfolgen. Alle eingesetzten Komponenten müssen der VdS Klasse C entsprechen.

#### 10.1 Zentralentechnik

**10.1.10 Umschrank Einbruchmelderzentrale**
Zentralenumschrank zur Aufnahme der EMZ und weiteren Zentralkomponenten. einschl. Flächenüberwachung, Öffnungs- und Verschlussüberwachung nach VdS Kl. C, vorgerüstet für elektromotor. Sperrelement und Schalteinrichtung.

Je nach Ausführung der EMZ kann diese Position aus einem oder mehreren Schrankelementen bestehen. Es ist zu kalkulieren, dass die gesamte Zentralentechnik im Umschrank zu installieren ist.
Menge: 1,000 St

**10.1.20 Einbruchmeldezentrale Bustechnik 20 Busleitungen / 500Gruppen**
Einbruchmeldezentrale DIN EN 50131-3 (VDE 0830-2-3), Sicherheitsgrad 3, Umweltklasse II DIN EN 50130-5 (VDE 0830-1-5), mit integrierter Bedien- und Anzeigeeinrichtung,
- in Bustechnik mit mind. 20 Busanschlüssen für Melderbus mit je mind. 50 Teilnehmern, Anschluss Bedienfelder und Schalteinrichtungen in Bustechnik
- für mind. 12 Sicherungsbereiche, davon einer für den Zentralensicherungsbereich,
- für mind. 500 Meldergruppen,
- mit Melder-Einzelidentifikation,
- mind. ein Ausgang für überwachte Alarmierungseinrichtungen,
- IP-Schnittstelle zur Übertragungseinrichtung (S1) für differenzierte Meldungsübertragung,
- ausgerüstet zum Anschluss an ein übergeordnetes System, Übertragung aller Erstalarmmeldungen jeder Gruppe, Störungen und Steuerungsmeldungen über Datenschnittstelle (Software), als Ethernet-IP-Schnittstelle, vorh. Betriebssystem MS Windows 11,
- Energieversorgung Ausführungsart A DIN EN 50131-6 (VDE 0830-2-6),
- mit Ersatzstromversorgung, für eine Überbrückungszeit von 30 h,
- mit Registriereinrichtung als elektronischer Speicher,
- in Standschrankausführung.
Menge: 1,000 St

**10.1.30 Schnittstelle Gefahrenmanagementsystem**
IP-Schnittstelle einschl. Schnittstellenlizenz und Schnittstelleneinrichtung zur bidirektionalen Datenkommunikation über das OT-Sicherheitsnetzwerk zu angebotenem Gefahrenmanagementsystem. Beinhaltet die Lieferung, Installation und Konfiguration einer softwarebasierten IP-Schnittstelle zur bidirektionalen Datenübertragung zwischen der Einbruchmeldeanlage (EMA) und dem übergeordneten Gefahrenmanagementsystem (GMS).
Bereitstellung des herstellerspezifischen Kommunikationstreibers (z.B. via ESPA-X, Modbus TCP, SDK oder proprietärem IP-Protokoll).
Übertragung sämtlicher relevanter Statusmeldungen (Alarm, Störung, Abschaltung, Sabotage etc.) in Echtzeit.
Konfiguration der IP-Parameter und Absicherung der Verbindung (z. B. durch Verschlüsselung oder Heartbeat-Überwachung).
Vollständiger Funktionstest der Schnittstelle sowie der Schnittstellenpriorisierung inkl. Protokollierung.
Menge: 1,000 St

#### 10.2 Feldgeräte

**10.2.10 IR-Melder Flächenmelder Reichweite 15m Aufbaugehäuse**
STLB-Bau 2025-10 063
Passiv-Infrarotmelder DIN EN 50131-2-2 (VDE 0830-2-2-2) mit Einzelidentifizierung, für Überfall,- Einbruchmeldeanlagen, Sicherheitsgrad 3, Umweltklasse II DIN EN 50130-5 (VDE 0830-1-5), als Flächenmelder, mind. 2 senkrechte und mind. 8 waagerechte Zonen, Anschluss in Bustechnik DIN EN 50131-3 (VDE 0830-2-3), Reichweite mind. 15 m, in Aufbaugehäuse.
Menge: 10,000 St
Leistungsbereichkatalog: 063

**10.2.20 IR-Melder Vorhangmelder Reichweite 25m Aufbaugehäuse**
STLB-Bau 2025-10 063
Passiv-Infrarotmelder DIN EN 50131-2-2 (VDE 0830-2-2-2) mit Einzelidentifizierung, für Überfall,- Einbruchmeldeanlagen, Sicherheitsgrad 3, Umweltklasse II DIN EN 50130-5 (VDE 0830-1-5), als Vorhangmelder, mind. 11 senkrechte Zonen, Anschluss in Bustechnik DIN EN 50131-3 (VDE 0830-2-3), Reichweite mind. 25 m, in Aufbaugehäuse.
Menge: 5,000 St
Leistungsbereichkatalog: 063

**10.2.30 Dualmelder IR/Mikrowelle Flächenmelder Reichweite 10m**
STLB-Bau 2025-10 063
Dualbewegungsmelder DIN EN 50131-2-4 (VDE 0830-2-2-4) als Kombination von Passiv-Infrarot- und Mikrowellenmelder, für Überfall,- Einbruchmeldeanlagen, Sicherheitsgrad 3, Umweltklasse II DIN EN 50130-5 (VDE 0830-1-5), als Flächenmelder, mind. 2 senkrechte und mind. 8 waagerechte Zonen, Anschluss in Bustechnik DIN EN 50131-3 (VDE 0830-2-3), Reichweite mind. 10 m.
Menge: 140,000 St
Leistungsbereichkatalog: 063

**10.2.40 IR-Lichtschranke Reichweite 10m Sender/Empfänger Aufbaugehäuse**
STLB-Bau 2025-10 063
Infrarotlichtschranke mit systemgebundenem Zubehör, für Überfall,- Einbruchmeldeanlagen, Sicherheitsgrad 3, Umweltklasse II DIN EN 50130-5 (VDE 0830-1-5), Anschluss in Linientechnik über potentialfreien Kontakt, Reichweite mind. 10 m, Sender/Empfänger, in Aufbaugehäuse.
Menge: 2,000 St
Leistungsbereichkatalog: 063

**10.2.50 Magnetkontakt fremdfelds. Überwachung Türflügel Öffnung Verschluss L 5m**
STLB-Bau 2025-10 063
Fremdfeldsicherer Magnetkontakt DIN EN 50131-2-6 (VDE 0830-2-2-6) Grad 3, zur Überwachung eines Türflügels auf Öffnung und Verschluss, einschl. Anschlussleitung, Länge mind. 5 m, oberflächenbündige Einbaumontage, mit Maschinenschrauben einschl. Gewindebohrung befestigen, Anschluss in Linientechnik über potentialfreien Kontakt.
Menge: 10,000 St
Leistungsbereichkatalog: 063

**10.2.60 Schließblechkontakt Überwachung Innentür Verschluss L 5m**
STLB-Bau 2025-10 063
Schließblechkontakt, einschl. Befestigungswinkel, zur Überwachung einer Innentür auf Verschluss, einschl. Anschlussleitung, Länge mind. 5 m, mit Maschinenschrauben einschl. Gewindebohrung befestigen, Anschluss in Linientechnik über potentialfreien Kontakt.
Menge: 10,000 St
Leistungsbereichkatalog: 063

**10.2.70 Eingabebaustein 2Eingänge**
STLB-Bau 2025-10 063
Eingabebaustein, Anschluss in Bustechnik, mit 2 Eingängen, potentialfrei, überwacht, einschl. Parametrierung von mind. 20 logischen Verknüpfungen je Eingang/Kontakt, Energieversorgung aus der Zentrale über Busleitung, Gehäuse für Aufputzmontage, mit Sabotagekontakt.
Menge: 50,000 St
Leistungsbereichkatalog: 063

**10.2.80 Eingabebaustein 2Eingänge**
STLB-Bau 2025-10 063
Eingabebaustein, Anschluss in Bustechnik, mit 2 Eingängen, potentialfrei, überwacht, einschl. Parametrierung von mind. 20 logischen Verknüpfungen je Eingang/Kontakt, Energieversorgung aus der Zentrale über Busleitung, Gehäuse für Unterputzmontage, mit Sabotagekontakt.
Menge: 50,000 St
Leistungsbereichkatalog: 063

**10.2.90 Eingabebaustein 4Eingänge**
STLB-Bau 2025-10 063
Eingabebaustein, Anschluss in Bustechnik, mit 4 Eingängen, potentialfrei, überwacht, einschl. Parametrierung von mind. 20 logischen Verknüpfungen je Eingang/Kontakt, Energieversorgung aus der Zentrale über Busleitung, Gehäuse für Aufputzmontage, mit Sabotagekontakt.
Menge: 450,000 St
Leistungsbereichkatalog: 063

**10.2.100 Ein-/Ausgabebaustein 2Ausgänge 4Eingänge**
STLB-Bau 2025-10 063
Ein-/Ausgabebaustein, Anschluss in Bustechnik, mit 2 Ausgängen, überwacht, mit Rückmeldung, einschl. Parametrierung von mind. 20 logischen Verknüpfungen je Ausgang/Kontakt, mit 4 Eingängen, potentialfrei, überwacht, einschl. Parametrierung von mind. 20 logischen Verknüpfungen je Eingang/Kontakt, Energieversorgung aus der Zentrale über Busleitung, Gehäuse für Aufputzmontage, mit Sabotagekontakt.
Menge: 20,000 St
Leistungsbereichkatalog: 063

**10.2.110 Ausgabebaustein 1Ausgang**
STLB-Bau 2025-10 063
Ausgabebaustein, Anschluss in Bustechnik, mit einem Ausgang, potentialfrei, nicht überwacht, einschl. Parametrierung von mind. 20 logischen Verknüpfungen je Ausgang/Kontakt, Energieversorgung aus der Zentrale über Busleitung, Gehäuse für Aufputzmontage, mit Sabotagekontakt.
Menge: 10,000 St
Leistungsbereichkatalog: 063

**10.2.120 Sperrelement motorisch Innentür Rückmeldekontakt Aufbau**
STLB-Bau 2025-10 063
Motorisches Sperrelement einschl. Gegenstück, für Innentür, mit Rückmeldekontakt, Aufbaumontage mit Aufbaugehäuse, einschl. Anschlussleitung, Länge mind. 2 m.
Menge: 40,000 St
Leistungsbereichkatalog: 063

**10.2.130 Verteiler 16DA AP Gehäuse Kunststoff**
STLB-Bau 2025-10 063
Verteiler, mit Deckelkontakt, in löt-, schraub- und abisolierfreier Technik (LSA-Technik), für 16 DA, Aufputzausführung, Gehäuse aus Kunststoff.
Menge: 75,000 St
Leistungsbereichkatalog: 063

**10.2.140 Verteiler 30DA AP Gehäuse Kunststoff**
STLB-Bau 2025-10 063
Verteiler, mit Deckelkontakt, in löt-, schraub- und abisolierfreier Technik (LSA-Technik), für 30 DA, Aufputzausführung, Gehäuse aus Kunststoff.
Menge: 25,000 St
Leistungsbereichkatalog: 063

#### 10.3 Bedieneinrichtung / Serviceschnittstelle

**10.3.10 Einr. zum Scharf-/Unscharfschalten geistig/elektr. Transponderprüfung**
STLB-Bau 2025-10 063
Schalteinrichtung zum Scharf-/Unscharfschalten, als Kombination geistig und elektrisch, Sicherheitsgrad 3, Tastatur mit mind. 10 Tasten, Prüfung der Betätigungsberechtigung über Transponder.
Menge: 12,000 St
Leistungsbereichkatalog: 063

**10.3.20 Zusätzl.Bedieneinrichtung als Touch-Bedienfeld**
Zusätzliche Bedieneinrichtung DIN EN 50131-1 (VDE 0830-2-1) einschl. Bedien- und Anzeigeelemente, als Busschnittstelle, Energieversorgung aus der Zentrale ringbusversorgt über Busleitung, Bedienung über Touch-Funktion.
Menge: 12,000 St

**10.3.30 Schlüsselanhänger Chip**
STLB-Bau 2025-10 064
Identifikationsmerkmalträger als Schlüsselanhänger, mit kontaktlosem Chip (RF-ID), les- und frei beschreibbar (nutzbar für mehrere Applikationen), Ablage der Daten auf dem Identifikationsmerkmalträger mind. 128-Bit-verschlüsselt, verschlüsselte Datenübertragung mit 156-Bit dynamisch (3 DES), Trägerfrequenz Transponder 13,56 MHz, neutrale Oberfläche, codiert, nummeriert, max. 20-stellig.
Menge: 100,000 St
Leistungsbereichkatalog: 064

#### 10.4 Dienstleistungen

*Hinweis: Hinweis zu Messungen Positionen 0010 bis 0050*
Die Fenster- und Türkontakte werden bauseitig durch die Fassaden- und Türlieferanten geliefert. Die Anschlussleitungen der Kontakte werden durch die Fassaden- und Türlieferanten bis zum Übergabepunkt verlegt. Die Fassaden- und Türlieferanten übergeben die Anschlussleitungen inkl. Prüfprotokoll an den AN der Einbruchmeldeanlage.
Durch den AN der Einbruchmeldeanlage sind anschließend die korrekten Schaltabstände sämtlicher Überwachungskontakte der Verschluss. und Öffnungsüberwachung von Fenstern und Türen durch geschultes Fachpersonal und geeignete Messgeräte zu überprüfen. Die Messungen sind für jeden Kontakt zu dokumentieren. Des Weiteren müssen die Widerstandswerte der Alarmgläser / Durchbruchüberwachungen gemessen, mit der Werksmessung abgeglichen und dokumentiert werden. Die Messprotokolle sind der Objektüberwachung zu übergeben.

**10.4.10 Erstmessung bauseitiger Kontakte und Durchbruchüberwachungen**
Messung der Widerstandswerte, Prüfung des Schaltverhaltens und der Schaltabstände der bauseitigen Kontakte zur Verschluss-, Öffnungs- und Durchbruchüberwachung der VdS Klasse B oder C.
Die Erstmessung ist nach Lieferung und Einbau der Fenster- und/oder Türelemente durchzuführen und zu dokumentieren.
Festgestellte Abweichungen und ungenügende Schaltabstände sind umgehend bei der Objektüberwachung anzuzeigen.
Menge: 1150,000 St

**10.4.20 Wiederholungsmessung bauseitiger Kontakte und Durchbruchüberwachungen**
Wiederholungsmessung der bauseitigen Kontakte zur Verschluss-, Öffnungs- und Durchbruchüberwachung der VdS Klasse B oder C.
Messung der Widerstandswerte, Prüfung des Schaltverhaltens und der Schaltabstände der bauseitigen Kontakte VdS Klasse B oder C. Festgestellte Abweichungen und ungenügende Schaltabstände sind umgehend bei der Objektüberwachung anzuzeigen.
Menge: 1150,000 St

**10.4.30 Prüfung und Anschluss eines bauseitigen Magnetkontaktes**
Prüfung und Anschluss eines bauseitigen Magnetkontaktes
Messung der Widerstandswerte, Prüfung des Schaltverhaltens und der Schaltabstände der bauseitigen Kontakte VdS Klasse B oder C.
Dokumentation der Messergebnisse und Anschluss an Systemkomponenten.
Menge: 490,000 St

**10.4.40 Prüfung und Anschluss eines bauseitigen Alarmglases / Durchbruchüberwachung**
Prüfung und Anschluss eines bauseitigen Alarmglases / Durchbruchüberwachung
Messung der Widerstandswerte, Abgleich mit der Werksmessung und Dokumentation der Messergebnisse und Anschluss an Systemkomponenten.
Menge: 550,000 St

**10.4.50 Prüfung und Anschluss eines bauseitigen Schließblechkontaktes**
Prüfung und Anschluss eines bauseitigen Schließblechkontaktes
Messung der Widerstandswerte, Prüfung des Schaltverhaltens und der Schaltabstände der bauseitigen Kontakte VdS Klasse B oder C.
Dokumentation der Messergebnisse und Anschluss an Systemkomponenten.
Menge: 110,000 St

**10.4.60 Übergabe eines potentialfreien Kontaktes der Einbruchmeldetechnik an Fremdgewerk wie Gebäudeautomation, Elektrotechnik etc.**
Übergabe eines potentialfreien Kontaktes der Einbruchmeldetechnik an Fremdgewerk wie Gebäudeautomation, Elektrotechnik etc.

- Abstimmung der Leitungsbelegung
- Anschluss der Leitungen
- gemeinsame Funktionsprüfung
Menge: 30,000 St

**10.4.70 Beschriften und versiegeln der Anlagenkomponenten**
Beschriften der Systemkomponenten mittels Beschriftungsgerät (z.B. P-Touch o.ä.) mit eindeutiger und abgestimmter Kennzeichnung (z.B. Busbezeichnung, Adresse, Meldergruppe oder festgelegter AKS).
Verplomben der Anlagenteile entsprechend VdS-2311.
Ausführung der Leistung nach erfolgreichem Funktionstest.
Menge: 890,000 St

**10.4.80 Einstellung bauseitiger Kontakte mit Drittgewerk**
Nachträgliche Einstellung bauseitiger Kontakte der Öffnungs- und Verschlussüberwachung in Abstimmung mit Drittgewerk, die sich nach dem Anschluss an die Einbruchmeldetechnik ergeben, z.B. durch Setzung der Fenster- und Türelemente oder bauseitige mechanische Änderungen mit Einfluss auf das Schaltverhalten der EMA-Kontakte.
Menge: 250,000 St

**10.4.90 Parametrierung und Inbetriebnahme**
Die Position beinhaltet die kundenspezifische und betriebsfertige Parametrierung und Inbetriebnahme der angebotenen Einbruchmeldeanlage einschl. Integration der angebotenen Systemkomponenten und Bedieneinrichtungen sowie Konfiguration der Schnittstellen entsprechend der Festlegungen im Pflichtenheft.
Menge: 1,000 St

**10.4.100 Beistellen Personal Abstimmung BSI**
Beistellen von Personal für Vorstellung und Abstimmung der EMA-Projektierung gegenüber dem BSI.
Menge: 8,000 h

**10.4.110 Beistellen Personal für Abnahme BSI**
Abnahmebegehung- und Prüfung der Anlage gemeinsam mit den zuständigen Personen des BSI.
Bei Verweigerung der Abnahme erfolgt die Wiederholungsbegehung ohne weitere Vergütung, sofern dies auf Mängel zurückzuführen ist, die der Auftragnehmer verschuldet hat.
Menge: 8,000 h

**10.4.120 Stundenlohnarbeiten durch Systemintegrator/-in Einbruchmeldeanlage der Verrechnungssatz für die jeweilige Arbeitskraft umfasst sämtliche Aufwendungen wie Lohn- und Gehaltskosten, Lohn- und Gehaltsnebenkosten, Zuschläge, lohngebundene und lohnabhängige Kosten, sonstige Sozialkosten, Gemeinkosten, Wagnis und Gewinn.**
Menge: 20,000 h

#### 10.5 Dokumentation

**10.5.10 Revisionsunterlagen Einbruchmeldeanlage**
*** Pauschalposition
Revisionsunterlagen Einbruchmeldeanlage

Der Umfang der Revisionsunterlagen geht über die Nebenleistung der VOB hinaus. In dieser Position sind die zusätzlichen Anforderungen zu kalkulieren. Die Dokumentation gibt den tatsächlich gebauten Zustand wieder.

Die Dokumentation der Anlage muss mindestens das Folgende beinhalten:
- Grundrisspläne / Installationspläne mit folgenden Eintragungen:
- Grenzen des Sicherungsbereiches
- Überwachungsbereich der räumlich wirkenden Melder
- Nutzungsart der Meldebereiche sowie die Bezeichnung der zugeordneten
  Meldergruppen
- Anlagenschema / Kabelspinne mit allen Anlagenteilen, Nummerierung und
  Leitungen
- Übersichtsschaltplan/Blockdiagramm mit Benennungen und Nummerierung
  der Meldebereiche, Meldergruppen und Melder
- Meldergruppenverzeichnis mit Angaben über zugehörige Melder, die Meldernummern und Meldeorte
- Liste der Anlagenteile, gegliedert nach Typ und Anzahl
- Inbetriebnahmeprotokoll
- Prüfprotokoll der 1:1 Funktionsprüfung
- Messprotokoll sämtlicher Kontakte und Glasbruchspinnen
- Programmierprotokoll
- Administrator- und Benutzerkennwörter
- Verteilerpläne mit Angabe der Kabelbelegungen
- Adresslisten
- Bedienungsanleitung
- Datenblätter/Zertifikate/Konformitätserklärung sämtlicher, eingesetzter
  Produkte
- Montageanleitung sämtlicher, eingesetzter Produkte
- Instandhaltungsanleitungen/Instandhaltungshinweise
- Betriebsbuch
- Facherrichterbescheinigung
- VdS-Errichterzertifikat
- VdS-Zertifikate der eingesetzten Geräte
- Abnahmeprotokoll mit allen Anlagen und Mängelfreimeldung
- Liste der beteiligten Firmen mit Adresse, Telefonnummer und Ansprechpartner
- projektspezifische Programme und Daten auf Datenträger
- Schulungsprotokoll
- Einweisungsprotokoll
- Errichter-Attest (Anlagenbeschreibung) in Anlehnung an VdS 2170
Menge: 1,000 psch

### 11 KG 456 - Gefahrenmelde- und Alarmanlagen - Überfallmeldeanlage

*Hinweis: Allgemeine Vorbemerkungen Überfallmeldeanlage*
Allgemeine Vorbemerkungen Überfallmeldeanlage
Die nachfolgenden Anforderungen sind bei der Ausführung zu beachten. Sich aus diesen Anforderungen ergebende Leistungen sind in den Angebotspreis einzurechnen und werden nicht gesondert vergütet.

Systembeschreibung
Gemäß Sicherheitskonzept ist vorbehaltlich der Genehmigung durch die zuständige Landespolizeibehörde eine Überfallmeldeanlage gemäß der bundeseinheitlichen Richtlinie für Überfall- und Einbruchmeldeanlagen mit Anschluss an die Polizei (ÜEA-Richtlinie) des Landes Berlin zu installieren.

Alarmierung
Bei Auslösung der Überfallmelder erfolgt über die Polizei-Direktaufschaltung eine stille und unverzögerte Alarmierung der Einsatzleitstelle der Polizei Berlin.
Zusätzlich erfolgt über die Schnittstelle zum Gefahrenmanagementsystem eine parallele Alarmierung der Sicherheitszentrale und der Pforten.

Einzelmelderidentifikation
Alle Überfallmelder werden über eigene Eingänge von Buskopplern an die Überfallmeldeanlage angeschlossen und verfügen dadurch über eine Einzelmelderidentifikation um eine schnelle und einfache Alarmverifikation und Instandhaltung sicherzustellen. Die Auslösung eines Überfallmelders wird positionsgenau über die grafischen Bedienbilder des Gefahrenmanagementsystems dargestellt.

Materialanforderungen/ Schadstoffe
Für die Auswahl der Materialien gelten die Anforderungen des BNB-System in der Qualitätsstufe 5 (siehe auch
Vorbemerkungen BNB - Zertifizierung einschl. Anlagen am Anfang des LVs).
Insbesondere sind folgende Vorgaben für die Bauprodukte des Gewerks Gefahrenmelde- und Alarmanlagen - Überfallmeldeanlage zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften Überfallmeldeanlage
Ergänzend wird für die Ausführung der Überfallmeldeanlage an dieser Stelle auf die Einhaltung der folgenden Regelwerke verwiesen. Diese gelten uneingeschränkt inkl. der jeweils anzuwendenden Normkorrekturen und enthaltenen Normverweise.

- ÜEA-Richtlinie - Bundeseinheitliche Richtlinie für Überfall-/Einbruchmeldeanlagen bzw. Anlagen für Notfälle/Gefahren mit Anschluss an die Polizei (ÜEA)

#### 11.1 Zentralentechnik

**11.1.10 Überfallmeldezentrale Bustechnik 2Ringltg 63Gruppen**
STLB-Bau 2025-10 063
Überfallmeldezentrale DIN EN 50131-3 (VDE 0830-2-3), Sicherheitsgrad 3, Umweltklasse II DIN EN 50130-5 (VDE 0830-1-5), mit integrierter Bedien- und Anzeigeeinrichtung,
- in Bustechnik,
- an 2 Busleitungen anschließen,
- für mind. 63 Meldergruppen,
- mit Melder-Einzelidentifikation,
- mind. ein Ausgang für nicht überwachte Alarmierungseinrichtungen,
- mind. ein Ausgang für überwachte Alarmierungseinrichtungen,
- IP-Schnittstelle zur Übertragungseinrichtung (S1) für differenzierte Meldungsübertragung,
- Schnittstelle zum Anschluss einer Parallelanzeige und einer externen Bedien- und Anzeigeeinrichtung,
- ausgerüstet zum Anschluss an ein übergeordnetes System, Übertragung aller Erstalarmmeldungen jeder Gruppe, Störungen und Steuerungsmeldungen über Datenschnittstelle (Software), als Ethernet-IP-Schnittstelle, vorh. Betriebssystem MS Windows 11,
- Energieversorgung Ausführungsart A DIN EN 50131-6 (VDE 0830-2-6),
- mit Ersatzstromversorgung, für eine Überbrückungszeit von 30 h,
- mit Registriereinrichtung als elektronischer Speicher,
- in Wandschrankausführung.
Menge: 1,000 St
Leistungsbereichkatalog: 063

**11.1.20 Schnittstelle Gefahrenmanagementsystem**
Schnittstelle einschl. Schnittstellenlizenz und Schnittstelleneinrichtung zur bidirektionalen Datenkommunikation über das OT-Sicherheitsnetzwerk zu angebotenem Gefahrenmanagementsystem. Beinhaltet die Lieferung, Installation und Konfiguration einer softwarebasierten IP-Schnittstelle zur bidirektionalen Datenübertragung zwischen der Überfallmeldeanlage (ÜMA) und dem übergeordneten Gefahrenmanagementsystem (GMS).
Bereitstellung des herstellerspezifischen Kommunikationstreibers (z.B. via ESPA-X, Modbus TCP, SDK oder proprietärem IP-Protokoll).
Übertragung sämtlicher relevanter Statusmeldungen (Alarm, Störung, Abschaltung, Sabotage etc.) in Echtzeit.
Konfiguration der IP-Parameter und Absicherung der Verbindung (z. B. durch Verschlüsselung oder Heartbeat-Überwachung).
Vollständiger Funktionstest der Schnittstelle sowie der Schnittstellenpriorisierung inkl. Protokollierung.
Menge: 1,000 St

#### 11.2 Feldgeräte

**11.2.10 Überfallmelder Handtaster Auslösekennung**
STLB-Bau 2025-10 063
Überfallmelder als Handtaster, Anschluss in Linientechnik über potentialfreien Kontakt, mit Auslösekennung am Melder und in der Zentrale.
Menge: 20,000 St
Leistungsbereichkatalog: 063

**11.2.20 Eingabebaustein 2Eingänge**
STLB-Bau 2025-10 063
Eingabebaustein, Anschluss in Bustechnik, mit 2 Eingängen, potentialfrei, überwacht, einschl. Parametrierung von mind. 20 logischen Verknüpfungen je Eingang/Kontakt, Energieversorgung aus der Zentrale über Busleitung, Gehäuse für Aufputzmontage, mit Sabotagekontakt.
Menge: 20,000 St
Leistungsbereichkatalog: 063

#### 11.3 Bedieneinrichtung / Serviceschnittstelle

**11.3.10 Zusätzl.Bedieneinrichtung als Touch-Bedienfeld**
Zusätzliche Bedieneinrichtung DIN EN 50131-1 (VDE 0830-2-1) einschl. Bedien- und Anzeigeelemente, als Busschnittstelle, Energieversorgung aus der Zentrale ringbusversorgt über Busleitung, Bedienung über Touch-Funktion.
Menge: 1,000 St

#### 11.4 Dienstleistungen

**11.4.10 GSM Funkmessung**
GSM Funkmessung

Als Standort für das Übertragungsgerät (ÜG) mit GSM Modul ist der Zentralenraum "Sicherheitstechnik" vorgesehen.
Vor der Montage ist der GSM Funkempfang in diesem Raum zu prüfen und zu dokumentieren. Je nach Messergebnis muss ggf. eine abgesetzte Antenne eingesetzt, oder das ÜG an einem anderen Standort installiert werden.

Im Rahmen der GSM Funkmessung ist der geeignete Montageort zu ermitteln, hierfür können auch mehrere Einzelmessungen erforderlich sein.

GSM Funkmessung zur Bestimmung des Montageortes der Antenne und des GSM ÜG durchführen und dokumentieren.
Menge: 1,000 St

**11.4.20 Polizeiaufschaltung - Beantragung, Einrichtung**
Polizeiaufschaltung - Beantragung, Einrichtung
Vorbereitung der Antragstellung und erforderlicher Unterlagen sowie Abstimmungen mit dem Konzessionär und der zuständigen Polizei-Dienststelle.
Menge: 1,000 St

**11.4.30 Anschluss Übertragungseinrichtung Polizeiaufschaltung**
Anschluss Übertragungseinrichtung Polizeiaufschaltung
Die Übertragungseinrichtung wird durch den Konzessionär installiert und in Betrieb genommen.
Anschaltung und Prüfung der Übertragungseinrichtung an die neue ÜMZ gemeinsam mit dem Konzessionär.
Menge: 1,000 St

**11.4.40 Beschriften und versiegeln der Anlagenkomponenten**
Beschriften der Systemkomponenten mittels Beschriftungsgerät (z.B. P-Touch o.ä.) mit eindeutiger und abgestimmter Kennzeichnung (z.B. Busbezeichnung, Adresse, Meldergruppe oder festgelegter AKS).
Verplomben der Anlagenteile entsprechend VdS-2311.
Ausführung der Leistung nach erfolgreichem Funktionstest.
Menge: 40,000 St

**11.4.50 Beistellen Personal für Abnahme Polizei**
Beistellen Personal für Abnahme Polizei
Abnahmebegehung- und Prüfung der Anlage gemeinsam mit den zuständigen Personen der Polizei.
Bei Verweigerung der Abnahme erfolgt die Wiederholungsbegehung ohne weitere Vergütung, sofern dies auf Mängel zurückzuführen ist, die der Auftragnehmer verschuldet hat.
Menge: 8,000 h

**11.4.60 Stundenlohnarbeiten durch Systemintegrator/-in Überfallmeldeanlage der Verrechnungssatz für die jeweilige Arbeitskraft umfasst sämtliche Aufwendungen wie Lohn- und Gehaltskosten, Lohn- und Gehaltsnebenkosten, Zuschläge, lohngebundene und lohnabhängige Kosten, sonstige Sozialkosten, Gemeinkosten, Wagnis und Gewinn.**
Menge: 20,000 h

#### 11.5 Dokumentation

**11.5.10 Revisionsunterlagen Überfallmeldeanlage**
*** Pauschalposition
Revisionsunterlagen Überfallmeldeanlage

Der Umfang der Revisionsunterlagen geht über die Nebenleistung der VOB hinaus. In dieser Position sind die zusätzlichen Anforderungen zu kalkulieren. Die Dokumentation gibt den tatsächlich gebauten Zustand wieder.

Die Dokumentation der Anlage muss mindestens das Folgende beinhalten:
- Grundrisspläne / Installationspläne mit allen Anlagenteilen und Nummerierung
- Anlagenschema / Kabelspinne mit allen Anlagenteilen, Nummerierung und
  Leitungen
- Übersichtsschaltplan/Blockdiagramm
- Liste der Anlagenteile, gegliedert nach Typ und Anzahl
- Inbetriebnahmeprotokoll
- Prüfprotokoll der 1:1 Funktionsprüfung
- Programmierprotokoll
- Administrator- und Benutzerkennwörter
- Verteilerpläne mit Angabe der Kabelbelegungen
- Adresslisten
- Bedienungsanleitung
- Datenblätter/Zertifikate/Konformitätserklärung sämtlicher, eingesetzter
  Produkte
- Montageanleitung sämtlicher, eingesetzter Produkte
- Instandhaltungsanleitungen/Instandhaltungshinweise
- Betriebsbuch
- Facherrichterbescheinigung
- VdS-Errichterzertifikat
- VdS-Zertifikate der eingesetzten Geräte
- Abnahmeprotokoll mit allen Anlagen und Mängelfreimeldung
- Liste der beteiligten Firmen mit Adresse, Telefonnummer und Ansprechpartner
- projektspezifische Programme und Daten auf Datenträger
- Schulungsprotokoll
- Einweisungsprotokoll
- Errichter-Attest (Anlagenbeschreibung) in Anlehnung an VdS 2170
Menge: 1,000 psch

### 12 KG 456 - Gefahrenmelde- und Alarmanlagen - Einbruchmeldeanlage VS-Registratur

*Hinweis: Allgemeine Vorbemerkungen Einbruchmeldeanlage VS-Registratur*
Allgemeine Vorbemerkungen Einbruchmeldeanlage VS-Registratur
Die nachfolgenden Anforderungen sind bei der Ausführung der Einbruchmeldeanlage zu beachten. Sich aus diesen Anforderungen ergebende Leistungen sind in den Angebotspreis einzurechnen und werden nicht gesondert vergütet.

Systembeschreibung
Bei der VS-Registratur handelt es sich um einen VS-Sicherungsraum mit Vorraum (Ausführung 2 nach BSI TL-M30).
Die Anforderungen des BSI sind in Gänze zu berücksichtigen.
Materialanforderungen/ Schadstoffe
Für die Auswahl der Materialien gelten die Anforderungen des BNB-System in der Qualitätsstufe 5 (siehe auch
Vorbemerkungen BNB - Zertifizierung einschl. Anlagen am Anfang des LVs).
Insbesondere sind folgende Vorgaben für die Bauprodukte des Gewerks Gefahrenmelde- und Alarmanlagen - Einbruchmeldeanlage VS- Registratur zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften Einbruchmeldeanlage VS-Registratur
Ergänzend wird für die Ausführung der Einbruchmeldeanlage VS-Registratur an dieser Stelle auf die Einhaltung der folgenden Regelwerke verwiesen. Diese gelten uneingeschränkt inkl. der jeweils anzuwendenden Normkorrekturen und enthaltenen Normverweise.

- BSI TL-M40 - Anforderungen an eine Einbruchmeldeanlage zum Schutz von Verschlusssachen (VS-Einbruchmeldeanlage - VS-EMA)
- BSI TL-M43 - Technische Überwachung von VS-Verwahrgelassen und VS-Schlüsselbehältern
- DIN VDE 0833-1 - Gefahrenmeldeanlagen für Brand, Einbruch und Überfall
- DIN VDE 0833-3 Gefahrenmeldeanlagen für Brand, Einbruch und Überfall, Teil 3: Festlegungen für Einbruch- und Überfallmeldeanlagen

- BSI TL-M01 - Produktliste für die materielle Sicherheit

- VdS Richtlinie 2311 - Einbruchmeldeanlagen, Planung und Einbau

- ÜEA-Richtlinie - Bundeseinheitliche Richtlinie für Überfall-/Einbruchmeldeanlagen bzw. Anlagen für Notfälle/Gefahren mit Anschluss an die Polizei (ÜEA)

#### 12.1 Zentralentechnik

**12.1.10 Einbruchmeldezentrale Bustechnik 1Ringltg 127Gruppen**
STLB-Bau 2025-10 063
Einbruchmeldezentrale DIN EN 50131-3 (VDE 0830-2-3), Sicherheitsgrad 3, Umweltklasse II DIN EN 50130-5 (VDE 0830-1-5), mit integrierter Bedien- und Anzeigeeinrichtung,
- in Bustechnik,
- an eine Busleitung anschließen,
- für mind. einen Sicherungsbereich,
- für mind. 127 Meldergruppen,
- mit Melder-Einzelidentifikation,
- mind. ein Ausgang für nicht überwachte Alarmierungseinrichtungen,
- mind. ein Ausgang für überwachte Alarmierungseinrichtungen,
- IP-Schnittstelle zur Übertragungseinrichtung (S1) für differenzierte Meldungsübertragung,
- Schnittstelle zum Anschluss einer Parallelanzeige und einer externen Bedien- und Anzeigeeinrichtung,
- ausgerüstet zum Anschluss an ein übergeordnetes System, Übertragung aller Erstalarmmeldungen jeder Gruppe, Störungen und Steuerungsmeldungen über Datenschnittstelle (Software), als Ethernet-IP-Schnittstelle, vorh. Betriebssystem MS Windows 11,
- Energieversorgung Ausführungsart A DIN EN 50131-6 (VDE 0830-2-6),
- mit Ersatzstromversorgung, für eine Überbrückungszeit von 30 h,
- mit Registriereinrichtung als elektronischer Speicher,
- in Wandschrankausführung.
Menge: 1,000 St
Leistungsbereichkatalog: 063

**12.1.20 Prüf-/Anz.-einricht. Körperschallmelder 8Melder**
STLB-Bau 2025-10 063
Prüf- und Anzeigeeinrichtung mit Meldereinzelerkennung für 8 Körperschallmelder, Energieversorgung aus der Zentrale.
Menge: 1,000 St
Leistungsbereichkatalog: 063

**12.1.30 Schnittstelle zum Gefahrenmanagementsystem**
IP-Schnittstelle einschl. Schnittstellenlizenz und Schnittstelleneinrichtung zur unidirektionalen Datenkommunikation von der EMA über das OT-Sicherheitsnetzwerk zu angebotenem Gefahrenmanagementsystem. Beinhaltet die Lieferung, Installation und Konfiguration einer softwarebasierten IP-Schnittstelle zur Datenübertragung zwischen der Einbruchmeldeanlage und dem übergeordneten Gefahrenmanagementsystem (GMS).
Bereitstellung des herstellerspezifischen Kommunikationstreibers (z.B. via ESPA-X, Modbus TCP, SDK oder proprietärem IP-Protokoll).
Übertragung sämtlicher relevanter Statusmeldungen (Alarm, Störung, Abschaltung, Sabotage etc.) in Echtzeit.
Konfiguration der IP-Parameter und Absicherung der Verbindung (z. B. durch Verschlüsselung oder Heartbeat-Überwachung).
Vollständiger Funktionstest der Schnittstelle sowie der Schnittstellenpriorisierung inkl. Protokollierung.
Menge: 1,000 St

#### 12.2 Feldgeräte

**12.2.10 IR-Melder Flächenmelder Reichweite 15m Aufbaugehäuse**
STLB-Bau 2025-10 063
Passiv-Infrarotmelder DIN EN 50131-2-2 (VDE 0830-2-2-2) mit Einzelidentifizierung, für Überfall,- Einbruchmeldeanlagen, Sicherheitsgrad 3, Umweltklasse II DIN EN 50130-5 (VDE 0830-1-5), als Flächenmelder, mind. 2 senkrechte und mind. 8 waagerechte Zonen, Anschluss in Bustechnik DIN EN 50131-3 (VDE 0830-2-3), Reichweite mind. 15 m, in Aufbaugehäuse.
Menge: 4,000 St
Leistungsbereichkatalog: 063

**12.2.20 Eingabebaustein 4Eingänge**
STLB-Bau 2025-10 063
Eingabebaustein, Anschluss in Bustechnik, mit 4 Eingängen, potentialfrei, überwacht, einschl. Parametrierung von mind. 20 logischen Verknüpfungen je Eingang/Kontakt, Energieversorgung aus der Zentrale über Busleitung, Gehäuse für Aufputzmontage, mit Sabotagekontakt.
Menge: 8,000 St
Leistungsbereichkatalog: 063

**12.2.30 Ein-/Ausgabebaustein 2Ausgänge 4Eingänge**
STLB-Bau 2025-10 063
Ein-/Ausgabebaustein, Anschluss in Bustechnik, mit 2 Ausgängen, überwacht, mit Rückmeldung, einschl. Parametrierung von mind. 20 logischen Verknüpfungen je Ausgang/Kontakt, mit 4 Eingängen, potentialfrei, überwacht, einschl. Parametrierung von mind. 20 logischen Verknüpfungen je Eingang/Kontakt, Energieversorgung aus der Zentrale über Busleitung, Gehäuse für Aufputzmontage, mit Sabotagekontakt.
Menge: 1,000 St
Leistungsbereichkatalog: 063

**12.2.40 Sperrelement motorisch Innentür Rückmeldekontakt Aufbau**
STLB-Bau 2025-10 063
Motorisches Sperrelement einschl. Gegenstück, für Innentür, mit Rückmeldekontakt, Aufbaumontage mit Aufbaugehäuse, einschl. Anschlussleitung, Länge mind. 2 m.
Menge: 2,000 St
Leistungsbereichkatalog: 063

**12.2.50 Verteiler 16DA AP Gehäuse Kunststoff**
STLB-Bau 2025-10 063
Verteiler, mit Deckelkontakt, in löt-, schraub- und abisolierfreier Technik (LSA-Technik), für 16 DA, Aufputzausführung, Gehäuse aus Kunststoff.
Menge: 1,000 St
Leistungsbereichkatalog: 063

**12.2.60 Alarmtapete Sicherung gg.Durchstieg textile Fasern**
STLB-Bau 2025-10 063
Alarmtapete, einschl. Anschlussvorrichtung, VdS 2269 Klasse C, zur Sicherung gegen Durchstieg, aus textilen Fasern mit eingewebten Kupferdrähten.
Menge: 10,000 m2
Leistungsbereichkatalog: 063

**12.2.70 Anschlussleisten Alarmtapete**
Anschlussleisten Alarmtapete, passend zu angebotener Alarmtapete
Länge ca. 530mm
Menge: 4,000 St

**12.2.80 Körperschallmelder Prüfeinr. Überwachungs-R 4m**
STLB-Bau 2025-10 063
Körperschallmelder, einstellbar, für Überfall,- Einbruchmeldeanlagen, Sicherheitsgrad 3, Umweltklasse II DIN EN 50130-5 (VDE 0830-1-5), Anschluss in Linientechnik über potentialfreien Kontakt, mit Prüfeinrichtung, auslösbar von separatem Prüftableau, Überwachungsradius 4 m.
Menge: 14,000 St
Leistungsbereichkatalog: 063

**12.2.90 Unterflurdose Körperschallmelder**
STLB-Bau 2025-10 063
Unterflurdose mit Abdeckung, für Körperschallmelder, mit Aussparung zum Einkleben des Bodenbelags, in Estrich.
Menge: 4,000 St
Leistungsbereichkatalog: 063

#### 12.3 Bedieneinrichtung / Serviceschnittstelle

**12.3.10 Einr. zum Scharf-/Unscharfschalten geistig/elektr. Transponderprüfung**
STLB-Bau 2025-10 063
Schalteinrichtung zum Scharf-/Unscharfschalten, als Kombination geistig und elektrisch, Sicherheitsgrad 3, Tastatur mit mind. 10 Tasten, Prüfung der Betätigungsberechtigung über Transponder.
Menge: 1,000 St
Leistungsbereichkatalog: 063

**12.3.20 Sichtschutz für angebotene Schalteinrichtung**
Menge: 1,000 St

**12.3.30 Zusätzl.Bedieneinrichtung als Touch-Bedienfeld**
Zusätzliche Bedieneinrichtung DIN EN 50131-1 (VDE 0830-2-1) einschl. Bedien- und Anzeigeelemente, als Busschnittstelle, Energieversorgung aus der Zentrale ringbusversorgt über Busleitung, Bedienung über Touch-Funktion.
Menge: 1,000 St

**12.3.40 Schlüsselanhänger Chip**
STLB-Bau 2025-10 064
Identifikationsmerkmalträger als Schlüsselanhänger, mit kontaktlosem Chip (RF-ID), les- und frei beschreibbar (nutzbar für mehrere Applikationen), Ablage der Daten auf dem Identifikationsmerkmalträger mind. 128-Bit-verschlüsselt, verschlüsselte Datenübertragung mit 156-Bit dynamisch (3 DES), Trägerfrequenz Transponder 13,56 MHz, neutrale Oberfläche, codiert, nummeriert, max. 20-stellig, Nummerierung in Lasergravur.
Menge: 20,000 St
Leistungsbereichkatalog: 064

#### 12.4 Dienstleistungen

*Hinweis: Hinweis zu Messungen Positionen 0010 bis 0050*
Die Fenster- und Türkontakte werden bauseitig durch die Fassaden- und Türlieferanten geliefert. Die Anschlussleitungen der Kontakte werden durch die Fassaden- und Türlieferanten bis zum Übergabepunkt verlegt. Die Fassaden- und Türlieferanten übergeben die Anschlussleitungen inkl. Prüfprotokoll an den AN der Einbruchmeldeanlage.
Durch den AN der Einbruchmeldeanlage sind anschließend die korrekten Schaltabstände sämtlicher Überwachungskontakte der Verschluss. und Öffnungsüberwachung von Fenstern und Türen durch geschultes Fachpersonal und geeignete Messgeräte zu überprüfen. Die Messungen sind für jeden Kontakt zu dokumentieren. Des Weiteren müssen die Widerstandswerte der Alarmgläser / Durchbruchüberwachungen gemessen, mit der Werksmessung abgeglichen und dokumentiert werden. Die Messprotokolle sind der Objektüberwachung zu übergeben.

**12.4.10 Erstmessung bauseitiger Kontakte und Durchbruchüberwachungen**
Messung der Widerstandswerte, Prüfung des Schaltverhaltens und der Schaltabstände der bauseitigen Kontakte zur Verschluss-, Öffnungs- und Durchbruchüberwachung der VdS Klasse B oder C.
Die Erstmessung ist nach Lieferung und Einbau der Fenster- und/oder Türelemente durchzuführen und zu dokumentieren.
Festgestellte Abweichungen und ungenügende Schaltabstände sind umgehend bei der Objektüberwachung anzuzeigen.
Menge: 5,000 St

**12.4.20 Wiederholungsmessung bauseitiger Kontakte und Durchbruchüberwachungen**
Wiederholungsmessung der bauseitigen Kontakte zur Verschluss-, Öffnungs- und Durchbruchüberwachung der VdS Klasse B oder C.
Messung der Widerstandswerte, Prüfung des Schaltverhaltens und der Schaltabstände der bauseitigen Kontakte VdS Klasse B oder C. Festgestellte Abweichungen und ungenügende Schaltabstände sind umgehend bei der Objektüberwachung anzuzeigen.
Menge: 5,000 St

**12.4.30 Prüfung und Anschluss eines bauseitigen Magnetkontaktes**
Prüfung und Anschluss eines bauseitigen Magnetkontaktes
Messung der Widerstandswerte, Prüfung des Schaltverhaltens und der Schaltabstände der bauseitigen Kontakte VdS Klasse B oder C.
Dokumentation der Messergebnisse und Anschluss an Systemkomponenten.
Menge: 2,000 St

**12.4.40 Prüfung und Anschluss eines bauseitigen Alarmglases / Durchbruchüberwachung**
Prüfung und Anschluss eines bauseitigen Alarmglases / Durchbruchüberwachung
Messung der Widerstandswerte, Abgleich mit der Werksmessung und Dokumentation der Messergebnisse und Anschluss an Systemkomponenten.
Menge: 1,000 St

**12.4.50 Prüfung und Anschluss eines bauseitigen Schließblechkontaktes**
Prüfung und Anschluss eines bauseitigen Schließblechkontaktes
Messung der Widerstandswerte, Prüfung des Schaltverhaltens und der Schaltabstände der bauseitigen Kontakte VdS Klasse B oder C.
Dokumentation der Messergebnisse und Anschluss an Systemkomponenten.
Menge: 2,000 St

**12.4.60 Übergabe eines potentialfreien Kontaktes der Einbruchmeldetechnik an Fremdgewerk wie Gebäudeautomation, Elektrotechnik etc.**
Übergabe eines potentialfreien Kontaktes der Einbruchmeldetechnik an Fremdgewerk wie Gebäudeautomation, Elektrotechnik etc.

- Abstimmung der Leitungsbelegung
- Anschluss der Leitungen
- gemeinsame Funktionsprüfung
Menge: 2,000 St

**12.4.70 Beschriften und versiegeln der Anlagenkomponenten**
Beschriften der Systemkomponenten mittels Beschriftungsgerät (z.B. P-Touch o.ä.) mit eindeutiger und abgestimmter Kennzeichnung (z.B. Busbezeichnung, Adresse, Meldergruppe oder festgelegter AKS).
Verplomben der Anlagenteile entsprechend VdS-2311.
Ausführung der Leistung nach erfolgreichem Funktionstest.
Menge: 36,000 St

**12.4.80 Einstellung bauseitiger Kontakte mit Drittgewerk**
Nachträgliche Einstellung bauseitiger Kontakte der Öffnungs- und Verschlussüberwachung in Abstimmung mit Drittgewerk, die sich nach dem Anschluss an die Einbruchmeldetechnik ergeben, z.B. durch Setzung der Fenster- und Türelemente oder bauseitige mechanische Änderungen mit Einfluss auf das Schaltverhalten der EMA-Kontakte.
Menge: 2,000 St

**12.4.90 Parametrierung und Inbetriebnahme**
Die Position beinhaltet die kundenspezifische und betriebsfertige Parametrierung und Inbetriebnahme der angebotenen Einbruchmeldeanlage einschl. Integration der angebotenen Systemkomponenten und Bedieneinrichtungen sowie Konfiguration der Schnittstellen entsprechend der Festlegungen im Pflichtenheft.
Menge: 1,000 St

**12.4.100 4G / 5G Funkmessung**
Am Standort für das Übertragungsgerät (ÜG) mit 4G / 5G-Modul ist, vor der Montage, der Funkempfang am Montageort zu prüfen und zu dokumentieren.
Je nach Messergebniss muss ggf. eine abgesetzte Antenne eingesetzt, oder das ÜG an einem anderen Standort installiert werden.
Im Rahmen der Funkmessung ist der geeignete Montageort zu ermitteln, hierfür können auch mehrere Einzelmessungen erforderlich sein.
Menge: 1,000 St

**12.4.110 Polizeiaufschaltung - Beantragung, Einrichtung**
Polizeiaufschaltung - Beantragung, Einrichtung
Vorbereitung der Antragstellung und erforderlicher Unterlagen sowie Abstimmungen mit dem Konzessionär und der zuständigen Polizei-Dienststelle.
Menge: 1,000 St

**12.4.120 Beistellen Personal Abstimmung BSI**
Beistellen von Personal für Vorstellung und Abstimmung der EMA-Projektierung gegenüber dem BSI.
Menge: 8,000 h

**12.4.130 Anschluss Übertragungseinrichtung Polizeiaufschaltung**
Anschaltung und Prüfung der Übertragungseinrichtung an die neue ÜMZ gemeinsam mit dem Konzessionär.
Die Übertragungseinrichtung wird durch den Konzessionär installiert und in Betrieb genommen.
Menge: 1,000 St

**12.4.140 Vorbereitung Beantragung BSI**
Vorbereitung Antrag auf Abnahme der VS-EMA beim BSI nach § 47 Abs. 1, einschl. erforderlicher Abstimmungen mit den zuständigen Personen des Auftraggebers und Betreibers.
Menge: 1,000 St

**12.4.150 Beistellen Personal für Abnahme BSI**
Abnahmebegehung- und Prüfung der Anlage gemeinsam mit den zuständigen Personen des BSI.
Bei Verweigerung der Abnahme erfolgt die Wiederholungsbegehung ohne weitere Vergütung, sofern dies auf Mängel zurückzuführen ist, die der Auftragnehmer verschuldet hat.
Menge: 8,000 h

**12.4.160 Beistellen Personal für Abnahme Polizei**
Abnahmebegehung- und Prüfung der Anlage gemeinsam mit den zuständigen Personen der Polizei.
Bei Verweigerung der Abnahme erfolgt die Wiederholungsbegehung ohne weitere Vergütung, sofern dies auf Mängel zurückzuführen ist, die der Auftragnehmer verschuldet hat.
Menge: 8,000 h

**12.4.170 Stundenlohnarbeiten durch Systemintegrator/-in Einbruchmeldeanlage der Verrechnungssatz für die jeweilige Arbeitskraft umfasst sämtliche Aufwendungen wie Lohn- und Gehaltskosten, Lohn- und Gehaltsnebenkosten, Zuschläge, lohngebundene und lohnabhängige Kosten, sonstige Sozialkosten, Gemeinkosten, Wagnis und Gewinn.**
Menge: 10,000 h

#### 12.5 Dokumentation

**12.5.10 Revisionsunterlagen Einbruchmeldeanlage**
*** Pauschalposition
Revisionsunterlagen Einbruchmeldeanlage

Der Umfang der Revisionsunterlagen geht über die Nebenleistung der VOB hinaus. In dieser Position sind die zusätzlichen Anforderungen zu kalkulieren. Die Dokumentation gibt den tatsächlich gebauten Zustand wieder.

Die Dokumentation der Anlage muss mindestens das Folgende beinhalten:
- Grundrisspläne / Installationspläne mit folgenden Eintragungen:
- Grenzen des Sicherungsbereiches
- Überwachungsbereich der räumlich wirkenden Melder
- Nutzungsart der Meldebereiche sowie die Bezeichnung der zugeordneten
  Meldergruppen
- Anlagenschema / Kabelspinne mit allen Anlagenteilen, Nummerierung und
  Leitungen
- Übersichtsschaltplan/Blockdiagramm mit Benennungen und Nummerierung
  der Meldebereiche, Meldergruppen und Melder
- Meldergruppenverzeichnis mit Angaben über zugehörige Melder, die Meldernummern und Meldeorte
- Liste der Anlagenteile, gegliedert nach Typ und Anzahl
- Inbetriebnahmeprotokoll
- Prüfprotokoll der 1:1 Funktionsprüfung
- Messprotokoll sämtlicher Kontakte und Glasbruchspinnen
- Programmierprotokoll
- Administrator- und Benutzerkennwörter
- Verteilerpläne mit Angabe der Kabelbelegungen
- Adresslisten
- Bedienungsanleitung
- Datenblätter/Zertifikate/Konformitätserklärung sämtlicher, eingesetzter
  Produkte
- Montageanleitung sämtlicher, eingesetzter Produkte
- Instandhaltungsanleitungen/Instandhaltungshinweise
- Betriebsbuch
- Facherrichterbescheinigung
- VdS-Errichterzertifikat
- VdS-Zertifikate der eingesetzten Geräte
- Abnahmeprotokoll mit allen Anlagen und Mängelfreimeldung
- Liste der beteiligten Firmen mit Adresse, Telefonnummer und Ansprechpartner
- projektspezifische Programme und Daten auf Datenträger
- Schulungsprotokoll
- Einweisungsprotokoll
- Errichter-Attest (Anlagenbeschreibung) in Anlehnung an VdS 2170
- Dokumentationsunterlagen nach ÜEA-Richtlinie der Polizei
- Dokumentationsunterlagen nach BSI
Menge: 1,000 psch

### 13 KG 456 - Gefahrenmelde- und Alarmanlagen - Fluchtwegsicherungssysteme

*Hinweis: Allgemeine Vorbemerkungen Fluchtwegsicherungssysteme*
Allgemeine Vorbemerkungen Fluchtwegsicherungssysteme
Die nachfolgenden Anforderungen sind bei der Ausführung zu beachten. Sich aus diesen Anforderungen ergebende Leistungen sind in den Angebotspreis einzurechnen und werden nicht gesondert vergütet.

Systembeschreibung
Zur Sicherung von Notausgangstüren, für Türen der Zutrittskontrollanlage sowie zur Realisierung der Zwangsläufigkeit an Türen der Einbruchmeldeanlage werden Fluchtwegsicherungen nach EltVTR / DIN EN 13637, bestehend aus Fluchttürterminal, Fluchttürsteuerung und Fluchttüröffner vorgesehen. Die Fluchttürterminals im Gebäude sind als uP-Terminals, passend zum eingesetzten Schalterprogramm der Kostengruppe 440 vorzusehen.
Fluchttürterminals für den Außenbereich sind in entsprechend wettergeschützter, zertifizierter Ausführung zu berücksichtigen. Die Fluchttüröffner werden bauseitig durch die jeweiligen Türlieferanten beigestellt.

Die Fluchtwegsicherungssysteme sind autark ohne Systemvernetzung vorzusehen. Alarme und Störmeldungen sowie Steuerbefehle sind mittels potentialfreier Kontakte jeweils an der Tür an die Einbruchmeldetechnik und Zutrittskontrollanlage zu übergeben.

Materialanforderungen/ Schadstoffe
Für die Auswahl der Materialien gelten die Anforderungen des BNB-System in der Qualitätsstufe 5 (siehe auch
Vorbemerkungen BNB - Zertifizierung einschl. Anlagen am Anfang des LVs).
Insbesondere sind folgende Vorgaben für die Bauprodukte des Gewerks Gefahrenmelde- und Alarmanlagen - Fluchtwegsicherungssysteme zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften Fluchtwegsicherungssysteme
Ergänzend wird für die Ausführung der Fluchtwegsicherungssysteme an dieser Stelle auf die Einhaltung der folgenden Regelwerke verwiesen. Diese gelten uneingeschränkt inkl. der jeweils anzuwendenden Normkorrekturen und enthaltenen Normverweise.

- EltVTR - Richtlinie über elektrische Verriegelungssysteme von Türen in Rettungswegen
- DIN EN 13637 - Schlösser und Baubeschläge - Elektrisch gesteuerte Fluchttüranlagen für Türen in Fluchtwegen - Anforderungen und Prüfverfahren;

#### 13.1 Zentralentechnik

**13.1.10 Fluchttürsteuerung 230V AC**
Fluchttürsteuerung 230V AC
- passend zu angebotenen Fluchttürterminals
- Anschluss für ext. Schlüsseltaster / Zylinderkontakt zur Kurzzeitfreigabe
- Anschluss für potentialfreien Kontakt der BMA (Dauerfreigabe)
- Anschluss für ext. RWA Steuerung zur Freigabe der Tür als Nachströmöffnung
- Anschluss für Zwangsläufigkeit EMA (Sperrung bei scharf)
- Alarmausgang (potentialfrei) für Ansteuerung EMA
- Alarmausgang für zusätzlichen akustischen Signalgeber
- Anschluss für Fluchttüröffner mit Rückmeldung
- einschl. 230V Netzteil
- einschl. aP-Gehäuse
- einschl. Programmierung und Inbetriebnahme durch Techniker mit Fachkundenachweis
Menge: 55,000 St

**13.1.20 Universaladapter Fluchttüröffner zur Anbindung von analogen Verriegelungselementen sowie Verriegelungselementen von Fremdanbietern unter Berücksichtigung der gültigen Zertifizierungen.**
Menge: 82,000 St

#### 13.2 Feldgeräte

**13.2.10 Fluchttürterminal uP nach EltVTR und DIN EN 13637**
Fluchttürterminal uP, Fluchttürterminal mit Zulassung nach EltVTR und DIN EN 13637, mit integriertem akustischem Signalgeber, mit integriertem Schlüsselschalter, uP-Montage passend zu Standard-Schalterprogramm, zum Anschluss an angebotene Fluchttürsteuerung, einschl. Hinweisschild nach EltVTR / DIN EN 13637
Menge: 47,000 St

**13.2.20 Fluchttürterminal aP nach EltVTR und DIN EN 13637**
Fluchttürterminal aP, Fluchttürterminal mit Zulassung nach EltVTR und DIN EN 13637, mit integriertem akustischem Signalgeber, mit integriertem Schlüsselschalter, aP-Montage, zum Anschluss an angebotene Fluchttürsteuerung, einschl. Hinweisschild nach EltVTR / DIN EN 13637
Menge: 5,000 St

**13.2.30 Fluchttürterminal aP, für Außeneinsatz, nach EltVTR und DIN EN 13637**
Fluchttürterminal aP, wettergeschützt mind. IP 54, Fluchttürterminal mit Zulassung nach EltVTR und DIN EN 13637, mit integriertem akustischem Signalgeber, mit integriertem Schlüsselschalter, aP-Montage, zum Anschluss an angebotene Fluchttürsteuerung, einschl. Hinweisschild nach EltVTR / DIN EN 13637
Menge: 3,000 St

**13.2.40 Verteiler 16DA AP Gehäuse Kunststoff**
STLB-Bau 2025-10 063
Verteiler, mit Deckelkontakt, in löt-, schraub- und abisolierfreier Technik (LSA-Technik), für 16 DA, Aufputzausführung, Gehäuse aus Kunststoff.
Menge: 20,000 St
Leistungsbereichkatalog: 063

#### 13.3 Dienstleistungen

*Hinweis: Hinweis zu Messungen Positionen 0010 bis 0040*
Die Fluchttüröffner und Türkontakte werden bauseitig durch die Türlieferanten geliefert. Die Anschlussleitungen der Kontakte werden durch die Türlieferanten bis zum Übergabepunkt verlegt. Die Türlieferanten übergeben die Anschlussleitungen inkl. Prüfprotokoll an den AN der Einbruchmeldeanlage.
Durch den AN der Fluchtwegsicherungssysteme sind anschließend die korrekten Schaltabstände sämtlicher Überwachungskontakte sowie die Funktionen der Fluchttüröffner durch geschultes Fachpersonal und geeignete Messgeräte zu überprüfen. Die Messungen sind für jedes Element zu dokumentieren. Die Messprotokolle sind der Objektüberwachung zu übergeben.

**13.3.10 Erstmessung bauseitiger Kontakte**
Messung der Widerstandswerte, Prüfung des Schaltverhaltens und der Schaltabstände der bauseitigen Kontakte zur Öffnungsüberwachung der VdS Klasse B oder C.
Die Erstmessung ist nach Lieferung und Einbau der Türelemente durchzuführen und zu dokumentieren.
Festgestellte Abweichungen und ungenügende Schaltabstände sind umgehend bei der Objektüberwachung anzuzeigen.
Menge: 92,000 St

**13.3.20 Wiederholungsmessung bauseitiger Kontakte**
Wiederholungsmessung der bauseitigen Kontakte zur Öffnungsüberwachung der VdS Klasse B oder C.
Messung der Widerstandswerte, Prüfung des Schaltverhaltens und der Schaltabstände der bauseitigen Kontakte VdS Klasse B oder C. Festgestellte Abweichungen und ungenügende Schaltabstände sind umgehend bei der Objektüberwachung anzuzeigen.
Menge: 92,000 St

**13.3.30 Funktionsprüfung bauseitiger Fluchttüröffner und Schlösser**
Funktionsprüfung des Schlosses oder Fluchttüröffners durch temporäre Spannungsquelle.
Messung der Widerstandswerte, Prüfung des Schaltverhaltens und der Schaltabstände der Schlosskontakte.
Die Funktionsprüfung ist nach Lieferung und Einbau der Türelemente und Verlegung der Anschlussleitungen zu den Verteilern / Buskopplern der EMA durchzuführen und zu dokumentieren.
Menge: 92,000 St

**13.3.40 Wiederholungsprüfung bauseitiger Fluchttüröffner und Schlösser**
Funktionsprüfung des Schlosses oder Fluchttüröffners durch temporäre Spannungsquelle.
Messung der Widerstandswerte, Prüfung des Schaltverhaltens und der Schaltabstände der Schlosskontakte.
Menge: 92,000 St

**13.3.50 Prüfung und Anschluss eines bauseitigen Magnetkontaktes**
Prüfung und Anschluss eines bauseitigen Magnetkontaktes
Messung der Widerstandswerte, Prüfung des Schaltverhaltens und der Schaltabstände der bauseitigen Kontakte VdS Klasse B oder C.
Dokumentation der Messergebnisse und Anschluss an Systemkomponenten.
Menge: 92,000 St

**13.3.60 Prüfung und Anschluss eines bauseitigen Fluchttüröffners**
Vollständige Funktionsprüfung. Dokumentation der Messergebnisse und Anschluss an Systemkomponenten.
Menge: 92,000 St

**13.3.70 Beschriften und versiegeln der Anlagenkomponenten**
Beschriften der Systemkomponenten mittels Beschriftungsgerät (z.B. P-Touch o.ä.) mit eindeutiger und abgestimmter Kennzeichnung (z.B. Busbezeichnung, Adresse, Meldergruppe oder festgelegter AKS).
Verplomben der Anlagenteile entsprechend VdS-2311.
Ausführung der Leistung nach erfolgreichem Funktionstest.
Menge: 126,000 St

**13.3.80 Einstellung bauseitiger Kontakte und Fluchttüröffner mit Drittgewerk**
Nachträgliche Einstellung bauseitiger Kontakte oder Fluchttüröffner in Abstimmung mit Drittgewerk, die sich nach dem Anschluss an die Fluchtwegsteuerung ergeben, z.B. durch Setzung der Türelemente oder bauseitige mechanische Änderungen mit Einfluss auf das Schaltverhalten der EMA-Kontakte.
Menge: 52,000 St

**13.3.90 Stundenlohnarbeiten durch Systemintegrator/-in mit Fachkundenachweis für Fluchtwegsicherungssysteme, der Verrechnungssatz für die jeweilige Arbeitskraft umfasst sämtliche Aufwendungen wie Lohn- und Gehaltskosten, Lohn- und Gehaltsnebenkosten, Zuschläge, lohngebundene und lohnabhängige Kosten, sonstige Sozialkosten, Gemeinkosten, Wagnis und Gewinn.**
Menge: 20,000 h

#### 13.4 Dokumentation

**13.4.10 Revisionsunterlagen Fluchtwegsicherungssysteme**
*** Pauschalposition
Revisionsunterlagen Fluchtwegsicherungssysteme

Der Umfang der Revisionsunterlagen geht über die Nebenleistung der VOB hinaus. In dieser Position sind die zusätzlichen Anforderungen zu kalkulieren. Die Dokumentation gibt den tatsächlich gebauten Zustand wieder.

Die Dokumentation der Anlage muss mindestens das Folgende beinhalten:
- Grundrisspläne / Installationspläne mit folgenden Eintragungen:
- Anlagenschema / Kabelspinne mit allen Anlagenteilen, Nummerierung und
  Leitungen
- Liste der Anlagenteile, gegliedert nach Typ und Anzahl
- Inbetriebnahmeprotokoll
- Prüfprotokoll der 1:1 Funktionsprüfung
- Messprotokoll sämtlicher Kontakte und Glasbruchspinnen
- Programmierprotokoll
- Administrator- und Benutzerkennwörter
- Verteilerpläne mit Angabe der Kabelbelegungen
- Bedienungsanleitung
- Datenblätter/Zertifikate/Konformitätserklärung sämtlicher, eingesetzter
  Produkte
- Montageanleitung sämtlicher, eingesetzter Produkte
- Instandhaltungsanleitungen / Instandhaltungshinweise
- Betriebsbuch
- Facherrichterbescheinigung
- Abnahmeprotokoll mit allen Anlagen und Mängelfreimeldung
- Liste der beteiligten Firmen mit Adresse, Telefonnummer und Ansprechpartner
- projektspezifische Programme und Daten auf Datenträger
- Schulungsprotokoll
- Einweisungsprotokoll
Menge: 1,000 psch

### 14 KG 456 - Gefahrenmelde- und Alarmanlagen - Zutrittskontrollanlage

*Hinweis: Allgemeine Vorbemerkungen Zutrittskontrollanlage*
Allgemeine Vorbemerkungen Zutrittskontrollanlage
Die nachfolgenden Anforderungen sind bei der Ausführung zu beachten. Sich aus diesen Anforderungen ergebende Leistungen sind in den Angebotspreis einzurechnen und werden nicht gesondert vergütet.

Systembeschreibung
Das Zutrittskontrollsystem wird als zukunftsfähiges, mandantenfähiges und sicheres System vorgesehen. Hierbei ist eine Ausführung als gemischtes, kontaktlos bedienbares System, bestehend aus einem IP-basierenden Client/Server - Onlinesystem für die Türen mit online Zutrittskontrolle zu installieren.
Zusätzlich sind die Komponenten des angebotenen elektronischen Schließsysteme mittels Data on Card (Access on Card System, Network on Card, virtuelles Netzwerk o.ä.) anzubinden. Hierbei werden die tagesaktuellen Zutrittsberechtigungen zeitlich begrenzt auf den Ausweis geschrieben. Das Beschreiben erfolgt durch die online-Zutrittsleser und durch gesonderte „Aufbuchleser“.

Online-Zutrittskontrolle
Für die online Zutrittskontrolle ist eine Ausführung in zwei unterschiedlichen Sicherheitskategorien umzusetzen:

1. Zutrittspunkt mit Ausweisleser materiell (Sicherheitsgrad 1 nach DIN EN 60839-11-2)
- Die Zutrittsberechtigungsprüfung erfolgt durch einen berechtigten Ausweis (Karte / Transponder) am Ausweisleser.
- Türoffenzeitüberwachung
Wird die Tür nach einem einstellbaren Zeitraum nicht geschlossen, erfolgt über
das GMS eine Meldung zur Sicherheitszentrale.
- Überwachung der Notschließung
Alarmierung vor Ort und über das GMS zur Sicherheitszentrale, wenn die Tür
durch den Profilzylinder der Notschließung geöffnet wird.
- Weitere Hinweise zum Funktionsumfang
- Keine akustische Signalisierung vor Ort an der Tür.
- Keine Aufbruchüberwachung
- Keine Zutrittsberechtigungsprüfung für den Austritt
- Keine Bilanzierung

1. Zutrittspunkt mit Ausweisleser geistig und materiell (Sicherheitsgrad 3 nach DIN EN 60839-11-2 sowie Ausführung nach BSI TL M20)
- Die Zutrittsberechtigungsprüfung erfolgt durch einen berechtigten Ausweis (Karte / Transponder) am Ausweisleser und Eingabe eines 6-stelligen PIN-Codes.
- Türoffenzeitüberwachung
Wird die Tür nach einem einstellbaren Zeitraum nicht geschlossen, erfolgt über
das GMS eine Meldung zur Sicherheitszentrale.
- Aufbruchüberwachung
Wird die Tür ohne vorherige gültige Buchung am Ausweisleser geöffnet, erfolgt
eine Alarmierung vor Ort und über das GMS zur Sicherheitszentrale. Die Berechtigungsprüfung von der Tür-Innenseite erfolgt durch Betätigung des Innendrückers, bzw. Bei Türen mit Fluchtwegsicherung durch Betätigung eines Austritts-Tasters an der Wand.
- Überwachung der Notschließung
Alarmierung vor Ort und über das GMS zur Sicherheitszentrale, wenn die Tür
durch den Profilzylinder der Notschließung geöffnet wird.
- Weitere Hinweise zum Funktionsumfang
- Akustische Signalisierung vor Ort an der Tür durch akustischen Signalgeber.
- Keine Zutrittsberechtigungsprüfung für den Austritt
- Keine Bilanzierung

Zutrittskontrollzentralen
Die Steuerung der Zutrittspunkte erfolgt durch dezentrale angeordnete Zutrittskontrollzentralen, die über das OT-Sicherheitsnetzwerk in das System eingebunden werden. Die Zutrittskontrollzentralen müssen offline-fähig sein, um auch bei Ausfall des Netzwerks den Zutritt zu gewähren.
Die Spannungsversorgung erfolgt über Netzteile mit eigener USV-Überbrückung (2h Überbrückungszeit) mit Anschluss an die Netzersatzanlage der Liegenschaft. Über die Netzteile müssen sowohl die Zutrittskomponenten, als auch die Zutrittskontroll-Stellglieder (Motorschlösser, Zutrittskontrollschlösser) gespeist werden. Die Zutrittskontrollzentralen müssen alle erforderlichen Ein- und Ausgänge zum Anschluss der Schlosssteuerungen und Aufnahme der Rückmeldekontakte beinhalten.

Schleusensteuerungen
Die Schleusensteuerungen sind als Bestandteil des Zutrittskontroll- und Schließsystems vorgesehen. Die lokale Steuerung erfolgt über die dezentral angeordneten Zutrittskontroll-Zentralen. Durch die Anbindung an das Gefahrenmanagementsystem muss, je nach Berechtigungsstufe, eine Steuerung durch die grafische Bedienoberfläche des GMS, wie z.B. Bedienbilder im Touch-Panel der Pforten-Bedienplätze möglich sein.

Eine Bilanzierung (genaue Angabe der sich im Gebäude befindlichen Personen) mit Zutritts- und Austrittskontrolle und damit im Zusammenhang stehende Funktionen sind nicht erforderlich und nicht geplant.

Materialanforderungen/ Schadstoffe
Für die Auswahl der Materialien gelten die Anforderungen des BNB-System in der Qualitätsstufe 5 (siehe auch
Vorbemerkungen BNB - Zertifizierung einschl. Anlagen am Anfang des LVs).
Insbesondere sind folgende Vorgaben für die Bauprodukte des Gewerks Gefahrenmelde- und Alarmanlagen - Zutrittskontrollanlage zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften Zutrittskontrollanlage
Ergänzend wird für die Ausführung der Zutrittskontrollanlage an dieser Stelle auf die Einhaltung der folgenden Regelwerke verwiesen. Diese gelten uneingeschränkt inkl. der jeweils anzuwendenden Normkorrekturen und enthaltenen Normverweise.

- DIN EN 60839-11-1 Alarmanlagen; Elektronische Zutrittskontrollanlagen – Anforderungen an Anlagen und Geräte

- DIN EN 60839-11-2 Alarmanlagen; Elektronische Zutrittskontrollanlagen – Anwendungsregeln

- BSI TL M20 Zutrittskontrollanlagen; Projektierung, Planung und Anwendung

- VdS 2367; Richtlinien für Zutrittskontrollanlagen - Planung und Einbau

Die eingesetzten Komponenten der Zutrittskontrollanlage müssen mindestens den Anforderungen der DIN- EN 60839-11 Grad 4 genügen und für die Verwendung in Zutrittskontrollanlagen der VdS-Klasse C anerkannt sein (siehe VdS-Publikation VdS 2358).

#### 14.1 Zentralentechnik

**14.1.10 19" Management-Server**
19" Management-Server für Zutrittskontrollanlage und angebotenes elektronisches Schließsystem, Spezifikation des Servers richtet sich nach den Vorgaben des Systemlieferanten des angebotenen Systems, Ausführung als 19"-Gehäuse, ausgelegt für 24/7/365(366) Betrieb, Rechnerleistung sowie Arbeitsspeicher und Festplatte muss für den Einsatz von sämtlicher angebotenen Leistungen mit mindestens zzgl. 25% Leistungsreserve ausgelegt sein, einschl. aktuellem Server-Betriebssystem und sämtlicher zum Betrieb erforderlicher Software und Lizenzen, einschl. erforderlicher Anschlussleitungen
Menge: 1,000 St

#### 14.2 Feldgeräte

*Hinweis: Hinweis zu Zutrittskontrollzentralen Positionen 14.02.0010 bis 14.02.0030*
Die anzubietenden Zutrittskontrollzentralen müssen sämtliche für den Betrieb und die einwandfreie Funktion, entsprechend Vorbemerkungen, erforderlichen Ein- und Ausgänge sowie potentialfreien Kontakte umfassen. Dies schließt alle Schnittstellen und Komponenten ein, die zur Ansteuerung, Überwachung und Integration in das Gesamtsystem notwendig sind.

*Hinweis: Hinweis zu Zutrittskontrollzentralen als Schleusensteuerung Positionen 14.02.0040 und 14.02.0050*
Die Zutrittskontrollzentralen sind als Schleusensteuerung mit gegenseitiger Verriegelung der Zutrittspunkte auszulegen und zu parametrieren. Die Bedienung erfolgt über die Ausweisleser oder, je nach Planung, über Türtaster oder andere Sensoren. Die Parametrierung der Schleusensteuerung erfolgt nach Abstimmung im Pflichtenheft.

**14.2.10 Zutrittskontrollzentrale Schutzgrad 4 5000Benutzer 4Mandanten**
STLB-Bau 2025-10 064
Zutrittskontrollzentrale DIN EN 60839-11-1 (VDE 0830-8-11-1), Schutzgrad 4,
- für mind. 2 Zutrittspunkte mit je einer Identifikationsmerkmalerfassungseinheit,
- für mind. 5000 Benutzer,
- für mind. 4 Mandaten (Firmen) mit jeweils separaten Administratorrechten,
- Zutrittsklasse B (mit Protokollierung und Zeitzonen), jedem Zutrittspunkt frei zuzuordnende 8 Zeitfenster je Kalendertag,
Bedieneinrichtung wird gesondert vergütet, Schnittstelle zum zentralen Bedien-Server (ZK) über LAN (TCP/IP), einschl. Hard- und Software für beide Leitungsenden, physikalischer Leitungsweg vorh.,
einschl. unterbrechungsfreier Energieversorgung, für eine Überbrückungszeit von 2 h.
Menge: 31,000 St
Leistungsbereichkatalog: 064

**14.2.20 Zutrittskontrollzentrale Schutzgrad 4 5000Benutzer 4Mandanten**
STLB-Bau 2025-10 064
Zutrittskontrollzentrale DIN EN 60839-11-1 (VDE 0830-8-11-1), Schutzgrad 4,
- für mind. 4 Zutrittspunkte mit je einer Identifikationsmerkmalerfassungseinheit,
- für mind. 5000 Benutzer,
- für mind. 4 Mandaten (Firmen) mit jeweils separaten Administratorrechten,
- Zutrittsklasse B (mit Protokollierung und Zeitzonen), jedem Zutrittspunkt frei zuzuordnende 8 Zeitfenster je Kalendertag,
Bedieneinrichtung wird gesondert vergütet, Schnittstelle zum zentralen Bedien-Server (ZK) über LAN (TCP/IP), einschl. Hard- und Software für beide Leitungsenden, physikalischer Leitungsweg vorh.,
einschl. unterbrechungsfreier Energieversorgung, für eine Überbrückungszeit von 2 h.
Menge: 12,000 St
Leistungsbereichkatalog: 064

**14.2.30 Zutrittskontrollzentrale Schutzgrad 4 5000Benutzer 4Mandanten**
STLB-Bau 2025-10 064
Zutrittskontrollzentrale DIN EN 60839-11-1 (VDE 0830-8-11-1), Schutzgrad 4,
- für mind. 8 Zutrittspunkte mit je einer Identifikationsmerkmalerfassungseinheit,
- für mind. 5000 Benutzer,
- für mind. 4 Mandaten (Firmen) mit jeweils separaten Administratorrechten,
- Zutrittsklasse B (mit Protokollierung und Zeitzonen), jedem Zutrittspunkt frei zuzuordnende 8 Zeitfenster je Kalendertag,
Bedieneinrichtung wird gesondert vergütet, Schnittstelle zum zentralen Bedien-Server (ZK) über LAN (TCP/IP), einschl. Hard- und Software für beide Leitungsenden, physikalischer Leitungsweg vorh.,
einschl. unterbrechungsfreier Energieversorgung, für eine Überbrückungszeit von 2 h.
Menge: 45,000 St
Leistungsbereichkatalog: 064

**14.2.40 Zutrittskontrollzentrale Schutzgrad 4 5000Benutzer 4Mandanten**
STLB-Bau 2025-10 064
Zutrittskontrollzentrale DIN EN 60839-11-1 (VDE 0830-8-11-1), Schutzgrad 4,
- für mind. 2 Zutrittspunkte mit je 2 Identifikationsmerkmalerfassungseinheiten,
- für mind. 5000 Benutzer,
- für mind. 4 Mandaten (Firmen) mit jeweils separaten Administratorrechten,
- Zutrittsklasse B (mit Protokollierung und Zeitzonen), jedem Zutrittspunkt frei zuzuordnende 8 Zeitfenster je Kalendertag,
Bedieneinrichtung wird gesondert vergütet, Schnittstelle zum zentralen Bedien-Server (ZK) über LAN (TCP/IP), einschl. Hard- und Software für beide Leitungsenden, physikalischer Leitungsweg vorh.,
einschl. unterbrechungsfreier Energieversorgung, für eine Überbrückungszeit von 2 h.
Menge: 7,000 St
Leistungsbereichkatalog: 064

**14.2.50 Zutrittskontrollzentrale Schutzgrad 4 5000Benutzer 4Mandanten**
STLB-Bau 2025-10 064
Zutrittskontrollzentrale DIN EN 60839-11-1 (VDE 0830-8-11-1), Schutzgrad 4,
- für mind. 4 Zutrittspunkte mit je 2 Identifikationsmerkmalerfassungseinheiten,
- für mind. 5000 Benutzer,
- für mind. 4 Mandaten (Firmen) mit jeweils separaten Administratorrechten,
- Zutrittsklasse B (mit Protokollierung und Zeitzonen), jedem Zutrittspunkt frei zuzuordnende 8 Zeitfenster je Kalendertag,
Bedieneinrichtung wird gesondert vergütet, Schnittstelle zum zentralen Bedien-Server (ZK) über LAN (TCP/IP), einschl. Hard- und Software für beide Leitungsenden, physikalischer Leitungsweg vorh.,
einschl. unterbrechungsfreier Energieversorgung, für eine Überbrückungszeit von 2 h.
Menge: 10,000 St
Leistungsbereichkatalog: 064

**14.2.60 RFID Ausweisleser online aP - materiell**
RFID Ausweisleser online Ausweisleser (R/W) passend zu angebotenem System, materiell nur mit Ausweis bedienbar, auf Putz, verschlüsselte Datenübertragung zum Identifikationsmedium und zur ZKZ, Anbindung an ZKZ über Datenkabel Cat 6a/7 o.ä. (Leitungslänge bis 100m).
Menge: 46,000 St

**14.2.70 RFID Ausweisleser online uP - materiell**
RFID Ausweisleser online Ausweisleser (R/W) passend zu angebotenem System, materiell nur mit Ausweis bedienbar, unter Putz Montage in Standard-Schalterdose, verschlüsselte Datenübertragung zum Identifikationsmedium und zur ZKZ, Anbindung an ZKZ über Datenkabel Cat 6a/7 o.ä. (Leitungslänge bis 100m).
Menge: 215,000 St

**14.2.80 RFID Ausweisleser online aP - geistig/materiell**
RFID Ausweisleser online Ausweisleser (R/W) passend zu angebotenem System, geistig/materiell, mit PIN-Eingabefeld 0-9, je nach Konfiguration nur mit Ausweis, nur mit PIN oder mit 2-Faktor Authentifizierung mit PIN + Ausweis bedienbar, auf Putz, verschlüsselte Datenübertragung zum Identifikationsmedium und zur ZKZ, Anbindung an ZKZ über Datenkabel Cat 6a/7 o.ä. (Leitungslänge bis 100m).
Menge: 25,000 St

**14.2.90 RFID Ausweisleser online uP - geistig/materiell**
RFID Ausweisleser online Ausweisleser (R/W) passend zu angebotenem System, geistig/materiell, mit PIN-Eingabefeld 0-9, je nach Konfiguration nur mit Ausweis, nur mit PIN oder mit 2-Faktor Authentifizierung mit PIN + Ausweis bedienbar, unter Putz Montage in Standard-Schalterdose, verschlüsselte Datenübertragung zum Identifikationsmedium und zur ZKZ, Anbindung an ZKZ über Datenkabel Cat 6a/7 o.ä. (Leitungslänge bis 100m).
Menge: 155,000 St

**14.2.100 Signalgeber akustisch Schallgeber elektron. TypA Gehäuse Kunststoff**
STLB-Bau 2025-10 063
Signalgeber, akustisch, Übertragungsweg überwacht, für Zutrittskontrollanlage, Notsignal, auf verschiedene Signaltöne an der Zentrale änderbar, als elektronischer Schallgeber, Typ A (für die Anwendung in Gebäuden), Energieversorgung aus der Zentrale über separate Stichleitung, Gehäuse aus Kunststoff.
Menge: 180,000 St
Leistungsbereichkatalog: 063

**14.2.110 Anzeigeeinr. rot / grün Durchgangsanzeige (Ampel) aP**
LED-Signalleuchte Rot-Grün als Durchgangsanzeige für Zutrittskontrollsysteme / Zugangsschleusen, die Anzeige muss gut sichtbar und auch bei schlechten Lichtverhältnissen eindeutig erkennbar sein. Zustände: Rot für "Zutritt gesperrt", Grün für "Zutritt freigegeben", mit Metallgehäuse, Montage aP.
Menge: 10,000 St

**14.2.120 Anzeigeeinr. rot / grün Durchgangsanzeige (Ampel) uP**
LED-Signalleuchte Rot-Grün als Durchgangsanzeige für Zutrittskontrollsysteme / Zugangsschleusen, die Anzeige muss gut sichtbar und auch bei schlechten Lichtverhältnissen eindeutig erkennbar sein. Zustände: Rot für "Zutritt gesperrt", Grün für "Zutritt freigegeben", Montage uP in Standard-Schalterdose einschl. Rahmen..
Menge: 20,000 St

**14.2.130 Motorschlosssteuerung im Gehäuse 24V DC**
Steuereinheit im Kunststoffgehäuse ausgelegt für den Betrieb von ein- oder mehrpunktverriegelnden Motorschlössern. Die Steuerung muss explizit auf die elektrischen Kenndaten und das Ansteuerprotokoll des jeweils eingesetzten Motorschlosses (z.B. Fabrikat dormakaba, GEZE, ASSA ABLOY oder gleichwertig) abgestimmt sein, um eine sichere Funktionsweise und Endlagenerkennung zu gewährleisten.
Vollautomatische Entriegelung des Schlosses über potenzialfreie Kontakte (z.B. Zutrittskontrolle, Gegensprechanlage, Zeitschaltuhr).
Schnittstellen: Integrierte Eingänge für Kurzzeitentriegelung, Dauerentriegelung (Tagbetrieb) und ggf. externe Rauchmelder/Brandmeldeanlage (BMA).
Rückmeldekontakte müssen folgende Zustände über potenzialfreie Ausgänge (Wechsler oder Schließer) bereitgestellt werden:
Verriegelt / Entriegelt: Überwachung der Riegelstellung.
Schließbart / Zylinderkontakt: Rückmeldung über mechanische Betätigung per Schlüssel.
Drückerbetätigung / Panikseite: Meldung bei Betätigung des Türdrückers.
Überwachung der Leitung auf Unterbrechung oder Kurzschluss (je nach Schlossmodell). Einstellbare Offenhaltezeiten und automatisches Wiederverriegeln nach Türschließung, Versorgungsspannung 24V DC aus Zutrittskontrollzentrale.
Menge: 80,000 St

**14.2.140 Verteiler 16DA AP Gehäuse Kunststoff**
STLB-Bau 2025-10 063
Verteiler, mit Deckelkontakt, in löt-, schraub- und abisolierfreier Technik (LSA-Technik), für 16 DA, Aufputzausführung, Gehäuse aus Kunststoff.
Menge: 255,000 St
Leistungsbereichkatalog: 063

**14.2.150 Verteiler 16DA UP Gehäuse Kunststoff**
STLB-Bau 2025-10 063
Verteiler, mit Deckelkontakt, in löt-, schraub- und abisolierfreier Technik (LSA-Technik), für 16 DA, Unterputzausführung, Gehäuse aus Kunststoff.
Menge: 210,000 St
Leistungsbereichkatalog: 063

#### 14.3 Bedieneinrichtung / Serviceschnittstelle

**14.3.10 Workstation, 19" Industrie PC, 24/7 geeignet (2 Monitore)**
Workstation als Client, angepasst auf die Anforderungen und den geforderten Funktionsumfang des angebotenen Systems, jedoch mit mindestens folgenden oder gleichwertigen Eigenschaften:

- Betriebssystem: Windows, nach Anforderung des angebotenen Systems
- einschl. vollst. Lizensierung
- Anschluss von 2 Monitoren (UHD @60Hz)
- SSD-Festplatte mind. 120GB
- Netzwerkkarte 10/100/1000Base-T
- ausgelegt für 24/7 Betrieb
- Gehäuse: 19" Einbau, max. 4 HE
- Netzteil angemessener Leistung
- inkl. Tastatur und Maus und Anschlussleitungen
Menge: 1,000 St

**14.3.20 Workstation, Midi-Client, 24/7 geeignet (2 Monitore)**
Workstation als Client, angepasst auf die Anforderungen und den geforderten Funktionsumfang des angebotenen Systems, jedoch mit mindestens folgenden oder gleichwertigen Eigenschaften:

- Betriebssystem: Windows, nach Anforderung des angebotenen Systems
- einschl. vollst. Lizensierung
- Anschluss von 2 Monitoren (UHD @60Hz)
- SSD-Festplatte mind. 120GB
- Netzwerkkarte 10/100/1000Base-T
- ausgelegt für 24/7 Betrieb
- Gehäuse: Midi-Tower
- Netzteil angemessener Leistung
- inkl. Tastatur und Maus und Anschlussleitungen
Menge: 4,000 St

**14.3.30 24 Zoll Bildschirm für 24/7 Betrieb**
24 Zoll Bildschirm für 24/7 Betrieb

Technische Mindestanforderungen:
Bilddiagonale: 23,8 Zoll
Bildseitenverhältnis: 16 : 9
Anzeigetechnologie: IPS TFT
Leuchtstärke: 250 cd/m²
Auflösung: 1.920 x 1.080 Bildpunkte
Kontrast: 1000 : 1 typisch
Sichtwinkel: 178 Grad horizontal und vertikal
Reaktionszeit: typ. 5 ms
Farbauflösung: 10 Bit pro Farbe
Videoeingänge: HDMI, DisplayPort
Leistungsaufnahme: typ. ca. 10 W / max. 50 W,
integriertes Netzteil
Betrieb: 24 Std. / 7 Tage / 10°C bis 30°C
Luftfeuchtigkeit: 20% - 80%, nicht kondensierend
Befestigung: VESA 100 x 100 (4 Punkte)
Energieeffizienz: Klasse B
Ökologie: TCO 9
Inklusive sämtlicher Verbindungskabel.
Menge: 5,000 St

**14.3.40 Ausweisdrucker**
Ausweisdrucker zur Einrichtung und Bedruckung der angebotenen Ausweiskarten, randloser, wasserfester und beidseitig hochauflösender Druck von Ausweiskarten im Format 53,98 x 85,60 mm, Druckauflösung mind. 300 dpi (farbig und monochrom), Drucktechnik: Sublimationsdruck (farbig) und Thermotransferdruck (schwarz), Kartenzuführung und Auffangschacht für mind. 100 (0,76 mm) Karten, mind. erf. Druckgeschwindigkeiten: 18 Sek. farbig / 4 Sek. schwarz je Karte einseitig, 25 Sek. farbig / 8 Sek. schwarz je Karte beidseitig, automatische Anpassung an die Kartenstärke, AES-Datenverschlüsselung.
Menge: 5,000 St

**14.3.50 Farbband**
Farbband
passend zu angebotenem, Ausweisdrucker.
YMCKOK 4-Farb-Folie mit Overlay und Schwarzzone für Kartenrückseite
Menge: 10,000 St

**14.3.60 Tischleser zur Ausweisprogrammierung**
Tischleser zur Einrichtung der RFID-Ausweise (Transponder) im Zutrittskontrollsystem.
Menge: 5,000 St

**14.3.70 Ausweise RFID in Kartenform**
MIFARE DESFire EV3, 8K Chip, 8.192 Byte (4K) Speicherkapazität, Frequenz 13.56 MHz, ISO-Standard 14443A, aus laminiertem PVC, hohe Haltbarkeit, widerstandsfähig gegen Abnutzung, Feuchtigkeit und Temperaturschwankungen, Größe 54 x 86 mm und eine Kartenstärke 0,76 mm.
Menge: 1000,000 St

**14.3.80 RFID Transponder für Zutrittskontrolle**
Transponder zur berührungslosen Bedienung der beschriebenen Zutrittskontrolle (online Leser und offline Zylinder/Beschläge), Technologie: Mifare DESFire EV3 8k, inkl. abriebfester und fortlaufender Nummerierung, unterschiedliche Farben, nach Wahl und Vorgabe des Auftraggebers.
Menge: 100,000 St

#### 14.4 Software / Lizenzen

**14.4.10 Grundsystem Server einschl. Hard- und Software**
Software und Lizensierung für das angebotene Gesamtsystem, einschl. Installation auf angebotenem Server, Einrichtung der Schnittstellen, mit einem derzeit unterstützten und verfügbaren Betriebssystem, einschl. aller Software-Komponenten zur Parametrierung, Administration, Protokollierung und Auswertung aller Daten der Zutrittskontrollzentrale(n), mit definierbarer Kalenderfunktion, mit automatischer Sommer-/Winterzeitumstellung, mit definierbarer Druckfunktion, mit mind. 10 unterschiedlich definierbaren Benutzerprofilen hinsichtlich Schreib-/Lese-/Administratorrechten je Mandant (Firma), einschl. Software-Lizenzen zur Anschaltung der Bedienplätze über Browser-Oberfläche.
Menge: 1,000 St

**14.4.20 Besucherverwaltungs-SW**
STLB-Bau 2025-10 064
Software-Modul zur Besucherverwaltung über alle Bedienplätze, für 1000 Besucherstammdatensätze mit je 20 Datenfeldern, zur Einrichtung von mind. 50 Berechtigungsgruppen, mit 100 zeitlichen Zuordnungen, Ausdruck von Besucherscheinen zur Gegenzeichnung durch den Besuchten.
Menge: 1,000 St
Leistungsbereichkatalog: 064

**14.4.30 Schnittstelle zum Gefahrenmanagementsystem**
IP-Schnittstelle einschl. Schnittstellenlizenz und Schnittstelleneinrichtung zur bidirektionalen Datenkommunikation über das OT-Sicherheitsnetzwerk zu angebotenem Gefahrenmanagementsystem. Beinhaltet die Lieferung, Installation und Konfiguration einer softwarebasierten IP-Schnittstelle zur bidirektionalen Datenübertragung zwischen dem Zutrittskontrollsystem und dem übergeordneten Gefahrenmanagementsystem (GMS).
Bereitstellung des herstellerspezifischen Kommunikationstreibers (z.B. via ESPA-X, Modbus TCP, SDK oder proprietärem IP-Protokoll).
Übertragung sämtlicher relevanter Statusmeldungen (Alarm, Störung, Abschaltung, Sabotage etc.) in Echtzeit.
Konfiguration der IP-Parameter und Absicherung der Verbindung (z. B. durch Verschlüsselung oder Heartbeat-Überwachung).
Vollständiger Funktionstest der Schnittstelle sowie der Schnittstellenpriorisierung inkl. Protokollierung.
Menge: 1,000 St

**14.4.40 Schnittstelle zu übergeordneter Mitarbeiterverwaltung / Personalwirtschaftssystem**
Bidirektionale Schnittstelle zum übergeordneten Mitarbeiterverwaltungs- / Personalwirtschaftssystem.
Einrichtung und Testlauf einer standardisierten Schnittstelle zur Anbindung des Zutrittskontrollsystems an das bauseitige Zielsystem zur Mitarbeiterverwaltung Fabrikat "PVSplus".
Datentransfer: Echtzeit-Übertragung von Zeitereignissen via REST-API.
Stammdatenimport: Automatischer Import und Synchronisierung von Mitarbeiterdaten aus dem Zielsystem zur Initialisierung der Datenbank des Zutrittskontrollsystems.
Zentrales Monitoring zur Überwachung des Datenaustauschs und Anzeige von Ablehnungen (z.B. bei fehlerhaften Personalnummern).
DSGVO-Konformität: Verschlüsselte Übertragung (HTTPS) und Protokollierung der Datenzugriffe gemäß aktueller Datenschutzbestimmungen.
Inklusive erforderlicher Lizensierung.
Menge: 1,000 St

**14.4.50 Software / Lizenz Bedienplatz**
Software / Lizenz Bedienplatz, Ausführung als Software-Client auf angebotener Workstation oder als Web-Client mit vollem Funktionsumfang zur Bedienung und Administration des angebotenen Systems, betriebsfertige Einrichtung inkl. erforderlicher Lizenzen.
Menge: 5,000 St

#### 14.5 Dienstleistungen

*Hinweis: Hinweis zu Messungen Positionen 0010 bis 0040*
Die Fluchttüröffner und Türkontakte werden bauseitig durch die Türlieferanten geliefert. Die Anschlussleitungen der Kontakte werden durch die Türlieferanten bis zum Übergabepunkt verlegt. Die Türlieferanten übergeben die Anschlussleitungen inkl. Prüfprotokoll an den AN der Einbruchmeldeanlage.
Durch den AN der Fluchtwegsicherungssysteme sind anschließend die korrekten Schaltabstände sämtlicher Überwachungskontakte sowie die Funktionen der Fluchttüröffner durch geschultes Fachpersonal und geeignete Messgeräte zu überprüfen. Die Messungen sind für jedes Element zu dokumentieren. Die Messprotokolle sind der Objektüberwachung zu übergeben.

**14.5.10 Erstmessung bauseitiger Kontakte**
Messung der Widerstandswerte, Prüfung des Schaltverhaltens und der Schaltabstände der bauseitigen Kontakte zur Öffnungsüberwachung der VdS Klasse B oder C.
Die Erstmessung ist nach Lieferung und Einbau der Türelemente durchzuführen und zu dokumentieren.
Festgestellte Abweichungen und ungenügende Schaltabstände sind umgehend bei der Objektüberwachung anzuzeigen.
Menge: 560,000 St

**14.5.20 Wiederholungsmessung bauseitiger Kontakte**
Wiederholungsmessung der bauseitigen Kontakte zur Öffnungsüberwachung der VdS Klasse B oder C.
Messung der Widerstandswerte, Prüfung des Schaltverhaltens und der Schaltabstände der bauseitigen Kontakte VdS Klasse B oder C. Festgestellte Abweichungen und ungenügende Schaltabstände sind umgehend bei der Objektüberwachung anzuzeigen.
Menge: 560,000 St

**14.5.30 Funktionsprüfung bauseitiger Zutrittskontroll- und Motorschlösser**
Funktionsprüfung des Schlosses durch temporäre Spannungsquelle.
Messung der Widerstandswerte, Prüfung des Schaltverhaltens und der Schaltabstände der Schlosskontakte.
Die Funktionsprüfung ist nach Lieferung und Einbau der Türelemente und Verlegung der Anschlussleitungen zu den Verteilern / Buskopplern der EMA durchzuführen und zu dokumentieren.
Menge: 430,000 St

**14.5.40 Wiederholungsprüfung bauseitiger Zutrittskontroll- und Motorschlösser**
Funktionsprüfung des Schlosses durch temporäre Spannungsquelle.
Messung der Widerstandswerte, Prüfung des Schaltverhaltens und der Schaltabstände der Schlosskontakte.
Menge: 430,000 St

**14.5.50 Prüfung und Anschluss eines bauseitigen Magnetkontaktes**
Prüfung und Anschluss eines bauseitigen Magnetkontaktes
Messung der Widerstandswerte, Prüfung des Schaltverhaltens und der Schaltabstände der bauseitigen Kontakte VdS Klasse B oder C.
Dokumentation der Messergebnisse und Anschluss an Systemkomponenten.
Menge: 560,000 St

**14.5.60 Prüfung und Anschluss eines bauseitigen Sicherheitsschlosses**
Vollständige Funktionsprüfung eines Zutrittskontrollschlosses oder Motorschlosses, Dokumentation der Messergebnisse und Anschluss an Systemkomponenten.
Menge: 430,000 St

**14.5.70 Einstellung bauseitiger Kontakte und Sicherheitsschlösser mit Drittgewerk**
Nachträgliche Einstellung bauseitiger Kontakte oder Sicherheitsschlösser in Abstimmung mit Drittgewerk, die sich nach dem Anschluss an die Fluchtwegsteuerung ergeben, z.B. durch Setzung der Türelemente oder bauseitige mechanische Änderungen mit Einfluss auf das Schaltverhalten der EMA-Kontakte.
Menge: 220,000 St

**14.5.80 Inbetriebnahme und Einstellung bauseitiger Zutrittskontroll- und Motorschlösser**
Inbetriebnahme und Einstellung bauseitiger Zutrittskontrollschlösser / Motorschlösser und der jeweiligen Türkontakte mit qualifiziertem Fachpersonal des jeweiligen Türlieferanten, einschl. erforderlicher Terminabstimmungen, zum Abschluss des gemeinsamen Termins ist je Türanlage eine Funktionsprüfung vorzunehmen und mit folgenden Angaben zu dokumentieren: Datum, Teilnehmer (Firma, Name), Türnummer, geprüfter Funktionsumfang. Die Protokolle der Funktionsprüfung sind der Objektüberwachung zu übergeben.
Menge: 430,000 St

**14.5.90 Übergabe eines potentialfreien Kontaktes**
Übergabe eines potentialfreien Kontaktes der Zutrittskontrolltechnik an Fremdgewerk wie Gebäudeautomation, Elektrotechnik etc.

- Abstimmung der Leitungsbelegung
- Anschluss der Leitungen
- gemeinsame Funktionsprüfung
Menge: 100,000 St

**14.5.100 Beschriften und versiegeln der Anlagenkomponenten**
Beschriften der Systemkomponenten mittels Beschriftungsgerät (z.B. P-Touch o.ä.) mit eindeutiger und abgestimmter Kennzeichnung (z.B. Busbezeichnung, Adresse, Meldergruppe oder festgelegter AKS).
Verplomben der Anlagenteile entsprechend VdS-2311.
Ausführung der Leistung nach erfolgreichem Funktionstest.
Menge: 560,000 St

**14.5.110 Parametr. Zutrittskontrollanlage**
STLB-Bau 2025-10 064
Parametrierung von Funktionen und Anlagenteilen der Zutrittskontrollanlage, mit Stammdateneingabe und Sicherung einschl. aller Zuordnungen, ohne biometrische Daten: zur jeweils freien Konfiguration von
- 5 Administratorkonten,
- 10 Bedienerkonten,
- einem Doppel-Login,
- 1000 Benutzer-Stammdatensätzen, mit je 20 Datenfeldern, Benutzer-Stammdatensätze werden vom AG gestellt als Datentabelle in elektronischer Form,
- einer zyklischen Datenspeicherung, -sicherung,
- einer ereignisabhängigen Datenspeicherung, -sicherung,
- einer Datenspeicherung, -sicherung nach Datensatzänderungen/-neuaufnahme,
- von mind. 500 mechatronischen Türver-/-entriegelungseinrichtungen,
- mind. 100 Berechtigungsgruppen, mit 100 räumlichen Zuordnungen, mit 100 zeitlichen Zuordnungen,
- Zuordnung einer Berechtigungsgruppe zu jedem Benutzer-Stammdatensatz.
Menge: 1,000 St
Leistungsbereichkatalog: 064

**14.5.120 Parametr. Zutrittskontrollanlage**
STLB-Bau 2025-10 064
Parametrierung von Funktionen und Anlagenteilen der Zutrittskontrollanlage, zur jeweils freien Konfiguration von
- 100 Benutzer-Stammdatensätzen, mit je 20 Datenfeldern, Benutzer-Stammdatensätze werden vom AG gestellt als Datentabelle in elektronischer Form,
- mind. 10 Berechtigungsgruppen,
- Zuordnung einer Berechtigungsgruppe zu jedem Benutzer-Stammdatensatz.
Menge: 1,000 St
Leistungsbereichkatalog: 064

**14.5.130 Parametr. Zutrittspunkt**
STLB-Bau 2025-10 064
Parametrierung von Öffner-, Überwachungs- und Verzögerungszeiten eines Zutrittspunktes mit einer Tür und einem Leser, Schutzgrad 4 DIN EN 60839-11-1.
Menge: 415,000 St
Leistungsbereichkatalog: 064

**14.5.140 Parametr. Zutrittspunkt**
STLB-Bau 2025-10 064
Parametrierung von Öffner-, Überwachungs- und Verzögerungszeiten eines Zutrittspunktes mit einer Tür und 2 Lesern, Schutzgrad 4 DIN EN 60839-11-1.
Menge: 10,000 St
Leistungsbereichkatalog: 064

**14.5.150 Parametr. Zutrittspunkt**
STLB-Bau 2025-10 064
Parametrierung von Öffner-, Überwachungs- und Verzögerungszeiten eines Zutrittspunktes mit einer Fahrzeugsperre und einem Leser, Schutzgrad 4 DIN EN 60839-11-1.
Menge: 2,000 St
Leistungsbereichkatalog: 064

**14.5.160 Parametr. Zutrittspunkt**
STLB-Bau 2025-10 064
Parametrierung von Öffner-, Überwachungs- und Verzögerungszeiten eines Zutrittspunktes mit einer Fahrzeugsperre und 2 Lesern, Schutzgrad 4 DIN EN 60839-11-1.
Menge: 2,000 St
Leistungsbereichkatalog: 064

**14.5.170 Parametr. Zutrittspunkt**
STLB-Bau 2025-10 064
Parametrierung von Öffner-, Überwachungs- und Verzögerungszeiten eines Zutrittspunktes mit einer Schleuse und 2 Lesern.
Menge: 5,000 St
Leistungsbereichkatalog: 064

**14.5.180 Parametr. Alarmmeldungen**
STLB-Bau 2025-10 064
Parametrierung von Alarmmeldungen, bei Bedrohung, bei unberechtigtem Zutrittsversuch, bei Sabotage, bei überschrittener Türöffnungszeit, bei Geräte- und Anlagenstörung, zur Weitergabe der Meldung an Bedienplatz, Signalgeber und Anzeigeeinrichtung.
Menge: 530,000 St
Leistungsbereichkatalog: 064

**14.5.190 Nutzerschulung Zutrittskontrollanlage**
Nutzerschulung Zutrittskontrollanlage
Durchführung einer Schulung des Bedienpersonals als Workshop am betriebsfertigen System.
Nach Fertigstellung sind alle Funktionen und Bedienschritte am betriebsfertigen
System zu schulen.
Jeder Teilnehmer erhält aussagekräftige Schulungsunterlagen.
Hierbei muss es sich um eine projektspezifische Schulungsunterlage handeln.
Es dürfen ausschließlich die im System eingerichteten Funktionen dargestellt und beschrieben sein. Die Schulungsunterlagen müssen dazu geeignet sein, im späteren Betrieb als Nachschlagewerk zur Bedienung des Systems
verwendet zu werden. Die Schulungsunterlagen sind spätestens 1 Woche vor dem Schulungstermin der Bauleitung zur Durchsicht und Freigabe zu übergeben. Die Schulung darf nur mit freigegeben Unterlagen erfolgen.
Die Erstellung der Schulungsunterlagen ist in die Angebotspreise mit einzukalkulieren.
An der Schulung nehmen bis zu drei Personen des Nutzers teil.
Schulungsdauer ca. 6 Stunden / Workshop.
Menge: 5,000 St

**14.5.200 Stundenlohnarbeiten durch Systemintegrator/-in Zutrittskontrollanlage der Verrechnungssatz für die jeweilige Arbeitskraft umfasst sämtliche Aufwendungen wie Lohn- und Gehaltskosten, Lohn- und Gehaltsnebenkosten, Zuschläge, lohngebundene und lohnabhängige Kosten, sonstige Sozialkosten, Gemeinkosten, Wagnis und Gewinn.**
Menge: 20,000 h

#### 14.6 Dokumentation

**14.6.10 Revisionsunterlagen Zutrittskontrollanlage**
*** Pauschalposition
Revisionsunterlagen Zutrittskontrollanlage

Der Umfang der Revisionsunterlagen geht über die Nebenleistung der VOB hinaus. In dieser Position sind die zusätzlichen Anforderungen zu kalkulieren. Die Dokumentation gibt den tatsächlich gebauten Zustand wieder.

Die Dokumentation der Anlage muss mindestens das Folgende beinhalten:
- Grundrisspläne / Installationspläne mit allen Anlagenteilen und Nummerierung
- Anlagenschema / Kabelspinne mit allen Anlagenteilen, Nummerierung und
  Leitungen
- Übersichtsschaltplan/Blockdiagramm
- Liste der Anlagenteile, gegliedert nach Typ und Anzahl
- Inbetriebnahmeprotokoll
- Prüfprotokoll der 1:1 Funktionsprüfung
- Programmierprotokoll
- Administrator- und Benutzerkennwörter
- Verteilerpläne mit Angabe der Kabelbelegungen
- Adresslisten
- Bedienungsanleitung
- Datenblätter/Zertifikate/Konformitätserklärung sämtlicher, eingesetzter
  Produkte
- Montageanleitung sämtlicher, eingesetzter Produkte
- Instandhaltungsanleitungen/Instandhaltungshinweise
- Betriebsbuch
- Facherrichterbescheinigung
- Abnahmeprotokoll mit allen Anlagen und Mängelfreimeldung
- Liste der beteiligten Firmen mit Adresse, Telefonnummer und Ansprechpartner
- projektspezifische Programme und Daten auf Datenträger
- Schulungsprotokoll
- Einweisungsprotokoll
Menge: 1,000 psch

### 15 KG 456 - Gefahrenmelde- und Alarmanlagen - Elektronisches Schließsystem

*Hinweis: Allgemeine Vorbemerkungen Elektronisches Schließsystem*
Allgemeine Vorbemerkungen Elektronisches Schließsystem

Die nachfolgenden Anforderungen sind bei der Ausführung zu beachten. Sich aus diesen Anforderungen ergebende Leistungen sind in den Angebotspreis einzurechnen und werden nicht gesondert vergütet.

Systembeschreibung
Türen, die nicht mit einer online Zutrittskontrolle ausgestattet werden, erhalten elektronische Profilzylinder, die über den Ausweis des Zutrittskontrollsystems bedient werden. Zusätzlich sind elektronische Profilzylinder für die Verteilerschränke des OT-Sicherheitsnetzwerks und die abschließbaren Racks der KG 457 vorgesehen. Besprechungsräume werden mit elektronischen Türbeschlägen ausgestattet, die ebenfalls über den Ausweis bedienbar sind.
Die Zutrittsberechtigungen müssen über die Data on Card Funktion bei Bedienung von online-Ausweislesern der Zutrittskontrollanlage tagesaktuell auf den Ausweis geschrieben werden. Es ist zwingend zu beachten, dass die Rechtevergabe und Personen- und Ausweispflege ausschließlich über eine gemeinsame Softwareoberfläche mit der Zutrittskontrollanlage erfolgt. Es kann sich demnach bei dem elektronischen Schließsystem um ein in die Zutrittskontrollanlage voll integriertes Produkt handeln oder um ein anderes z.B. über OSS integriertes System.
Die elektronischen Profilzylinder und Beschläge werden über Langzeitbatterien gespeist, Batteriezustände und Protokolle sind mittels Data on Card Funktion an das System zurückzugeben und an den Bedienplätzen darzustellen.

Materialanforderungen/ Schadstoffe
Für die Auswahl der Materialien gelten die Anforderungen des BNB-System in der Qualitätsstufe 5 (siehe auch
Vorbemerkungen BNB - Zertifizierung einschl. Anlagen am Anfang des LVs).
Insbesondere sind folgende Vorgaben für die Bauprodukte des Gewerks Gefahrenmelde- und Alarmanlagen - Elektronisches Schließsystem zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften Elektronisches Schließsystem

Ergänzend wird für die Ausführung der Schließsysteme an dieser Stelle auf die Einhaltung der folgenden Regelwerke verwiesen. Diese gelten uneingeschränkt inkl. der jeweils anzuwendenden Normkorrekturen und enthaltenen Normverweise.

- DIN EN 15684 - Schlösser und Baubeschläge - Mechatronische Schließzylinder - Anforderungen und Prüfverfahren

- DIN EN 16867 - Schlösser und Baubeschläge - Mechatronische Türbeschläge - Anforderungen und Prüfverfahren

#### 15.1 Feldgeräte

**15.1.10 Elektronischer Beschlag mit einkoppelbarem Außendrücker**
Elektronischer Beschlag mit einkoppelbarem Außendrücker, Ulmer-Modell

- Einseitig bedienbar durch berechtigten Ausweis / Transponder
- Innendrücker dauerhaft bedienbar
- keine sichtbaren Verschraubungen von außen
- Langzeit Batterien für mind. 30.000 Schließungen in 3 Jahren
- Verwendung von Standard-Batterietypen
- frühzeitige Batterie-Warnmeldung bei schwacher Batterie
- Geeignet für Normal- und Schmalrohrrahmentüren
- Ausführung in der Drückervariante "Ulmer-Modell"
- Kompatibel zu selbstverriegelnden Antipanikschlössern
- mit Toggle-Funktion
- einschl. system- und Einbaumaterial
- einschl. Türbeschlag (Drücker- und Rosettengarnitur)
Menge: 90,000 St

**15.1.20 Elektronischer Zylinder Basis**
Elektronischer Doppelzylinder im Europrofil mit einseitiger Bedienung

- Ausführung als Doppelknaufzylinder
- einseitig bedienbar durch berechtigten RFID-Ausweis / -Transponder
- Langzeit Batterien für mind. 30.000 Schließungen in 3 Jahren
- Verwendung von Standard-Batterietypen
- frühzeitige Batterie-Warnmeldung bei schwacher Batterie
- geeignet für Einsatz im offenen Außenbereich (z.B. Zauntüren, Toren)
- Basislänge 30/30
- Signalisierung bei schwacher Batterie
Menge: 870,000 St

**15.1.30 Elektronischer Zylinder Basis, für Brandschutz- und Rauchschutztüren**
Elektronischer Doppelzylinder im Europrofil mit einseitiger Bedienung

- Ausführung als Doppelknaufzylinder
- mit Eignung und Zulassung für den Einbau in Brandschutz- und Rauchschutztüren
- einseitig bedienbar durch berechtigten RFID-Ausweis / -Transponder
- Langzeit Batterien für mind. 30.000 Schließungen in 3 Jahren
- Verwendung von Standard-Batterietypen
- frühzeitige Batterie-Warnmeldung bei schwacher Batterie
- geeignet für Einsatz im offenen Außenbereich (z.B. Zauntüren, Toren)
- Basislänge 30/30
- Signalisierung bei schwacher Batterie
Menge: 65,000 St

**15.1.40 Elektronischer Zylinder Basis, zum Einsatz in Kombination mit Antipanikschlössern**
Elektronischer Doppelzylinder im Europrofil mit einseitiger Bedienung

- Ausführung als Doppelknaufzylinder
- zugelassen zum Einsatz in Kombination mit Antipanikschlössern
- einseitig bedienbar durch berechtigten RFID-Ausweis / -Transponder
- Langzeit Batterien für mind. 30.000 Schließungen in 3 Jahren
- Verwendung von Standard-Batterietypen
- frühzeitige Batterie-Warnmeldung bei schwacher Batterie
- geeignet für Einsatz im offenen Außenbereich (z.B. Zauntüren, Toren)
- Basislänge 30/30
- Signalisierung bei schwacher Batterie
Menge: 10,000 St

**15.1.50 Elektronischer Zylinder Basis, für Brand-, Rauchschutz- und Türen mit Panikfunktion**
Elektronischer Doppelzylinder im Europrofil mit einseitiger Bedienung

- Ausführung als Doppelknaufzylinder
- zugelassen zum Einsatz in Kombination mit Antipanikschlössern
- mit Eignung und Zulassung für den Einbau in Brandschutz- und Rauchschutztüren
- einseitig bedienbar durch berechtigten RFID-Ausweis / -Transponder
- Langzeit Batterien für mind. 30.000 Schließungen in 3 Jahren
- Verwendung von Standard-Batterietypen
- frühzeitige Batterie-Warnmeldung bei schwacher Batterie
- geeignet für Einsatz im offenen Außenbereich (z.B. Zauntüren, Toren)
- Basislänge 30/30
- Signalisierung bei schwacher Batterie
Menge: 10,000 St

**15.1.60 Elektronischer Zylinder als Halbzylinder**
Elektronischer Halbzylinder im Europrofil mit einseitiger Bedienung

- Ausführung als Knaufzylinder
- einseitig bedienbar durch berechtigten RFID-Ausweis / -Transponder
- Langzeit Batterien für mind. 30.000 Schließungen in 3 Jahren
- Verwendung von Standard-Batterietypen
- frühzeitige Batterie-Warnmeldung bei schwacher Batterie
- geeignet für Einsatz im offenen Außenbereich (z.B. Schlüsselschalter)
- Basislänge 30/00
- Signalisierung bei schwacher Batterie
Menge: 400,000 St

**15.1.70 Elektronischer Zylinder mit beidseitiger Berechtigungsprüfung**
Elektronischer Doppelzylinder im Europrofil mit beidseitiger Bedienung

- Ausführung als Doppelknaufzylinder
- beidseitig bedienbar durch berechtigten RFID-Ausweis / -Transponder
- Langzeit Batterien für mind. 30.000 Schließungen in 3 Jahren
- Verwendung von Standard-Batterietypen
- frühzeitige Batterie-Warnmeldung bei schwacher Batterie
- geeignet für Einsatz im offenen Außenbereich (z.B. Zauntüren, Toren)
- Basislänge 30/30
- Signalisierung bei schwacher Batterie
Menge: 25,000 St

**15.1.80 5mm Verlängerungen für offline Zylinder**
Verlängerung für vorbeschriebene Zylinder um je 5mm zur Anpassung an die Türblattstärken.
Menge: 5520,000 St

#### 15.2 Bedieneinrichtung / Serviceschnittstelle

**15.2.10 Programmiergerät und Poweradapter für offline Zylinder**
Programmiergerät wird für die Erstinbetriebnahme der Zylinder, zum Auslesen der Ereignisspeicher und ggf. zur Einstellung von Zeitfunktionen, sofern systembedingt erforderlich ist in dieser Position ebenfalls ein Poweradapter für Notöffnungen der Zylinder zu kalkulieren.
Bei dem Programmiergerät und Poweradapter kann es sich um ein gemeinsames oder zwei getrennte Geräte handeln.
Die Änderung von Zutrittsberechtigungen muss ohne Programmieraufwand am Zylinder durchzuführen sein.
Programmiergerät einschl. Poweradapter inkl. Werkzeugsatz zum Öffnen und Schließen von elektronischen Zylindern und Beschlägen sowie sämtlichen erforderlichen Zubehör betriebsfertig liefern
Menge: 2,000 St

#### 15.3 Software / Lizenzen

**15.3.10 Software / Softwarelizenz "Elektronisches Schließsystem"**
Software / Softwarelizenz "Elektronisches Schließsystem" passend zu angebotener Zutrittskontrollanlage, Installation / Freischaltung auf dem Server der Zutrittskontrollanlage, Lizensierung entsprechend der Stückzahlen der angebotenen Komponenten zzgl. 25% Reserve.
Menge: 1,000 St

#### 15.4 Dienstleistungen

**15.4.10 Einrichtung Systemkonfiguration je offline Komponente**
Vollständige, betriebsfertige Parametrierung und Ersteinrichtung je offline Komponente entsprechend der vorher abgestimmten Systemeinstellungen.
Menge: 1470,000 St

**15.4.20 Nachkonfiguration je offline Komponente**
Nachkonfiguration einer offline-Komponente bei nachträglicher Änderung von Systemeinstellungen, die sich nach der abgestimmten Erstkonfiguration ergeben, Abrechnung je offline-Komponente.
Menge: 1470,000 St

**15.4.30 Nutzerschulung Elektronisches Schließsystem**
Nutzerschulung Elektronisches Schließsystem
Durchführung einer Schulung des Bedienpersonals als Workshop am betriebsfertigen System.
Nach Fertigstellung sind alle Funktionen und Bedienschritte am betriebsfertigen
System zu schulen.
Jeder Teilnehmer erhält aussagekräftige Schulungsunterlagen.
Hierbei muss es sich um eine projektspezifische Schulungsunterlage handeln.
Es dürfen ausschließlich die im System eingerichteten Funktionen dargestellt und beschrieben sein. Die Schulungsunterlagen müssen dazu geeignet sein, im späteren Betrieb als Nachschlagewerk zur Bedienung des Systems
verwendet zu werden. Die Schulungsunterlagen sind spätestens 1 Woche vor dem Schulungstermin der Bauleitung zur Durchsicht und Freigabe zu übergeben. Die Schulung darf nur mit freigegeben Unterlagen erfolgen.
Die Erstellung der Schulungsunterlagen ist in die Angebotspreise mit einzukalkulieren.
An der Schulung nehmen bis zu drei Personen des Nutzers teil.
Schulungsdauer ca. 4 Stunden / Workshop.
Menge: 2,000 St

**15.4.40 Stundenlohnarbeiten durch Systemintegrator/-in elektronisches und mechanisches Schließsystem der Verrechnungssatz für die jeweilige Arbeitskraft umfasst sämtliche Aufwendungen wie Lohn- und Gehaltskosten, Lohn- und Gehaltsnebenkosten, Zuschläge, lohngebundene und lohnabhängige Kosten, sonstige Sozialkosten, Gemeinkosten, Wagnis und Gewinn.**
Menge: 20,000 h

#### 15.5 Dokumentation

**15.5.10 Revisionsunterlagen Elektronisches Schließsystem**
*** Pauschalposition
Revisionsunterlagen Elektronisches Schließsystem

Der Umfang der Revisionsunterlagen geht über die Nebenleistung der VOB hinaus. In dieser Position sind die zusätzlichen Anforderungen zu kalkulieren. Die Dokumentation gibt den tatsächlich gebauten Zustand wieder.

Die Dokumentation der Anlage muss mindestens das Folgende beinhalten:
- Grundrisspläne / Installationspläne mit allen Anlagenteilen und Nummerierung
- Anlagenschema / Kabelspinne mit allen Anlagenteilen, Nummerierung und
  Leitungen
- Übersichtsschaltplan/Blockdiagramm
- Liste der Anlagenteile, gegliedert nach Typ und Anzahl
- Inbetriebnahmeprotokoll
- Prüfprotokoll der 1:1 Funktionsprüfung
- Programmierprotokoll
- Administrator- und Benutzerkennwörter
- Verteilerpläne mit Angabe der Kabelbelegungen
- Adresslisten
- Bedienungsanleitung
- Datenblätter/Zertifikate/Konformitätserklärung sämtlicher, eingesetzter
  Produkte
- Montageanleitung sämtlicher, eingesetzter Produkte
- Instandhaltungsanleitungen/Instandhaltungshinweise
- Betriebsbuch
- Facherrichterbescheinigung
- Abnahmeprotokoll mit allen Anlagen und Mängelfreimeldung
- Liste der beteiligten Firmen mit Adresse, Telefonnummer und Ansprechpartner
- projektspezifische Programme und Daten auf Datenträger
- Schulungsprotokoll
- Einweisungsprotokoll
Menge: 1,000 psch

### 16 KG 456 - Gefahrenmelde- und Alarmanlagen - Mechanisches Schließsystem

*Hinweis: Allgemeine Vorbemerkungen Mechanisches Schließsystem*
Allgemeine Vorbemerkungen Mechanisches Schließsystem
Die nachfolgenden Anforderungen sind bei der Ausführung zu beachten. Sich aus diesen Anforderungen ergebende Leistungen sind in den Angebotspreis einzurechnen und werden nicht gesondert vergütet.

Systembeschreibung
Für die WC-Zugänge und die Notschließungen der Türen mit online-Zutrittskontrolle sind mechanische Profilzylinder geplant. Hierfür ist eine mechanische GHS-Schließanlage zu liefern.

Sicherungskarte
Nachschlüssel und Zylinderbestellungen zu der ausgeschriebenen Anlage dürfen nur gegen Vorlage einer Sicherungskarte mit sicherem Legitimationsverfahren vom Herstellerwerk geliefert werden.

Werk- und Montageplanung
Die erforderlichen Zylinderlängen müssen im Rahmen der Werk- und Montageplanung durch den Auftragnehmer ermittelt (ausgemessen) werden.
Bei der Festlegung der Zylinderlängen durch den AN ist darauf zu achten, dass die Zylinder möglichst bündig mit dem Beschlag abschließen. Die Zylinder dürfen maximal 3,0 mm überstehen.
Stellen sich im Rahmen der Werk- und Montageplanung Mängel oder Differenzen zum LV heraus, so sind diese sofort der Fachbauleitung zu melden.

Ausführungshinweise
Die im Leistungsverzeichnis aufgeführten Zylinder hat der Auftragnehmer frei Baustelle zu liefern und in die vorhandenen Türen unterschiedlicher Bauart gangbar zu montieren.
Schrauben der Zylinder und Beschläge sind entsprechend Vorgabe der Hersteller fest anzuziehen.
Zur Zylinderbefestigung sind ausschließlich Sicherheits-Stulpschrauben Torx 25 mit Innenstift zu verwenden.
Geringfügige Nachjustagen an den Türbeschlägen (bis max. 5 Minuten je Zylinder), die für die Zylindermontage erforderlich sind, müssen durch das eingesetzte Fachpersonal eigenständig durchgeführt werden und werden nicht besonders vergütet.

Übernahme / Übergabe
Nach erfolgter Montage sind alle Schlüssel, die Sicherungskarte und die Schließpläne gegen Quittung zu übergeben.
Die Übergabe übergeordneter Schlüssel des Schließsystems hat gegen Quittung an den Bauherrn zu erfolgen. Die genaue Stückzahl und die Klassifizierung der übergeordneten Schlüssel muss in einer separaten Schlüsselübergabeliste übersichtlich und detailliert dokumentiert werden.

Technische Anforderungen an das mechanische Schließsystem
Die im Folgenden aufgeführten Anforderungen stellen Grundanforderungen an das einzusetzende System dar. Sofern das angebotene System von diesen Anforderungen abweicht, ist die Gleichwertigkeit bereits bei Angebotsabgabe durch den Bieter durch Herstellererklärungen oder Datenblätter nachzuweisen.

- Generalschließanlage
- Patentschutz, Markenschutz
- Zylindertypen nach EN 1303 sowie ergänzend die in DIN 18252 beschriebenen Merkmale:
- Profil- Doppelzylinder
- Profil-Halbzylinder, Schließbart 8-fach verstellbar
- Knaufzylinder
- Profil-Doppelzylinder mit 360° Freilauf Schließbart
- Hangschloss

Gruppenschließungen
Durch das angebotene System muss eine Unterteilung in Einzelschließungen, Gruppenschließungen, Hauptgruppenschließungen und Generalschließung möglich sein.
Gruppenschließungen sind wie folgt zu berücksichtigen:
10 Hauptgruppen - zzgl. Reserve sollte das System die Bildung von 20 Hauptgruppen ermöglichen
Je Hauptgruppe sollte die Bildung von 30 Gruppenschließungen möglich sein.
Die genaue Anzahl der Gruppen ist nach Auftragsvergabe im Rahmen der Schließplanerstellung und der Werk- und Montageplanung mit dem Auftraggeber und den Nutzern abzustimmen.

Nummerierung von Schlüsseln und Zylindern
Sämtliche Schlüssel und Zylinder sind nach Vorgabe des AG eindeutig und dauerhaft lesbar zu beschriften.

Insbesondere bei den Schlüsseln sollte es sich um eine möglichst tiefe, abriebfeste Beschriftung handeln z.B. Gravur, Prägung, Stanzung. Eine Schlüsselbeschriftung mittels Laserverfahren ist zulässig, jedoch wird im Rahmen der Angebotswertung bei den Schlüsseln die Beschriftungstiefe im Material bewertet.

Die Beschriftung (alphanummerisch + Sonderzeichen) ist im Rahmen der Werk- und Montageplanung durch den Auftragnehmer abzustimmen. Folgende Beschriftung ist als Mindestvoraussetzung bei der Angebotsabgabe zu berücksichtigen und in die Einheitspreise einzukalkulieren.

Zylinder:
- 2-zeilig
- Mindestens 10 Zeichen je Zeile
- Schrifthöhe: mind. 2,0 mm
- Beschriftung mittels Prägung, Gravur oder Lasertechnik

Schlüssel:
- 4-zeilig
- Mindestens 10 Zeichen je Zeile
- Schrifthöhe: mind. 2,0mm
- Prägung oder Gravur, Alternativ Lasertechnik

Materialanforderungen/ Schadstoffe
Für die Auswahl der Materialien gelten die Anforderungen des BNB-System in der Qualitätsstufe 5 (siehe auch
Vorbemerkungen BNB - Zertifizierung einschl. Anlagen am Anfang des LVs).
Insbesondere sind folgende Vorgaben für die Bauprodukte des Gewerks Gefahrenmelde- und Alarmanlagen - Mechanisches Schließsystem zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften Mechanisches Schließsystem
Ergänzend wird für die Ausführung der Schließsysteme an dieser Stelle auf die Einhaltung der folgenden Regelwerke verwiesen. Diese gelten uneingeschränkt inkl. der jeweils anzuwendenden Normkorrekturen und enthaltenen Normverweise.

- DIN EN 1303 - Schlösser und Baubeschläge - Schließzylinder für Schlösser - Anforderungen und Prüfverfahren

- DIN 18 252 - Profilzylinder für Türschlösser–Begriffe, Maße, Anforderungen,Prüfverfahren und Kennzeichnung

- VdS 2156-1 Schließzylinder mit Einzelsperrschließung

#### 16.1 Feldgeräte

**16.1.10 Profil-Doppelzylinder Standard**
Profil-Doppelzylinder Standard
DIN EN1303 - Dauerhaftigkeit Klasse 4
DIN EN1303 - Verschlusssicherheit Klasse 4
DIN EN1303 - Angriffswiderstand Klasse A
geeignet zur Verwendung in Feuerschutz-/Rauchschutztüren
Baulänge ca. 30 / 30 mm
inkl. Beschriftung gemäß Vorbemerkungen
inkl. 3 Schlüssel mit zum Zylinder passender Einzelschließung
Menge: 30,000 St

**16.1.20 Profil-Doppelzylinder Standard mit 360° Freilauf-Schließbart**
Profil-Doppelzylinder Standard mit 360° Freilauf-Schließbart
DIN EN1303 - Dauerhaftigkeit Klasse 4
DIN EN1303 - Verschlusssicherheit Klasse 4
DIN EN1303 - Angriffswiderstand Klasse A
geeignet zur Verwendung in Feuerschutz-/Rauchschutztüren
Baulänge ca. 30 / 30 mm
inkl. Beschriftung gemäß Vorbemerkungen
inkl. 3 Schlüssel mit zum Zylinder passender Einzelschließung
Menge: 5,000 St

**16.1.30 Profil-Doppelzylinder Standard mit Not- und Gefahrenfunktion**
Profil-Doppelzylinder Standard mit Not- und Gefahrenfunktion
DIN EN1303 - Dauerhaftigkeit Klasse 4
DIN EN1303 - Verschlusssicherheit Klasse 4
DIN EN1303 - Angriffswiderstand Klasse A
geeignet zur Verwendung in Feuerschutz-/Rauchschutztüren
Baulänge ca. 30 / 30 mm
inkl. Beschriftung gemäß Vorbemerkungen
inkl. 3 Schlüssel mit zum Zylinder passender Einzelschließung
Menge: 5,000 St

**16.1.40 Profil-Halbzylinder Standard**
Profil-Halbzylinder für die WC-Zugänge
DIN EN1303 - Dauerhaftigkeit Klasse 4
DIN EN1303 - Verschlusssicherheit Klasse 4
DIN EN1303 - Angriffswiderstand Klasse A
Baulänge ca. 30 / 00 mm
inkl. Beschriftung gemäß Vorbemerkungen
inkl. 3 Schlüssel mit zum Zylinder passender Einzelschließung
Menge: 20,000 St

**16.1.50 Profil-Knaufzylinder Standard**
Profil-Knaufzylinder Standard
DIN EN1303 - Dauerhaftigkeit Klasse 4
DIN EN1303 - Verschlusssicherheit Klasse 4
DIN EN1303 - Angriffswiderstand Klasse A
geeignet zur Verwendung in Feuerschutz-/Rauchschutztüren
Außenschließung mit Schlüssel, Innen Drehknauf
Baulänge ca. 30 / 30 mm
inkl. Beschriftung gemäß Vorbemerkungen
inkl. 3 Schlüssel mit zum Zylinder passender Einzelschließung
Menge: 5,000 St

**16.1.60 Profil-Doppelzylinder VdS BZ+**
Profil-Doppelzylinder VdS BZ+
DIN EN1303 - Dauerhaftigkeit Klasse 6
DIN EN1303 - Verschlusssicherheit Klasse 6
DIN EN1303 - Angriffswiderstand Klasse 6
VdS Klasse BZ+
geeignet zur Verwendung in Feuerschutz-/Rauchschutztüren
Baulänge ca. 30 / 30 mm
inkl. Beschriftung gemäß Vorbemerkungen
inkl. 3 Schlüssel mit zum Zylinder passender Einzelschließung
Menge: 350,000 St

**16.1.70 Profil-Doppelzylinder VdS BZ+, mit 360° Freilauf-Schließbart**
Profil-Doppelzylinder VdS BZ+, mit 360° Freilauf-Schließbart
DIN EN1303 - Dauerhaftigkeit Klasse 6
DIN EN1303 - Verschlusssicherheit Klasse 6
DIN EN1303 - Angriffswiderstand Klasse 6
VdS Klasse BZ+
geeignet zur Verwendung in Feuerschutz-/Rauchschutztüren
Baulänge ca. 30 / 30 mm
inkl. Beschriftung gemäß Vorbemerkungen
inkl. 3 Schlüssel mit zum Zylinder passender Einzelschließung
Menge: 80,000 St

**16.1.80 Profil-Doppelzylinder VdS BZ+, mit Not- und Gefahrenfunktion**
Profil-Doppelzylinder VdS BZ+, mit Not- und Gefahrenfunktion
DIN EN1303 - Dauerhaftigkeit Klasse 6
DIN EN1303 - Verschlusssicherheit Klasse 6
DIN EN1303 - Angriffswiderstand Klasse 6
VdS Klasse BZ+
geeignet zur Verwendung in Feuerschutz-/Rauchschutztüren
Baulänge ca. 30 / 30 mm
inkl. Beschriftung gemäß Vorbemerkungen
inkl. 3 Schlüssel mit zum Zylinder passender Einzelschließung
Menge: 10,000 St

**16.1.90 Profil-Halbzylinder VdS BZ+**
Profil-Halbzylinder VdS BZ+
DIN EN1303 - Dauerhaftigkeit Klasse 6
DIN EN1303 - Verschlusssicherheit Klasse 6
DIN EN1303 - Angriffswiderstand Klasse 6
VdS Klasse BZ+
Baulänge ca. 30 / 00 mm
inkl. Beschriftung gemäß Vorbemerkungen
inkl. 3 Schlüssel mit zum Zylinder passender Einzelschließung
Menge: 5,000 St

**16.1.100 Profil-Knaufzylinder VdS BZ+**
Profil-Knaufzylinder VdS BZ+
DIN EN1303 - Dauerhaftigkeit Klasse 6
DIN EN1303 - Verschlusssicherheit Klasse 6
DIN EN1303 - Angriffswiderstand Klasse 6
VdS Klasse BZ+
geeignet zur Verwendung in Feuerschutz-/Rauchschutztüren
Außenschließung mit Schlüssel, Innen Drehknauf
Baulänge ca. 30 / 30mm
inkl. Beschriftung gemäß Vorbemerkungen
inkl. 3 Schlüssel mit zum Zylinder passender Einzelschließung
Menge: 5,000 St

**16.1.110 WC-Knaufzylinder mit rot / grün Besetztanzeige**
WC-Knaufzylinder mit deutlich erkennbarer Besetztanzeige (rot = besetzt, grün / frei), robuste, mechanische Zutrittslösung für WC- und Sanitärtüren
Besetztanzeige außen, Knauf innen
Zylinderwerkstoff: Messing, korrosionsgeschützt
Notöffnung über den verbauten Außensechskant
Baulänge ca. 30 / 30mm
Menge: 180,000 St

**16.1.120 Zylinderverlängerung je 5mm für Profilzylinder**
Zylinderverlängerung je 5mm für Profilzylinder

5mm Zylinderverlängerung für vorbeschriebene Profilzylinder
Menge: 2780,000 St

**16.1.130 Hangschloss**
Hangschloss passend zur GHS Schließanlage, mit mind. 6 federbelasteteten Stiftzuhaltungen, inkl. Beschriftung gemäß Vorbemerkungen, inkl. 3 Schlüssel mit zum Hangschloss passender Einzelschließung
Menge: 5,000 St

**16.1.140 Generalhauptschlüssel (GHS)**
Generalhauptschlüssel (GHS) mit einem verlängerter Schlüsselhals (10,5 mm) für den Einsatz in Kernschutzbeschlägen; Zylinderschlüssel sind grundsätzlich nur in Neusilberlegierung (nach DIN 17663) in erhöhter Materialstärke zugelassen, inkl. Beschriftung gemäß Vorbemerkungen
Menge: 10,000 St

**16.1.150 Hauptgruppenschlüssel (HGS)**
Hauptgruppenschlüssel (HGS) mit einem verlängerter Schlüsselhals (10,5 mm) für den Einsatz in Kernschutzbeschlägen, Zylinderschlüssel sind grundsätzlich nur in Neusilberlegierung (nach DIN 17663) in erhöhter Materialstärke zugelassen, inkl. Beschriftung gemäß Vorbemerkungen
Menge: 10,000 St

**16.1.160 Gruppenschlüssel (GS)**
Gruppenschlüssel (GS) mit einem verlängerter Schlüsselhals (10,5 mm) für den Einsatz in Kernschutzbeschlägen; Zylinderschlüssel sind grundsätzlich nur in Neusilberlegierung (nach DIN 17663) in erhöhter Materialstärke zugelassen, inkl. Beschriftung gemäß Vorbemerkungen
Menge: 10,000 St

**16.1.170 Profil-Blindzylinder**
Profil-Blindzylinder, Baulänge ca. 30 / 30mm, Befestigung durch Sicherheits-Stulpschraube Torx 25 mit Innenstift, geeignet und zugelassen für den Einbau in Brand- und Rauchschutztüren
Menge: 380,000 St

**16.1.180 Zylinderverlängerung je 5mm für Blindzylinder**
5mm Zylinderverlängerung für vorbeschriebene Blindzylinder
Menge: 1520,000 St

#### 16.2 Dienstleistungen

**16.2.10 Schließplanerstellung für GHS-Schließanlage**
Der Schließplan ist vom Auftragnehmer in Abstimmung mit der Objektüberwachung und dem Bauherrn zu erstellen. Er ist erst gültig, wenn er in allen Details seitens des Auftraggebers oder dessen Bevollmächtigten genehmigt und abgezeichnet wurde.
Menge: 1,000 St

**16.2.20 Stundenlohnarbeiten durch Systemintegrator/-in mechanisches Schließsystem der Verrechnungssatz für die jeweilige Arbeitskraft umfasst sämtliche Aufwendungen wie Lohn- und Gehaltskosten, Lohn- und Gehaltsnebenkosten, Zuschläge, lohngebundene und lohnabhängige Kosten, sonstige Sozialkosten, Gemeinkosten, Wagnis und Gewinn.**
Menge: 20,000 h

#### 16.3 Dokumentation

**16.3.10 Revisionsunterlagen Mechanisches Schließsystem**
*** Pauschalposition
Revisionsunterlagen Mechanisches Schließsystem

Der Umfang der Revisionsunterlagen geht über die Nebenleistung der VOB hinaus. In dieser Position sind die zusätzlichen Anforderungen zu kalkulieren. Die Dokumentation gibt den tatsächlich gebauten Zustand wieder.

Die Dokumentation der Anlage muss mindestens das Folgende beinhalten:
- Schließplan mit allen Anlagenteilen und Nummerierung
- Sicherungskarten
- Liste der Anlagenteile, gegliedert nach Typ und Anzahl
- Datenblätter/Zertifikate/Konformitätserklärung sämtlicher, eingesetzter
  Produkte
- Montageanleitung sämtlicher, eingesetzter Produkte
- Instandhaltungsanleitungen/Instandhaltungshinweise
- Facherrichterbescheinigung
- Abnahmeprotokoll mit allen Anlagen und Mängelfreimeldung
- Liste der beteiligten Firmen mit Adresse, Telefonnummer und Ansprechpartner
- projektspezifische Programme und Daten auf Datenträger
- Schulungsprotokoll
- Einweisungsprotokoll
Menge: 1,000 psch

### 17 KG 456 - Gefahrenmelde- und Alarmanlagen - Videoüberwachungsanlage

*Hinweis: Allgemeine Vorbemerkungen Gewerk*
Allgemeine Vorbemerkungen Gewerk
Die nachfolgenden Anforderungen sind bei der Ausführung zu beachten. Sich aus diesen Anforderungen ergebende Leistungen sind in den Angebotspreis einzurechnen und werden nicht gesondert vergütet.

Systembeschreibung
Zur Überwachung des Außengeländes, der Fassade, von Zugängen und der öffentlichen Bereiche im Gebäude sowie von Schwerpunktbereichen im Gebäude werden Videokameras eingesetzt.
Die Darstellung der Bilder erfolgt in der Sicherheitszentrale im Objekt und an den Pforten über ein Video-Management-System. Zusätzlich besteht die Möglichkeit Bilder ereignisgesteuert darzustellen. Hierzu ist eine Schnittstelle zum Gefahrenmanagementsystem zu berücksichtigen.
Die Kameras werden als IP-Tag/Nachtkamera mit 4k-Videoauflösung geplant. Die äußere Farbgebung der Kameras ist im Rahmen der Errichtung mit der Objektplanung abzustimmen.

Server und Storage
Vorgesehen sind professionelle 19“ Server- und Storageeinheiten für das Management und die Speicherung von Videodaten. Die Komponenten müssen für den professionellen 24/7 Betrieb ausgelegt sein und über redundante Netzteile und Netzwerkkarten verfügen. Für die Datenspeicherung ist ein Raid 5 Speichersystem vorgesehen. Server- und Storage werden im GMA-Raum (Si/Video/GMS/EMZ) UG installiert.

Videomanagementsystem
Die Videoüberwachungsanlage ist als IP-basiertes, redundantes Client-Server System aufzubauen.
Die Verwaltung musst durch eine leistungsstarke Video-Management-Software, durch die folgende Leistungsmerkmale sichergestellt sind, erfolgen.
- Anwahl von Kameras (Live und Aufzeichnungen) je nach Bedienerberechtigung und Zuordnung
- Steuerung von Kameras durch Software und Video-Bedienfelder
- Zusammenfassung von Kameras zu Bereichen
- Zyklische Aufschaltung der Kameras (virtueller Wachrundgang)
- Steuerung der Monitorwand inkl. Alarm- und Voralarmbilder, Livebilder und Alarmsequenzen
- „Intelligente“ frei konfigurierbare Videoanalyse/Videodetektion
- Manuelle und zeitabhängige Scharf-/Unscharfschaltung von einzelnen Kameras/Bereichen
- Kameraanwahlkarte (Lageplan)
- Bediensoftware mit konfigurierbaren Bedien- und Berechtigungskonzept

Der Zugang zur Software für die Videoanalyse darf nur einem begrenzten Personenkreis zur Verfügung stehen. Für die Auswertung kann ein 4-Augen-Prinzip eingerichtet werden.

Videoanalyse
Es ist der Einsatz einer Videoanalyse mit Echtzeit-Alarmierung vorzusehen.
Die Detektion erfolgt mittels einer zentralen, softwarebasierten Videoanalyse. Die Videoanalyse wertet permanent folgende Parameter aus:
- Objektgröße- und Form
- Objektbewegung / Bewegungsmuster
- Bewegungsrichtung
Die Auswertung erfolgt innerhalb eines frei zu definierenden Bildausschnittes und berücksichtigt die Montagehöhe und den Blickwinkel der Kamera in Bezug auf die zu detektierenden Objekte.

Folgende Szenarien müssen durch die Videoanalyse erkannt und gemeldet werden können:
- Personenerkennung (Kinder und Erwachsene)
- Fahrzeugerkennung
- Loitering (herumlungern)
- Ablegen von Gegenständen (eine Person trennt sich von einem Gegenstand)
- Sabotageschutz
Die Detektionsbereiche sämtlicher Kameras müssen im Rahmen der weiteren Planung festgelegt werden. Auf den erforderlichen Freischnitt entlang der Zaunanlage wurde bereits hingewiesen. Grundsätzlich ist eine Videodetektion nur in Bereichen mit geringer Bepflanzung, z.B. Bodendecker, möglich.

Sabotageüberwachung
Es ist vorgesehen, sämtliche Kamerabilder durch die Videoanalyse durchgehend zu überwachen. Folgende Ereignisse werden durch die Software überwacht und gemeldet:
- Verdrehen
- Videoausfall
- Verdecken / Zusprühen
- Blenden

Im zentralen Technikräumen der Liegenschaft ist ein Admin-Bedienplatz für Instandhaltungsarbeiten durch die Errichterfirma zu installieren.

Materialanforderungen/ Schadstoffe
Für die Auswahl der Materialien gelten die Anforderungen des BNB-System in der Qualitätsstufe 5 (siehe auch
Vorbemerkungen BNB - Zertifizierung einschl. Anlagen am Anfang des LVs).
Insbesondere sind folgende Vorgaben für die Bauprodukte des Gewerks Gefahrenmelde- und Alarmanlagen - Videoüberwachungsanlage zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweis zu Grundlagen und Vorschriften der Videoüberwachungsanlage
Videoüberwachungsanlage
Ergänzend wird für die Ausführung der Perimeter- und Videoüberwachungsanlage an dieser Stelle auf die Einhaltung der folgenden Regelwerke verwiesen. Diese gelten uneingeschränkt inkl. der jeweils anzuwendenden Normkorrekturen und enthaltenen Normverweise.

- DIN VDE V 0826-20:2023-09 (Überwachungsanlagen
Teil 20: Externe Perimeter-Sicherungsanlagen – Anwendungsregeln)

- DIN EN 62676-1-1:2014-11 / VDE 0830-7-5-11:2014-11
Videoüberwachungsanlagen für Sicherheitsanwendungen
Teil 1-1: Systemanforderungen - Allgemeines (IEC 62676-1-1:2013)

- DIN EN 62676-1-2:2014-11 / VDE 0830-7-5-12:2014-11
Videoüberwachungsanlagen für Sicherungsanwendungen
Teil 1-2: Systemanforderungen - Allgemeine Anforderungen an die Videoübertragung (IEC 62676-1-2:2013)

- DIN EN 62676-4:2016-07 / VDE 0830-71-4:2016-07
Videoüberwachungsanlagen für Sicherungsanwendungen
Teil 4: Anwendungsregeln (IEC 62676-4:2014)

- VdS 2366:2017-11
VdS-Richtlinien für Videoüberwachungsanlagen - Planung und Einbau
(Hinweis: Eine VdS-Attestierung der Anlage ist nicht erforderlich)

#### 17.1 Zentralentechnik

**17.1.10 19" Management-Server / Redundanz-Server**
Professioneller 19" Managementserver mit redundantem Netzteil und min. einer SFP+ Netzwerkkarte, getestet und passend zu angebotenem Videomanagementsystem einschl. aller angebotenen Erweiterungen.
Der Server muss für einen 24/7/365(366) Betrieb ausgelegt sein.
Die Rechnerleistung sowie Arbeitsspeicher und Festplatte muss für den Einsatz
von sämtlichen Kameras geeignet sein.
Einschl. aktuellem Server-Betriebssystem und sämtlicher zum Betrieb erforderlicher Software und Lizenzen
einschl. erforderlicher Anschlussleitungen
Inkl. Klein- und Befestigungsmaterial

System- und leistungsabhängig kann diese Position aus mehreren Servern bestehen. Es sind alle für den Betrieb der Anlage erforderlichen Server in der Position einzukalkulieren.
Aus Redundanzgründen sind zwei Installationsorte vorgesehen und daher 2 Stk. anzubieten.
Menge: 2,000 St

**17.1.20 19" Storagesystem 60 TB**
19" Storagesystem mit redundantem Netzteil und mind einer SFP+ Netzwerkkarte, getestet und passend zu angebotenem Videomanagementsystem zur Speicherung der Videonutzdaten.
Ausführung als RAID-System mit Speicherredundanz. Die angegebenen
Speicherkapazitäten beziehen sich auf die zu speichernde Nutzdatenmenge.
Speicherkapazität (Daten): 60 TB (Raid 5)
Die Aufzeichnungsrate je Kamera muss min. 24fps in 4K (4096 x 2160) betragen.
Außerdem ist das gleichzeitige Abspielen von gespeicherten Inhalten zu berücksichtigen.
Netzteil: Redundant
Geeignet und ausgelegt für 24/7/365(366) Betrieb
einschl. aktuellem Server-Betriebssystem und sämtlicher zum Betrieb erforderlicher Software und Lizenzen
einschl. erforderlicher Anschlussleitungen
Inkl. Klein- und Befestigungsmaterial

System- und leistungsabhängig kann diese Position aus mehreren Servern bestehen. Es sind alle für den Betrieb der Anlage erforderlichen Server in der Position einzukalkulieren.
Aus Redundanzgründen sind zwei Installationsorte vorgesehen und daher 2 Stk. anzubieten.
Menge: 2,000 St

#### 17.2 Feldgeräte

**17.2.10 IP-Dome-Farb-Kamera 1/3 Zoll UHD Motor-Zoom-Objektiv Lichtstärke F1,8-F2,8 Schutzgehäuse Gehäuse Kunststoff IP52 Deckenmontage**
STLB-Bau 2025-10 063
IP-Dome-Farb-Kamera DIN EN 62676-1-1 (VDE 0830-7-5-11), DIN EN 62676-1-2 (VDE 0830-7-5-12), DIN EN 62676-4 (VDE 0830-71-4),
- Systemzeit über einen übergeordneten Zeitserver synchronisierbar,
- ONVIF-konform,
- mit automatischer Helligkeitsregelung,
- mit erhöhtem Dynamikumfang zur besseren Darstellung von Details in zu dunklen und/oder zu hellen Bildbereichen bei schwierigen Lichtverhältnissen, Wide Dynamic Range (WDR),
- Größe des optischen Aufnahmesensors mind. 1/3 Zoll,
- Auflösung des optischen Sensors mind. 3840 x 2160 Bildpunkte (UHD-1),
- dabei Übertragungsrate mind. 25 Bilder je Sekunde,
- Energieversorgung über Ethernet (PoE, IEEE 802.3af),
- Übertragung des Videosignals über 100 MBit-Ethernet,
- TCP/IP,
- als ein H.264-Stream,
- mit HTTPS-Verschlüsselung,
- mit Gegenlichtkompensation,
- mit Spitzlichtaustastung,
- einschl. Motor-Zoom-Objektiv mit variabler Brennweite,
Brennweite von '6,2' mm,

Brennweite bis '12' mm,
- Lichtstärke über F1,8 bis F2,8
- und elektromechanisch betätigter Blende, gesteuert durch die Kamera,
- ausgelegt für einen Dauerbetrieb von 24 Stunden an 7 Tagen je Woche,
- einschl. Schutzgehäuse
- aus Kunststoff
- mit klarer Kuppel,
- Schutzart IP 52 DIN EN 60529 (VDE 0470-1),
- Schutzgrad Gehäuse gegen mechanische Beanspruchung mind. IK10 DIN EN 62262 (VDE 0470-100),
- Deckenmontage,
Arbeitshöhe des Montageortes bis 3,5 m über der Standfläche des hierfür erforderlichen Gerüstes,
- einschl. der Grundeinstellung der Kamera.
Menge: 15,000 St
Leistungsbereichkatalog: 063

**17.2.20 IP-Dome-Farb-Kamera 1/3 Zoll UHD 360° Schutzgehäuse Gehäuse Kunststoff Deckenmontage**
IP-Dome-Farb-Kamera DIN EN 62676-1-1 (VDE 0830-7-5-11), DIN EN 62676-1-2 (VDE 0830-7-5-12), DIN EN 62676-4 (VDE 0830-71-4),
- Systemzeit über einen übergeordneten Zeitserver synchronisierbar,
- ONVIF-konform,
- mit automatischer Helligkeitsregelung,
- mit erhöhtem Dynamikumfang zur besseren Darstellung von Details in zu dunklen und/oder zu hellen Bildbereichen bei schwierigen Lichtverhältnissen, Wide Dynamic Range (WDR),
- Größe des optischen Aufnahmesensors mind. 1/3 Zoll,
- Auflösung des optischen Sensors mind. 3840 x 2160 Bildpunkte (UHD-1),
- dabei Übertragungsrate mind. 25 Bilder je Sekunde,
- Energieversorgung über Ethernet (PoE, IEEE 802.3af),
- Übertragung des Videosignals über 100 MBit-Ethernet,
- TCP/IP,
- als ein H.264-Stream,
- mit HTTPS-Verschlüsselung,
- mit Gegenlichtkompensation,
- mit Spitzlichtaustastung,
- Lichtstärke über F1,8 bis F2,8
- und elektromechanisch betätigter Blende, gesteuert durch die Kamera,
- ausgelegt für einen Dauerbetrieb von 24 Stunden an 7 Tagen je Woche,
- einschl. Schutzgehäuse
- aus Kunststoff
- mit klarer Kuppel,
- Schutzgrad Gehäuse gegen mechanische Beanspruchung mind. IK10 DIN EN 62262 (VDE 0470-100),
- Deckenmontage,
Arbeitshöhe des Montageortes bis 3,5 m über der Standfläche des hierfür erforderlichen Gerüstes,
- einschl. der Grundeinstellung der Kamera.
Menge: 53,000 St

**17.2.30 IP-Dome-Farb-Kamera 1/3 Zoll UHD 360° Schutzgehäuse Gehäuse Kunststoff Deckenmontage**
IP-Dome-Farb-Kamera DIN EN 62676-1-1 (VDE 0830-7-5-11), DIN EN 62676-1-2 (VDE 0830-7-5-12), DIN EN 62676-4 (VDE 0830-71-4),
- Systemzeit über einen übergeordneten Zeitserver synchronisierbar,
- ONVIF-konform,
- mit automatischer Helligkeitsregelung,
- mit erhöhtem Dynamikumfang zur besseren Darstellung von Details in zu dunklen und/oder zu hellen Bildbereichen bei schwierigen Lichtverhältnissen, Wide Dynamic Range (WDR),
- Größe des optischen Aufnahmesensors mind. 1/3 Zoll,
- Auflösung des optischen Sensors mind. 3840 x 2160 Bildpunkte (UHD-1),
- dabei Übertragungsrate mind. 25 Bilder je Sekunde,
- Energieversorgung über Ethernet (PoE, IEEE 802.3af),
- Übertragung des Videosignals über 100 MBit-Ethernet,
- TCP/IP,
- als ein H.264-Stream,
- mit HTTPS-Verschlüsselung,
- mit Gegenlichtkompensation,
- mit Spitzlichtaustastung,
- Lichtstärke über F1,8 bis F2,8
- und elektromechanisch betätigter Blende, gesteuert durch die Kamera,
- ausgelegt für einen Dauerbetrieb von 24 Stunden an 7 Tagen je Woche,
- einschl. Schutzgehäuse
- aus Kunststoff
- mit klarer Kuppel,
- Schutzgrad Gehäuse gegen mechanische Beanspruchung mind. IK10 DIN EN 62262 (VDE 0470-100),
- Deckenmontage,
Arbeitshöhe des Montageortes bis 3,5 m über der Standfläche des hierfür erforderlichen Gerüstes,
- einschl. der Grundeinstellung der Kamera.
Menge: 5,000 St

**17.2.40 Deckenstiel zur Abhängung einer Videokamera, Länge 600-700mm**
Deckenstiel zur abgehängten Aufnahme einer Videokamera
Festlänge oder teleskopierbar im Bereich von 600 mm bis 700 mm.
Robuste Stahl- oder Aluminiumkonstruktion, pulverbeschichtet (Farbe nach Wahl des Bauherrn / RAL-Standard).
Integrierte, innenliegende Kabelführung zur geschützten und verdeckten Zuführung der Anschlussleitungen.
Inkl. stabiler Deckenbefestigungsplatte zur Montage an Massivdecken (Beton) oder entsprechenden Unterkonstruktionen.
Universelle Aufnahmeplatte oder systemspezifische Halterung passend zur vorgesehenen Kamera.
Inkl. aller benötigten Befestigungsmaterialien (Dübel, Schrauben) und Abdeckrosetten für einen sauberen Deckenabschluss.
Menge: 5,000 St

**17.2.50 Decken- und Wandintegration Innenkameras**
Abstimmung mit Lieferanten der Decken- und Wandverkleidungen sowie der Objektplanung zum Anbau und Einbau von Kameras in die Decken- und Wandkonstruktion, Beistellung von Detail-Maßzeichnungen, Beistellung des Kameragehäuses für bauseitigen Einbau, bzw. Einbauvorbereitung.
Menge: 60,000 St

**17.2.60 IP-Farb-Kamera IR-Filter 1/2 Zoll UHD Motor-Zoom-Objektiv Lichtstärke F1,8-F2,8 seitl.Mastmontage Ausleger**
STLB-Bau 2025-10 063
IP-Farb-Kamera, mit ein-/ausschwenkbarem IR-Filter, automatisch umschaltend zwischen Schwarzweiß und Farbe DIN EN 62676-1-1 (VDE 0830-7-5-11), DIN EN 62676-1-2 (VDE 0830-7-5-12), DIN EN 62676-4 (VDE 0830-71-4),
- Systemzeit über einen übergeordneten Zeitserver synchronisierbar,
- ONVIF-konform,
- mit automatischer Helligkeitsregelung,
- mit erhöhtem Dynamikumfang zur besseren Darstellung von Details in zu dunklen und/oder zu hellen Bildbereichen bei schwierigen Lichtverhältnissen, Wide Dynamic Range (WDR),
- Größe des optischen Aufnahmesensors mind. 1/2 Zoll,
- Auflösung des optischen Sensors mind. 3840 x 2160 Bildpunkte (UHD-1),
- dabei Übertragungsrate mind. 25 Bilder je Sekunde,
- Energieversorgung über Ethernet (PoE, IEEE 802.3af),
- Übertragung des Videosignals über 100 MBit-Ethernet,
- TCP/IP,
- als ein H.264-Stream,
- mit HTTPS-Verschlüsselung,
- mit Gegenlichtkompensation,
- mit Spitzlichtaustastung,
- einschl. Motor-Zoom-Objektiv mit variabler Brennweite,
Brennweite von '6,2' mm,

Brennweite bis '12' mm,
- Lichtstärke über F1,8 bis F2,8
- und elektromechanisch betätigter Blende, gesteuert durch die Kamera,
- ausgelegt für einen Dauerbetrieb von 24 Stunden an 7 Tagen je Woche,
- seitliche Mastmontage einschl. Ausleger,
- einschl. der Grundeinstellung der Kamera.
Menge: 15,000 St
Leistungsbereichkatalog: 063

**17.2.70 IP-Dome-Farb-Kamera IR-Filter 1/3 Zoll Full-HD Bildstabilisation Motor-Zoom-Objektiv Lichtstärke F1-F1,4 Schwenk-Neigeeinr. seitl.Mastmontage Ausleger**
STLB-Bau 2025-10 063
IP-Dome-Farb-Kamera, mit ein-/ausschwenkbarem IR-Filter DIN EN 62676-1-1 (VDE 0830-7-5-11), DIN EN 62676-1-2 (VDE 0830-7-5-12), DIN EN 62676-4 (VDE 0830-71-4),
- Systemzeit über einen übergeordneten Zeitserver synchronisierbar,
- ONVIF-konform,
- mit automatischer Helligkeitsregelung,
- mit erhöhtem Dynamikumfang zur besseren Darstellung von Details in zu dunklen und/oder zu hellen Bildbereichen bei schwierigen Lichtverhältnissen, Wide Dynamic Range (WDR),
- Größe des optischen Aufnahmesensors mind. 1/3 Zoll,
- Auflösung des optischen Sensors mind. 1920 x 1080 Bildpunkte (Full-HD),
- dabei Übertragungsrate mind. 30 Bilder je Sekunde,
- mit Bildstabilisation,
- Energieversorgung über Ethernet (PoE, IEEE 802.3af),
- Übertragung des Videosignals über 100 MBit-Ethernet,
- TCP/IP,
- als ein H.264-Stream,
- Parametrierung über Netzwerk,
- mit Gegenlichtkompensation,
- mit Spitzlichtaustastung,
- einschl. Motor-Zoom-Objektiv mit variabler Brennweite,
Brennweite von '4' mm,

Brennweite bis '12' mm,
- Lichtstärke über F1 bis F1,4
- und elektromechanisch betätigter Blende, gesteuert durch die Kamera,
- ausgelegt für einen Dauerbetrieb von 24 Stunden an 7 Tagen je Woche,
- integrierter IR-LED-Scheinwerfer, Reichweite bis 30 m,
- mit Schwenk-Neigeeinrichtung,
- mit Positionsgebern und über Software einstellbaren Endlagen,
- Verstellbereich waagerecht umlaufend endlos,
- Verstellbereich senkrecht +/- 90 Grad, mit automatischem Erkennen und Umschalten von sinnrichtigem oben und unten im Bild (Auto-Flip),
- mind. 99 ansteuerbare Festpositionen für die Kamera,
- Schwenkgeschwindigkeit mind. 100 Grad/s,
- variabel in Abhängigkeit von Bedienervorgaben,
- nach frei wählbarer Zeit Anfahren einer frei wählbaren Grundstellung bez. Schwenk-Neigeeinrichtung und Zoom,
- seitliche Mastmontage einschl. Ausleger,
- Leitungsführung innerhalb des Auslegers,
Arbeitshöhe des Montageortes bis 3,5 m über der Standfläche des hierfür erforderlichen Gerüstes.
Menge: 8,000 St
Leistungsbereichkatalog: 063

**17.2.80 Mastadapter / Masthalterung für Tag/Nacht-Kamera**
Mastadapter / Masthalterung für Tag/Nacht-Kamera
Geschützt gegen Wasser, Stöße, Staub und Korrosion
schlagfest, für den Einsatz im Außenbereich,
bis zu einem Mastdurchmesser von 30cm
Leitungsführung innerhalb des Auslegers.
Menge: 15,000 St

**17.2.90 Mastadapter / Masthalterung für PTZ-Kamera**
Mastadapter / Masthalterung für PTZ-Kamera
Geschützt gegen Wasser, Stöße, Staub und Korrosion
schlagfest, für den Einsatz im Außenbereich,
bis zu einem Mastdurchmesser von 30cm
Leitungsführung innerhalb des Auslegers.
Menge: 8,000 St

**17.2.100 IP-Farb-Kamera IR-Filter 1/2 Zoll UHD Motor-Zoom-Objektiv Lichtstärke F1,8-F2,8 Wandmontage Ausleger**
STLB-Bau 2025-10 063
IP-Farb-Kamera, mit ein-/ausschwenkbarem IR-Filter, automatisch umschaltend zwischen Schwarzweiß und Farbe DIN EN 62676-1-1 (VDE 0830-7-5-11), DIN EN 62676-1-2 (VDE 0830-7-5-12), DIN EN 62676-4 (VDE 0830-71-4),
- Systemzeit über einen übergeordneten Zeitserver synchronisierbar,
- ONVIF-konform,
- mit automatischer Helligkeitsregelung,
- mit erhöhtem Dynamikumfang zur besseren Darstellung von Details in zu dunklen und/oder zu hellen Bildbereichen bei schwierigen Lichtverhältnissen, Wide Dynamic Range (WDR),
- Größe des optischen Aufnahmesensors mind. 1/2 Zoll,
- Auflösung des optischen Sensors mind. 3840 x 2160 Bildpunkte (UHD-1),
- dabei Übertragungsrate mind. 25 Bilder je Sekunde,
- Energieversorgung über Ethernet (PoE, IEEE 802.3af),
- Übertragung des Videosignals über 100 MBit-Ethernet,
- TCP/IP,
- als ein H.264-Stream,
- mit HTTPS-Verschlüsselung,
- mit Gegenlichtkompensation,
- mit Spitzlichtaustastung,
- einschl. Motor-Zoom-Objektiv mit variabler Brennweite,
Brennweite von '6,2' mm,

Brennweite bis '12' mm,
- Lichtstärke über F1,8 bis F2,8
- und elektromechanisch betätigter Blende, gesteuert durch die Kamera,
- ausgelegt für einen Dauerbetrieb von 24 Stunden an 7 Tagen je Woche,
- Wandmontage einschl. Ausleger,
- einschl. der Grundeinstellung der Kamera.
Menge: 50,000 St
Leistungsbereichkatalog: 063

**17.2.110 IP-Dome-Farb-Kamera IR-Filter 1/3 Zoll Full-HD Bildstabilisation Motor-Zoom-Objektiv Lichtstärke F1-F1,4 Schwenk-Neigeeinr. Wandmontage Ausleger**
STLB-Bau 2025-10 063
IP-Dome-Farb-Kamera, mit ein-/ausschwenkbarem IR-Filter DIN EN 62676-1-1 (VDE 0830-7-5-11), DIN EN 62676-1-2 (VDE 0830-7-5-12), DIN EN 62676-4 (VDE 0830-71-4),
- Systemzeit über einen übergeordneten Zeitserver synchronisierbar,
- ONVIF-konform,
- mit automatischer Helligkeitsregelung,
- mit erhöhtem Dynamikumfang zur besseren Darstellung von Details in zu dunklen und/oder zu hellen Bildbereichen bei schwierigen Lichtverhältnissen, Wide Dynamic Range (WDR),
- Größe des optischen Aufnahmesensors mind. 1/3 Zoll,
- Auflösung des optischen Sensors mind. 1920 x 1080 Bildpunkte (Full-HD),
- dabei Übertragungsrate mind. 30 Bilder je Sekunde,
- mit Bildstabilisation,
- Energieversorgung über Ethernet (PoE, IEEE 802.3af),
- Übertragung des Videosignals über 100 MBit-Ethernet,
- TCP/IP,
- als ein H.264-Stream,
- Parametrierung über Netzwerk,
- mit Gegenlichtkompensation,
- mit Spitzlichtaustastung,
- einschl. Motor-Zoom-Objektiv mit variabler Brennweite,
Brennweite von '4' mm,

Brennweite bis '12' mm,
- Lichtstärke über F1 bis F1,4
- und elektromechanisch betätigter Blende, gesteuert durch die Kamera,
- ausgelegt für einen Dauerbetrieb von 24 Stunden an 7 Tagen je Woche,
- integrierter IR-LED-Scheinwerfer, Reichweite bis 30 m,
- mit Schwenk-Neigeeinrichtung,
- mit Positionsgebern und über Software einstellbaren Endlagen,
- Verstellbereich waagerecht umlaufend endlos,
- Verstellbereich senkrecht +/- 90 Grad, mit automatischem Erkennen und Umschalten von sinnrichtigem oben und unten im Bild (Auto-Flip),
- mind. 99 ansteuerbare Festpositionen für die Kamera,
- Schwenkgeschwindigkeit mind. 100 Grad/s,
- variabel in Abhängigkeit von Bedienervorgaben,
- nach frei wählbarer Zeit Anfahren einer frei wählbaren Grundstellung bez. Schwenk-Neigeeinrichtung und Zoom,
- Wandmontage einschl. Ausleger,
- Leitungsführung innerhalb des Auslegers,
Arbeitshöhe des Montageortes bis 3,5 m über der Standfläche des hierfür erforderlichen Gerüstes.
Menge: 2,000 St
Leistungsbereichkatalog: 063

**17.2.120 Fassadenanbau und Fassadenintegration**
Abstimmung mit Fassadenlieferanten und Objektplanung zum Anbau und Einbau von Kameras in die Fassadenkonstruktion, Beistellung von Detail-Maßzeichnungen, Beistellung des Kameragehäuses für bauseitigen Einbau, bzw. Einbauvorbereitung.
Menge: 52,000 St

**17.2.130 Strahler LED Abstrahlwinkel 60Grad im Freien IP65 seitl.Mastmontage Ausleger**
STLB-Bau 2025-10 063
Strahler, Energieversorgung über Ethernet (PoE, IEEE 802.3af), Infrarot, Wellenlänge über 750 bis 850 nm, LED Abstrahlwinkel 60 Grad, Reichweite bis 40 m, zur Verwendung im Freien, Schutzart IP 65 DIN EN 60529 (VDE 0470-1), seitliche Mastmontage einschl. Ausleger,
Arbeitshöhe des Montageortes bis 3,5 m über der Standfläche des hierfür erforderlichen Gerüstes.
Menge: 10,000 St
Leistungsbereichkatalog: 063

**17.2.140 Strahler LED Abstrahlwinkel 60Grad im Freien IP65 Wandmontage Ausleger**
STLB-Bau 2025-10 063
Strahler, Energieversorgung über Ethernet (PoE, IEEE 802.3af), Infrarot, Wellenlänge über 750 bis 850 nm, LED Abstrahlwinkel 60 Grad, Reichweite bis 40 m, zur Verwendung im Freien, Schutzart IP 65 DIN EN 60529 (VDE 0470-1), Wandmontage einschl. Ausleger,
Arbeitshöhe des Montageortes bis 3,5 m über der Standfläche des hierfür erforderlichen Gerüstes.
Menge: 5,000 St
Leistungsbereichkatalog: 063

**17.2.150 Mastadapter für IR Strahler**
Mastadapter für IR Strahler
Geschützt gegen Wasser, Stöße, Staub und Korrosion,
schlagfest, für den Einsatz im Außenbereich,
bis zu einem Mastdurchmesser von 30cm
Menge: 10,000 St

**17.2.160 Taubenabweiser Schiene Spikes Stahl niro Durchm. 1,5-1,8mm 2-reihig**
Taubenabweiser, mit Schiene und Spikes aus nichtrostendem Stahl, Durchmesser über 1,5 bis 1,8 mm, 2-reihig, aufkleben, auf Mast, Kameras, IR-Strahler.
Menge: 85,000 St

**17.2.170 Mast Videotechnik Stahl verz H 3,5m Fundament-Anker 1Tür**
STLB-Bau 2025-10 063
Mast für Videotechnik aus feuerverzinktem Stahl, pulverbeschichtet, Bauform zylindrisch,
Mastdurchmesser oben mind. '150' mm,

Mastdurchmesser unten mind. '165' mm, Höhe 3,5 m ab Oberkante Boden, mit Fundament-Anker auf vorh. Fundament, mit einer Tür, mit Ausschnitt für Türgröße B/H 100/500 mm, mit Sicherheitsschloss, mit oberer Abschlusskappe, Statik wird durch Windlastberechnung nachgewiesen.
Menge: 2,000 St
Leistungsbereichkatalog: 063

**17.2.180 Mast Videotechnik Stahl verz H 4,5m Fundament-Anker 2Türen**
STLB-Bau 2025-10 063
Mast für Videotechnik aus feuerverzinktem Stahl, pulverbeschichtet, Bauform zylindrisch,
Mastdurchmesser oben mind. '200' mm,

Mastdurchmesser unten mind. '200' mm, Höhe 4,5 m ab Oberkante Boden, mit Fundament-Anker, Fundament wird gesondert vergütet, mit 2 Türen, mit Ausschnitt für Türgröße B/H 100/500 mm, mit Sicherheitsschloss, mit oberer Abschlusskappe, Statik wird durch Windlastberechnung nachgewiesen.
Menge: 13,000 St
Leistungsbereichkatalog: 063

**17.2.190 Mastfundament**
Mastfundament für angebotene Kameramaste, in Ortbeton oder als Fertigbetonbauteil, Fundament einschl. Bewehrung erstellen nach Vorgabe der statischen Berechnung des Mastes, inklusive 4 Bohrungen und Passhülsen zur Einbringung der DN 50 Rohre und Verkabelung, nach einbringen der Leerrohre und Kabel Wasserdicht verschließen, inkl. Einsanden Mast und Aufbringen der Sauberkeitsschicht, Einschl. Erdarbeiten und überschüssigen Boden abfahren.
Menge: 13,000 St

#### 17.3 Bedieneinrichtung / Serviceschnittstelle

**17.3.10 Workstation, 19" Industrie PC, 24/7 geeignet (2 Monitore)**
Workstation als Client, angepasst auf die Anforderungen und den geforderten Funktionsumfang des angebotenen Systems, jedoch mit mindestens folgenden oder gleichwertigen Eigenschaften:

- Betriebssystem: Windows, nach Anforderung des angebotenen Systems
- einschl. vollst. Lizensierung
- Anschluss von 2 Monitoren (UHD @60Hz)
- SSD-Festplatte mind. 120GB
- Netzwerkkarte 10/100/1000Base-T
- ausgelegt für 24/7 Betrieb
- Gehäuse: 19" Einbau, max. 4 HE
- Netzteil angemessener Leistung
- inkl. Tastatur und Maus und Anschlussleitungen
Menge: 1,000 St

**17.3.20 Workstation, Midi-Client, 24/7 geeignet (2 Monitore)**
Workstation als Client, angepasst auf die Anforderungen und den geforderten Funktionsumfang des angebotenen Systems, jedoch mit mindestens folgenden oder gleichwertigen Eigenschaften:

- Betriebssystem: Windows, nach Anforderung des angebotenen Systems
- einschl. vollst. Lizensierung
- Anschluss von 2 Monitoren (UHD @60Hz)
- SSD-Festplatte mind. 120GB
- Netzwerkkarte 10/100/1000Base-T
- ausgelegt für 24/7 Betrieb
- Gehäuse: Midi-Tower
- Netzteil angemessener Leistung
- inkl. Tastatur und Maus und Anschlussleitungen
Menge: 5,000 St

**17.3.30 24 Zoll Bildschirm für 24/7 Betrieb**
24 Zoll Bildschirm für 24/7 Betrieb

Technische Mindestanforderungen:
Bilddiagonale: 23,8 Zoll
Bildseitenverhältnis: 16 : 9
Anzeigetechnologie: IPS TFT
Leuchtstärke: 250 cd/m²
Auflösung: 1.920 x 1.080 Bildpunkte
Kontrast: 1000 : 1 typisch
Sichtwinkel: 178 Grad horizontal und vertikal
Reaktionszeit: typ. 5 ms
Farbauflösung: 10 Bit pro Farbe
Videoeingänge: HDMI, DisplayPort
Leistungsaufnahme: typ. ca. 10 W / max. 50 W,
integriertes Netzteil
Betrieb: 24 Std. / 7 Tage / 10°C bis 30°C
Luftfeuchtigkeit: 20% - 80%, nicht kondensierend
Befestigung: VESA 100 x 100 (4 Punkte)
Energieeffizienz: Klasse B
Ökologie: TCO 9
Inklusive sämtlicher Verbindungskabel.
Menge: 12,000 St

**17.3.40 Video-Bedienteile**
Steuergerät für Dome-Kameras, Anwahl der zu steuernden Kamera über Zehnertastatur, Bedienung der Schwenk-/Neigeeinheit über Rollkugel (Trackball) oder Handsteuerknüppel (Joystick), Neige- und Schwenkgeschwindigkeit über den Knüppelweg steuerbar, Ansteuerung des Zoom-Objektives, Übertragung aller Signale an die Kamera über TCP/IP, als Tischgerät.
Menge: 6,000 St

#### 17.4 Software / Lizenzen

**17.4.10 Videomanagementsystem Deutsch**
Videomanagementsystem mit einheitlicher Bedienoberfläche sämtliche Texte auf allen Bildschirmen, allen Displays sowie auf Papierausdrucken und in sonstigen Ausgabedateien in deutscher Sprache,
Anzahl Benutzerprofile mind. '10' St, Verwaltung des Benutzerprofils durch Videomanagementsystem, mit folgenden Leistungsmerkmalen:
- unterstützte Formate: MPEG4, MJPEG, H.264, H.265,

mit HTTPS-Verschlüsselung zwischen Server und Geräten,
verarbeitbare und darstellbare Videostreams mind. '200,000' St, bei 4K,

Bilder je Sekunde '25' s,
- verarbeitbare und darstellbare Auflösung mind. 4096 x 2160 (4K),

- Signalverarbeitung von Encodern, Decodern, Kameras, Schwenk-/Neigeeinrichtungen, Digitalen Bildaufzeichnungsgeräten,
- Darstellung mehrerer Bildinhalte mit der gleichen Bildwiederholungsrate wie zugehörige Videoquelle, aufgeteilt auf 16-fach Ansicht, davon mind. eine Ansicht durch größere Darstellung hervorgehoben, auf 3 Monitoren,
- zeitgesteuerte Aufzeichnung je Videoquelle,
- kalendarisch gesteuerte Aufzeichnung je Videoquelle, mit für den am Einbauort gültigen Brauchtums- und Feiertagsregelungen,
- Einstellung der Aufzeichnungs- und Vorhaltedauer je Videoquelle,
- Benachrichtigung per SMS/E-Mail bei Alarm, Alarmprioritäten konfigurierbar,
- Protokollierung von Alarmreaktionszeiten,
- Suche nach Datum und Zeit je Videoquelle,
- Suche im Logbuch über Filterfunktion zu allen aufgezeichneten Ereignissen und Störungen,
- mit Suche nach Ereignissen, die mit Videosensorik in Metadaten erfasst sind,
Anzahl Videoquellen zur Verwaltung und Steuerung mind. '200,000' St,

davon freigeschaltete Videoquellen '200,000' St,
- 6 Bedienplätze, Web-Zugriffe nur für Parametrierung zulässig, keine Zugriffe auf Bilder, Daten und Videostreams, Konzepte müssen mit dem CERT des AG abgestimmt/koordiniert werden, Betrieb auf Hardware Server, MS Windows Server 2025.
Menge: 1,000 St

**17.4.20 Grundsystem Videoanalyse**
Sensorik je Videoquelle, mit Bildstabilisierung, zur Detektion von Personen und Fahrzeugen, für ein Aufzeichnungsgerät, von mind. 7 erkannten Objekten, innerhalb mind. 4 in Größe und Geometrie frei definierbarer Bildbereiche, Detektionen nicht ausgesetzt bei anstehenden Alarmen,
Videosensorik mit folgenden weiteren Erkennungsmerkmalen:
- Analyse der Bewegung eines Objekts durch einen Bildbereich in Abhängigkeit von der Zeit und Kategorisierung als Geschwindigkeitsüberschreitung
- frei definierbare Bewegungsrichtung eines Objekts in einem Bildbereich
- zurückgelassene/entfernte Objekte
- verändertes Seitenverhältnis
- Kopfsilhouetten
- Darstellung der Bewegungsspur mit Markierung des Objektes
- Herumlungern durch Detektion von Bewegungen in einem abgegrenzten Bereich in einem Zeitintervall
- Zählung und Saldierung der Personen, die einen frei wählbaren Bereich richtungsabhängig durchschreiten
- mind. 10 verschiedene frei wählbare Farben/Farbkombinationen je Objekt
- Erkennen von Video-Signalausfall, Abdeckung, Blendung und/oder Verdrehung der Kamera, zu geringe Beleuchtung bzw. zu geringer Signal-/Rauschabstand für die Sensorik
sämtliche beschriebenen Detektionskriterien je Bildbereich zeitgleich und beliebig verknüpfbar,
bei Erkennen von Ereignissen der Sensorik und/oder Auslösung durch Eingangskontakt und/oder Überschreitung von Schwellenwerten der Sensorik Veränderung der Parameter der Bildübertragung, Ansteuerung eines potentialfreien Kontaktes und Weitergabe der Informationen über LAN-Protokoll, ausgelegt für einen Dauerbetrieb von 24 Stunden an 7 Tagen je Woche, einschl. aller Softwarekomponenten.
Menge: 1,000 St

**17.4.30 Software / Lizenz Videobedienplatz**
Software / Lizenz Videobedienplatz
Clientsoftware zur Installation auf angebotener Workstation / Mini-PC.
Beinhaltet alle erforderlichen Module und zeitlich unbegrenzten Lizenzen zur Realisierung beschriebenen Funktionen.
- Anzeige und Bedienung von Live-Bildern
- Anzeige, Bedienung und Exportfunktion von Aufzeichnungen
- Such- und Filterfunktionen für Aufzeichnungen
- Anschluss und Einrichtung von bis zu 4 Monitoren
- Freie Einrichtung der Bilddarstellung, mind. 16 Videobilder je Monitor
einstellbar.
- Automatische Alarmbildanzeige sowie Anzeige der jeweiligen Voralarmbilder und Livebilder.
Inkl. Parametrierung der im Pflichtenheft abgestimmten Funktionen.
Menge: 6,000 St

**17.4.40 Software / Lizenz Kamera**
Software / Lizenz Kamera
Diese Position dient als Erweiterung des angebotenen Videomanagementsystems und beinhaltet alle erforderlichen Module und zeitlich unbegrenzten Lizenzen zur Realisierung der beschriebenen Funktionen.
- Kameralizenzen zur Einbindung der angebotenen Kameras in das Videomanagementsystem.
Menge: 191,000 St

**17.4.50 Software / Lizenz Kameraüberwachung**
Software / Lizenz Kameraüberwachung
Diese Position dient als Erweiterung des angebotenen Videomanagementsystems und beinhaltet alle erforderlichen Module und zeitlich unbegrenzten Lizenzen zur Realisierung der beschriebenen Funktionen.
- Verdrehen
- Videoausfall
- Verdecken / Zusprühen
- Blenden
Menge: 191,000 St

**17.4.60 Software / Lizenz Videoanalyse je Kamera**
Software / Lizenz Videoanalyse je Kamera
Diese Position dient als Erweiterung des angebotenen Videomanagementsystems und beinhaltet alle erforderlichen Module und zeitlich unbegrenzten Lizenzen zur Realisierung der beschriebenen Funktionen für alle Kameras mit Videoanalyse.
Die Überwachungsbereiche und Auslösekriterien müssen grundsätzlich vor der Einrichtung mit dem Betreiber und der Fachbauleitung abgestimmt werden.
Menge: 85,000 St

**17.4.70 Schnittstelle Gefahrenmanagementsystem**
Herstellung, Konfiguration und Parametrierung der Schnittstelle zwischen dem Videomanagementsystem und dem Gefahrenmanagementsystem (GMS). Die Schnittstelle ist ethernetbasiert und gemäß den einschlägigen Normen, z. B. DIN EN 50132 auszuführen.
Einrichtung der Kommunikationsschnittstelle auf Ethernet-Basis.
Parametrierung der Schnittstelle, einschließlich der Zuordnung von Datenpunkten und Sicherstellung der reibungslosen Kommunikation zwischen den Systemen.
Durchführung eines Funktionstests zur Überprüfung der fehlerfreien Datenübertragung zwischen dem Videomanagementsystem und dem Gefahrenmanagementsystem.
Dokumentation der durchgeführten Arbeiten und Testergebnisse.
Der Funktionstest umfasst die vollständige Prüfung der Schnittstelle im Regelbetrieb. Erweiterte Testläufe mit simulierten Fehlern sind nicht erforderlich.
Sollten hier mehre Schnittstellen zum angebotenen GMS nötig sein, da z.B. verschiedene Software für unterschiedliche Funktionen genutzt wird, so sind diese in dieser Position einzukalkulieren. Einschl. zeitlich unbegrenzter Lizensierung.
Menge: 2,000 St

#### 17.5 Dienstleistungen

**17.5.10 Parametr. Netzwerk-Video-Rekorder**
STLB-Bau 2025-10 063
Parametrierung eines Netzwerk-Video-Rekorders durch
- Einspielen der aktuellen zum vorh. Betriebssystem passenden Patches, Zeit- und Datumssynchronisation und Eingabe von IP-Adresse, Subnetzmaske, Gateway, nutzerspezifisches Administratorpasswort und -anmeldename,
- Einrichten von 2 Benutzern einschl. Zuweisen je eines Benutzerprofiles,
- Einrichten eines weiteren Benutzerprofiles mit definierten Rechten, einschl. Zuweisung von Videostreams unterschiedlicher Quellen,
- Parametrierung eines Alarmmonitors in Abhängigkeit von 6 logischen Verknüpfungen,
- Parametrierung der Aufzeichnung von einer Videoquelle durch Zuweisung von 2 uhrzeit- und kalenderspezifischen Zeitfenstern,
- Parametrierung der Aufzeichnungs- und Vorhaltedauer für Videoquellen,
Anzahl Videoquellen '200,000' St,

- Parametrierung von Adressierung, Videokompression, Auflösung, Bildrate, Aufzeichnungsparametern und Kamerabezeichnung für Videoquellen,
Anzahl Videoquellen '200,000' St.
Menge: 2,000 St
Leistungsbereichkatalog: 063

**17.5.20 Parametr. Videomanagementsyst.**
STLB-Bau 2025-10 063
Parametrierung eines Videomanagementsystems durch
- Einspielen der aktuellen zum vorh. Betriebssystem passenden Patches, Zeit- und Datumssynchronisation und Eingabe von IP-Adresse, Subnetzmaske, Gateway, nutzerspezifisches Administratorpasswort und -anmeldename,
- Einrichten von 2 Benutzern einschl. Zuweisen je eines Benutzerprofiles,
- Einrichten eines weiteren Benutzerprofiles mit definierten Rechten,
- Konfiguration einer Schnittstelle für Daten externer Systeme,
- Parametrierung der Mehrfachansicht von 4 Monitoren durch Aufteilung in 4 Ansichten je Monitor, einschl. Zuweisung von Videostreams unterschiedlicher Quellen,
- Parametrierung eines Alarmmonitors in Abhängigkeit von 2 logischen Verknüpfungen,
- Parametrierung der Aufzeichnung von einer Videoquelle durch Zuweisung von 2 uhrzeit- und kalenderspezifischen Zeitfenstern,
- Parametrierung der Aufzeichnungs- und Vorhaltedauer für Videoquellen,
Anzahl Videoquellen '200' St,

- Parametrierung von Adressierung, Videokompression, Auflösung, Bildrate, Aufzeichnungsparametern und Kamerabezeichnung für Videoquellen,
Anzahl Videoquellen '200' St, Aufschaltung von Ereignissen auf fest eingestellte Positionen der Schwenk-/Neigeköpfe,

Anzahl aufzuschaltender Ereignisse '100' St,
- Auswahl der Kameras und der Reihenfolge der Anzeige für zyklisch sequentielles Weiterschalten von Kamerastreams.
Menge: 1,000 St
Leistungsbereichkatalog: 063

**17.5.30 Anbindung Sprechstellenkameras**
Videostreams der angebotenen Sprechstellenkameras in das Videosystem integrieren.
Menge: 43,000 St

**17.5.40 Parametrierung IP-Kamera**
Parametrierung einer IP-Kamera durch
- Einspielen der aktuellen Firmware, Zeit- und Datumssynchronisation und Eingabe von IP-Adresse, Subnetzmaske, Gateway, nutzerspezifisches Administratorpasswort und -anmeldename,
- Einrichten je eines Videostreams als Livestream und für Aufzeichnung mittels Einstellung von Auflösung, Framerate, Komprimierungsrate, Codec und Dauer der Aufzeichnung
Menge: 191,000 St

**17.5.50 Parametrierung der Videoanalysefunktion, IP-Kamera**
Parametrierung der Videoanalysefunktion einer IP-Kamera
durch Einrichtung und Prüfung der Videoanalyse unter Berücksichtigung der Einflüsse und Randbedingungen mit dem Aspekt einer möglichst hohen Detektionswahrscheinlichkeit sowie geringer Anzahl unerwünschter Meldungen.
Einschl. ggf. erforderlicher Nachkonfigurationen, bei Überschreitung der RuM oder unzureichender Detektionswahrscheinlichkeit.
Menge: 85,000 St

**17.5.60 Überprüfung Detektionswahrscheinlichkeit, Durchführung Testbetrieb**
Überprüfung Detektionswahrscheinlichkeit und Durchführung Testbetrieb
Überprüfung der Detektionswahrscheinlichkeit im Rahmen einer Wirkprinzipprüfung, Durchführung des Testbetriebs mit Erfassung der Rate unerwünschter Meldungen (RuM). Abrechnung anteilig je angeschlossener Kamera.
Menge: 85,000 St

**17.5.70 Anpassung/Nachkonfiguration der Videoanalysefunktion einer IP-Kamera**
Anpassung/Nachkonfiguration der Videoanalysefunktion einer IP-Kamera
Die Position beinhaltet die Änderung einer bereits eingerichteten Videoanalysefunktion.
Menge: 85,000 St

**17.5.80 Referenzbilderstellung vor Montage für Festkameras**
Referenzbilderstellung vor Montage für Festkameras
Im Rahmen der Werk- und Montageplanung ist durch den Auftragnehmer für jede Kameraposition der Festkameras ein Referenzbild anzufertigen.
Der Bildausschnitt und die Bildqualität muss identisch mit dem zukünftigen Videobild des entsprechenden Standorts sein. Sollte das angefertigte Referenzbild nicht den Anforderungen entsprechen, so ist ein erneutes Referenzbild anzufertigen. Die entsprechenden Mehraufwendungen für bis zu 2 Wiederholungen der Referenzbilderstellung sind im Angebotspreis mit einzukalkulieren.
Vor der Kamera- und Mastmontage muss zwingend das zugehörige Referenzbild durch den Auftraggeber freigegeben worden sein.
Die Abrechnung erfolgt je Kamera.
Menge: 191,000 St

**17.5.90 Erstellung Referenzbilder Tagbetrieb**
Erstellung Referenzbilder Tagbetrieb
Nach erfolgter Montage und Inbetriebnahme ist zur Überprüfung der korrekten Kameraeinstellung ein erneutes Referenzbild jeder installierten Kamera im Tag- und im Nachtbetrieb anzufertigen. Diese Referenzbilder sind Bestandteil der Anlagendokumentation.
Bei Tag/Nachtkameras sind Referenzbilder im Tag- und im Nachtbetrieb anzufertigen. Die Aufnahmen im Nachtbetrieb müssen bei Dunkelheit mit der regulären Beleuchtung erstellt werden.
Die Abrechnung erfolgt je Kamera.
Menge: 191,000 St

**17.5.100 Erstellung Referenzbilder Nachtbetrieb**
Erstellung Referenzbilder Nachtbetrieb
Nach erfolgter Montage und Inbetriebnahme ist zur Überprüfung der korrekten Kameraeinstellung ein erneutes Referenzbild jeder installierten Kamera im Tag- und im Nachtbetrieb anzufertigen. Diese Referenzbilder sind Bestandteil der Anlagendokumentation.
Bei Tag/Nachtkameras sind Referenzbilder im Tag- und im Nachtbetrieb anzufertigen. Die Aufnahmen im Nachtbetrieb müssen bei Dunkelheit mit der regulären Beleuchtung erstellt werden.
Zulagen für Nachtarbeit sind einzukalkulieren.
Die Abrechnung erfolgt je Kamera.
Menge: 75,000 St

**17.5.110 Nutzerschulung Video-Managementsystem**
Nutzerschulung Video-Managementsystem
Durchführung einer Schulung des Bedienpersonals als Workshop am betriebsfertigen System.
Nach Fertigstellung sind alle Funktionen und Bedienschritte am betriebsfertigen
System zu schulen.
Jeder Teilnehmer erhält aussagekräftige Schulungsunterlagen.
Hierbei muss es sich um eine projektspezifische Schulungsunterlage handeln.
Es dürfen ausschließlich die im System eingerichteten Funktionen dargestellt und beschrieben sein. Die Schulungsunterlagen müssen dazu geeignet sein, im späteren Betrieb als Nachschlagewerk zur Bedienung des Systems
verwendet zu werden. Die Schulungsunterlagen sind spätestens 1 Woche vor dem Schulungstermin der Bauleitung zur Durchsicht und Freigabe zu übergeben. Die Schulung darf nur mit freigegeben Unterlagen erfolgen.
Die Erstellung der Schulungsunterlagen ist in die Angebotspreise mit einzukalkulieren.
An der Schulung nehmen bis zu drei Personen des Nutzers teil.
Schulungsdauer ca. 6 Stunden / Workshop.
Menge: 4,000 St

**17.5.120 Stundenlohnarbeiten durch Systemintegrator/-in Videoüberwachungsanlage der Verrechnungssatz für die jeweilige Arbeitskraft umfasst sämtliche Aufwendungen wie Lohn- und Gehaltskosten, Lohn- und Gehaltsnebenkosten, Zuschläge, lohngebundene und lohnabhängige Kosten, sonstige Sozialkosten, Gemeinkosten, Wagnis und Gewinn.**
Menge: 20,000 h

#### 17.6 Dokumentation

**17.6.10 Revisionsunterlagen Videoüberwachungsanlage**
*** Pauschalposition
Revisionsunterlagen Videoüberwachungsanlage

Der Umfang der Revisionsunterlagen geht über die Nebenleistung der VOB hinaus. In dieser Position sind die zusätzlichen Anforderungen zu kalkulieren. Die Dokumentation gibt den tatsächlich gebauten Zustand wieder.

Die Dokumentation der Anlage muss mindestens das Folgende beinhalten:
- Grundrisspläne / Installationspläne mit folgenden Eintragungen:
  Überwachungsbereich der Kameras mit Darstellung der Auflösung in Bezug
  auf Entfernung und Kamera-Blickwinkel. Anlagenteile mit Nummerierung.
- Referenzbild jeder Kamera, erstellt nach fertiger Einrichtung
- Prüfprotokoll für alle Kameras und das Gesamtsystem
- Prüfprotokoll des 100% Detektionstests
- Auswertung Rate unerwünschter Meldungen (RuM)
- Anlagenschema / Kabelspinne mit allen Anlagenteilen, Nummerierung und
  Leitungen
- Übersichtsschaltplan/Blockdiagramm
- Liste der Anlagenteile, gegliedert nach Typ und Anzahl
- Inbetriebnahmeprotokoll
- Administrator- und Benutzerkennwörter
- Verteilerpläne mit Angabe der Kabelbelegungen
- Adresslisten
- Bedienungsanleitung
- Datenblätter/Zertifikate/Konformitätserklärung sämtlicher, eingesetzter
  Produkte
- Montageanleitung sämtlicher, eingesetzter Produkte
- Instandhaltungsanleitungen/Instandhaltungshinweise
- Betriebsbuch
- Facherrichterbescheinigung
- Abnahmeprotokoll mit allen Anlagen und Mängelfreimeldung
- Liste der beteiligten Firmen mit Adresse, Telefonnummer und Ansprechpartner
- projektspezifische Programme und Daten auf Datenträger
- Schulungsprotokoll
- Einweisungsprotokoll
Menge: 1,000 psch

### 18 KG 456 - Gefahrenmelde- und Alarmanlagen - Personen- und Gepäckkontrolle

*Hinweis: Allgemeine Vorbemerkungen Gewerk*
Allgemeine Vorbemerkungen Gewerk
Die nachfolgenden Anforderungen sind bei der Ausführung
zu beachten. Sich aus diesen Anforderungen ergebende Leistungen sind in den Angebotspreis einzurechnen und
werden nicht gesondert vergütet.

Systembeschreibung
Im Haupteingangsbereich der Niederkirchnerstraße sind für den Bedarfsfall der Personen- und Ge-
päckkontrolle ein Körperscanner und ein Röntgengerät vorzusehen.

Als Körperscanner ist ein offenes System (keine Kabine) mit örtlicher Bedienung zu berücksichtigen.
Zur Handgepäckkontrolle ist ein Röntgengerät mit Sprengstoffdetektion und Tunnelmaßen von ca. 60 x 40 cm
vorzusehen.

Zusätzlich ist zur Postkontrolle von Briefpost und kleinen Warensendungen ebenfalls ein Röntgengerät mit Sprengstoffdetektion, identisch zu dem System der Handgepäckkontrolle, vorzusehen.

Die Röntgengeräte werden jeweils über einen Bedienplatz mit direkt am Gerät bedient.
Abgesetzte Bedienplätze oder eine Vernetzung der Geräte sind nicht vorgesehen.

Materialanforderungen/ Schadstoffe
Für die Auswahl der Materialien gelten die Anforderungen des BNB-System in der Qualitätsstufe 5 (siehe auch
Vorbemerkungen BNB - Zertifizierung einschl. Anlagen am Anfang des LVs).
Insbesondere sind folgende Vorgaben für die Bauprodukte des Gewerks Gefahrenmelde- und Alarmanlagen - Personen- und Gepäckkontrolle zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften Personen- und Gepäckkontrolle
Ergänzend wird für die Ausführung der Personen- und Gepäckkontrolle an dieser Stelle auf die Einhaltung der folgenden Regelwerke verwiesen. Diese gelten uneingeschränkt inkl. der jeweils anzuwendenden Normkorrekturen und enthaltenen Normverweise.

Anlagen Zertifiziert nach ECAC-Standard. Enthaltene Standards werden in der EU und den 44 Mitgliedsstaaten der ECAC angewendet, um Sicherheitstechnik (wie X-Ray, CT-Scanner) zu vereinheitlichen und zu zertifizieren.

#### 18.1 Zentralentechnik

**18.1.10 Gepäck-/Paketscanners auf Computertomographie-Basis**
Gepäck-/Paketscanners auf Computertomographie-Basis

Gepäck-/Paketscanner auf moderner Computertomographie-Technologie mit Zulassung gemäß ECAC EDS CB C3 und TSA APSS 6.2 Level 1. Screening von Flüssigkeiten bis zu 2 Litern und die automatische Detektion von verbotenen Gegenständen wie Hieb-, Stich- und Schusswaffen. Mit ergonomischer Bedienerkonsole, leisem Betrieb und hoher Durchsatzleistung. Geeignet für effiziente und sichere Kontrollprozesse.

- Zulassung gemäß ECAC EDS CB C3 und TSA APSS 6.2 Level 1
- zugelassen für das Screening von Flüssigkeiten bis zu 2 Litern
- Tunnelöffnungen min. 610mm x 410mm
- Außendosisleistung: < 1μSv/h bei 5 cm Abstand zum Gehäuse
- Schalldruckpegel: < 60 dB(A)
- Bandgeschwindigkeit min. 0,2 m/s
- automatische Detektion von verbotenen Gegenständen (Hieb-, Stich- und
  Schusswaffen)
- höhenverstellbarer Bedienerkonsole
- Rollentisch vor und hinter dem Gerät mit einer Länge von 0,5 Meter
- seitlichem Eingreifschutz
- Verkleidung
- passivem Wannenrückfördersystem mit einer Länge 3,5 Meter
- Bedienereinweisung
- Abnahmeprüfung gemäß StrlSchV vor Erstinbetriebnahme
- Schulung
Menge: 2,000 St

**18.1.20 Körperscanner**
Körperscanner

Körperscanner mit ECAC-Zulassung gemäß EU-Standard 2.1, der ein Echtzeitscreening während des Durchschreitens ermöglicht. Personen müssen weder stehenbleiben noch ihre Oberbekleidung ablegen. Das System bietet eine bedienerunabhängige Abtastung und gewährleistet eine zuverlässige Detektion bedrohlicher Objekte, unabhängig vom Material. Die Ergebnisse werden über einen geschlechtsneutralen Avatar dargestellt. Der Scanner ist barrierefrei und für Personen mit Herzschrittmachern geeignet. Eine kontinuierliche Selbstkalibrierung gewährleistet eine unterbrechungsfreie Nutzung.

- ECAC-Zulassung gemäß EU Standard 2.1
- Echtzeitscreening beim Durchschreiten des Scanners (Kontrolle ohne
  Stehenbleiben/Zeitverlust)
- Kontrollvorgang ohne Ablegen von Oberbekleidung (Jacken, Mäntel)
- Zuverlässige Erfassung, Ausleuchtung, Aufspüren von z.B.  am Körper getragenen bedrohlichen Objekten unabhängig vom Material
- bedienerunabhängige automatische Abtastung des Körpers
- kontinuierliche Selbstkalibrierung für unterbrechungsfreie Nutzung
- Auswertung und Darstellung über einen geschlechtsneutralen Avatar
- unbedenklich für Personen mit Herzschrittmacher
- barrierefrei für gehbehinderte Personen
- Paneele für den Servicefall verschiebbar
- Bedienereinweisung
- Schulung
Menge: 1,000 St

#### 18.2 Dienstleistungen

**18.2.10 Beistellen Personal Sachverständigenabnahme der Scanneranlagen**
Beistellen von Personal für die Sachverständigenabnahme der Scanneranlagen, Vergütung des Sachverständigen durch gesonderten Vertrag.
Menge: 16,000 h

**18.2.20 Nutzerschulung Personen- und Gepäckkontrolle**
Nutzerschulung Personen- und Gepäckkontrolle
Durchführung einer Schulung des Bedienpersonals als Workshop am betriebsfertigen System und/oder im Schulungszentrum des Herstellers/Lieferanten.
Nach Fertigstellung sind alle Funktionen und Bedienschritte am betriebsfertigen
System zu schulen.
Jeder Teilnehmer erhält aussagekräftige Schulungsunterlagen.
Hierbei muss es sich um eine projektspezifische Schulungsunterlage handeln.
Es dürfen ausschließlich die im System eingerichteten Funktionen dargestellt und beschrieben sein. Die Schulungsunterlagen müssen dazu geeignet sein, im späteren Betrieb als Nachschlagewerk zur Bedienung des Systems
verwendet zu werden. Die Schulungsunterlagen sind spätestens 1 Woche vor dem Schulungstermin der Bauleitung zur Durchsicht und Freigabe zu übergeben. Die Schulung darf nur mit freigegeben Unterlagen erfolgen.
Die Erstellung der Schulungsunterlagen ist in die Angebotspreise mit einzukalkulieren.
An der Schulung nehmen bis zu drei Personen des Nutzers teil.
Schulungsdauer ca. 6 Stunden / Workshop.
Menge: 3,000 St

**18.2.30 Stundenlohnarbeiten durch Systemintegrator/-in Personen- und Gepäckkontrolle der Verrechnungssatz für die jeweilige Arbeitskraft umfasst sämtliche Aufwendungen wie Lohn- und Gehaltskosten, Lohn- und Gehaltsnebenkosten, Zuschläge, lohngebundene und lohnabhängige Kosten, sonstige Sozialkosten, Gemeinkosten, Wagnis und Gewinn.**
Menge: 20,000 h

#### 18.3 Dokumentation

**18.3.10 Revisionsunterlagen Personen- und Gepäckkontrolle**
*** Pauschalposition
Revisionsunterlagen Personen- und Gepäckkontrolle

Der Umfang der Revisionsunterlagen geht über die Nebenleistung der VOB hinaus. In dieser Position sind die zusätzlichen Anforderungen zu kalkulieren. Die Dokumentation gibt den tatsächlich gebauten Zustand wieder.

Die Dokumentation der Anlage muss mindestens das Folgende beinhalten:
- Liste der Anlagenteile, gegliedert nach Typ und Anzahl
- Inbetriebnahmeprotokoll
- Administrator- und Benutzerkennwörter
- Bedienungsanleitung
- Datenblätter/Zertifikate/Konformitätserklärung sämtlicher, eingesetzter
  Produkte
- Montageanleitung sämtlicher, eingesetzter Produkte
- Instandhaltungsanleitungen/Instandhaltungshinweise
- Facherrichterbescheinigung
- Abnahmeprotokoll mit allen Anlagen und Mängelfreimeldung
- Liste der beteiligten Firmen mit Adresse, Telefonnummer und Ansprechpartner
- projektspezifische Programme und Daten auf Datenträger
- Schulungsprotokoll
- Einweisungsprotokoll
Menge: 1,000 psch

### 19 KG 456 - Gefahrenmelde- und Alarmanlagen - Gefahrenmanagementsystem

*Hinweis: Allgemeine Vorbemerkungen Gewerk*
Allgemeine Vorbemerkungen Gefahrenmanagementsystem
Die nachfolgenden Anforderungen sind bei der Ausführung zu beachten. Sich aus diesen Anforderungen ergebende Leistungen sind in den Angebotspreis einzurechnen und werden nicht gesondert vergütet.

Systembeschreibung
Zur Vereinfachung der Bedienung, automatischen Anzeige von Interventionsmaßnahmen und Dokumentation von Ereignissen ist ein zentrales Gefahrenmanagementsystem zu installieren.
Die sicherheitstechnischen Anlagen sowie betriebsrelevante Störmeldungen aus der Gebäudeleittechnik werden über Datenschnittstellen an das Gefahrenmanagement angeschlossen. Meldungen müssen grundrissbasiert angezeigt und bearbeitet werden können.

Bedienplätze
Folgende Haupt-Bedienplätze des GMS sind vorgesehen
- Sicherheitszentrale (2 Arbeitsplätze)
- Pforte Erna-Berger-Str. (2 Arbeitsplätze)
- Pforte Niederkirchnerstr. (2 Arbeitsplätze)
- Admin-Bedienplatz zur Systempflege im GMA-Raum (Si/Video/GMS/EMZ) UG

Alle Bedienplätze sind für einen 24/7 Betrieb auszulegen und erhalten zusätzlich zur Bedienung über Tastatur und Maus, jeweils ein Touch-Bedienfeld zur komfortablen und schnellen Bedienung von wichtigen Grundfunktionen, wie z.B. Rufannahme, Tür- und Torsteuerungen.

Grundfunktionen
Insbesondere sind folgende Grundfunktionen durch das Gefahrenmanagementsystem zu berücksichtigen:
- Statusanzeige von Sensoren sämtlicher angeschlossener Systeme
- Alarmierung mit unterschiedlicher Priorisierung
- Anzeige ausgelöster und anstehender Meldungen im Alarmstapel
- Frei konfigurierbare Bedienbilder zur Bedienung mit Maus
- Frei konfigurierbare Bedienbilder optimiert für Touch-Bedienung
- Steuerung von Türen und Toren
- Zentrale abendliche Schließung von Türgruppen
- Steuerung von Sicherungsbereichen
- Steuerung des Videomanagements, z.B. zur Alarmverifikation
- Logische Verknüpfung von Datenpunkten unterschiedlicher Subsysteme
- Rufannahme- und Weiterleitung von Türrufen
- Einsatzdokumentation
- Anzeige von Maßnahmenplänen mit Workflow zur Bedienungsunterstützung
- Alarmübergabe an andere aktive Bedienplätze
- Interaktive, maßstabsgerechte Übersichtkarte des Objektes einschl. des nahen Umfeldes mit sämtlicher Überwachungstechnik
- Konfigurierbares Bedien- und Berechtigungskonzept
- Diverse Suchfunktionen
- Filtermöglichkeit in Bedienbildern und Alarmstapel nach Priorität und System

Server
Das System muss als Client-Server-System aufgebaut werden.
Vorzusehen sind professionelle, redundant ausgelegte 19“ Server für das Management und die Speicherung von Daten. Die Komponenten müssen für den professionellen 24/7 Betrieb ausgelegt sein und über redundante Netzteile und Netzwerkkarten verfügen. Die beiden Server werden mit räumlicher Redundanz aufgebaut.
- Hauptserver im GMA-Raum (Si/Video/GMS/EMZ) UG
- Redundanzserver im Technikraum der Sicherheitszentrale

Schnittstellen / Subsysteme
Folgende Schnittstellen sind zu berücksichtigen:
- Sprechanlage
- Brandmeldeanlage (BMA)
- Überfall- und Einbruchmeldeanlagen (ÜMA/EMA)
- Fluchtwegsicherungen (über EMA / ZKA)
- Zutrittskontrollanlage
- Videoüberwachungsanlage
- Gebäudeleittechnik (betriebsrelevante Störmeldungen gem. Vorgabe Fachplanung Gebäudeautomation über potentialfreie Kontakte)
- potentialfreie Kontakte (Beh. WCs, BOS, ENS)
- Steuerung Alarmlicht durch potentialfreie Kontakte

Materialanforderungen/ Schadstoffe
Für die Auswahl der Materialien gelten die Anforderungen des BNB-System in der Qualitätsstufe 5 (siehe auch
Vorbemerkungen BNB - Zertifizierung einschl. Anlagen am Anfang des LVs).
Insbesondere sind folgende Vorgaben für die Bauprodukte des Gewerks Gefahrenmelde- und Alarmanlagen - Gefahrenmanagementsystem zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften Gefahrenmanagementsystem
Ergänzend wird für die Ausführung des Gefahrenmanagementsystems an dieser Stelle auf die Einhaltung der folgenden Regelwerke verwiesen. Diese gelten uneingeschränkt inkl. der jeweils anzuwendenden Normkorrekturen und enthaltenen Normverweise.

- ISO/IEC 27001 – Informationssicherheit

- VdS 3534 Gefahrenmanagementsysteme - Anforderungen (Anforderungen sind zu berücksichtigen, Zertifizierung nach VdS nicht zwingend erforderlich).

#### 19.1 Zentralentechnik

**19.1.10 19" Management-Server Gefahrenmanagementsystem**
Spezifikation des GMS-Servers richtet sich nach den Vorgaben des GMS-Herstellers. Ausführung als 19"-Gehäuse.
Der Server muss für einen 24/7/365(366) Betrieb ausgelegt sein.
Die Rechnerleistung sowie Arbeitsspeicher und Festplatte muss für den Einsatz
von sämtlicher angebotenen Leistungen geeignet sein.
Einschl. aktuellem Server-Betriebssystem und sämtlicher zum Betrieb erforderlicher Software und Lizenzen, einschl. erforderlicher Anschlussleitungen.
Anzubieten sind 2 Stück: Server und Redundanzserver
Menge: 2,000 St

**19.1.20 Schnittstellenrechner / Interface Controller**
Schnittstellenrechner 19" zur Anbindung von je zwei Subsystemen. Spezifikation des Schnittstellenrechners richtet sich nach den Vorgaben des GMS-Herstellers. Ausführung als 19"-Gehäuse.
Der Server muss für einen 24/7/365(366) Betrieb ausgelegt sein.
Die Rechnerleistung sowie Arbeitsspeicher und Festplatte muss für den Einsatz
von sämtlicher angebotenen Leistungen geeignet sein.
Einschl. aktuellem Server-Betriebssystem und sämtlicher zum Betrieb erforderlicher Software und Lizenzen
einschl. erforderlicher Anschlussleitungen
Sofern systembedingt die Möglichkeit besteht, zwei System über einen Schnittstellenrechner einzubinden, können diese zusammengefasst werden. Die Abrechnung erfolgt je Schnittelle zum Subsystem. Aus Verfügbarkeitsgründen dürfen nicht mehr als 2 Systeme über einen Schnittstellenrechner angebunden werden.
Menge: 10,000 St

#### 19.2 Feldgeräte

**19.2.10 Eingangsmodul 4 digitale Eingänge**
Ethernet Eingangsmodul mit mind. 4 digitalen Eingängen. Beinhaltet die erforderlichen Schnittstellen, Netzteile, Anschlussklemmen, Kunststoffgehäuse zur Aufnahme der Komponenten und sämtliches Klein- und Befestigungsmaterial.
Menge: 2,000 St

**19.2.20 Eingangsmodul 8 digitale Eingänge**
Ethernet Eingangsmodul mit mind. 8 digitalen Eingängen. Beinhaltet die erforderlichen Schnittstellen, Netzteile, Anschlussklemmen, Kunststoffgehäuse zur Aufnahme der Komponenten und sämtliches Klein- und Befestigungsmaterial.
Menge: 4,000 St

**19.2.30 Ein- und Ausgangsmodul 4 digitale Eingängen und 2 Relaiskontakten**
Ethernet Eingangs- und Relaismodul mit mind. 4 digitalen Eingängen und 2 Relaiskontakten. Beinhaltet die erforderlichen Schnittstellen, Netzteile, Anschlussklemmen, Kunststoffgehäuse zur Aufnahme der Komponenten und sämtliches Klein- und Befestigungsmaterial.
Menge: 2,000 St

**19.2.40 Ausgangsmodul 2 Relaiskontakte**
Ethernet Relaismodul mit mind. 2 Relaiskontakten. Beinhaltet die erforderlichen Schnittstellen, Netzteile, Anschlussklemmen, Kunststoffgehäuse zur Aufnahme der Komponenten und sämtliches Klein- und Befestigungsmaterial.
Menge: 20,000 St

**19.2.50 Ausgangsmodul 4 Relaiskontakte**
Ethernet Relaismodul mit mind. 4 Relaiskontakten.Beinhaltet die erforderlichen Schnittstellen, Netzteile, Anschlussklemmen, Kunststoffgehäuse zur Aufnahme der Komponenten und sämtliches Klein- und Befestigungsmaterial.
Menge: 20,000 St

#### 19.3 Bedieneinrichtung / Serviceschnittstelle

**19.3.10 Workstation, 19" Industrie PC, 24/7 geeignet (2 Monitore)**
Workstation als Client, angepasst auf die Anforderungen und den geforderten Funktionsumfang des angebotenen Systems, jedoch mit mindestens folgenden oder gleichwertigen Eigenschaften:

- Betriebssystem: Windows, nach Anforderung des angebotenen Systems
- einschl. vollst. Lizensierung
- Anschluss von 2 Monitoren (UHD @60Hz)
- SSD-Festplatte mind. 120GB
- Netzwerkkarte 10/100/1000Base-T
- ausgelegt für 24/7 Betrieb
- Gehäuse: 19" Einbau, max. 4 HE
- Netzteil angemessener Leistung
- inkl. Tastatur und Maus und Anschlussleitungen
Menge: 1,000 St

**19.3.20 Workstation, Midi-Client, 24/7 geeignet (2 Monitore)**
Workstation als Client, angepasst auf die Anforderungen und den geforderten Funktionsumfang des angebotenen Systems, jedoch mit mindestens folgenden oder gleichwertigen Eigenschaften:

- Betriebssystem: Windows, nach Anforderung des angebotenen Systems
- einschl. vollst. Lizensierung
- Anschluss von 2 Monitoren (UHD @60Hz)
- SSD-Festplatte mind. 120GB
- Netzwerkkarte 10/100/1000Base-T
- ausgelegt für 24/7 Betrieb
- Gehäuse: Midi-Tower
- Netzteil angemessener Leistung
- inkl. Tastatur und Maus und Anschlussleitungen
Menge: 6,000 St

**19.3.30 24 Zoll Bildschirm für 24/7 Betrieb**
24 Zoll Bildschirm für 24/7 Betrieb

Technische Mindestanforderungen:
Bilddiagonale: 23,8 Zoll
Bildseitenverhältnis: 16 : 9
Anzeigetechnologie: IPS TFT
Leuchtstärke: 250 cd/m²
Auflösung: 1.920 x 1.080 Bildpunkte
Kontrast: 1000 : 1 typisch
Sichtwinkel: 178 Grad horizontal und vertikal
Reaktionszeit: typ. 5 ms
Farbauflösung: 10 Bit pro Farbe
Videoeingänge: HDMI, DisplayPort
Leistungsaufnahme: typ. ca. 10 W / max. 50 W,
integriertes Netzteil
Betrieb: 24 Std. / 7 Tage / 10°C bis 30°C
Luftfeuchtigkeit: 20% - 80%, nicht kondensierend
Befestigung: VESA 100 x 100 (4 Punkte)
Energieeffizienz: Klasse B
Ökologie: TCO 9
Inklusive sämtlicher Verbindungskabel.
Menge: 14,000 St

**19.3.40 Touch-Bedienfeld als GMS Client**
Touch PC als GMS Client als Tischgerät, Full HD Multi-Touch Display, leistungsstarker Prozessor zur unverzögerten und ruckelfreien Darstellung mehrerer integrierter Videostreams, IP65-zertifizierte Front für Schutz vor Staub und Spritzwasser, Neigung einstellbar.
Menge: 7,000 St

#### 19.4 Software / Lizenzen

**19.4.10 Software / Lizenzen GMS-Server**
Herstellerneutrales, redundant ausgeführtes, Windows-basierendes Gefahrenmanagementsystem als Mehrplatzsystem mit zeitlich unbegrenzter Lizenzierung.
Die beschriebenen Funktionen sind vollumfänglich durch das angebotene System zu berücksichtigen und einschließlich der jeweils systembedingt erforderlichen Softwaremodule sowie zeitlich unbegrenzter Lizenzen anzubieten. Exemplarisch sind hier mindestens folgende Module und Lizenzen zu berücksichtigen:
- interne Datenbank
- Anzahl User (Bediener) gemäß Lastenheft zzgl. 2 User Reserve
- Bedienerverwaltung
- Adressverwaltung / Adressbuch z.B. f. Maßnahmenpläne
- CAD Import / Unterstützung
- Schnittstellen zu Sub-Systemen gemäß sep. Positionen
- SNMP-Meldungsverarbeitung von Netzwerkkomponenten sowie USV
- Rechteverwaltung
- Melder-Import
- Meldersymbol-Bibliothek
- Kalendersteuerung
- Maßnahmenpläne
- umfassende Ereignissteuerung
inkl. Redundanzfunktionen mit Datenabgleich, bei Ausfall eines Servers muss automatisch der Redundanzserver übernehmen. Nach der Umschaltung und Wiederherstellung des Hauptservers, muss die Redundanz automatisch und ohne Datenverlust wiederhergestellt sein.
Die Position beinhaltet die vollständige Lieferung, einschl. allem notwendigen Zubehör, den Software-Lizenzen und aller systemspezifischen Erforderlichkeiten, systembedingt für den Betrieb des Systems erforderliche Lizenzen, die nicht in anderen Positionen erfasst sind, müssen mit berücksichtigt und einkalkuliert werden.
Menge: 2,000 St

**19.4.20 GMS-Lizenz je 1000 Datenpunkte**
GMS-Lizenz für 1000 Datenpunkte, Erweiterung der Lizenzen um je 1000 zusätzliche Datenpunkt sowie Erweiterung der Datenbank um je 1000 zusätzliche Datenpunkte für redundantes Serversystem.
Menge: 14,000 St

**19.4.30 GMS-Lizenz je 100 Datenpunkte**
GMS-Lizenz für 100 Datenpunkte, Erweiterung der Lizenzen um je 100 zusätzliche Datenpunkt sowie Erweiterung der Datenbank um je 100 zusätzliche Datenpunkte für redundantes Serversystem.
Menge: 1,000 St

**19.4.40 Software / Lizenz GMS-Bedienplatz**
Client-Software / Arbeitsplatzlizenz für angebotenes Gefahrenmanagementsystem. Zeitlich unbegrenzte Lizenz für die Bedienplätze des GMS jeweils mit Unterstützung von zwei Monitoren.
Menge: 14,000 St

**19.4.50 Schnittstellenlizenz Sprechanlage**
Schnittstellenlizenz Sprechanlage, kompatibel zur Einbindung der angebotenen Sprechanlage.
Datenschnittstelle einschl. sämtlicher erforderlicher Software seitens des angebotenen GMS. Einschl. zeitlich unbegrenzter Lizenzierung betriebsfertig einrichten.
Menge: 1,000 St

**19.4.60 Schnittstellenlizenz Brandmeldeanlage**
Schnittstellenlizenz Brandmeldeanlage, kompatibel zur Einbindung der angebotenen Brandmeldeanlage.
Datenschnittstelle einschl. sämtlicher erforderlicher Software seitens des angebotenen GMS. Einschl. zeitlich unbegrenzter Lizenzierung betriebsfertig einrichten.
Menge: 1,000 St

**19.4.70 Schnittstellenlizenz Einbruchmeldeanlage Gebäude**
Schnittstellenlizenz Einbruchmeldeanlage Gebäude, kompatibel zur Einbindung der angebotenen Einbruchmeldeanlage Gebäude.
Datenschnittstelle einschl. sämtlicher erforderlicher Software seitens des angebotenen GMS. Einschl. zeitlich unbegrenzter Lizenzierung betriebsfertig einrichten.
Menge: 1,000 St

**19.4.80 Schnittstellenlizenz Überfallmeldeanlage**
Schnittstellenlizenz Überfallmeldeanlage, kompatibel zur Einbindung der angebotenen Überfallmeldeanlage.
Datenschnittstelle einschl. sämtlicher erforderlicher Software seitens des angebotenen GMS. Einschl. zeitlich unbegrenzter Lizenzierung betriebsfertig einrichten.
Menge: 1,000 St

**19.4.90 Schnittstellenlizenz Einbruchmeldeanlage VS-Registratur**
Schnittstellenlizenz Einbruchmeldeanlage VS-Registratur, kompatibel zur Einbindung der angebotenen Einbruchmeldeanlage VS-Registratur.
Datenschnittstelle einschl. sämtlicher erforderlicher Software seitens des angebotenen GMS. Einschl. zeitlich unbegrenzter Lizenzierung betriebsfertig einrichten.
Menge: 1,000 St

**19.4.100 Schnittstellenlizenz Zutrittskontrollanlage**
Schnittstellenlizenz Zutrittskontrollanlage, kompatibel zur Einbindung der angebotenen Zutrittskontrollanlage.
Datenschnittstelle einschl. sämtlicher erforderlicher Software seitens des angebotenen GMS. Einschl. zeitlich unbegrenzter Lizenzierung betriebsfertig einrichten.
Menge: 1,000 St

**19.4.110 Schnittstellenlizenz Videoüberwachungsanlage**
Schnittstellenlizenz Videoüberwachungsanlage, kompatibel zur Einbindung der angebotenen Videoüberwachungsanlage.
Datenschnittstelle einschl. sämtlicher erforderlicher Software seitens des angebotenen GMS. Einschl. zeitlich unbegrenzter Lizenzierung betriebsfertig einrichten.
Menge: 2,000 St

**19.4.120 Schnittstellenlizenz I/O-Module**
Schnittstellenlizenz I/O-Module, kompatibel zur Einbindung der angebotenen I/O-Module.
Datenschnittstelle einschl. sämtlicher erforderlicher Software seitens des angebotenen GMS. Einschl. zeitlich unbegrenzter Lizenzierung betriebsfertig einrichten.
Menge: 1,000 St

**19.4.130 Schnittstellenlizenz SNMP**
Schnittstellenlizenz SNMP, kompatibel zur Einbindung der angebotenen Sprechanlage.
Datenschnittstelle einschl. sämtlicher erforderlicher Software seitens des angebotenen GMS. Einschl. zeitlich unbegrenzter Lizenzierung betriebsfertig einrichten.
Menge: 1,000 St

**19.4.140 Softwaretool Multi-PC und Monitorbedienung**
Software zur Bedienung des Gefahrenmanagementsystems und des Videomanagementsystems über dieselbe Maus und Tastatur.
Die Software wird auf den Clients des GMS und VMS installiert und ermöglicht
eine nahtlose Bewegung des Mauszeigers zwischen den Monitoren und Rechnern.
Menge: 7,000 St

#### 19.5 Dienstleistungen

**19.5.10 Grundkonfiguration**
Die Leistung umfasst die Erstellung der Grundkonfiguration des Gefahrenmanagementsystems (GMS), einschließlich der Einrichtung der Benutzeroberfläche, der Verknüpfung von Systemen, der Konfiguration von Alarmplänen sowie weiterer notwendiger Einstellungen zur Sicherstellung der Betriebsbereitschaft.

inkl. Einrichtung der Benutzeroberfläche:
- Gestaltung einer benutzerfreundlichen und übersichtlichen Bedienoberfläche gemäß den Projektvorgaben.
- Erstellen der grafischen Navigation der Bedienbilder untereinander zur intuitiven Bedienung des GMS.
- der Arbeitsplatz- und Touch-Bedienebenen.
- Anpassung der Oberfläche an spezifische Anforderungen, wie z. B. Farbgebung, Layout und Navigationsstrukturen.

inkl. Verknüpfung der Systeme:
- Integration und Anbindung externer Systeme (z. B. Brandmeldeanlage, Zutrittskontrolle, Videoüberwachung, Einbruchmeldeanlage) in das GMS.
- Sicherstellung der fehlerfreien Datenübertragung und der korrekten Statusanzeige aller angebundenen Systeme.

inkl. weiterer Konfigurationsarbeiten:
- Konfiguration von Zeitplänen und automatisierten Prozessen, wie z. B. zeitgesteuerte Türverriegelungen oder Kameraaufzeichnungen.
- Einrichtung von Protokollierungs- und Berichtsmechanismen zur Nachverfolgung von Ereignissen und Systemaktivitäten.

inkl. abschließender Qualitätssicherung:
- Überprüfung aller vorgenommenen Einstellungen und Konfigurationen auf Vollständigkeit und Funktionalität.
- Durchführung von Tests zur Sicherstellung der korrekten Verknüpfung, Alarmweiterleitung und Systemreaktionen.
Menge: 1,000 St

**19.5.20 Aufbereitung Grundriss- und Lagepläne**
Die Leistung umfasst die vollständige Aufbereitung von bereitgestellten Grundriss- und Lageplänen im DWG-Format. Die Arbeiten beinhalten die Bereinigung, Überprüfung und Optimierung der CAD-Dateien gemäß den folgenden Anforderungen:
Bereinigung der Dateien: Entfernung aller nicht notwendigen Bauteile, Symbole, Schraffuren, sowie überflüssiger Layer und Elemente. Die Zeichnungen sind auf die wesentlichen und relevanten Inhalte zu reduzieren, ohne die Aussagekraft der Pläne zu beeinträchtigen.
Überprüfung der Dateien: Kontrolle der Geometrie auf Vollständigkeit, Korrektheit und Konsistenz. Sicherstellung einer sauberen und übersichtlichen Layerstruktur sowie Überprüfung auf mögliche Kollisionen oder Unstimmigkeiten.
Optimierung der Dateien: Reduktion der Dateigröße durch effizientes Datenmanagement und Anpassung der Inhalte an die vorgegebenen CAD-Standards (z. B. Layerstruktur, Linientypen, Maßstab). Ziel ist eine klare und standardisierte Darstellung.
Qualitätssicherung: Alle bearbeiteten Dateien sind vor Übergabe auf Richtigkeit und Vollständigkeit zu prüfen.
Die bereinigten Zeichnungen sind in der durch den Auftraggeber vorgegebenen Struktur und in einwandfreier Qualität zu übergeben.
Menge: 20,000 St

**19.5.30 Einrichtung Bedienbilder**
Die Leistung umfasst die Erstellung von Bedienbildern (für Bedienplätze und Touch-Bedien-PC's) für das Gefahrenmanagementsystem (GMS) auf Basis der bereitgestellten Grundriss- und Lagepläne im DWG-Format sowie die Integration und Verknüpfung der relevanten Systemelemente. Der Leistungsumfang beinhaltet:
Einpflegen der Grundriss- und Lagepläne: Import der zuvor bereinigten und optimierten CAD-Daten (DWG-Format) in das Gefahrenmanagementsystem. Anpassung der Pläne an die Vorgaben des Systems (z. B. Skalierung, Layerzuordnung) und Sicherstellung einer übersichtlichen Darstellung.
Erstellung von Bedienbildern: Erstellung benutzerfreundlicher und klar strukturierter Bedienoberflächen basierend auf den eingepflegten Grundriss- und Lageplänen. Die Bedienbilder sollen eine intuitive Navigation und einen schnellen Zugriff auf alle relevanten Informationen gewährleisten.
Einrichtung der Symbole: Integration und Platzierung der erforderlichen Symbole (z. B. Sensoren, Melder, Kameras, Türen) an den entsprechenden Positionen innerhalb der Bedienbilder gemäß den bereitgestellten Plänen und Vorgaben.
Verknüpfung mit den Systemen: Einrichtung und Verknüpfung der Symbole und Objekte mit den entsprechenden Systemen des Gefahrenmanagements (z. B. Brandmeldeanlage, Zutrittskontrolle, Videoüberwachung).
Qualitätssicherung: Überprüfung der erstellten Bedienbilder auf Vollständigkeit, Korrektheit und der Symbolplatzierung. Eventuelle Fehler oder Unstimmigkeiten sind zu beheben.
Menge: 200,000 St

**19.5.40 Einrichtung Datenpunkt**
Die Leistung umfasst das Einrichten und Verknüpfen der entsprechenden Datenpunkte mit den Funktionen des Gefahrenmanagementsystems (GMS) sowie deren vollständige Einbindung in das System. Der Leistungsumfang beinhaltet:
Import und Integration der Datenpunkte: Einpflegen der bereitgestellten Datenpunkte in das Gefahrenmanagementsystem gemäß den vorgegebenen Strukturen und Schnittstellen.
Verknüpfung mit den Funktionen: Zuordnung und Verknüpfung der Datenpunkte mit den entsprechenden Funktionen und Systemkomponenten (z. B. Brandmelder, Zutrittskontrolle, Videoüberwachung, Türsteuerungen). Sicherstellung, dass die Datenpunkte alle relevanten Informationen und Steuerbefehle korrekt verarbeiten.
Konfiguration und Parametrierung: Einrichten der Parameter der Datenpunkte gemäß den vorgegebenen Anforderungen (z. B. Adressen, Statusmeldungen, Steuerungsbefehle). Sicherstellung, dass alle Datenpunkte entsprechend den Spezifikationen des Gefahrenmanagementsystems konfiguriert sind.
Dokumentation: Erstellung einer vollständigen Dokumentation über die eingebundenen Datenpunkte und deren Verknüpfungen. Die Dokumentation ist in einem vom Auftraggeber vorgegebenen Format zu übergeben.
Menge: 14150,000 St

**19.5.50 Anlegen Benutzergruppenprofil**
Anlegen eines Benutzerprofils mit individueller GMS-Oberfläche. Individuelle Anpassung von Menüs, Symbolleisten, Definition von freien Zählern (Haupt- und Unterzähler), Tastenkürzeln und Rechteklassen / Einzelrechten sowohl an
konventioneller Bedienung mit Tastatur und Maus als auch Touch-Bedienung.
Menge: 10,000 St

**19.5.60 Anlegen Person bzw. Benutzer**
Anlegen einer Person bzw. eines Benutzers inkl. Kontaktdaten. Die Daten werden nach bauseitigen Vorgaben eingetragen und einem Benutzergruppenprofil
zugewiesen.
Menge: 20,000 St

**19.5.70 Anlegen Maßnahmenplan**
Anlegen Maßnahmenplan inkl. Einrichtung von Alarm- und Eskalationsplänen:
- Konfiguration von Alarmplänen, einschließlich der Definition von Alarmwegen, Prioritäten und Zuständigkeiten.
- Einrichtung von Eskalationsszenarien für verschiedene Alarmtypen, um sicherzustellen, dass Alarme an die zuständigen Stellen weitergeleitet werden.
Sicherstellung der korrekten Alarmanzeige und -weiterleitung.
Menge: 100,000 St

**19.5.80 Einrichtung einer anlagenübergreifenden Steuerungsfunktion**
Programmierung der Verknüpfung von Datenpunkten unterschiedlicher
angeschlossener Systeme gemäß Steuermatrix.
Menge: 250,000 St

**19.5.90 1:1 Test**
Die Leistung umfasst die vollständige Durchführung eines 1:1-Tests zur Überprüfung sämtlicher Funktionen des Gefahrenmanagementsystems (GMS). Ziel des Tests ist die Sicherstellung der korrekten Funktionalität aller eingebundenen Systemkomponenten, Datenpunkte und Verknüpfungen. Der Leistungsumfang beinhaltet:
Vorbereitung: Erstellung eines detaillierten Prüfplans in Abstimmung mit dem Auftraggeber. Der Prüfplan umfasst alle zu testenden Funktionen, Datenpunkte und Systemkomponenten.
Einzeldatenpunkttests: Schrittweise Überprüfung jedes einzelnen Datenpunkts auf korrekte Verknüpfung, Funktionalität und Statusanzeige im GMS.

Systemtests: Überprüfung der Systemfunktionen, einschließlich:
- Alarmweiterleitung und Eskalationsketten.
- Fehler- und Störmeldungen.
- Redundanz und Wiederanlauf nach Systemunterbrechungen.

Fehleranalyse und Behebung: Dokumentation und Analyse von festgestellten Abweichungen oder Fehlern. Behebung der festgestellten Mängel in Rücksprache mit dem Auftraggeber.
Abschlusstest und Abnahme: Durchführung eines finalen Gesamttests nach Behebung aller festgestellten Fehler. Übergabe des Systems im funktionsfähigen Zustand an den Auftraggeber.
Dokumentation: Erstellung eines umfassenden Prüfprotokolls über die durchgeführten Tests, einschließlich Testablauf, Ergebnisse und behobener Fehler. Das Protokoll ist in einem vom Auftraggeber vorgegebenen Format zu übergeben.
Menge: 14150,000 St

**19.5.100 Nutzerschulung Gefahren-Managementsystem**
Nutzerschulung Gefahren-Managementsystem
Durchführung einer Schulung des Bedienpersonals als Workshop am betriebsfertigen System.
Nach Fertigstellung sind alle Funktionen und Bedienschritte am betriebsfertigen
System zu schulen.
Jeder Teilnehmer erhält aussagekräftige Schulungsunterlagen.
Hierbei muss es sich um eine projektspezifische Schulungsunterlage handeln.
Es dürfen ausschließlich die im System eingerichteten Funktionen dargestellt und beschrieben sein. Die Schulungsunterlagen müssen dazu geeignet sein, im späteren Betrieb als Nachschlagewerk zur Bedienung des Systems
verwendet zu werden. Die Schulungsunterlagen sind spätestens 1 Woche vor dem Schulungstermin der Bauleitung zur Durchsicht und Freigabe zu übergeben. Die Schulung darf nur mit freigegeben Unterlagen erfolgen.
Die Erstellung der Schulungsunterlagen ist in die Angebotspreise mit einzukalkulieren.
An der Schulung nehmen bis zu drei Personen des Nutzers teil.
Schulungsdauer ca. 6 Stunden / Workshop.
Menge: 5,000 St

**19.5.110 Stundenlohnarbeiten durch Systemintegrator/-in Gefahrenmanagement der Verrechnungssatz für die jeweilige Arbeitskraft umfasst sämtliche Aufwendungen wie Lohn- und Gehaltskosten, Lohn- und Gehaltsnebenkosten, Zuschläge, lohngebundene und lohnabhängige Kosten, sonstige Sozialkosten, Gemeinkosten, Wagnis und Gewinn.**
Menge: 40,000 h

#### 19.6 Dokumentation

**19.6.10 Revisionsunterlagen Gefahrenmanagement**
*** Pauschalposition
Revisionsunterlagen Gefahrenmanagement

Der Umfang der Revisionsunterlagen geht über die Nebenleistung der VOB hinaus. In dieser Position sind die zusätzlichen Anforderungen zu kalkulieren. Die Dokumentation gibt den tatsächlich gebauten Zustand wieder.

Die Dokumentation der Anlage muss mindestens das Folgende beinhalten:
- Grundrisspläne / Installationspläne mit allen Anlagenteilen und Nummerierung
- Anlagenschema / Kabelspinne mit allen Anlagenteilen, Nummerierung und
  Leitungen
- Übersichtsschaltplan/Blockdiagramm
- Liste der Anlagenteile, gegliedert nach Typ und Anzahl
- Inbetriebnahmeprotokoll
- Prüfprotokoll der 1:1 Funktionsprüfung
- Programmierprotokoll
- Administrator- und Benutzerkennwörter
- Verteilerpläne mit Angabe der Kabelbelegungen
- Adresslisten
- Ausdruck der einzelnen Bildschirmseiten und Bedienseiten
- abgestimmtes Pflichtenheft
- Bedienungsanleitung
- Datenblätter/Zertifikate/Konformitätserklärung sämtlicher, eingesetzter
  Produkte
- Montageanleitung sämtlicher, eingesetzter Produkte
- Instandhaltungsanleitungen/Instandhaltungshinweise
- Betriebsbuch
- Facherrichterbescheinigung
- Abnahmeprotokoll mit allen Anlagen und Mängelfreimeldung
- Liste der beteiligten Firmen mit Adresse, Telefonnummer und Ansprechpartner
- projektspezifische Programme und Daten auf Datenträger
- Schulungsprotokoll
- Einweisungsprotokoll
Menge: 1,000 psch

### 20 KG 456 - Gefahrenmelde- und Alarmanlagen - Ausstattung Sicherheitszentrale, Leitstellentische

*Hinweis: Allgemeine Vorbemerkungen Ausstattung Sicherheitszentrale, Leitstellentische*
Allgemeine Vorbemerkungen Ausstattung Sicherheitszentrale, Leitstellentische
Die nachfolgenden Anforderungen sind bei der Ausführung zu beachten. Sich aus diesen Anforderungen ergebende Leistungen sind in den Angebotspreis einzurechnen und werden nicht gesondert vergütet.

Systembeschreibung
Die Sicherheitszentrale wird NICHT im Sinne der DIN EN 50518:2019 definiert, sodass lediglich abgestimmte Anforderungen mit dem Nutzer gelten. Alle geplanten Komponenten sind für den professionellen 24/7 Einsatz geeignet. Die Spannungsversorgung erfolgt redundant und USV-gestützt (bauseits KG 440).

Materialanforderungen/ Schadstoffe
Für die Auswahl der Materialien gelten die Anforderungen des BNB-System in der Qualitätsstufe 5 (siehe auch
Vorbemerkungen BNB - Zertifizierung einschl. Anlagen am Anfang des LVs).
Insbesondere sind folgende Vorgaben für die Bauprodukte des Gewerks Ausstattung Sicherheitszentrale,
Leitstellentische  zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften Ausstattung Sicherheitszentrale, Leitstellentische
Ergänzend wird für die Ausführung der Ausstattung Sicherheitszentrale, Leitstellentische an dieser Stelle auf die Einhaltung der folgenden Regelwerke verwiesen. Diese gelten uneingeschränkt inkl. der jeweils anzuwendenden Normkorrekturen und enthaltenen Normverweise.

- DIN EN ISO 11064-4:2014-03 Ergonomische Gestaltung von Leitzentralen – Teil 4: Auslegung und Maße von Arbeitsplätzen. Deutsche Fassung EN ISO 11064-4:2013

- DIN EN 527 Typ A Mindestvorgaben für den Verstellbereich

#### 20.1 Zentralentechnik

**20.1.10 KVM-Matrixswitch mit 24 Cat X-Ports**
KVM-Matrixswitch mit 24 Cat X-Ports

KVM Matrix-System für 24/7-Betrieb in Kontrollräumen. Automatische Erkennung der Extender durch interne Steuerungssoftware. Der Port wird automatisch als CPU- oder Konsolengerät konfiguriert. Störungs- und verzögerungsfreies Umschalten zwischen den Quellen innerhalb von 20 ms.

Kompatibel zu den nachfolgend aufgeführten Extendern:
SNMPv3, LDAPS, O/S v04.x Unterstützung, verschlüsselte Kommunikation für API, Tool und Grid, individuelles Routing von Protokollen. Variationen mit Cat X und Glasfaser sowie 1G, 3G möglich.

Redundante Netzteile und Netzwerkschnittstellen (NICs). Vorbereitet für den 19″-Einbau, Montagewinkel inklusive.

Mindestanforderungen:
- 16-Port RJ45, Cat X 3G für den Anschluß von Draco Extendern
- 2x RJ45 Netzwerk 1G, SSL, SNMPv3
- Auflösungen bei HDMI 2.0 von 1080p, 2560 x 2048 bis zu 4K DCI / Ultra HD bei 60Hz, 4:4:4 Abtastrate bei 8 Bit Farbtiefe, 4:2:2 bei 10 Bit Farbtiefe
- Teilen von reelen und virtuellen Maschinen
- Unterstützung USB-HID, USB 2.0 embedded und transparent sowie USB 3.0 (abwärts kompatibel)
- Updatefähigkeit der Sender- und Empfängereinheiten über die Matrix
- 2 interne Netzteile mit Redundanz
- extern steuerbar (API)
- 19" Montage, 1 HE
Menge: 1,000 St

**20.1.20 KVM-Modulgehäuse 6-fach mit 2 internen Netzteilen**
KVM-Modulgehäuse 6-fach mit 2 internen Netzteilen

KVM-Extender - Leergehäuse
- Anzahl unterstützter Baugruppen: 6
- Backplane für einfachen Gerätetausch
- Redundante Stromversorgung (2x Netzteil)
- Alle Anschlüsse inkl. IEC-Buchsen auf einer Seite
- Modell: Gehäuse einschl. 2x Netzteil + 1x Blindplatte
- Gehäuseausführung: 19 Zoll Rackeinbau

Interner Lüfter, Geräuschpegel ca. 43dB(A)
19 Zoll Befestigungswinkel
Inklusive sämtlicher Verbindungskabel
Menge: 2,000 St

**20.1.30 KVM-Sender HDMI 2, 4K60, 2x USB, CatX 3G**
KVM-Sender HDMI 2, 4K60, 2x USB, CatX 3G

Lüfterloses KVM Sendermodul in Modularbauweise für den 24/7 Betrieb in Kontrollräumen. Interne redundante Spannungsversorgung.

Mindestanforderungen:
CPU Modul HDMI2 I/O Cat X 3G
Video: 1x Eingang, 1x Ausgang
Auflösungen bis zu 4k60Hz 10-Bit, 4:4:4
integriertes 2-kanal PCM Audio
USB-HID für Tastatur/Maus
Erweiterbar mit USB 2.0 embedded mit bis zu 100Mbit/s
1x HDMI,1x µHDMI, 1x USB Typ B, 1x MiniUSB (F)
1x RJ45 Cat X 3G XV bis 100m Kabellänge
Einbau in 19-Zoll Modulgehäuse
Hotplug / hotswap Funktion zum schnellen Tausch der Module
Videoauflösung bei HDMI 2.0: 4K DCI / Ultra HD@60Hz, 4:4:4 Abtastrate bei 8 Bit Farbtiefe, 4:2:2 bei 10 Bit Farbtiefe
DDC-Speicherung
Lokale Speicherung der USB-HID Information (Emulation der ausgewählten Tastatur auf allen Sendermodulen)

Inklusive sämtlicher Verbindungskabel
Menge: 6,000 St

**20.1.40 Digitale 4-Kanal DSP-Endstufe mit Netzwerkanbindung**
Digitale 4-Kanal DSP-Endstufe mit Netzwerkanbindung

Netzwerkfähige DSP-gesteuerte Digitalendstufe mit 4 Ein- und 4 Ausgangskanälen. CLASS-D-Verstärkertechnik mit 65 W Ausgangsleistung an 4 Ohm pro Kanal (100 W peak).
Fernsteuerung und Überwachung mittels PC und Steuerungssoftware möglich. Netzwerkfähig im Verbund mit aktiven DSP-Geräten des gleichen Herstellers innerhalb des eigenen RS-485 basierten Steuerungsnetzwerks. USB-C Buchse zur optionalen, direkten Konfiguration des Geräts mittels PC und Steuerungssoftware ohne Verwendung eines Netzwerkadapters.
Analoge Eingänge umschaltbar zwischen Line- und Mikrofonpegel mit schaltbarer Phantomspeisung pro Eingangskanal.
4 x 4 Input-Output-DSP Mix-Matrix und umfangreiches DSP-Processing mit einem programmierbaren EQ, Delay, X-Over und Dynamikprozessor pro Eingangs- und Ausgangskanal.
Integrierte, werksseitige Presets zum Schutz der angeschlossenen Lautsprecher durch selektives Multiband-Limiting für Hoch-, Mittel-, und Tieftonbereich. Abspeicherung von bis zu 100 eigens erstellter User Presets möglich.
Ausgestattet mit Universal-Netzteil mit Leistungsfaktorkorrektur und integriertem Mikroprozessor mit Mess-, Überwachungs- und Kommunikationsfunktionen. Überwachung und Steuerung von Auslastung und Temperatur.
Die Endstufe verfügt über ein 9,5"/1HE-Gehäuse mit Status-LEDs. Die Lüfter der Endstufe sind temperaturgesteuert und werden im Leerlauf nicht betrieben.
Ideal für mobile Anwendungen durch geringes Gewicht (1,2 kg) und für Festinstallationen durch hohe Energieeffizienz.
Die Endstufe ist mit zwei programmierbaren Schaltkontakten (switch) ausgestattet.

Technische Daten
Verstärkertechnik:  Class D
Ausgangsleistung:  4 x 65 / 35 W an 4 / 8 Ohm
  (1 kHz, THD+N < 1 %)
Minimale Lastimpedanz:  4 Ohm
Audiokanäle:  4 x Eingang, 4 x Verstärkerausgang
DSP-Routing (Matrix):  4 x 4
Frequenzgang:  20 Hz – 20 kHz
Signal/Rausch-Verhältnis:  >103 dB/A THD+N: 0,08 %, (1 kHz, 8 Ohm, 3 dB unter Clipping-Pegel)
Dynamikbereich:  >120 dB
Fernsteuerung:  RS-485 basiertes Steuerungsnetzwerk, USB-C, Steuerungssoftware
Fernüberwachung:  Temperatur, Protect, Signale, Power Supply, RS-485 basiertes Steuerungsnetzwerk, Steuerungssoftware
Schaltkontakt:  Preset laden, Standby On/Off
Passwortschutz:  ja
Auto Power Save:  ja, Zeit einstellbar 1 s bis 12 h, oder nie aktiv
Schutzschaltung:  Überspannungsschutz, Überstromschutz, Übertemperaturschutz, Kurzschlussschutz, DC-Schutz, Einschaltverzögerung, Softstart und Einschaltstrombegrenzung
Spannungsversorgung:  100 – 240 V AC 50/60 Hz, Universal-Netzteil mit Leistungsfaktorkorrektur (PFC)
Leistungsaufnahme:  Maximum (RMS) 65 W, im Leerlauf 7 W, Auto Power Save 2 W, Standby 2 W
Wärmeabgabe:  Maximal 15 W, 51 BTU/h, 13 kcal/h
Temperaturbereich:  0 – 40 °C
Kühlung:  temperaturgeregelter Lüfter
Gewicht:  ca. 1,2 kg
Abmessungen (B x H x T):  ca. 1 HE / 9,5", Tiefe 170 mm

Digitaler Signalprozessor
Selektives 3-Band-Limiting:  bass/mid/high
Filtertechnik:  80-bit double precision
Eingang:  Analog – Line/Mikrofon, Digital – AES/EBU, 32 kHz – 96 kHz, 16/24 bit
Eingangs-DSP-Processing:  ja, mit FIR-Filtern
Phantomspeisung:  schaltbar pro Kanal (+24 V DC)
Verstärkung:  -80 dB – +12 dB (+12/+24/+36 dB Analog Pre-Gain)
Equalizer:  8 x je 10 vollparametrische Filter, Gain +/-12 dB, Frequenz 10 Hz – 20 kHz, Q 0,1 – 100
Dynamikregelung:  8 x Limiter, 8 x Compressor, 8 x Noise Gate
Frequenzweiche:  8 x Linkwitz-Riley 4. Ordnung (24 dB / Oktave), Highpass 10 Hz – 20 kHz, Lowpass 10 Hz – 20 kHz
Verzögerung:  4 x 0 – 150 ms (0 –50 m) Ausgänge, 4 x 0 – 30 ms (0 – 10 m) Eingänge
Presets:  100 User / 100 Speaker Presets
Systemlatenz:  1,2 ms

Anschlüsse und Bedienelemente
Netzanschluss:  1 x Kaltgerätestecker
Schaltkontakt 1 und 2:  1 x Phoenix 3-pol
Steuerung:  1 x Phoenix 3-pol, 1 x USB-C config
Eingänge:  4 x Analogeingang über Phoenix 12-pol, 1 x Eingang über RJ-45 für digitale AES/EBU-Signale und Steuersignale
Ausgänge:  4 x Lautsprecherausgang über Phoenix 8-pol

Anzeigen (Vorderseite)
Ready LED:  blau = Power on, blau blinkend = Sign
Protect LED:  rot = Error/Protect/Standby
USB Config LED:  blau

Anzeigen (Rückseite)
Receive / Send LED:  Fernsteuerung, RS-485 basiertes Steuerungsnetzwerk

Inklusive sämtlicher Verbindungskabel.
Menge: 1,000 St

#### 20.2 Feldgeräte

**20.2.10 55 Zoll LC-Display für Großbildanzeigen**
55 Zoll LC-Display für Großbildanzeige

Die Großbildanzeige besteht aus 4 Bildschirmen mit einer Bilddiagonalen von jeweils 55 Zoll, angeordnet in zwei Reihen zu je 2 Einheiten. Die Großbild-Monitore müssen zu Servicezwecken einzeln aus der Großbildwand nach vorne herausgezogen werden können. Der Abstand zwischen den Bildschirmen soll nur wenige Millimeter betragen und es ist ein nahtloses Fugenbild herzustellen. Der Betrachtungswinkel der Bildschirme beträgt mindestens 178° horizontal und 178° vertikal. Die Lebensdauer der Bildschirme beträgt mindestens 60.000 Stunden. Sie erfüllen mindestens die Energieeffizienzklasse C.

Die Bildschirme der Darstellungswand können sich über integrierte Sensoren automatisch und manuell in Bezug auf Farbdarstellung und Helligkeit abgleichen.

Mindestanforderungen Großbildmonitor:
Panel Technologie  IPS mit LED-Hintergrundbeleuchtung
Bildgröße:  55 Zoll Diagonale, Seitenverhältnis 16:9
Rahmen:  rahmenlos, < 2 mm
  (Bildrand zu Bildrand, mechanisch)
Leuchtstärke:  500 cd/m²
Auflösung:  1.920 x 1.080 Bildpunkte
Kontrast:  1200 : 1 typisch
Farbtiefe:  3 x 10 Bit (RGB)
Sichtwinkel:  178 Grad horizontal und vertikal
Entspiegelung:  min. 28%
Ansprechzeit:  < 8 ms
Videoeingänge:  HDMI, DisplayPort (aktiv, durchschleifbar)
Steuerung/LAN:  2x Ethernet RJ45 durchschleifbar
Leistungsaufnahme:  typisch < 150 W
Betrieb:  24 Std. / 7 Tage / 0°C bis 40°C
Luftfeuchtigkeit:  20% - 80%, nicht kondensierend
Lebensdauer:  Hintergrundbeleuchtung min. 67.500h
Kalibrierung:  Automatisch in Echtzeit für Farbe und
  Helligkeit
Kühlung:  Lüfterlos

Inklusive sämtlicher Verbindungskabel, Ethernet-Switch, Montagezubehör, Fernbedienung, IR-Empfänger, Service Werkzeuge und sonstiger Komponenten zum Aufbau einer voll funktionstüchtigen Videowand.
Menge: 4,000 St

**20.2.20 Wandhalterung für 55 Zoll Bildschirme mit Revisionsfunktion**
Wandhalterung für 55 Zoll Bildschirme mit Revisionsfunktion

Konstruktion für Direktbefestigung mit automatischer Ausrichtung. Die Ausrichtung der Haltemechanik und der darin eingehängten LCD-Module erfolgt permanent selbsttätig und automatisch in jede Richtung entlang der X-Y- Achse. Das System gewährleistet dauerhaft kleinstmögliche horizontale und vertikale Stegbreiten zwischen den einzelnen LC-Displays, ohne mechanisch zu verkanten. Die Wandhalterung ermöglicht die direkte Integration der zu jedem LCD gehörenden Netzteil- und Schnittstellenbaugruppe. Das Strom / Kabelmanagement ist enthalten. Die Revisionierung der Anzeigemodule erfolgt vollständig von vorne. Inklusive sämtlichem Systemzubehör. Systemträger nach Bedarf.  Die bauseitige Rückwand ist für eine Direktmontage geeignet und verfügt über ausreichende Tragfähigkeit. Die Montage einer zusätzlichen Trägerkonstruktion ist möglich.
Menge: 4,000 St

**20.2.30 Netzwerkbasierte Steuereinheit inkl. Software für LCD-Wand**
Netzwerkbasierte Steuereinheit inkl. Software für LCD-Wand

mit integriertem Server zur Ansteuerung und Administrierung aller Parameter der einzelnen LCD-Module und der gesamten LCD-Wand. Die Administrierung der Steuereinheit und die Ausgabe der Statusinformationen erfolgt durch eine separate LAN - Schnittstelle über lokalen PC/Laptop oder Netzwerk.
Ermöglicht die vollautomatische Farb- und Helligkeitskorrektur der gesamten LCD-Wand. Eine Steuereinheit kann die zuvor beschriebene LCD-Wand bestehend aus 4 LCD-Modulen ansteuern. Sie verfügt über eine Schnittstelle (z.B. Text API) zur Anbindung von und Fernsteuerung durch Drittsysteme.

Allgemeine Spezifikationen:
Software: Wall Control Manager Software, vorinstalliert;

Technische Mindestanforderungen:
Prozessor: Intel(R) CoreTM, i3-6100 oder besser;
Memory: mind. 4GB RAM;
Festplatte: SSD
Signalanschlüsse: 2 x DP1.2, 4 x USB2.0, 4x USB3.0;
Control LAN: 1x RJ 45, 1GB/s;
LAN: 1x RJ 45, 1GB/s;
Abmessungen: ca. 190 x 60 x 190 (BxHxT);
Gewicht: ca. 2,1 kg;
Eingangsspannung: AC, 90V- 264V, 2A
Leistungsaufnahme: 120W max. (Betrieb), 1.5W
(Schlafmodus);
Geräuschpegel: 32dB(A) max @25°C (bei 100% CPU -
Auslastung);
Betriebstemperatur: 0°C - 40°C;
Luftfeuchtigkeit: 5% - 80%, nicht kondensierend;

Lieferumfang: Steuereinheit inklusive Bediensoftware, Netzteil, Verbindungskabel, Befestigungsmaterial und Systemzubehör.
Menge: 1,000 St

**20.2.40 24 Zoll Bildschirm für 24/7 Betrieb**
24 Zoll Bildschirm für 24/7 Betrieb

Technische Mindestanforderungen:
Bilddiagonale: 23,8 Zoll
Bildseitenverhältnis: 16 : 9
Anzeigetechnologie: IPS TFT
Leuchtstärke: 250 cd/m²
Auflösung: 1.920 x 1.080 Bildpunkte
Kontrast: 1000 : 1 typisch
Sichtwinkel: 178 Grad horizontal und vertikal
Reaktionszeit: typ. 5 ms
Farbauflösung: 10 Bit pro Farbe
Videoeingänge: HDMI, DisplayPort
Leistungsaufnahme: typ. ca. 10 W / max. 50 W,
integriertes Netzteil
Betrieb: 24 Std. / 7 Tage / 10°C bis 30°C
Luftfeuchtigkeit: 20% - 80%, nicht kondensierend
Befestigung: VESA 100 x 100 (4 Punkte)
Energieeffizienz: Klasse B
Ökologie: TCO 9

Inklusive sämtlicher Verbindungskabel.
Menge: 16,000 St

**20.2.50 KVM-Modulgehäuse 6-fach mit internem Netzteil**
KVM-Modulgehäuse 6-fach mit internem Netzteil

Extender Leergehäuse für bis zu 6 Baugruppen mit AC/DC Einbaunetzteil und Redundanzvorbereitung. Inkl. Befestigungswinkel.
Menge: 2,000 St

**20.2.60 KVM-Modulgehäuse 2-fach mit internem Netzteil**
KVM-Modulgehäuse 2-fach mit internem Netzteil

Extender Leergehäuse für bis zu 2 Baugruppen mit AC/DC Einbaunetzteil und Redundanzvorbereitung. Inkl. Befestigungswinkel.
Menge: 2,000 St

**20.2.70 KVM-Receiver HDMI 2, 4K60, 2x USB, CatX 3G**
KVM-Receiver HDMI 2, 4K60, 2x USB, CatX 3G

Mindestanforderungen:
Consolen Modul HDMI2 I/O Cat X 3G
Video: 1x Eingang, 1x Ausgang
Auflösungen bis zu 4k60Hz 10-Bit, 4:4:4
integriertes 2-kanal PCM Audio
USB-HID für Tastatur/Maus
Erweiterbar mit USB 2.0 embedded mit bis zu 100Mbit/s
1x HDMI,1x µHDMI, 1x USB Typ B, 1x MiniUSB (F)
1x RJ45 Cat X 3G XV bis 100m Kabellänge
Einbau in 19-Zoll Modulgehäuse
Hotplug / hotswap Funktion zum schnellen Tausch der Module
Videoauflösung bei HDMI 2.0: 4K DCI / Ultra HD@60Hz, 4:4:4 Abtastrate bei 8 Bit Farbtiefe, 4:2:2 bei 10 Bit Farbtiefe
Lokale Speicherung der Monitorinformationen
Lokale Speicherung der USB-HID Information (Emulation der ausgewählten Tastatur auf allen Sendermodulen)

Inklusive sämtlicher Verbindungskabel.
Menge: 12,000 St

**20.2.80 KVM-Receiver Bidirektional Analog Stereo Audio, RS232**
KVM-Receiver Bidirektional Analog Stereo Audio, RS232

Zusatzmodul zur Übertragung von analogem Audio und RS232-Signalen im KVM-Datenstrom des Basismoduls.

Mindestanforderungen:
Serielle Schnittstelle (RS232)
Anschlussformat  DTE (Data Terminal Equipment)
Geschwindigkeit  Bis zu 115.200 Baud
Datenformat  Formatunabhängig

Analog-Audio
Übertragungsart  Digitilizes virtually CD quality (16 bit, 38,4 kHz)
Signal-Level  Line-Level (5 Volt Pk-Pk Maximum)
Eingangsimpedanz  47 kOhm
Ausgangsimpedanz  270 Ohm
Anschlüsse  2x 3,5 mm Stereo-Klinkenbuchse
  (Audio IN & Audio OUT)
Maximale Entfernung  Cat X: 140 m
  Multi-mode: 1.000 m
  Single-mode (9µ): 10.000 m

Inklusive sämtlicher Verbindungskabel.
Menge: 4,000 St

**20.2.90 Passiver 2-Wege-Lautsprecher mit erweiterter Tieftonwiedergabe**
Passiver 2-Wege-Lautsprecher mit erweiterter Tieftonwiedergabe

Der passive 2-Wege-Lautsprecher im längenskalierbaren Linienstrahler-Gehäuse ist mit einem 4“ Tieftöner, einem 0,75“ Kalottenhochtöner und einer Passivmembran ausgestattet. Damit verfügt er ohne zusätzlichen Subwoofer über eine druckvolle Tieftonwiedergabe und einen Übertragungsbereich von 44 Hz bis 20 kHz. Seine nominale Belastbarkeit beträgt 50 W (100 W Programm, 200 W Peak) bei einer Nennimpedanz von 4 Ohm. Er erzielt einen maximalen Schalldruckpegel von 104 dB. Das breite Abstrahlverhalten beträgt 140° x 90°. Damit eignet er sich für eine Vielzahl an Anwendungen und Entfernungen bis ca. 10 Meter.
Das Lautsprechersystem hat ein leichtes Aluminiumgehäuse mit abgerundeten Seiten, schwarz oder weiß pulverbeschichtet. Bei Bedarf kann das Gehäuse auch in Sonderfarben aus den Katalogen RAL Classic, NCS und Pantone oder mit fotorealistischen Oberflächen beschichtet werden. Das ballwurfsichere Frontgitter ist ebenfalls in Gehäusefarbe lackiert. Die Gehäuselänge kann bei Bedarf flexibel auf die Anwendung angepasst werden.
Mit den Standardabmessungen von 133 x 355 x 128 mm beträgt das Gewicht nur 2,8 kg. Eine durchgehende T-Nut auf der Gehäuserückweite ermöglicht maximale Flexibilität bei der Montage.

Zum Betrieb ist eine entsprechende Systemendstufe mit korrektem Speaker-Preset notwendig.

Technische Mindestanforderungen
Akustikdesign  2-Wegelautsprecher mit erweiterter Tieftonwiedergabe
Bestückung  4“ Tieftöner / 0,75" Kalottenhochtöner
  Passivmembran
Belastbarkeit  50 W nominal, 100 W Programm, 200 W Peak
Maximaler Schalldruck  104 dB
Übertragungsbereich[8]  44 Hz – 20 kHz
Nennabstrahlwinkel  (h x v) 140° x 90°
Nennimpedanz  4 Ohm
Gehäuse  Aluminiumgehäuse, pulverbeschichtet
Schutzgitter  Stahlgitter, pulverbeschichtet
Montagepunkte  T-Nut, durchgehend auf Rückseite
Anschlüsse  2 × 2-pol Phönix-Klemme
Farbe  schwarz oder weiß pulverbeschichtet
Frontdesign  Frontgitter in Gehäusefarbe
Abmessungen (B x H x T)  ca. 133 x 355 x 128 mm
Gewicht  ca. 2,8 kg

Inklusive horizontal schwenkbarer Wandhalterung.
Menge: 2,000 St

#### 20.3 Bedieneinrichtung / Serviceschnittstelle

**20.3.10 Leitstellentisch für Sicherheitszentrale**
Leitstellentisch für Sicherheitszentrale

mit multidimensionalen Einstellmöglichkeiten in zwei Achsen: Tischplattenhöhe, Monitorhöhe, jeweils mit Memoryfunktion.

Konsolensystem mit Gestellbreite von 2200 mm und Tiefe 1100 mm. Tischplatte in gebogener (curved) Version mit durchgehender oder abgesetzter Arbeitsfläche, eingefasst von einer ergonomischen Softkante. Extrem resistente HPL-Beschichtung in einer 2-farbigen Ausführung. Im hinteren Bereich dunkler Dekor zur Abstimmung auf die Displays.

Großräumige und verdeckte vertikale Kabelführung im Seitenteil, von innen und außen zugänglich. Einbau von Daten- und Strom-Übergabepunkten möglich. Integriertes, passives Belüftungskonzept. Stabiles C-Fuß Gestell für maximale Beinfreiheit.

Grundgestell in RAL 9006 Weißaluminium. Tischplatten, Designstreifen und Holzverkleidungen am Technikunterbau in sechs verschiedenen Dekoren verfügbar.

Höhenverstellbarkeit der Arbeitsplatte mindestens von 65 cm bis 125 cm ohne Scherkanten unter Beachtung der UVV. Ausführung der Höhenverstellbarkeit stufenlos mit Elektrostellmotoren in den Fußkonstruktionen der Tische mit Bedientastatur, Elektroanschluss, Rutschkupplung oder gleichwertig zum Schutz gegen abscheren, Synchronisation der Stellmotoren. Integration der Bedienung als Tastenfeld im Bedientisch.

Monitoranbindung durch 1-stöckige Monitorschiene, elektromotorisch stufenlos höhen- und tiefenverstellbar. Horizontale Funktionsschiene mit integrierter Kabelführung. Tischfläche unterhalb der Monitore frei zugänglich. Großvolumige Energieketten für geschützte und geordnete Kabelführung. Höhenverstellbarkeit stufenlos von 70 cm bis 90 cm ohne Scherkanten mit Beachtung der UVV. Automatischer "Stop" bei Auftreffen eines Gegenstandes im Hebe- / Senkbereich der Monitore. Ausführung mit Elektrostellmotor mit Bedientastatur, Elektroanschluss, Rutschkupplung oder gleichwertig zum Schutz gegen abscheren, Anschlussplatte zum Aufsetzen der Monitore mit 4 Schraubbefestigungen.

Kugelgelenke für den Anschluss der Monitore für eine schwenk-/neigbare Befestigung und Anordnung zum Bedienplatz. Feststellmöglichkeit des Bildschirmes in der jeweils gewählten Position durch einen Feststellmechanismus im Kugelgelenk. Integration der Bedienelemente im Modulfeld der Bedientische oder nach Abstimmung mit dem Auftraggeber.

Anordnung der höhenverstellbaren Einrichtung so, dass die Bildschirme in Verbindung mit der gesamten Tischkonstruktion auf ca. 70 cm an die Betrachtungsebene des Bedieners herangeführt werden können. Der Betrachter soll den Bildschirm möglichst direkt im 90°-Winkel sehen können.

Technikunterbau mit Einbauraum für 3x 6HE 19-Zoll Geräten, inklusive:
2 x Monitorhalter für nachfolgend beschriebene Bildschirme mit VESA-Aufnahme 100 mm, integrierter Kabelführung, Schnellbefestigung.

2 x LED Monitorlampe für nachfolgend beschriebene Bildschirme mit Bewegungssensor für automatisches Ein- und Ausschalten. Keine Display Reflektionen durch asymmetrische Lichtabstrahlung. 16 Helligkeitsstufen und 8 Farbtemperaturen. Lichtquelle: Dual Color LED. Lichtstrom: 1.000 Lumen. Farbwiedergabeindex (CRI): Ra≥95. Lichtfarben: Kaltweiß, Neutralweiß, Warmweiß. Farbtemperatur: 2700 ~ 6500 Kelvin. Stromeingang: 5V,1.7A USB Port. Stromverbrauch: max. 8,5 Watt. Maße (H x W x D): ca. 50 x 13,5 x 9,2 cm. Farbe Schwarz

3 x 7-fach Schuko-Steckdosenleiste für den KVM-Unterbau. 19" - Einbaumöglichkeit (bei Länge 483 mm). Drehung der Dosen: 45°. Zuleitung: H05VV-F°3G 1,5mm² Länge 2,5m. Angegossener Winkelstecker. Fixierung mit Befestigungswinkeln. Belastbarkeit 100-240 VAC/16A

1 x 4fach Schuko-Steckdosenleiste für die Monitorebene. Ausführung wie 7-fach Schuko-Steckdosenleiste.

3 x Kabelführungsplatte mit Kabeldurchführung min. Höhe 22 mm, Breite 55 mm, Kunststoff. Frontplatte Stahlblech 1,5 mm pulverbeschichtet RAL7035
lichtgrau mit 5 Kabelführungen.

Befestigungssets für KVM Unterbau, Zubehör, Steckdosenleisten.
Menge: 2,000 St

**20.3.20 Universelle Anschlusseinheit links**
Universelle Anschlusseinheit links

Passend zur Integration in die Bildschirm-Funktionseinheit. Individuell bestückbare Strom- und Daten-Versorgungseinheit. Länderversionen DE. Flexible Bestückung der Datenmoduleinsätze durch Keystone-Aufnahmeplatten.

Gehäuse: geschlossenes Stahlblechprofil, verzinkt, pulverbeschichtet Struktur. Kunststoffteile (UL94), recyclebar. Innenleiter: durchgehende Stromschienen, Messing. Farbe schwarz, Seitenteile wie Funktionseinheit.

Belastbarkeit 100–240 V AC/16 A

Bestückung:
· 2 x Schuko-Steckdose
· 2 x USB 3.0 Keystone (z.B. für Maus & Tastatur)
· 2 x USB-C inkl. Ladefunktion
· 1 x Netzanschlussleitung Schuko / GST18 5,0m
· 2 x 3m USB 3.2 Typ A Kabel
· 2 x 3m USB-C/C Kabel
· inkl. 1 x Netzteil 65W, Anschlüsse 2 x USB-C & 2 x USB-A
· Port 1 USB-C: 45W Max (wenn einzeln verwendet)
· Port 2 USB-C: 20W Max
· Port 3/4 Dual USB-A: Insgesamt 15W
Menge: 2,000 St

**20.3.30 L-Form Systemtisch für Pfortenraum 12303**
L-Form Systemtisch für Pfortenraum 12303

Länge aussen ca. 4000 / 4200mm, Tiefe 800mm, Höhe 750mm
Eine Seite schräg angeschnitten.

Mit abschließbarem Bürounterbau links oder rechts. Schubladenhöhe 3x150 mm oder 1x150 mm, 1x300 mm mit Hängeregisterrahmen. Mit einem Materialauszug.

Material / Oberfläche
Tischrahmen  50 mm Rahmen aus Stahlblech, elektrolytisch verzinkt
Tischplatte  Dreischicht-Güte Spanplatte 70mm FP/Y E1-Ausführung, Brandschutzklasse B2
Tischplattenbelag  Hochdruck-Schichtpressstoffplatte
Tischbeine  Aluminium-Strangpressprofil pulverbeschichtet, Struktur
Verkleidungsteile  Dreischicht Gütespanplatte FP/Y E1-Ausführung, direkt beschichtet, Brandschutzklasse B2
Schubfach  Blenden und Griffe Kunststoff (PS)
Farbe  nach Vorgabe des AG
Belastung  Geprüfte statische Flächenlast 1500 N
Normen  DIN 68761 für Tischplatte
  EN 438 Klasse HGS für Hochdruck-Schichtpressstoffplatte

Integriertes Kabelmanagement für voll verdeckte horizontale und vertikale Verkabelung zur rückseitigen Installation mit seitlicher Bürstenleiste für Kabeleinführung.

19-Zoll 6HE Unterbau zum Einbau von KVM-Komponenten. Seitenwände abnehmbar. Rückwand mit Lüftungskiemen.

3 x 7-fach Schuko-Steckdosenleiste für den Kabelkanal bzw. KVM-Unterbau. 19 Zoll - Einbaumöglichkeit (bei Länge 483 mm). Drehung der Dosen: 45°. Zuleitung: H05VV-F°3G 1,5mm² Länge 2,5m. Angegossener Winkelstecker. Fixierung mit Befestigungswinkeln. Belastbarkeit 100-240 VAC/16A

Die exakten Abmessungen sind vor Ort aufzunehmen. Die Materialien sind zu bemustern. Endgültige Ausführung nach Abstimmung und Freigabe durch den AG und Fachplaner.
Menge: 1,000 St

**20.3.40 L-Form Systemtisch für Pfortenraum 12304**
L-Form Systemtisch für Pfortenraum 12304

Länge aussen ca. 3300 / 3150mm, Tiefe 800mm, Höhe 750mm

ansonsten wie zuvor beschrieben.
Menge: 1,000 St

**20.3.50 Rollcontainer in Holzkorpusbauweise**
Rollcontainer in Holzkorpusbauweise

als fahrbarer Schrank passend zu den Bedientischen.

Ausführung mit
1 x 50 mm Materialauszug
1 x 100 mm Schubfach
2 x 150 mm Schubfach

Vollauszugsschubfächer mit Softclose-Einzug, Schubfachblenden mit Segmentbogengriffen 160 mm, Doppelrollen 37 mm auf Stahlplatte verschraubt, Korpus verleimt, Teleskopschienen verkleidet, Auszugssperre, zentrales Schließsystem mit Wechselzylinder, ein Kippschlüssel, ein Steckschlüssel.

Belastbarkeit: 400 N je Doppellenkrolle.

Material / Oberfläche:
Korpus und Deckplatte aus Dreischicht-Gütespanplatte FP/Y E1- Ausführung, Brandschutzklasse B2, direkt beschichtet.
Schubfachwanne: Stahlblech in schwarz

Farbe: Nach Vorgabe des AN. Auswahl aus mindestens fünf Farbtönen möglich. Nelson Oak, Pine Black, Buche, Ahorn, RAL 9006 Weißaluminium. Segmentbogengriffe: matt vernickelt.

Abmessungen: ca. B 435 x H 520 x T 500 mm
Menge: 2,000 St

**20.3.60 Leitstellenstuhl Operator 24/7 mit Polsterrückenlehne**
Leitstellenstuhl Operator 24/7 mit Polsterrückenlehne

Leitstellenstuhl mit maximaler Bewegungsfreiheit für ein Nutzergewicht bis 150 kg. Similarmechanik mit verstärkten Federn und Federkraftverstellung. Integrierter Schiebesitz (Verstellbereich von 400 bis 460 mm). Komfortables, verstärktes Sitzpolster, Sitzbreite 495 mm. Integrierte Lordosenstütze, höhenverstellbar (80mm).
Sedo-Lift-Mechanik (390 bis 520 mm Sitzhöhe). Robustes Stoffmaterial für 24-Stunden-Einsatz geeignet. Weiche Rollen für harten Boden. 3-D Armlehnen mit Softtouchauflagen. Höhenverstellbare Nackenstütze mit schwarzem Lederimitat
bezogen. Rückenlehne gepolstert. Schwarzer Aluminium-Rollenfünffuß.

Stoff und Rollenfünffuß: schwarz
Menge: 6,000 St

**20.3.70 Admin-Bedientisch**
Admin-Bedientisch

Schreibtisch für Technikraum

Länge aussen ca. 1600mm, Tiefe 800mm, Höhe 750mm
Eine Seite schräg angeschnitten.

Material / Oberfläche
Tischrahmen  50 mm Rahmen aus Stahlblech, elektrolytisch verzinkt
Tischplatte  Dreischicht-Güte Spanplatte 70mm FP/Y E1-Ausführung, Brandschutzklasse B2
Tischplattenbelag  Hochdruck-Schichtpressstoffplatte
Tischbeine  Aluminium-Strangpressprofil pulverbeschichtet, Struktur
Verkleidungsteile

Farbe  nach Vorgabe des AG
Belastung  Geprüfte statische Flächenlast 1500 N
Normen  DIN 68761 für Tischplatte, EN 438 Klasse HGS für Hochdruck-Schichtpressstoffplatte
Menge: 1,000 St

#### 20.4 Software / Lizenzen

**20.4.10 Software zur Konfiguration und Administration der KVM-Komponenten**
*** Pauschalposition
Software zur Konfiguration und Administration der KVM-Komponenten
Darstellung und Anpassung von Monitor-EDID/DDC-Dateien
Menge: 1,000 psch

#### 20.5 Dienstleistungen

**20.5.10 Stundenlohnarbeiten durch Systemintegrator/-in Ausstattung Sicherheitszentrale der Verrechnungssatz für die jeweilige Arbeitskraft umfasst sämtliche Aufwendungen wie Lohn- und Gehaltskosten, Lohn- und Gehaltsnebenkosten, Zuschläge, lohngebundene und lohnabhängige Kosten, sonstige Sozialkosten, Gemeinkosten, Wagnis und Gewinn.**
Menge: 20,000 h

#### 20.6 Dokumentation

**20.6.10 Revisionsunterlagen Ausstattung Sicherheitszentrale**
*** Pauschalposition
Revisionsunterlagen Ausstattung Sicherheitszentrale

Der Umfang der Revisionsunterlagen geht über die Nebenleistung der VOB hinaus. In dieser Position sind die zusätzlichen Anforderungen zu kalkulieren. Die Dokumentation gibt den tatsächlich gebauten Zustand wieder.

Die Dokumentation der Anlage muss mindestens das Folgende beinhalten:
- Bedienungsanleitung
- Datenblätter/Zertifikate/Konformitätserklärung sämtlicher, eingesetzter
  Produkte
- Montageanleitung sämtlicher, eingesetzter Produkte
- Instandhaltungsanleitungen/Instandhaltungshinweise
- Facherrichterbescheinigung
- Abnahmeprotokoll mit allen Anlagen und Mängelfreimeldung
- Liste beteiligter Firmen mit Adresse, Telefonnummer und Ansprechpartner
- projektspezifische Programme und Daten auf Datenträger
- Schulungsprotokoll
- Einweisungsprotokoll
Menge: 1,000 psch

### 21 KG 457 - Übertragungsnetze - OT-Sicherheitsnetzwerk

*Hinweis: Allgemeine Vorbemerkungen OT-Sicherheitsnetzwerk*
Allgemeine Vorbemerkungen OT-Sicherheitsnetzwerk
Die nachfolgenden Anforderungen sind bei der Ausführung zu beachten. Sich aus diesen Anforderungen ergebende Leistungen sind in den Angebotspreis einzurechnen und werden nicht gesondert vergütet.

Systembeschreibung
Für die Vernetzung der sicherheitstechnischen Systeme und Bedienplätze wird ein physikalisch autarkes OT-Sicherheitsnetzwerk errichtet. Dieses Netzwerk wird als IP-basiertes, redundantes System mit einer LWL-Ringstruktur ausgeführt. Zur Unterbringung der Netzwerkkomponenten sind 19"-Unterverteiler vorgesehen, die in folgenden Bereichen installiert werden:
- GMA-Raum (Si/Video/GMS/EMZ) im Untergeschoss,
- Technikräume der Pforten und der Sicherheitszentrale,
- sowie in allen Netzwerkverteilerräumen.

Die Spannungsversorgung aller Komponenten des IP-Sicherheitsnetzwerks erfolgt redundant und wird über Zentrale unterbrechungsfreie Stromversorgungen (USV) gepuffert. Im Bereich der Sicherheitstechnik kommen ausschließlich redundant versorgte Netzwerkkomponenten zum Einsatz.

Ein Remotezugriff von außen wird aus Sicherheitsgründen nicht bereitgestellt.

Materialanforderungen/ Schadstoffe
Für die Auswahl der Materialien gelten die Anforderungen des BNB-System in der Qualitätsstufe 5 (siehe auch
Vorbemerkungen BNB - Zertifizierung einschl. Anlagen am Anfang des LVs).
Insbesondere sind folgende Vorgaben für die Bauprodukte des Gewerks Übertragungsnetze - OT-Sicher-
heitsnetzwerk zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweis zu Grundlagen und Vorschriften OT-Sicherheitsnetzwerk
Ergänzend wird für die Ausführung des OT-Sicherheitsnetzwerks an dieser Stelle auf die Einhaltung der folgenden Regelwerke verwiesen. Diese gelten uneingeschränkt inkl. der jeweils anzuwendenden Normkorrekturen und enthaltenen Normverweise.

- BSI-Grundschutz

- BSI-Grundschutz-Bausteinen INF.14 (mit Verweis auf NET.1.1 und NET.3)

- IEC 62443

#### 21.1 Zentralentechnik

**21.1.10 19" Core-Switch, 24x 1/10GBase-X SFP/SFP+, Layer2+**
Ports:
- 24x 1/10GBase-X SFP/SFP+

Umweltbedingungen
- Betriebstemperatur zwischen 0°C - 40°C

Dimensionen
- 19" max. (B)440mm x (T)300mm x (H)44,5mm

Stromversorgung
- Eingang 2x 230V redundant

Netzwerkmanagement
- Unterstützung der Managementstandards SNMP / HTTP / Telnet
- Quality of Service, min. 4096 VLANs
- IGMP Snooping per VLAN
- Spanning Tree (STP)
- Rapid Spanning Tree (RSTP)
- Multiple Spanning Tree (MSTP)

Erforderliches, mit einzukalkulierendes Zubehör:
- Inkl. Klein- und Befestigungsmaterial,

Betriebsfertig nach Vorgabe und Abstimmung mit den IT-Verantwortlichen des Auftraggebers einrichten.
Menge: 3,000 St

**21.1.20 19" Switch 24x RJ45 PoE+, 4x SFP+, Layer2+**
Ports:
- 24x 10/100/1000Base-T PoE+
- 4x 1/10GBase-X SFP/SFP+

Power-over-Ethernet
- Stromversorgung auf allen 24 RJ-45 Anschlüssen, min. 30W/Port (IEEE802.3af/at)
- min 720W PoE Budget

Umweltbedingungen
- Betriebstemperatur zwischen 0°C - 40°C

Dimensionen
- 19" max. (B)440mm x (T)300mm x (H)44,5mm

Stromversorgung
- Eingang 2x 230V redundant

Netzwerkmanagement
- Unterstützung der Managementstandards SNMP / HTTP / Telnet
- Quality of Service, min. 4096 VLANs
- IGMP Snooping per VLAN
- Spanning Tree (STP)
- Rapid Spanning Tree (RSTP)
- Multiple Spanning Tree (MSTP)

Erforderliches, mit einzukalkulierendes Zubehör:
- Inkl. Klein- und Befestigungsmaterial,

Betriebsfertig nach Vorgabe und Abstimmung mit den IT-Verantwortlichen des Auftraggebers einrichten.
Menge: 33,000 St

**21.1.30 SFP+ 10G Transceiver LWL Multimode, LC duplex**
Multimode 850nm, 10GBASE-SR, LCD
passend zu den angebotenen Switchen
Menge: 72,000 St

**21.1.40 SFP 1G Transceiver LWL Multimmode, LC duplex**
Multimode 850nm, 1000BASE-SX, LCD
passend zu den angebotenen Switchen
Menge: 10,000 St

**21.1.50 SFP 1G Transceiver RJ45**
1000Base-T. RJ45
passend zu den angebotenen Switchen
Menge: 10,000 St

**21.1.60 19" Bedienkonsole mit 17" Monitor, 16-Port**
Bedienkonsole für Serverracks

- LCD Display mind. 17"
- Auflösung min. 1920x1080
- Anschluss für min. 16 Endgeräte
- Tastatur mit numerischem Zahlenblock
- Tastaturlayout für Deutschland
- Touch Pad mit 2 Maustasten
- Einbau in Standard 19" Rahmen
- Abmessungen : 19" 1HE
Menge: 8,000 St

#### 21.2 Software / Lizenzen

**21.2.10 Managementsystem Switches**
Es ist ein Managementsystem passend für die angebotenen Switches auszuwählen, welches folgende Anforderungen erfüllen muss:

- webbasierte Oberfläche
- dedizierte Steuerung von Zugriffsrechten für externe Mitarbeiter und Dienstleister
- gruppenbasierte Firmware-Updates und Roll-Out-Funktion mit automatisierter Verteilung von Masterkonfigurationen und Firmware-Versionen
- Topologiemanager
- Überwachung/Logging von Verfügbarkeit, Port-Aktivität und Temperatur
- Automatisierte Alarm-Meldungen und Reports

Das System ist vollständig, für mindestens drei Arbeitsplätze und Benutzer, für mindestens 4 Jahre zu Lizenzieren.
Menge: 1,000 St

#### 21.3 Dienstleistungen

**21.3.10 Einrichtung - (Managementsystem) Switches / Netzwerk**
*** Pauschalposition
Folgende Konfigurationen sind mindestens umzusetzen:
- Deaktivierung aller nicht verwendeten Ports und Schnittstellen
- Deinstallation und/oder Deaktivierung nicht verwendeter Dienste, Protokolle und Erweiterungen
- Einrichtung folgender Protokollierungen:
- Konfigurationsänderungen
- Reboot
- Systemfehler
- Login-Fehler
- Statusänderungen je Interface und System

- Einrichtung separates Subnetz für Management (Vorgabe durch Nutzer)
- Einrichtung Separates VLAN für Management
- Einrichtung VLANs für angebotene Subsysteme
- Löschen und/oder deaktivieren der Standartnutzerkonten
- Erstellen neuer Nutzerkonten mit unterschiedlichen Berechtigungen (min. 5St.)
- Einrichtung Backup-Möglichkeit für Konfigurationsdateien, wenn möglich verschlüsselt
- Sammelstörmeldung an angebotenes Gefahrenmanagementsystem über SNMP
Menge: 1,000 psch

**21.3.20 Tests des neu erstellten Netzwerks zur Ausfallsicherheit**
*** Pauschalposition
folgende Tests sind durchzuführen und zu dokumentieren:
· Ausfall eines Core-Switches (1x je Switch)
· Ausfall eines Edge-Switches (3x Stichprobe)
· Ausfall der Spannungsversorgung an jedem Switch
· Ausfall einer Backbonestrecke (1x je Strecke)
· Ausfall eines Teilstücks (3x Stichprobe)

Die Prüfung kann im laufendem Betrieb, in Begleitung des Betreibers und der Bauleitung erfolgen. Ein genauer Termin hierfür ist frühzeitig abzustimmen.
Menge: 1,000 psch

**21.3.30 Nutzerschulung OT-Sicherheitsnetzwerk**
Nutzerschulung OT-Sicherheitsnetzwerk
Durchführung einer Schulung des Bedienpersonals als Workshop am betriebsfertigen System.
Nach Fertigstellung sind alle Funktionen und Bedienschritte am betriebsfertigen
System zu schulen.
Jeder Teilnehmer erhält aussagekräftige Schulungsunterlagen.
Hierbei muss es sich um eine projektspezifische Schulungsunterlage handeln.
Es dürfen ausschließlich die im System eingerichteten Funktionen dargestellt und beschrieben sein. Die Schulungsunterlagen müssen dazu geeignet sein, im späteren Betrieb als Nachschlagewerk zur Bedienung des Systems
verwendet zu werden. Die Schulungsunterlagen sind spätestens 1 Woche vor dem Schulungstermin der Bauleitung zur Durchsicht und Freigabe zu übergeben. Die Schulung darf nur mit freigegeben Unterlagen erfolgen.
Die Erstellung der Schulungsunterlagen ist in die Angebotspreise mit einzukalkulieren.
An der Schulung nehmen bis zu drei Personen des Nutzers teil.
Schulungsdauer ca. 4 Stunden / Workshop.
Menge: 2,000 St

**21.3.40 Stundenlohnarbeiten durch Systemintegrator/-in OT-Sicherheitsnetzwerk der Verrechnungssatz für die jeweilige Arbeitskraft umfasst sämtliche Aufwendungen wie Lohn- und Gehaltskosten, Lohn- und Gehaltsnebenkosten, Zuschläge, lohngebundene und lohnabhängige Kosten, sonstige Sozialkosten, Gemeinkosten, Wagnis und Gewinn.**
Menge: 20,000 h

#### 21.4 Dokumentation

**21.4.10 Revisionsunterlagen OT-Sicherheitsnetzwerk**
*** Pauschalposition
Revisionsunterlagen OT-Sicherheitsnetzwerk

Der Umfang der Revisionsunterlagen geht über die Nebenleistung der VOB hinaus. In dieser Position sind die zusätzlichen Anforderungen zu kalkulieren. Die Dokumentation gibt den tatsächlich gebauten Zustand wieder.

Die Dokumentation der Anlage muss mindestens das Folgende beinhalten:
- Grundrisspläne / Installationspläne mit allen Anlagenteilen und Nummerierung
- Anlagenschema / Kabelspinne mit allen Anlagenteilen; Nummerierungen und
  Leitungen
- Übersichtsschaltplan/Blockdiagramm
- Liste der Anlagenteile, gegliedert nach Typ und Anzahl
- Inbetriebnahmeprotokoll
- Messprotokolle
- Administrator- und Benutzerkennwörter
- Verteilerpläne mit Angabe der Kabelbelegungen
- Adresslisten
- Bedienungsanleitung
- Datenblätter/Zertifikate/Konformitätserklärung sämtlicher, eingesetzter
  Produkte
- Montageanleitung sämtlicher, eingesetzter Produkte
- Instandhaltungsanleitungen/Instandhaltungshinweise
- Facherrichterbescheinigung
- Abnahmeprotokoll mit allen Anlagen und Mängelfreimeldung
- Liste der beteiligten Firmen mit Adresse, Telefonnummer und Ansprechpartner
- projektspezifische Programme und Daten auf Datenträger
- Schulungsprotokoll
- Einweisungsprotokoll
Menge: 1,000 psch

### 22 KG 457 - Übertragungsnetze - passive Datennetze

*Hinweis: Allgemeine Vorbemerkungen Datennetze*
Allgemeine Vorbemerkungen Datennetze
Die nachfolgenden Anforderungen sind bei der Ausführung zu beachten. Sich aus diesen Anforderungen ergebende Leistungen sind in den Angebotspreis einzurechnen und werden nicht gesondert vergütet.

Systembeschreibung
Das Netzwerk ist basierend auf DIN 50173-2 als strukturierte, dienstneutrale Verkabelung mit gebäude- und nutzerspezifischen Anpassungen vorgesehen.

Die funktionalen Parameter sind gemäß Primärnorm IEEE802.3 (Ethernet) in der Verkabelung umzusetzen. Es gelten:

Für Kupfer-basierende Datenkabel: 10GBASE-T, gem. 802.3an, Qualität Kat7, >=1500MHz

Für Glasfaser-Datenkabel:
10GBASE-SR, 850nm, Qualität OM4 für Multimodekabel
(10GBASE-LR, 1310nm, Qualität SC2, für Monomodekabel)

Diese Angaben aus der Primärnorm stellen den Rahmen für die Auswahl von Datenkabeln sowie die Prüfmessungen dar. Weitere Spezifikationen sind den entsprechenden Positionen der einzelnen Kabel zu entnehmen.

Längenrestriktionen
Gemäß Primärnorm "sollen" folgende Längenrestriktionen eingehalten werden:

10GBASE-T: 100m (90m permanent link, zzgl. 2x 5m Patchverbindung)
10GBASE-SR: 550m (OM4)
10GBASE-LR: 10km (SC2)

Diese Längenempfehlungen sind hier generell einzuhalten, beinhalten jedoch Reserven, die eine Überschreitung der angegebenen Werte ermöglichen.
Eine Überschreitung der Längen kann in Ausnahmefällen nach Rücksprachen mit dem Bauherrn/der Baubegleitung erfolgen, wenn

- dies aus wirtschaftlichen Gesichtspunkten notwendig erscheint,
- die Längenüberschreitung max. 20% beträgt und
- die Prüfmessung ergibt, dass bei sauberer Verlegung und optimaler Anschlussausführung die Rahmenparameter nach Primärnorm eingehalten werden.

Steckerbild für Datenanschlüsse/-verbindungen
Kupfer-basierende Datenanschlüsse sind grundsätzlich als KAT6a -oder besser- mit Steckerbild RJ45 auszuführen.

Glasfaserdatenanschlüsse sind grundsätzlich ohne Schrägschliff mit Steckerbild LC herzustellen. Ein Glasfaserdatenanschluss versteht sich grundsätzlich als LC-Duplex-Anschluss, d.h. aus zwei Fasern bestehend.

Aktive Komponenten
Aktive Komponenten der Netzwerktechnik für das IT-Netzwerk sind nicht Bestandteil dieser Ausschreibung und werden bauseitig durch den Nutzer eingebracht.

Kabelverlegung
Bei der Kabelverlegung sind grundsätzlich die für das jeweils verwendete Kabel vorgegebenen Verlegehinweise des Herstellers zu beachten. Dies betrifft besonders die Einhaltung von Zugbelastung und Biegeradien.

Kabelbeschriftung
Alle Datenkabel sind beidseitig am Kabel (Nähe ca. 0,2-0,5m zum Ende) und auf dem Patchfeld mit der eineindeutigen Kabelbezeichnung gem. Bezeichnungsvorgabe zu kennzeichnen.

Ein- und Durchführungen
Bei allen Ein- und Durchführungen von Datenkabeln ist darauf zu achten, dass die Kabel keinen latenten Druckbelastungen an Kanten oder Einführungen ausgesetzt sind. Kabel sind grundsätzlich ohne Zug- oder Druckbeanspruchung ein- bzw. durchzuführen. von einer gradlinigen, senkrecht zur Ebene verlaufenden Ein- bzw. Durchführung darf dabei nur im Ausnahmefall abgewichen werden, wenn dies darüber hinaus räumlich nicht anders umzusetzen ist. Grundsätzlich ist ausreichend Kabellänge vorzusehen um eine geradlinige, senkrechte Ein- bzw. Durchführung zu ermöglichen.

Erdung von EDV-Verteiler- oder -Serverschränken
Beim Aufbau der Erdung für alle IT-Schränke ist darauf zu achten, dass die interne Erdungsverkabelung vollständig maschenfrei ausgeführt wird und jeder Schrank einzeln normgerecht an die dedizierte Raum-Erde angeschlossen wird.
Um eine maschenfreie Erdung zu ermöglichen sind alle Datenschränke mit Erdungsschienen aus Kupfer gem Schrankpositionen auszustatten.
Wird dies nicht eingehalten kann es zu Ausgleichsströmen über die Datenverkabelung kommen, was deren Nutzbarkeit erheblich beeinträchtigt.

Montage von Patchfeldern und Schrankeinbauteilen
Patchfelder sind grundsätzlich unter Verwendung von Fächerscheiben in den Verschraubungen zu montieren. Gleiches gilt für die Verschraubungen von Schrankeinbauten wie z.B. Montage- und Erdungsschienen.

Verlegestrecken und Montage- bzw. Aufstellorte
Grundsätzlich sind die vorgegebenen Verlegestrecken, sowie Montage- und Aufstellorte zu belegen. Sollte dies situationsbedingt an einzelnen Stellen aus technischen oder ortsspezifischen Gründen nicht oder nur eingeschränkt möglich sein, ist dies der Bauleitung/Baubegleitung aktiv anzuzeigen und dadurch eine Lösungsfindung einzuleiten.

Beachtung elektrotechnischer Vorschriften, Richtlinien und Normen
Alle grundlegenden elektrotechnischen Normen, Richtlinien und Vorschriften, besonders jene, die dem Personen- oder Sachschutz dienen, bleiben von den netzwerktechnischen Vorgaben und Normen unberührt und sind gleichermaßen zu beachten.
Hinsichtlich Erdung sind dabei jedoch die für IT-Netzwerksysteme notwendigen Ausführungen zu beachten, so lange hieraus keine unmittelbaren Gefahren abzuleiten sind.

Materialanforderungen/ Schadstoffe
Für die Auswahl der Materialien gelten die Anforderungen des BNB-System in der Qualitätsstufe 5 (siehe auch
Vorbemerkungen BNB - Zertifizierung einschl. Anlagen am Anfang des LVs).
Insbesondere sind folgende Vorgaben für die Bauprodukte des Gewerks Übertragungsnetze - passive Da-
tennetze zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweis zu Grundlagen und Vorschriften Datennetzwerk
Ergänzend wird für die Ausführung des Datennetzwerks an dieser Stelle auf die Einhaltung der folgenden Regelwerke verwiesen. Diese gelten uneingeschränkt inkl. der jeweils anzuwendenden Normkorrekturen und enthaltenen Normverweise.

Technische Normen:
- IEEE802.3(en/de) - 2022: Ethernet
- DIN EN 50173-2 - 2021: Strukturierte, anwendungsneutrale Datenverkabelung
Zusätzlich sind für die Ausführung Maßgaben des BSI-Grundschutzes zu beachten, soweit diese Rückwirkungen auf spezifische technische Ausführungsmerkmale haben:
- BSI-Grundschutzkompendium, hierbei im Wesentlichen: ET.1.1 Netzarchitektur und -design (Edition 2023)
anwendungsneutrale Datenverkabelung

#### 22.1 Verteiler- und Netzwerkschränke

**22.1.10 Netzwerkschrank 19", 47 HE**
Netzwerk- und Verteilerschrank, 42HE, als Etagenverteiler BxT 800x1000mm
Es werden nur einheitliche Schränke eines Herstellers eingesetzt, um eine optimale Klimatisierung zu erreichen und Techniken wie Kaltgangeinhausung realisieren zu können. Schutzart IP 2X DIN EN 60529 (VDE 0470-1), Potentialausgleich DIN EN 50310 (VDE 0800-2-310),
Die Schränke sollen folgenden Spezifikationen entsprechen:
- Einbauhöhe 47 HE, max. 220 cm
- Rackbreite einheitlich 800 mm
- Racktiefe einheitlich 1000 mm
- Zuladung 1500kg statisch und 1000 kg fahrbar
- 19“ Profile vorne und hinten, stufenlos tiefenvariabel zur Aufnahme aller gängigen IT Komponenten incl. Beschriftung der HE´s
- Symmetrische Anordnung der 19“ Profile; asymmetrischer Umbau vor Ort möglich
- Kabeleinführung von oben und unten möglich
- Dachlüfter mindestens 3-fach montiert mit Thermostat und potentialfreiem (Stör-)Meldekontakt,
- Keine Tiefenstreben, um Querpatchungen im Rack zu ermöglichen
- Mit perforierter Front- und Rücktür einflüglig 180°, Perforationsgrad größer 80%
- 2 Kabelwannen vertikal hinten rechts und links montiert zur Kabelführung
- 12 x Rangierbügel an den vorderen 19“ Profilen mindestens 150x50mm Querschnittsfläche, montiert
- Modulare Stromleisten mit Leistungsschaltern, mit nachrüstbaren SNMP Karten zur Strommessung mit einer Messgenauigkeit von +-1%
- 1x PDU 1-phasig 16A mit je 7 Buchsen in C13; C19 und Schuko, mit Überspannungsfeinschutz und Netzfilter
- sechs Stück Rangiersprossen aus Rundstahl zur Montage seitlich am 19“-Profil vorzusehen, für geordnete Kabelführung von der Horizontalen in die Vertikale
- Beidseitig 3 Querstreben im Grundgestell zur Kabelführung; Rückseitig im Grundgestell sind mindestens 4 Querstreben (Multifunktionsstreben und / oder C-Profilschienen) zur Kabelabfangung (oben, unten, verteilt je nach Kabeleinführung) vorgesehen.
- beidseitig zweifach am 19“-Profil mit einer LWL -Überlängenablage (Stahlblech pulverbeschichtet mit Kabelführungspilz) für Patchkabel -Überlängen ausgerüstet;
- Erdungsset für Schrank, Türen und Seitenteile gemäß VDE0100, jeweils eine schrankhohe Potentialausgleichsschiene vorne und hinten
- Bei einer Kabelzuführung von oben wird auf dem 19“ Schrank ein Dachaufbau mit z. Bsp. einer C-Profilschiene zur Kabelabfangung installiert
- Bodenblech aus Stahl, pulverbeschichtet RAL 7035 (Lichtgrau) in geschlossener Bauweise mit Kabeldurchführung (Durchführungsbürste).
- Es ist eine sternförmige Erdung vorzusehen
- eine 19“-Schublade, 2HE, aus Stahlblech (pulverbeschichtet), mit Teleskopauszug (vorne und hinten an den 19“-Profilen befestigt)
- Komplettsatz Befestigungsmaterial (100 Federmuttern, 100 Linsen-Schrauben, Käfigmuttern, Zylinderschrauben, Unterlegscheiben, etc.) für 19“-Einbauten (Aufbewahrung in der 19“-Schublade).
- Erdungsschienen (42HE) aus Elektrolytkupfer, mit Schienenböcken und Kontaktklemmen bis 25mm².
- Mit Seitenteilen T100cm und H220cm
Menge: 124,000 St

**22.1.20 Netzwerkschrank 19", 47 HE**
Netzwerk- und Verteilerschrank,42HE, als Serverrack Rechenzentrumsbereich BxT 800x1200mm
Es werden nur einheitliche Schränke eines Herstellers eingesetzt, um eine optimale Klimatisierung zu erreichen und Techniken wie Kaltgangeinhausung realisieren zu können.
Die Serverschränke sollen folgenden Spezifikationen entsprechen:
- Einbauhöhe 47 HE, max. 220 cm
- Rackbreite einheitlich 800 mm
- Racktiefe einheitlich 1200 mm
- Zuladung 1500kg statisch und 1000 kg fahrbar
- 19“ Profile vorne und hinten, stufenlos tiefenvariabel zur Aufnahme aller gängigen IT Komponenten incl. Beschriftung der HE´s
- Symmetrische Anordnung der 19“ Profile; asymmetrischer Umbau vor Ort möglich
- Kabeleinführung von oben und unten möglich
- Dachlüfter mindestens 3-fach montiert mit Thermostat und potentialfreiem (Stör-)Meldekontakt,
- Keine Tiefenstreben, um Querpatchungen im Rack zu ermöglichen
- Mit perforierter Front- und Rücktür einflüglig 180°, Perforationsgrad größer 80%
- 2 Kabelwannen vertikal hinten rechts und links montiert zur Kabelführung
- 12 x Rangierbügel an den vorderen 19“ Profilen mindestens 150x50mm Querschnittsfläche, montiert
- Modulare Stromleisten mit Leistungsschaltern, mit nachrüstbaren SNMP Karten zur Strommessung mit einer Messgenauigkeit von +-1%
- 2x PDU 1-phasig 16A mit je 7 Buchsen in C13; C19 und Schuko, mit Überspannungsfeinschutz und Netzfilter
- sechs Stück Rangiersprossen aus Rundstahl zur Montage seitlich am 19“-Profil vorzusehen, für geordnete Kabelführung von der Horizontalen in die Vertikale zu realisieren;
- Beidseitig mindestens 3 Querstreben im Grundgestell zur Kabelführung; Rückseitig im Grundgestell sind mindestens 4 Querstreben (Multifunktionsstreben und / oder C-Profilschienen) zur Kabelabfangung (oben, unten, verteilt je nach Kabeleinführung) vorgesehen.
- beidseitig zweifach am 19“-Profil mit einer LWL -Überlängenablage (Stahlblech pulverbeschichtet mit Kabelführungspilz) für Patchkabel -Überlängen
- Erdungsset für Schrank, Türen und Seitenteile gemäß VDE0100, jeweils eine schrankhohe Potentialausgleichsschiene vorne und hinten
- Bei einer Kabelzuführung von oben wird auf dem 19“ Schrank ein Dachaufbau mit z. Bsp. einer C-Profilschiene zur Kabelabfangung installiert
- Bodenblech aus Stahl, pulverbeschichtet RAL 7035 (Lichtgrau) in geschlossener Bauweise mit Kabeldurchführung (Durchführungsbürste).
- Es ist eine sternförmige Erdung vorzusehen
- 19“-Schublade, 2HE, aus Stahlblech (pulverbeschichtet), mit Teleskopauszug (vorne und hinten an den 19“-Profilen befestigt); zur Aufbewahrung von Dokumenten, Patchkabeln, Befestigungsmaterialien, etc.
- Komplettsatz Befestigungsmaterial (100 Federmuttern, 100 Linsen-Schrauben, Käfigmuttern, Zylinderschrauben, Unterlegscheiben, etc.) für 19“-Einbauten ausgestattet (Aufbewahrung in der 19“-Schublade).
- 2 Stück Erdungsschienen (42HE) aus Elektrolytkupfer, mit Schienenböcken und Kontaktklemmen bis 25mm².
- Mit Seitenteilen T120cm und H220cm
Menge: 94,000 St

**22.1.30 Netzwerkschrank 19", 47 HE**
Netzwerk- und Verteilerschrank, 20HE, als IT-Kleinverteiler  BxT 800x800mm, stehend
Es werden nur einheitliche Schränke eines Herstellers eingesetzt, um eine optimale Klimatisierung zu erreichen und Techniken wie Kaltgangeinhausung realisieren zu können.
Die Schränke sollen folgenden Spezifikationen entsprechen:
- Einbauhöhe 20 HE, max. 110 cm
- Rackbreite einheitlich 800 mm
- Racktiefe einheitlich 800 mm
- Zuladung 600 kg statisch und 300 kg fahrbar
- 19“ Profile vorne, stufenlos tiefenvariabel zur Aufnahme aller gängigen IT Komponenten incl. Beschriftung der HE´s
- Symmetrische Anordnung der 19“ Profile; asymmetrischer Umbau vor Ort möglich
- Kabeleinführung von oben und unten muss möglich sein
- Dachlüfter mindestens 3-fach montiert mit Thermostat und potentialfreiem (Stör-)Meldekontakt,
- Mit perforierter Front- und Rücktür einflüglig 180°, Perforationsgrad größer 80%
- 2 Kabelwannen vertikal hinten rechts und links montiert zur Kabelführung
- 6 x Rangierbügel an den vorderen 19“ Profilen mindestens 150x50mm Querschnittsfläche, montiert
- Modulare Stromleiste mit Leistungsschaltern, mit nachrüstbaren SNMP Karten zur Strommessung mit einer Messgenauigkeit von +-1%
- 1x PDU 1-phasig 16A mit je 7 Buchsen in C13; C19 und Schuko, mit Überspannungsfeinschutz und Netzfilter
- sechs Stück Rangiersprossen aus Rundstahl zur Montage seitlich am 19“-Profil vorzusehen, für geordnete Kabelführung von der Horizontalen in die Vertikale zu realisieren;
- Beidseitig mindestens 2 Querstreben im Grundgestell zur Kabelführung; Rückseitig im Grundgestell sind mindestens 2 Querstreben (Multifunktionsstreben und / oder C-Profilschienen) zur Kabelabfangung (oben, unten, verteilt je nach Kabeleinführung) vorgesehen.
- beidseitig einfach am 19“-Profil LWL -Überlängenablage (Stahlblech pulverbeschichtet mit Kabelführungspilz) für Patchkabel -Überlängen
- Erdungsset für Schrank, Türen und Seitenteile gemäß VDE0100, jeweils eine schrankhohe Potentialausgleichsschiene vorne und hinten
- Bei einer Kabelzuführung von oben wird auf dem 19“ Schrank ein Dachaufbau mit z. Bsp. einer C-Profilschiene zur Kabelabfangung installiert
- Bodenblech aus Stahl, pulverbeschichtet RAL 7035 (Lichtgrau) in geschlossener Bauweise mit Kabeldurchführung (Durchführungsbürste).
- Es ist eine sternförmige Erdung vorzusehen
- 19“-Schublade, 2HE, aus Stahlblech (pulverbeschichtet), mit Teleskopauszug (vorne und hinten an den 19“-Profilen befestigt); zur Aufbewahrung von Dokumenten, Patchkabeln, Befestigungsmaterialien, etc.
- Komplettsatz Befestigungsmaterial (100 Federmuttern, 100 Linsen-Schrauben, Käfigmuttern, Zylinderschrauben, Unterlegscheiben, etc.) für 19“-Einbauten
- Erdungsschienen (20HE) aus Elektrolytkupfer, mit Schienenböcken und Kontaktklemmen bis 25mm².
- Mit Seitenteilen passend
Menge: 99,000 St

**22.1.40 Netzwerkschrank 19", 47 HE**
Netzwerk- und Verteilerschrank, 20HE, als IT-Kleinverteiler  BxT 800x600mm, stehend
Es werden nur einheitliche Schränke eines Herstellers eingesetzt, um eine optimale Klimatisierung zu erreichen und Techniken wie Kaltgangeinhausung realisieren zu können.
Die Schränke sollen folgenden Spezifikationen entsprechen:
- Einbauhöhe 20 HE, max. 110 cm
- Rackbreite einheitlich 800 mm
- Racktiefe einheitlich 600 mm
- Zuladung 300 kg statisch
- Befestigungsmittel im Schrank sind auf Eigengewicht zzgl. Zuladung dimensioniert und ausgelegt
- 19“ Profile vorne, stufenlos tiefenvariabel zur Aufnahme aller gängigen IT Komponenten incl. Beschriftung der HE´s
- Symmetrische Anordnung der 19“ Profile; asymmetrischer Umbau vor Ort möglich
- Kabeleinführung von oben und unten muss möglich sein
- Dachlüfter mindestens 3-fach montiert mit Thermostat und potentialfreiem (Stör-)Meldekontakt,
- Mit perforierter Fronttür einflüglig 180°, Perforationsgrad größer 80%, abschließbar, für Einbau von Profilzylinder vorbereitet
- 2 Kabelwannen vertikal hinten rechts und links montiert zur Kabelführung
- 6 x Rangierbügel an den vorderen 19“ Profilen mindestens 150x50mm Querschnittsfläche, montiert
- Modulare Stromleiste mit Leistungsschaltern, mit nachrüstbaren SNMP Karten zur Strommessung mit einer Messgenauigkeit von +-1%
- 1x PDU 1-phasig 16A mit je 7 Buchsen in C13; C19 und Schuko, mit Überspannungsfeinschutz und Netzfilter
- sechs Stück Rangiersprossen aus Rundstahl zur Montage seitlich am 19“-Profil vorzusehen, um eine geordnete Kabelführung von der Horizontalen in die Vertikale zu realisieren;
- Beidseitig mindestens 2 Querstreben im Grundgestell zur Kabelführung; Rückseitig im Grundgestell sind mindestens 2 Querstreben (Multifunktionsstreben und / oder C-Profilschienen) zur Kabelabfangung (oben, unten, verteilt je nach Kabeleinführung) vorgesehen.
- Beidseitig einfach am 19“-Profil mit einer LWL -Überlängenablage (Stahlblech pulverbeschichtet mit Kabelführungspilz) für Patchkabel -Überlängen
- Erdungsset für Schrank, Türen und Seitenteile gemäß VDE0100, jeweils eine schrankhohe Potentialausgleichsschiene vorne und hinten
- Bei einer Kabelzuführung von oben wird auf dem 19“ Schrank ein Dachaufbau mit z. Bsp. einer C-Profilschiene zur Kabelabfangung installiert
- Bodenblech aus Stahl, pulverbeschichtet RAL 7035 (Lichtgrau) in geschlossener Bauweise mit Kabeldurchführung (Durchführungsbürste).
- Es ist eine sternförmige Erdung vorzusehen
- Komplettsatz Befestigungsmaterial (100 Federmuttern, 100 Linsen-Schrauben, Käfigmuttern, Zylinderschrauben, Unterlegscheiben, etc.) für 19“-Einbauten ausgestattet.
- Erdungsschiene vorne (20HE) aus Elektrolytkupfer, mit Schienenböcken und Kontaktklemmen bis 25mm².
- Mit Seitenteilen passend
Menge: 2,000 St

**22.1.50 Netzwerkschrank 19", 47 HE**
Netzwerk- und Verteilerschrank, 20HE, als IT-Kleinverteiler  BxT 600x400mm, stehend
Es werden nur einheitliche Schränke eines Herstellers eingesetzt, um eine optimale Klimatisierung zu erreichen und Techniken wie Kaltgangeinhausung realisieren zu können.
Die Schränke sollen folgenden Spezifikationen entsprechen:
- Einbauhöhe 20 HE, max. 110 cm
- Rackbreite einheitlich 600 mm
- Racktiefe einheitlich 400 mm
- Zuladung 300 kg statisch
- Befestigungsmittel im Schrank sind auf Eigengewicht zzgl. Zuladung dimensioniert und ausgelegt
- 19“ Profile vorne, stufenlos tiefenvariabel zur Aufnahme aller gängigen IT Komponenten incl. Beschriftung der HE´s
- Symmetrische Anordnung der 19“ Profile; asymmetrischer Umbau vor Ort möglich
- Kabeleinführung von oben und unten muss möglich sein
- Dachlüfter mindestens 3-fach montiert mit Thermostat und potentialfreiem (Stör-)Meldekontakt,
- Mit perforierter Fronttür einflüglig 180°, Perforationsgrad größer 80%, abschließbar, für Einbau von Profilzylinder vorbereitet
- 2 Kabelwannen vertikal hinten rechts und links montiert zur Kabelführung
- 6 x Rangierbügel an den vorderen 19“ Profilen mindestens 150x50mm Querschnittsfläche, montiert
- Modulare Stromleiste mit Leistungsschaltern, mit nachrüstbaren SNMP Karten zur Strommessung mit einer Messgenauigkeit von +-1%
- 1x PDU 1-phasig 16A mit je 7 Buchsen in C13; C19 und Schuko, mit Überspannungsfeinschutz und Netzfilter
- sechs Stück Rangiersprossen aus Rundstahl zur Montage seitlich am 19“-Profil vorzusehen, um eine geordnete Kabelführung von der Horizontalen in die Vertikale zu realisieren;
- Beidseitig mindestens 2 Querstreben im Grundgestell zur Kabelführung; Rückseitig im Grundgestell sind mindestens 2 Querstreben (Multifunktionsstreben und / oder C-Profilschienen) zur Kabelabfangung (oben, unten, verteilt je nach Kabeleinführung) vorgesehen.
- Beidseitig einfach am 19“-Profil mit einer LWL -Überlängenablage (Stahlblech pulverbeschichtet mit Kabelführungspilz) für Patchkabel -Überlängen
- Erdungsset für Schrank, Türen und Seitenteile gemäß VDE0100, jeweils eine schrankhohe Potentialausgleichsschiene vorne und hinten
- Bei einer Kabelzuführung von oben wird auf dem 19“ Schrank ein Dachaufbau mit z. Bsp. einer C-Profilschiene zur Kabelabfangung installiert
- Bodenblech aus Stahl, pulverbeschichtet RAL 7035 (Lichtgrau) in geschlossener Bauweise mit Kabeldurchführung (Durchführungsbürste).
- Es ist eine sternförmige Erdung vorzusehen
- Komplettsatz Befestigungsmaterial (100 Federmuttern, 100 Linsen-Schrauben, Käfigmuttern, Zylinderschrauben, Unterlegscheiben, etc.) für 19“-Einbauten ausgestattet.
- Erdungsschiene vorne (20HE) aus Elektrolytkupfer, mit Schienenböcken und Kontaktklemmen bis 25mm².
- Mit Seitenteilen passend
Menge: 2,000 St

**22.1.60 Blindelement mit Kabelführung 1HE/5 Kabelhalterungen**
Blindelement mit Kabelführung 1HE/5 Kabelhalterungen

19" Grundplatte mit 5 Kabelhalterungen/-führungen vollständig in Metall ausgeführt. Kabelhalterungen aus verchromtem Rundstahl, auf Grundplatte verschraubt.

Grundplatte in Schrankfarbe
Menge: 548,000 St

**22.1.70 LWL-Patchpanel, 24x LC (duplex), inkl. Pigtails Multimode 50/125, OM4**
LWL-Patchpanel, 24x LC (duplex), inkl. Pigtails Multimode 50/125, OM4

mit Spleißkassette und Kabelfang zur Aufnahme von mindestens 48 Fasern, incl. notwendige Pigtails

Die zugehörige Montageanleitung ist zwingend zu beachten.
Es ist weiterhin darauf zu achten, daß Spleißstellen innerhalb des Panels in die dazugehörigen Spleißablagen (Halterungen)eingelegt werden. Das Anschlußkabel darf nie, auch nicht kurzzeitig, so gebogen werden, daß der mind. zulässige Biegeradius (Faustformel: 15-facher Kabeldurchmesser)
unterschritten wird. Dies ist besonders bei der Montage der Patchpanels in engen Schränken oder bei beengten Verhältnissen zu beachten.

Es ist darauf zu achten, dass jede Verbindung einschließlich der beidseitigen Steckverbindungen den Standard 1000Base-SX, IEEE 802.3ae, voll erfüllen muss.
Menge: 186,000 St

**22.1.80 LWL-Patchpanel, 24x LC (duplex), inkl. Pigtails Monomode 9/125, SC2**
LWL-Patchpanel, 24x LC (duplex), inkl. Pigtails Monomode 9/125, SC2

mit Spleisskassette und Kabelfang zur Aufnahme von mindestens 48 Fasern, incl. notwendige Pigtails

Die zugehörige Montageanleitung ist zwingend zu beachten.
Es ist weiterhin darauf zu achten, daß Spleißstellen innerhalb des Panels in die dazugehörigen Spleißablagen (Halterungen)eingelegt werden. Das Anschlußkabel darf nie, auch nicht kurzzeitig, so gebogen werden, daß der mind. zulässige Biegeradius (Faustformel: 15-facher Kabeldurchmesser)
unterschritten wird. Dies ist besonders bei der Montage der Patchpanels in engen Schränken oder bei beengten Verhältnissen zu beachten.

Es ist darauf zu achten, dass jede Verbindung einschließlich der beidseitigen Steckverbindungen den Standard 1000Base-SX, IEEE 802.3ae,
 voll erfüllen muss.
Menge: 4,000 St

**22.1.90 19" 1HE Rangierfeld 24xRJ45, Kat.6A ISO, grau, voll bestückt mit Anschlussmodul, Kat.6A ISO, RJ45, geschirmt**
Menge: 506,000 St

#### 22.2 Datenverkabelung - notwendiges Zubehör

**22.2.10 BTR LWL Datendose, 2-fach SC Duplex, reinweiß zum Einbau in Brüstungskanäle und Bodentanks, Anschlussdose für 2 LWL-Komponenten**
BTR LWL Datendose, 2-fach SC Duplex, reinweiß zum Einbau in Brüstungskanäle und Bodentanks, Anschlussdose für 2 LWL-Komponenten

- zur Aufnahme von 2 mit SC-Stecker abgeschlossenen Glasfaserverbindungen
  (duplex)
- 2x SC Duplex Adapter Buchse an Buchse
- Auslassrichtung nach unten mit 10° Neigung
- für Multimode "stressfreie" Steckerplatzierung
- rastbarer Halter aus Zinkdruckguss mit Sichtfenster für Beschriftung
- bei Unterputzmontage kann hinterer Rahmen entfernt werden
Menge: 24,000 St

**22.2.20 BTR LWL Datendose, 2-fach SC Duplex, reinweiß, Aufputzmontage, Anschlussdose für 2 LWL-Komponenten**
BTR LWL Datendose, 2-fach SC Duplex, reinweiß, Aufputzmontage, Anschlussdose für 2 LWL-Komponenten

- zur Aufnahme von 2 mit SC-Stecker abgeschlossenen Glasfaserverbindungen
  (duplex)
- 2x SC Duplex Adapter Buchse an Buchse
- Auslassrichtung nach unten mit 10° Neigung
- für Multimode "stressfreie" Steckerplatzierung
- rastbarer Halter aus Zinkdruckguss mit Sichtfenster für Beschriftung
- bei Unterputzmontage kann hinterer Rahmen entfernt werden
Menge: 42,000 St

**22.2.30 Datendoppeldose, 2x1-Port RJ45, reinweiß zum Einbau in Brüstungskanäle und Bodentanks**
Datendoppeldose, 2x1-Port RJ45, reinweiß zum Einbau in Brüstungskanäle und Bodentanks

Geeignet für 2 x RJ45 Anschlussmodule mit Trägerplatte, Rahmen und Abdeckplatten.

Voll bestückt mit 2x RJ45 Anschlussmodul der Kat.6A ISO, für den Aufbau von Übertragungskanälen der Klasse EA mit bis zu 4 Steckverbindungen gemäß ISO/IEC 11801 Ausgabe 2.2,Juni 2011, EN 50173-1 Mai 2011 (DIN EN 501731) und Klasse F auf 2 Adernpaaren, erfüllt die Kat.6A Anforderungen der Normen ISO/IEC 11801  Ausgabe 2.2, Juni 2011, EN 50173.1 Mai 2011 sowie Cat.6A nach ANSI/TIA/EIA568-C.2, re-embedded, Getestet nach IEC 60603-7-51 und 60512-27-100, interoperabel und rückwärtskompatibel zu Kategorie 5e und 6. Geeignet für 10GBase T-Applikationen gemäß IEEE 802.3an bis 500 MHz oder besser.

Kompatibel mit RJ-Normsteckern (RJ11, RJ12, RJ45),spezial werkzeugfreie Beschaltung mit automatischen Schneiden vom Draht von Installationskabeln AWG 26 - 22 (0.4mm-0.65mm)und Litze AWG 26/7- AWG 22/7. X-Separator für individuelle Paarschirmung. Anschluss paarparallel ohne Auskreuzen der Paare gem. EIA/TIA 568 A/B, goldbeschichtete Bronzekontakte für >1000 Steckzyklen, IDC-Kontakte mit >20 Aufschaltzyklen, Übergangswiderstand <5mOhm, Spannungsfestigkeit >1000 Veff. PoE/PoEplus-fähig, 45° -Abgriff ohne Knicken des Kabels. Schirmkontaktierung mittels patentierter Schirmzunge mit integrierter Kabelzugentlastung, Schirmmaterial Bronze verzinnt,Erdkontaktierungen über 1 Steckzunge für Flachstecker 4.8 x 0.5 mm. Material: Schwermetallfrei nach EU-Richtlinen RHOS und WEEE.

Anschlussmodul Cat.6A ISO, geschirmt mit Schirmhaube, Staubschutzkappe,
Trägerplatte, Kabelbinder und Montageanleitung.
Menge: 4088,000 St

**22.2.40 Datendose, 1-Port RJ45, reinweiß zum Einbau in Brüstungskanäle und Bodentanks**
Datendose, 1-Port RJ45, reinweiß zum Einbau in Brüstungskanäle und Bodentanks

Geeignet für RJ45 Anschlussmodul mit Trägerplatte, Rahmen und Abdeckplatten.

Voll bestückt mit RJ45-Anschlussmodul der Kat.6A ISO, für den Aufbau von Übertragungskanälen der Klasse EA mit bis zu 4 Steckverbindungen gemäß ISO/IEC 11801 Ausgabe 2.2,Juni 2011, EN 50173-1 Mai 2011 (DIN EN 501731) und Klasse F auf 2 Adernpaaren, erfüllt die Kat.6A Anforderungen der Normen ISO/IEC 11801  Ausgabe 2.2, Juni 2011, EN 50173.1 Mai 2011 sowie Cat.6A nach ANSI/TIA/EIA568-C.2, re-embedded, Getestet nach IEC 60603-7-51 und 60512-27-100, interoperabel und rückwärtskompatibel zu Kategorie 5e und 6. Geeignet für 10GBase T-Applikationen gemäß IEEE 802.3an bis 500 MHz oder besser.

Kompatibel mit RJ-Normsteckern (RJ11, RJ12, RJ45),spezial werkzeugfreie Beschaltung mit automatischen Schneiden vom Draht von Installationskabeln AWG 26 - 22 (0.4mm-0.65mm)und Litze AWG 26/7- AWG 22/7. X-Separator für individuelle Paarschirmung. Anschluss paarparallel ohne Auskreuzen der Paare gem. EIA/TIA 568 A/B, goldbeschichtete Bronzekontakte für >1000 Steckzyklen, IDC-Kontakte mit >20 Aufschaltzyklen, Übergangswiderstand <5mOhm, Spannungsfestigkeit >1000 Veff. PoE/PoEplus-fähig, 45° -Abgriff ohne Knicken des Kabels. Schirmkontaktierung mittels patentierter Schirmzunge mit integrierter Kabelzugentlastung, Schirmmaterial Bronze verzinnt,Erdkontaktierungen über 1 Steckzunge für Flachstecker 4.8 x 0.5 mm. Material: Schwermetallfrei nach EU-Richtlinen RHOS und WEEE.

Anschlussmodul Cat.6A ISO, geschirmt mit Schirmhaube, Staubschutzkappe,
Trägerplatte, Kabelbinder und Montageanleitung.
Menge: 887,000 St

**22.2.50 Datendoppeldose, 2x1-Port RJ45, reinweiß, Aufputzmontage**
Datendoppeldose, 2x1-Port RJ45, reinweiß, Aufputzmontage

Geeignet für 2 x RJ45 Anschlussmodule mit Trägerplatte, Rahmen und Abdeckplatten.

Voll bestückt mit 2x RJ45-Anschlussmodul der Kat.6A ISO, für den Aufbau von Übertragungskanälen der Klasse EA mit bis zu 4 Steckverbindungen gemäß ISO/IEC 11801 Ausgabe 2.2,Juni 2011, EN 50173-1 Mai 2011 (DIN EN 501731) und Klasse F auf 2 Adernpaaren, erfüllt die Kat.6A Anforderungen der Normen ISO/IEC 11801  Ausgabe 2.2, Juni 2011, EN 50173.1 Mai 2011 sowie Cat.6A nach ANSI/TIA/EIA568-C.2, re-embedded, Getestet nach IEC 60603-7-51 und 60512-27-100, interoperabel und rückwärtskompatibel zu Kategorie 5e und 6. Geeignet für 10GBase T-Applikationen gemäß IEEE 802.3an bis 500 MHz oder besser.

Kompatibel mit RJ-Normsteckern (RJ11, RJ12, RJ45),spezial werkzeugfreie Beschaltung mit automatischen Schneiden vom Draht von Installationskabeln AWG 26 - 22 (0.4mm-0.65mm)und Litze AWG 26/7- AWG 22/7. X-Separator für individuelle Paarschirmung. Anschluss paarparallel ohne Auskreuzen der Paare gem. EIA/TIA 568 A/B, goldbeschichtete Bronzekontakte für >1000 Steckzyklen, IDC-Kontakte mit >20 Aufschaltzyklen, Übergangswiderstand <5mOhm, Spannungsfestigkeit >1000 Veff. PoE/PoEplus-fähig, 45° -Abgriff ohne Knicken des Kabels. Schirmkontaktierung mittels patentierter Schirmzunge mit integrierter Kabelzugentlastung, Schirmmaterial Bronze verzinnt,Erdkontaktierungen über 1 Steckzunge für Flachstecker 4.8 x 0.5 mm. Material: Schwermetallfrei nach EU-Richtlinen RHOS und WEEE.

Anschlussmodul Cat.6A ISO, geschirmt mit Schirmhaube, Staubschutzkappe,
Trägerplatte, Kabelbinder und Montageanleitung
Menge: 615,000 St

**22.2.60 Datendose, 1-Port RJ45, reinweiß, Aufputzmontage**
Datendose, 1-Port RJ45, reinweiß, Aufputzmontage

Geeignet für RJ45 Anschlussmodul mit Trägerplatte, Rahmen und  Abdeckplatten.

Voll bestückt mit RJ45-Anschlussmodul der Kat.6A ISO, für den Aufbau von Übertragungskanälen der Klasse EA mit bis zu 4 Steckverbindungen gemäß ISO/IEC 11801 Ausgabe 2.2,Juni 2011, EN 50173-1 Mai 2011 (DIN EN 501731) und Klasse F auf 2 Adernpaaren, erfüllt die Kat.6A Anforderungen der Normen ISO/IEC 11801  Ausgabe 2.2, Juni 2011, EN 50173.1 Mai 2011 sowie Cat.6A nach ANSI/TIA/EIA568-C.2, re-embedded, Getestet nach IEC 60603-7-51 und 60512-27-100, interoperabel und rückwärtskompatibel zu Kategorie 5e und 6. Geeignet für 10GBase T-Applikationen gemäß IEEE 802.3an bis 500 MHz oder besser.

Kompatibel mit RJ-Normsteckern (RJ11, RJ12, RJ45),spezial werkzeugfreie Beschaltung mit automatischen Schneiden vom Draht von Installationskabeln AWG 26 - 22 (0.4mm-0.65mm)und Litze AWG 26/7- AWG 22/7. X-Separator für individuelle Paarschirmung. Anschluss paarparallel ohne Auskreuzen der Paare gem. EIA/TIA 568 A/B, goldbeschichtete Bronzekontakte für >1000 Steckzyklen, IDC-Kontakte mit >20 Aufschaltzyklen, Übergangswiderstand <5mOhm, Spannungsfestigkeit >1000 Veff. PoE/PoEplus-fähig, 45° -Abgriff ohne Knicken des Kabels. Schirmkontaktierung mittels patentierter Schirmzunge mit integrierter Kabelzugentlastung, Schirmmaterial Bronze verzinnt,Erdkontaktierungen über 1 Steckzunge für Flachstecker 4.8 x 0.5 mm. Material: Schwermetallfrei nach EU-Richtlinen RHOS und WEEE.

Anschlussmodul Cat.6A ISO, geschirmt mit Schirmhaube, Staubschutzkappe,
Trägerplatte, Kabelbinder und Montageanleitung.
Menge: 45,000 St

**22.2.70 Stecker dienstneutral Kat.6A**
STLB-Bau 2025-10 061
Stecker, dienstneutral, RJ45 DIN EN 60603-7-51 (VDE 0687-603-7-51), Kategorie 6 Index A tiefgestellt DIN EN 50173-1 (VDE 0800-173-1), zum Anschluss von massivem Datenkabel.
Menge: 599,000 St
Leistungsbereichkatalog: 061

**22.2.80 FTTH-Glasfaser-Verteiler-/Breakoutbox zur Durchführung Breakoutkabel und Ausfädelung von min. 4x2 Monomodefasern**
FTTH-Glasfaser-Verteiler-/Breakoutbox zur Durchführung Breakoutkabel und Ausfädelung von min. 4x2 Monomodefasern

Gehäuse aus ABS, Größe ca.: 250 x 125 x 35 mm,  schlagfest, korrosionsbeständig, staubdicht, zur Montage unter Flur oder in Abhangdecke, Wand oder Deckenbefestigung möglich

Ein- und Ausführung für durchlaufendes Glasfaserkabel mit Zugentlastung und Fixierung für Glasfaser-Breakoutkabel bis 35mm Durchmesser

Aufbruch des durchlaufenden Kabels im Gehäuse

Interne Spleißbox/internes Spleißfeld zur Aufnahme von min. 4x2 Breakout-Fasern

Einschließlich Pigtails für 4 Ports LC-Duplex/8-Ports LC-Simplex, Monomode SC2 mit Steckerbild LC zum Anschluß von Patchkabeln LC-Duplex

Öffnung am Gehäuse zur fixierten, kraftschlüssigen Montage mindestens der vorgenannten 4 Ports

Mit beschriftbarem Glasfaser-Informationsfeld
Menge: 16,000 St

#### 22.3 Dienstleistungen

**22.3.10 Auflegen/Spleißen pauschal je Port/Faser Patchfeld**
Auflegen/Spleißen pauschal je Port/Faser Patchfeld

Alle Fasern sind im Lichtbogenspleißverfahren beidseitig auf die Steckverbindungen aufzuspleißen.

Die verlegten Glasfaserleitungen sind unter Berücksichtigung aller Normen und Vorgaben auf die Patchfelder aufzulegen.

Bei jeder Anschlussdose/jedem Patchfeld ist die Einhaltung der zugehörigen Montageanweisung zwingend. Hierbei sind insbesondere die max. zulässigen Längen beim Absetzen der Kabel einzuhalten.

Die einzelnen Ports im Patchfeld sind im Anschluß unmittelbar nach den Vorgaben des Betreibers zu beschriften.

Es ist darauf zu achten, dass jede Verbindung einschließlich der beidseitigen Steckverbindungen den Standard 10GBASE-SR, IEEE 802.3ae, für Multimodefasern sowie 10GBASE-LR für Monomodefasern voll erfüllen muss.

auflegen, beschriften und dokumentieren
Menge: 9162,000 St

**22.3.20 Messung und Dokumentation Glasfaserverbindungen**
Messung und Dokumentation Glasfaserverbindungen

Alle Fasern sind incl. der beidseitig abschließenden Steckverbindungen in beide Richtungen zu messen.

Hierbei ist die Messung im OTDR-Verfahren  jeweils mit Vor- und Nachlauffaser auszuführen.
Je Messrichtung ist eine Referenzmessung über Vor- und Nachlauffaser durchzuführen und zu dokumentieren.

Hierzu sind geeignete Messgeräte einzusetzen

Für alle Fasern ist die vollständige Tauglichkeit für die Standards nach IEEE 802.3ae  bzw. 10GBase-SR für jede Multimodefaser und 10GBASE-LR für jede Monomodefaser messtechnisch nachzuweisen.
Verbindungen bzw. Fasern, die den dabei vorgegebenen Parametern nicht entsprechen, sind nachzuarbeiten.

Die Messprotokolle sind dem Auftraggeber unaufgefordert und vollständig zu übergeben.

Die Dokumentation kann tabellarisch erfolgen. Aus der  Dokumentation je Strecke bzw. Faser  müssen hervorgehen:

- laufende Nummer bzw. eindeutige Identifikation der Faser
- eindeutige Bezeichnung der gemessenen Kabelstrecke gemäß Nummerierungs- bzw, Benennungschema
- Angabe des Fasertyps
- Angabe der Lichtwellenlänge bei Messung (in nm)
- Angabe der gemessenen Faserlänge (in Metern)
- Angabe des maximal zulässigen Dämpfungswertes (in dB)
- Angabe des gemessenen Dämpfungswertes (in dB)
- Name des Prüfers, Datum, Uhrzeit

Je Strecke sind die Protokolle der OTDR-Messung beizufügen.
Protokolle von Fehlmessungen bzw. Messprotokolle für fehlerhaft gemessene Fasern sind der Dokumentation beizufügen.

Jedem Protokollsatz ist eine Übersicht der Soll-Parameter nach IEEE802.3 beizufügen.

Die Dokumentation ist übersichtlich, eindeutig und vollständig in schriftlicher und elekronischer Form (CD) einfach zu liefern.
Menge: 4590,000 St

**22.3.30 Auflegen Kupferverbindungen, beidseitig, incl. Beschriftungen**
Auflegen Kupferverbindungen, beidseitig, inkl. Beschriftungen

Die verlegten Kupferleitungen sind unter Berücksichtigung aller Normen und Vorgaben auf die Patchfelder bzw. Endgerätedosen aufzulegen.
Die Einhaltung der zugehörigen Montageanweisungen ist zwingend. Hierbei sind insbesondere die max. zulässigen Längen beim Absetzen der Kabel einzuhalten.
Die einzelnen Aderpaare müssen soweit wie möglich verdrillt werden. - Adernpaare nicht -wie bei Fm-Kabeln- üblich die einzelnen Adern büschelförmig auseinanderziehen und gerade biegen -

Die einzelnen Ports sind im Anschluß unmittelbar nach den Vorgaben des Auftraggebers zu beschriften.

Beim Auflegen ist darauf zu achten, dass jede Gesamtverbindung (Ende-zu-Ende) die Vorgaben des Standards IEEE 802.3an bzw. Kat6a Class Ea (s. auch EN50172 EA bzw. ISO/IEC11801 Klasse EA) (Ethernet, 10GBase-T) voll erfüllen muß.
Dies ist je Verbindung messtechnisch nachzuweisen.

je Verbindung beidseitig,
auflegen, beschriften und dokumentieren
Menge: 21894,000 St

**22.3.40 Auflegen Kupferverbindungen, beidseitig, incl. Beschriftungen**
Auflegen Kupferverbindungen, einseitig auf LSA+, inkl. Beschriftungen

Die verlegten Kupferleitungen sind unter Berücksichtigung aller Normen und Vorgaben auf die Patchfelder bzw. Endgerätedosen aufzulegen.
Die Einhaltung der zugehörigen Montageanweisungen ist zwingend. Hierbei sind insbesondere die max. zulässigen Längen beim Absetzen der Kabel einzuhalten.
Die einzelnen Aderpaare müssen soweit wie möglich verdrillt werden. - Adernpaare nicht -wie bei Fm-Kabeln- üblich die einzelnen Adern büschlförmig auseinanderziehen und gerade biegen -

Die einzelnen Ports sind im Anschluß unmittelbar nach den Vorgaben des Auftraggebers zu beschriften.

Beim Auflegen ist darauf zu achten, dass jede Gesamtverbindung (Ende-zu-Ende) die Vorgaben des Standards IEEE 802.3an bzw. Kat6a Class Ea (s. auch EN50172 EA bzw. ISO/IEC11801 Klasse EA) (Ethernet, 10GBase-T) voll erfüllen muß.
Dies ist je Verbindung messtechnisch nachzuweisen.

je Verbindung auflegen, beschriften und dokumentieren
Menge: 419,000 St

**22.3.50 Messung mit Dokumentation Kupferverbindungen**
Messung und Dokumentation Kupferverbindungen

Durch Messung ist für jede installierte Kabelstrecke nach der
Installation/Verlegung nachzuweisen, daß die geforderten
Daten gemäß der Standards IEEE 802.3an (s. auch EN50172 EA bzw. ISO/IEC11801 Klasse EA) (Ethernet, 10GBase-T) erfüllt werden.

Hierbei ist jede Verbindung incl. der beidseitigen Steckverbindungen zu messen.

Die Messprotokolle sind nach Fertigstellung der Arbeiten unaufgefordert vorzulegen.

Die für die Messungen eingesetzten Messgeräte müssen  zur Prüfung der genannten Standards geeignet und mindestens nach Level IV (Grenzfrequenz 600 MHz) gemäß DIN EN 61935-1:2004 spezifiziert sein.

Die übertragungstechnischen Eigenschaften sind für jedes Paar zu überprüfen:
- Aderbelegung
- Kurzschluss Ader/Ader und Ader/Schirm
- Unterbrechung Adern und Schirm
- Verpolung der Adern
- Länge der Verkabelungsstrecke für alle Paare
- Einfügedämpfung bis min. 625 MHz für alle Paare, Attenuation
- Nahnebensprechdämpfung für alle Paarkombinationen im
  Frequenzbereich 100 kHz bis 625 MHz (z.B. 4 Paare - 6
  Kombin.) NEXT, PSNEXT, ELFEXT, PSELFEXT
- Signallaufzeit und Abweichung auf den einzelnen Paaren.
- Delay, Skew
- Schleifenwiderstand. DC Loop Resistance
- Rückflußdämpfung (Return Loss)

Es muss für jede Verkabelungsstrecke ein grafischer Ausdruck erstellt werden:
- NEXT, Einfügedämpfung und der daraus resultierenden
  ACR-Kurve mit den Werten der Anwendungsklasse EA aus  der
  Norm ISO/IEC IS11801 als Referenz
- PSNext, Einfügedämpfung und der  daraus result. ACR-Kurve
  mit den Werten der Anwendungsklasse EA der Norm ISO/IEC
  IS11801 als Referenz
- Return Loss mit den Werten der Anwendungsklasse E aus der
  Norm ISO/IEC IS11801 als Referenz

Entspricht eine Verkabelungsstrecke nicht den Leistungsanforderungen den o.g. Standards, so ist die Verbindung so nachzubessern, daß die darin definierten  Anforderungen erfüllt werden.

Die Messprotokolle aller Messungen mit mangelhaftem Ausgang sind den jeweiligen Messprotokollen nach Nachbesserung zugeordnet beizufügen.

Jede Verbindung ist auf ihre max. Eigenschaften zu prüfen. Eine Übererfüllung der spezifizierten Parameter ist  zu vermerken.

Protokoll Kupferkabel
- Richtung der Messung
- Steckenbezeichnung, d.h. Kennzeichnung des jeweiligen
  Kabels bzw. der Verbindung Patchfeld/Port-Patchfeld/Port
- Ergebnisse o.g. Messungen (vollständig)
- Fabrikat/Typ und Seriennummer des Messgerätes
- Ort, Datum und Unterschrift der durchführenden Person

Jedem Protokollsatz ist eine Übersicht der Soll-Parameter nach IEEE802.3 beizufügen.
Die Dokumentation ist übersichtlich, eindeutig und vollständig in schriftlicher und elekronischer Form (CD) einfach zu liefern.
Menge: 11356,000 St

**22.3.60 Ausleuchtungsmessung WLAN**
*** Pauschalposition
Ausleuchtungsmessung WLAN

Da die Positionierung von AccessPoints entscheidend von den realen Gegebenheiten in einem Gebäude abhängig ist, sind die von der Planung vorab festgelegten Einsatzpositionen durch den Auftragnehmer zu verifizieren.
Hierzu ist eine flächendeckende Ausleuchtungsmessung für die Frequenzbänder 2,4 GHz, 5 GHz sowie 6 GHz (Wi-Fi 6E/7) über alle Stockwerke hinweg durchzuführen.

Die Messung erfolgt zeitlich rechtzeitig vor Verschließen der Decken, um noch eine ggf. notwendige Anpassung der Montageorte und damit der notwendigen Datenverkabelung der AccessPoints durchführen zu können.
Der Auftragnehmer hat sich hierzu selbsttätig mit der Bauleitung/Baubegleitung abzustimmen.

Im Rahmen der Ausleuchtungsmessung ist Prüfung von Anzahl und Position der erforderlichen Sender für eine optimale Abdeckung des W-LAN-Bereichs incl. Aufstellung und Dokumentation der zugehörigen Heatmap durchzuführen.
Weiterhin sind die Positionen hinsichtlich der Sicherstellung eines nahtlosen Übergangs zwischen den einzelnen Sendern (Handover/Overlap) zu verifizieren.

Die Dokumentation muss mindestens folgende Elemente beinhalten:

- Datum der Ausleuchtungsmessung
- durchführende Person
- Messequipment/-geräte
- Messaufbau/Messprinzip
- vollständige Messergebnisse und Heatmaps für angegebene Frequenzbereiche
- Positionsanpassungen für AccessPoints soweit notwendig

Messung in Abstimmung durchführen und vollständig dokumentieren.
Menge: 1,000 psch

**22.3.70 Stundenlohnarbeiten durch Systemintegrator/-in Passive Komponenten der Verrechnungssatz für die jeweilige Arbeitskraft umfasst sämtliche Aufwendungen wie Lohn- und Gehaltskosten, Lohn- und Gehaltsnebenkosten, Zuschläge, lohngebundene und lohnabhängige Kosten, sonstige Sozialkosten, Gemeinkosten, Wagnis und Gewinn.**
Menge: 100,000 h

#### 22.4 Dokumentation

**22.4.10 Revisionsunterlagen Passive Komponenten**
*** Pauschalposition
Revisionsunterlagen Passive Komponenten

Der Umfang der Revisionsunterlagen geht über die Nebenleistung der VOB hinaus. In dieser Position sind die zusätzlichen Anforderungen zu kalkulieren. Die Dokumentation gibt den tatsächlich gebauten Zustand wieder.

Die Dokumentation der Anlage muss mindestens das Folgende beinhalten:
- Grundrisspläne / Installationspläne mit allen Anlagenteilen und Nummerierung
- Anlagenschema / Kabelspinne mit allen Anlagenteilen; Nummerierungen und
  Leitungen
- Übersichtsschaltplan/Blockdiagramm
- Liste der Anlagenteile, gegliedert nach Typ und Anzahl
- Inbetriebnahmeprotokoll
- Messprotokolle
- Verteilerpläne mit Angabe der Kabelbelegungen
- Adresslisten
- Bedienungsanleitung
- Datenblätter/Zertifikate/Konformitätserklärung sämtlicher, eingesetzter
  Produkte
- Montageanleitung sämtlicher, eingesetzter Produkte
- Instandhaltungsanleitungen/Instandhaltungshinweise
- Facherrichterbescheinigung
- Abnahmeprotokoll mit allen Anlagen und Mängelfreimeldung
- Liste der beteiligten Firmen mit Adresse, Telefonnummer und Ansprechpartner
- projektspezifische Programme und Daten auf Datenträger
- Schulungsprotokoll
- Einweisungsprotokoll
Menge: 1,000 psch

### 23 KG 457 - Kabel und Leitungen für elektro-, sicherheits- und informationstechnische Anlagen

*Hinweis: Allgemeine Vorbemerkungen Kabel und Leitungen*
Allgemeine Vorbemerkungen Kabel- und Leitungen
Die nachfolgenden Anforderungen sind bei der Ausführung zu beachten. Sich aus diesen Anforderungen ergebende Leistungen sind in den Angebotspreis einzurechnen und werden nicht gesondert vergütet.

Systembeschreibung
Das passive Datennetzwerk ist als dienstneutrale strukturierte Verkabelung nach DIN 50173 zu erstellen. Die Struktur des Netzwerkes ist gebäude- und anforderungsspezifisch darauf basierend ausgeprägt.
Die übertragungstechnischen Eigenschaften sind ausdrücklich nach der Primärnorm IEEE802.3 (Ethernet) auszuführen.
Hierbei sind besonders die Anforderungen gem.

802.3, zu berücksichtigen.

Materialanforderungen/ Schadstoffe
Für die Auswahl der Materialien gelten die Anforderungen des BNB-System in der Qualitätsstufe 5 (siehe auch
Vorbemerkungen BNB - Zertifizierung einschl. Anlagen am Anfang des LVs).
Insbesondere sind folgende Vorgaben für die Bauprodukte des Gewerks Kabel und Leitungen für elektro-,
sicherheits- und informationstechnische Anlagen zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften Kabel und Leitungen
Ergänzend wird für die Ausführung der passiven Datenverkabelung an dieser Stelle auf die Einhaltung der folgenden Regelwerke verwiesen. Diese gelten uneingeschränkt inkl. der jeweils anzuwendenden Normkorrekturen und enthaltenen Normverweise.

IEEE 802.3de - 2022:  Ethernet

DIN EN 50173-2 - 2021:  Anwendungsneutrale Verkabelung in Bürogebäuden

#### 23.1 Fernmeldeleitung 0,6mm

**23.1.10 Installationskabel symmetrisch J-H(St)H 2x2x0,6 Bd vorh.Kabelrinne/Kanal**
STLB-Bau 2025-10 061
Installationskabel, symmetrisch, J-H(St)H, 2 x 2 x 0,6 Bd, auf vorh. Kabelrinnen oder in offene Kanäle.
Menge: 450,000 m
Leistungsbereichkatalog: 061

**23.1.20 Installationskabel symmetrisch J-H(St)H 2x2x0,6 Bd vorh.Rohr/Unterflurkanal**
STLB-Bau 2025-10 061
Installationskabel, symmetrisch, J-H(St)H, 2 x 2 x 0,6 Bd, in vorh. Rohre/Unterflurkanäle.
Menge: 40,000 m
Leistungsbereichkatalog: 061

**23.1.30 Installationskabel symmetrisch J-H(St)H 2x2x0,6 Bd Bügelschellen**
STLB-Bau 2025-10 061
Installationskabel, symmetrisch, J-H(St)H, 2 x 2 x 0,6 Bd, mit Bügelschellen.
Menge: 40,000 m
Leistungsbereichkatalog: 061

**23.1.40 Installationskabel symmetrisch J-H(St)H 2x2x0,6 Bd oberhalb Zwischendecke**
STLB-Bau 2025-10 061
Installationskabel, symmetrisch, J-H(St)H, 2 x 2 x 0,6 Bd, oberhalb von Zwischendecken mit Befestigung gemäß bauaufsichtlicher Zulassung.
Menge: 110,000 m
Leistungsbereichkatalog: 061

**23.1.50 Installationskabel symmetrisch J-H(St)H 2x2x0,6 Bd UP**
STLB-Bau 2025-10 061
Installationskabel, symmetrisch, J-H(St)H, 2 x 2 x 0,6 Bd, unter Putz.
Menge: 10,000 m
Leistungsbereichkatalog: 061

**23.1.60 Installationskabel symmetrisch J-H(St)H 2x2x0,6 Bd Montagewand**
STLB-Bau 2025-10 061
Installationskabel, symmetrisch, J-H(St)H, 2 x 2 x 0,6 Bd, in Montagewänden.
Menge: 20,000 m
Leistungsbereichkatalog: 061

**23.1.70 Installationskabel symmetrisch J-H(St)H 4x2x0,6 Bd vorh.Kabelrinne/Kanal**
STLB-Bau 2025-10 061
Installationskabel, symmetrisch, J-H(St)H, 4 x 2 x 0,6 Bd, auf vorh. Kabelrinnen oder in offene Kanäle.
Menge: 3660,000 m
Leistungsbereichkatalog: 061

**23.1.80 Installationskabel symmetrisch J-H(St)H 4x2x0,6 Bd vorh.Rohr/Unterflurkanal**
STLB-Bau 2025-10 061
Installationskabel, symmetrisch, J-H(St)H, 4 x 2 x 0,6 Bd, in vorh. Rohre/Unterflurkanäle.
Menge: 270,000 m
Leistungsbereichkatalog: 061

**23.1.90 Installationskabel symmetrisch J-H(St)H 4x2x0,6 Bd Bügelschellen**
STLB-Bau 2025-10 061
Installationskabel, symmetrisch, J-H(St)H, 4 x 2 x 0,6 Bd, mit Bügelschellen.
Menge: 270,000 m
Leistungsbereichkatalog: 061

**23.1.100 Installationskabel symmetrisch J-H(St)H 4x2x0,6 Bd oberhalb Zwischendecke**
STLB-Bau 2025-10 061
Installationskabel, symmetrisch, J-H(St)H, 4 x 2 x 0,6 Bd, oberhalb von Zwischendecken mit Befestigung gemäß bauaufsichtlicher Zulassung.
Menge: 890,000 m
Leistungsbereichkatalog: 061

**23.1.110 Installationskabel symmetrisch J-H(St)H 4x2x0,6 Bd UP**
STLB-Bau 2025-10 061
Installationskabel, symmetrisch, J-H(St)H, 4 x 2 x 0,6 Bd, unter Putz.
Menge: 60,000 m
Leistungsbereichkatalog: 061

**23.1.120 Installationskabel symmetrisch J-H(St)H 4x2x0,6 Bd Montagewand**
STLB-Bau 2025-10 061
Installationskabel, symmetrisch, J-H(St)H, 4 x 2 x 0,6 Bd, in Montagewänden.
Menge: 110,000 m
Leistungsbereichkatalog: 061

**23.1.130 Installationskabel symmetrisch J-H(St)H 6x2x0,6 Bd vorh.Kabelrinne/Kanal**
STLB-Bau 2025-10 061
Installationskabel, symmetrisch, J-H(St)H, 6 x 2 x 0,6 Bd, auf vorh. Kabelrinnen oder in offene Kanäle.
Menge: 210,000 m
Leistungsbereichkatalog: 061

**23.1.140 Installationskabel symmetrisch J-H(St)H 6x2x0,6 Bd vorh.Rohr/Unterflurkanal**
STLB-Bau 2025-10 061
Installationskabel, symmetrisch, J-H(St)H, 6 x 2 x 0,6 Bd, in vorh. Rohre/Unterflurkanäle.
Menge: 20,000 m
Leistungsbereichkatalog: 061

**23.1.150 Installationskabel symmetrisch J-H(St)H 6x2x0,6 Bd Bügelschellen**
STLB-Bau 2025-10 061
Installationskabel, symmetrisch, J-H(St)H, 6 x 2 x 0,6 Bd, mit Bügelschellen.
Menge: 20,000 m
Leistungsbereichkatalog: 061

**23.1.160 Installationskabel symmetrisch J-H(St)H 6x2x0,6 Bd oberhalb Zwischendecke**
STLB-Bau 2025-10 061
Installationskabel, symmetrisch, J-H(St)H, 6 x 2 x 0,6 Bd, oberhalb von Zwischendecken mit Befestigung gemäß bauaufsichtlicher Zulassung.
Menge: 60,000 m
Leistungsbereichkatalog: 061

**23.1.170 Installationskabel symmetrisch J-H(St)H 6x2x0,6 Bd UP**
STLB-Bau 2025-10 061
Installationskabel, symmetrisch, J-H(St)H, 6 x 2 x 0,6 Bd, unter Putz.
Menge: 10,000 m
Leistungsbereichkatalog: 061

**23.1.180 Installationskabel symmetrisch J-H(St)H 6x2x0,6 Bd Montagewand**
STLB-Bau 2025-10 061
Installationskabel, symmetrisch, J-H(St)H, 6 x 2 x 0,6 Bd, in Montagewänden.
Menge: 10,000 m
Leistungsbereichkatalog: 061

**23.1.190 Installationskabel symmetrisch J-H(St)H 10x2x0,6 Bd vorh.Kabelrinne/Kanal**
STLB-Bau 2025-10 061
Installationskabel, symmetrisch, J-H(St)H, 10 x 2 x 0,6 Bd, auf vorh. Kabelrinnen oder in offene Kanäle.
Menge: 1320,000 m
Leistungsbereichkatalog: 061

**23.1.200 Installationskabel symmetrisch J-H(St)H 10x2x0,6 Bd vorh.Rohr/Unterflurkanal**
STLB-Bau 2025-10 061
Installationskabel, symmetrisch, J-H(St)H, 10 x 2 x 0,6 Bd, in vorh. Rohre/Unterflurkanäle.
Menge: 100,000 m
Leistungsbereichkatalog: 061

**23.1.210 Installationskabel symmetrisch J-H(St)H 10x2x0,6 Bd Bügelschellen**
STLB-Bau 2025-10 061
Installationskabel, symmetrisch, J-H(St)H, 10 x 2 x 0,6 Bd, mit Bügelschellen.
Menge: 100,000 m
Leistungsbereichkatalog: 061

**23.1.220 Installationskabel symmetrisch J-H(St)H 10x2x0,6 Bd oberhalb Zwischendecke**
STLB-Bau 2025-10 061
Installationskabel, symmetrisch, J-H(St)H, 10 x 2 x 0,6 Bd, oberhalb von Zwischendecken mit Befestigung gemäß bauaufsichtlicher Zulassung.
Menge: 320,000 m
Leistungsbereichkatalog: 061

**23.1.230 Installationskabel symmetrisch J-H(St)H 10x2x0,6 Bd UP**
STLB-Bau 2025-10 061
Installationskabel, symmetrisch, J-H(St)H, 10 x 2 x 0,6 Bd, unter Putz.
Menge: 20,000 m
Leistungsbereichkatalog: 061

**23.1.240 Installationskabel symmetrisch J-H(St)H 10x2x0,6 Bd Montagewand**
STLB-Bau 2025-10 061
Installationskabel, symmetrisch, J-H(St)H, 10 x 2 x 0,6 Bd, in Montagewänden.
Menge: 40,000 m
Leistungsbereichkatalog: 061

**23.1.250 Installationskabel symmetrisch J-H(St)H 20x2x0,6 Bd vorh.Kabelrinne/Kanal**
STLB-Bau 2025-10 061
Installationskabel, symmetrisch, J-H(St)H, 20 x 2 x 0,6 Bd, auf vorh. Kabelrinnen oder in offene Kanäle.
Menge: 120,000 m
Leistungsbereichkatalog: 061

**23.1.260 Installationskabel symmetrisch J-H(St)H 20x2x0,6 Bd vorh.Rohr/Unterflurkanal**
STLB-Bau 2025-10 061
Installationskabel, symmetrisch, J-H(St)H, 20 x 2 x 0,6 Bd, in vorh. Rohre/Unterflurkanäle.
Menge: 10,000 m
Leistungsbereichkatalog: 061

**23.1.270 Installationskabel symmetrisch J-H(St)H 20x2x0,6 Bd Bügelschellen**
STLB-Bau 2025-10 061
Installationskabel, symmetrisch, J-H(St)H, 20 x 2 x 0,6 Bd, mit Bügelschellen.
Menge: 10,000 m
Leistungsbereichkatalog: 061

**23.1.280 Installationskabel symmetrisch J-H(St)H 20x2x0,6 Bd oberhalb Zwischendecke**
STLB-Bau 2025-10 061
Installationskabel, symmetrisch, J-H(St)H, 20 x 2 x 0,6 Bd, oberhalb von Zwischendecken mit Befestigung gemäß bauaufsichtlicher Zulassung.
Menge: 30,000 m
Leistungsbereichkatalog: 061

**23.1.290 Installationskabel symmetrisch J-H(St)H 20x2x0,6 Bd UP**
STLB-Bau 2025-10 061
Installationskabel, symmetrisch, J-H(St)H, 20 x 2 x 0,6 Bd, unter Putz.
Menge: 10,000 m
Leistungsbereichkatalog: 061

**23.1.300 Installationskabel symmetrisch J-H(St)H 20x2x0,6 Bd Montagewand**
STLB-Bau 2025-10 061
Installationskabel, symmetrisch, J-H(St)H, 20 x 2 x 0,6 Bd, in Montagewänden.
Menge: 10,000 m
Leistungsbereichkatalog: 061

**23.1.310 Installationskabel symmetrisch J-H(St)H 50x2x0,6 Bd vorh.Kabelrinne/Kanal**
STLB-Bau 2025-10 061
Installationskabel, symmetrisch, J-H(St)H, 50 x 2 x 0,6 Bd, auf vorh. Kabelrinnen oder in offene Kanäle.
Menge: 70,000 m
Leistungsbereichkatalog: 061

**23.1.320 Installationskabel symmetrisch J-H(St)H 50x2x0,6 Bd vorh.Rohr/Unterflurkanal**
STLB-Bau 2025-10 061
Installationskabel, symmetrisch, J-H(St)H, 50 x 2 x 0,6 Bd, in vorh. Rohre/Unterflurkanäle.
Menge: 10,000 m
Leistungsbereichkatalog: 061

**23.1.330 Installationskabel symmetrisch J-H(St)H 50x2x0,6 Bd Bügelschellen**
STLB-Bau 2025-10 061
Installationskabel, symmetrisch, J-H(St)H, 50 x 2 x 0,6 Bd, mit Bügelschellen.
Menge: 10,000 m
Leistungsbereichkatalog: 061

**23.1.340 Installationskabel symmetrisch J-H(St)H 50x2x0,6 Bd oberhalb Zwischendecke**
STLB-Bau 2025-10 061
Installationskabel, symmetrisch, J-H(St)H, 50 x 2 x 0,6 Bd, oberhalb von Zwischendecken mit Befestigung gemäß bauaufsichtlicher Zulassung.
Menge: 20,000 m
Leistungsbereichkatalog: 061

#### 23.2 Fernmeldeleitung 0,8mm

**23.2.10 Installationskabel symmetrisch J-H(St)H 2x2x0,8 Bd vorh.Kabelrinne/Kanal**
STLB-Bau 2025-10 061
Installationskabel, symmetrisch, J-H(St)H, 2 x 2 x 0,8 Bd, auf vorh. Kabelrinnen oder in offene Kanäle.
Menge: 32440,000 m
Leistungsbereichkatalog: 061

**23.2.20 Installationskabel symmetrisch J-H(St)H 2x2x0,8 Bd vorh.Rohr/Unterflurkanal**
STLB-Bau 2025-10 061
Installationskabel, symmetrisch, J-H(St)H, 2 x 2 x 0,8 Bd, in vorh. Rohre/Unterflurkanäle.
Menge: 2290,000 m
Leistungsbereichkatalog: 061

**23.2.30 Installationskabel symmetrisch J-H(St)H 2x2x0,8 Bd Bügelschellen**
STLB-Bau 2025-10 061
Installationskabel, symmetrisch, J-H(St)H, 2 x 2 x 0,8 Bd, mit Bügelschellen.
Menge: 2290,000 m
Leistungsbereichkatalog: 061

**23.2.40 Installationskabel symmetrisch J-H(St)H 2x2x0,8 Bd oberhalb Zwischendecke**
STLB-Bau 2025-10 061
Installationskabel, symmetrisch, J-H(St)H, 2 x 2 x 0,8 Bd, oberhalb von Zwischendecken mit Befestigung gemäß bauaufsichtlicher Zulassung.
Menge: 7770,000 m
Leistungsbereichkatalog: 061

**23.2.50 Installationskabel symmetrisch J-H(St)H 2x2x0,8 Bd UP**
STLB-Bau 2025-10 061
Installationskabel, symmetrisch, J-H(St)H, 2 x 2 x 0,8 Bd, unter Putz.
Menge: 460,000 m
Leistungsbereichkatalog: 061

**23.2.60 Installationskabel symmetrisch J-H(St)H 2x2x0,8 Bd Montagewand**
STLB-Bau 2025-10 061
Installationskabel, symmetrisch, J-H(St)H, 2 x 2 x 0,8 Bd, in Montagewänden.
Menge: 920,000 m
Leistungsbereichkatalog: 061

**23.2.70 Installationskabel symmetrisch E30 J-H(St)H 2x2x0,8 Bd vorh.Kabelrinne/Kanal**
STLB-Bau 2025-10 061
Installationskabel, symmetrisch, DIN VDE 0815 (VDE 0815), mit integriertem Funktionserhalt E 30, DIN 4102-12, J-H(St)H, 2 x 2 x 0,8 Bd, auf vorh. Kabelrinnen oder in offene Kanäle.
Menge: 11900,000 m
Leistungsbereichkatalog: 061

**23.2.80 Installationskabel symmetrisch E30 J-H(St)H 2x2x0,8 Bd vorh.Rohr/Unterflurkanal**
STLB-Bau 2025-10 061
Installationskabel, symmetrisch, DIN VDE 0815 (VDE 0815), mit integriertem Funktionserhalt E 30, DIN 4102-12, J-H(St)H, 2 x 2 x 0,8 Bd, in vorh. Rohre/Unterflurkanäle.
Menge: 850,000 m
Leistungsbereichkatalog: 061

**23.2.90 Installationskabel symmetrisch E30 J-H(St)H 2x2x0,8 Bd Bügelschellen**
STLB-Bau 2025-10 061
Installationskabel, symmetrisch, DIN VDE 0815 (VDE 0815), mit integriertem Funktionserhalt E 30, DIN 4102-12, J-H(St)H, 2 x 2 x 0,8 Bd, mit Bügelschellen.
Menge: 850,000 m
Leistungsbereichkatalog: 061

**23.2.100 Installationskabel symmetrisch E30 J-H(St)H 2x2x0,8 Bd oberhalb Zwischendecke**
STLB-Bau 2025-10 061
Installationskabel, symmetrisch, DIN VDE 0815 (VDE 0815), mit integriertem Funktionserhalt E 30, DIN 4102-12, J-H(St)H, 2 x 2 x 0,8 Bd, oberhalb von Zwischendecken mit Befestigung gemäß bauaufsichtlicher Zulassung.
Menge: 2890,000 m
Leistungsbereichkatalog: 061

**23.2.110 Installationskabel symmetrisch E30 J-H(St)H 2x2x0,8 Bd UP**
STLB-Bau 2025-10 061
Installationskabel, symmetrisch, DIN VDE 0815 (VDE 0815), mit integriertem Funktionserhalt E 30, DIN 4102-12, J-H(St)H, 2 x 2 x 0,8 Bd, unter Putz.
Menge: 170,000 m
Leistungsbereichkatalog: 061

**23.2.120 Installationskabel symmetrisch E30 J-H(St)H 2x2x0,8 Bd Montagewand**
STLB-Bau 2025-10 061
Installationskabel, symmetrisch, DIN VDE 0815 (VDE 0815), mit integriertem Funktionserhalt E 30, DIN 4102-12, J-H(St)H, 2 x 2 x 0,8 Bd, in Montagewänden.
Menge: 340,000 m
Leistungsbereichkatalog: 061

**23.2.130 Installationskabel symmetrisch J-H(St)H 4x2x0,8 Bd vorh.Kabelrinne/Kanal**
STLB-Bau 2025-10 061
Installationskabel, symmetrisch, J-H(St)H, 4 x 2 x 0,8 Bd, auf vorh. Kabelrinnen oder in offene Kanäle.
Menge: 1310,000 m
Leistungsbereichkatalog: 061

**23.2.140 Installationskabel symmetrisch J-H(St)H 4x2x0,8 Bd vorh.Rohr/Unterflurkanal**
STLB-Bau 2025-10 061
Installationskabel, symmetrisch, J-H(St)H, 4 x 2 x 0,8 Bd, in vorh. Rohre/Unterflurkanäle.
Menge: 100,000 m
Leistungsbereichkatalog: 061

**23.2.150 Installationskabel symmetrisch J-H(St)H 4x2x0,8 Bd Bügelschellen**
STLB-Bau 2025-10 061
Installationskabel, symmetrisch, J-H(St)H, 4 x 2 x 0,8 Bd, mit Bügelschellen.
Menge: 100,000 m
Leistungsbereichkatalog: 061

**23.2.160 Installationskabel symmetrisch J-H(St)H 4x2x0,8 Bd oberhalb Zwischendecke**
STLB-Bau 2025-10 061
Installationskabel, symmetrisch, J-H(St)H, 4 x 2 x 0,8 Bd, oberhalb von Zwischendecken mit Befestigung gemäß bauaufsichtlicher Zulassung.
Menge: 320,000 m
Leistungsbereichkatalog: 061

**23.2.170 Installationskabel symmetrisch J-H(St)H 4x2x0,8 Bd UP**
STLB-Bau 2025-10 061
Installationskabel, symmetrisch, J-H(St)H, 4 x 2 x 0,8 Bd, unter Putz.
Menge: 20,000 m
Leistungsbereichkatalog: 061

**23.2.180 Installationskabel symmetrisch J-H(St)H 4x2x0,8 Bd Montagewand**
STLB-Bau 2025-10 061
Installationskabel, symmetrisch, J-H(St)H, 4 x 2 x 0,8 Bd, in Montagewänden.
Menge: 40,000 m
Leistungsbereichkatalog: 061

**23.2.190 Installationskabel symmetrisch J-H(St)H 6x2x0,8 Bd vorh.Kabelrinne/Kanal**
STLB-Bau 2025-10 061
Installationskabel, symmetrisch, J-H(St)H, 6 x 2 x 0,8 Bd, auf vorh. Kabelrinnen oder in offene Kanäle.
Menge: 140,000 m
Leistungsbereichkatalog: 061

**23.2.200 Installationskabel symmetrisch J-H(St)H 6x2x0,8 Bd vorh.Rohr/Unterflurkanal**
STLB-Bau 2025-10 061
Installationskabel, symmetrisch, J-H(St)H, 6 x 2 x 0,8 Bd, in vorh. Rohre/Unterflurkanäle.
Menge: 10,000 m
Leistungsbereichkatalog: 061

**23.2.210 Installationskabel symmetrisch J-H(St)H 6x2x0,8 Bd Bügelschellen**
STLB-Bau 2025-10 061
Installationskabel, symmetrisch, J-H(St)H, 6 x 2 x 0,8 Bd, mit Bügelschellen.
Menge: 10,000 m
Leistungsbereichkatalog: 061

**23.2.220 Installationskabel symmetrisch J-H(St)H 6x2x0,8 Bd oberhalb Zwischendecke**
STLB-Bau 2025-10 061
Installationskabel, symmetrisch, J-H(St)H, 6 x 2 x 0,8 Bd, oberhalb von Zwischendecken mit Befestigung gemäß bauaufsichtlicher Zulassung.
Menge: 40,000 m
Leistungsbereichkatalog: 061

**23.2.230 Installationskabel symmetrisch J-H(St)H 6x2x0,8 Bd UP**
STLB-Bau 2025-10 061
Installationskabel, symmetrisch, J-H(St)H, 6 x 2 x 0,8 Bd, unter Putz.
Menge: 10,000 m
Leistungsbereichkatalog: 061

**23.2.240 Installationskabel symmetrisch J-H(St)H 6x2x0,8 Bd Montagewand**
STLB-Bau 2025-10 061
Installationskabel, symmetrisch, J-H(St)H, 6 x 2 x 0,8 Bd, in Montagewänden.
Menge: 10,000 m
Leistungsbereichkatalog: 061

**23.2.250 Installationskabel symmetrisch J-H(St)H 10x2x0,8 Bd vorh.Kabelrinne/Kanal**
STLB-Bau 2025-10 061
Installationskabel, symmetrisch, J-H(St)H, 10 x 2 x 0,8 Bd, auf vorh. Kabelrinnen oder in offene Kanäle.
Menge: 21630,000 m
Leistungsbereichkatalog: 061

**23.2.260 Installationskabel symmetrisch J-H(St)H 10x2x0,8 Bd vorh.Rohr/Unterflurkanal**
STLB-Bau 2025-10 061
Installationskabel, symmetrisch, J-H(St)H, 10 x 2 x 0,8 Bd, in vorh. Rohre/Unterflurkanäle.
Menge: 1550,000 m
Leistungsbereichkatalog: 061

**23.2.270 Installationskabel symmetrisch J-H(St)H 10x2x0,8 Bd Bügelschellen**
STLB-Bau 2025-10 061
Installationskabel, symmetrisch, J-H(St)H, 10 x 2 x 0,8 Bd, mit Bügelschellen.
Menge: 1550,000 m
Leistungsbereichkatalog: 061

**23.2.280 Installationskabel symmetrisch J-H(St)H 10x2x0,8 Bd oberhalb Zwischendecke**
STLB-Bau 2025-10 061
Installationskabel, symmetrisch, J-H(St)H, 10 x 2 x 0,8 Bd, oberhalb von Zwischendecken mit Befestigung gemäß bauaufsichtlicher Zulassung.
Menge: 5260,000 m
Leistungsbereichkatalog: 061

**23.2.290 Installationskabel symmetrisch J-H(St)H 10x2x0,8 Bd UP**
STLB-Bau 2025-10 061
Installationskabel, symmetrisch, J-H(St)H, 10 x 2 x 0,8 Bd, unter Putz.
Menge: 310,000 m
Leistungsbereichkatalog: 061

**23.2.300 Installationskabel symmetrisch J-H(St)H 10x2x0,8 Bd Montagewand**
STLB-Bau 2025-10 061
Installationskabel, symmetrisch, J-H(St)H, 10 x 2 x 0,8 Bd, in Montagewänden.
Menge: 620,000 m
Leistungsbereichkatalog: 061

**23.2.310 Installationskabel symmetrisch J-H(St)H 20x2x0,8 Bd vorh.Kabelrinne/Kanal**
STLB-Bau 2025-10 061
Installationskabel, symmetrisch, J-H(St)H, 20 x 2 x 0,8 Bd, auf vorh. Kabelrinnen oder in offene Kanäle.
Menge: 40,000 m
Leistungsbereichkatalog: 061

**23.2.320 Installationskabel symmetrisch J-H(St)H 20x2x0,8 Bd vorh.Rohr/Unterflurkanal**
STLB-Bau 2025-10 061
Installationskabel, symmetrisch, J-H(St)H, 20 x 2 x 0,8 Bd, in vorh. Rohre/Unterflurkanäle.
Menge: 10,000 m
Leistungsbereichkatalog: 061

**23.2.330 Installationskabel symmetrisch J-H(St)H 20x2x0,8 Bd Bügelschellen**
STLB-Bau 2025-10 061
Installationskabel, symmetrisch, J-H(St)H, 20 x 2 x 0,8 Bd, mit Bügelschellen.
Menge: 10,000 m
Leistungsbereichkatalog: 061

**23.2.340 Installationskabel symmetrisch J-H(St)H 20x2x0,8 Bd oberhalb Zwischendecke**
STLB-Bau 2025-10 061
Installationskabel, symmetrisch, J-H(St)H, 20 x 2 x 0,8 Bd, oberhalb von Zwischendecken mit Befestigung gemäß bauaufsichtlicher Zulassung.
Menge: 10,000 m
Leistungsbereichkatalog: 061

**23.2.350 Installationskabel symmetrisch J-H(St)H 20x2x0,8 Bd UP**
STLB-Bau 2025-10 061
Installationskabel, symmetrisch, J-H(St)H, 20 x 2 x 0,8 Bd, unter Putz.
Menge: 10,000 m
Leistungsbereichkatalog: 061

**23.2.360 Installationskabel symmetrisch J-H(St)H 20x2x0,8 Bd Montagewand**
STLB-Bau 2025-10 061
Installationskabel, symmetrisch, J-H(St)H, 20 x 2 x 0,8 Bd, in Montagewänden.
Menge: 10,000 m
Leistungsbereichkatalog: 061

**23.2.370 Installationskabel symmetrisch J-H(St)H 50x2x0,8 Bd vorh.Kabelrinne/Kanal**
STLB-Bau 2025-10 061
Installationskabel, symmetrisch, J-H(St)H, 50 x 2 x 0,8 Bd, auf vorh. Kabelrinnen oder in offene Kanäle.
Menge: 40,000 m
Leistungsbereichkatalog: 061

**23.2.380 Installationskabel symmetrisch J-H(St)H 50x2x0,8 Bd vorh.Rohr/Unterflurkanal**
STLB-Bau 2025-10 061
Installationskabel, symmetrisch, J-H(St)H, 50 x 2 x 0,8 Bd, in vorh. Rohre/Unterflurkanäle.
Menge: 10,000 m
Leistungsbereichkatalog: 061

**23.2.390 Installationskabel symmetrisch J-H(St)H 50x2x0,8 Bd Bügelschellen**
STLB-Bau 2025-10 061
Installationskabel, symmetrisch, J-H(St)H, 50 x 2 x 0,8 Bd, mit Bügelschellen.
Menge: 10,000 m
Leistungsbereichkatalog: 061

**23.2.400 Installationskabel symmetrisch J-H(St)H 50x2x0,8 Bd oberhalb Zwischendecke**
STLB-Bau 2025-10 061
Installationskabel, symmetrisch, J-H(St)H, 50 x 2 x 0,8 Bd, oberhalb von Zwischendecken mit Befestigung gemäß bauaufsichtlicher Zulassung.
Menge: 10,000 m
Leistungsbereichkatalog: 061

**23.2.410 Installationskabel symmetrisch J-H(St)H 50x2x0,8 Bd UP**
STLB-Bau 2025-10 061
Installationskabel, symmetrisch, J-H(St)H, 50 x 2 x 0,8 Bd, unter Putz.
Menge: 10,000 m
Leistungsbereichkatalog: 061

#### 23.3 Brandmeldekabel

**23.3.10 Installationskabel symmetrisch BMK J-H(St)H 2x2x0,8 Bd vorh.Kabelrinne/Kanal**
STLB-Bau 2025-10 061
Installationskabel, symmetrisch, mit rotem Außenmantel und Aufdruck -Brandmeldekabel-, J-H(St)H, 2 x 2 x 0,8 Bd, auf vorh. Kabelrinnen oder in offene Kanäle.
Menge: 40130,000 m
Leistungsbereichkatalog: 061

**23.3.20 Installationskabel symmetrisch BMK J-H(St)H 2x2x0,8 Bd vorh.Rohr/Unterflurkanal**
STLB-Bau 2025-10 061
Installationskabel, symmetrisch, mit rotem Außenmantel und Aufdruck -Brandmeldekabel-, J-H(St)H, 2 x 2 x 0,8 Bd, in vorh. Rohre/Unterflurkanäle.
Menge: 2870,000 m
Leistungsbereichkatalog: 061

**23.3.30 Installationskabel symmetrisch BMK J-H(St)H 2x2x0,8 Bd Bügelschellen**
STLB-Bau 2025-10 061
Installationskabel, symmetrisch, mit rotem Außenmantel und Aufdruck -Brandmeldekabel-, J-H(St)H, 2 x 2 x 0,8 Bd, mit Bügelschellen.
Menge: 2870,000 m
Leistungsbereichkatalog: 061

**23.3.40 Installationskabel symmetrisch BMK J-H(St)H 2x2x0,8 Bd oberhalb Zwischendecke**
STLB-Bau 2025-10 061
Installationskabel, symmetrisch, mit rotem Außenmantel und Aufdruck -Brandmeldekabel-, J-H(St)H, 2 x 2 x 0,8 Bd, oberhalb von Zwischendecken mit Befestigung gemäß bauaufsichtlicher Zulassung.
Menge: 9750,000 m
Leistungsbereichkatalog: 061

**23.3.50 Installationskabel symmetrisch BMK J-H(St)H 2x2x0,8 Bd UP**
STLB-Bau 2025-10 061
Installationskabel, symmetrisch, mit rotem Außenmantel und Aufdruck -Brandmeldekabel-, J-H(St)H, 2 x 2 x 0,8 Bd, unter Putz.
Menge: 580,000 m
Leistungsbereichkatalog: 061

**23.3.60 Installationskabel symmetrisch BMK J-H(St)H 2x2x0,8 Bd Montagewand**
STLB-Bau 2025-10 061
Installationskabel, symmetrisch, mit rotem Außenmantel und Aufdruck -Brandmeldekabel-, J-H(St)H, 2 x 2 x 0,8 Bd, in Montagewänden.
Menge: 1150,000 m
Leistungsbereichkatalog: 061

**23.3.70 Installationskabel symmetrisch BMK J-H(St)H 4x2x0,8 Bd vorh.Kabelrinne/Kanal**
STLB-Bau 2025-10 061
Installationskabel, symmetrisch, mit rotem Außenmantel und Aufdruck -Brandmeldekabel-, J-H(St)H, 4 x 2 x 0,8 Bd, auf vorh. Kabelrinnen oder in offene Kanäle.
Menge: 1190,000 m
Leistungsbereichkatalog: 061

**23.3.80 Installationskabel symmetrisch BMK J-H(St)H 4x2x0,8 Bd vorh.Rohr/Unterflurkanal**
STLB-Bau 2025-10 061
Installationskabel, symmetrisch, mit rotem Außenmantel und Aufdruck -Brandmeldekabel-, J-H(St)H, 4 x 2 x 0,8 Bd, in vorh. Rohre/Unterflurkanäle.
Menge: 90,000 m
Leistungsbereichkatalog: 061

**23.3.90 Installationskabel symmetrisch BMK J-H(St)H 4x2x0,8 Bd Bügelschellen**
STLB-Bau 2025-10 061
Installationskabel, symmetrisch, mit rotem Außenmantel und Aufdruck -Brandmeldekabel-, J-H(St)H, 4 x 2 x 0,8 Bd, mit Bügelschellen.
Menge: 90,000 m
Leistungsbereichkatalog: 061

**23.3.100 Installationskabel symmetrisch BMK J-H(St)H 4x2x0,8 Bd oberhalb Zwischendecke**
STLB-Bau 2025-10 061
Installationskabel, symmetrisch, mit rotem Außenmantel und Aufdruck -Brandmeldekabel-, J-H(St)H, 4 x 2 x 0,8 Bd, oberhalb von Zwischendecken mit Befestigung gemäß bauaufsichtlicher Zulassung.
Menge: 290,000 m
Leistungsbereichkatalog: 061

**23.3.110 Installationskabel symmetrisch BMK J-H(St)H 4x2x0,8 Bd UP**
STLB-Bau 2025-10 061
Installationskabel, symmetrisch, mit rotem Außenmantel und Aufdruck -Brandmeldekabel-, J-H(St)H, 4 x 2 x 0,8 Bd, unter Putz.
Menge: 20,000 m
Leistungsbereichkatalog: 061

**23.3.120 Installationskabel symmetrisch BMK J-H(St)H 4x2x0,8 Bd Montagewand**
STLB-Bau 2025-10 061
Installationskabel, symmetrisch, mit rotem Außenmantel und Aufdruck -Brandmeldekabel-, J-H(St)H, 4 x 2 x 0,8 Bd, in Montagewänden.
Menge: 40,000 m
Leistungsbereichkatalog: 061

**23.3.130 Installationskabel symmetrisch BMK J-H(St)H 10x2x0,8 Bd vorh.Kabelrinne/Kanal**
STLB-Bau 2025-10 061
Installationskabel, symmetrisch, mit rotem Außenmantel und Aufdruck -Brandmeldekabel-, J-H(St)H, 10 x 2 x 0,8 Bd, auf vorh. Kabelrinnen oder in offene Kanäle.
Menge: 1020,000 m
Leistungsbereichkatalog: 061

**23.3.140 Installationskabel symmetrisch BMK J-H(St)H 10x2x0,8 Bd vorh.Rohr/Unterflurkanal**
STLB-Bau 2025-10 061
Installationskabel, symmetrisch, mit rotem Außenmantel und Aufdruck -Brandmeldekabel-, J-H(St)H, 10 x 2 x 0,8 Bd, in vorh. Rohre/Unterflurkanäle.
Menge: 80,000 m
Leistungsbereichkatalog: 061

**23.3.150 Installationskabel symmetrisch BMK J-H(St)H 10x2x0,8 Bd Bügelschellen**
STLB-Bau 2025-10 061
Installationskabel, symmetrisch, mit rotem Außenmantel und Aufdruck -Brandmeldekabel-, J-H(St)H, 10 x 2 x 0,8 Bd, mit Bügelschellen.
Menge: 80,000 m
Leistungsbereichkatalog: 061

**23.3.160 Installationskabel symmetrisch BMK J-H(St)H 10x2x0,8 Bd oberhalb Zwischendecke**
STLB-Bau 2025-10 061
Installationskabel, symmetrisch, mit rotem Außenmantel und Aufdruck -Brandmeldekabel-, J-H(St)H, 10 x 2 x 0,8 Bd, oberhalb von Zwischendecken mit Befestigung gemäß bauaufsichtlicher Zulassung.
Menge: 250,000 m
Leistungsbereichkatalog: 061

**23.3.170 Installationskabel symmetrisch BMK J-H(St)H 10x2x0,8 Bd UP**
STLB-Bau 2025-10 061
Installationskabel, symmetrisch, mit rotem Außenmantel und Aufdruck -Brandmeldekabel-, J-H(St)H, 10 x 2 x 0,8 Bd, unter Putz.
Menge: 20,000 m
Leistungsbereichkatalog: 061

**23.3.180 Installationskabel symmetrisch BMK J-H(St)H 10x2x0,8 Bd Montagewand**
STLB-Bau 2025-10 061
Installationskabel, symmetrisch, mit rotem Außenmantel und Aufdruck -Brandmeldekabel-, J-H(St)H, 10 x 2 x 0,8 Bd, in Montagewänden.
Menge: 30,000 m
Leistungsbereichkatalog: 061

**23.3.190 Installationskabel symmetrisch BMK J-H(St)H 20x2x0,8 Bd vorh.Kabelrinne/Kanal**
STLB-Bau 2025-10 061
Installationskabel, symmetrisch, mit rotem Außenmantel und Aufdruck -Brandmeldekabel-, J-H(St)H, 20 x 2 x 0,8 Bd, auf vorh. Kabelrinnen oder in offene Kanäle.
Menge: 600,000 m
Leistungsbereichkatalog: 061

**23.3.200 Installationskabel symmetrisch BMK J-H(St)H 20x2x0,8 Bd vorh.Rohr/Unterflurkanal**
STLB-Bau 2025-10 061
Installationskabel, symmetrisch, mit rotem Außenmantel und Aufdruck -Brandmeldekabel-, J-H(St)H, 20 x 2 x 0,8 Bd, in vorh. Rohre/Unterflurkanäle.
Menge: 50,000 m
Leistungsbereichkatalog: 061

**23.3.210 Installationskabel symmetrisch BMK J-H(St)H 20x2x0,8 Bd Bügelschellen**
STLB-Bau 2025-10 061
Installationskabel, symmetrisch, mit rotem Außenmantel und Aufdruck -Brandmeldekabel-, J-H(St)H, 20 x 2 x 0,8 Bd, mit Bügelschellen.
Menge: 50,000 m
Leistungsbereichkatalog: 061

**23.3.220 Installationskabel symmetrisch BMK J-H(St)H 20x2x0,8 Bd oberhalb Zwischendecke**
STLB-Bau 2025-10 061
Installationskabel, symmetrisch, mit rotem Außenmantel und Aufdruck -Brandmeldekabel-, J-H(St)H, 20 x 2 x 0,8 Bd, oberhalb von Zwischendecken mit Befestigung gemäß bauaufsichtlicher Zulassung.
Menge: 150,000 m
Leistungsbereichkatalog: 061

**23.3.230 Installationskabel symmetrisch BMK J-H(St)H 20x2x0,8 Bd UP**
STLB-Bau 2025-10 061
Installationskabel, symmetrisch, mit rotem Außenmantel und Aufdruck -Brandmeldekabel-, J-H(St)H, 20 x 2 x 0,8 Bd, unter Putz.
Menge: 10,000 m
Leistungsbereichkatalog: 061

**23.3.240 Installationskabel symmetrisch BMK J-H(St)H 20x2x0,8 Bd Montagewand**
STLB-Bau 2025-10 061
Installationskabel, symmetrisch, mit rotem Außenmantel und Aufdruck -Brandmeldekabel-, J-H(St)H, 20 x 2 x 0,8 Bd, in Montagewänden.
Menge: 20,000 m
Leistungsbereichkatalog: 061

**23.3.250 Installationskabel symmetrisch E30 BMK JE-H(St)H 2x2x0,8 Bd vorh.Kabelrinne/Kanal**
STLB-Bau 2025-10 061
Installationskabel, symmetrisch, DIN VDE 0815 (VDE 0815), mit integriertem Funktionserhalt E 30, DIN 4102-12, mit rotem Außenmantel und Aufdruck -Brandmeldekabel-, JE-H(St)H, 2 x 2 x 0,8 Bd, auf vorh. Kabelrinnen oder in offene Kanäle.
Menge: 140,000 m
Leistungsbereichkatalog: 061

**23.3.260 Installationskabel symmetrisch E30 BMK JE-H(St)H 2x2x0,8 Bd oberhalb Zwischendecke**
STLB-Bau 2025-10 061
Installationskabel, symmetrisch, DIN VDE 0815 (VDE 0815), mit integriertem Funktionserhalt E 30, DIN 4102-12, mit rotem Außenmantel und Aufdruck -Brandmeldekabel-, JE-H(St)H, 2 x 2 x 0,8 Bd, oberhalb von Zwischendecken mit Befestigung gemäß bauaufsichtlicher Zulassung.
Menge: 40,000 m
Leistungsbereichkatalog: 061

**23.3.270 Installationskabel symmetrisch E30 BMK JE-H(St)H 2x2x0,8 Bd Bügelschellen**
STLB-Bau 2025-10 061
Installationskabel, symmetrisch, DIN VDE 0815 (VDE 0815), mit integriertem Funktionserhalt E 30, DIN 4102-12, mit rotem Außenmantel und Aufdruck -Brandmeldekabel-, JE-H(St)H, 2 x 2 x 0,8 Bd, mit Bügelschellen.
Menge: 10,000 m
Leistungsbereichkatalog: 061

**23.3.280 Installationskabel symmetrisch E30 BMK JE-H(St)H 4x2x0,8 Bd vorh.Kabelrinne/Kanal**
STLB-Bau 2025-10 061
Installationskabel, symmetrisch, DIN VDE 0815 (VDE 0815), mit integriertem Funktionserhalt E 30, DIN 4102-12, mit rotem Außenmantel und Aufdruck -Brandmeldekabel-, JE-H(St)H, 4 x 2 x 0,8 Bd, auf vorh. Kabelrinnen oder in offene Kanäle.
Menge: 2170,000 m
Leistungsbereichkatalog: 061

**23.3.290 Installationskabel symmetrisch E30 BMK JE-H(St)H 4x2x0,8 Bd oberhalb Zwischendecke**
STLB-Bau 2025-10 061
Installationskabel, symmetrisch, DIN VDE 0815 (VDE 0815), mit integriertem Funktionserhalt E 30, DIN 4102-12, mit rotem Außenmantel und Aufdruck -Brandmeldekabel-, JE-H(St)H, 4 x 2 x 0,8 Bd, oberhalb von Zwischendecken mit Befestigung gemäß bauaufsichtlicher Zulassung.
Menge: 530,000 m
Leistungsbereichkatalog: 061

**23.3.300 Installationskabel symmetrisch E30 BMK JE-H(St)H 4x2x0,8 Bd Bügelschellen**
STLB-Bau 2025-10 061
Installationskabel, symmetrisch, DIN VDE 0815 (VDE 0815), mit integriertem Funktionserhalt E 30, DIN 4102-12, mit rotem Außenmantel und Aufdruck -Brandmeldekabel-, JE-H(St)H, 4 x 2 x 0,8 Bd, mit Bügelschellen.
Menge: 160,000 m
Leistungsbereichkatalog: 061

**23.3.310 Installationskabel symmetrisch E30 BMK JE-H(St)H 8x2x0,8 Bd vorh.Kabelrinne/Kanal**
STLB-Bau 2025-10 061
Installationskabel, symmetrisch, DIN VDE 0815 (VDE 0815), mit integriertem Funktionserhalt E 30, DIN 4102-12, mit rotem Außenmantel und Aufdruck -Brandmeldekabel-, JE-H(St)H, 8 x 2 x 0,8 Bd, auf vorh. Kabelrinnen oder in offene Kanäle.
Menge: 1120,000 m
Leistungsbereichkatalog: 061

**23.3.320 Installationskabel symmetrisch E30 BMK JE-H(St)H 8x2x0,8 Bd oberhalb Zwischendecke**
STLB-Bau 2025-10 061
Installationskabel, symmetrisch, DIN VDE 0815 (VDE 0815), mit integriertem Funktionserhalt E 30, DIN 4102-12, mit rotem Außenmantel und Aufdruck -Brandmeldekabel-, JE-H(St)H, 8 x 2 x 0,8 Bd, oberhalb von Zwischendecken mit Befestigung gemäß bauaufsichtlicher Zulassung.
Menge: 280,000 m
Leistungsbereichkatalog: 061

**23.3.330 Installationskabel symmetrisch E30 BMK JE-H(St)H 8x2x0,8 Bd Bügelschellen**
STLB-Bau 2025-10 061
Installationskabel, symmetrisch, DIN VDE 0815 (VDE 0815), mit integriertem Funktionserhalt E 30, DIN 4102-12, mit rotem Außenmantel und Aufdruck -Brandmeldekabel-, JE-H(St)H, 8 x 2 x 0,8 Bd, mit Bügelschellen.
Menge: 80,000 m
Leistungsbereichkatalog: 061

**23.3.340 Installationskabel symmetrisch E30 BMK JE-H(St)H 20x2x0,8 Bd vorh.Kabelrinne/Kanal**
STLB-Bau 2025-10 061
Installationskabel, symmetrisch, DIN VDE 0815 (VDE 0815), mit integriertem Funktionserhalt E 30, DIN 4102-12, mit rotem Außenmantel und Aufdruck -Brandmeldekabel-, JE-H(St)H, 20 x 2 x 0,8 Bd, auf vorh. Kabelrinnen oder in offene Kanäle.
Menge: 880,000 m
Leistungsbereichkatalog: 061

**23.3.350 Installationskabel symmetrisch E30 BMK JE-H(St)H 20x2x0,8 Bd oberhalb Zwischendecke**
STLB-Bau 2025-10 061
Installationskabel, symmetrisch, DIN VDE 0815 (VDE 0815), mit integriertem Funktionserhalt E 30, DIN 4102-12, mit rotem Außenmantel und Aufdruck -Brandmeldekabel-, JE-H(St)H, 20 x 2 x 0,8 Bd, oberhalb von Zwischendecken mit Befestigung gemäß bauaufsichtlicher Zulassung.
Menge: 220,000 m
Leistungsbereichkatalog: 061

**23.3.360 Installationskabel symmetrisch E30 BMK JE-H(St)H 20x2x0,8 Bd Bügelschellen**
STLB-Bau 2025-10 061
Installationskabel, symmetrisch, DIN VDE 0815 (VDE 0815), mit integriertem Funktionserhalt E 30, DIN 4102-12, mit rotem Außenmantel und Aufdruck -Brandmeldekabel-, JE-H(St)H, 20 x 2 x 0,8 Bd, mit Bügelschellen.
Menge: 70,000 m
Leistungsbereichkatalog: 061

#### 23.4 Kabel für Lautsprecher und Hörschleifen

**23.4.10 Lautsprecherkabel Festinstallation 4x4,0mm² vorh.Kabelrinne/Kanal**
Lautsprecherkabel Festinstallation 4x4,0mm², auf vorh. Kabelrinnen oder in offene Kanäle.

Eigenschaften: Geeignet zur Einspeisung von induktiven Hörschleifen. Halogenfrei / LSZH, FRNC flammwidrig, Analog, OFC hochreines Kupfer. Einsatzgebiet: Tontechnik. Anwendung: Installationskabel. Aufbau: (4IY4,00mm²)Y, Mantel Ø: 11mm, AWG (audio): 11, Cu-Litzen (audio): 224, Cu-Litze Ø (audio): 0,15 mm, Leiterisolation Ø: 3,75 mm. Brandlast je m: 0,85Wh, Temperatur min.: -15C, max.: 70 °C. Isolationswiderstand bei 1 km: 0,005GΩ, Leiterwiderstand bei 1 km: 4,5Ω.
Menge: 250,000 m

**23.4.20 Lautsprecherkabel Festinstallation 4x4,0mm² vorh.Rohr/Unterflurkanäle.**
Lautsprecherkabel Festinstallation 4x4,0mm², auf vorh. Kabelrinnen oder in offene Kanäle.

Eigenschaften: Geeignet zur Einspeisung von induktiven Hörschleifen. Halogenfrei / LSZH, FRNC flammwidrig, Analog, OFC hochreines Kupfer. Einsatzgebiet: Tontechnik. Anwendung: Installationskabel. Aufbau: (4IY4,00mm²)Y, Mantel Ø: 11mm, AWG (audio): 11, Cu-Litzen (audio): 224, Cu-Litze Ø (audio): 0,15 mm, Leiterisolation Ø: 3,75 mm. Brandlast je m: 0,85Wh, Temperatur min.: -15C, max.: 70 °C. Isolationswiderstand bei 1 km: 0,005GΩ, Leiterwiderstand bei 1 km: 4,5Ω.
Menge: 250,000 m

**23.4.30 Lautsprecherkabel Festinstallation 2x4,0mm² vorh.Kabelrinne/Kanal**
Lautsprecherkabel Festinstallation 2x4,0mm², auf vorh. Kabelrinnen oder in offene Kanäle.

Eigenschaften: Geschirmt, halogenfrei / LSZH, FRNC flammwidrig, Analog, OFC hochreines Kupfer. Einsatzgebiet: Tontechnik. Anwendung: Installationskabel. Aufbau: (2LIY4,00mm²)(ST)CY, Mantel Ø: 10,1 mm, AWG (audio): 11, Cu-Litzen (audio): 224, Cu-Litze Ø (audio): 0,15 mm, Leiterisolation Ø: 3,75 mm. Brandlast je m: 0,29 kWh, Temperatur min.: -30 °C, max.: 70 °C. Kapazität Ader/Ader bei 1m (audio): 136 pF, Isolationswiderstand bei 1 km: 1GΩ, Leiterwiderstand bei 1 km: 4,9Ω.
Menge: 1450,000 m

**23.4.40 Lautsprecherkabel Festinstallation 2x4,0mm² vorh.Rohr/Unterflurkanäle.**
Lautsprecherkabel Festinstallation 2x4,0mm², in vorh. Rohre/Unterflurkanal

Eigenschaften: Geschirmt, halogenfrei / LSZH, FRNC flammwidrig, Analog, OFC hochreines Kupfer. Einsatzgebiet: Tontechnik. Anwendung: Installationskabel. Aufbau: (2LIY4,00mm²)(ST)CY, Mantel Ø: 10,1 mm, AWG (audio): 11, Cu-Litzen (audio): 224, Cu-Litze Ø (audio): 0,15 mm, Leiterisolation Ø: 3,75 mm. Brandlast je m: 0,29 kWh, Temperatur min.: -30 °C, max.: 70 °C. Kapazität Ader/Ader bei 1m (audio): 136 pF, Isolationswiderstand bei 1 km: 1GΩ, Leiterwiderstand bei 1 km: 4,9Ω.
Menge: 870,000 m

**23.4.50 Lautsprecherkabel Festinstallation 2x4,0mm² UP**
Lautsprecherkabel Festinstallation 2x4,0mm², unter Putz.

Eigenschaften: Geschirmt, halogenfrei / LSZH, FRNC flammwidrig, Analog, OFC hochreines Kupfer. Einsatzgebiet: Tontechnik. Anwendung: Installationskabel. Aufbau: (2LIY4,00mm²)(ST)CY, Mantel Ø: 10,1 mm, AWG (audio): 11, Cu-Litzen (audio): 224, Cu-Litze Ø (audio): 0,15 mm, Leiterisolation Ø: 3,75 mm. Brandlast je m: 0,29 kWh, Temperatur min.: -30 °C, max.: 70 °C. Kapazität Ader/Ader bei 1m (audio): 136 pF, Isolationswiderstand bei 1 km: 1GΩ, Leiterwiderstand bei 1 km: 4,9Ω.
Menge: 580,000 m

**23.4.60 Induktionsschleifenkabel mit 1,8mm² Querschnitt inkl. Klebeband**
Induktionsschleifenkabel mit 1,8mm² Querschnitt inkl. Klebeband

Isoliertes Flachbandkabel 1,8 mm²
Flaches Spezialkabel in Form einer 0,1 mm dünnen Kupferfolie, 18 mm breit
Umhüllung aus Melinex (Polyester Film).
Gesamtstärke des Kabels 0,25 mm.
Direkte Verlegung auf den Estrich unter Teppich, Parkett, Plastikböden, etc. Abdeckung mit textilem Warnband mit farbigem Sicherheitsaufdruck.

Das Kabel ist im Rahmen der Baumaßnahme gemeinsam mit den Fußbodenarbeiten zu verlegen und mit dem Warnband abzudecken. Verlegung inkl. notwendiger Befestigungsmaterialien (z. B. Klebeband) liefern und betriebsfertig nach Werkplanung auf dem Rohfußboden verlegen.
Menge: 1700,000 m

**23.4.70 Anspeisekabel für induktives Hörschleifensystem**
Anspeisekabel für induktives Hörschleifensystem

Zur Verbindung zwischen dem Verstärker und dem eigentlichen Schleifensystem. Besteht aus einer Hin- und einer Rückleitung. Ungewünschte Induktion bzw. magnetische Felder werden minimiert bzw. unterdrückt.

Mindestanforderungen:
Eigenschaften:  OFC hochreines Kupfer
Einsatzgebiet:  Installation
Anwendung:  Lautsprecherkabel
Farbe:  schwarz
Aufbau:  (4LIY2,5mm²)Y Starquad
Mantel:  PVC, D = 10,20 mm
Innenleiter:  4 x 2,50 mm², D = 1,78 mm
Cu-Litzen:  78 x 0,20 mm
Leiterisolation:  D = 3,05 mm
Brandlast je m:  0,8 kWh
Temperatur  min.: -25 °C, max.: 70 °C
Isolationswiderstand  bei 1 km: 0,005 GΩ
Menge: 1000,000 m

**23.4.80 Messung von Metallverlusten vor Ort gemäß DIN EN 60118-4**
Messung von Metallverlusten vor Ort gemäß DIN EN 60118-4

in seiner aktuellen Fassung. Messungen inkl. Protokollierung, Meßequipment, An- und Abfahrt.
Messung der magnetischen Störfelder im Raum zur Sicherstellung des störungsfreien Schleifenbetriebes. Frequenzanalyse des Störspektrums bei festgestellten Störungen. Die Messung, sowie die Analyse sind zu dokumentieren und Bestandteil der Dokumentation.
Bei vorliegenden Störungen sind Alternativvorschläge zur Schleifenverlegung mit dem Architekten / Planer und der Bauleitung abzustimmen.
Menge: 10,000 St

**23.4.90 Berechnung Induktionsschleife Phased-Array-System**
Berechnung Induktionsschleife Phased-Array-System

Damit hörgeschädigte Personen einen Vortrag akustisch mitverfolgen können, erhalten die Vortragsäume zum Veranstaltungsbereich im Erdgeschoss eine induktive Höranlage. Hiermit wird es den Trägern von Hörgeräten ermöglicht, über die Telefonspule eine Unterstützung zu bekommen.

Die notwendige Induktionsschleife wird in enger Abstimmung mit dem Gewerk Fußbodenarbeiten durch das Gewerk AV-Medientechnik eingebracht. Die Zuleitung wird in der Verkabelungsart "Starquad" verlegt.

Aufgabenstellung:
Das Schleifendesign ist unter Berücksichtung minimaler Übersprechwerte auszulegen. Die Feldstärke außerhalb des zu versorgenden Bereiches sollte nicht größer als -36 dB (bezogen auf 0,4A/m RMS) sein. Dieser Wert bezieht sich auf einen Abstand von einem Meter außerhalb der zu versorgenden Fläche. In vertikaler Richtung ist die Schleife auf 1,2m Sitzhöhe zu beschränken.

Die Planung der Induktionsschleife beinhaltet folgende Punkte:
- Schleifenplanung auf der Grundlage der Architekturplanung und bauseitiger Metallverlustmessung
- Erstellen von Verlegeplänen
- CAD Erstellung des auf den Raum abgestimmten Schleifendesigns, mit Abstandsangabe und Lage der Schleifen und Darstellung der Kreuzungspunkte.
- Berechnung der Schleifenlänge und Widerstände.
- Berichterstellung
Menge: 10,000 St

**23.4.100 Einmessen und Störfeldmessung der Induktionsschleifenanlage**
Einmessen und Störfeldmessung der Induktionsschleifenanlage

gemäß DIN EN 60118-4 als Nachweis der ordnungsgemäßen Justierung der Anlage. Messung an mindestens sechs Messpunkten.
Einstellen der Schleifenströme und des Metall Loss Correctors und Messung der Feldstärke und Frequenzgang nach DIN EN 60118-4.
Die Messung sowie die Analyse sind pro Saal durchzuführen, zu dokumentieren und werden Bestandteil der Revisionsunterlagen.
Menge: 10,000 St

#### 23.5 Datenkabel CU

**23.5.10 Datenkabel S-FTP, 1500 Mhz, 4 x 2 x AWG 22, Kat.7A Bd vorh. Kabelrinne/Kanal**
Datenkabel S-FTP, 1500 Mhz, 4 x 2 x AWG 22, Kat.7A, LSOH-3, für den Horizontal- und Steigbereich DIN EN 50288-9-1 (VDE 0819-9-1), Kategorie 7 Index A tiefgestellt DIN EN 50173-1 (VDE 0800-173-1), geschirmt, für Übertragungen von 10 GbE/s nach IEEE 802.3an über bis zu 90m Kabellänge (Permanent Link), Trennklasse d DIN EN 50174-2 (VDE 0800-174-2), für Power over Ethernet nach IEEE 802.3/af/at/bt (PoE / PoE+/ 4PPoE), halogenfrei, flammwidrig, Betriebstemperatur: -20 bis +60 °C
Menge: 220520,000 m

**23.5.20 Datenkabel S-FTP, 1500 Mhz, 4 x 2 x AWG 22, Kat.7A Bd vorh.Rohr/Unterflurkanal**
Datenkabel S-FTP, 1500 Mhz, 4 x 2 x AWG 22, Kat.7A, LSOH-3, für den Horizontal- und Steigbereich DIN EN 50288-9-1 (VDE 0819-9-1), Kategorie 7 Index A tiefgestellt DIN EN 50173-1 (VDE 0800-173-1), geschirmt, für Übertragungen von 10 GbE/s nach IEEE 802.3an über bis zu 90m Kabellänge (Permanent Link), Trennklasse d DIN EN 50174-2 (VDE 0800-174-2), für Power over Ethernet nach IEEE 802.3/af/at/bt (PoE / PoE+/ 4PPoE), halogenfrei, flammwidrig, Betriebstemperatur: -20 bis +60 °C
Menge: 10990,000 m

**23.5.30 Datenkabel S-FTP, 1500 Mhz, 4 x 2 x AWG 22, Kat.7A Bd Bügelschellen**
Datenkabel S-FTP, 1500 Mhz, 4 x 2 x AWG 22, Kat.7A, LSOH-3, für den Horizontal- und Steigbereich DIN EN 50288-9-1 (VDE 0819-9-1), Kategorie 7 Index A tiefgestellt DIN EN 50173-1 (VDE 0800-173-1), geschirmt, für Übertragungen von 10 GbE/s nach IEEE 802.3an über bis zu 90m Kabellänge (Permanent Link), Trennklasse d DIN EN 50174-2 (VDE 0800-174-2), für Power over Ethernet nach IEEE 802.3/af/at/bt (PoE / PoE+/ 4PPoE), halogenfrei, flammwidrig, Betriebstemperatur: -20 bis +60 °C
Menge: 10990,000 m

**23.5.40 Datenkabel S-FTP, 1500 Mhz, 4 x 2 x AWG 22, Kat.7A Bd oberhalb Zwischendecke**
Datenkabel S-FTP, 1500 Mhz, 4 x 2 x AWG 22, Kat.7A, LSOH-3, für den Horizontal- und Steigbereich DIN EN 50288-9-1 (VDE 0819-9-1), Kategorie 7 Index A tiefgestellt DIN EN 50173-1 (VDE 0800-173-1), geschirmt, für Übertragungen von 10 GbE/s nach IEEE 802.3an über bis zu 90m Kabellänge (Permanent Link), Trennklasse d DIN EN 50174-2 (VDE 0800-174-2), für Power over Ethernet nach IEEE 802.3/af/at/bt (PoE / PoE+/ 4PPoE), halogenfrei, flammwidrig, Betriebstemperatur: -20 bis +60 °C
Menge: 37370,000 m

**23.5.50 Datenkabel S-FTP, 1500 Mhz, 4 x 2 x AWG 22, Kat.7A Bd UP**
Datenkabel S-FTP, 1500 Mhz, 4 x 2 x AWG 22, Kat.7A, LSOH-3, für den Horizontal- und Steigbereich DIN EN 50288-9-1 (VDE 0819-9-1), Kategorie 7 Index A tiefgestellt DIN EN 50173-1 (VDE 0800-173-1), geschirmt, für Übertragungen von 10 GbE/s nach IEEE 802.3an über bis zu 90m Kabellänge (Permanent Link), Trennklasse d DIN EN 50174-2 (VDE 0800-174-2), für Power over Ethernet nach IEEE 802.3/af/at/bt (PoE / PoE+/ 4PPoE), halogenfrei, flammwidrig, Betriebstemperatur: -20 bis +60 °C
Menge: 2200,000 m

**23.5.60 Datenkabel S-FTP, 1500 Mhz, Duplexkabel 2x(4 x 2 x AWG 22), Kat.7A Bd vorh. Kabelrinne/Kanal**
Datenkabel S-FTP, 1500 Mhz, Duplexkabel 2x(4 x 2 x AWG 22), Kat.7A, LSOH-3, für den Horizontal- und Steigbereich DIN EN 50288-9-1 (VDE 0819-9-1), Kategorie 7 Index A tiefgestellt DIN EN 50173-1 (VDE 0800-173-1), geschirmt, für Übertragungen von 10 GbE/s nach IEEE 802.3an über bis zu 90m Kabellänge (Permanent Link), Trennklasse d DIN EN 50174-2 (VDE 0800-174-2), für Power over Ethernet nach IEEE 802.3/af/at/bt (PoE / PoE+/ 4PPoE, halogenfrei, flammwidrig, Betriebstemperatur: -20 bis +60 °C
Menge: 350,000 m

**23.5.70 Datenkabel S-FTP, 1500 Mhz, Duplexkabel 2x(4 x 2 x AWG 22), Kat.7A Bd vorh. Rohr/Unterflurkanal**
Datenkabel S-FTP, 1500 Mhz, Duplexkabel 2x(4 x 2 x AWG 22), Kat.7A, LSOH-3, für den Horizontal- und Steigbereich DIN EN 50288-9-1 (VDE 0819-9-1), Kategorie 7 Index A tiefgestellt DIN EN 50173-1 (VDE 0800-173-1), geschirmt, für Übertragungen von 10 GbE/s nach IEEE 802.3an über bis zu 90m Kabellänge (Permanent Link), Trennklasse d DIN EN 50174-2 (VDE 0800-174-2), für Power over Ethernet nach IEEE 802.3/af/at/bt (PoE / PoE+/ 4PPoE, halogenfrei, flammwidrig, Betriebstemperatur: -20 bis +60 °C
Menge: 30,000 m

**23.5.80 Datenkabel S-FTP, 1500 Mhz, Duplexkabel 2x(4 x 2 x AWG 22), Kat.7A Bd Bügelschellen**
Datenkabel S-FTP, 1500 Mhz, Duplexkabel 2x(4 x 2 x AWG 22), Kat.7A, LSOH-3, für den Horizontal- und Steigbereich DIN EN 50288-9-1 (VDE 0819-9-1), Kategorie 7 Index A tiefgestellt DIN EN 50173-1 (VDE 0800-173-1), geschirmt, für Übertragungen von 10 GbE/s nach IEEE 802.3an über bis zu 90m Kabellänge (Permanent Link), Trennklasse d DIN EN 50174-2 (VDE 0800-174-2), für Power over Ethernet nach IEEE 802.3/af/at/bt (PoE / PoE+/ 4PPoE, halogenfrei, flammwidrig, Betriebstemperatur: -20 bis +60 °C
Menge: 30,000 m

**23.5.90 Datenkabel S-FTP, 1500 Mhz, Duplexkabel 2x(4 x 2 x AWG 22), Kat.7A Bd oberhalb Zwischendecke**
Datenkabel S-FTP, 1500 Mhz, Duplexkabel 2x(4 x 2 x AWG 22), Kat.7A, LSOH-3, für den Horizontal- und Steigbereich DIN EN 50288-9-1 (VDE 0819-9-1), Kategorie 7 Index A tiefgestellt DIN EN 50173-1 (VDE 0800-173-1), geschirmt, für Übertragungen von 10 GbE/s nach IEEE 802.3an über bis zu 90m Kabellänge (Permanent Link), Trennklasse d DIN EN 50174-2 (VDE 0800-174-2), für Power over Ethernet nach IEEE 802.3/af/at/bt (PoE / PoE+/ 4PPoE, halogenfrei, flammwidrig, Betriebstemperatur: -20 bis +60 °C
Menge: 90,000 m

**23.5.100 Datenkabel S-FTP, 1500 Mhz, Duplexkabel 2x(4 x 2 x AWG 22), Kat.7A Bd UP**
Datenkabel S-FTP, 1500 Mhz, Duplexkabel 2x(4 x 2 x AWG 22), Kat.7A, LSOH-3, für den Horizontal- und Steigbereich DIN EN 50288-9-1 (VDE 0819-9-1), Kategorie 7 Index A tiefgestellt DIN EN 50173-1 (VDE 0800-173-1), geschirmt, für Übertragungen von 10 GbE/s nach IEEE 802.3an über bis zu 90m Kabellänge (Permanent Link), Trennklasse d DIN EN 50174-2 (VDE 0800-174-2), für Power over Ethernet nach IEEE 802.3/af/at/bt (PoE / PoE+/ 4PPoE, halogenfrei, flammwidrig, Betriebstemperatur: -20 bis +60 °C
Menge: 10,000 m

#### 23.6 Datenkabel LWL

**23.6.10 LWL-Innenkabel DIN VDE V 0888-100-1-1 (VDE V 0888-100-1-1), als Einmodenfaser OS 2, DIN EN 50173-1 (VDE 0800-173-1), J-DH, 4 x 12 E 9/125, Wellenlänge 1310 nm, auf vorh. Kabelrinnen oder in offene Kanäle.**
Menge: 4460,000 m

**23.6.20 LWL-Innenkabel DIN VDE V 0888-100-1-1 (VDE V 0888-100-1-1), als Einmodenfaser OS 2, DIN EN 50173-1 (VDE 0800-173-1), J-DH, 4 x 12 E 9/125, Wellenlänge 1310 nm, in vorh. Rohre/Unterflurkanäle, nicht belegt.**
Menge: 320,000 m

**23.6.30 LWL-Innenkabel DIN VDE V 0888-100-1-1 (VDE V 0888-100-1-1), als Einmodenfaser OS 2, DIN EN 50173-1 (VDE 0800-173-1), J-DH, 4 x 12 E 9/125, Wellenlänge 1310 nm, mit Bügelschellen.**
Menge: 320,000 m

**23.6.40 LWL-Innenkabel DIN VDE V 0888-100-1-1 (VDE V 0888-100-1-1), als Einmodenfaser OS 2, DIN EN 50173-1 (VDE 0800-173-1), J-DH, 4 x 12 E 9/125, Wellenlänge 1310 nm, oberhalb von Zwischendecken mit Befestigung gemäß bauaufsichtlicher Zulassung.**
Menge: 1090,000 m

**23.6.50 LWL-Innenkabel DIN VDE V 0888-100-1-1 (VDE V 0888-100-1-1), als Einmodenfaser OS 2, DIN EN 50173-1 (VDE 0800-173-1), J-DH, 4 x 12 E 9/125, Wellenlänge 1310 nm, unter Putz.**
Menge: 70,000 m

**23.6.60 LWL-Innenkabel Mehrmodenfaser J-DH 2x12G50/125 600MHz/km vorh.Kabelrinne/Kanal**
STLB-Bau 2025-10 061
LWL-Innenkabel DIN VDE V 0888-100-1-1 (VDE V 0888-100-1-1), als Mehrmodenfaser OM 4, typisch 10 Gbps bis 550 m, J-DH, 2 x 12 G 50/125, Wellenlänge 850 nm, Bandbreite für 1 km 600 MHz, auf vorh. Kabelrinnen oder in offene Kanäle.
Menge: 700,000 m
Leistungsbereichkatalog: 061

**23.6.70 LWL-Innenkabel Mehrmodenfaser J-DH 2x12G50/125 600MHz/km vorh.Rohr/Unterflurkanal**
STLB-Bau 2025-10 061
LWL-Innenkabel DIN VDE V 0888-100-1-1 (VDE V 0888-100-1-1), als Mehrmodenfaser OM 4, typisch 10 Gbps bis 550 m, J-DH, 2 x 12 G 50/125, Wellenlänge 850 nm, Bandbreite für 1 km 600 MHz, in vorh. Rohre/Unterflurkanäle, nicht belegt.
Menge: 1000,000 m
Leistungsbereichkatalog: 061

**23.6.80 LWL-Innenkabel Mehrmodenfaser J-DH 2x12G50/125 600MHz/km Bügelschellen**
STLB-Bau 2025-10 061
LWL-Innenkabel DIN VDE V 0888-100-1-1 (VDE V 0888-100-1-1), als Mehrmodenfaser OM 4, typisch 10 Gbps bis 550 m, J-DH, 2 x 12 G 50/125, Wellenlänge 850 nm, Bandbreite für 1 km 600 MHz, mit Bügelschellen.
Menge: 50,000 m
Leistungsbereichkatalog: 061

**23.6.90 LWL-Innenkabel Mehrmodenfaser J-DH 2x12G50/125 600MHz/km oberhalb Zwischendecke**
STLB-Bau 2025-10 061
LWL-Innenkabel DIN VDE V 0888-100-1-1 (VDE V 0888-100-1-1), als Mehrmodenfaser OM 4, typisch 10 Gbps bis 550 m, J-DH, 2 x 12 G 50/125, Wellenlänge 850 nm, Bandbreite für 1 km 600 MHz, oberhalb von Zwischendecken mit Befestigung gemäß bauaufsichtlicher Zulassung.
Menge: 170,000 m
Leistungsbereichkatalog: 061

**23.6.100 LWL-Innenkabel Mehrmodenfaser J-DH 2x12G50/125 600MHz/km UP**
STLB-Bau 2025-10 061
LWL-Innenkabel DIN VDE V 0888-100-1-1 (VDE V 0888-100-1-1), als Mehrmodenfaser OM 4, typisch 10 Gbps bis 550 m, J-DH, 2 x 12 G 50/125, Wellenlänge 850 nm, Bandbreite für 1 km 600 MHz, unter Putz.
Menge: 10,000 m
Leistungsbereichkatalog: 061

**23.6.110 LWL-Innenkabel Mehrmodenfaser J-DH 4x12G50/125 600MHz/km vorh.Kabelrinne/Kanal**
STLB-Bau 2025-10 061
LWL-Innenkabel DIN VDE V 0888-100-1-1 (VDE V 0888-100-1-1), als Mehrmodenfaser OM 4, typisch 10 Gbps bis 550 m, J-DH, 4 x 12 G 50/125, Wellenlänge 850 nm, Bandbreite für 1 km 600 MHz, auf vorh. Kabelrinnen oder in offene Kanäle.
Menge: 15120,000 m
Leistungsbereichkatalog: 061

**23.6.120 LWL-Innenkabel Mehrmodenfaser J-DH 4x12G50/125 600MHz/km vorh.Rohr/Unterflurkanal**
STLB-Bau 2025-10 061
LWL-Innenkabel DIN VDE V 0888-100-1-1 (VDE V 0888-100-1-1), als Mehrmodenfaser OM 4, typisch 10 Gbps bis 550 m, J-DH, 4 x 12 G 50/125, Wellenlänge 850 nm, Bandbreite für 1 km 600 MHz, in vorh. Rohre/Unterflurkanäle, nicht belegt.
Menge: 1080,000 m
Leistungsbereichkatalog: 061

**23.6.130 LWL-Innenkabel Mehrmodenfaser J-DH 4x12G50/125 600MHz/km Bügelschellen**
STLB-Bau 2025-10 061
LWL-Innenkabel DIN VDE V 0888-100-1-1 (VDE V 0888-100-1-1), als Mehrmodenfaser OM 4, typisch 10 Gbps bis 550 m, J-DH, 4 x 12 G 50/125, Wellenlänge 850 nm, Bandbreite für 1 km 600 MHz, mit Bügelschellen.
Menge: 1080,000 m
Leistungsbereichkatalog: 061

**23.6.140 LWL-Innenkabel Mehrmodenfaser J-DH 4x12G50/125 600MHz/km oberhalb Zwischendecke**
STLB-Bau 2025-10 061
LWL-Innenkabel DIN VDE V 0888-100-1-1 (VDE V 0888-100-1-1), als Mehrmodenfaser OM 4, typisch 10 Gbps bis 550 m, J-DH, 4 x 12 G 50/125, Wellenlänge 850 nm, Bandbreite für 1 km 600 MHz, oberhalb von Zwischendecken mit Befestigung gemäß bauaufsichtlicher Zulassung.
Menge: 3680,000 m
Leistungsbereichkatalog: 061

**23.6.150 LWL-Innenkabel Mehrmodenfaser J-DH 4x12G50/125 600MHz/km UP**
STLB-Bau 2025-10 061
LWL-Innenkabel DIN VDE V 0888-100-1-1 (VDE V 0888-100-1-1), als Mehrmodenfaser OM 4, typisch 10 Gbps bis 550 m, J-DH, 4 x 12 G 50/125, Wellenlänge 850 nm, Bandbreite für 1 km 600 MHz, unter Putz.
Menge: 220,000 m
Leistungsbereichkatalog: 061

**23.6.160 LWL-Innenkabel Mehrmodenfaser J-DH 8x12G50/125 600MHz/km vorh.Kabelrinne/Kanal**
STLB-Bau 2025-10 061
LWL-Innenkabel DIN VDE V 0888-100-1-1 (VDE V 0888-100-1-1), als Mehrmodenfaser OM 4, typisch 10 Gbps bis 550 m, J-DH, 8 x 12 G 50/125, Wellenlänge 850 nm, Bandbreite für 1 km 600 MHz, auf vorh. Kabelrinnen oder in offene Kanäle.
Menge: 140,000 m
Leistungsbereichkatalog: 061

**23.6.170 LWL-Innenkabel Mehrmodenfaser J-DH 8x12G50/125 600MHz/km vorh.Rohr/Unterflurkanal**
STLB-Bau 2025-10 061
LWL-Innenkabel DIN VDE V 0888-100-1-1 (VDE V 0888-100-1-1), als Mehrmodenfaser OM 4, typisch 10 Gbps bis 550 m, J-DH, 8 x 12 G 50/125, Wellenlänge 850 nm, Bandbreite für 1 km 600 MHz, in vorh. Rohre/Unterflurkanäle, nicht belegt.
Menge: 10,000 m
Leistungsbereichkatalog: 061

**23.6.180 LWL-Innenkabel Mehrmodenfaser J-DH 8x12G50/125 600MHz/km Bügelschellen**
STLB-Bau 2025-10 061
LWL-Innenkabel DIN VDE V 0888-100-1-1 (VDE V 0888-100-1-1), als Mehrmodenfaser OM 4, typisch 10 Gbps bis 550 m, J-DH, 8 x 12 G 50/125, Wellenlänge 850 nm, Bandbreite für 1 km 600 MHz, mit Bügelschellen.
Menge: 10,000 m
Leistungsbereichkatalog: 061

**23.6.190 LWL-Innenkabel Mehrmodenfaser J-DH 8x12G50/125 600MHz/km oberhalb Zwischendecke**
STLB-Bau 2025-10 061
LWL-Innenkabel DIN VDE V 0888-100-1-1 (VDE V 0888-100-1-1), als Mehrmodenfaser OM 4, typisch 10 Gbps bis 550 m, J-DH, 8 x 12 G 50/125, Wellenlänge 850 nm, Bandbreite für 1 km 600 MHz, oberhalb von Zwischendecken mit Befestigung gemäß bauaufsichtlicher Zulassung.
Menge: 40,000 m
Leistungsbereichkatalog: 061

**23.6.200 LWL-Innenkabel Mehrmodenfaser J-DH 8x12G50/125 600MHz/km UP**
STLB-Bau 2025-10 061
LWL-Innenkabel DIN VDE V 0888-100-1-1 (VDE V 0888-100-1-1), als Mehrmodenfaser OM 4, typisch 10 Gbps bis 550 m, J-DH, 8 x 12 G 50/125, Wellenlänge 850 nm, Bandbreite für 1 km 600 MHz, unter Putz.
Menge: 10,000 m
Leistungsbereichkatalog: 061

#### 23.7 Patchkabel CU

*Hinweis: Hinweis zu Patchkabel*
Hinweis zu Patchkabel

Die Patchkabel sind für alle in diesem Leistungsverzeichnis aufgeführten Systeme vorgesehen. Die Farbwahl ist vor der Bestellung abzustimmen.

**23.7.10 Konf. Datenkabel Stecker Stecker Kat.6A L 0,3 m PoE**
STLB-Bau 2025-10 061
Konfektioniertes Datenkabel/Twisted Pair, Stecker/Stecker, DIN EN 50173-1 (VDE 0800-173-1), Kategorie 6 Index A tiefgestellt geprüft DIN EN 61935-2 (VDE 0819-935-2),
Länge Kabel '0,3' m, Kabelenden bestückt mit Steckerverbindung RJ45 DIN EN 60603-7-51, geeignet für PoE, Typ 2, Leitungswiderstand 0,065 Ohm/m und Kabeldurchmesser 0,007 m DIN EN 50174-2 (VDE 0800-174-2).
Menge: 1150,000 St
Leistungsbereichkatalog: 061

**23.7.20 Konf. Datenkabel Stecker Stecker Kat.6A L 0,5 m PoE**
STLB-Bau 2025-10 061
Konfektioniertes Datenkabel/Twisted Pair, Stecker/Stecker, DIN EN 50173-1 (VDE 0800-173-1), Kategorie 6 Index A tiefgestellt geprüft DIN EN 61935-2 (VDE 0819-935-2),
Länge Kabel '0,5' m, Kabelenden bestückt mit Steckerverbindung RJ45 DIN EN 60603-7-51, geeignet für PoE, Typ 2, Leitungswiderstand 0,065 Ohm/m und Kabeldurchmesser 0,007 m DIN EN 50174-2 (VDE 0800-174-2).
Menge: 860,000 St
Leistungsbereichkatalog: 061

**23.7.30 Konf. Datenkabel Stecker Stecker Kat.6A L 1 m PoE**
STLB-Bau 2025-10 061
Konfektioniertes Datenkabel/Twisted Pair, Stecker/Stecker, DIN EN 50173-1 (VDE 0800-173-1), Kategorie 6 Index A tiefgestellt geprüft DIN EN 61935-2 (VDE 0819-935-2),
Länge Kabel '1' m, Kabelenden bestückt mit Steckerverbindung RJ45 DIN EN 60603-7-51, geeignet für PoE, Typ 2, Leitungswiderstand 0,065 Ohm/m und Kabeldurchmesser 0,007 m DIN EN 50174-2 (VDE 0800-174-2).
Menge: 430,000 St
Leistungsbereichkatalog: 061

**23.7.40 Konf. Datenkabel Stecker Stecker Kat.6A L 3 m PoE**
STLB-Bau 2025-10 061
Konfektioniertes Datenkabel/Twisted Pair, Stecker/Stecker, DIN EN 50173-1 (VDE 0800-173-1), Kategorie 6 Index A tiefgestellt geprüft DIN EN 61935-2 (VDE 0819-935-2),
Länge Kabel '3' m, Kabelenden bestückt mit Steckerverbindung RJ45 DIN EN 60603-7-51, geeignet für PoE, Typ 2, Leitungswiderstand 0,065 Ohm/m und Kabeldurchmesser 0,007 m DIN EN 50174-2 (VDE 0800-174-2).
Menge: 290,000 St
Leistungsbereichkatalog: 061

**23.7.50 Konf. Datenkabel Stecker Stecker Kat.6A L 5 m PoE**
STLB-Bau 2025-10 061
Konfektioniertes Datenkabel/Twisted Pair, Stecker/Stecker, DIN EN 50173-1 (VDE 0800-173-1), Kategorie 6 Index A tiefgestellt geprüft DIN EN 61935-2 (VDE 0819-935-2),
Länge Kabel '5' m, Kabelenden bestückt mit Steckerverbindung RJ45 DIN EN 60603-7-51, geeignet für PoE, Typ 2, Leitungswiderstand 0,065 Ohm/m und Kabeldurchmesser 0,007 m DIN EN 50174-2 (VDE 0800-174-2).
Menge: 90,000 St
Leistungsbereichkatalog: 061

**23.7.60 Konf. Datenkabel Stecker Stecker Kat.6A L 10 m PoE**
STLB-Bau 2025-10 061
Konfektioniertes Datenkabel/Twisted Pair, Stecker/Stecker, DIN EN 50173-1 (VDE 0800-173-1), Kategorie 6 Index A tiefgestellt geprüft DIN EN 61935-2 (VDE 0819-935-2),
Länge Kabel '10' m, Kabelenden bestückt mit Steckerverbindung RJ45 DIN EN 60603-7-51, geeignet für PoE, Typ 2, Leitungswiderstand 0,065 Ohm/m und Kabeldurchmesser 0,007 m DIN EN 50174-2 (VDE 0800-174-2).
Menge: 60,000 St
Leistungsbereichkatalog: 061

#### 23.8 Patchkabel LWL

*Hinweis: Hinweis zu Patchkabel*
Hinweis zu Patchkabel

Die Patchkabel sind für alle in diesem Leistungsverzeichnis aufgeführten Systeme vorgesehen. Die Farbwahl richtet sich nach dem Bedarf und den Anforderungen des Auftraggebers.
Der Farb- und Mengenbedarf ist übergeordnet für alle im LV enthaltenen Systeme zu ermitteln.

**23.8.10 Patchkabel LWL L 0,3 m LC 2.Seite LC**
STLB-Bau 2025-10 061
Patchkabel, LWL, Mehrmodenfaser OM 4, typisch 10 Gbps bis 550 m, 2 G 50/125,
Länge Kabel '0,3' m, mit Steckgesicht LC-Stecker, Kontakte mit PC, 2. Seite mit LC-Stecker, Kontakte mit PC.
Menge: 130,000 St
Leistungsbereichkatalog: 061

**23.8.20 Patchkabel LWL L 0,5 m LC 2.Seite LC**
STLB-Bau 2025-10 061
Patchkabel, LWL, Mehrmodenfaser OM 4, typisch 10 Gbps bis 550 m, 2 G 50/125,
Länge Kabel '0,5' m, mit Steckgesicht LC-Stecker, Kontakte mit PC, 2. Seite mit LC-Stecker, Kontakte mit PC.
Menge: 100,000 St
Leistungsbereichkatalog: 061

**23.8.30 Patchkabel LWL L 1 m LC 2.Seite LC**
STLB-Bau 2025-10 061
Patchkabel, LWL, Mehrmodenfaser OM 4, typisch 10 Gbps bis 550 m, 2 G 50/125,
Länge Kabel '1' m, mit Steckgesicht LC-Stecker, Kontakte mit PC, 2. Seite mit LC-Stecker, Kontakte mit PC.
Menge: 50,000 St
Leistungsbereichkatalog: 061

**23.8.40 Patchkabel LWL L 3 m LC 2.Seite LC**
STLB-Bau 2025-10 061
Patchkabel, LWL, Mehrmodenfaser OM 4, typisch 10 Gbps bis 550 m, 2 G 50/125,
Länge Kabel '3' m, mit Steckgesicht LC-Stecker, Kontakte mit PC, 2. Seite mit LC-Stecker, Kontakte mit PC.
Menge: 40,000 St
Leistungsbereichkatalog: 061

**23.8.50 Patchkabel LWL L 5 m LC 2.Seite LC**
STLB-Bau 2025-10 061
Patchkabel, LWL, Mehrmodenfaser OM 4, typisch 10 Gbps bis 550 m, 2 G 50/125,
Länge Kabel '5' m, mit Steckgesicht LC-Stecker, Kontakte mit PC, 2. Seite mit LC-Stecker, Kontakte mit PC.
Menge: 10,000 St
Leistungsbereichkatalog: 061

**23.8.60 Patchkabel LWL L 10 m LC 2.Seite LC**
STLB-Bau 2025-10 061
Patchkabel, LWL, Mehrmodenfaser OM 4, typisch 10 Gbps bis 550 m, 2 G 50/125,
Länge Kabel '10' m, mit Steckgesicht LC-Stecker, Kontakte mit PC, 2. Seite mit LC-Stecker, Kontakte mit PC.
Menge: 10,000 St
Leistungsbereichkatalog: 061

#### 23.9 Installationsleitungen Niederspannung

**23.9.10 Installationsltg halogenfrei NHXMH-J 3x1,5RE vorh.Kabelrinne/Kanal**
STLB-Bau 2025-10 053
Halogenfreie Installationsleitung DIN VDE 0250-214 (VDE 0250-214) NHXMH-J 3 x 1,5 RE, Cu-Zahl 43, auf vorh. Kabelrinnen oder in offene Kanäle.
Menge: 210,000 m
Leistungsbereichkatalog: 053

**23.9.20 Installationsltg halogenfrei NHXMH-J 3x1,5RE vorh.Rohr/Unterflurkanal**
STLB-Bau 2025-10 053
Halogenfreie Installationsleitung DIN VDE 0250-214 (VDE 0250-214) NHXMH-J 3 x 1,5 RE, Cu-Zahl 43, in vorh. Rohre/Unterflurkanäle.
Menge: 20,000 m
Leistungsbereichkatalog: 053

**23.9.30 Installationsltg halogenfrei NHXMH-J 3x1,5RE Bügelschellen**
STLB-Bau 2025-10 053
Halogenfreie Installationsleitung DIN VDE 0250-214 (VDE 0250-214) NHXMH-J 3 x 1,5 RE, Cu-Zahl 43, mit Bügelschellen auf vorh. Ankerschienen oder Kabelleiter.
Menge: 20,000 m
Leistungsbereichkatalog: 053

**23.9.40 Installationsltg halogenfrei NHXMH-J 3x1,5RE oberhalb Zwischendecke**
STLB-Bau 2025-10 053
Halogenfreie Installationsleitung DIN VDE 0250-214 (VDE 0250-214) NHXMH-J 3 x 1,5 RE, Cu-Zahl 43, oberhalb Zwischendecke, mit Befestigung gemäß bauaufsichtlicher Zulassung.
Menge: 60,000 m
Leistungsbereichkatalog: 053

**23.9.50 Installationsltg halogenfrei NHXMH-J 3x1,5RE UP**
STLB-Bau 2025-10 053
Halogenfreie Installationsleitung DIN VDE 0250-214 (VDE 0250-214) NHXMH-J 3 x 1,5 RE, Cu-Zahl 43, unter Putz.
Menge: 10,000 m
Leistungsbereichkatalog: 053

**23.9.60 Installationsltg halogenfrei NHXMH-J 3x2,5RE vorh.Kabelrinne/Kanal**
STLB-Bau 2025-10 053
Halogenfreie Installationsleitung DIN VDE 0250-214 (VDE 0250-214) NHXMH-J 3 x 2,5 RE, Cu-Zahl 72, auf vorh. Kabelrinnen oder in offene Kanäle.
Menge: 630,000 m
Leistungsbereichkatalog: 053

**23.9.70 Installationsltg halogenfrei NHXMH-J 3x2,5RE vorh.Rohr/Unterflurkanal**
STLB-Bau 2025-10 053
Halogenfreie Installationsleitung DIN VDE 0250-214 (VDE 0250-214) NHXMH-J 3 x 2,5 RE, Cu-Zahl 72, in vorh. Rohre/Unterflurkanäle.
Menge: 50,000 m
Leistungsbereichkatalog: 053

**23.9.80 Installationsltg halogenfrei NHXMH-J 3x2,5RE Bügelschellen**
STLB-Bau 2025-10 053
Halogenfreie Installationsleitung DIN VDE 0250-214 (VDE 0250-214) NHXMH-J 3 x 2,5 RE, Cu-Zahl 72, mit Bügelschellen auf vorh. Ankerschienen oder Kabelleiter.
Menge: 50,000 m
Leistungsbereichkatalog: 053

**23.9.90 Installationsltg halogenfrei NHXMH-J 3x2,5RE oberhalb Zwischendecke**
STLB-Bau 2025-10 053
Halogenfreie Installationsleitung DIN VDE 0250-214 (VDE 0250-214) NHXMH-J 3 x 2,5 RE, Cu-Zahl 72, oberhalb Zwischendecke, mit Befestigung gemäß bauaufsichtlicher Zulassung.
Menge: 160,000 m
Leistungsbereichkatalog: 053

**23.9.100 Installationsltg halogenfrei NHXMH-J 3x2,5RE UP**
STLB-Bau 2025-10 053
Halogenfreie Installationsleitung DIN VDE 0250-214 (VDE 0250-214) NHXMH-J 3 x 2,5 RE, Cu-Zahl 72, unter Putz.
Menge: 10,000 m
Leistungsbereichkatalog: 053

**23.9.110 Installationsltg halogenfrei NHXMH-J 5x1,5RE vorh.Kabelrinne/Kanal**
STLB-Bau 2025-10 053
Halogenfreie Installationsleitung DIN VDE 0250-214 (VDE 0250-214) NHXMH-J 5 x 1,5 RE, Cu-Zahl 72, auf vorh. Kabelrinnen oder in offene Kanäle.
Menge: 140,000 m
Leistungsbereichkatalog: 053

**23.9.120 Installationsltg halogenfrei NHXMH-J 5x1,5RE vorh.Rohr/Unterflurkanal**
STLB-Bau 2025-10 053
Halogenfreie Installationsleitung DIN VDE 0250-214 (VDE 0250-214) NHXMH-J 5 x 1,5 RE, Cu-Zahl 72, in vorh. Rohre/Unterflurkanäle.
Menge: 10,000 m
Leistungsbereichkatalog: 053

**23.9.130 Installationsltg halogenfrei NHXMH-J 5x1,5RE Bügelschellen**
STLB-Bau 2025-10 053
Halogenfreie Installationsleitung DIN VDE 0250-214 (VDE 0250-214) NHXMH-J 5 x 1,5 RE, Cu-Zahl 72, mit Bügelschellen auf vorh. Ankerschienen oder Kabelleiter.
Menge: 10,000 m
Leistungsbereichkatalog: 053

**23.9.140 Installationsltg halogenfrei NHXMH-J 5x1,5RE oberhalb Zwischendecke**
STLB-Bau 2025-10 053
Halogenfreie Installationsleitung DIN VDE 0250-214 (VDE 0250-214) NHXMH-J 5 x 1,5 RE, Cu-Zahl 72, oberhalb Zwischendecke, mit Befestigung gemäß bauaufsichtlicher Zulassung.
Menge: 40,000 m
Leistungsbereichkatalog: 053

**23.9.150 Installationsltg halogenfrei NHXMH-J 5x1,5RE UP**
STLB-Bau 2025-10 053
Halogenfreie Installationsleitung DIN VDE 0250-214 (VDE 0250-214) NHXMH-J 5 x 1,5 RE, Cu-Zahl 72, unter Putz.
Menge: 10,000 m
Leistungsbereichkatalog: 053

**23.9.160 Installationsltg halogenfrei NHXMH-J 5x2,5RE vorh.Kabelrinne/Kanal**
STLB-Bau 2025-10 053
Halogenfreie Installationsleitung DIN VDE 0250-214 (VDE 0250-214) NHXMH-J 5 x 2,5 RE, Cu-Zahl 120, auf vorh. Kabelrinnen oder in offene Kanäle.
Menge: 70,000 m
Leistungsbereichkatalog: 053

**23.9.170 Installationsltg halogenfrei NHXMH-J 5x2,5RE vorh.Rohr/Unterflurkanal**
STLB-Bau 2025-10 053
Halogenfreie Installationsleitung DIN VDE 0250-214 (VDE 0250-214) NHXMH-J 5 x 2,5 RE, Cu-Zahl 120, in vorh. Rohre/Unterflurkanäle.
Menge: 10,000 m
Leistungsbereichkatalog: 053

**23.9.180 Installationsltg halogenfrei NHXMH-J 5x2,5RE Bügelschellen**
STLB-Bau 2025-10 053
Halogenfreie Installationsleitung DIN VDE 0250-214 (VDE 0250-214) NHXMH-J 5 x 2,5 RE, Cu-Zahl 120, mit Bügelschellen auf vorh. Ankerschienen oder Kabelleiter.
Menge: 10,000 m
Leistungsbereichkatalog: 053

**23.9.190 Installationsltg halogenfrei NHXMH-J 5x2,5RE oberhalb Zwischendecke**
STLB-Bau 2025-10 053
Halogenfreie Installationsleitung DIN VDE 0250-214 (VDE 0250-214) NHXMH-J 5 x 2,5 RE, Cu-Zahl 120, oberhalb Zwischendecke, mit Befestigung gemäß bauaufsichtlicher Zulassung.
Menge: 20,000 m
Leistungsbereichkatalog: 053

**23.9.200 Installationsltg halogenfrei NHXMH-J 5x2,5RE UP**
STLB-Bau 2025-10 053
Halogenfreie Installationsleitung DIN VDE 0250-214 (VDE 0250-214) NHXMH-J 5 x 2,5 RE, Cu-Zahl 120, unter Putz.
Menge: 10,000 m
Leistungsbereichkatalog: 053

#### 23.10 Dokumentation

**23.10.10 Revisionsunterlagen Leitungsnetz**
*** Pauschalposition
Revisionsunterlagen Leitungsnetz

Der Umfang der Revisionsunterlagen geht über die Nebenleistung der VOB hinaus. In dieser Position sind die zusätzlichen Anforderungen zu kalkulieren. Die Dokumentation gibt den tatsächlich gebauten Zustand wieder.

Die Dokumentation der Anlage muss mindestens das Folgende beinhalten:
- Bedienungsanleitung
- Datenblätter/Zertifikate/Konformitätserklärung sämtlicher, eingesetzter
  Produkte
- Montageanleitungen sämtlicher, eingesetzter Produkte
- Instandhaltungsanleitungen/Instandhaltungshinweise
- Facherrichterbescheinigung
- Abnahmeprotokoll mit allen Anlagen und Mängelfreimeldung
- Liste der beteiligten Firmen mit Adresse, Telefonnummer und Ansprechpartner
Menge: 1,000 psch

### 24 KG 457 - Installationsmaterial und Verlegesysteme

*Hinweis: Allgemeine Vorbemerkungen Installationsmaterial und Verlegesysteme*
Allgemeine Vorbemerkungen Installationsmaterial und Verlegesysteme
Die nachfolgenden Anforderungen sind bei der Ausführung zu beachten.
Sich aus diesen Anforderungen ergebende Leistungen sind in den Angebotspreis einzurechnen und werden nicht gesondert vergütet.

Systembeschreibung
Der Aufbau der Trassierungssysteme für die hier ausgeschriebenen Leitungsverlegungen ist nicht Umfang dieser Ausschreibung! Die Errichtung erfolgt durch einen Auftragnehmer und ist in der Ausschreibung der KG440 berücksichtigt.

Gemäß der BNB-Zertifizierung wurde dabei eine 30%-Reserve zur späteren Nachverlegung berücksichtigt.

Das Trassierungssystem ist so aufgebaut, dass eine Nachbelegung von Leitungen möglich ist. Innerhalb der Besprechungsräume werden Bodentanks, sowie die dazugehörige Unterfluranbindung durch die Kostengruppe 440 bereitgestellt. Innerhalb der Bodentanks sind entsprechende Platzreserven für den Einbau von Datendosen durch die KG 440 berücksichtigt.

Die Haupttrassierung innerhalb der Außenanlagen wird als Leerrohr- und Schachtsystem durch die KG 440 errichtet. Für die Schwachstromtechnik sind innerhalb der Trassierung 3 Stk DN100 Rohre vorgesehen. Einzelrohre (DN 50) von den Komponenten der KGR 547 zu den Verteilerschächten sind Teil dieser Ausschreibung. die hierfür benötigten Kabelgräben werden durch die KG440 errichtet.

Materialanforderungen/ Schadstoffe
Für die Auswahl der Materialien gelten die Anforderungen des BNB-System in der Qualitätsstufe 5 (siehe auch
Vorbemerkungen BNB - Zertifizierung einschl. Anlagen am Anfang des LVs).
Insbesondere sind folgende Vorgaben für die Bauprodukte des Gewerks Installationsmaterial und Verlegesysteme zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften Installationsmaterial und Verlegesysteme
Ergänzend wird für die Ausführung der Verlegesysteme an dieser Stelle auf die Einhaltung der folgenden Regelwerke verwiesen. Diese gelten uneingeschränkt inkl. der jeweils anzuwendenden Normkorrekturen und enthaltenen Normverweise.

DIN VDE 0100

DIN EN 61386

DIN EN 50085

DIN 4102

MLAR (Muster-Leitungsanlagen-Richtlinie)

#### 24.1 Bohrungen

**24.1.10 Bohrung Stahlbeton Durchm. bis 12mm T bis 10cm nicht schadstoffbelastet v.Hand Stoffe**
Bohrung, Untergrundfläche waagerecht, Bohrkernsicherung nicht erforderlich, aus Stahlbeton, Normalbeton, Bohrdurchmesser bis 12 mm, Bohrtiefe bis 10 cm, nicht schadstoffbelastet,
Abfall ist nicht gefährlich, Zuordnung LAGA Z 0 (uneingeschränkter Einbau), Wichte des Abbruchstoffes DIN EN 1991-1-1 20 kN/m3, von Hand/mit handgeführten Kleingeräten, Ausführung innerhalb des Bauwerks, Ausführung in allen Geschossen,
aufgenommene Stoffe sammeln, ohne Zerkleinerung, auf LKW des AN laden, transportieren, entsorgen, zum Lager oder zur Anlage nach Wahl des AN, Abfallschlüssel nach AVV (Abfallverzeichnis-Verordnung) 170101 Beton, Mengenermittlung nach Aufmaß,
Vergütung der Entsorgung übernimmt AN.
Menge: 40,000 St

**24.1.20 Bohrung Stahlbeton Durchm. bis 12mm T 10-20cm nicht schadstoffbelastet v.Hand Stoffe**
Bohrung, Untergrundfläche waagerecht, Bohrkernsicherung nicht erforderlich, aus Stahlbeton, Normalbeton, Bohrdurchmesser bis 12 mm, Bohrtiefe über 10bis 20 cm, nicht schadstoffbelastet,
Abfall ist nicht gefährlich, Zuordnung LAGA Z 0 (uneingeschränkter Einbau), Wichte des Abbruchstoffes DIN EN 1991-1-1 20 kN/m3, von Hand/mit handgeführten Kleingeräten, Ausführung innerhalb des Bauwerks, Ausführung in allen Geschossen,
aufgenommene Stoffe sammeln, ohne Zerkleinerung, auf LKW des AN laden, transportieren, entsorgen, zum Lager oder zur Anlage nach Wahl des AN, Abfallschlüssel nach AVV (Abfallverzeichnis-Verordnung) 170101 Beton, Mengenermittlung nach Aufmaß,
Vergütung der Entsorgung übernimmt AN.
Menge: 30,000 St

**24.1.30 Bohrung Stahlbeton Durchm. bis 12mm T 20-30cm nicht schadstoffbelastet v.Hand Stoffe**
Bohrung, Untergrundfläche waagerecht, Bohrkernsicherung nicht erforderlich, aus Stahlbeton, Normalbeton, Bohrdurchmesser bis 12 mm, Bohrtiefe über 20bis 30 cm, nicht schadstoffbelastet,
Abfall ist nicht gefährlich, Zuordnung LAGA Z 0 (uneingeschränkter Einbau), Wichte des Abbruchstoffes DIN EN 1991-1-1 20 kN/m3, von Hand/mit handgeführten Kleingeräten, Ausführung innerhalb des Bauwerks, Ausführung in allen Geschossen,
aufgenommene Stoffe sammeln, ohne Zerkleinerung, auf LKW des AN laden, transportieren, entsorgen, zum Lager oder zur Anlage nach Wahl des AN, Abfallschlüssel nach AVV (Abfallverzeichnis-Verordnung) 170101 Beton, Mengenermittlung nach Aufmaß,
Vergütung der Entsorgung übernimmt AN.
Menge: 150,000 St

**24.1.40 Bohrung Stahlbeton Durchm. bis 12mm T 30-40cm nicht schadstoffbelastet v.Hand Stoffe**
Bohrung, Untergrundfläche waagerecht, Bohrkernsicherung nicht erforderlich, aus Stahlbeton, Normalbeton, Bohrdurchmesser bis 12 mm, Bohrtiefe über 30bis 40 cm, nicht schadstoffbelastet,
Abfall ist nicht gefährlich, Zuordnung LAGA Z 0 (uneingeschränkter Einbau), Wichte des Abbruchstoffes DIN EN 1991-1-1 20 kN/m3, von Hand/mit handgeführten Kleingeräten, Ausführung innerhalb des Bauwerks, Ausführung in allen Geschossen,
aufgenommene Stoffe sammeln, ohne Zerkleinerung, auf LKW des AN laden, transportieren, entsorgen, zum Lager oder zur Anlage nach Wahl des AN, Abfallschlüssel nach AVV (Abfallverzeichnis-Verordnung) 170101 Beton, Mengenermittlung nach Aufmaß,
Vergütung der Entsorgung übernimmt AN.
Menge: 100,000 St

**24.1.50 Bohrung Stahlbeton Durchm. 12-25mm T bis 10cm nicht schadstoffbelastet v.Hand Stoffe**
Bohrung, Untergrundfläche waagerecht, Bohrkernsicherung nicht erforderlich, aus Stahlbeton, Normalbeton, Bohrdurchmesser über 12 bis 25 mm, Bohrtiefe bis 10 cm, nicht schadstoffbelastet,
Abfall ist nicht gefährlich, Zuordnung LAGA Z 0 (uneingeschränkter Einbau), Wichte des Abbruchstoffes DIN EN 1991-1-1 20 kN/m3, von Hand/mit handgeführten Kleingeräten, Ausführung innerhalb des Bauwerks, Ausführung in allen Geschossen,
aufgenommene Stoffe sammeln, ohne Zerkleinerung, auf LKW des AN laden, transportieren, entsorgen, zum Lager oder zur Anlage nach Wahl des AN, Abfallschlüssel nach AVV (Abfallverzeichnis-Verordnung) 170101 Beton, Mengenermittlung nach Aufmaß,
Vergütung der Entsorgung übernimmt AN.
Menge: 40,000 St

**24.1.60 Bohrung Stahlbeton Durchm. 12-25mm T 10-20cm nicht schadstoffbelastet v.Hand Stoffe**
Bohrung, Untergrundfläche waagerecht, Bohrkernsicherung nicht erforderlich, aus Stahlbeton, Normalbeton, Bohrdurchmesser über 12 bis 25 mm, Bohrtiefe über 10 bis 20 cm, nicht schadstoffbelastet,
Abfall ist nicht gefährlich, Zuordnung LAGA Z 0 (uneingeschränkter Einbau), Wichte des Abbruchstoffes DIN EN 1991-1-1 20 kN/m3, von Hand/mit handgeführten Kleingeräten, Ausführung innerhalb des Bauwerks, Ausführung in allen Geschossen,
aufgenommene Stoffe sammeln, ohne Zerkleinerung, auf LKW des AN laden, transportieren, entsorgen, zum Lager oder zur Anlage nach Wahl des AN, Abfallschlüssel nach AVV (Abfallverzeichnis-Verordnung) 170101 Beton, Mengenermittlung nach Aufmaß,
Vergütung der Entsorgung übernimmt AN.
Menge: 30,000 St

**24.1.70 Bohrung Stahlbeton Durchm. 12-25mm T 20-30cm nicht schadstoffbelastet v.Hand Stoffe**
Bohrung, Untergrundfläche waagerecht, Bohrkernsicherung nicht erforderlich, aus Stahlbeton, Normalbeton, Bohrdurchmesser über 12 bis 25 mm, Bohrtiefe über 20 bis 30 cm, nicht schadstoffbelastet,
Abfall ist nicht gefährlich, Zuordnung LAGA Z 0 (uneingeschränkter Einbau), Wichte des Abbruchstoffes DIN EN 1991-1-1 20 kN/m3, von Hand/mit handgeführten Kleingeräten, Ausführung innerhalb des Bauwerks, Ausführung in allen Geschossen,
aufgenommene Stoffe sammeln, ohne Zerkleinerung, auf LKW des AN laden, transportieren, entsorgen, zum Lager oder zur Anlage nach Wahl des AN, Abfallschlüssel nach AVV (Abfallverzeichnis-Verordnung) 170101 Beton, Mengenermittlung nach Aufmaß,
Vergütung der Entsorgung übernimmt AN.
Menge: 80,000 St

**24.1.80 Bohrung Stahlbeton Durchm. 12-25mm T 30-40cm nicht schadstoffbelastet v.Hand Stoffe**
Bohrung, Untergrundfläche waagerecht, Bohrkernsicherung nicht erforderlich, aus Stahlbeton, Normalbeton, Bohrdurchmesser über 12 bis 25 mm, Bohrtiefe über 30 bis 40 cm, nicht schadstoffbelastet,
Abfall ist nicht gefährlich, Zuordnung LAGA Z 0 (uneingeschränkter Einbau), Wichte des Abbruchstoffes DIN EN 1991-1-1 20 kN/m3, von Hand/mit handgeführten Kleingeräten, Ausführung innerhalb des Bauwerks, Ausführung in allen Geschossen,
aufgenommene Stoffe sammeln, ohne Zerkleinerung, auf LKW des AN laden, transportieren, entsorgen, zum Lager oder zur Anlage nach Wahl des AN, Abfallschlüssel nach AVV (Abfallverzeichnis-Verordnung) 170101 Beton, Mengenermittlung nach Aufmaß,
Vergütung der Entsorgung übernimmt AN.
Menge: 50,000 St

#### 24.2 Schlitzarbeiten

**24.2.10 Schlitz herstellen Stahlbeton B 2 cm T 2 cm nicht schadstoffbelastet 20kN/m3 Geräteeinsatz mgl. Stoffe laden transp. LKW AN entsorgen AVV170101 Vergüt.Entsorg. AN**
STLB-Bau 2025-10 084
Schlitz herstellen, Untergrundfläche senkrecht, in Stahlbeton, Normalbeton, ohne Bekleidungen und Beschichtungen,
Schlitzbreite '2' cm,

Schlitztiefe '2' cm, nicht schadstoffbelastet,
Abfall ist nicht gefährlich, Werte gemäß Ersatzbaustoffverordnung 2023 sind eingehalten, Charakterisierung gemischter Bauschutt Klasse RC-1 nach EBV 2023, Anlage 1, Tabelle 1, Wichte des Abbruchstoffes DIN EN 1991-1-1 20 kN/m3, Geräteeinsatz ist möglich, max. Gesamtgewicht der Geräte ohne Beschränkung, Ausführung innerhalb des Bauwerks, Ausführung in allen Geschossen, Ausführung staubarm TRGS 559,
aufgenommene Stoffe sammeln, ohne Zerkleinerung, im Behälter des AN lagern, auf LKW des AN laden, transportieren, entsorgen, zum Lager oder zur Anlage nach Wahl des AN, Abfallschlüssel nach AVV (Abfallverzeichnis-Verordnung) 170101 Beton,
Vergütung der Entsorgung übernimmt AN.
Menge: 230,000 m
Leistungsbereichkatalog: 084

**24.2.20 Schlitz herstellen Stahlbeton B 3 cm T 3 cm nicht schadstoffbelastet 20kN/m3 Geräteeinsatz mgl. Stoffe laden transp. LKW AN entsorgen AVV170101 Vergüt.Entsorg. AN**
STLB-Bau 2025-10 084
Schlitz herstellen, Untergrundfläche senkrecht, in Stahlbeton, Normalbeton, ohne Bekleidungen und Beschichtungen,
Schlitzbreite '3' cm,

Schlitztiefe '3' cm, nicht schadstoffbelastet,
Abfall ist nicht gefährlich, Werte gemäß Ersatzbaustoffverordnung 2023 sind eingehalten, Charakterisierung gemischter Bauschutt Klasse RC-1 nach EBV 2023, Anlage 1, Tabelle 1, Wichte des Abbruchstoffes DIN EN 1991-1-1 20 kN/m3, Geräteeinsatz ist möglich, max. Gesamtgewicht der Geräte ohne Beschränkung, Ausführung innerhalb des Bauwerks, Ausführung in allen Geschossen, Ausführung staubarm TRGS 559,
aufgenommene Stoffe sammeln, ohne Zerkleinerung, im Behälter des AN lagern, auf LKW des AN laden, transportieren, entsorgen, zum Lager oder zur Anlage nach Wahl des AN, Abfallschlüssel nach AVV (Abfallverzeichnis-Verordnung) 170101 Beton,
Vergütung der Entsorgung übernimmt AN.
Menge: 60,000 m
Leistungsbereichkatalog: 084

**24.2.30 Schlitz herstellen Stahlbeton B 5 cm T 3 cm nicht schadstoffbelastet 20kN/m3 Geräteeinsatz mgl. Stoffe laden transp. LKW AN entsorgen AVV170101 Vergüt.Entsorg. AN**
STLB-Bau 2025-10 084
Schlitz herstellen, Untergrundfläche senkrecht, in Stahlbeton, Normalbeton, ohne Bekleidungen und Beschichtungen,
Schlitzbreite '5' cm,

Schlitztiefe '3' cm, nicht schadstoffbelastet,
Abfall ist nicht gefährlich, Werte gemäß Ersatzbaustoffverordnung 2023 sind eingehalten, Charakterisierung gemischter Bauschutt Klasse RC-1 nach EBV 2023, Anlage 1, Tabelle 1, Wichte des Abbruchstoffes DIN EN 1991-1-1 20 kN/m3, Geräteeinsatz ist möglich, max. Gesamtgewicht der Geräte ohne Beschränkung, Ausführung innerhalb des Bauwerks, Ausführung in allen Geschossen, Ausführung staubarm TRGS 559,
aufgenommene Stoffe sammeln, ohne Zerkleinerung, im Behälter des AN lagern, auf LKW des AN laden, transportieren, entsorgen, zum Lager oder zur Anlage nach Wahl des AN, Abfallschlüssel nach AVV (Abfallverzeichnis-Verordnung) 170101 Beton,
Vergütung der Entsorgung übernimmt AN.
Menge: 20,000 m
Leistungsbereichkatalog: 084

#### 24.3 Gerätedosen

**24.3.10 Gerätedose halogenfr.Kunststoff ID 60mm T 40mm UP Beton**
STLB-Bau 2025-10 053
Gerätedose DIN EN IEC 60670-1 (VDE 0606-1) und DIN 49073, aus halogenfreiem Kunststoff, Innendurchmesser 60 mm, Tiefe 40 mm, Unterputz, in Beton.
Menge: 70,000 St
Leistungsbereichkatalog: 053

**24.3.20 Gerätedose halogenfr.Kunststoff ID 60mm T 60mm UP Beton**
STLB-Bau 2025-10 053
Gerätedose DIN EN IEC 60670-1 (VDE 0606-1) und DIN 49073, aus halogenfreiem Kunststoff, Innendurchmesser 60 mm, Tiefe 60 mm, Unterputz, in Beton.
Menge: 260,000 St
Leistungsbereichkatalog: 053

**24.3.30 Gerätedose Brandschutzdose halogenfr.Kunststoff ID 60mm T 40mm UP Beton**
STLB-Bau 2025-10 053
Gerätedose DIN EN IEC 60670-1 (VDE 0606-1) und DIN 49073, als Brandschutzdose, aus halogenfreiem Kunststoff, Innendurchmesser 60 mm, Tiefe 40 mm, Unterputz, in Beton.
Menge: 100,000 St
Leistungsbereichkatalog: 053

**24.3.40 Gerätedose Brandschutzdose halogenfr.Kunststoff ID 60mm T 60mm UP Beton**
STLB-Bau 2025-10 053
Gerätedose DIN EN IEC 60670-1 (VDE 0606-1) und DIN 49073, als Brandschutzdose, aus halogenfreiem Kunststoff, Innendurchmesser 60 mm, Tiefe 60 mm, Unterputz, in Beton.
Menge: 100,000 St
Leistungsbereichkatalog: 053

**24.3.50 Gerätedose Schallschutzdose halogenfr.Kunststoff ID 60mm T 40mm UP Beton**
STLB-Bau 2025-10 053
Gerätedose DIN EN IEC 60670-1 (VDE 0606-1) und DIN 49073, als Schallschutzdose, aus halogenfreiem Kunststoff, Innendurchmesser 60 mm, Tiefe 40 mm, Unterputz, in Beton.
Menge: 70,000 St
Leistungsbereichkatalog: 053

**24.3.60 Gerätedose Schallschutzdose halogenfr.Kunststoff ID 60mm T 60mm UP Beton**
STLB-Bau 2025-10 053
Gerätedose DIN EN IEC 60670-1 (VDE 0606-1) und DIN 49073, als Schallschutzdose, aus halogenfreiem Kunststoff, Innendurchmesser 60 mm, Tiefe 60 mm, Unterputz, in Beton.
Menge: 70,000 St
Leistungsbereichkatalog: 053

**24.3.70 Gerätedose halogenfr.Kunststoff ID 60mm T 40mm UP Hohlwand**
STLB-Bau 2025-10 053
Gerätedose DIN EN IEC 60670-1 (VDE 0606-1) und DIN 49073, aus halogenfreiem Kunststoff, Innendurchmesser 60 mm, Tiefe 40 mm, mit Schrauben, Unterputz, in Hohlwand.
Menge: 330,000 St
Leistungsbereichkatalog: 053

**24.3.80 Gerätedose halogenfr.Kunststoff ID 60mm T 60mm UP Hohlwand**
STLB-Bau 2025-10 053
Gerätedose DIN EN IEC 60670-1 (VDE 0606-1) und DIN 49073, aus halogenfreiem Kunststoff, Innendurchmesser 60 mm, Tiefe 60 mm, mit Schrauben, Unterputz, in Hohlwand.
Menge: 4860,000 St
Leistungsbereichkatalog: 053

**24.3.90 Gerätedose Brandschutzdose halogenfr.Kunststoff ID 60mm T 40mm UP Hohlwand**
STLB-Bau 2025-10 053
Gerätedose DIN EN IEC 60670-1 (VDE 0606-1) und DIN 49073, als Brandschutzdose, aus halogenfreiem Kunststoff, Innendurchmesser 60 mm, Tiefe 40 mm, mit Schrauben, Unterputz, in Hohlwand.
Menge: 100,000 St
Leistungsbereichkatalog: 053

**24.3.100 Gerätedose Brandschutzdose halogenfr.Kunststoff ID 60mm T 60mm UP Hohlwand**
STLB-Bau 2025-10 053
Gerätedose DIN EN IEC 60670-1 (VDE 0606-1) und DIN 49073, als Brandschutzdose, aus halogenfreiem Kunststoff, Innendurchmesser 60 mm, Tiefe 60 mm, mit Schrauben, Unterputz, in Hohlwand.
Menge: 100,000 St
Leistungsbereichkatalog: 053

**24.3.110 Gerätedose Schallschutzdose halogenfr.Kunststoff ID 60mm T 40mm UP Hohlwand**
STLB-Bau 2025-10 053
Gerätedose DIN EN IEC 60670-1 (VDE 0606-1) und DIN 49073, als Schallschutzdose, aus halogenfreiem Kunststoff, Innendurchmesser 60 mm, Tiefe 40 mm, mit Schrauben, Unterputz, in Hohlwand.
Menge: 70,000 St
Leistungsbereichkatalog: 053

**24.3.120 Gerätedose Schallschutzdose halogenfr.Kunststoff ID 60mm T 60mm UP Hohlwand**
STLB-Bau 2025-10 053
Gerätedose DIN EN IEC 60670-1 (VDE 0606-1) und DIN 49073, als Schallschutzdose, aus halogenfreiem Kunststoff, Innendurchmesser 60 mm, Tiefe 60 mm, mit Schrauben, Unterputz, in Hohlwand.
Menge: 70,000 St
Leistungsbereichkatalog: 053

**24.3.130 Gerätedose halogenfr.Kunststoff ID 60mm T 40mm UP**
STLB-Bau 2025-10 053
Gerätedose DIN EN IEC 60670-1 (VDE 0606-1) und DIN 49073, aus halogenfreiem Kunststoff, Innendurchmesser 60 mm, Tiefe 40 mm, mit Schrauben, Unterputz.
Menge: 100,000 St
Leistungsbereichkatalog: 053

**24.3.140 Gerätedose halogenfr.Kunststoff ID 60mm T 60mm UP**
STLB-Bau 2025-10 053
Gerätedose DIN EN IEC 60670-1 (VDE 0606-1) und DIN 49073, aus halogenfreiem Kunststoff, Innendurchmesser 60 mm, Tiefe 60 mm, mit Schrauben, Unterputz.
Menge: 100,000 St
Leistungsbereichkatalog: 053

**24.3.150 Gerätedose Brandschutzdose halogenfr.Kunststoff ID 60mm T 40mm UP**
STLB-Bau 2025-10 053
Gerätedose DIN EN IEC 60670-1 (VDE 0606-1) und DIN 49073, als Brandschutzdose, aus halogenfreiem Kunststoff, Innendurchmesser 60 mm, Tiefe 40 mm, mit Schrauben, Unterputz.
Menge: 40,000 St
Leistungsbereichkatalog: 053

**24.3.160 Gerätedose Brandschutzdose halogenfr.Kunststoff ID 60mm T 60mm UP**
STLB-Bau 2025-10 053
Gerätedose DIN EN IEC 60670-1 (VDE 0606-1) und DIN 49073, als Brandschutzdose, aus halogenfreiem Kunststoff, Innendurchmesser 60 mm, Tiefe 60 mm, mit Schrauben, Unterputz.
Menge: 40,000 St
Leistungsbereichkatalog: 053

**24.3.170 Gerätedose Schallschutzdose halogenfr.Kunststoff ID 60mm T 40mm UP**
STLB-Bau 2025-10 053
Gerätedose DIN EN IEC 60670-1 (VDE 0606-1) und DIN 49073, als Schallschutzdose, aus halogenfreiem Kunststoff, Innendurchmesser 60 mm, Tiefe 40 mm, mit Schrauben, Unterputz.
Menge: 40,000 St
Leistungsbereichkatalog: 053

**24.3.180 Gerätedose Schallschutzdose halogenfr.Kunststoff ID 60mm T 60mm UP**
STLB-Bau 2025-10 053
Gerätedose DIN EN IEC 60670-1 (VDE 0606-1) und DIN 49073, als Schallschutzdose, aus halogenfreiem Kunststoff, Innendurchmesser 60 mm, Tiefe 60 mm, mit Schrauben, Unterputz.
Menge: 40,000 St
Leistungsbereichkatalog: 053

#### 24.4 C-Profilschiene

**24.4.10 C-Profilschiene B 35mm H 18mm gelocht Stahl bandverz Wandbefestigung**
STLB-Bau 2025-10 053
C-Profilschiene, Breite 35 mm, Höhe 18 mm, gelocht, aus bandverzinktem Stahl DIN EN 10346, Dicke 1,25 mm, an der Wand aus Beton, befestigen mit bauaufsichtlich zugelassenen Dübeln, Einbau im Innenbereich.
Menge: 240,000 m
Leistungsbereichkatalog: 053

**24.4.20 C-Profilschiene B 40mm H 23mm gelocht Stahl bandverz Wandbefestigung**
STLB-Bau 2025-10 053
C-Profilschiene, Breite 40 mm, Höhe 23 mm, gelocht, aus bandverzinktem Stahl DIN EN 10346, Dicke 1,25 mm, an der Wand aus Beton, befestigen mit bauaufsichtlich zugelassenen Dübeln, Einbau im Innenbereich.
Menge: 110,000 m
Leistungsbereichkatalog: 053

**24.4.30 C-Profilschiene B 35mm H 18mm gelocht Stahl bandverz Deckenbefestigung**
STLB-Bau 2025-10 053
C-Profilschiene, Breite 35 mm, Höhe 18 mm, gelocht, aus bandverzinktem Stahl DIN EN 10346, Dicke 1,25 mm, an Decke befestigen mit bauaufsichtlich zugelassenen Dübeln, Einbau im Innenbereich.
Menge: 240,000 m
Leistungsbereichkatalog: 053

**24.4.40 C-Profilschiene B 40mm H 23mm gelocht Stahl bandverz Deckenbefestigung**
STLB-Bau 2025-10 053
C-Profilschiene, Breite 40 mm, Höhe 23 mm, gelocht, aus bandverzinktem Stahl DIN EN 10346, Dicke 1,25 mm, an Decke befestigen mit bauaufsichtlich zugelassenen Dübeln, Einbau im Innenbereich.
Menge: 110,000 m
Leistungsbereichkatalog: 053

#### 24.5 Installationsrohr

**24.5.10 Elektroinstallationsrohr halogenfr.Kunststoff AD 16mm UP**
STLB-Bau 2025-10 053
Elektroinstallationsrohr DIN EN 61386 (VDE 0605), Maße DIN EN 60423, nicht flammenausbreitend, aus Kunststoff, halogenfrei, einwandig, gewellt, flexibel, Außendurchmesser 16 mm, Druckfestigkeit Klasse 2 - leicht (320 N) DIN EN 61386-1 (VDE 0605-1), Klasse Schlagbeanspruchung 2 - leicht DIN EN 61386-1 (VDE 0605-1), Verlegung unter Putz.
Menge: 50,000 m
Leistungsbereichkatalog: 053

**24.5.20 Elektroinstallationsrohr halogenfr.Kunststoff AD 20mm UP**
STLB-Bau 2025-10 053
Elektroinstallationsrohr DIN EN 61386 (VDE 0605), Maße DIN EN 60423, nicht flammenausbreitend, aus Kunststoff, halogenfrei, einwandig, gewellt, flexibel, Außendurchmesser 20 mm, Druckfestigkeit Klasse 2 - leicht (320 N) DIN EN 61386-1 (VDE 0605-1), Klasse Schlagbeanspruchung 2 - leicht DIN EN 61386-1 (VDE 0605-1), Verlegung unter Putz.
Menge: 50,000 m
Leistungsbereichkatalog: 053

**24.5.30 Elektroinstallationsrohr halogenfr.Kunststoff AD 32mm UP**
STLB-Bau 2025-10 053
Elektroinstallationsrohr DIN EN 61386 (VDE 0605), Maße DIN EN 60423, nicht flammenausbreitend, aus Kunststoff, halogenfrei, einwandig, gewellt, flexibel, Außendurchmesser 32 mm, Druckfestigkeit Klasse 2 - leicht (320 N) DIN EN 61386-1 (VDE 0605-1), Klasse Schlagbeanspruchung 2 - leicht DIN EN 61386-1 (VDE 0605-1), Verlegung unter Putz.
Menge: 50,000 m
Leistungsbereichkatalog: 053

**24.5.40 Elektroinstallationsrohr halogenfr.Kunststoff AD 16mm Hohlwand**
STLB-Bau 2025-10 053
Elektroinstallationsrohr DIN EN 61386 (VDE 0605), Maße DIN EN 60423, nicht flammenausbreitend, aus Kunststoff, halogenfrei, einwandig, gewellt, flexibel, Außendurchmesser 16 mm, Druckfestigkeit Klasse 2 - leicht (320 N) DIN EN 61386-1 (VDE 0605-1), Klasse Schlagbeanspruchung 2 - leicht DIN EN 61386-1 (VDE 0605-1), Verlegung in Hohlwand.
Menge: 100,000 m
Leistungsbereichkatalog: 053

**24.5.50 Elektroinstallationsrohr halogenfr.Kunststoff AD 20mm Hohlwand**
STLB-Bau 2025-10 053
Elektroinstallationsrohr DIN EN 61386 (VDE 0605), Maße DIN EN 60423, nicht flammenausbreitend, aus Kunststoff, halogenfrei, einwandig, gewellt, flexibel, Außendurchmesser 20 mm, Druckfestigkeit Klasse 2 - leicht (320 N) DIN EN 61386-1 (VDE 0605-1), Klasse Schlagbeanspruchung 2 - leicht DIN EN 61386-1 (VDE 0605-1), Verlegung in Hohlwand.
Menge: 100,000 m
Leistungsbereichkatalog: 053

**24.5.60 Elektroinstallationsrohr halogenfr.Kunststoff AD 32mm Hohlwand**
STLB-Bau 2025-10 053
Elektroinstallationsrohr DIN EN 61386 (VDE 0605), Maße DIN EN 60423, nicht flammenausbreitend, aus Kunststoff, halogenfrei, einwandig, gewellt, flexibel, Außendurchmesser 32 mm, Druckfestigkeit Klasse 2 - leicht (320 N) DIN EN 61386-1 (VDE 0605-1), Klasse Schlagbeanspruchung 2 - leicht DIN EN 61386-1 (VDE 0605-1), Verlegung in Hohlwand.
Menge: 100,000 m
Leistungsbereichkatalog: 053

**24.5.70 Elektroinstallationsrohr halogenfr.Kunststoff AD 16mm Doppel-Hohlboden**
STLB-Bau 2025-10 053
Elektroinstallationsrohr DIN EN 61386 (VDE 0605), Maße DIN EN 60423, nicht flammenausbreitend, aus Kunststoff, halogenfrei, einwandig, gewellt, flexibel, Außendurchmesser 16 mm, Druckfestigkeit Klasse 2 - leicht (320 N) DIN EN 61386-1 (VDE 0605-1), Klasse Schlagbeanspruchung 2 - leicht DIN EN 61386-1 (VDE 0605-1), Verlegung in Doppel-/Hohlboden.
Menge: 150,000 m
Leistungsbereichkatalog: 053

**24.5.80 Elektroinstallationsrohr halogenfr.Kunststoff AD 20mm Doppel-Hohlboden**
STLB-Bau 2025-10 053
Elektroinstallationsrohr DIN EN 61386 (VDE 0605), Maße DIN EN 60423, nicht flammenausbreitend, aus Kunststoff, halogenfrei, einwandig, gewellt, flexibel, Außendurchmesser 20 mm, Druckfestigkeit Klasse 2 - leicht (320 N) DIN EN 61386-1 (VDE 0605-1), Klasse Schlagbeanspruchung 2 - leicht DIN EN 61386-1 (VDE 0605-1), Verlegung in Doppel-/Hohlboden.
Menge: 150,000 m
Leistungsbereichkatalog: 053

**24.5.90 Elektroinstallationsrohr halogenfr.Kunststoff AD 32mm Doppel-Hohlboden**
STLB-Bau 2025-10 053
Elektroinstallationsrohr DIN EN 61386 (VDE 0605), Maße DIN EN 60423, nicht flammenausbreitend, aus Kunststoff, halogenfrei, einwandig, gewellt, flexibel, Außendurchmesser 32 mm, Druckfestigkeit Klasse 2 - leicht (320 N) DIN EN 61386-1 (VDE 0605-1), Klasse Schlagbeanspruchung 2 - leicht DIN EN 61386-1 (VDE 0605-1), Verlegung in Doppel-/Hohlboden.
Menge: 150,000 m
Leistungsbereichkatalog: 053

**24.5.100 Elektroinstallationsrohr halogenfr.Kunststoff AD 16mm AP Abstandsschellen**
STLB-Bau 2025-10 053
Elektroinstallationsrohr DIN EN 61386 (VDE 0605), Maße DIN EN 60423, nicht flammenausbreitend, aus Kunststoff, halogenfrei, einwandig, glatt, starr, mit angeformter Muffe, Außendurchmesser 16 mm, Druckfestigkeit Klasse 3 - mittel (750 N) DIN EN 61386-1 (VDE 0605-1), Klasse Schlagbeanspruchung 3 - mittel DIN EN 61386-1 (VDE 0605-1), Verlegung offen, auf Putz, mit Abstandsschellen.
Menge: 710,000 m
Leistungsbereichkatalog: 053

**24.5.110 Elektroinstallationsrohr halogenfr.Kunststoff AD 20mm AP Abstandsschellen**
STLB-Bau 2025-10 053
Elektroinstallationsrohr DIN EN 61386 (VDE 0605), Maße DIN EN 60423, nicht flammenausbreitend, aus Kunststoff, halogenfrei, einwandig, glatt, starr, mit angeformter Muffe, Außendurchmesser 20 mm, Druckfestigkeit Klasse 3 - mittel (750 N) DIN EN 61386-1 (VDE 0605-1), Klasse Schlagbeanspruchung 3 - mittel DIN EN 61386-1 (VDE 0605-1), Verlegung offen, auf Putz, mit Abstandsschellen.
Menge: 1030,000 m
Leistungsbereichkatalog: 053

**24.5.120 Elektroinstallationsrohr halogenfr.Kunststoff AD 32mm AP Abstandsschellen**
STLB-Bau 2025-10 053
Elektroinstallationsrohr DIN EN 61386 (VDE 0605), Maße DIN EN 60423, nicht flammenausbreitend, aus Kunststoff, halogenfrei, einwandig, glatt, starr, mit angeformter Muffe, Außendurchmesser 32 mm, Druckfestigkeit Klasse 3 - mittel (750 N) DIN EN 61386-1 (VDE 0605-1), Klasse Schlagbeanspruchung 3 - mittel DIN EN 61386-1 (VDE 0605-1), Verlegung offen, auf Putz, mit Abstandsschellen.
Menge: 710,000 m
Leistungsbereichkatalog: 053

**24.5.130 Elektroinstallationsrohr Alu AD 16mm AP Abstandsschellen**
STLB-Bau 2025-10 053
Elektroinstallationsrohr DIN EN 61386 (VDE 0605), Maße DIN EN 60423, nicht flammenausbreitend, aus Aluminium, einwandig, glatt, starr, Außendurchmesser 16 mm, Druckfestigkeit Klasse 3 - mittel (750 N) DIN EN 61386-1 (VDE 0605-1), Klasse Schlagbeanspruchung 3 - mittel DIN EN 61386-1 (VDE 0605-1), Verlegung offen, auf Putz, mit Abstandsschellen.
Menge: 150,000 m
Leistungsbereichkatalog: 053

**24.5.140 Elektroinstallationsrohr Alu AD 20mm AP Abstandsschellen**
STLB-Bau 2025-10 053
Elektroinstallationsrohr DIN EN 61386 (VDE 0605), Maße DIN EN 60423, nicht flammenausbreitend, aus Aluminium, einwandig, glatt, starr, Außendurchmesser 20 mm, Druckfestigkeit Klasse 3 - mittel (750 N) DIN EN 61386-1 (VDE 0605-1), Klasse Schlagbeanspruchung 3 - mittel DIN EN 61386-1 (VDE 0605-1), Verlegung offen, auf Putz, mit Abstandsschellen.
Menge: 240,000 m
Leistungsbereichkatalog: 053

**24.5.150 Elektroinstallationsrohr Alu AD 32mm AP Abstandsschellen**
STLB-Bau 2025-10 053
Elektroinstallationsrohr DIN EN 61386 (VDE 0605), Maße DIN EN 60423, nicht flammenausbreitend, aus Aluminium, einwandig, glatt, starr, Außendurchmesser 32 mm, Druckfestigkeit Klasse 3 - mittel (750 N) DIN EN 61386-1 (VDE 0605-1), Klasse Schlagbeanspruchung 3 - mittel DIN EN 61386-1 (VDE 0605-1), Verlegung offen, auf Putz, mit Abstandsschellen.
Menge: 100,000 m
Leistungsbereichkatalog: 053

**24.5.160 Elektroinstallationsrohr Stahl bandverz AD 16mm AP Abstandsschellen**
STLB-Bau 2025-10 053
Elektroinstallationsrohr DIN EN 61386 (VDE 0605), Maße DIN EN 60423, nicht flammenausbreitend, aus bandverzinktem Stahl DIN EN 10346, einwandig, glatt, starr, Außendurchmesser 16 mm, Druckfestigkeit Klasse 4 - schwer (1250 N) DIN EN 61386-1 (VDE 0605-1), Klasse Schlagbeanspruchung 4 - schwer DIN EN 61386-1 (VDE 0605-1), Verlegung offen, auf Putz, mit Abstandsschellen.
Menge: 100,000 m
Leistungsbereichkatalog: 053

**24.5.170 Elektroinstallationsrohr Stahl bandverz AD 20mm AP Abstandsschellen**
STLB-Bau 2025-10 053
Elektroinstallationsrohr DIN EN 61386 (VDE 0605), Maße DIN EN 60423, nicht flammenausbreitend, aus bandverzinktem Stahl DIN EN 10346, einwandig, glatt, starr, Außendurchmesser 20 mm, Druckfestigkeit Klasse 4 - schwer (1250 N) DIN EN 61386-1 (VDE 0605-1), Klasse Schlagbeanspruchung 4 - schwer DIN EN 61386-1 (VDE 0605-1), Verlegung offen, auf Putz, mit Abstandsschellen.
Menge: 330,000 m
Leistungsbereichkatalog: 053

**24.5.180 Elektroinstallationsrohr Stahl bandverz AD 32mm AP Abstandsschellen**
STLB-Bau 2025-10 053
Elektroinstallationsrohr DIN EN 61386 (VDE 0605), Maße DIN EN 60423, nicht flammenausbreitend, aus bandverzinktem Stahl DIN EN 10346, einwandig, glatt, starr, Außendurchmesser 32 mm, Druckfestigkeit Klasse 4 - schwer (1250 N) DIN EN 61386-1 (VDE 0605-1), Klasse Schlagbeanspruchung 4 - schwer DIN EN 61386-1 (VDE 0605-1), Verlegung offen, auf Putz, mit Abstandsschellen.
Menge: 250,000 m
Leistungsbereichkatalog: 053

**24.5.190 Elektroinstallationsrohr Stahl bandverz AD 16mm AP Abstandsschellen E30 Funktionserhalt**
STLB-Bau 2025-10 053
Elektroinstallationsrohr DIN EN 61386 (VDE 0605), Maße DIN EN 60423, nicht flammenausbreitend, aus bandverzinktem Stahl DIN EN 10346, einwandig, glatt, starr, Außendurchmesser 16 mm, Druckfestigkeit Klasse 4 - schwer (1250 N) DIN EN 61386-1 (VDE 0605-1), Klasse Schlagbeanspruchung 4 - schwer DIN EN 61386-1 (VDE 0605-1), Verlegung offen, auf Putz, mit Abstandsschellen, Feuerwiderstandsklasse E 30 mit Funktionserhalt.
Menge: 50,000 m
Leistungsbereichkatalog: 053

**24.5.200 Elektroinstallationsrohr Stahl bandverz AD 20mm AP Abstandsschellen E30 Funktionserhalt**
STLB-Bau 2025-10 053
Elektroinstallationsrohr DIN EN 61386 (VDE 0605), Maße DIN EN 60423, nicht flammenausbreitend, aus bandverzinktem Stahl DIN EN 10346, einwandig, glatt, starr, Außendurchmesser 20 mm, Druckfestigkeit Klasse 4 - schwer (1250 N) DIN EN 61386-1 (VDE 0605-1), Klasse Schlagbeanspruchung 4 - schwer DIN EN 61386-1 (VDE 0605-1), Verlegung offen, auf Putz, mit Abstandsschellen, Feuerwiderstandsklasse E 30 mit Funktionserhalt.
Menge: 100,000 m
Leistungsbereichkatalog: 053

**24.5.210 Elektroinstallationsrohr Stahl bandverz AD 32mm AP Abstandsschellen E30 Funktionserhalt**
STLB-Bau 2025-10 053
Elektroinstallationsrohr DIN EN 61386 (VDE 0605), Maße DIN EN 60423, nicht flammenausbreitend, aus bandverzinktem Stahl DIN EN 10346, einwandig, glatt, starr, Außendurchmesser 32 mm, Druckfestigkeit Klasse 4 - schwer (1250 N) DIN EN 61386-1 (VDE 0605-1), Klasse Schlagbeanspruchung 4 - schwer DIN EN 61386-1 (VDE 0605-1), Verlegung offen, auf Putz, mit Abstandsschellen, Feuerwiderstandsklasse E 30 mit Funktionserhalt.
Menge: 50,000 m
Leistungsbereichkatalog: 053

**24.5.220 Elektroinstallationsrohr Stahl bandverz AD 16mm AP**
STLB-Bau 2025-10 053
Elektroinstallationsrohr DIN EN 61386 (VDE 0605), Maße DIN EN 60423, nicht flammenausbreitend, aus bandverzinktem Stahl DIN EN 10346, einwandig, glatt, starr, mit Gewinde beidseitig, Außendurchmesser 16 mm, Druckfestigkeit Klasse 4 - schwer (1250 N) DIN EN 61386-1 (VDE 0605-1), Klasse Schlagbeanspruchung 4 - schwer DIN EN 61386-1 (VDE 0605-1), Verlegung geschlossen, einschl. Muffen und Bögen, auf Putz.
Menge: 100,000 m
Leistungsbereichkatalog: 053

**24.5.230 Elektroinstallationsrohr Stahl bandverz AD 20mm AP**
STLB-Bau 2025-10 053
Elektroinstallationsrohr DIN EN 61386 (VDE 0605), Maße DIN EN 60423, nicht flammenausbreitend, aus bandverzinktem Stahl DIN EN 10346, einwandig, glatt, starr, mit Gewinde beidseitig, Außendurchmesser 20 mm, Druckfestigkeit Klasse 4 - schwer (1250 N) DIN EN 61386-1 (VDE 0605-1), Klasse Schlagbeanspruchung 4 - schwer DIN EN 61386-1 (VDE 0605-1), Verlegung geschlossen, einschl. Muffen und Bögen, auf Putz.
Menge: 100,000 m
Leistungsbereichkatalog: 053

**24.5.240 Elektroinstallationsrohr Stahl bandverz AD 32mm AP**
STLB-Bau 2025-10 053
Elektroinstallationsrohr DIN EN 61386 (VDE 0605), Maße DIN EN 60423, nicht flammenausbreitend, aus bandverzinktem Stahl DIN EN 10346, einwandig, glatt, starr, mit Gewinde beidseitig, Außendurchmesser 32 mm, Druckfestigkeit Klasse 4 - schwer (1250 N) DIN EN 61386-1 (VDE 0605-1), Klasse Schlagbeanspruchung 4 - schwer DIN EN 61386-1 (VDE 0605-1), Verlegung geschlossen, einschl. Muffen und Bögen, auf Putz.
Menge: 50,000 m
Leistungsbereichkatalog: 053

#### 24.6 Installationskanal

**24.6.10 Elektroinstallationskanal Leitungsführung H/B 60/90mm halogenfr.Kunststoff Beton**
STLB-Bau 2025-10 053
Elektroinstallationskanal DIN EN 50085-2-1 (VDE 0604-2-1) als Leitungsführungskanal, Außenmaße H/B mind. 60/90 mm, aus Kunststoff, halogenfrei,
Farbton 'verkehrsweiß'
mit einem Trennsteg, aus Kunststoff, einschl. aller systembedingten Form- und Verbindungsstücke, auf Beton.
Menge: 900,000 m
Leistungsbereichkatalog: 053

**24.6.20 T-Abzweig Leitungsführung H/B 60/90mm halogenfr.Kunststoff Beton**
STLB-Bau 2025-10 053
T-Abzweig, flach, für Leitungsführungskanal, Außenmaße H/B mind. 60/90 mm, aus Kunststoff, halogenfrei,
Farbton 'verkehrsweiß'
mit einem Trennsteg, einschl. aller systembedingten Form- und Verbindungsstücke, auf Beton.
Menge: 10,000 St
Leistungsbereichkatalog: 053

**24.6.30 Innenecke Leitungsführung H/B 60/90mm halogenfr.Kunststoff Beton**
STLB-Bau 2025-10 053
Innenecke für Leitungsführungskanal, Außenmaße H/B mind. 60/90 mm, aus Kunststoff, halogenfrei,
Farbton 'verkehrsweiß'
mit einem Trennsteg, einschl. aller systembedingten Form- und Verbindungsstücke, auf Beton.
Menge: 180,000 St
Leistungsbereichkatalog: 053

**24.6.40 Außenecke Leitungsführung H/B 60/90mm halogenfr.Kunststoff Beton**
STLB-Bau 2025-10 053
Außenecke für Leitungsführungskanal, Außenmaße H/B mind. 60/90 mm, aus Kunststoff, halogenfrei,
Farbton 'verkehrsweiß'
mit einem Trennsteg, einschl. aller systembedingten Form- und Verbindungsstücke, auf Beton.
Menge: 180,000 St
Leistungsbereichkatalog: 053

**24.6.50 Endstück Leitungsführung H/B 60/90mm halogenfr.Kunststoff Beton**
STLB-Bau 2025-10 053
Endstück für Leitungsführungskanal, Außenmaße H/B mind. 60/90 mm, aus Kunststoff, halogenfrei,
Farbton 'verkehrsweiß'
mit einem Trennsteg, einschl. aller systembedingten Form- und Verbindungsstücke, auf Beton.
Menge: 50,000 St
Leistungsbereichkatalog: 053

**24.6.60 Elektroinstallationskanal Leitungsführung H/B 60/110mm halogenfr.Kunststoff Beton**
STLB-Bau 2025-10 053
Elektroinstallationskanal DIN EN 50085-2-1 (VDE 0604-2-1) als Leitungsführungskanal, Außenmaße H/B mind. 60/110 mm, aus Kunststoff, halogenfrei,
Farbton 'verkehrsweiß'
mit einem Trennsteg, aus Kunststoff, einschl. aller systembedingten Form- und Verbindungsstücke, auf Beton.
Menge: 800,000 m
Leistungsbereichkatalog: 053

**24.6.70 T-Abzweig Leitungsführung H/B 60/110mm halogenfr.Kunststoff Beton**
STLB-Bau 2025-10 053
T-Abzweig, flach, für Leitungsführungskanal, Außenmaße H/B mind. 60/110 mm, aus Kunststoff, halogenfrei,
Farbton 'verkehrsweiß'
mit einem Trennsteg, einschl. aller systembedingten Form- und Verbindungsstücke, auf Beton.
Menge: 10,000 St
Leistungsbereichkatalog: 053

**24.6.80 Innenecke Leitungsführung H/B 60/110mm halogenfr.Kunststoff Beton**
STLB-Bau 2025-10 053
Innenecke für Leitungsführungskanal, Außenmaße H/B mind. 60/110 mm, aus Kunststoff, halogenfrei,
Farbton 'verkehrsweiß'
mit einem Trennsteg, einschl. aller systembedingten Form- und Verbindungsstücke, auf Beton.
Menge: 160,000 St
Leistungsbereichkatalog: 053

**24.6.90 Außenecke Leitungsführung H/B 60/110mm halogenfr.Kunststoff Beton**
STLB-Bau 2025-10 053
Außenecke für Leitungsführungskanal, Außenmaße H/B mind. 60/110 mm, aus Kunststoff, halogenfrei,
Farbton 'verkehrsweiß'
mit einem Trennsteg, einschl. aller systembedingten Form- und Verbindungsstücke, auf Beton.
Menge: 160,000 St
Leistungsbereichkatalog: 053

**24.6.100 Endstück Leitungsführung H/B 60/110mm halogenfr.Kunststoff Beton**
STLB-Bau 2025-10 053
Endstück für Leitungsführungskanal, Außenmaße H/B mind. 60/110 mm, aus Kunststoff, halogenfrei,
Farbton 'verkehrsweiß'
mit einem Trennsteg, einschl. aller systembedingten Form- und Verbindungsstücke, auf Beton.
Menge: 40,000 St
Leistungsbereichkatalog: 053

**24.6.110 Elektroinstallationskanal Leitungsführung H/B 60/150mm halogenfr.Kunststoff Beton**
STLB-Bau 2025-10 053
Elektroinstallationskanal DIN EN 50085-2-1 (VDE 0604-2-1) als Leitungsführungskanal, Außenmaße H/B mind. 60/150 mm, aus Kunststoff, halogenfrei,
Farbton 'verkehrsweiß'
mit einem Trennsteg, aus Kunststoff, einschl. aller systembedingten Form- und Verbindungsstücke, auf Beton.
Menge: 200,000 m
Leistungsbereichkatalog: 053

**24.6.120 T-Abzweig Leitungsführung H/B 60/150mm halogenfr.Kunststoff Beton**
STLB-Bau 2025-10 053
T-Abzweig, flach, für Leitungsführungskanal, Außenmaße H/B mind. 60/150 mm, aus Kunststoff, halogenfrei,
Farbton 'verkehrsweiß'
mit einem Trennsteg, einschl. aller systembedingten Form- und Verbindungsstücke, auf Beton.
Menge: 10,000 St
Leistungsbereichkatalog: 053

**24.6.130 Innenecke Leitungsführung H/B 60/150mm halogenfr.Kunststoff Beton**
STLB-Bau 2025-10 053
Innenecke für Leitungsführungskanal, Außenmaße H/B mind. 60/150 mm, aus Kunststoff, halogenfrei,
Farbton 'verkehrsweiß'
mit einem Trennsteg, einschl. aller systembedingten Form- und Verbindungsstücke, auf Beton.
Menge: 40,000 St
Leistungsbereichkatalog: 053

**24.6.140 Außenecke Leitungsführung H/B 60/150mm halogenfr.Kunststoff Beton**
STLB-Bau 2025-10 053
Außenecke für Leitungsführungskanal, Außenmaße H/B mind. 60/150 mm, aus Kunststoff, halogenfrei,
Farbton 'verkehrsweiß'
mit einem Trennsteg, einschl. aller systembedingten Form- und Verbindungsstücke, auf Beton.
Menge: 40,000 St
Leistungsbereichkatalog: 053

**24.6.150 Endstück Leitungsführung H/B 60/150mm halogenfr.Kunststoff Beton**
STLB-Bau 2025-10 053
Endstück für Leitungsführungskanal, Außenmaße H/B mind. 60/150 mm, aus Kunststoff, halogenfrei,
Farbton 'verkehrsweiß'
mit einem Trennsteg, einschl. aller systembedingten Form- und Verbindungsstücke, auf Beton.
Menge: 10,000 St
Leistungsbereichkatalog: 053

**24.6.160 Elektroinstallationskanal Geräteeinbau H/B 70/130mm halogenfr.Kunststoff Beton**
STLB-Bau 2025-10 053
Elektroinstallationskanal DIN EN 50085-2-1 (VDE 0604-2-1) als Geräteeinbaukanal, mit innenliegendem Oberteil, Breite 80 mm, Außenmaße H/B mind. 70/130 mm, aus Kunststoff, halogenfrei,
Farbton 'verkehrsweiß'
Oberteil aus Kunststoff, halogenfrei, mit einem Trennsteg, aus Kunststoff, einschl. aller systembedingten Form- und Verbindungsstücke, auf Beton.
Menge: 100,000 m
Leistungsbereichkatalog: 053

**24.6.170 T-Abzweig Geräteeinbau H/B 70/130mm halogenfr.Kunststoff Beton**
STLB-Bau 2025-10 053
T-Abzweig, flach, für Geräteeinbaukanal, mit innenliegendem Oberteil, Breite 80 mm, Außenmaße H/B mind. 70/130 mm, aus Kunststoff, halogenfrei,
Farbton 'verkehrsweiß'
Oberteil aus Kunststoff, halogenfrei, mit einem Trennsteg, einschl. aller systembedingten Form- und Verbindungsstücke, auf Beton.
Menge: 10,000 St
Leistungsbereichkatalog: 053

**24.6.180 Innenecke Geräteeinbau H/B 70/130mm halogenfr.Kunststoff Beton**
STLB-Bau 2025-10 053
Innenecke für Geräteeinbaukanal, mit innenliegendem Oberteil, Breite 80 mm, Außenmaße H/B mind. 70/130 mm, aus Kunststoff, halogenfrei,
Farbton 'verkehrsweiß'
Oberteil aus Kunststoff, halogenfrei, mit einem Trennsteg, aus Kunststoff, einschl. aller systembedingten Form- und Verbindungsstücke, auf Beton.
Menge: 20,000 St
Leistungsbereichkatalog: 053

**24.6.190 Außenecke Geräteeinbau H/B 70/130mm halogenfr.Kunststoff Beton**
STLB-Bau 2025-10 053
Außenecke für Geräteeinbaukanal, mit innenliegendem Oberteil, Breite 80 mm, Außenmaße H/B mind. 70/130 mm, aus Kunststoff, halogenfrei,
Farbton 'verkehrsweiß'
Oberteil aus Kunststoff, halogenfrei, mit einem Trennsteg, aus Kunststoff, einschl. aller systembedingten Form- und Verbindungsstücke, auf Beton.
Menge: 20,000 St
Leistungsbereichkatalog: 053

**24.6.200 Endstück Geräteeinbau H/B 70/130mm halogenfr.Kunststoff Beton**
STLB-Bau 2025-10 053
Endstück für Geräteeinbaukanal, mit innenliegendem Oberteil, Breite 80 mm, Außenmaße H/B mind. 70/130 mm, aus Kunststoff, halogenfrei,
Farbton 'verkehrsweiß'
Oberteil aus Kunststoff, halogenfrei, mit einem Trennsteg, aus Kunststoff, einschl. aller systembedingten Form- und Verbindungsstücke, auf Beton.
Menge: 10,000 St
Leistungsbereichkatalog: 053

**24.6.210 Schallbarriere Geräteeinbau H/B 70/130mm**
STLB-Bau 2025-10 053
Schallbarriere für Geräteeinbaukanal, Außenmaße H/B mind. 70/130 mm, Schalldämm-Maß mind. 40 dB, Baustoffklasse DIN 4102-1 A1 (nichtbrennbar), einschl. aller systembedingten Form- und Verbindungsstücke.
Menge: 10,000 St
Leistungsbereichkatalog: 053

#### 24.7 Kabelschutzrohr (Außenbereich)

**24.7.10 Kabelschutzrohr PE-HD AD 50mm WD 2,9mm Ringbunde offen**
STLB-Bau 2025-10 051
Kabelschutzrohr aus PE-HD DIN 8075, Maße DIN 16874, Nenn-Außendurchmesser 50 mm, Wanddicke mind. 2,9 mm, in Ringbunden, offen verlegen.
Menge: 3750,000 m
Leistungsbereichkatalog: 051

**24.7.20 Kabelschutzrohr PE-HD AD 110mm WD 6,3mm Ringbunde**
STLB-Bau 2025-10 051
Kabelschutzrohr aus PE-HD DIN 8075, Maße DIN 16874, Nenn-Außendurchmesser 110 mm, Wanddicke mind. 6,3 mm, in Ringbunden.
Menge: 1250,000 m
Leistungsbereichkatalog: 051

#### 24.8 Dokumentation

**24.8.10 Revisionsunterlagen Verlegesysteme**
*** Pauschalposition
Revisionsunterlagen Verlegesysteme

Der Umfang der Revisionsunterlagen geht über die Nebenleistung der VOB hinaus. In dieser Position sind die zusätzlichen Anforderungen zu kalkulieren. Die Dokumentation gibt den tatsächlich gebauten Zustand wieder.

Die Dokumentation der Anlage muss mindestens das Folgende beinhalten:
- Bedienungsanleitung
- Datenblätter/Zertifikate/Konformitätserklärung sämtlicher, eingesetzter
  Produkte
- Montageanleitungen sämtlicher, eingesetzter Produkte
- Instandhaltungsanleitungen/Instandhaltungshinweise
- Facherrichterbescheinigung
- Abnahmeprotokoll mit allen Anlagen und Mängelfreimeldung
- Liste der beteiligten Firmen mit Adresse, Telefonnummer und Ansprechpartner
Menge: 1,000 psch

### 25 KG 457 - Brandschutz

*Hinweis: Allgemeine Vorbemerkungen Brandschutz*
Allgemeine Vorbemerkungen Brandschutz
Die nachfolgenden Anforderungen sind bei der Ausführung
zu beachten. Sich aus diesen Anforderungen ergebende Leistungen sind in den Angebotspreis einzurechnen und
werden nicht gesondert vergütet.

Systembeschreibung
Durch die brandabschnittsübergreifende horizontale und vertikale Leitungstrassierung werden Brandwände durchdrungen. Auch wenn der Aufbau der Trassierungssysteme durch die KG440 erfolgt, sind die durchdrungenen Öffnungen der Trassen, welche für die Gewerke der KG450 vorgesehen sind, durch den AN dieser Ausschreibung zu schließen und Dokumentieren.

Mögliche akustische Schottungen (z.B. im Technikkanal Fassade) werden durch die Kostengruppe 300 berücksichtigt.

Materialanforderungen/ Schadstoffe
Für die Auswahl der Materialien gelten die Anforderungen des BNB-System in der Qualitätsstufe 5 (siehe auch
Vorbemerkungen BNB - Zertifizierung einschl. Anlagen am Anfang des LVs).
Insbesondere sind folgende Vorgaben für die Bauprodukte des Gewerks Brandschutz zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften Brandschutz
Ergänzend wird für die Ausführung der Brandschottungen an dieser Stelle auf die Einhaltung der folgenden Regelwerke verwiesen. Diese gelten uneingeschränkt inkl. der jeweils anzuwendenden Normkorrekturen und enthaltenen Normverweise.

DIN 4102

MLAR (Muster-Leitungsanlagen-Richtlinie)

Z-Nummern (DIBt-Zulassungen)

#### 25.1 Brandschottungen

*Hinweis: Wandstärke bis 100mm*

**25.1.10 Brandschutzabschottung Leitungsanlagen Mörtelschott S90 bis 0,01m2 Gebäude Wand D 100mm**
STLB-Bau 2025-10 047
Brandschutzabschottung an Kabel-/Leitungsanlagen als Mörtelschott, Feuerwiderstandsklasse S 90 DIN 4102-9, mit allgemeinem bauaufsichtlichen Prüfzeugnis/allgemeiner bauaufsichtlicher Zulassung, eckiger Durchbruch, Querschnitt bis 0,01 m2, Baustoffklasse DIN 4102-1 A (nichtbrennbar), Schmelzpunkt größer gleich 1000 Grad C, im Gebäude, mit Kennzeichnungsschild, Wand aus Stahlbeton, Dicke 100 mm, unterbrochene Kabelrinne.
Menge: 3,000 St
Leistungsbereichkatalog: 047

**25.1.20 Brandschutzabschottung Leitungsanlagen Mörtelschott S90 0,01-0,02m2 Gebäude Wand D 100mm**
STLB-Bau 2025-10 047
Brandschutzabschottung an Kabel-/Leitungsanlagen als Mörtelschott, Feuerwiderstandsklasse S 90 DIN 4102-9, mit allgemeinem bauaufsichtlichen Prüfzeugnis/allgemeiner bauaufsichtlicher Zulassung, eckiger Durchbruch, Querschnitt über 0,01 bis 0,02 m2, Baustoffklasse DIN 4102-1 A (nichtbrennbar), Schmelzpunkt größer gleich 1000 Grad C, im Gebäude, mit Kennzeichnungsschild, Wand aus Stahlbeton, Dicke 100 mm, unterbrochene Kabelrinne.
Menge: 3,000 St
Leistungsbereichkatalog: 047

**25.1.30 Brandschutzabschottung Leitungsanlagen Mörtelschott S90 0,02-0,05m2 Gebäude Wand D 100mm**
STLB-Bau 2025-10 047
Brandschutzabschottung an Kabel-/Leitungsanlagen als Mörtelschott, Feuerwiderstandsklasse S 90 DIN 4102-9, mit allgemeinem bauaufsichtlichen Prüfzeugnis/allgemeiner bauaufsichtlicher Zulassung, eckiger Durchbruch, Querschnitt über 0,02 bis 0,05 m2, Baustoffklasse DIN 4102-1 A (nichtbrennbar), Schmelzpunkt größer gleich 1000 Grad C, im Gebäude, mit Kennzeichnungsschild, Wand aus Stahlbeton, Dicke 100 mm, unterbrochene Kabelrinne.
Menge: 6,000 St
Leistungsbereichkatalog: 047

**25.1.40 Brandschutzabschottung Leitungsanlagen Mörtelschott S90 0,05-0,1m2 Gebäude Wand D 100mm**
STLB-Bau 2025-10 047
Brandschutzabschottung an Kabel-/Leitungsanlagen als Mörtelschott, Feuerwiderstandsklasse S 90 DIN 4102-9, mit allgemeinem bauaufsichtlichen Prüfzeugnis/allgemeiner bauaufsichtlicher Zulassung, eckiger Durchbruch, Querschnitt über 0,05 bis 0,1 m2, Baustoffklasse DIN 4102-1 A (nichtbrennbar), Schmelzpunkt größer gleich 1000 Grad C, im Gebäude, mit Kennzeichnungsschild, Wand aus Stahlbeton, Dicke 100 mm, unterbrochene Kabelrinne.
Menge: 2,000 St
Leistungsbereichkatalog: 047

**25.1.50 Brandschutzabschottung Leitungsanlagen Mörtelschott S90 0,1-0,2m2 Gebäude Wand D 100mm**
STLB-Bau 2025-10 047
Brandschutzabschottung an Kabel-/Leitungsanlagen als Mörtelschott, Feuerwiderstandsklasse S 90 DIN 4102-9, mit allgemeinem bauaufsichtlichen Prüfzeugnis/allgemeiner bauaufsichtlicher Zulassung, eckiger Durchbruch, Querschnitt über 0,1 bis 0,2 m2, Baustoffklasse DIN 4102-1 A (nichtbrennbar), Schmelzpunkt größer gleich 1000 Grad C, im Gebäude, mit Kennzeichnungsschild, Wand aus Stahlbeton, Dicke 100 mm, unterbrochene Kabelrinne.
Menge: 1,000 St
Leistungsbereichkatalog: 047

**25.1.60 Brandschutzabschottung Leitungsanlagen Mörtelschott S90 0,2-0,3m2 Gebäude Wand D 100mm**
STLB-Bau 2025-10 047
Brandschutzabschottung an Kabel-/Leitungsanlagen als Mörtelschott, Feuerwiderstandsklasse S 90 DIN 4102-9, mit allgemeinem bauaufsichtlichen Prüfzeugnis/allgemeiner bauaufsichtlicher Zulassung, eckiger Durchbruch, Querschnitt über 0,2 bis 0,3 m2, Baustoffklasse DIN 4102-1 A (nichtbrennbar), Schmelzpunkt größer gleich 1000 Grad C, im Gebäude, mit Kennzeichnungsschild, Wand aus Stahlbeton, Dicke 100 mm, unterbrochene Kabelrinne.
Menge: 9,000 St
Leistungsbereichkatalog: 047

**25.1.70 Brandschutzabschottung Kabel S90 Gebäude Wand D 100mm**
STLB-Bau 2025-10 047
Brandschutzabschottung an Kabeln Feuerwiderstandsklasse S 90 DIN 4102-9, nach Leitungsanlagen-Richtlinie (LAR) des Bundeslandes der Ausführung/Muster Leitungsanlagen-Richtlinie (MLAR), freier Ringspalt im Durchbruch bis 15 mm, Spalt füllen mit Mörtel DIN 18580, Mörtelklasse 10, im Gebäude, Wand aus Stahlbeton, Dicke 100 mm.
Menge: 50,000 St
Leistungsbereichkatalog: 047

**25.1.80 Brandschutzabschottung Kabel S90 Gebäude Wand D 100mm**
STLB-Bau 2025-10 047
Brandschutzabschottung an Kabeln Feuerwiderstandsklasse S 90 DIN 4102-9, nach Leitungsanlagen-Richtlinie (LAR) des Bundeslandes der Ausführung/Muster Leitungsanlagen-Richtlinie (MLAR), freier Ringspalt im Durchbruch über 15 bis 30 mm, Spalt füllen mit Mörtel DIN 18580, Mörtelklasse 10, im Gebäude, Wand aus Stahlbeton, Dicke 100 mm.
Menge: 10,000 St
Leistungsbereichkatalog: 047

*Hinweis: Wandstärke bis 200mm*

**25.1.90 Brandschutzabschottung Leitungsanlagen Mörtelschott S90 bis 0,01m2 Gebäude Wand D 200mm**
STLB-Bau 2025-10 047
Brandschutzabschottung an Kabel-/Leitungsanlagen als Mörtelschott, Feuerwiderstandsklasse S 90 DIN 4102-9, mit allgemeinem bauaufsichtlichen Prüfzeugnis/allgemeiner bauaufsichtlicher Zulassung, eckiger Durchbruch, Querschnitt bis 0,01 m2, Baustoffklasse DIN 4102-1 A (nichtbrennbar), Schmelzpunkt größer gleich 1000 Grad C, im Gebäude, Wand aus Stahlbeton, Dicke 200 mm, unterbrochene Kabelrinne.
Menge: 3,000 St
Leistungsbereichkatalog: 047

**25.1.100 Brandschutzabschottung Leitungsanlagen Mörtelschott S90 0,01-0,02m2 Gebäude Wand D 200mm**
STLB-Bau 2025-10 047
Brandschutzabschottung an Kabel-/Leitungsanlagen als Mörtelschott, Feuerwiderstandsklasse S 90 DIN 4102-9, mit allgemeinem bauaufsichtlichen Prüfzeugnis/allgemeiner bauaufsichtlicher Zulassung, eckiger Durchbruch, Querschnitt über 0,01 bis 0,02 m2, Baustoffklasse DIN 4102-1 A (nichtbrennbar), Schmelzpunkt größer gleich 1000 Grad C, im Gebäude, mit Kennzeichnungsschild, Wand aus Stahlbeton, Dicke 200 mm, unterbrochene Kabelrinne.
Menge: 2,000 St
Leistungsbereichkatalog: 047

**25.1.110 Brandschutzabschottung Leitungsanlagen Mörtelschott S90 0,02-0,05m2 Gebäude Wand D 200mm**
STLB-Bau 2025-10 047
Brandschutzabschottung an Kabel-/Leitungsanlagen als Mörtelschott, Feuerwiderstandsklasse S 90 DIN 4102-9, mit allgemeinem bauaufsichtlichen Prüfzeugnis/allgemeiner bauaufsichtlicher Zulassung, eckiger Durchbruch, Querschnitt über 0,02 bis 0,05 m2, Baustoffklasse DIN 4102-1 A (nichtbrennbar), Schmelzpunkt größer gleich 1000 Grad C, im Gebäude, mit Kennzeichnungsschild, Wand aus Stahlbeton, Dicke 200 mm, unterbrochene Kabelrinne.
Menge: 8,000 St
Leistungsbereichkatalog: 047

**25.1.120 Brandschutzabschottung Leitungsanlagen Mörtelschott S90 0,05-0,1m2 Gebäude Wand D 200mm**
STLB-Bau 2025-10 047
Brandschutzabschottung an Kabel-/Leitungsanlagen als Mörtelschott, Feuerwiderstandsklasse S 90 DIN 4102-9, mit allgemeinem bauaufsichtlichen Prüfzeugnis/allgemeiner bauaufsichtlicher Zulassung, eckiger Durchbruch, Querschnitt über 0,05 bis 0,1 m2, Baustoffklasse DIN 4102-1 A (nichtbrennbar), Schmelzpunkt größer gleich 1000 Grad C, im Gebäude, mit Kennzeichnungsschild, Wand aus Stahlbeton, Dicke 200 mm, unterbrochene Kabelrinne.
Menge: 9,000 St
Leistungsbereichkatalog: 047

**25.1.130 Brandschutzabschottung Leitungsanlagen Mörtelschott S90 0,1-0,2m2 Gebäude Wand D 200mm**
STLB-Bau 2025-10 047
Brandschutzabschottung an Kabel-/Leitungsanlagen als Mörtelschott, Feuerwiderstandsklasse S 90 DIN 4102-9, mit allgemeinem bauaufsichtlichen Prüfzeugnis/allgemeiner bauaufsichtlicher Zulassung, eckiger Durchbruch, Querschnitt über 0,1 bis 0,2 m2, Baustoffklasse DIN 4102-1 A (nichtbrennbar), Schmelzpunkt größer gleich 1000 Grad C, im Gebäude, mit Kennzeichnungsschild, Wand aus Stahlbeton, Dicke 200 mm, unterbrochene Kabelrinne.
Menge: 2,000 St
Leistungsbereichkatalog: 047

**25.1.140 Brandschutzabschottung Leitungsanlagen Mörtelschott S90 0,2-0,3m2 Gebäude Wand D 200mm**
STLB-Bau 2025-10 047
Brandschutzabschottung an Kabel-/Leitungsanlagen als Mörtelschott, Feuerwiderstandsklasse S 90 DIN 4102-9, mit allgemeinem bauaufsichtlichen Prüfzeugnis/allgemeiner bauaufsichtlicher Zulassung, eckiger Durchbruch, Querschnitt über 0,2 bis 0,3 m2, Baustoffklasse DIN 4102-1 A (nichtbrennbar), Schmelzpunkt größer gleich 1000 Grad C, im Gebäude, mit Kennzeichnungsschild, Wand aus Stahlbeton, Dicke 200 mm, unterbrochene Kabelrinne.
Menge: 1,000 St
Leistungsbereichkatalog: 047

**25.1.150 Brandschutzabschottung Kabel S90 Gebäude Wand D 200mm**
STLB-Bau 2025-10 047
Brandschutzabschottung an Kabeln Feuerwiderstandsklasse S 90 DIN 4102-9, nach Leitungsanlagen-Richtlinie (LAR) des Bundeslandes der Ausführung/Muster Leitungsanlagen-Richtlinie (MLAR), freier Ringspalt im Durchbruch bis 15 mm, Spalt füllen mit Mörtel DIN 18580, Mörtelklasse 10, im Gebäude, Wand aus Stahlbeton, Dicke 200 mm.
Menge: 50,000 St
Leistungsbereichkatalog: 047

**25.1.160 Brandschutzabschottung Kabel S90 Gebäude Wand D 200mm**
STLB-Bau 2025-10 047
Brandschutzabschottung an Kabeln Feuerwiderstandsklasse S 90 DIN 4102-9, nach Leitungsanlagen-Richtlinie (LAR) des Bundeslandes der Ausführung/Muster Leitungsanlagen-Richtlinie (MLAR), freier Ringspalt im Durchbruch über 15 bis 30 mm, Spalt füllen mit Mörtel DIN 18580, Mörtelklasse 10, im Gebäude, Wand aus Stahlbeton, Dicke 200 mm.
Menge: 10,000 St
Leistungsbereichkatalog: 047

*Hinweis: Wandstärke bis 300mm*

**25.1.170 Brandschutzabschottung Leitungsanlagen Mörtelschott S90 bis 0,01m2 Gebäude Wand D 300mm**
STLB-Bau 2025-10 047
Brandschutzabschottung an Kabel-/Leitungsanlagen als Mörtelschott, Feuerwiderstandsklasse S 90 DIN 4102-9, mit allgemeinem bauaufsichtlichen Prüfzeugnis/allgemeiner bauaufsichtlicher Zulassung, eckiger Durchbruch, Querschnitt bis 0,01 m2, Baustoffklasse DIN 4102-1 A (nichtbrennbar), Schmelzpunkt größer gleich 1000 Grad C, im Gebäude, mit Kennzeichnungsschild, Wand aus Stahlbeton, Dicke 300 mm, unterbrochene Kabelrinne.
Menge: 3,000 St
Leistungsbereichkatalog: 047

**25.1.180 Brandschutzabschottung Leitungsanlagen Mörtelschott S90 0,01-0,02m2 Gebäude Wand D 300mm**
STLB-Bau 2025-10 047
Brandschutzabschottung an Kabel-/Leitungsanlagen als Mörtelschott, Feuerwiderstandsklasse S 90 DIN 4102-9, mit allgemeinem bauaufsichtlichen Prüfzeugnis/allgemeiner bauaufsichtlicher Zulassung, eckiger Durchbruch, Querschnitt über 0,01 bis 0,02 m2, Baustoffklasse DIN 4102-1 A (nichtbrennbar), Schmelzpunkt größer gleich 1000 Grad C, im Gebäude, mit Kennzeichnungsschild, Wand aus Stahlbeton, Dicke 300 mm, unterbrochene Kabelrinne.
Menge: 3,000 St
Leistungsbereichkatalog: 047

**25.1.190 Brandschutzabschottung Leitungsanlagen Mörtelschott S90 0,02-0,05m2 Gebäude Wand D 300mm**
STLB-Bau 2025-10 047
Brandschutzabschottung an Kabel-/Leitungsanlagen als Mörtelschott, Feuerwiderstandsklasse S 90 DIN 4102-9, mit allgemeinem bauaufsichtlichen Prüfzeugnis/allgemeiner bauaufsichtlicher Zulassung, eckiger Durchbruch, Querschnitt über 0,02 bis 0,05 m2, Baustoffklasse DIN 4102-1 A (nichtbrennbar), Schmelzpunkt größer gleich 1000 Grad C, im Gebäude, mit Kennzeichnungsschild, Wand aus Stahlbeton, Dicke 300 mm, unterbrochene Kabelrinne.
Menge: 50,000 St
Leistungsbereichkatalog: 047

**25.1.200 Brandschutzabschottung Leitungsanlagen Mörtelschott S90 0,05-0,1m2 Gebäude Wand D 300mm**
STLB-Bau 2025-10 047
Brandschutzabschottung an Kabel-/Leitungsanlagen als Mörtelschott, Feuerwiderstandsklasse S 90 DIN 4102-9, mit allgemeinem bauaufsichtlichen Prüfzeugnis/allgemeiner bauaufsichtlicher Zulassung, eckiger Durchbruch, Querschnitt über 0,05 bis 0,1 m2, Baustoffklasse DIN 4102-1 A (nichtbrennbar), Schmelzpunkt größer gleich 1000 Grad C, im Gebäude, mit Kennzeichnungsschild, Wand aus Stahlbeton, Dicke 300 mm, unterbrochene Kabelrinne.
Menge: 16,000 St
Leistungsbereichkatalog: 047

**25.1.210 Brandschutzabschottung Leitungsanlagen Mörtelschott S90 0,1-0,2m2 Gebäude Wand D 300mm**
STLB-Bau 2025-10 047
Brandschutzabschottung an Kabel-/Leitungsanlagen als Mörtelschott, Feuerwiderstandsklasse S 90 DIN 4102-9, mit allgemeinem bauaufsichtlichen Prüfzeugnis/allgemeiner bauaufsichtlicher Zulassung, eckiger Durchbruch, Querschnitt über 0,1 bis 0,2 m2, Baustoffklasse DIN 4102-1 A (nichtbrennbar), Schmelzpunkt größer gleich 1000 Grad C, im Gebäude, mit Kennzeichnungsschild, Wand aus Stahlbeton, Dicke 300 mm, unterbrochene Kabelrinne.
Menge: 1,000 St
Leistungsbereichkatalog: 047

**25.1.220 Brandschutzabschottung Leitungsanlagen Mörtelschott S90 0,2-0,3m2 Gebäude Wand D 300mm**
STLB-Bau 2025-10 047
Brandschutzabschottung an Kabel-/Leitungsanlagen als Mörtelschott, Feuerwiderstandsklasse S 90 DIN 4102-9, mit allgemeinem bauaufsichtlichen Prüfzeugnis/allgemeiner bauaufsichtlicher Zulassung, eckiger Durchbruch, Querschnitt über 0,2 bis 0,3 m2, Baustoffklasse DIN 4102-1 A (nichtbrennbar), Schmelzpunkt größer gleich 1000 Grad C, im Gebäude, mit Kennzeichnungsschild, Wand aus Stahlbeton, Dicke 300 mm, unterbrochene Kabelrinne.
Menge: 1,000 St
Leistungsbereichkatalog: 047

**25.1.230 Brandschutzabschottung Kabel S90 Gebäude Wand D 300mm**
STLB-Bau 2025-10 047
Brandschutzabschottung an Kabeln Feuerwiderstandsklasse S 90 DIN 4102-9, nach Leitungsanlagen-Richtlinie (LAR) des Bundeslandes der Ausführung/Muster Leitungsanlagen-Richtlinie (MLAR), freier Ringspalt im Durchbruch bis 15 mm, Spalt füllen mit Mörtel DIN 18580, Mörtelklasse 10, im Gebäude, Wand aus Stahlbeton, Dicke 300 mm.
Menge: 50,000 St
Leistungsbereichkatalog: 047

**25.1.240 Brandschutzabschottung Kabel S90 Gebäude Wand D 300mm**
STLB-Bau 2025-10 047
Brandschutzabschottung an Kabeln Feuerwiderstandsklasse S 90 DIN 4102-9, nach Leitungsanlagen-Richtlinie (LAR) des Bundeslandes der Ausführung/Muster Leitungsanlagen-Richtlinie (MLAR), freier Ringspalt im Durchbruch über 15 bis 30 mm, Spalt füllen mit Mörtel DIN 18580, Mörtelklasse 10, im Gebäude, Wand aus Stahlbeton, Dicke 300 mm.
Menge: 10,000 St
Leistungsbereichkatalog: 047

*Hinweis: Wandstärke bis 400mm*

**25.1.250 Brandschutzabschottung Leitungsanlagen Mörtelschott S90 bis 0,01m2 Gebäude Wand D 400mm**
STLB-Bau 2025-10 047
Brandschutzabschottung an Kabel-/Leitungsanlagen als Mörtelschott, Feuerwiderstandsklasse S 90 DIN 4102-9, mit allgemeinem bauaufsichtlichen Prüfzeugnis/allgemeiner bauaufsichtlicher Zulassung, eckiger Durchbruch, Querschnitt bis 0,01 m2, Baustoffklasse DIN 4102-1 A (nichtbrennbar), Schmelzpunkt größer gleich 1000 Grad C, im Gebäude, mit Kennzeichnungsschild, Wand aus Stahlbeton, Dicke 400 mm, unterbrochene Kabelrinne.
Menge: 3,000 St
Leistungsbereichkatalog: 047

**25.1.260 Brandschutzabschottung Leitungsanlagen Mörtelschott S90 0,01-0,02m2 Gebäude Wand D 400mm**
STLB-Bau 2025-10 047
Brandschutzabschottung an Kabel-/Leitungsanlagen als Mörtelschott, Feuerwiderstandsklasse S 90 DIN 4102-9, mit allgemeinem bauaufsichtlichen Prüfzeugnis/allgemeiner bauaufsichtlicher Zulassung, eckiger Durchbruch, Querschnitt über 0,01 bis 0,02 m2, Baustoffklasse DIN 4102-1 A (nichtbrennbar), Schmelzpunkt größer gleich 1000 Grad C, im Gebäude, mit Kennzeichnungsschild, Wand aus Stahlbeton, Dicke 400 mm, unterbrochene Kabelrinne.
Menge: 2,000 St
Leistungsbereichkatalog: 047

**25.1.270 Brandschutzabschottung Leitungsanlagen Mörtelschott S90 0,02-0,05m2 Gebäude Wand D 400mm**
STLB-Bau 2025-10 047
Brandschutzabschottung an Kabel-/Leitungsanlagen als Mörtelschott, Feuerwiderstandsklasse S 90 DIN 4102-9, mit allgemeinem bauaufsichtlichen Prüfzeugnis/allgemeiner bauaufsichtlicher Zulassung, eckiger Durchbruch, Querschnitt über 0,02 bis 0,05 m2, Baustoffklasse DIN 4102-1 A (nichtbrennbar), Schmelzpunkt größer gleich 1000 Grad C, im Gebäude, mit Kennzeichnungsschild, Wand aus Stahlbeton, Dicke 400 mm, unterbrochene Kabelrinne.
Menge: 2,000 St
Leistungsbereichkatalog: 047

**25.1.280 Brandschutzabschottung Leitungsanlagen Mörtelschott S90 0,05-0,1m2 Gebäude Wand D 400mm**
STLB-Bau 2025-10 047
Brandschutzabschottung an Kabel-/Leitungsanlagen als Mörtelschott, Feuerwiderstandsklasse S 90 DIN 4102-9, mit allgemeinem bauaufsichtlichen Prüfzeugnis/allgemeiner bauaufsichtlicher Zulassung, eckiger Durchbruch, Querschnitt über 0,05 bis 0,1 m2, Baustoffklasse DIN 4102-1 A (nichtbrennbar), Schmelzpunkt größer gleich 1000 Grad C, im Gebäude, mit Kennzeichnungsschild, Wand aus Stahlbeton, Dicke 400 mm, unterbrochene Kabelrinne.
Menge: 2,000 St
Leistungsbereichkatalog: 047

**25.1.290 Brandschutzabschottung Leitungsanlagen Mörtelschott S90 0,1-0,2m2 Gebäude Wand D 400mm**
STLB-Bau 2025-10 047
Brandschutzabschottung an Kabel-/Leitungsanlagen als Mörtelschott, Feuerwiderstandsklasse S 90 DIN 4102-9, mit allgemeinem bauaufsichtlichen Prüfzeugnis/allgemeiner bauaufsichtlicher Zulassung, eckiger Durchbruch, Querschnitt über 0,1 bis 0,2 m2, Baustoffklasse DIN 4102-1 A (nichtbrennbar), Schmelzpunkt größer gleich 1000 Grad C, im Gebäude, mit Kennzeichnungsschild, Wand aus Stahlbeton, Dicke 400 mm, unterbrochene Kabelrinne.
Menge: 1,000 St
Leistungsbereichkatalog: 047

**25.1.300 Brandschutzabschottung Leitungsanlagen Mörtelschott S90 0,2-0,3m2 Gebäude Wand D 400mm**
STLB-Bau 2025-10 047
Brandschutzabschottung an Kabel-/Leitungsanlagen als Mörtelschott, Feuerwiderstandsklasse S 90 DIN 4102-9, mit allgemeinem bauaufsichtlichen Prüfzeugnis/allgemeiner bauaufsichtlicher Zulassung, eckiger Durchbruch, Querschnitt über 0,2 bis 0,3 m2, Baustoffklasse DIN 4102-1 A (nichtbrennbar), Schmelzpunkt größer gleich 1000 Grad C, im Gebäude, mit Kennzeichnungsschild, Wand aus Stahlbeton, Dicke 400 mm, unterbrochene Kabelrinne.
Menge: 1,000 St
Leistungsbereichkatalog: 047

**25.1.310 Brandschutzabschottung Kabel S90 Gebäude Wand D 400mm**
STLB-Bau 2025-10 047
Brandschutzabschottung an Kabeln Feuerwiderstandsklasse S 90 DIN 4102-9, nach Leitungsanlagen-Richtlinie (LAR) des Bundeslandes der Ausführung/Muster Leitungsanlagen-Richtlinie (MLAR), freier Ringspalt im Durchbruch bis 15 mm, Spalt füllen mit Mörtel DIN 18580, Mörtelklasse 10, im Gebäude, Wand aus Stahlbeton, Dicke 400 mm.
Menge: 50,000 St
Leistungsbereichkatalog: 047

**25.1.320 Brandschutzabschottung Kabel S90 Gebäude Wand D 400mm**
STLB-Bau 2025-10 047
Brandschutzabschottung an Kabeln Feuerwiderstandsklasse S 90 DIN 4102-9, nach Leitungsanlagen-Richtlinie (LAR) des Bundeslandes der Ausführung/Muster Leitungsanlagen-Richtlinie (MLAR), freier Ringspalt im Durchbruch über 15 bis 30 mm, Spalt füllen mit Mörtel DIN 18580, Mörtelklasse 10, im Gebäude, Wand aus Stahlbeton, Dicke 400 mm.
Menge: 10,000 St
Leistungsbereichkatalog: 047

*Hinweis: Wandstärke bis 500mm*

**25.1.330 Brandschutzabschottung Leitungsanlagen Mörtelschott S90 bis 0,01m2 Gebäude Wand D 500mm**
STLB-Bau 2025-10 047
Brandschutzabschottung an Kabel-/Leitungsanlagen als Mörtelschott, Feuerwiderstandsklasse S 90 DIN 4102-9, mit allgemeinem bauaufsichtlichen Prüfzeugnis/allgemeiner bauaufsichtlicher Zulassung, eckiger Durchbruch, Querschnitt bis 0,01 m2, Baustoffklasse DIN 4102-1 A (nichtbrennbar), Schmelzpunkt größer gleich 1000 Grad C, im Gebäude, mit Kennzeichnungsschild, Wand aus Stahlbeton, Dicke 500 mm, unterbrochene Kabelrinne.
Menge: 3,000 St
Leistungsbereichkatalog: 047

**25.1.340 Brandschutzabschottung Leitungsanlagen Mörtelschott S90 0,01-0,02m2 Gebäude Wand D 500mm**
STLB-Bau 2025-10 047
Brandschutzabschottung an Kabel-/Leitungsanlagen als Mörtelschott, Feuerwiderstandsklasse S 90 DIN 4102-9, mit allgemeinem bauaufsichtlichen Prüfzeugnis/allgemeiner bauaufsichtlicher Zulassung, eckiger Durchbruch, Querschnitt über 0,01 bis 0,02 m2, Baustoffklasse DIN 4102-1 A (nichtbrennbar), Schmelzpunkt größer gleich 1000 Grad C, im Gebäude, mit Kennzeichnungsschild, Wand aus Stahlbeton, Dicke 500 mm, unterbrochene Kabelrinne.
Menge: 2,000 St
Leistungsbereichkatalog: 047

**25.1.350 Brandschutzabschottung Leitungsanlagen Mörtelschott S90 0,02-0,05m2 Gebäude Wand D 500mm**
STLB-Bau 2025-10 047
Brandschutzabschottung an Kabel-/Leitungsanlagen als Mörtelschott, Feuerwiderstandsklasse S 90 DIN 4102-9, mit allgemeinem bauaufsichtlichen Prüfzeugnis/allgemeiner bauaufsichtlicher Zulassung, eckiger Durchbruch, Querschnitt über 0,02 bis 0,05 m2, Baustoffklasse DIN 4102-1 A (nichtbrennbar), Schmelzpunkt größer gleich 1000 Grad C, im Gebäude, mit Kennzeichnungsschild, Wand aus Stahlbeton, Dicke 500 mm, unterbrochene Kabelrinne.
Menge: 2,000 St
Leistungsbereichkatalog: 047

**25.1.360 Brandschutzabschottung Leitungsanlagen Mörtelschott S90 0,05-0,1m2 Gebäude Wand D 500mm**
STLB-Bau 2025-10 047
Brandschutzabschottung an Kabel-/Leitungsanlagen als Mörtelschott, Feuerwiderstandsklasse S 90 DIN 4102-9, mit allgemeinem bauaufsichtlichen Prüfzeugnis/allgemeiner bauaufsichtlicher Zulassung, eckiger Durchbruch, Querschnitt über 0,05 bis 0,1 m2, Baustoffklasse DIN 4102-1 A (nichtbrennbar), Schmelzpunkt größer gleich 1000 Grad C, im Gebäude, mit Kennzeichnungsschild, Wand aus Stahlbeton, Dicke 500 mm, unterbrochene Kabelrinne.
Menge: 1,000 St
Leistungsbereichkatalog: 047

**25.1.370 Brandschutzabschottung Leitungsanlagen Mörtelschott S90 0,1-0,2m2 Gebäude Wand D 500mm**
STLB-Bau 2025-10 047
Brandschutzabschottung an Kabel-/Leitungsanlagen als Mörtelschott, Feuerwiderstandsklasse S 90 DIN 4102-9, mit allgemeinem bauaufsichtlichen Prüfzeugnis/allgemeiner bauaufsichtlicher Zulassung, eckiger Durchbruch, Querschnitt über 0,1 bis 0,2 m2, Baustoffklasse DIN 4102-1 A (nichtbrennbar), Schmelzpunkt größer gleich 1000 Grad C, im Gebäude, mit Kennzeichnungsschild, Wand aus Stahlbeton, Dicke 500 mm, unterbrochene Kabelrinne.
Menge: 1,000 St
Leistungsbereichkatalog: 047

**25.1.380 Brandschutzabschottung Leitungsanlagen Mörtelschott S90 0,2-0,3m2 Gebäude Wand D 500mm**
STLB-Bau 2025-10 047
Brandschutzabschottung an Kabel-/Leitungsanlagen als Mörtelschott, Feuerwiderstandsklasse S 90 DIN 4102-9, mit allgemeinem bauaufsichtlichen Prüfzeugnis/allgemeiner bauaufsichtlicher Zulassung, eckiger Durchbruch, Querschnitt über 0,2 bis 0,3 m2, Baustoffklasse DIN 4102-1 A (nichtbrennbar), Schmelzpunkt größer gleich 1000 Grad C, im Gebäude, mit Kennzeichnungsschild, Wand aus Stahlbeton, Dicke 500 mm, unterbrochene Kabelrinne.
Menge: 1,000 St
Leistungsbereichkatalog: 047

**25.1.390 Brandschutzabschottung Kabel S90 Gebäude Wand D 500mm**
STLB-Bau 2025-10 047
Brandschutzabschottung an Kabeln Feuerwiderstandsklasse S 90 DIN 4102-9, nach Leitungsanlagen-Richtlinie (LAR) des Bundeslandes der Ausführung/Muster Leitungsanlagen-Richtlinie (MLAR), freier Ringspalt im Durchbruch bis 15 mm, Spalt füllen mit Mörtel DIN 18580, Mörtelklasse 10, im Gebäude, Wand aus Stahlbeton, Dicke 500 mm.
Menge: 50,000 St
Leistungsbereichkatalog: 047

**25.1.400 Brandschutzabschottung Kabel S90 Gebäude Wand D 500mm**
STLB-Bau 2025-10 047
Brandschutzabschottung an Kabeln Feuerwiderstandsklasse S 90 DIN 4102-9, nach Leitungsanlagen-Richtlinie (LAR) des Bundeslandes der Ausführung/Muster Leitungsanlagen-Richtlinie (MLAR), freier Ringspalt im Durchbruch über 15 bis 30 mm, Spalt füllen mit Mörtel DIN 18580, Mörtelklasse 10, im Gebäude, Wand aus Stahlbeton, Dicke 500 mm.
Menge: 10,000 St
Leistungsbereichkatalog: 047

*Hinweis: Deckenstärke bis 350mm*

**25.1.410 Brandschutzabschottung Leitungsanlagen Mörtelschott S90 0,02-0,05m2 Gebäude Decke D 350mm**
STLB-Bau 2025-10 047
Brandschutzabschottung an Kabel-/Leitungsanlagen als Mörtelschott, Feuerwiderstandsklasse S 90 DIN 4102-9, mit allgemeinem bauaufsichtlichen Prüfzeugnis/allgemeiner bauaufsichtlicher Zulassung, eckiger Durchbruch, Querschnitt über 0,02 bis 0,05 m2, Baustoffklasse DIN 4102-1 A (nichtbrennbar), Schmelzpunkt größer gleich 1000 Grad C, im Gebäude, mit Kennzeichnungsschild, Decke aus Stahlbeton, Dicke 350 mm, unterbrochene Kabelrinne.
Menge: 2,000 St
Leistungsbereichkatalog: 047

**25.1.420 Brandschutzabschottung Leitungsanlagen Mörtelschott S90 0,05-0,1m2 Gebäude Decke D 350mm**
STLB-Bau 2025-10 047
Brandschutzabschottung an Kabel-/Leitungsanlagen als Mörtelschott, Feuerwiderstandsklasse S 90 DIN 4102-9, mit allgemeinem bauaufsichtlichen Prüfzeugnis/allgemeiner bauaufsichtlicher Zulassung, eckiger Durchbruch, Querschnitt über 0,05 bis 0,1 m2, Baustoffklasse DIN 4102-1 A (nichtbrennbar), Schmelzpunkt größer gleich 1000 Grad C, im Gebäude, mit Kennzeichnungsschild, Decke aus Stahlbeton, Dicke 350 mm, unterbrochene Kabelrinne.
Menge: 2,000 St
Leistungsbereichkatalog: 047

**25.1.430 Brandschutzabschottung Leitungsanlagen Mörtelschott S90 0,1-0,2m2 Gebäude Decke D 350mm**
STLB-Bau 2025-10 047
Brandschutzabschottung an Kabel-/Leitungsanlagen als Mörtelschott, Feuerwiderstandsklasse S 90 DIN 4102-9, mit allgemeinem bauaufsichtlichen Prüfzeugnis/allgemeiner bauaufsichtlicher Zulassung, eckiger Durchbruch, Querschnitt über 0,1 bis 0,2 m2, Baustoffklasse DIN 4102-1 A (nichtbrennbar), Schmelzpunkt größer gleich 1000 Grad C, im Gebäude, mit Kennzeichnungsschild, Decke aus Stahlbeton, Dicke 350 mm, unterbrochene Kabelrinne.
Menge: 1,000 St
Leistungsbereichkatalog: 047

**25.1.440 Brandschutzabschottung Leitungsanlagen Mörtelschott S90 0,2-0,3m2 Gebäude Decke D 350mm**
STLB-Bau 2025-10 047
Brandschutzabschottung an Kabel-/Leitungsanlagen als Mörtelschott, Feuerwiderstandsklasse S 90 DIN 4102-9, mit allgemeinem bauaufsichtlichen Prüfzeugnis/allgemeiner bauaufsichtlicher Zulassung, eckiger Durchbruch, Querschnitt über 0,2 bis 0,3 m2, Baustoffklasse DIN 4102-1 A (nichtbrennbar), Schmelzpunkt größer gleich 1000 Grad C, im Gebäude, mit Kennzeichnungsschild, Decke aus Stahlbeton, Dicke 350 mm, unterbrochene Kabelrinne.
Menge: 43,000 St
Leistungsbereichkatalog: 047

**25.1.450 Brandschutzabschottung Leitungsanlagen Mörtelschott S90 0,3-0,4m2 Gebäude Decke D 350mm**
STLB-Bau 2025-10 047
Brandschutzabschottung an Kabel-/Leitungsanlagen als Mörtelschott, Feuerwiderstandsklasse S 90 DIN 4102-9, mit allgemeinem bauaufsichtlichen Prüfzeugnis/allgemeiner bauaufsichtlicher Zulassung, eckiger Durchbruch, Querschnitt über 0,3 bis 0,4 m2, Baustoffklasse DIN 4102-1 A (nichtbrennbar), Schmelzpunkt größer gleich 1000 Grad C, im Gebäude, mit Kennzeichnungsschild, Decke aus Stahlbeton, Dicke 350 mm, unterbrochene Kabelrinne.
Menge: 1,000 St
Leistungsbereichkatalog: 047

**25.1.460 Brandschutzabschottung Kabel S90 Gebäude Decke D 350mm**
STLB-Bau 2025-10 047
Brandschutzabschottung an Kabeln Feuerwiderstandsklasse S 90 DIN 4102-9, nach Leitungsanlagen-Richtlinie (LAR) des Bundeslandes der Ausführung/Muster Leitungsanlagen-Richtlinie (MLAR), freier Ringspalt im Durchbruch bis 15 mm, Spalt füllen mit Mörtel DIN 18580, Mörtelklasse 10, im Gebäude, Decke aus Stahlbeton, Dicke 350 mm.
Menge: 50,000 St
Leistungsbereichkatalog: 047

**25.1.470 Brandschutzabschottung Kabel S90 Gebäude Decke D 350mm**
STLB-Bau 2025-10 047
Brandschutzabschottung an Kabeln Feuerwiderstandsklasse S 90 DIN 4102-9, nach Leitungsanlagen-Richtlinie (LAR) des Bundeslandes der Ausführung/Muster Leitungsanlagen-Richtlinie (MLAR), freier Ringspalt im Durchbruch über 15 bis 30 mm, Spalt füllen mit Mörtel DIN 18580, Mörtelklasse 10, im Gebäude, Decke aus Stahlbeton, Dicke 350 mm.
Menge: 10,000 St
Leistungsbereichkatalog: 047

*Hinweis: Deckenstärke bis 400mm*

**25.1.480 Brandschutzabschottung Leitungsanlagen Mörtelschott S90 0,02-0,05m2 Gebäude Decke D 400mm**
STLB-Bau 2025-10 047
Brandschutzabschottung an Kabel-/Leitungsanlagen als Mörtelschott, Feuerwiderstandsklasse S 90 DIN 4102-9, mit allgemeinem bauaufsichtlichen Prüfzeugnis/allgemeiner bauaufsichtlicher Zulassung, eckiger Durchbruch, Querschnitt über 0,02 bis 0,05 m2, Baustoffklasse DIN 4102-1 A (nichtbrennbar), Schmelzpunkt größer gleich 1000 Grad C, im Gebäude, mit Kennzeichnungsschild, Decke aus Stahlbeton, Dicke 400 mm, unterbrochene Kabelrinne.
Menge: 2,000 St
Leistungsbereichkatalog: 047

**25.1.490 Brandschutzabschottung Leitungsanlagen Mörtelschott S90 0,05-0,1m2 Gebäude Decke D 400mm**
STLB-Bau 2025-10 047
Brandschutzabschottung an Kabel-/Leitungsanlagen als Mörtelschott, Feuerwiderstandsklasse S 90 DIN 4102-9, mit allgemeinem bauaufsichtlichen Prüfzeugnis/allgemeiner bauaufsichtlicher Zulassung, eckiger Durchbruch, Querschnitt über 0,05 bis 0,1 m2, Baustoffklasse DIN 4102-1 A (nichtbrennbar), Schmelzpunkt größer gleich 1000 Grad C, im Gebäude, mit Kennzeichnungsschild, Decke aus Stahlbeton, Dicke 400 mm, unterbrochene Kabelrinne.
Menge: 2,000 St
Leistungsbereichkatalog: 047

**25.1.500 Brandschutzabschottung Leitungsanlagen Mörtelschott S90 0,1-0,2m2 Gebäude Decke D 400mm**
STLB-Bau 2025-10 047
Brandschutzabschottung an Kabel-/Leitungsanlagen als Mörtelschott, Feuerwiderstandsklasse S 90 DIN 4102-9, mit allgemeinem bauaufsichtlichen Prüfzeugnis/allgemeiner bauaufsichtlicher Zulassung, eckiger Durchbruch, Querschnitt über 0,1 bis 0,2 m2, Baustoffklasse DIN 4102-1 A (nichtbrennbar), Schmelzpunkt größer gleich 1000 Grad C, im Gebäude, mit Kennzeichnungsschild, Decke aus Stahlbeton, Dicke 400 mm, unterbrochene Kabelrinne.
Menge: 1,000 St
Leistungsbereichkatalog: 047

**25.1.510 Brandschutzabschottung Leitungsanlagen Mörtelschott S90 0,2-0,3m2 Gebäude Decke D 400mm**
STLB-Bau 2025-10 047
Brandschutzabschottung an Kabel-/Leitungsanlagen als Mörtelschott, Feuerwiderstandsklasse S 90 DIN 4102-9, mit allgemeinem bauaufsichtlichen Prüfzeugnis/allgemeiner bauaufsichtlicher Zulassung, eckiger Durchbruch, Querschnitt über 0,2 bis 0,3 m2, Baustoffklasse DIN 4102-1 A (nichtbrennbar), Schmelzpunkt größer gleich 1000 Grad C, im Gebäude, mit Kennzeichnungsschild, Decke aus Stahlbeton, Dicke 400 mm, unterbrochene Kabelrinne.
Menge: 1,000 St
Leistungsbereichkatalog: 047

**25.1.520 Brandschutzabschottung Leitungsanlagen Mörtelschott S90 0,3-0,4m2 Gebäude Decke D 400mm**
STLB-Bau 2025-10 047
Brandschutzabschottung an Kabel-/Leitungsanlagen als Mörtelschott, Feuerwiderstandsklasse S 90 DIN 4102-9, mit allgemeinem bauaufsichtlichen Prüfzeugnis/allgemeiner bauaufsichtlicher Zulassung, eckiger Durchbruch, Querschnitt über 0,3 bis 0,4 m2, Baustoffklasse DIN 4102-1 A (nichtbrennbar), Schmelzpunkt größer gleich 1000 Grad C, im Gebäude, mit Kennzeichnungsschild, Decke aus Stahlbeton, Dicke 400 mm, unterbrochene Kabelrinne.
Menge: 1,000 St
Leistungsbereichkatalog: 047

**25.1.530 Brandschutzabschottung Kabel S90 Gebäude Decke D 400mm**
STLB-Bau 2025-10 047
Brandschutzabschottung an Kabeln Feuerwiderstandsklasse S 90 DIN 4102-9, nach Leitungsanlagen-Richtlinie (LAR) des Bundeslandes der Ausführung/Muster Leitungsanlagen-Richtlinie (MLAR), freier Ringspalt im Durchbruch bis 15 mm, Spalt füllen mit Mörtel DIN 18580, Mörtelklasse 10, im Gebäude, Decke aus Stahlbeton, Dicke 400 mm.
Menge: 50,000 St
Leistungsbereichkatalog: 047

**25.1.540 Brandschutzabschottung Kabel S90 Gebäude Decke D 400mm**
STLB-Bau 2025-10 047
Brandschutzabschottung an Kabeln Feuerwiderstandsklasse S 90 DIN 4102-9, nach Leitungsanlagen-Richtlinie (LAR) des Bundeslandes der Ausführung/Muster Leitungsanlagen-Richtlinie (MLAR), freier Ringspalt im Durchbruch über 15 bis 30 mm, Spalt füllen mit Mörtel DIN 18580, Mörtelklasse 10, im Gebäude, Decke aus Stahlbeton, Dicke 400 mm.
Menge: 10,000 St
Leistungsbereichkatalog: 047

#### 25.2 Dokumentation

**25.2.10 Revisionsunterlagen Brandschutz**
*** Pauschalposition
Revisionsunterlagen Brandschutz

Der Umfang der Revisionsunterlagen geht über die Nebenleistung der VOB hinaus. In dieser Position sind die zusätzlichen Anforderungen zu kalkulieren. Die Dokumentation gibt den tatsächlich gebauten Zustand wieder.

Die Dokumentation der Anlage muss mindestens das Folgende beinhalten:
- Bedienungsanleitung
- Datenblätter/Zertifikate/Konformitätserklärung sämtlicher, eingesetzter
  Produkte
- Montageanleitungen sämtlicher, eingesetzter Produkte
- Instandhaltungsanleitungen/Instandhaltungshinweise
- Fotodokumentation fertiggestellter Brandschottungen
- Facherrichterbescheinigung
- Abnahmeprotokoll mit allen Anlagen und Mängelfreimeldung
- Liste der beteiligten Firmen mit Adresse, Telefonnummer und Ansprechpartner
Menge: 1,000 psch

### 26 KG 457 - Überspannungsschutz

*Hinweis: Allgemeine Vorbemerkungen Überspannungsschutz*
Allgemeine Vorbemerkungen Überspannungsschutz
Die nachfolgenden Anforderungen sind bei der Ausführung zu beachten. Sich aus diesen Anforderungen ergebende Leistungen sind in den Angebotspreis einzurechnen und werden nicht gesondert vergütet.

Systembeschreibung
Feldgeräte wie Kameras, Lautsprecher oder Gegensprechanlagen, die nicht direkt an der Gebäudefassade montiert werden, aber trotzdem über Kupfer aus dem Gebäude heraus versorgt werden, sind mittels Überspannungsschutzeinrichtungen abzusichern. Die Installation dieser erfolgt unmittelbar am Gebäudeaustritt im Gebäudeinnern.

Materialanforderungen/ Schadstoffe
Für die Auswahl der Materialien gelten die Anforderungen des BNB-System in der Qualitätsstufe 5 (siehe auch
Vorbemerkungen BNB - Zertifizierung einschl. Anlagen am Anfang des LVs).
Insbesondere sind folgende Vorgaben für die Bauprodukte des Gewerks Überspannungsschutz zwingend einzuhalten:

Produktanforderungen an Bauprodukte aus PVC: Ausschluss von reproduktionstoxischen
Phthalaten; Ausschluss von Cadmium- und Blei-Stabilisatoren.

Produktanforderungen an Kleb- und Dichtstoffe in Innenräumen incl. TGA: Produkte gemäß Blauer Engel DE-UZ
123 oder Emicode EC1 (-R), EC1plus (-R) oder gleichwertig hinsichtlich der Anforderungen zu gefährlichen Stoffen und SVHC, Bioziden, sowie VOC und Formaldehyd; Ausschluss von amin- oder oximvernetzenden Silikonen; Ausschluss von Chlorparaffinen C10-C>17 / CP (maximal zulässiger Grenzwert 0,1 Massenprozent);
Ausschluss von Tris(2-chlorethyl)phosphat / TCEP (maximal zulässiger Grenzwert 0,1 Massenprozent) für PU-Klebstoffe.

Hinweise zu Grundlagen und Vorschriften Überspannungsschutz
Ergänzend wird für die Ausführung an dieser Stelle auf die Einhaltung der folgenden Regelwerke verwiesen. Diese gelten uneingeschränkt inkl. der jeweils anzuwendenden Normkorrekturen und enthaltenen Normverweise.

DIN EN 61643-21 (VDE 0845-3-1)

DIN EN 50173-1 (VDE 0800-173-1)

#### 26.1 ÜSS Datentechnik

**26.1.10 Überspannungsschutzgerät Ethernet-TP 4DA Überspannungsableiter C2 Nennableitstoßstrom 1kA/Leiter**
STLB-Bau 2025-10 050
Überspannungsschutzgerät für Ethernet-TP, als Zwischensteckgerät, für 4 DA, Überspannungsableiter Kategorie C2 DIN EN 61643-21 (VDE 0845-3-1), Link-Klasse E Index A tiefgestellt, DIN EN 50173-1 (VDE 0800-173-1), Nennableitstoßstrom (8/20) je Leiter mind. 1 kA.
Menge: 50,000 St
Leistungsbereichkatalog: 050

**26.1.20 Verbindungsdose**
Verbindungsdose DIN EN IEC 60670-1 (VDE 0606-1) aus Kunststoff.
Zur Installation des Überspannungsschutzgerät Ethernet-TP bei Gebäudeeintritt.
Menge: 40,000 St

**26.1.30 Verbindungdose 5-fach**
Verbindungsdose DIN EN IEC 60670-1 (VDE 0606-1) aus Kunststoff.
Zur Installation von 5x Überspannungsschutzgerät Ethernet-TP bei Gebäudeeintritt.
Menge: 5,000 St

#### 26.2 ÜSS Fernmeldetechnik

**26.2.10 Verteiler 20DA AP Gehäuse Kunststoff für Überspannungsschutz**
Überspannungsschutz-Verteiler, in löt-, schraub- und abisolierfreier Technik (LSA-Technik), für 20 DA, Aufputzausführung, Gehäuse aus Kunststoff.
Menge: 10,000 St

**26.2.20 Überspannungsschutzgerät analog 1DA Blitzstrom-Überspannungsableiter 12VDC Nennableitstoßstrom 0,25kA/Leiter**
STLB-Bau 2025-10 050
Überspannungsschutzgerät für Analogsignale, für Montage auf Hutschiene TH 35 DIN EN 60715 (VDE 0660-520), für 1 DA, Blitzstrom- und Überspannungsableiter Kategorie D1 + C2 + C1 DIN EN 61643-21 (VDE 0845-3-1), Bemessungsbetriebsspannung 12 V DC, Nennableitstoßstrom (8/20) je Leiter mind. 0,25 kA, Blitzstoßstrom (10/350) je Leiter mind. 1 kA.
Menge: 5,000 St
Leistungsbereichkatalog: 050

**26.2.30 Überspannungsschutzgerät analog 1DA Blitzstrom-Überspannungsableiter 12VDC Nennableitstoßstrom 0,25kA/Leiter**
STLB-Bau 2025-10 050
Überspannungsschutzgerät für Analogsignale, für Montage auf Hutschiene TH 35 DIN EN 60715 (VDE 0660-520), für 1 DA, Blitzstrom- und Überspannungsableiter Kategorie D1 + C2 + C1 DIN EN 61643-21 (VDE 0845-3-1), Bemessungsbetriebsspannung 12 V DC, Nennableitstoßstrom (8/20) je Leiter mind. 0,25 kA, Blitzstoßstrom (10/350) je Leiter mind. 1 kA.
Menge: 5,000 St
Leistungsbereichkatalog: 050

**26.2.40 Überspannungsschutzgerät analog 1DA Blitzstrom-Überspannungsableiter 24VDC Nennableitstoßstrom 0,25kA/Leiter**
STLB-Bau 2025-10 050
Überspannungsschutzgerät für Analogsignale, für Montage auf Hutschiene TH 35 DIN EN 60715 (VDE 0660-520), für 1 DA, Blitzstrom- und Überspannungsableiter Kategorie D1 + C2 + C1 DIN EN 61643-21 (VDE 0845-3-1), Bemessungsbetriebsspannung 24 V DC, Nennableitstoßstrom (8/20) je Leiter mind. 0,25 kA, Blitzstoßstrom (10/350) je Leiter mind. 1 kA.
Menge: 2,000 St
Leistungsbereichkatalog: 050

**26.2.50 Überspannungsschutzgerät analog 1DA Blitzstrom-Überspannungsableiter 48VDC Nennableitstoßstrom 0,25kA/Leiter**
STLB-Bau 2025-10 050
Überspannungsschutzgerät für Analogsignale, für Montage auf Hutschiene TH 35 DIN EN 60715 (VDE 0660-520), für 1 DA, Blitzstrom- und Überspannungsableiter Kategorie D1 + C2 + C1 DIN EN 61643-21 (VDE 0845-3-1), Bemessungsbetriebsspannung 48 V DC, Nennableitstoßstrom (8/20) je Leiter mind. 0,25 kA, Blitzstoßstrom (10/350) je Leiter mind. 1 kA.
Menge: 1,000 St
Leistungsbereichkatalog: 050

**26.2.60 Überspannungsschutzgerät analog 1DA Blitzstrom-Überspannungsableiter 110VDC Nennableitstoßstrom 0,25kA/Leiter**
STLB-Bau 2025-10 050
Überspannungsschutzgerät für Analogsignale, für Montage auf Hutschiene TH 35 DIN EN 60715 (VDE 0660-520), für 1 DA, Blitzstrom- und Überspannungsableiter Kategorie D1 + C2 + C1 DIN EN 61643-21 (VDE 0845-3-1), Bemessungsbetriebsspannung 110 V DC, Nennableitstoßstrom (8/20) je Leiter mind. 0,25 kA, Blitzstoßstrom (10/350) je Leiter mind. 1 kA.
Menge: 5,000 St
Leistungsbereichkatalog: 050

#### 26.3 Dokumentation

**26.3.10 Revisionsunterlagen Überspannungsschutz**
*** Pauschalposition
Revisionsunterlagen Überspannungsschutz

Der Umfang der Revisionsunterlagen geht über die Nebenleistung der VOB hinaus. In dieser Position sind die zusätzlichen Anforderungen zu kalkulieren. Die Dokumentation gibt den tatsächlich gebauten Zustand wieder.

Die Dokumentation der Anlage muss mindestens das Folgende beinhalten:
- Bedienungsanleitung
- Datenblätter/Zertifikate/Konformitätserklärung sämtlicher, eingesetzter
  Produkte
- Montageanleitungen sämtlicher, eingesetzter Produkte
- Instandhaltungsanleitungen / Instandhaltungshinweise
- Facherrichterbescheinigung
- Abnahmeprotokoll mit allen Anlagen und Mängelfreimeldung
- Liste der beteiligten Firmen mit Adresse, Telefonnummer und Ansprechpartner
Menge: 1,000 psch

### 27 Systemübergreifende Dienstleistungen

#### 27.1 Anlagenbeschriftung

*Hinweis: Hinweise zu Grundlagen und Vorschriften zur Anlagenbeschriftung*
Hinweise zu Grundlagen und Vorschriften zur Anlagenbeschriftung

Ergänzend wird für die Ausführung der Beschriftung an dieser Stelle auf die Einhaltung der folgenden Regelwerke verwiesen. Diese gelten uneingeschränkt inkl. der jeweils anzuwendenden Normkorrekturen und enthaltenen Normverweise.

Die zentralen Anlagen sind gemäß den Vorgaben des Bauherrn zu beschriften. Hierbei ist ein Anlagenkennschlüssel (AKS) zu berücksichtigen, welcher sich in der Anlagenliste, sowie den BBR Vorgaben zum AKS wiederfindet. Im Rahmen der Werk- und Montageplanung und Revisionsplanung ist der AKS fortzuschreiben und abzustimmen. Die Beschriftung erfolgt mittels Resopalschildern.

**27.1.10 Resopalschild Größe bis 15x40mm**
Resopalschild Größe bis 15x40mm
zur dauerhaften Kennzeichnung von Anlagenteilen
schwarze Schrift auf weißem Grund
inkl. Gravur
Menge: 500,000 St

#### 27.2 Pflichtenheft

**27.2.10 Erstellung Pflichtenheft**
Erstellung Pflichtenheft

Leistungsbeschreibung:
Im Rahmen der Planung und Errichtung eines Gefahrenmanagementsystems (GMS) ist ein Pflichtenheft zu erstellen, dass die im bereitgestellten Lastenheft definierten Anforderungen konkretisiert. Das Pflichtenheft umfasst die funktionalen Anforderungen und detaillierte Beschreibung der nachfolgenden Sicherheitssysteme:

-Überfall- und Einbruchmeldeanlage
-Videoüberwachungsanlage
-Videosprechstellen
-Personen und Gepäckkontrolle
-Zutrittskontrollsystem
-Tür- und Torsteuerungen
-Gegensprechanlagen
-Beh. Notruf
-OT-Sicherheitsnetz
-Brandmeldeanlage
-Sprachalarmanlage
-Gefahrenmanagementsystem
-Medientechnik

Leistungsumfang:
Detaillierte Beschreibung der funktionalen Anforderungen je System entsprechend der Vorgaben des Lastenheftes.
Ausarbeitung der konkreten Konfiguration des Gefahrenmanagementsystems, einschließlich der Integration der oben genannten Systeme.
Spezifizierung der Schnittstellen zwischen den einzelnen Systemen und deren Einbindung in das Gefahrenmanagementsystem.
Gliederung und Strukturierung des Pflichtenheftes gemäß den Vorgaben und der Struktur des Lastenheftes.

Im Rahmen der Pflichtenhefterstellung hat der Auftragnehmer dem Nutzer verschiedene Varianten zur Bedienung des Systems vorzustellen und mit Ihm die Bedienschritte abzustimmen.
Die einzelnen Anlagenbilder mit den Einblendungen und Melderinformationen sind mit dem Nutzer abzustimmen.

Erfahrungsgemäß dauert dieser Prozess einige Monate.
Der Bieter ist für die Protokollierung der verschiedenen Stände des Pflichtenheftes verantwortlich.

Die finale Version ist von den Beteiligten schriftlich frei zu geben

Bereitstellung des finalen Pflichtenheftes vor Beginn der Errichtung des Gefahrenmanagementsystems.

Hinweise:
Das Lastenheft beschreibt die grundlegenden Konfigurationen der Anlagen und dient als Basis für die Erstellung des Pflichtenheftes.
Die Integration der Systeme in das Gefahrenmanagementsystem ist im vorliegenden Lastenheft beschrieben und muss im Pflichtenheft berücksichtigt werden und erweitert werden.

Besondere Anforderungen:
Enge Abstimmung mit dem Auftraggeber, beteiligten Fachplanern und Unternehmen.
Berücksichtigung der funktionalen Anforderungen und Definition der konkreten Konfiguration der Systeme.

Frist:
Das Pflichtenheft ist vor Beginn der Errichtung des Gefahrenmanagementsystems fertigzustellen.

Kalkulationsgrundlage:
Die Workshops finden vor Ort auf der Liegenschaft statt.
Die Nachbearbeitung und Aufbereitung der Abstimmungsinhalte sowie die Erstellung des Pflichtenheftes im Büro des Auftragnehmers sind in dieser Position mit einzukalkulieren und wird nicht gesondert vergütet.

inkl. Reisekosten, Spesen, Auslöse etc.

Die Dauer eines Workshops beträgt ca 6-8 Std.

Die Abrechnung erfolgt je Workshop.
Menge: 11,000 St

#### 27.3 Stundenlohnarbeiten

**27.3.10 Systemintegrator/-in sämtliche Kosten/Zuschläge**
STLB-Bau 2025-10 091
Stundenlohnarbeiten durch Systemintegrator/-in
der Verrechnungssatz für die jeweilige Arbeitskraft umfasst sämtliche Aufwendungen wie Lohn- und Gehaltskosten, Lohn- und Gehaltsnebenkosten, Zuschläge, lohngebundene und lohnabhängige Kosten, sonstige Sozialkosten, Gemeinkosten, Wagnis und Gewinn.
Menge: 20,000 h
Leistungsbereichkatalog: 091

**27.3.20 Monteur/-in sämtliche Kosten/Zuschläge**
STLB-Bau 2025-10 091
Stundenlohnarbeiten durch Monteur/-in
der Verrechnungssatz für die jeweilige Arbeitskraft umfasst sämtliche Aufwendungen wie Lohn- und Gehaltskosten, Lohn- und Gehaltsnebenkosten, Zuschläge, lohngebundene und lohnabhängige Kosten, sonstige Sozialkosten, Gemeinkosten, Wagnis und Gewinn.
Menge: 25,000 h
Leistungsbereichkatalog: 091

**27.3.30 Helfer/-in sämtliche Kosten/Zuschläge**
STLB-Bau 2025-10 091
Stundenlohnarbeiten durch Helfer/-in
der Verrechnungssatz für die jeweilige Arbeitskraft umfasst sämtliche Aufwendungen wie Lohn- und Gehaltskosten, Lohn- und Gehaltsnebenkosten, Zuschläge, lohngebundene und lohnabhängige Kosten, sonstige Sozialkosten, Gemeinkosten, Wagnis und Gewinn.
Menge: 20,000 h
Leistungsbereichkatalog: 091

### 28 Dokumentation

*Hinweis: Allgemeine Vorbemerkungen Gewerk*
Allgemeine Vorbemerkungen Gesamtdokumentation

Die nachfolgenden Anforderungen sind bei der Ausführung der Gesamtdokumentation zu beachten. Sich aus diesen Anforderungen ergebende Leistungen sind in den Angebotspreis einzurechnen und werden nicht gesondert vergütet.

Einheitliche Zusammenstellung der Dokumentation gemäß Vorgaben BBR und BNB
Die Zusammenführung von Dokumentationen in eine einheitliche, logisch strukturierte Form mit abgestimmten und übergeordnetem Inhaltsverzeichnis ist sicherzustellen. Dabei sind die Vorgaben des Auftraggebers zu beachten. Die finale Dokumentation muss vollständig, konsistent und nutzerfreundlich sein. Die Dokumentation in digitaler Form, ist mit Ordnerstruktur gemäß Inhaltsverzeichnis, zu erstellen.

Umfang und Ausführung der Dokumentation ist den Leistungspositionen zu entnehmen.

#### 28.1 Dokumentation

**28.1.10 Dokumentation nach BBR**
*** Pauschalposition
Dokumentation unter Zugrundelegung der allgemeinen Anhangs „Kennzeichnungs-, Strukturierungs- und CAD- Vorgaben“ und des gewerkespezifischen Anhangs „Inhalt und
Umfang der Dokumentationsunterlagen - Kostengruppe 300ff allgemein“ bzw. des gewerkespezifischen Anhangs „Technische Bauteile Gebäude für wartungs- und instandhaltungsrelevante technische Anlagen- und Bauteile der Hochbaugewerke“.

Die Anforderungen an die vom AN zu erstellende Dokumentation zu Art und Umfang der Kennzeichnung, zur Anwendung des AKS sowie zu CAD- Vorgaben werden nach
Auftragserteilung entsprechend der Kapitel 1, 2 und 3 und den zugehörigen Anhängen und Formatvorlagen in Kapitel 6 der Dokumentationsrichtlinie 02/2008 des BBR konkretisiert.

Die vollständige Dokumentationsrichtlinie kann im Internet unter „www.bbr.bund.de“ im Menü unter Service/Baufachliche Regelungen/Dokumentationsrichtlinie des BBR/DRL 02/2008
eingesehen und als PDF-Datei heruntergeladen werden.

Umfang und Format:
Sämtliche Zeichnungen und Unterlagen sind in Papierform farbig 3-fach sowie 3-fach als PDF-Datei (auf CD bzw. USB-Stick) zu übergeben. Unterlagen, die vom AN selbst erstellt
wurden, sind zusätzlich in einem Austauschformat (z.B. dwg/dxf, xlsx, docx) zu übergeben.

Der Dokumentationsschein ist zu verwenden.

Die Dokumentation ist parallel zur Ausführung der Bauleistung zu erstellen und fortzuschreiben.

Bis spätestens 30 Tage vor (Teil-) Abnahme der Bauleistung ist die Bestandsdokumentation komplett vom Auftragnehmer an den Auftraggeber zur Prüfung zu übergeben. Ggf. sind die
Unterlagen gemäß Prüfanmerkungen zu überarbeiten und erneut zur Prüfung vorzulegen.

Die Unterlagen zur Abnahme gemäß den gewerkespezifischen Anhängen Hochbau sind spätestens am Tag der Abnahme zu übergeben.

Für fertiggestellte Bauteile/-bereiche, die in Nutzung/Betrieb genommen werden können, hat der Auftragnehmer 10 Tage nach Aufforderung durch den Auftraggeber diesen Teil der
Dokumentation zu übergeben.

Hinweis:
Diese Position beinhaltet auch Grund- und Nebenleistungen nach der VOB/ Teil C, die bei der Bildung des EP entsprechend zu berücksichtigen sind.
Menge: 1,000 psch

**28.1.20 Dokumentation nach BNB**
*** Pauschalposition
Dokumentation nach BNB
Zuarbeit für das Erstellen einer Dokumentation über die ausgeführten, in diesem Leistungsverzeichnis beschriebenen Leistungen, zur Einreichung an die Zertifizierungsstelle der BNB-Prüfung.

Zusammenstellung der vorbeschriebenen Baudokumentation für den Gewährleistungsverfolg und die Gebäudeerhaltung
wie vorbeschrieben, ergänzt um die besondere Bauteil-, Prozess- und Materialdokumentation nach den Vorgaben und Formblättern/Tabellen der BNB-Zertifizierungsstelle.

Die Zuarbeit zur AG-seitigen Dokumentation ist parallel zur Ausführung der Bauleistung zu erstellen und fortzuschreiben.
Dies betrifft die Berücksichtigung der BNB-Kriterien bei der Materialauswahl und die Übergabe der entsprechenden Produktdatenblätter zur Prüfung - rechtzeitig vor Ausführung!

Die Dokumentationsunterlagen sind spätestens 6 KW vor den VOB-Abnahmen der Leistungen der OÜ des AG zu übergeben.

Umfang und Format:
In Papierform farbig 3-fach, zusätzlich als Dateien in einem Austauschformat (digital).
Menge: 1,000 psch

### 29 Inbetriebnahmemanagement

#### 29.1 Inbetriebnahmemanagement

*Hinweis: Allgemeine Vorbemerkungen Inbetriebnahmemanagement*
Allgemeine Vorbemerkungen Inbetriebnahmemanagement

Die nachfolgenden Anforderungen sind bei der Ausführung zu beachten. Sich aus diesen Anforderungen ergebende Leistungen sind in den Angebotspreis einzurechnen und werden nicht gesondert vergütet.

Inbetriebnahmemanagement
Im Zuge des übergeordneten Inbetriebnahmemanagements erfolgt nach abgeschlossener gewerkeweiser
Parametrierung, Einregulierung und Inbetriebnahme der technischen Anlagen die Durchführung gewerkeübergreife der Funktionsprüfungen. Diese gewerkeübergreifenden Funktionsprüfungen bilden in ihrer Gesamtheit den Vollprobetest.

Ziel der gewerkeübergreifenden Funktionsprüfungen ist der Nachweis des ordnungsgemäßen, sicheren und
bestimmungsgemäßen Zusammenwirkens aller beteiligten Bau- und Anlagenkomponenten im Gebäude.
Hierzu werden definierte Betriebs-, Störungs-, Havarie- und Stressszenarien betrachtet, innerhalb derer das
integrale Zusammenspiel der technischen Systeme, deren Schnittstellen sowie der zugehörigen Steuer- und
Regelungsfunktionen überprüft wird.

Die gewerkeübergreifenden Funktionsprüfungen stellen keine Einzelinbetriebnahmen der Gewerke dar,
sondern setzen deren erfolgreiche Durchführung voraus. Sie dienen der gesamtheitlichen Systembetrachtung und der Absicherung der Betriebs-, Sicherheits- und Nutzungsanforderungen sowie der Vorbereitung der Übergabe an den Betreiber.

Sämtliche für das jeweils ausgeschriebene Gewerk relevanten gewerkeübergreifenden Funktionsprüfungen
sind unmittelbar nach Beauftragung in Abstimmung mit dem Inbetriebnahmemanagement und den Fachplanern zu koordinieren. Die Termine, Abläufe, Schnittstellen und erforderlichen Mitwirkungen sind frühzeitig abzustimmen.

Alle für die Durchführung der gewerkeübergreifenden Funktionsprüfungen erforderlichen Unterstützungsleistungen sind vom Auftragnehmer des jeweils ausgeschriebenen Gewerks vollständig zu erbringen. Hierzu
gehören insbesondere:

• Teilnahme an  vorbereitenden Besprechungen, Workshops und Abstimmungen zu den gewerkeübergreifenden Funktionsprüfungen,

• Teilnahme an der Durchführung der gewerkeübergreifenden Funktionsprüfungen einschließlich fachlicher Unterstützung und erforderlicher Arbeiten,

• Bereitstellung der für die Prüfungen erforderlichen Betriebsmittel, Mess- und Prüfgeräte,

• Bereitstellung der notwendigen Zugangsmittel (z. B. Hebezeuge, Leitern, Lifte).

• Öffnen und Schließen von Anlagenteilen, Revisionsöffnungen und Verkleidungen,

• Durchführung erforderlicher Schalt-, Steuer- und Bedienvorgänge,

• Durchführung von Außerbetriebnahmen, Wiederinbetriebnahmen sowie Rücksetzungen von Anlagenzuständen im Rahmen der Prüfungen.

Die Ergebnisse der gewerkeübergreifenden Funktionsprüfungen sind im Rahmen des Inbetriebnahmemanagements zu dokumentieren. Festgestellte Abweichungen und Mängel sind durch den Auftragnehmer zu analysieren und in Abstimmung mit den Beteiligten zu beheben.

Vertraglich geschuldet ist eine vollständige und erfolgreiche Durchführung aller relevanten gewerkeübergreifenden Funktionsprüfungen.Sofern einzelne Prüfungen nicht erfolgreich verlaufen, sind diese nach Durchführung der erforderlichen Nacharbeiten vollständig zu wiederholen. Der hierfür entstehende Aufwand ist vom Auftragnehmer zu tragen und in die Einheitspreise einzukalkulieren.

**29.1.10 Black-Building-Test (KG: 420, 430, 440, 450, 460, 480)**
Black-Building-Test (KG: 420, 430, 440, 450, 460, 480)

Im Rahmen des Inbetriebnahmemanagements ist ein gewerkeübergreifender Black - Building-Test (im Rahmen des Vollprobetests) durchzuführen.

Der Test dient dem Nachweis der Funktionsfähigkeit sowie des Zusammenwirkens der sicherheitsrelevanten und betriebskritischen technischen Anlagen bei einem vollständigen Ausfall der regulären Stromversorgung einschließlich Umschaltung auf USV-  und Netzersatzbetrieb sowie der Rückkehr in den Normalbetrieb.

Gegenstand der Leistung ist die planmäßige Durchführung des Black-Building- Tests als gewerkeübergreifende Funktionsprüfung, einschließlich der Abstimmung mit den beteiligten Gewerken, der Durchführung der definierten Testszenarien, der Beobachtung des Systemverhaltens sowie der strukturierten Dokumentation der Ergebnisse, Abweichungen und festgestellten Mängel.

Die konkreten Inhalte, Abläufe, Voraussetzungen, Testszenarien, Bewertungskriterien und Dokumentationsanforderungen ergeben sich aus der beigefügten Unterlage „Prüfanleitung Vollprobetest / Black-Building-Test“ (Anlage …).
Diese Anlage ist verbindlicher Bestandteil der Leistung.
Menge: 24,000 h

**29.1.20 RLT (KG: 430, 450, 480)**
RLT (KG: 430, 450, 480)

Im Rahmen des Inbetriebnahmemanagements ist ein gewerkeübergreifende Funktionsprüfungen der raumlufttechnischen Anlagen (RLT) im Rahmen des Vollprobetests durchzuführen.

Ziel der gewerkeübergreifenden Funktionsprüfung ist der Nachweis der Funktionsfähigkeit sowie des ordnungsgemäßen Zusammenwirkens der RLT ‑ Anlagen mit den angrenzenden Gewerken und sicherheitsrelevanten Systemen im Regelbetrieb sowie an den brandschutzrelevanten Schnittstellen.

Gegenstand der Leistung ist die planmäßige Durchführung der RLT als gewerkeübergreifende Funktionsprüfung, einschließlich der Abstimmung mit den beteiligten Gewerken, der Durchführung der vorgesehenen Testszenarien, der Beobachtung und Bewertung des Anlagen- und Systemverhaltens sowie der strukturierten Dokumentation der Ergebnisse, Abweichungen und festgestellten Mängel.

Die konkreten Inhalte, Abläufe, Voraussetzungen, Prüf- und Testszenarien, Bewertungskriterien sowie Dokumentationsanforderungen ergeben sich aus der beigefügten Unterlage „Prüfanleitung Vollprobetest RLT“ (Anlage …).
Diese Anlage ist verbindlicher Bestandteil der Leistung.
Menge: 40,000 h

**29.1.30 Komforttest (KG: 420, 430, 440, 450, 480)**
Komforttest (KG: 420, 430, 440, 450, 480)

Im Rahmen des Inbetriebnahmemanagements ist eine gewerkeübergreifende Funktionsprüfung im Rahmen eines Komforttests durchzuführen.

Diese Funktionsprüfung ist Bestandteil des übergeordneten Vollprobetests, der sich aus mehreren gewerkeübergreifenden Funktionsprüfungen (u. a. Black- Building-Test, RLT- Vollprobetest, Wärme- und Kälteversorgung, Komforttest) zusammensetzt und der gesamtheitlichen Bewertung der technischen Anlagen dient.

Ziel der gewerkeübergreifenden Funktionsprüfung Komforttest ist der Nachweis der Funktionsfähigkeit sowie des ordnungsgemäßen Zusammenwirkens aller für den jeweiligen Nutzungsbereich relevanten Komfort- und Funktionsanlagen. Hierzu gehört insbesondere das Zusammenspiel von Lüftung, Heizung, Kühlung, Beleuchtung, Verschattung, Medientechnik (Schnittstellenfunktion) sowie der Management- und Bedieneinrichtung (MBE). Der Fokus liegt auf dem Systemverhalten im Verbund und der Sicherstellung einer nutzungsgerechten, störungsfreien Betriebsweise.

Gegenstand der Leistung ist die planmäßige Durchführung der Funktionsprüfung Komforttest als Teilprüfung des Vollprobetests, einschließlich der erforderlichen Abstimmungen mit den beteiligten Gewerken, der Durchführung der vorgesehenen Testszenarien, der Beobachtung und Bewertung des Anlagen- und
Systemverhaltens sowie der strukturierten Dokumentation der Ergebnisse, Abweichungen und festgestellten Mängel.

Die konkreten Inhalte, Abläufe, Voraussetzungen, Prüf- und Testszenarien, Bewertungskriterien sowie Dokumentationsanforderungen ergeben sich aus der beigefügten Unterlage „Prüfanleitung Vollprobetest Komforttest (z. B. Konferenzraum)“ (Anlage …). Diese Anlage ist verbindlicher Bestandteil der Leistung.
Menge: 16,000 h

**29.1.40 K-Fall (KG: 410, 420, 430, 440, 450, 460, 480)**
K-Fall (KG: 410, 420, 430, 440, 450, 460, 480)

Im Rahmen des Inbetriebnahmemanagements ist eine gewerkeübergreifende Funktionsprüfung für den Katastrophenfall (K-Fall) durchzuführen.

Diese Funktionsprüfung ist Bestandteil des übergeordneten Vollprobetests, welcher sich aus mehreren gewerkeübergreifenden Funktionsprüfungen (u. a. Black-Building-Test, RLT-Vollprobetest, Wärme- und Kälteversorgung, Komforttest, K-Fall) zusammensetzt und der gesamtheitlichen Bewertung der technischen Anlagen dient.

Ziel der gewerkeübergreifenden Funktionsprüfung K-Fall ist der Nachweis der Funktionsfähigkeit sowie des ordnungsgemäßen Zusammenwirkens der technischen und organisatorischen Systeme unter Notfallbedingungen. Dabei werden insbesondere die Reaktion des Gesamtsystems auf definierte Notfallszenarien, die Handlungssicherheit der Beteiligten sowie das Zusammenspiel der sicherheits- und betriebsrelevanten Anlagen überprüft. Darüber hinaus dient die Prüfung der Identifikation möglicher Schwachstellen in Prozessen, Kommunikation und Technik sowie der Bewertung von Wiederanlauf- und Evakuierungsstrategien.

Gegenstand der Leistung ist die planmäßige Durchführung der Funktionsprüfung K-Fall als Teilprüfung des Vollprobetests, einschließlich der Abstimmung und Koordination mit den beteiligten Gewerken, der Durchführung der vorgesehenen Testszenarien, der Beobachtung und Bewertung des Anlagen- und Systemverhaltens sowie der strukturierten Dokumentation der Ergebnisse, Abweichungen und festgestellten Mängel. Die konkreten Inhalte, Abläufe, Voraussetzungen, Prüf- und Testszenarien, Bewertungskriterien sowie Dokumentationsanforderungen ergeben sich aus der beigefügten Unterlage.

„Prüfanleitung Vollprobetest K-Fall (Anlage …).

Diese Anlage ist verbindlicher Bestandteil der Leistung.
Menge: 40,000 h

**29.1.50 Probebetrieb (KG: 410, 420, 430, 440, 450, 460, 470, 480)**
Probebetrieb (KG: 410, 420, 430, 440, 450, 460, 470, 480)

Durchführung und Mitwirkung am Probebetrieb der jeweiligen technischen Anlage / Anlagengruppe nach abgeschlossener Montage und erfolgter Erstinbetriebnahme im Rahmen des Inbetriebnahmemanagements.

Der Probebetrieb dient dem Nachweis der vollständigen Funktionsfähigkeit, Betriebssicherheit, Regelbarkeit sowie dem Zusammenwirken mit angrenzenden Anlagen und Gewerken unter realitätsnahen Betriebsbedingungen.

Leistungsumfang im Einzelnen:
•  Vorbereitung  des  Probebetriebs  in  Abstimmung  mit  dem  Inbetriebnahme
  management (Terminabstimmung, Festlegung der Prüfumfänge, Betriebszu
  stände und Randbedingungen)
•  Mitwirkung bei der Durchführung des Probebetriebs über den festgelegten
  Zeitraum
•  Betrieb der Anlage unter definierten Last-, Regel- und Betriebszuständen
•  Überprüfung und Feinjustierung von Regel-, Steuer- und Sicherheitsfunktionen
•  Kontrolle des Anlagenverhaltens im Zusammenspiel mit anderen technischen
  Anlagen
•  Erfassung, Dokumentation und Meldung von Mängeln, Abweichungen und
  Optimierungspotenzialen
•  Mitwirkung bei der Nachjustierung und Wiederholung von Teilprüfungen, soweit erforderlich
•  Dokumentation der Ergebnisse des Probebetriebs (Protokolle, Messwerte,
  Feststellungen)
•  Teilnahme an Auswertungs- und Abstimmungsgesprächen mit Planern, Bau
  herrn und Inbetriebnahmemanagement

Abgrenzung:
Nicht Bestandteil dieser Position sind:
•  Dauerbetrieb nach Abnahme
•  Leistungen der formalen Abnahme
•  Schulungsleistungen für Betreiberpersonal (sofern nicht ausdrücklich anders
  vereinbart)

Ergebnis / Nachweis:
•  Vollständiges Protokoll des Probebetriebs
•  Dokumentation festgestellter Mängel und Maßnahmen
•  Freigabeempfehlung für Abnahme bzw. Übergang in den Regelbetrieb
Menge: 100,000 h

**29.1.60 Wirk-Prinzip-Prüfung (KG 450, 480, 430, 460, 300)**
Wirk-Prinzip-Prüfung (KG 450, 480, 430, 460, 300)

Bezeichnung:
Teilnahme an der Wirk-Prinzip-Prüfung gemäß Vorgaben des Sachverständigen

Leistungsbeschreibung:
Teilnahme  an  der  Wirk-Prinzip-Prüfung als weitere Sachverständigenprüfung  zum  Nachweis  des  bestimmungsgemäßen, gewerkeübergreifenden Zusammenwirkens prüfpflichtiger technischer Anlagen.

Die Wirk-Prinzip-Prüfung wird durch den beauftragten Sachverständigen vorgegeben, gesteuert und fachlich  verantwortlich  durchgeführt. Die Leistung umfasst ausschließlich die Mitwirkung und Teilnahme des jeweiligen Gewerks im vorgegebenen Prüfzeitraum.

Ziel der Prüfung:
Prüfung und Nachweis des bestimmungsgemäßen Zusammenwirkens aller relevanten prüfpflichtigen Anlagen im Ereignisfall unter Berücksichtigung der sicherheitstechnischen Abhängigkeiten.

Im Rahmen der Wirk-Prinzip-Prüfung getestete Anlagen (gewerkeübergreifend):
•  Aufzugsanlagen mit Brandfallsteuerungen
•  Feuerwehraufzüge
•  Personenrufanlagen
•  Systeme zur dynamischen Fluchtweglenkung
•  BOS-Objektfunkanlagen (BOS – Behörden und Organisationen mit Sicher
  heitsaufgaben)
•  Feuerschutzabschlüsse mit Feststellanlagen
•  Öffnungen zur Rauchableitung
•  Motorische Rauchschürzen

Leistungsumfang im Einzelnen:
•  Teilnahme an der Wirk-Prinzip-Prüfung gemäß Prüfablauf und Anweisungen
  des Sachverständigen
•  Bereitstellung fachkundigen Personals des jeweiligen Gewerks während der
  Prüfungen
•  Bedienung, Auslösung und Rückstellung der eigenen Anlagen gemäß Prüfanforderung
•  Unterstützung bei der Ursachenanalyse bei festgestellten Abweichungen im
  Zuständigkeitsbereich des Gewerks
•  Mitwirkung bei Wiederholungsprüfungen einzelner Prüfschritte im erforderlichen Umfang
•  Teilnahme an Prüfbesprechungen und Ergebnisabstimmungen
•  Zeitansatz: Pauschal 5 Arbeitstage Teilnahme je Gewerk (unabhängig von der  tatsächlichen täglichen Prüfzeit)

Abgrenzung:
Nicht Bestandteil dieser Position sind insbesondere:
•  Koordination oder Organisation der Wirk-Prinzip-Prüfung
•  Erstellung des Prüfkonzepts oder Festlegung der Prüfabläufe
•  Sachverständigenleistungen
•  eigenständige Durchführung oder Leitung der Prüfung
•  Anpassungen oder Umbauten der Anlagen infolge festgestellter Mängel
•  gesonderte Funktions- oder Einzelprüfungen außerhalb der Wirk-Prinzip-Prüf-  ung

Nachweise / Ergebnis:
•  Teilnahmebestätigung an der Wirk-Prinzip-Prüfung
•  Zuarbeit zu Prüfprotokollen des Sachverständigen (gewerkespezifisch)
Menge: 40,000 h
